# Oberroning - Schule
Angebotsaufforderung (GAEB DA 2000 1.2, DA83)
Projekt: 17-90
Währung: EUR
Erstellt mit: GAEB Toolbox V3.3 G90 R20230829, iTWO_64 V26.0.374, 22.04.2026

## Zusätzlicher Text
Leistungsverzeichnis
- Elektroinstallation -

Projekt:  MITTEL- UND REALSCHULE OBERRONING

Maßnahme:  SANIERUNG DES BESTEHENDEN KLOSTERS UND HISTORISCHEN  SCHULGEBÄUDES MIT ERWEITERUNGSBAU UND NEUBAU EINER  ZWEIFACHSPORTHALLE. ABBRUCH DER BESTEHENDEN  SCHULERWEITERUNG, VERSCHIEDENER NEBENGEBÄUDE UND DER  GEBÄUDE KLOSTERWEG 3 + 5 SAMT NEBENGEBÄUDE

Bauherr:  SCHULSTIFTUNG DIÖZESE REGENSBURG
  VERTR. D. KATHOLISCHES WOHNUNGSBAU UND SIEDLUNGSWERK
  DER DIÖZESE REGENSBURG GMBH
  GROSSPRÜFENING 7
  93049 REGENSBURG

Architekt:  SCHNABEL ARCHITEKTEN GMBH
  MARKTSTRASSE 35
  93444 BAD KÖTZTING

Bauort:  GEMARKUNG NIEDERRONING
  LANDKREIS LANDSHUT
  FLURSTÜCK 628,627,620

Angebotssumme lt. Zusammenstellung des LV, ungeprüft in €
(inkl. ..............% Abgebot, inkl. ..............% MwSt.)

____________________ Euro  ____________________________________________________
  Angebotssteller (Datum, Stempel u. rechtsverbindl. Unterschrift)

Angebotssumme lt. Zusammenstellung des LV, geprüft in €
(Inkl. ..............% Abgebot, inkl. ..............% MwSt.)

____________________ Euro  _____________________________________________________
  sbi schicho Ingenieure GmbH & Co. KG (Datum, Stempel u. Unterschrift)

## Zusätzlicher Text
ALLGEMEINE HINWEISE - OBJEKTBESCHREIBUNG

1.0 BAUBESCHREIBUNG
Bei dem geplanten Bauvorhaben handelt es sich um eine grundlegende
Sanierung des bestehenden Schulgebäudes und einer Erweiterung (Neubau).
Die Schulstiftung der Diözese Regensburg plant in Oberroning (Gemeindeteil
der Stadt Rottenburg an der Laaber, Landkreis Landshut) die Sanierung eines
bestehenden Klosters und eines historischen Schulgebäudes, inkl. Errichtung
eines Erweiterungsbaus. Zusätzlich werden eine Zweifachsporthalle und eine
Energiezentrale errichtet. Die Gesamtbaumaßnahme ist grundsätzlich in 3
Bauabschnitte untergliedert. Bauabschnitt 1 umfasst vorerst den Abbruch
bestehender Gebäude, den Anbau des Erweiterungsbaus (C1), die Errichtung
Der Sporthalle (C2) und der Energiezentrale (E), sowie die baulichen
Maßnahmen an den östlichen Freianlagen. Bauabschnitt 2 betrifft die
Sanierung des bestehenden Kloster & Schultrakts (A & B) sowie die westlichen
Freianlagen. In Bauabschnitt 3 wird des weiteren der Abbruch von weiteren
Gebäuden & Anbauten (D) vorangetrieben und die mittleren Freianlagen
ertüchtigt. Die vollständige Fertigstellung der Baumaßnahme ist für 2031
vorgesehen.

Das folgende Leistungsverzeichnis umfasst ausschließlich den 1.Bauabschnitt
Neubau des Erweiterungbaus/Bauteil C1 (BA 1)
Neubau einer Zweifachsporthalle/Bauteil C2 (BA 1)
Neubau einer Energiezentrale/Bauteil E (BA 1)

Neubau eines Erweiterungsbaus:

Der bestehende Kloster-/Schulbau wird östlich durch einen Erweiterungsbau
ergänzt. Die bestehenden Verwaltungsanbauten aus den 70er Jahren, werden
in Folge komplett abgebrochen, ebenso wie die Anbauten des Musiksaals,
sowie der nördliche Toilettenanbau.
Die Außenfassade soll sich in den Bestand einfügen und zeichnet sich durch
eine hochwertige Fassadengestaltung aufgrund der Fenstereinteilung aus.
Der Neubau (Erweiterungsbau) wird passend zum anschließenden
Bestandsbau, mit einem konventionellen Walmdach ausgeführt.

Bauart Schule:
Alle tragenden Wände und Decken im Untergeschoss, werden in Stahlbeton
ausgeführt. Die Bodenplatte wird als Stb.-Bodenplatte ausgeführt und mittels
Frischbetonverbundfolie im erdberührten Bereich abgedichtet. Das
Dachtragwerk des Walmdaches, wird als zimmermannsmäßiger Holzdachstuhl
errichtet.
Die zu den Innenwänden flächenbündigen Fensterflächen, bilden ein
markantes Merkmal der hier anzufindenden Architektur. Des weiteren zeichnet
sich die innere Architektur durch hochwertige Sichtbetonflächen aus.

Neubau einer Zweifachsporthalle:

Die bestehende Sporthalle wird komplett abgebrochen und schafft Platz für
den Neubau der Sporthalle, welche östlich der alten Turnhalle errichtet wird.
Die Außenfassade soll sich durch eine Vorhangfassade mit Holzlamellen
kennzeichnen.
Der Neubau der Sporthalle wird mit einem konventionellen Flachdachaufbau,
mittels einem flach geneigten Dach (3°) ausgeführt.
Der Neubau der Sporthalle teilt sich flächenmäßig in 2 Bereiche auf. Die
Sporthalle selbst mit einer Fläche von ca. 895 m² und eine Nebenraumzone mit
einer Fläche von ca. 385 m².
Alle tragenden Wände und Decken im Untergeschoss, werden in Stahlbeton
ausgeführt.
Die Außenwände, sowie die Bodenplatte zeichnen sich hier als WU-Qualität
aus, da das Untergeschoss im erdberührten Bereich mit hohen
Grundwasserstand errichtet wird. Das Obergeschoss wird in
Holzständerbauweise errichtet.
Sichtbetonflächen bilden im Inneren des Gebäudes ein wesentliches Merkmal
des architektonischen Konzeptes.

Neubau einer Energiezentrale:

Die östlichen Bestandsgebäude werden abgerissen und durch eine
Energiezentrale, die in Zukunft der Versorgung der Gebäude dienen soll,
ersetzt.
Die Außenfassade soll im Sockel bzw. EG Bereich als Betonwand ausgeführt
werden. Im OG Bereich werden die Geschosse mittels Holzvorhangfassade
getrennt.
Der Neubau der Energiezentrale wird mit einem konventionellen
Flachdachaufbau ausgeführt.

Alle tragenden Wände und Decken im Untergeschoss, werden in Stahlbeton
ausgeführt.
Die Außenwände, sowie die Bodenplatte zeichnen sich hier als WU-Qualität
aus, da das Erdgeschoss im erdberührten Bereich mit hohen
Grundwasserstand errichtet wird..
Im Innenbereich bestehen keine besonderen Anforderungen an die Qualitäten.

2.0 ÜBERSICHTSPLÄNE
2.1 Luftbild

2.2 Lageplan der Schulanlage

--------------------------------------------------------------------------------------------------------------------
-----------
3.0 BESONDERE ANGABEN ZUR BAUSTELLE

Das Baugrundstück (Flur-Nr. 628 Gemarkung Niederroning) befindet sich im
Gemeindeteil Oberroning der Stadt Rottenburg an der Laaber (PLZ:84056). Die
Zufahrt zur Baustelle kann über den Klosterweg oder über die Kreisstraße LA35
erfolgen. Die Baustellenzufahrten werden von anderen Gewerken mitbenutzt.
Die Direktor-Wolf-Strasse ist für den Schulverkehr "reserviert". Über den
Klosterweg ist beim BA 2 dauerhaft zu beachten, dass ein Busverkehr zu
erwarten ist. Ebenso ist das permanente Parken über die Direktor-Wolf-Straße
nicht zulässig. Dauerhafte Stellplätze sind hier nicht vorhanden da es sich um
Die Feuerwehranfahrtszone handelt.

Hinweis Denkmalschutz!
Die bestehende Klostermauer im Bereich der Zufahrt bleibt bestehen.
es ist zwingend darauf zu achten, dass diese nicht im Zuge der Arbeiten
beschädigt wird.

Sichtbetonflächen bilden im Inneren der Gebäude ein wesentliches Merkmal
des architektonischen Konzeptes. Es ist demzufolge äußerstes Augenmerk
auf die Unversehrtheit der Beton-Oberflächen zu legen. Diese dürfen auch
nicht beschrieben oder anderweitig gekennzeichnet werden.

Vor Angebotsabgabe wird eine Ortsbesichtigung empfohlen.

Es befinden sich am Gelände eine Mittel- & Realschule. Demnach ist vor allem
zu den Stoßzeiten mit einem hohen Verkehrsaufkommen und regen
Schülerverkehr zu rechnen. Dies gilt es zu beachten.

Der Schulbetrieb wird während der gesamten Bauarbeiten aufrechterhalten.
Die Arbeiten sind darauf auszurichten insbesondere im Bereich der
Baustellensicherung. Es ist zwingend auf eine verkehrssichere Trennung
zwischen Schulbetrieb und Baustelle in Abstimmung mit dem SiGeKo zu
achten.

Angrenzend ist desweiteren der Roninger Bach, der das Baugrundstück
unterteilt. Dies gilt es zu beachten und dieser ist grundsätzlich sauber zu
halten.

Verkehrsrechtliche Anordnungen / Sondernutzungen
Sonstige Genehmigungen, wie Aufgrabungsgenehmigungen, Maßnahmen zur Regelung und
Aufrechterhaltung des Verkehrs, Sperrungen etc, welche über die vor beschriebene
Nutzung hinaus gehen, z. B. Für den Antransport größerer Bauteile, Sperrungen für
Anwohnerzufahrten usw., sind durch den Auftragnehmer eigenverantwortlich gesondert zu
beantragen und mit der Gemeinde abzustimmen. Eine Kopie des Genehmigungsbescheides /
Erlaubnis ist der Objektüberwachung des AG unaufgefordert vorzulegen. Auf der gesamten
Baustelle gilt grundsätzlich die STVO.

Sämtliche Kräne sind vom jeweiligen Unternehmer zu organisieren. Die Kräne werden für
weitere Gewerke nicht vorgehalten. Die befestigten Flächen der Baustelleneinrichtung sind
in Belastungsklasse Bk 10 ausgeführt. Für eventuell größere Belastung muss der jeweilige
Nutzer die notwendigen Maßnahmen treffen.

Für die Aufstellung von Mobilkränen für den werktäglichen Montageeinsatz steht die
BE-Fläche im Grunde nach zur Verfügung, die Nutzung ist jedoch mit der
Objektüberwachung im Vorfeld zu klären und eine Genehmigung zu beantragen.

Anschlüsse für Wasser und Strom
Die Ver- und Entsorgung der Baustelle mit Wasser und Strom für die eigene Leistung ist
Sache des Auftragnehmers. Entsprechende Anschlussmöglichkeiten (ohne Entnahmevorrichtung)
hat der AG auf dem Baugrundstück eingerichtet.
Entsprechende vorschriftsmäßige Entnahmestellen für Baustrom und Bauwasser sind vom
Baumeister einzurichten.
Die entsprechenden Zuleitungen zu den Verbrauchsstellen auf dem Baugrundstück hat der
AN auf seine Kosten zu errichten.
Die Verbrauchskosten für Wasser und Strom trägt der AG.
Hierzu erfolgt ein Abzug gem. Den beiliegenden Vertragsbedingungen.

Werbung
Das Anbringen von Werbeplakaten und sonstigen Werbemaßnahmen ist untersagt.

Besondere Anforderungen an Aufbau, Vorhaltung und Abbau von Gerüsten
erforderliche Arbeits- und Schutzgerüste sowie Traggerüste der Bemessungsklasse A für die
eigenen Leistungen sind Nebenleistungen und entsprechend bei der Angebotskalkulation zu
berücksichtigen.

Vorhaltung von Gerüsten und Einrichtungen für Dritte
Die Baustelleneinrichtung (z.B. Sanitäreinrichtungen, Absturzsicherungen etc.) ist über die
Vertragliche Hauptleistung des AN für Dritte vorzuhalten.
während der eigenen Nutzungsdauer können die Gerüste und Einrichtungen auch durch andere
Unternehmer mitbenutzt werden.Gebrauchsüberlassung, Wartung und Kontrolle im Rahmen der
eigenen Nutzungsdauer ist mit einzukalkulieren.
Die Vorhaltezeit über die vertragliche Hauptleistung hinaus wird gesondert vergütet und ist
im LV in den entsprechenden Positionen angegeben.
Das Abstellen von Privatfahrzeugen auf dem gesamten Gelände ist untersagt.
Die Anzahl der Firmenfahrzeuge ist auf ein notwendiges Minimum zu reduzieren.

4.0 ALLGEMEINE BAUBESCHREIBUNG:

Neubau eines Erweiterungsbaus (C1):
Überbaute Fläche: Neubau ca. 642,00 m²
Bruttorauminhalt: Neubau ca. 11.195,00 m³
Geschossflächen BGF: Neubau ca. 3.581,00 m²
Dachhöhe (über Gelände): Firsthöhe ca. 18,80 m
Traufhöhe ca. 10,40 m
Dachform: Walmdach

Neubau einer Zweifachsporthalle (C2):

Überbaute Fläche: Neubau ca. 1.294,00 m²
Bruttorauminhalt: Neubau ca. 10.688,00 m³
Geschossflächen BGF: Neubau ca. 1.703,00 m²
Attikahöhe (über Gelände): Sporthalle ca. 6,40 m
Nebenzone ca. 4,04 m
Dachform: Flachdach

Neubau einer Energiezentrale (E)

Überbaute Fläche: Neubau ca. 390,00 m²
Bruttorauminhalt: Neubau ca. 1.957,00 m³
Geschossflächen BGF: Neubau ca. 340,00 m²
Attikahöhe (über Gelände): Heizzentrale ca. 5,70 m
Müllraum ca. 3,13 m
Dachform: Flachdach

5.0 KAMPFMITTELUNTERSUCHUNG:

Vom Auftraggeber wurde im Vorfeld eine Kampfmittelvorerkundung mittels
Luftbildauswertung durchgeführt.
Im Bereich der Baugruben konnte keine potenzielle Kampfmittelbelastung
ermittelt werden. Die kampfmitteltechnische Stellungnahme wird dem
Auftragnehmer übergeben.

6.0 EINRICHTUNG VON UNTERKÜNFTEN:

Grundsätzlich werden keine Räume im Objekt zur Verfügung gestellt.
Unterkünfte wie Schlafräume und Aufenthaltsräume für die Freizeit dürfen in
den bestehenden Gebäuden nicht eingerichtet werden.
Bei widerrechtlicher Nutzung erfolgt eine Beseitigung und Räumung zu Lasten
des Auftragnehmers ohne weitere Vorankündigung.

7.0 CONTAINERSTANDPLÄTZE:

Jeder AN muss, sofern Container für die Durchführung der Maßnahme
erforderlich sind, seinen eigenen Container aufstellen.
Es wird keine Baustellenbewachung durch den AG vorgesehen. Das vor Ort
gelagerte Material und Werkzeug ist durch den AN eigenverantwortlich gegen
Diebstahl zu sichern. Ein Anspruch auf Schadensersatz gegenüber dem AG
besteht nicht.
Mannschaftsunterkünfte als Tagesunterkünfte dürfen auf dem Baugelände
aufgestellt werden.
Wohncontainer für die Belegschaft des AN sind auf dem Gelände nicht zulässig.

8.0 ENTSORGUNG UND ABFALLBESEITIGUNG:

Die Entsorgung aller anfallenden Abfälle erfolgt gemäß DIN 18299 § 4.1.11 und
4.1.12 ATV umgehend, mindestens jedoch einmal wöchentlich. Alternativ zum
abfahren ist das Entsorgen in geeignete, auf der Baustelle vorgehaltene
Abfallbehälter des Auftragnehmers zulässig. Es ist die Sorgfaltspflicht des AN,
dass keine unbefugten Abfälle in die Container gefüllt werden.
Für sämtliche Entsorgungen, die gemäß LV zu erbringen sind, sind
entsprechende Entsorgungsnachweise vorzulegen.

9.0 EIGNUNGS- UND GÜTENACHWEISE, PRÜFUNGEN:

Vor Einbau der jeweiligen Bauteile hat der AN alle erforderlichen Nachweise,
Werksbescheinigungen, Übereinstimmungszertifikate, Prüfprotokolle,
Zulassungen etc. zu den einzubauenden Systemen und Materialien der
Objektüberwachung zu übergeben.

10.0 AUFMASS UND ABRECHNUNG:

Aufmaß und Abrechnung ist baubegleitend vorzunehmen. Rechnungen sind
grundsätzlich zu belegen. Im Aufmaß sind nur gemeinsam vor Ort festgestellte
Leistungen festzuhalten, die nicht aus Zeichnung zu ermitteln sind. Der AN hat
mit der örtlichen Bauleitung die später nicht mehr oder nur schwer
feststellbaren Leistungen sofort und gemeinsam aufzumessen.
Erfolgt keine oder eine verspätete Mitteilung an die Bauleitung, ist mit der
Ablehnung der Anerkennung dieser Leistung zu rechnen.

11.0 VORLAGE DER RECHNUNGEN

Alle Rechnungen sind 1-fach in Papierform einzureichen. Den Rechnungen sind
alle Abrechnungsgrundlagen und Abrechnungspläne beizulegen.
Rechnungen die ungeordnet und unvollständig eingereicht werden, gehen
unverzüglich als nicht prüfbar an den AN zurück. Die zum Nachweis von Art
und Umfang der Leistung erforderlichen Mengenberechnungen, Zeichnungen
und andere Belege sind beizufügen.
Rechnungen müssen der Gliederung gemäß LV entsprechen.
Jedes Bauteil (C1, C2 und E) ist gesondert abzurechnen und somit ist für jedes
Bauteil eine gesonderte Rechnung zu stellen.
Dies gilt auch für Nachträge, Regieberichte etc., die ebenfalls dem
entsprechenden Bauteil zugeordnet werden müssen.
Es sind Abschnittssummen zu bilden. Die Rechnungen müssen den
Ausführungszeitraum der Leistung enthalten.
Sämtliche Nachweise bzgl. der Massenermittlung, wie z.B. Lieferscheine,
Wiegescheine, Aufmasse, Zeichnungen usw. müssen beiliegen.

12.0 BAUSTELLE / BAUSTELLENBESPRECHUNG:

Auf der Baustelle muss ständig eine weisungsbefugte fachlich qualifizierte
deutsch sprechende Aufsichtsperson des AN anwesend sein.
Die Aufsichtsführenden von ggf. eingesetzten Nachunternehmern haben
ebenfalls deutschsprachig zu sein.
Die Gesamtmaßnahme wird durch Einzelgewerke parallel ausgeführt.
Der hierfür notwendige interne Koordinationsaufwand in Abstimmung mit der
Bauleitung des AG ist zu berücksichtigen und in die EP einzurechnen.
Der AN verpflichtet sich zu den wöchentlichen Baustellen-JF-Terminen, die der
AG regelmäßig durchführt, einen bevollmächtigten Vertreter zu entsenden.
Die Fachbauleitung im Sinne der BayBO obliegt dem AN.

13.0 ÜBERGABE VON AUSFÜHRUNGSZEICHNUNGEN

Die Ausführungszeichnungen gemäß § 3 Abs. 1 VOB/B werden vom
Auftraggeber grundsätzlich nur mehr in digitaler Form unentgeltlich an den
Auftragnehmer übergeben.
Hierzu wird der AG eine digitale Austauschplattform bereitstellen.
Kopien oder Ausdrücke in Papierform sind vom AN auf eigene Kosten bei
bedarf zu erstellen.
Der AN hat entsprechend dem Baufortschritt, dem AG den Zeitpunkt, zu dem
er die nach dem Vertrag vom AG zu liefernden Unterlagen benötigt, so
frühzeitig anzugeben (mind. 20 Werktage), dass die Übergabe durch den AG
rechtzeitig erfolgen kann.
Ein Anspruch auf Übergabe der vollständigen Ausführungsplanungen zum
Zeitpunkt der Beauftragung besteht nicht.
Die Übergabe der Schal- und Bewehrungspläne erfolgt mit einem Vorlauf von
21 Werktagen zur Ausführung des jeweiligen Geschosses.
Für Stb.-Fertigteile werden diese nicht durch den AG bereitgestellt. Dies ist
Leistung des AN.

14.0 LAGE- UND BAUSTELLENEINRICHTUNGSPLAN

Der Auftragnehmer hat spätestens 15 Werktage nach Auftragserteilung
einen mit dem Auftraggeber abzustimmenden Baustelleneinrichtungsplan
vorzulegen.

Der Plan muss mindestens enthalten:
- Standplätze von Bau-Montagekränen und deren Wirkungsbereich
- Sonstige maschinentechnische Anlagen und Einrichtungen
- Lager- und Arbeitsflächen
- Material- und Werkzeugbauten, Bürocontainer
- Sicherungsmaßnahmen
- Flucht- und Rettungswege
- Standortangaben von Schutzeinrichtungen
- Verwahrungen
- Anschlusswerte in kw
- Sonstige spezifische Einrichtungen und Anlagen
- Beleuchtungsmaßnahmen
- Trassen der provisorischen Ver- und Entsorgungsleitungen

15.0 BAUSTELLENEINRICHTUNG

Der AN ist verpflichtet, die erforderlichen Maßnahmen zum Schutz vor
Winterschäden zu treffen. Dazu gehört auch die ggf. erforderliche Kontrolle
der Baustelle, insbesondere der Schutz der Messeinrichtungen unabhängig von
der Rechtsträgerschaft.

Abbau der Baustelleneinrichtung:
Der AG ist über den beabsichtigten Abbau der BE oder von wesentlichen Teilen
derselben zu informieren.
Nicht mehr benötigte Teile der BE sind unverzüglich zu entfernen.
Das dafür benötigte Gelände bzw. die genutzten baulichen Anlagen und
Gebäude sind in den ursprünglichen Zustand zu setzen, soweit technisch
möglich und falls nicht anders vereinbart.

16.0 BAUZEITENPLAN

Der Auftragnehmer hat spätestens 15 Werktage nach Auftragserteilung
einen detaillierten internen Bauzeitenplan zur Prüfung und Abstimmung
vorzulegen. Die Ausführungsfristen gem. LV sind hierbei zwingend einzuhalten
und zu berücksichtigen.
Der Bauzeitenplan ist bei Verzögerungen durch den AN fortzuschreiben.

17.0 ARBEITSZEITEN

An Sonn- und Feiertagen darf nur mit vorheriger schriftlicher Zustimmung des
Auftraggebers gearbeitet werden.

Prüfungszeitraum an der Mittel- und Realschule:
Während des Prüfungszeitraumes (ca. 20 Tage/Kalenderjahr) sind keine
lärmintensiven Arbeiten zulässig. Die Arbeiten sind mit der örtlichen
Bauleitung frühzeitig abzustimmen.
Gesonderte Regelungen durch die Gemeinde sind zu beachten.
Auf Anwohner ist Rücksicht zu nehmen.

18.0 BAUSTELLENORDNUNG

Auf der Baustelle gilt ein generelles Alkohol-, Drogen- und Rauchverbot. Das
Rauchen ist generell untersagt, selbst wenn es sich dabei um unbewohnte
Gebäudeteile handelt.
Sicherheits- und Gesundheitsschutz gemäß SIGE-Plan.
Die Arbeiten sind mit dem bestellten SiGeKo im Vorfeld abzustimmen.
Innerhalb von 14 Tagen nach Auftragserteilung ist dem Bauherrn bzw. dem
Sicherheitskoordinator eine Gefährdungsbeurteilung /
Gefährdungsdokumentation zu übergeben. Spätestens bei Arbeitsbeginn sind
die erforderlichen Ersthelfer zu benennen.

Der AN hat die Forderungen und Auflagen des SiGeKo zu beachten und seinen
Anordnungen zwingend Folge zu leisten.

19.0 GRABUNGSARBEITEN

Mit den Grabungsarbeiten für das Projekt darf erst mit der Erlaubnis der
Bauleitung begonnen werden.
Der Auftragnehmer hat sich vor Beginn der Erdarbeiten bei Auftraggeber,
Behörden und Versorgungsunternehmen über die Lage bestehender
erdverlegter Ver- und Entsorgungsleistungen wie Kabel, Leitungen und Rohre
zu informieren. Aktuelle Spartenpläne sind eigenverantwortlich anzufordern.
Die Leitungen sind grundsätzlich vor Beschädigungen zu schützen.

20.0 UNTERBRECHUNGSKLAUSEL, GEPLANTE UNTERBRECHUNGEN

Sollten im Zuge der Bauarbeiten planmäßige Unterbrechungen oder
Abschaltungen im Bereich der Ver- und Entsorgung sowie der
Fernmeldeleitungen nötig sein, hat der Auftragnehmer diese grundsätzlich 2
Werktage vorher über die Bauleitung schriftlich zu beantragen. Die
Abschaltungen dürfen nur nach Genehmigung vorgenommen werden.

21.0 BESCHÄDIGUNG VON VORHANDENEN VER- UND ENTSORGUNGSLEITUNGEN

Beschädigungen durch den Auftragnehmer sind unverzüglich dem
Auftraggeber mitzuteilen.

22.0 BAUTAGESBERICHTE
Der Auftragnehmer hat Bautagesberichte zu führen und dem
Auftraggeber/Bauleitung wöchentlich zu übergeben. Sie müssen alle Angaben
enthalten, die für die Ausführung und Abrechnung des Auftrages von
Bedeutung sein können.
Dies sind insbesondere:
- Wetter, Temperaturen
- Anzahl und Qualifikation der auf der Baustelle beschäftigten Arbeitskräfte
- Anzahl und Art der eingesetzten Großgeräte sowie deren Zu- und Abgang
- Anlieferung von Hauptbaustoffen
- Art, Umfang und Ort der geleisteten Arbeiten mit den wesentlichen Angaben
über den Baufortschritt (Beginn und Ende von Leistungen größeren Umfanges,
Betonierungszeiten und dergleichen)
- Behinderung und Unterbrechung der Ausführung
- Arbeitseinstellung mit Angaben der Gründe
- Unfälle und sonstige wichtige Vorkommnisse
Angaben des Architekten bzw. der Bauleitung, die von den Plänen abweichen
bzw. nicht genau dem Leistungsbeschrieb entsprechen, sind in den Berichten
zu vermerken und bestätigen zu lassen.
Die Bautagesberichte sind bei wichtigen Vorkommnissen mit einer
Digitalfoto-Dokumentation zu ergänzen.

23.0 SAUBERHALTUNG DER BAUSTELLE UND TRANSPORTWEGE
Der Auftragnehmer darf für den Transport und die Lagerung von Materialien
und Geräten nur die dafür freigegebenen Straßen und Plätze benutzen und hat
sie bei Verschmutzung unverzüglich, je nach Erfordernis zu säubern. Dies hat,
falls erforderlich, mehrmals am Tag zu erfolgen. Die Baustelle, sowie Lager und
Arbeitsplätze sind in einem ordentlichen Zustand zu halten.

24.0 FEINREINIGUNG
Für die Vorabnahme und die Abnahme der Leistungen ist jeweils eine
Feinreinigung durchzuführen.

25.0 DOKUMENTATION

Die vollständige Dokumentation ist 1-fach in Papier und digital zu übergeben.
Diese beinhaltet folgende Dokumente:

- Bestands- und Abrechnungspläne für sämtliche Bauteile
- Statische Nachweise
- Prüfprotokolle
- Technische Dokumentation aller Bauteile
- Fotodokumentation der Bauteile
- Abnahmeprotokolle
- Lieferscheine
- Übereinstimmungszertifikate
- bauaufsichtliche Zulassungen / Prüfzeugnisse
- Produktdatenblätter
- Fachunternehmererklärungen
- Bautagebuch (Bautagesberichte)

26.0 BESONDERER HINWEIS

Vor Beginn der Arbeiten bzw. vor der Auslösung von Bestellungen
zur Materialdisposition ist mit der Bauleitung Kontakt
aufzunehmen und anhand einer Baueinweisung der exakte
Auftragsumfang abzugrenzen.
Zur Wahrung der im Bauzeitenplan festgeschriebenen Ausführungsfristen ist für
diesen Einweisungstermin vom AN eigenverantwortlich und rechtzeitig, insbesondere
im Hinblick auf aktuelle Lieferzeiten bei der Bauleitung anzufragen.

## Zusätzlicher Text
BAUBESCHREIBUNG ELT

Dieser AN wird für die gesamten Elektrotechnischen Anlagen sowie für die Uhren- und Sprechanlagen beauftragt.

Hoch- Mittelspannungsanlagen:
Die Schule wird über einen eigenen Trafo versorgt, die Lieferung und Montage des Trafos erfolgt durch den AN nach TAB des zuständigen EVU.

Niederspannungsschaltanlage:
Für den gesamten Neubau wird eine neue Niederspannungshauptverteilung (Standort Energiegebäude) errichtet. Von dieser aus werden die GHV's der Schule und der Sporthalle versorgt.

Sicherheitsbeleuchtungsanlage:
Für die Sicherheitsbeleuchtungsanlage gemäß VDE 0108 der Flucht- und Rettungswege werden die 2 Gebäude mit einer Sicherheitsbeleuchtungsanlage ausgestattet. Die Hauptzentrale befindet sich in der Schule mit zusätzlichen Unterzentralen in den späteren Bauabschnitten. Die Sporthalle erhält eine eigene Anlage. Von den jeweiligen Zentralen aus werden die einzelnen Bereiche versorgt.

Installation:
Die Schalter und Taster werden in konventioneller Technik mittels Busschnittstellen auf das Bussystem, sofern erforderlich mit Beleuchtung, mit dazu passenden Steckdosen und Geräteanschlussdosen eingeplant. Die Mediensäule kommt als zentrale Bedieneinheit zur Ausführung. Die Säulen wurden für die folgende Bestückung ausgelegt:

Uhr
ELA-Lautsprecher
BMA Signalgeber
Steckdosen
Schalter für Beamer, IWB und Lautsprecher
Schalter Beleuchtung und Tafelbeleuchtung
Schalter Verdunkelung/ Sonnenschutz
Sprechapparat von Gegensprechanlage
EDV Anschlüsse
Aktorik KNX
Unterverteilung

Gebäudeautomationssystem:
Es wird ein KNX-Bussystem vorgesehen. Über dieses System erfolgt die Steuerung zentraler Funktion, wie z.B. Zentralausschaltungen, Steuerung Sonnenschutz, Beleuchtung usw.. Für die Bedienung von Störmeldungen, Zentralfunktionen ist eine Visualisierung vorgesehen.

Beleuchtungsanlagen:
Im Gebäude werden alle Leuchten in LED-Technik geplant.  Dies gilt es, bei der Leitungsauswahl bzw. Installation zu beachten.

Such- und Signalanlagen:
Für folgende Räume werden Sprechstellen vorgesehen.
* Außentüren Türsprechstellen mit Türöffnerfunktion
* Sprechstellen für Schule Sekretariat, Schulleitung, Lehrerzimmer, Hausmeister, Küche, Sporthalle,
* In den Aufenthaltsräumen (Klassenräume, Lehrerzimmer, Teamräume und Inklusionsräume) werden in den Mediensäulen Sprechgeräte vorgesehen. Diese Sprechstellen enthalten außerdem noch drei Ruftasten (Sekretariat, Teamraum, Anruf beenden).

Zeitdienstanlagen:
In der Pausenhalle, im Sekretariat, Sporthalle, Konditionsraum und in den Mediensäulen werden Nebenuhren Installiert.

ELA:
Die ELA-Anlage wird im Schulgebäude aufgebaut sowie in der Sporthalle eine Unterzentrale vorgesehen um entsprechende Durchsagen und dergleichen ebenfalls übertragen zu können.

BMA:
Im Schulgebäude wird eine BMA vorgesehen zur vollflächigen Überwachung. In der Sporthalle ist keine BMA gefordert wodurch hier nur eine Hausalarmanlage mit nichtautomatischen Meldern (Druckkopfmeldern) vorgesehen wird.

Übertragungsnetze:
In allen Lehr- und Unterrichtsräumen sowie im Verwaltungsbereich usw. werden Anschlussdosen (RJ45, 2fach) vorgesehen. Der Anschluss der CAT7-
Leitungen erfolgt am jeweiligen EDV-Verteiler.
Hierzu werden alle EVTs mit LWL-Leitungen angebunden und vor Ort mittels CAT7-Leitungen an die einzelnen Datendosen verbunden.

Es wird ein technisches Netzwerk für technische Belange z.B. Sprechanlage, Störmeldungen KNX usw. vorgesehen.

Die NSHV befindet sich im EG des Energiegebäudes. In den einzelnen Stockwerken befinden sich jeweils weitere Unterverteiler.

## Zusätzlicher Text
Zusätzliche Technische Vertragsbedingungen (Vorbemerkungen) - Allgemein
Stand: Juli 2024
==================================================================

Die nachstehenden Zusätzlichen Technischen Vertragsbedingungen (ZTV) ergänzen die
Allgemeinen Technischen Vertragsbedingungen für Bauleistungen (ATV) der VOB/C und
werden Vertragsbestandteil.

1. Allgemeines

1.1 Leistungsverzeichnis
Das Leistungsverzeichnis basiert auf der Grundlage, dass sich Erleichterungen und
Erschwernisse bei der Leitungsverlegung aufheben.
Gleichartige Leistungen sind deshalb immer zu einer Position zusammengefasst.
Die Art der Bauausführung und besonders erleichternde oder erschwerende Umstände
am Bau sind in der Baubeschreibung dargestellt.

1.2 Nebenangebote
Eine inhaltliche Abweichung des Angebots von der Leistungsbeschreibung kann in
technischer, wirtschaftlicher und rechtlicher Hinsicht bestehen. Nur wenn ein Angebot
Abweichungen von den Vergabeunterlagen enthält, liegt ein Nebenangebot vor.
Alle Abweichungen der vorgeschriebenen technischen Eigenschaften sind auf einem
gesonderten Beiblatt mit entsprechender Begründung dem Angebot beizulegen.

1.3 Material- und Geräteauswahl
Es dürfen nur PVC-freie Materialien verwendet werden!
Nur durch Zustimmung des Auftraggebers (AG) und sofern am Markt nicht verfügbar darf
von dieser Vorgabe abgewichen werden.
Die Qualität des angebotenen Materials wird bei der Wertung der Angebote berücksichtigt.

1.4 Personal
Der Auftragnehmer (AN) ist gehalten bestens geschultes und im Bau solcher Anlagen
erfahrenes Personal unter verantwortlicher Aufsicht abzustellen.
Unqualifiziertes Personal ist auf Verlangen des AG oder des mit der Bauleitung
beauftragten Ingenieurbüros unverzüglich auszutauschen.
Ein durch den AN während der Ausführungszeit beabsichtigter Wechsel des
bauleitenden Monteurs ist nur mit vorheriger Zustimmung des AG gestattet.

1.5 Bautagebuch
Der AN hat ein Bautagebuch zu führen. Die Bautageberichte sind dem AG oder dem mit
der Bauleitung beauftragten Ingenieurbüro wöchentlich vorzulegen.

1.6 Arbeitszeit / Überstundenzuschläge
Die Regelarbeitszeit von Montag bis Freitag ist einzuhalten. Eine Änderung bedarf der
Abstimmung mit dem AG. Bei der Berechnung der Lohnkosten ist von vorgenannter
Regelarbeitszeit auszugehen.
Zuschläge für Überstunden werden nur vergütet, wenn sie der AG oder das mit der
Bauleitung beauftragte Ingenieurbüro angeordnet hat. Überstunden, die der AN zu
vertreten hat oder/und nachgearbeitete Ausfallstunden werden nicht vergütet.
Für die zuletzt genannten Fälle ist ein Vergütungsanspruch für eine ggf. vereinbarte
Lohngleitklausel nicht ansetzbar.

1.7 Rechnungen
Die Rechnungsstellung erfolgt kumuliert in Abschlags- und Schlussrechnungen. Zudem sind die Rechnungen und Aufmaße bauteilweise (Schule / Energiezentrale / Sporthalle) einzureichen.

1.8 Beseitigung von Schutt und Abfällen
Die Beseitigung von Schutt und Abfällen in allgemein zugänglichen Arbeitsbereichen hat
mindestens einmal täglich zu erfolgen. Nach VOB/C: ATV DIN 18299 Ziffer 4.1.11 hat
der AN alle Verunreinigungen (z.B. Abfälle, Bauschutt, Verpackungsmaterial, Kabel-,
Rohrreste und dergl.), die von seinen Arbeiten herrühren zu beseitigen sowie alle
Verunreinigungen aus seinem Bereich zu entsorgen.

Die fachgerechte Entsorgung schadstoffhaltiger Bestandteile (Sondermüll) ist
nachzuweisen. Die belegten Kosten werden vom AG erstattet, sofern die Entsorgung
nicht bereits Bestandteil der Leistungsbeschreibung ist. Kommt der AN der Aufforderung
zur Schutt- und Abfallbeseitigung in einer vom AG gesetzten angemessenen Frist nicht
nach, so kann der AG den Schutt und die Abfälle auf Kosten des AN beseitigen lassen.
An der Liegenschaft vorhandene Wertstoff- bzw. Restmülltonnen oder Container dürfen
nicht zur Beseitigung der Baustellenabfälle benutzt werden sofern diese nicht explizit für
Die Baustelle zur Verfügung gestellt wurden.

2. Dokumentation

Während der Bauzeit sind die Ausführungspläne laufend zu berichtigen.
Nach Abschluss der Arbeiten hat der AN für die gesamten Elektro-, Sicherheits- und
Informationstechnischen Anlagen nach VOB/C: ATV DIN 18382, für die Aufzugsanlagen,
Fahrtreppen und Fahrsteige sowie Förderanlagen nach VOB/C: ATV DIN 18385 und für
die Gebäudeautomation nach VOB/C: ATV DIN 18386 die für den sicheren und
wirtschaftlichen Betrieb erforderlichen Bedienungs- und Wartungsanleitungen und
notwendigen Bestandspläne zu fertigen und dem AG zu übergeben.
In der Regel sind dies:

2.1 Prüf- und Abnahmeprotokolle der Branddirektion und der
  durch einen anerkannten Sachverständigen vorgenommenen Prüfungen.
  Zulassungsbescheinigungen für z.B. Brandschotts, Brandmeldesysteme, etc.

2.2 Berichtigte Bestandspläne aller elektrotechnischen Anlagen nach DIN EN 61082-1
  (VDE 0040-1): Dokumente der Elektrotechnik sowie Anlagen der Fördertechnik
  und Gebäudeautomation einschließlich Detailplänen für folgenden Dokumente.

2.2.1 Ortsbezogene Dokumente wie
        - Lagepläne
        - Trassenpläne
        - Installationsschaltpläne (Grundrisspläne mit Leitungsführung und
  Leitungsquerschnitten)
        - Anordnungspläne

2.2.2 Funktionsbezogene Dokumente wie
        - Übersichtsschaltpläne
        - Verteilungsschemen
        - Stromlaufpläne
        - Anlagenschematas

2.2.3 Verbindungsbezogene Dokumente wie
        - Anschlusspläne (Klemmenpläne)
        - Betriebsmittellisten
        - Leuchtenbestandslisten mit Fabrikats-, Typ- und Leistungsangaben

2.2.4 Dokumente zur Betriebsführung wie
        - Bedienungs- und Wartungsanweisungen
        - Gefahrenhinweise
        - Protokolle über Einweisungen des Bedienpersonals
        - Nachweis über die Verwendung von PVC und Halogen-freien Baustoffen, Kabeln und Leitungen
  durch entsprechende Herstellerbestätigung
        - Evtl. Nachweise auf Einhaltung der Forderungen hinsichtlich elektromagnetischer
  Verträglichkeit

2.2.5 Dokumente für die Instandhaltung wie
        - Wartungs- und Servicehandbücher
        - Wartungsverträge
        - Ersatzteillisten

2.3 Zugangsdaten
Dem AG sind spätestens nach Abnahme sämtliche Zugangsdaten zu übergeben.
Mit den übergebenen Zugangsdaten müssen alle Administrationsrechte ausgeführt
werden können. Dies gilt sowohl für Betriebssysteme als auch für die Anwendersoftware.
Befinden sich Geräte zum Zeitpunkt der Übergabe noch im Werkszustand (d. h. Die
Zugangsdaten wurden noch nicht verändert), so ist dies ebenfalls zu dokumentieren.

Nach Möglichkeit sollen die geforderten Unterlagen in digitalisierter Form vorgelegt werden.
Der AG stellt als Grundlage für die vom AN zu erstellenden Baubestandsunterlagen
entsprechende Pläne (sofern notwendig) zur Verfügung.

Die Verteilerpläne sind nach tatsächlicher Ausführung zu ergänzen bzw. zu berichtigen.
Die angeschlossenen Stromkreise und Steuerleitungen sind nach Art und Ort
(z.B Steckdosen, Zi. 007) zu beschriften. Messprotokolle sind nach DIN VDE 0100-600
zu erstellen.

Die Unterlagen sind, sortiert und geordnet, 1-fach in Papierform (analog) und 1-fach auf Datenträger (digital) als DWG-, PDF- und DXF-Datei zu übergeben.

3. Abnahme

Vor Übergabe oder/und Inbetriebnahme sind die gesamten Elektro-, Sicherheits- und
Informationstechnischen Anlagen, Aufzugsanlagen, Fahrtreppen und Fahrsteige sowie
Förderanlagen und die Gebäudeautomation (soweit erforderlich oder vereinbart auch
Teilbereiche) entsprechend den DIN-VDE-Normen bzw. Europäischen Normen durch
den AN zu überprüfen.
Die nach VOB/C: ATV DIN 18382, VOB/C: ATV DIN 18385 und VOB/C: ATV DIN 18386
vorgeschriebene Dokumentation ist einschließlich aller notwendiger Prüf- und
Messprotokolle zu fertigen und dem AG mit dem Antrag auf Abnahme (§12 VOB/B)
zu übergeben. Die Übergabe der Bestandspläne ist Voraussetzung für den Anspruch
des AN auf Abnahme seiner Leistung.
Der AG veranlasst nach Gesamtfertigstellung (soweit erforderlich und vereinbart auch bei
Teilfertigstellungen) der o.g. Anlagen eine Überprüfung durch einen anerkannten
Sachverständigen auf Einhaltung der Vorschriften und Sicherheitsbestimmungen.
Die Prüfgebühren trägt der AG. Der AN ist berechtigt an den Prüfungen teilzunehmen.
Die festgestellten Mängel sind unverzüglich durch den AN zu beheben. Alle Kosten für
Nachprüfungen gehen zu Lasten des AN.

## Zusätzlicher Text
Zusätzliche Technische Vertragsbedingungen (Vorbemerkungen)
zum Kostenangebot für Elektroinstallationsarbeiten
Stand: Januar 2023
==================================================================

Die nachstehenden Zusätzlichen Technischen Vertragsbedingungen (ZTV) ergänzen die
Allgemeinen Technischen Vertragsbedingungen für Bauleistungen (ATV) der VOB/C und
werden Vertragsbestandteil.

1. Nebenleistung ohne besondere Vergütung

Soweit in den Leistungspositionen nichts anderes angegeben ist, werden folgende
Leistungen (zusätzlich zur VOB/C: ATV DIN 18299 und DIN 18382) als Nebenleistung
vereinbart.

1.1 Stemm-, Fräs- und Bohrarbeiten
 Stemm-, Fräs- und Bohrarbeiten für Leitungsnuten, Wand- und Deckendurchbrüche,
Aussparungen (für Abzweig- und Schalterdosen, Abzweigkästen, Verteilungen etc.)
sowie das Ausrichten von Dosen, Kästen etc. Auf die Verputzkante.
Große Durchbrüche und Schlitze sind bauseits vorgesehen oder gesondert
im Leistungsverzeichnis aufgeführt.

1.2 Rohrzubehör
Rohrzubehör für alle Verlegearten einschließlich Abzweigdosen jeder Art,
Kabelabzweigdosen, Abzweigkästen bis einschließlich 100 x 100 mm,
Universal-Kabelabzweigkästen mit Verschraubungen, Muffen und Rohrkrümmern.

1.3 Längenzugaben
Längenzugaben für Auslässe und Schaltverbindungen einschließlich der Kabel und
Leitungen in Abzweigkästen sowie der Verschnitt an Drähten, Kabeln, Leitungen, Rohren
und dergleichen. Längenzugabe für Leitungen bei Verteilungen bis zu 1 m.
Vom Auftraggeber geforderte darüber hinausgehende Längenzugaben werden als Lieferung
abgerechnet. Aufgemessen werden die Kabel und Leitungen, z.B. Von der Mitte eines
Abzweigkastens bis zur Mitte einer Schalterdose.

1.4 Befestigungs- und Montagematerial, wie
- Klemmaterial bis einschließlich 4 mm², z.B. Reihenklemmen
- Kunststoff- oder einfache Metalldübel bis M 6 (ausgenommen Spezialdübel)
- Profilschienen jeder Größe
- Schrauben
- Adernhülsen
- Kabelschuhe jeder Art bis 4 mm²
- Zement
- Lacke
- Lötmittel
- Dichtungskitt
- Isolierband
- Putzdeckel
- Adern-, Isolierschläuche und ähnliches Kleinmaterial

1.5 Beschriften von Leitungen
Beschriften der Leitungen, die von Dritten angeschlossen werden.

1.6 Zugdrähte
Liefern und Einziehen von Zugdrähten bei Betoneinlegearbeiten.

2. Technische Ausführung

2.1 Netzform und Adernkennzeichnung
Netzform: TN-S ab Gebäude-Hauptverteiler.
Die Aderkennzeichnung für Kabel und Leitungen erfolgt nach DIN VDE 0293-308
- in elektrischen Anlagen
- in Verteilungssystemen
- zur Versorgung von fest angebrachten oder ortsveränderlichen elektr. Verbrauchsmitteln
- für transportable Betriebsmittel

Innerhalb von Verteilungssystemen kann neben der Farbkennzeichnung auch eine
Kennzeichnung durch Zahlen angewendet werden.

2.2 Leitungsführung und Anordnung der Betriebsmittel
Die elektrischen Leitungen sind innerhalb der Installationszonen nach DIN 18015-3
anzuordnen. Sofern in den Planunterlagen nicht ausdrücklich angegeben, gelten für eine
Anordnung von Anschlüssen, Schaltern, Steckdosen und Geräten die Vorzugsmaße der
DIN 18015-3. Bei behindertengerechten Baumaßnahmen sind die besonderen
Maßangaben in den Planunterlagen zu beachten.

2.3 Schlitze und Aussparungen
Bei der Erstellung von Schlitzen und Aussparungen ist die DIN EN 1996-1-1 zu beachten.
Schlitze und Aussparungen dürfen die Standsicherheit einer Wand nicht beeinträchtigen.
Schlitze für Installationsleitungen, -rohre o.ä. Sind in die Wand einzufräsen oder
einzuschneiden. Stemmen oder Brechen ist nicht gestattet.
In Stürzen oder anderen tragenden Bauteilen einer Wand ist die Ausführung von Schlitzen
und Aussparungen verboten. Bei bewehrtem Mauerwerk ist die Zustimmung eines
Statikers notwendig.

2.4 Einlegearbeiten in Beton
Einlegearbeiten in Beton können nur im Zuge des Baufortschrittes ausgeführt werden.
Mit Arbeitsunterbrechungen ist zu rechnen. Die Termine sind täglich mit der Projektleitung
und der ausführenden Baufirma abzusprechen. Rohre und Dosen müssen an der
Armierung oder an der Schalung so befestigt und geschützt werden, dass beim
Einschütten und Rütteln des Betons dieser nicht eindringt und keine Beschädigungen und
Lageveränderungen vorkommen.
Die erforderlichen Zubehör- und Kleinteile (z.B. Muffen, Krümmer etc.) sind in den
Einheitspreis mit einzukalkulieren. Unmittelbar nach dem Ausschalen sind die Rohre auf
Durchgang zu überprüfen und gegebenenfalls instandzusetzen.

2.5 Stegleitungen
Stegleitungen dürfen nur nach besonderer Anweisung verlegt werden.
Bei Stegleitungsauslässen sind gedübelte Deckenauslasstüllen zu setzen.

2.6 Abzweigkästen und Anschlussdosen
Bei mehr als zwei parallel verlaufenden Leitungen und bei größeren Querschnitten als
3 x 4 mm² oder 5 x 2,5 mm² müssen Abzweigkästen bzw. Kabelabzweigkästen anstatt
Dosen eingebaut werden.
Stahlpanzerrohre, Kabel und Leitungen sind mittels Verschraubungen oder Würgenippel
einzuführen. Einführungsschlitze sind nicht zulässig.

2.7 Klemmen
In Abzweigdosen und -kästen sind ausschließlich schraubenlose Klemmen zu verwenden.
Die Klemmen sind fortlaufend zu nummerieren. Die geklemmten Stromkreise sind
dauerhaft zu kennzeichnen und in die Bestandspläne aufzunehmen.

2.8 Schalter und Steckdosen
Für Schalter, Steckdosen, Taster etc. Darf im ganzen Bauvorhaben nur ein einheitlicher
Typ eines Herstellers verwendet werden. Unterputzapparate sind mit Schraubbefestigung
einzusetzen.

2.9 Dübel
In Zweifelsfällen ist die Dübelauswahl mit dem Statiker vorzunehmen. Ausgenommen sind
die Befestigungen für einzelne Rohre, Schalter oder ähnliche kleinere und leichte Bauteile.

2.10 Befestigungskonstruktionen
Abstützungen und Befestigungen an Betriebsmitteln von Fremdgewerken, wie bspw. Der
HLS- und Maschinentechnik (Rohre, Flansche etc.), sind nicht zulässig.

3. Verlegesysteme

3.1 Unterflurkanalsystem

3.1.1 Anforderungen
Alle Bauteile des Unterflurkanalsystems müssen den Anforderungen der DIN EN 50085
entsprechen.

3.1.2 Montage
Die Montageanleitungen und -empfehlungen der Herstellerfirmen sind zu beachten und
einzuhalten. Estrichebene und -überdeckte Kanäle sind einzunivellieren und dem fertigen
Boden anzugleichen. Soweit erforderlich sind die Kanäle mit Mitteln, die dem Stand der
Technik entsprechen standfest zu unterfüttern.
Die leitfähigen Teile des Unterflurkanalsystems sind dauerhaft mit dem Potentialausgleich
Zu verbinden. Sofern die vom Kanalhersteller vorgeschriebene Verbindungstechnik der
Bauteile keinen VDE-gerechten Potentialausgleich gewährleistet, ist für die
zusammenhängenden Kanalbereiche ein Potentialausgleichsleiter vorzusehen.

3.1.3 Belegung
Die Füllfaktoren nach den gängigen DIN/VDE-Normen und der Herstellerfirmen von
Unterflurkanalsystemen sind bei der Belegung mit Kabel oder Leitungen zu beachten.

3.2 Installationskanalsystem

3.2.1 Anforderungen
Alle Bauteile des Installationskanalsystems müssen den Anforderungen der DIN EN 50085
entsprechen.

3.2.2 Montage
Die Montageanleitungen und -empfehlungen der Herstellerfirmen sind zu beachten und
einzuhalten. Abweichende Innen- und Außenwinkel sind mit Gehrungssäge, Ausschnitte
mit Stichsäge, Bohrungen mit Kreisschneider, Glockensäge oder Stanze herzustellen.
Diese Arbeiten einschließlich notwendigem Zubehör, wie bspw. Endabdeckungen,
Reduzierungen, Klammern etc., sowie Befestigungsmaterial (mindestens 2 Schrauben
auf 1 m) sind im Preis einzukalkulieren.
Die leitfähigen Teile des Installationskanalsystems sind dauerhaft mit dem
Potentialausgleich zu verbinden. Sofern die vom Kanalhersteller vorgeschriebene
Verbindungstechnik der Bauteile keinen VDE-gerechten Potentialausgleich gewährleistet,
ist für die zusammenhängenden Kanalbereiche ein Potentialausgleichsleiter vorzusehen.

3.2.3 Belegung
Die Füllfaktoren nach den gängigen DIN/VDE-Normen und der Herstellerfirmen von
Installationskanalsystemen sind bei der Belegung mit Kabel oder Leitungen zu beachten.

3.3 Kabelträgersysteme

3.3.1 Anforderungen
Die DIN EN 61537 (VDE 0639) legt die Anforderungen und Prüfbedingungen von
Kabelträgersystemen für elektrische Installationen fest.

3.3.2 Montage
Die Montageanleitungen und -empfehlungen der Herstellerfirmen für Kabelwannen-,
Gitterrinnen-, Leitern- und Steigtrassenmontage sind zu beachten und einzuhalten.
Der Stützabstand richtet sich nach dem Belastungsgewicht und den Angaben des
Herstellers. Für Richtungsänderungen und Abzweigungen sind Systemformstücke
zu verwenden. Schnittstellen sind sie zu entgraten, zu verzinken oder mit einem
umweltfreundlichen Anstrich zu versehen. Ein Kantenschutz ist dauerhaft anzubringen.
Bei der Montage von Hängestielen ist zu beachten, dass bei Verkehrswegen eine freie
Durchgangshöhe von 220 cm verbleibt. Abweichungen hierzu sind mit dem Auftraggeber
abzustimmen. Die Enden der Hängestiele sind mit Schutzkappen zu versehen.
Kabelträgersysteme dürfen nicht durch Brandwände geführt werden.
Die leitfähigen Teile des Kabelträgersystems sind dauerhaft mit dem Potentialausgleich
zu verbinden. Sofern die vom Kabelträgerhersteller vorgeschriebene Verbindungstechnik
der Bauteile keinen VDE-gerechten Potentialausgleich gewährleistet, ist für die
zusammenhängenden Kabelträgerbereiche ein Potentialausgleichsleiter vorzusehen.

3.3.3 Belegung
Die einzelnen Kabelträgersysteme sind nur zu maximal 75% des tatsächlichen
Fassungsvermögens mit Kabel oder Leitungen zu belegen.

## Zusätzlicher Text
Zusätzliche Technische Vertragsbedingungen (Vorbemerkungen)
zum Kostenangebot für die Montage gelieferter Leuchten
Stand: Januar 2023
==================================================================

Die nachstehenden Zusätzlichen Technischen Vertragsbedingungen (ZTV) ergänzen die
Allgemeinen Technischen Vertragsbedingungen für Bauleistungen (ATV) der VOB/C und
werden Vertragsbestandteil.

1. Nebenleistung ohne besondere Vergütung
Soweit in den Leistungspositionen nichts anderes angegeben ist, werden folgende
Leistungen (zusätzlich zur VOB/C: ATV DIN 18299 und DIN 18382) als Nebenleistung
vereinbart.

1.1 Einbau und Anschluss
Die Leuchten sind einschließlich des Einbaus aller notwendiger Bauteile
zusammenzusetzen. Sie sind fachgerecht zu montieren und betriebsfertig anzuschließen.
Das Befestigungs- und Anschlussmaterial ist beizustellen, soweit es nicht Zubehör der
Leuchten ist.

2. Montage
Die Montageanleitungen und -empfehlungen der Herstellerfirmen sind zu beachten und
einzuhalten. Für spezielle Untergründe (Hohlwände, Holz, etc.) sind die einschlägigen
Normen zu berücksichtigen und die Montage mit dem Auftraggeber im Einzelfall
abzustimmen.

3. Funktionsprobe
Es sind stichprobenartig Funktionsproben durchzuführen.

4. Verpackungsmaterial
Das Verpackungsmaterial ist entsprechend zu entsorgen.

## Zusätzlicher Text
Zusätzliche Technische Vertragsbedingungen (Vorbemerkungen)
zum Kostenangebot für Verteilungen
Stand: April 2023
==================================================================

Die nachstehenden Zusätzlichen Technischen Vertragsbedingungen (ZTV) ergänzen die
Allgemeinen Technischen Vertragsbedingungen für Bauleistungen (ATV) der VOB/C und
werden Vertragsbestandteil.

1. Allgemeines
Sämtliche Verteilungen einschließlich aller eingebauten Geräte müssen den aktuellen
VDE Bestimmungen und DIN-Normen, den aktuellen Technischen Anschlussbedingungen
sowie den zusätzlichen Vorschriften des zuständigen EVU entsprechen.
Die Verteilungen sind nach Übersichtsschaltplänen und nach der Normenreihe
DIN EN 61439 (VDE 0660-600) "Anforderungen an Niederspannungs-Schaltgeräte-
Kombinationen" auszuführen.
Nach der Auftragserteilung sind vermaßte Aufbauzeichnungen der Verteilungen mit den
verfügbaren Klemmräumen sowie der Anordnung der Geräte vorzulegen.

2. Verteilerkasten und Verteilerschrank

2.1 Stahlblech-Verteilungen
Mittels Profileisen oder Profilen ist dem Verteilungschassis eine höhere Tragfähigkeit,
Verwindungssteifigkeit und bessere Zugkräfteverteilung beim Transport zu verleihen.

Folgende Anforderungen sind zu einzuhalten:
- Gehäuse, Rückwand und Türe: mindestens 1,5 mm dickes Stahlblech
- Montageplatte: mindestens 3,0 mm dickes Stahlblech verzinkt
- Für die Beschichtung (Farbton nach Vorgabe des AG) von Gehäuse, Rückwand und Türe
  sind die Vorbemerkungen zur Materialökologie zu berücksichtigen. Beschichtungen sind
  grundsätzlich im Produktionsbetrieb des AN vorzunehmen. Auf der Baustelle sind
  Beschichtungen nur im Ausnahmefall und nach vorheriger Zustimmung des AG zulässig.
  Das jeweilige Produkt- und Sicherheitsdatenblatt ist auf Anforderung vorzulegen.

2.2 Kunststoff-Verteilungen
Verteilungen aus Kunststoff müssen verwindungsstabil, bruchfest, selbstverlöschend und
halogenfrei ausgeführt werden.

2.3 Unterputz-Verteilungen
Es sind Unterputz-Verteilungen mit einem Putzausgleichsrahmen zu verwenden.
Dieser muss auf jeder Seite mindestens 30 mm dem Mauereinputzkasten überstehen.
Die Türe muss verdeckt angeordnete Scharniere besitzen.

3. Aufbau

Die Verteilung ist wie folgt aufzubauen:

3.1 Einschleif- und Klemmraum bzw. Kabeleinführung
Es ist ein Einschleif- und Klemmraum mit der entsprechend notwendigen Anzahl von
Reihen- sowie N- und PE-Klemmen über die gesamte Breite der Verteilung vorzusehen.
Alle Kabel und Leitungen werden in senkrechter Richtung von oben oder von unten über
Kabelfangschienen oder Verschraubungen zugentlastet eingeführt. Entsprechende
Öffnungen sind hierfür vorzusehen. Im Kabeleinführungsraum muss ein einwandfreies
Einschleifen und Rangieren der Kabel und Leitungen in Abhängigkeit von deren Anzahl
und Querschnitten gewährleistet werden. Ebenso muss sichergestellt sein, dass im
Klemmraum ein ungehindertes An- und Abklemmen der einzelnen Leitungen und Adern
möglich ist.

3.2 Geräteraum
Die Anordnung und Gruppierung der Geräte muss übersichtlich und funktionell richtig
erfolgen. Für verschiedene Zuleitungen sind die Gerätegruppen sichtbar voneinander
getrennt anzuordnen und durch Trennwände zu unterteilen. Benachbarte aktive Teile der
elektrischen Anlage und Betriebsmittel sind berührungssicher abzudecken.
Geräte dürfen nicht höher als 1800 mm und nicht tiefer als 300 mm über OK-Fußboden
angeordnet werden. Alle Geräte sind so einzubauen, dass sie ohne Ausbau der
Geräteträger oder Tragschienen ausgewechselt werden können.

3.3 Sockelraum
Im unteren Bereich der Verteilung ist ein Sockelraum vorzusehen. Bei Notwendigkeit
können in diesem Klemmen angeordnet werden. Zum Rangieren und Abfangen der Kabel
und Leitungen muss ausreichend Platz berücksichtigt werden. Die Klemmen sollten
nicht tiefer als 300 mm über OK-Fußboden angeordnet werden.

3.4 Abdeckungen
Klemm-, Geräte- und Sockelraum müssen separate mit unverlierbaren Muttern befestigte
Abdeckungen erhalten. Ein Verteilungsfeld sollte in der Regel nicht mehr als drei
Abdeckungen aufweisen. Abdeckungen aus Stahlblech müssen geerdet werden.

3.5 Platzreserve
Bei Auslegung der Verteilungen sind für spätere Erweiterungen Platzreserven von
mindestens 20 % für Geräte, Klemmräume, Klemmleisten, Sicherungen,
Kabeleinführungen, etc. Vorzuhalten.

4. Verdrahtung und Klemmen

4.1 Verdrahtung
Die Verteiler sind mit fünf Leitern (L1, L2, L3, N, PE) zu verdrahten. Die einzelnen
Stromkreise sind für eine symmetrische Belastung gleichmäßig auf die drei Phasen
aufzuteilen. Die Querschnitte der Verdrahtungsleitungen müssen mindestens dem
Nennstrom der angeschlossenen Einbaugeräte entsprechend gewählt werden.
Die Leitungsverlegung ist in ausreichend groß dimensionierten Verdrahtungskanälen
durchzuführen. Die Kanäle sind dauerhaft mit geeignetem Material zu befestigen.
Kleben ist nicht erlaubt! Leitungsübergänge müssen entsprechend (z.B. Durch
isolierte Schläuche) geschützt werden. Die Leitungen sind so zu verlegen, dass ein
Nachziehen möglich ist.

4.2 Klemmen
Die ankommenden Kabel und Leitungen sind in den Verteilern auf Klemmen zu legen.
Für die ankommenden und abgehenden Kabel und Leitungen sind Klemmen in
ausreichender Zahl und Größe einzubauen. Adernquerschnitte über 16 mm² können direkt
Auf die Geräte geführt werden. An einer Klemme darf nur jeweils eine Ader angeschlossen
werden. Für die N-Leiter sind grundsätzlich Neutralleiter-Trennklemmen einzubauen.
PE-Leiter sind auf PE-Leiterklemmen zu führen. Klemmen für N- und PE-Leiter sind bei
allen Stromkreisen neben den Phasenklemmen anzuordnen. Mehrstockklemmen sind
zugelassen. Klemmen für Fremd- und Kleinspannung sind separat anzuordnen und zu
kennzeichnen. Es ist das Gesetz über die elektromagnetische Verträglichkeit von
Betriebsmitteln (EMVG) zu beachten!

5. Betriebsmittel und Geräte

Die Betriebsmittel und Geräte sind für den Schaltschrankaufbau in Funktionsgruppen
zusammenzufassen. Nicht zulässig sind Geräteanordnungen und Verdrahtungen, die nur
über die Rück- oder Seitenwand zugänglich sind. Für gleichartige Geräte (z.B. Schütze,
Sicherungsautomaten, etc.) ist ein einheitliches Fabrikat zu wählen. Bei der Auswahl der
Schutzeinrichtungen sind mögliche Anlaufströme der Geräte zu berücksichtigen.
Verteilungen sind grundsätzlich mit Hauptschaltern auszurüsten.
Für nicht benötigte Räume (Platzreserven) sind die Ausschnitte in den Abdeckungen vom
AN ohne zusätzliche Berechnung mit entsprechenden Abdeckstreifen zuverlässig zu
verschließen.

6. Beschriftung
Für die Bezeichnung der Betriebsmittel in den Schaltschränken ist die DIN EN 81346-1
und DIN EN IEC 81346-2 zu berücksichtigen.
Jeder Stromkreis ist sowohl auf dem Bezeichnungsschild der Abdeckung als auch unter
der Abdeckung auf dem Gerät (z.B. Schutzeinrichtungen), den Phasenklemmen, der
N-Leiter- und der PE-Leiterklemme gleichartig, dauerhaft und gut lesbar zu bezeichnen.
An der Innenseite der Türe ist eine stabile geschraubte Einschubhalterung (Plantasche)
zur Aufnahme von Plänen im Format DIN A4 anzubringen.
Gemäß DIN EN 61439 (VDE 0660-600) ist jede Schaltgerätekombination mit einem
Typenschild zu versehen. Darin sind der Name des Herstellers, das Herstellungsdatum,
die Typenbezeichnung, die Schutzart sowie die CE-Kennzeichnung aufzuführen.
Zu- und abgehende Leitungen sind dauerhaft und gut lesbar zu beschriften.

7. Zubehör
Neben dem Verteiler ist folgendes als Zubehör zu liefern:
Schaltbild nach DIN EN 61082-1 (VDE 0040-1) mit der Bezeichnung aller Geräte,
Klemmen, Stromkreise, Verbraucher, etc..
Warnschild vor gefährlicher elektrischer Spannung nach DIN EN ISO 7010 für die Türe
des Elektroraumes und die Türen der Verteilungen.
Eine vollständige Stückliste mit Eintragung von Anzahl, Fabrikat und Typ der Einbaugeräte
sowie der Klemmen und des Schaltschranktyps.

## Zusätzlicher Text
Zusätzliche Technische Vertragsbedingungen (Vorbemerkungen)
zum Kostenangebot für Fernmeldeleitungsanlagen
Stand: Januar 2023
==================================================================

Den im Leistungsbereich aufgeführten Standardtexten liegen folgende Allgemeine
Technische Vertragsbedingungen für Bauleistungen (ATV) der VOB/C zugrunde:

- ATV DIN 18299 (Allgemeine Regelungen für Bauarbeiten jeder Art)
- ATV DIN 18382 (Elektro-, Sicherheits- und Informationstechnische Anlagen)
- ATV DIN 18385 (Aufzugsanlagen, Fahrtreppen und Fahrsteige sowie Förderanlagen)
- ATV DIN 18386 (Gebäudeautomation)

## Zusätzlicher Text
Zusätzliche Technische Vertragsbedingungen (Vorbemerkungen)
zum Kostenangebot für passive Datennetze
Stand: Januar 2023
==================================================================

Die nachstehenden Zusätzlichen Technischen Vertragsbedingungen (ZTV) ergänzen die
Allgemeinen Technischen Vertragsbedingungen für Bauleistungen (ATV) der VOB/C und
werden Vertragsbestandteil.

1. Technische Ausführung

1.1 Passives Netz
Für die gesamte Anschlusstechnik und die Übertragungsmedien darf im ganzen
Bauvorhaben pro Produkt (Kabel, Patchpanel, Anschlussdose etc.) nur ein einheitliches
Markenfabrikat und ein einheitlicher Typ verwendet werden. Nicht lieferbare Komponenten
dürfen nur durch qualitativ adäquate ersetzt werden. Eine Produktänderung ist dem AG
schriftlich anzuzeigen.

1.1.1 Verteilerschränke / Netzwerkschränke
Folgende sehr hohe Anforderungen sind an Verteilerschränke zu stellen:
Alle Verteilerschränke der ersten und sofern vorhanden der zweiten Schutzstufe werden
ausnahmslos durch eine eigene Schließung abgesichert. Hierfür sind die
Schlösser in den Türen für DIN-Profilhalbzylinder gemäß DIN 18252 auszulegen. Da für die
Schließzylinder unter Umständen sehr lange Lieferzeiten bestehen, ist dem AG rechtzeitig
die benötigte Anzahl mitzuteilen.
Jeder einzelne Verteilerschrank wird mit mindestens zwei 16A Stromkreisen (getrennte
Absicherung, unterschiedliche Außenleiter) versorgt. Jede Absicherung ist in der Verteilung
mit einem eigenen FI-Schutzschalter (Fehlerstrom 30mA) auszustatten. Für jeden
Stromkreis ist im Schrank ein Klemmanschluss mit schraubenlosen Klemmen in Form
einer Feuchtraumverteilerdose vorzusehen. Jeder Stromkreis ist auf eine 230V-
Steckdosenleiste ohne Schalter mit zerstörungsfreiem Überspannungsfeinschutz zu
schalten.
Alle leitenden Teile der Verteilerschränke sind VDE konform sternförmig mit feindrähtigen
Leitungen von mindestens 6mm² Querschnitt auf eine im Schrank vorzusehende
Potentialausgleichsschiene (Ausführung mindestens 16mm² in Kupfer) zu verbinden.
Bei der Montage von Kupferpatchpanels ist die Potentialausgleichsschiene - oder eine
zusätzliche Erdungsschiene - senkrecht über die gesamte Schrankhöhe zum
Potentialausgleich der einzelnen Kupferpatchpanels auszuführen.
Bestehen Verteilungen aus mehreren nebeneinander angeordneten Verteilerschränken
müssen zwischen den Verteilerschränken Rangiermöglichkeiten vorgesehen werden.
Kommen mehrere Schrankreihen zum Einsatz, sind Rangiermöglichkeiten zwischen den
Schrankreihen zwingend vorzusehen. Dabei sind für die Zuführung von Installationskabeln
zu den Verteilerschränken und für die Führung der Rangierkabel zwischen den
Verteilerschränken getrennte Trassen zur Verfügung zu stellen.
Jeder Schrank muss von hinten und vorne zugänglich sein. Das Heranführen der Kabel hat
von oben, unten oder am äußersten Schrank seitlich zu erfolgen. Die Installationskabel
sind pro Panel und gemäß der aufsteigenden Reihenfolge der Raum- und Kabelnummer
im Raum zu bündeln und auf die Patchpanel anzuschließen. Für die Führung der Leitungen
sind z.B. C-Profilschienen in ausreichender Anzahl vorzusehen. Die Befestigung der
Leitungen hat mit Schellen und Gegenwannen zu erfolgen. Kabelbinder sind wegen der
Brüchigkeit aufgrund Alterung nicht zugelassen!
Alle Verteilerschränke sind als Standschränke mit Ausgleichsfüßen mit einer Grundfläche
Von 800x1000 mm (BxT) auszuführen. Bei Serverschränken ist eine Grundfläche von
800x1200 mm (BxT) einzuplanen. Verteilerschränke der Etagenverteiler können mit einer
Grundfläche von 800x800 mm (BxT) ausgeführt werden. Es ist jeweils hinten und vorne ein
19”-Rahmen vorzusehen. Das Öffnen der Seitenwände darf nur vom Schrankinneren aus
möglich sein. Die Höheneinheiten sind am 19”-Rahmen dauerhaft zu markieren und von
oben bei der ersten nutzbaren Höheneinheit mit 1 beginnend nach unten bis zu letzten
nutzbaren Höheneinheit zu beschriften. Die Beschriftung darf durch einzubauende Geräte
nicht verdeckt werden. Die Verteilerschränke sind nach den städtischen Vorgaben hinten
und vorne dauerhaft maschinengeschrieben zu beschriften. Jeder Netzwerkschrank ist mit
Einem Warnhinweis vor Laserstrahlung auf jeder Tür zu markieren, sofern optische
Komponenten darin eingebaut sind.
Unterhalb der einzelnen Patchpanels und Geräte sind Rangierpanels für Querrangierungen
vorzusehen. Für senkrechte Rangierungen sind auf jeder Seite Kabelbügel in ausreichender
Anzahl (mindestens jedoch sechs) seitlich vorzusehen. Alle Rangierhaken bzw. Kabelbügel
müssen aus Metall ohne scharfe Kanten bestehen und so groß ausgelegt werden, dass bei
Vollausbau des Schrankes mit aktiven und passiven Komponenten sowie Beschaltung aller
Anschlüsse sämtliche Rangierkabel mit Überlängen in die Rangierhaken eingelegt werden
können. Die Führung von Patchkabeln an Geräten hat parallel zu den Einschubkarten (nicht
über andere Einschubkarten oder Module, wie Netzteile oder Lüftereinschübe) zu erfolgen.
Hierfür sind ggf. Zusätzliche seitliche Rangierhaken vorzusehen. Die Führungen für
Rangierkabel müssen - insbesondere bei LWL-Hauptverteilungen - abgerundet ausgeführt
werden, damit sich Biegeradien von mindestens 4 cm ergeben.
Grundsätzlich ist jeder Verteilerschrank mit einem Dachlüfter auszustatten. Die Demontage
darf nur von innen aus möglich sein.

1.1.2 Lichtwellenleiterverkabelung
Für die Multimodeverkabelung werden generell SC-Duplex-Steckverbinder eingesetzt. Die
fest verlegten Kabel sind beidseitig in 19”-Patchpanels mit integrierten Spleißboxen
abzuschließen. Dabei sind auch innerhalb der Patchpanels SC-Steckverbinder einzusetzen.
Einsatz kommen. Die Beschriftung der einzelnen Buchsen auf den Frontplatten hat mit
1, 2, 3, usw. Zu erfolgen.
Für die Singlemodeverkabelung werden generell Simplex-E2000/APC-Steckverbinder
(Angled Physical Contact, 8 Grad Schrägschliff) eingesetzt. Die fest verlegten Kabel sind
beidseitig in 19”-Patchpanels mit integrierten Spleißboxen abzuschließen. Die Beschriftung
der einzelnen Buchsen auf den Frontplatten hat mit 1, 2, 3, usw. Zu erfolgen.
Bei vorkonfektionierten Kabeln sind durch den AN Qualitätssicherungsnachweise des
Herstellers durch Vorlage von grafischen Interferometermessungen zu erbringen.
Um eine möglichst geringe Gesamtdämpfung der Lichtwellenleiterverkabelung zu erreichen,
müssen die einzelnen Dämpfungsglieder so gering wie möglich gehalten werden. Deshalb
darf die Spleißdämpfung maximal 0,1dB betragen. Die LWL-Fasern sind in der
Farbreihenfolge nach IEC 60304 den Kupplungen im Patchpanel zuzuordnen.

1.1.2.1 LWL-Kabel
Bei der Verlegung aller Kabel sind die in den jeweiligen Datenblättern ausgewiesenen
Biegeradien, Zugkräfte und Angaben zur fachgerechten Verlegung zu beachten. Bei der
Verwendung von Kabelzugwinden sind dem AG die Protokolle über die aufgetretenen
Zugkräfte zu übergeben.
Im gesamten Bereich der Verlegung von Lichtwellenleiterkabeln ist ein Trassenwarnband
mit der Beschriftung “ACHTUNG GLASFASERKABEL” mit zu verlegen. Für die Verlegung
im Innenbereich sind folgende Anforderungen zu erfüllen: Halogenfreie, flammwidrige
Kabel, die keine korrosiven Brandgase abgeben und mit nicht metallischem Nagetierschutz
versehen sind. Im Außenbereich verlegte Kabel müssen zusätzlich längs- und
querwasserdicht sein.
Außenkabel dürfen aufgrund ihres Aufbaus (Material) hinsichtlich des Brandschutzes in der
Regel nicht über größere Strecken innerhalb von Gebäuden geführt werden. Sie müssen
deshalb im Bereich der Hauseinführung über Spleißverteiler auf Innenraum-/Universalkabel
umgesetzt werden.
Kombinierte Innen-/Außenkabel dürfen in der Regel nicht direkt im Erdreich verlegt werden.
Sie sind z.B. In geschlossenen HDPE-Rohren zu verlegen. Ein Volllaufen der Rohre mit
Wasser muss zwingend verhindert werden! Für den Sekundärbereich sind kombinierte
Innen-/Außenkabel oder reine Innenkabel zu verwenden.
Werden im Tertiärbereich zum Anschluss von Arbeitsplätzen oder von Dosen in
Serverräumen Lichtwellenleiter verlegt, müssen diese folgende Anforderungen erfüllen:
Innenkabel als Bündeladerkabel oder Duplex-Breakout-Kabel mit zwei Fasern. Die
Verwendung von Einfachmantelkabel ist aus mechanischen Gründen unzulässig.
Vor der Verlegung von Glasfaserkabeln ist das Trommelprotokoll zur Prüfung vorzulegen.
Eine nachträgliche Zuordnung von Trommelprotokoll und Verlegekabel muss gewährleistet
werden. Das Trommelprotokoll gibt Auskunft über die physikalischen Eigenschaften der
verwendeten Lichtwellenleiter (Dämpfung und Brechungsindex).

1.1.2.2 LWL-Faseranforderungen
Multimodefasern haben folgende Anforderungen zu erfüllen:
G50/125µm, Kategorie OM4 nach DIN EN 50173-2.
Singlemodefasern haben folgende Anforderungen zu erfüllen:
E9/125µm, Kategorie OS2.

1.1.2.3 LWL-Patchpanels
Zum Abschluss der LWL-Kabel werden grundsätzlich 19''-Spleißboxen mit geeigneten
Pigtails verwendet. Kabel des Primär-, Sekundär- und Tertiärbereiches müssen auf
getrennte Patchpanels geführt werden. Bei der Kabeleinführung ist eine ordnungsgemäße
Zugentlastung mit Verdrehschutz sicherzustellen! Nicht benutzte Kupplungen müssen mit
Staubschutzkappen versehen werden! Die Patchpanels sind nach den Vorgaben des AG
dauerhaft maschinengeschrieben zu beschriften.

1.1.2.4 LWL-Anschlussdosen
Die zum Einsatz kommenden LWL-Anschlussdosen müssen eine sichere Zugentlastung
für den Kabelmantel und die Faserführung innerhalb der Dose unter Einhaltung der
jeweiligen Mindestbiegeradien ermöglichen.
Beim Einsatz des Fusionsspleißverfahrens müssen die LWL-Anschlussdosenunterteile
über eine Kammer für die geordnete Ablage einer ausreichenden Faserreserve unter
Einhaltung des Mindestbiegeradius und eine entsprechende Spleißablage zur geordneten
und befestigten Ablage der Spleißschütze verfügen. Nichtbenutzte Kupplungen müssen
mit Staubschutzkappen versehen werden! Die Anschlussdosen sind nach den Vorgaben
des AG zu beschriften. Die Beschriftung ist an der Dosenabdeckung anzubringen und hat
dauerhaft maschinengeschrieben zu erfolgen. Die Kupplungen müssen für mindestens
1000 Steckzyklen geeignet sein. Die Montage muss mit Schraubbefestigung erfolgen.

1.1.3 Kupferverkabelung Klasse EA im Tertiärbereich
Die einzelnen verwendeten Komponenten (Patchpanel und Anschlussdosen) müssen
mindestens Kategorie 6A Komponenten gemäß der ISO/IEC 11801 und DIN EN 50173-1
entsprechen, um eine Kupferverkabelung der Klasse EA zu erhalten.
Die Kupfer-Adern sind in der Farbreihenfolge nach der Norm EIA/TIA 568 Version B den
RJ45-Buchsen im Patchpanel und den Anschlussdosen zuzuordnen.
Sämtliche Anforderungen an die Kupferverkabelung über die Installationsstrecke
(Permanent Link) sind mit dem jeweils aktuell gültigen Qualitätsstandard nachzuweisen.

1.1.3.1 Kupferkabel Kategorie 7A
Bei der Verlegung der Kabel sind die in den jeweiligen Datenblättern ausgewiesenen
Biegeradien, Zugkräfte und Angaben zur fachgerechten Verlegung zu beachten. Es sind
Kupferkabel der Kategorie 7A, 4x2xAWG22, S/FTP für Übertragungsfrequenzen von
mindestens 1000MHz zu verwenden. Die Trommelprotokolle der Kupferkabel müssen
sämtliche Parameter des Kabels beinhalten und vor der Verlegung von der für die Planung
verantwortlichen Stelle freigegeben werden. Der Dokumentation sind für alle Produkte
Datenblätter und beschriftete sowie nach Einsatzort sortierte Trommelprotokolle
beizufügen.

1.1.3.2 Patchpanel Kategorie 6A
In den Verteilern werden die zu den Anschlussdosen abgehenden Leitungen auf modularen
19“-Kategorie 6A-Patchpanels mit 24 geschirmten 8-poligen RJ45-Buchsen aufgelegt.
Jede RJ45-Buchse wird mit einem achtadrigen Kabel beschaltet. Die verwendeten
RJ45-Buchsen müssen z.B. Über federnde Zungen eine sichere und zuverlässige
Schirmverbindung zu den Patchkabeln ermöglichen. Die Patchpanels müssen für
Übertragungsfrequenzen von mindestens 500MHz geeignet sein.

1.1.3.3 Anschlussdosen Kategorie 6A
Im Tertiärbereich werden die Kupfer-Datenkabel grundsätzlich auf geschirmte Kategorie
6A-RJ45-Doppel-Anschlussdosen aufgelegt. Die Anschlussdosen sind nach den Vorgaben
des AG zu beschriften. Die Beschriftung ist an der Dosenabdeckung anzubringen und hat
dauerhaft maschinengeschrieben zu erfolgen. Die Datenleitung ist beidseitig zu beschriften.

1.1.4 Kupferverkabelung Kategorie 3
Bei der Verlegung der Kabel sind die in den jeweiligen Datenblättern ausgewiesenen
Biegeradien, Zugkräfte und Angaben zur fachgerechten Verlegung zu beachten. Bei der
Verwendung von Kabelzugwinden sind dem AG die Protokolle über die aufgetretenen
Zugkräfte zu übergeben. Die Kupfer-Adern sind in der Farbreihenfolge nach DIN VDE 0815
Den Klemm-Leisten im Patchpanel zuzuordnen.

1.1.4.1 Kupferkabel im Primärbereich
Im Primär-Außenbereich werden hochpaarige Außenkabel entsprechend folgender
Beschreibung eingesetzt: Fernmelde-Außenkabel, halogenfreies, flammhemmendes
Mantelmaterial, Aderndurchmesser 0,6mm mit Bündelverseilung.
Beispiel für ein typisches Außenkabel: A-2Y(L)2Y 50x2x0,6 St III Bd ohne Petrolatfüllung.
Der zum Einsatz kommende Kabeltyp ist anhand der projektspezifischen Anforderungen
auszuwählen.

1.1.4.2 Kupferkabel im Sekundärbereich
Für die Kupferverkabelung im Sekundärbereich oder für die Weiterführung von Primärkabeln
innerhalb von Gebäuden werden Installationskabel entsprechend folgender Beschreibung
eingesetzt: Fernmelde-Innenkabel, halogenfreies, flammhemmendes Mantelmaterial,
Aderndurchmesser 0,6mm mit Bündelverseilung.
Beispiel für ein typisches Installationskabel: J-H(ST)H 50x2x0,6 St III Bd.
Die Kupferkabel werden auf ungeschirmten Rangierfeldern mit 50 RJ45-Buchsen in
LSA+-Technik aufgelegt. Es werden die Stifte 4 und 5 verwendet. Pro Patchpanel ist ein
Kabel mit 50 Doppeladern (DA) zu verlegen. Die Aufteilung von höherpaarigen Kabeln auf
mehrere Patchpanels ist unzulässig. In Ausnahmefällen können Kabel mit 10 oder 20 DA
auf ein Rangierfeld mit 25 RJ-45 Buchsen in LSA+-Technik aufgelegt werden.

1.1.4.3 Patchpanel Kategorie 3
In den Verteilern werden die Kupferkabel auf 19''-Patchpanels mit 25 ungeschirmten
8(4)-poligen Westernbuchsen (Typ RJ-45) aufgelegt. Jede RJ-45 Buchse wird mit einer
Doppelader zweiadrig beschaltet. Die Patchpanels müssen folgende Merkmale aufweisen:
Metallgehäuse, dauerhafter Potentialaussgleichsanschluss, d. h. Dass auch im Falle einer
Fehlersuche durch die Demontage des Patchpanels der Potentialausgleich bestehen
bleibt. Die Patchpanels sind nach den Vorgaben des AG dauerhaft maschinengeschrieben
zu beschriften. Für die Kabelführung sollte pro Patchpanel ein Rangierpanel vorgesehen
werden.

1.2 Messungen und Testszenarien passives Netz
Zum Nachweis der Güte von Lichtwellenleiterfasern und Kupferkabeln sind vor Verlegung
das Datenblatt und das Messprotokoll der Kabeltrommel durch den AN zur Verfügung zu
stellen. Ergänzend sollte von einer Kabeltrommel ein Referenzkabel entnommen und
gemessen werden. Alle Datenblätter und Messprotokolle sind zu dokumentieren und den
Bestandsunterlagen beizufügen. Die ermittelten Kabellängen dienen als Grundlage für das
Aufmaß. Folgende Angaben sind den Messprotokollen für Übertragungsstrecken
(Lichtwellenleiter und Kupfer) gleichermaßen voranzustellen:
- Ausführende Firma, Name des Projektverantwortlichen, Name des Messenden mit
  Unterschrift.
- Bezeichnung, Hersteller, Seriennummer und Prüfdatum der verwendeten Messausrüstung.
- Bezeichnung und Version der verwendeten Auswertesoftware.
- Graphische Darstellung jedes verwendeten Messaufbaus.

1.2.1 Messungen Lichtwellenleiter
Die installierte und festverlegte Glasfaserverkabelung wird wie folgt geprüft:
Vor der Messung ist ein Dämpfungsplan zu erstellen. Grundlage der Messung bildet die
DIN ISO/IEC 14763-3 i.V.m. Der DIN EN 61280-4-1 in der jeweils gültigen Fassung.
Die zulässigen Werte für die Spleißdämpfung betragen maximal 0,1dB und für die
Steckerdämpfung maximal 0,2dB. Für die Rückflussdämpfung bei Einmoden-
Lichtwellenleiter ist minimal 50dB zulässig.
Die Messung hat als Rückstreumessung mit Optischem Zeitbereichs-Reflektometer
(OTDR) auf jeder Faser einer Übertragungsstrecke, beidseitig mit Vor- und Nachlauffaser,
unter Ausschluss von Fremdsignalen zu erfolgen. Die Vorlauffaser ist länger als die
Totzone zu wählen. Die Stecker der Vor- und Nachlauffaser sind regelmäßig durch den
Hersteller zu überprüfen. Die Überprüfung ist durch den AN nachzuweisen.
Steckerstirnflächen einschließlich der Vor- und Nachlauffaser sind vor der Messung zu
kontrollieren und sofern notwendig zu reinigen. Die Verwendung von Apapterkabeln
zwischen dem Objekt und der Vor- bzw. Nachlauffaser sind unzulässig.
Für Mehrmoden-Lichtwellenleiter sind die Messungen bei Wellenlängen von 850nm und
1300nm durchzuführen. Die Länge von Vor- und Nachlauffaser beträgt mindestens 100m.
Für Einmoden-Lichtwellenleiter sind die Messungen bei Wellenlängen von 1310nm und
1550nm oder von 1550nm und 1625nm durchzuführen. Die Länge der Vor- und
Nachlauffaser beträgt mindestens 1000m.
Es sind Messgeräte mit mindestens 2 Positionszeigern zu verwenden, welche sich auf
beliebige Messpunkte einstellen lassen. Die Positionszeiger sind auf Anfang und Ende
der Messstrecke zu positionieren. Das Messgerät ist auf den vom Kabelhersteller
angegebenen faserspezifischen Brechungsindex einzustellen. Der Messbereich ist größer
als die zu messende Streckenlänge zu wählen.
Es ist mit der kleinstmöglichen Pulslänge und der größtmöglichen Auflösung zu messen,
wobei das Rauschen am Ende der Messkurve nicht größer sein soll als am Anfang. Die
Messzeit beträgt mindestens 20s pro Wellenlänge. Jede Messung ist als Rückstreukurve
auf einem gesonderten Blatt zu dokumentieren. Die Darstellung der Einhaltung aller
optischen Parameter der Spleiße erfolgt in einer Tabelle.
Folgende Angaben sind den Messprotokollen für LWL-Übertragungsstrecken
voranzustellen:
- Bezeichnung und Hersteller (einschließlich Faserhersteller) des installierten
  Lichtwellenleiterkabels (bei „verlängerten“ Strecken sind Mehrfachangaben erforderlich).
- Kabelbezeichnung (Gebäude, Verteiler, Patchpanel, Port für beide Kabelenden).
- Verwendete Stecker und die Länge der Vor- und Nachlauffaser einschließlich dem
  Nachweis der letzten Überprüfung der Vor- und Nachlauffasern sowie der Messfasern.
- Messgeräteeinstellungen mit Skalierungsfaktor, Wellenlänge, Messimpulsbreite und
  Anzahl der Einzelmessungen bzw. Mittelwertbildungen einschließlich dem
  Kalibrierungsprotokoll. (Kalibrierungsnachweis der Geräte vor der Messung)

Das Messprotokoll muss folgende Angaben je Faser enthalten:
- Name des Prüfers
- Gerätebezeichnung
- Datum und Zeit der Messung.
- Fasernummer und Strangnummer.
- Kabelbezeichnung
- Messrichtung von [Standort] nach [Standort].
- Faserlänge (automatisches Auslesen in Tabellenform).
- Lage und Dämpfungswerte der Ereignisse.
  Beidseitige Ereignisauswertung eines jeden Ereignisses aus den Messkurven der
  Rückstreumessung in Form eines Soll/Ist-Vergleichs der Grenzwerte mit den
  Messwerten der eingebauten Komponenten und Verbindungsstellen.
- Streckendämpfung (errechnet). Protokoll der Einfügedämpfungsmessung in Form eines
  Soll-/Ist-Vergleichs mit dem Dämpfungsbudget.

1.2.2 Messungen Kupferverkabelung Klasse EA 500MHz
Grundlage der Messungen bildet die DIN EN 61935-1. Die einzuhaltenden Grenzwerte
sind in Abhängigkeit der geforderten Klasse nach DIN EN 50173-1 im Abschnitt 5.2
festgelegt. Durch die Messung sind die Anforderungen der Klasse EA nachzuweisen.
Messungen außerhalb der Grenzwerte sind als Fehler anzuzeigen.
Eine Zertifizierung nach Klasse E ist nicht ausreichend. Die gültigen Normwerte einer Installationsstrecke/Übertragungsstrecke stellen Mindestanforderungen dar. Es sind
gemäß den Vorschriften des Herstellers entsprechende Anschlussschnüre zu
verwenden.
Das Messgerät ist auf den spezifischen NVP-Wert der installierten Kupferleitung
einzustellen. Dazu muss das Messgerät eine Auswahlmöglichkeit vorprogrammierter
Kabeltypen (Standard-, Hersteller-, Kundenspezifische-Kabel) anbieten. Der NVP-Wert ist
mit einem projektspezifischen Referenzkabel der Länge 50m +/-1 cm, angeschlossen an
projektspezifischen Leitungsabschlüssen, zu ermitteln. Der zu verwendende NVP-Wert ist
mit dem AG abzustimmen.
Die Längenmessung ist mit einer Genauigkeit von 0,1% bei einer Auflösung von 0,1m
durchzuführen. Die Länge der Adernpaare ist in eine Kabelliste einzutragen. Als Einheit
der Längenangabe ist Meter zu verwenden. Der Verdrahtungsplan umfasst die Messungen
für die Vertauschung der Adern, die Unterbrechung von Adern und Schirm sowie den
Kurzschluss Ader/Ader bzw. Ader/Schirm.
Folgende Angaben sind den Messprotokollen für Kupfer-Übertragungsstrecken
voranzustellen:
- Bezeichnung und Hersteller des installierten Kupferkabels.
- Bezeichnung und Hersteller der installierten Netzabschlüsse.
- Messgeräteeinstellungen mit NVP-Wert, Frequenzbereich und Anzahl der
  Einzelmessungen bzw. Mittelwertbildungen.
Das Messprotokoll muss folgende Angaben je Anschluss enthalten:
a) frequenzunabhängige Werte
- Kabelbezeichnung (Gebäude, Verteiler, Patchpanel, Port für beide Kabelenden).
- Messrichtung von [Standort] nach [Standort].
- Verdrahtungsplan (Wiremap).
- Länge, Laufzeit und Laufzeitdifferenz (Length, Delay und Delay Skew).
- Gleichstrom-Schleifenwiderstand (DC Loop Resistance).
b) frequenzabhängige Werte
- Dämpfung/Einfügedämpfung (Attenuation/Insertion Loss).
- Reflexion/Rückflussdämpfung (Return Loss, RL).
- Übersprechen/Nahnebensprechdämpfung
  (Near End Crosstalk or Reverse Coupling, NEXT).
- Übersprechen/Fernnebensprechdämpfung
  (Far End CrossTalk or Forward Coupling, FEXT).
c) errechnete Werte
- Dämpfungs-Übersprech-Verhältnis am nahen Ende
  (Attenuation to Crosstalk Ratio, ACR).
- Dämpfungs-Übersprech-Verhältnis am fernen Ende
  (Equal Level Far End CrossTalk, ELFEXT).
- Leistungssumme des Übersprechens/Nahnebensprechens
  (Power Sum NEXT, PSNEXT).
- Leistungssumme des Dämpfungs-Übersprech-Verhältnisses am nahen Ende
  (Power Sum Attenuation to Crosstalk Ratio, PSACR).
- Leistungssumme des Dämpfungs-Übersprech-Verhältnisses am fernen Ende
  (Power Sum Equal Level Far End CrossTalk, PSELFEXT).
d) Werte bei mehreren Kabeln
- Fremdnah/Fernnahnebensprechdämpfung
  (Alien near/far-end crosstalk loss, ANEXT/AFEXT).
- Dämpfungs-Fremdfernnebensprechdämpfungs-Verhältnis
  (Attenuation to Alien crosstalk ratio At the far-end, AACR-F) und PS AACR-F.
- Dämpfungs-Fremdnahnebensprechdämpfungs-Verhältnis
  (Attenuation to Alien crosstalk ratio At the near-end, AACR-N) und PS AACR-N.

1.2.3 Referenzstrecken Kupferverkabelung Klasse EA 500MHz
Aus den Chargen der zur Montage und Verlegung vorgesehenen Patchpanel,
Anschlussdosen und Kupferkabel sind vor Montagebeginn Referenzstrecken in
Anwesenheit des AG aufzubauen und wie unter 1.2.2 "Messungen Kupferverkabelung
Klasse EA" zu messen. Die Messprotokolle sind zu dokumentieren und den
Bestandsunterlagen beizufügen.

## Zusätzlicher Text
SONSTIGE VORBEMERKUNGEN UND REGELUNGEN

Beim Ausfüllen dieses LV unbedingt beachten

Die vom Bieter auszufüllenden Felder für Einheitspreis und Gesamtbetrag befinden sich oberhalb einer jeden Position, bzw. nach der Leitbeschreibung. Die Mengenansätze und Abrechnungseinheiten dürfen keinesfalls verändert werden. Ebenso darf die Reihenfolge der Positionen und die Endzusammenstellung nicht verändert werden.

Grundlage des Angebotes ist die Leistungsbeschreibung. Etwaige Unklarheiten und Abweichungen mit den zur besseren Verständlichkeit beiliegenden Pläne sind vor der Abgabe des Angebotes mit der ausschreibenden Stelle zu klären. Der Bieter ist gehalten, die im Leistungsverzeichnis beschriebenen Details auf Vollständigkeit, fachgerechte Ausführung und Eignung für den vorgesehenen Verwendungszweck zu überprüfen.

Die Koordination mit allen Gewerken ist in die Einheitspreise einzukalkulieren:

Automatische Sortierung

Die Verdingungsunterlagen und das Leistungsverzeichnis wurden automatisch sortiert. Der Bieter hat die Vollständigkeit der Unterlagen anhand der Seitenzahlen zu überprüfen und eventuell fehlende Blätter bei der ausschreibenden Stelle anzufordern. Doppelseiten sind auszusortieren und zu vernichten. Alle Seiten sind fortlaufend durchnummeriert.

Angaben zum Leistungsverzeichnis

Es gilt die VOB/C in Ihrer neusten Fassung für alle beschriebenen Arbeiten und Gewerke, sowie alle in diesem Zusammenhang anwendbaren DIN und EN, der "Stand der Technik" sowie die DASt-Richtlinien.

Ergänzend dazu gelten: -Bayerische Bauordnung BayBO-, Unfallverhütungs- und Brandschutzvorschriften Alle auf Schulen, Sportanlagen und Energiegebäude bezogenen Sicherheitsregeln. Etwaige Unklarheiten sind vor Abgabe des Angebots mit der ausschreibenden Stelle zu klaren.

Angaben zur Normabweichung

Falls im Leistungsverzeichnis bei der Verwendung von technischen Spezifikationen auf Normen (DIN, EN etc.) Bezug genommen wird, kann auch der Norm gleichwertig angeboten werden. Die Gleichwertigkeit ist bei Angebotsabgabe gesondert nachzuweisen.

Flächen Baustelleneinrichtung / Parkmöglichkeit

Die Aufwendungen für Baustelleneinrichtung sind als Separat Position enthalten. Notwendige Container sind als Separate Positionen enthalten

Das Lagern von Material, sowie das Aufstellen von Gerät/ Container auf dem Baustellengelände ist nur nach vorheriger schriftlicher Genehmigung durch den AG auf eigens dafür zugewiesenen Flächen möglich. Ein Flächenanspruch besteht ausschließlich für Bauleitung-/ Aufenthaltscontainer sowie für eine angemessene kurzzeitige Zwischenlagerung von Baumaterialien. Die Flächen sind vom AN eigenverantwortlich festzulegen und durch einen vorzulegenden Baustelleneinrichtungsplan vom AG genehmigen zu lassen. (Als Planungsgrundlage liegt ein Lageplan mit div. Vorgaben diesem LV bei) Der Plan ist 7 Arbeitstage nach Auftragserteilung vorzulegen.

Die Flächen sind unmittelbar nach Benutzung wieder in den ursprünglichen Zustand zu versetzen. Auf dem Baugelände darf weder genächtigt noch campiert werden. Tagesunterkünfte sind zugelassen.

Es besteht kein Anspruch auf Parkmöglichkeit auf dem Baugelände

Anordnung von Stundenlohnarbeiten Ergänzung

Die Freigabe von Stundenlohnarbeiten muss vor deren Beginn angefragt werden. Hierzu ist ein Formblatt des AG zu benützen. Ohne diese Freigabe müssen Stundenlohnarbeiten nicht anerkannt werden.

Die Abzeichnung der Belege von Auftraggeberseite kann von dem mit der Objektüberwachung beauftragten Büro erst nach Freigabe mit o.g. Formular erfolgen.

Geräte und Fahrzeuge: Die jeweiligen Verrechnungssätze für Geräte und Fahrzeuge müssen sämtliche Aufwendungen für den Einsatz, insbesondere für das Vorhalten und für Betriebsstoffe, enthalten. Vorausgesetzt wird der Einsatz eines hierfür geschulten und zahlenmäßig erforderlichen Personals. Eine Vergütung für höher qualifizierter Arbeitskräfte, als erforderlich, wird nicht gewährt.

Baustoffe: Die jeweiligen Verrechnungssätze für Baustoffe müssen die Lieferung frei Baustelle einschließlich dem Transport zur Verwendungsstelle und dem Abladen sowie alle Zuschläge enthalten.

Dokumentation Ergänzung

Zur Abnahme ist eine Dokumentation der gesamten erbrachten Leistungen in 1-facher digitaler Ausfertigung auf CD-Datenträger im DWG und PDF-Format und 2-fach in Papier.

In der Dokumentation sind enthalten:
- Ausführungs- und Montagepläne der ausgeführten Leistung,
- sämtliche Zulassungsbescheide, Prüfzeugnisse, Nachweise etc.,
- sämtliche Fabrikatsangaben und Bezugsquellen der zugekauften Einbauteile,
- sämtliche verwendete Materialien (mit genauer Bezeichnung des Farbtons),
  Dämmstoffe etc., jeweils mit Sicherheitsdatenblättern hinterlegt.

Es wird darauf hingewiesen, dass ohne Vorlage dieser Dokumentation Mangel der Bauleistung vorliegt. Dies gilt auch für Abnahmen von Teilleistungen.

Baukran

Der Einsatz von Kranfahrzeugen oder sonstigen Hebeeinrichtungen ist rechtzeitig vor Ausführungsbeginn mit der Bauleitung abzuklären.

Gerüste

Bauseits wird ein Fassadengerüst mit Ausbau zum Dachfang entlang den Außenfassaden aufgestellt. Alle anderen erforderlichen Gerüste auch unter 2,00 m, stellen Baubehelfe dar und gehen zu Lasten des Auftragnehmers und sind in die entsprechenden Positionen einzukalkulieren. Gerüste für die Innenbereiche sind separat ausgeschrieben.

Türen und Tore der Baustelle

Der AN hat täglich dafür zu sorgen, dass die Türen und Tore der Baustelle am Abend bei Arbeitsschluss verschlossen werden. Eine Bauschliessanlage wird vom AG zur Verfügung gestellt.

Technische Spezifikationen

Falls im Leistungsverzeichnis bei der Verwendung von technischen Spezifikationen auf Normen (DIN, EN, etc.) Bezug genommen wird, kann auch der Norm gleichwertig angeboten werden. Der Nachweis der Gleichwertigkeit ist bei Angebotsabgabe gesondert nachzuweisen.

## Zusätzlicher Text
LEISTUNGSVERZEICHNIS PLANANLAGEN

Oberroning
Sanierung des bestehenden Schulgebäudes und Neubau bzw. Erweiterung des Schulgebäude, sowie einer 2-fach Sporthalle und einer Energiezentrale

Anlage Nr. 01:  C1 Grundriss UG
Anlage Nr. 02:  C1 Grundriss EG
Anlage Nr. 03  C1 Grundriss 1.OG
Anlage Nr. 04:  C1 Grundriss 2.OG
Anlage Nr. 05:  C1 Grundriss 3.OG
Anlage Nr. 06:  C1 Grundriss 4.OG
Anlage Nr. 07  C1 Dachdraufsicht
Anlage Nr. 08:  C2 Grundriss UG
Anlage Nr. 09:  C2 Grundriss EG
Anlage Nr. 10:  C2 Dachdraufsicht
Anlage Nr. 11:  Energiezentrale Grundriss EG
Anlage Nr. 12:  Energiezentrale Dachdraufsicht
Anlage Nr. 13:  Baustelleneinrichtungsplan

## 03 Elektro
Datum: 22.04.2026

### Bereich 01 Elektroinstallation Schule

#### 01.01 Baustelleneinrichtung

##### Abschnitt 01.01.01 Lagercontainer/Mannschaftscontainer

**01.01.01.0001 Lagercontainer mit Elektroanschluss**
Bereitstellung eines Lagercontainers während der
gesamten Bauzeit (ca. 18 Monate), mit Elektroanschluss,
zur Einlagerung von bestellten und gelieferten Leuchten sowie Materialien, Installationsgeräte und Verlegesysteme.
Inkl. Entgegennahme, Kontrolle der Lieferscheine und Einlagerung der Materialien. (Es muss von mehreren Einzellieferungen
ausgegangen werden.)
inkl. An-Abfahrt und Aufstellung vor Ort. Die Lage der Container ist dem beigelegten Baustelleneinrichtungsplan zu entnehmen.
Containergröße (min.):
Länge Transport: 6000 mm
Höhe Transport: 2500 mm
Breite Transport: 2400 mm
Preis je Container
Menge: 0,600 St

**01.01.01.0002 Lagercontainer mit Elektroanschluss**
Bereitstellung eines Lagercontainers während der
gesamten Bauzeit (ca. 18 Monate), mit Elektroanschluss,
zur Einlagerung von bestellten und gelieferten Leuchten sowie Materialien, Installationsgeräte und Verlegesysteme.
Inkl. Entgegennahme, Kontrolle der Lieferscheine und Einlagerung der Materialien. (Es muss von mehreren Einzellieferungen
ausgegangen werden.)
inkl. An-Abfahrt und Aufstellung vor Ort. Die Lage der Container ist dem beigelegten Baustelleneinrichtungsplan zu entnehmen.
Containergröße (min.):
Länge Transport: 6000 mm
Höhe Transport: 2500 mm
Breite Transport: 2400 mm
Preis je Container
Menge: 0,600 St

**01.01.01.0003 Mannschaftscontainer mit Elektroanschluss**
Bereitstellung eines Mannschaftscontainers während der
gesamten Bauzeit (ca. 18 Monate), mit Elektroanschluss,
zur Einrichtung und Bearbeitung der Baustelle.
inkl. An-Abfahrt und Aufstellung vor Ort. Die Lage der Container ist dem beigelegten Baustelleneinrichtungsplan zu entnehmen.
Containergröße (min.):
Länge Transport: 6000 mm
Höhe Transport: 2500 mm
Breite Transport: 2400 mm
Preis je Container
Menge: 0,600 St

##### Abschnitt 01.01.02 Baustelleneinrichtung

**01.01.02.0001 Baustelleneinrichtung/ -räumung**
Baustelleneinrichtung/ -räumung
Geräte, Werkzeuge und sonstige Betriebsmittel, die zur
Durchführung der Arbeiten erforderlich sind, auf die
Baustelle bringen und aufbauen. Vorhaltekosten der
Baustelleneinrichtung sowie der benötigten Maschinen
sind in dieser Position einzurechnen. Nach Abschluss
der Arbeiten sind alle Geräte, Werkzeuge und sonstige
Betriebsmittel und Werkstoffreste wieder abzubauen bzw. abzufahren/zu entsorgen. Die in Anspruch genommenen Flächen sind sauber zu hinterlassen.
Menge: 0,600 St

#### 01.02 GHV-Anlage

##### Abschnitt 01.02.01 GHV Schule

*Hinweis: Hinweis*
Hinweis:

Die GHV wird im UG der Schule im ELT-Raum aufgebaut. Für den Transport steht kein spezieller Bauaufzug zur Verfügung.

**01.02.01.0001 Gebäudehauptverteilung**
Gebäudehauptverteilung

Gebäudehauptverteilung als Standschrank, Leerschrank,Montageart: Aufputz, teilversenkt, für den Innenbereich, mit Tür,geltende Normen: DIN EN 61439-1; VDE 0660-600-1, DIN EN61439-2; VDE 0660-600-2, DIN EN 61439-3; VDE 0660-600-3,pulverbeschichtet, in RAL 7035, Gehäuse aus Stahlblech,Doppeltür, Tür aus Stahlblech, mit Standardverschluss Doppelbart 3 mm, Türöffnungswinkel 180 Grad, Türanschlag rechts und links, Rückwand aus Stahlblech, Leitungseinführung oben über Flanschöffnung ausgeschnitten, unten über Flanschöffnung vorgeprägt, seitlich über Flanschöffnung vorgeprägt, vorbereitet für den Ausbau mit Verteilerfelder,
IK-Code: 10 Platzeinheiten: 720 PLE
Nennmaß außen Breite: 1300 mm (+/- 10%)
Nennmaß außen Höhe: 1850 mm (+/- 10%) mit 100mm Sockel Nennmaß außen Tiefe: 350 mm (+/- 5%)
vorbereitet für den Einbau von:
Sicherungslastrennleisten, 3-polig für vertikalen Einbau nach IEC/EN 60947-3 für Sicherungen der Größen NH 00,1,2 oder 3 mit einem Phasenabstand von 185mm.
Allgemeine technischen Daten: Normen: IEC/EN 60 947-3,Unterteile nach IEC60269-2-1
Berührungsschutz: mind. IP20 offen und mind. IP30 frontseitiger Kunststoff: V0 (selbstverlöschend) nach UL94 Gebrauchskategorien: AC 21 - 23B (in Abhängigkeit von der Bemessungsspannung)
Bemessungsfrequenz: 50 - 60 Hz
Nennisolationsspannung: 1000 V Bemessungsbetriebsspannung: 400 - 690 V Sicherungsbehaftete Kurzschlussfestigkeit: 100 kA Sicherungsbehaftetes Kurzschlusseinschaltvermögen: 100 kA einschließlich  allem notwendigen Systemzubehör
Menge: 1,000 St

**01.02.01.0002 Leistungsschalter für v.g. Gebäudehauptverteilung**
Leistungsschalter für v.g. Gebäudehauptverteilung
Leistungsschalter für v.g. Gebäudehauptverteilung für den
Anlagenschutz gemäß EN 60947-2 (DIN VDE 0660, Teil 101),
Kompaktlasttrennschalter gemäß EN 60947-3 (DIN VDE 0660,
Teil 107).
Bemessungsbetriebsspannung: 690 V AC
Bemessungsdauerstrom: 630 A
Bemessungs-Grenzkurzschlussausschaltvermögen, (415 V
AC): 36 kA
Version: F
Klemmenanschlussart: Fester Leistungsschalter, Vorderseitig
Anzahl Pole: 3
Bemessungsstrom: Hauptstromkreis 630 A
Menge: 1,000 St

**01.02.01.0003 Sicherungslast-Trennleiste für NH00 Sicherungen für v.g. Gebäudehauptverteilung**
Sicherungslast-Trennleiste für NH00 Sicherungen für v.g. Gebäudehauptverteilung

Sicherungslast-Trennleiste für NH00 Sicherungen für v.g.Gebäudehauptverteilung
Zubehör: Doppelanschluss mit M8 Stehbolzen für Querschnitte bis 95mm² und Kabelabdeckung für Anschluss
Menge: 7,000 St

**01.02.01.0004 Überspannungsableiter Typ1-2 für v.g. Gebäudehauptverteilung**
Überspannungsableiter Typ1-2 für v.g. Gebäudehauptverteilung

Überspannungsableiter Typ1-2 für v.g. Gebäudehauptverteilung Blitzstrom-A mit Fernmeldung
Mehrpoliger Blitzstromableiter für 3phasige TN-Systeme,Aufrastbar auf Hutschiene 35 mm,
zum Schutz von Niederspannungs-Verbraucheranlagen
nicht ausblasende Funkenstrecke, Schutzgerät zum Einsatz in Niederspannungsverteilungen, auch in Hauptstromversorgungssystemen ge VDN-Richtlinie einsetzbar,
Doppelklemmen für V-Verdrahtung,integrierte Betriebsanzeige mit Fernmeldung,SPD Class 1 nach IEC 61643-1
SPD Typ 1 nach DIN EN 61643-11 (VDE 0675 Teil 6-11)Fernanzeige mit Wechsler, potentialfrei
Menge: 1,000 St

##### Abschnitt 01.02.02 Messungen

*Hinweis: Wandlermessung Schule/Küche*
Wandlermessung Küche

**01.02.02.0001 Wandlermessung bis 400A nach TAB/EVU**
Wandlermessung Schule/Küche als
Mess- und Wandlerschrank nach den TAB des EVU,Komplettschrank, Montageart: Aufputz, für den Innenbereich,mit Tür, geltende Normen: DIN EN 61439-1; VDE 0660-600-1,pulverbeschichtet, in RAL 7035, Gehäuse aus Stahlblech,einflüglige Tür, Netzsystem TN-S 5-polig, Anzahl Wandlerzählerplatz 1, Zählerwechselplatte ohne Verdrahtung, 3LS-Schalter B10/25 kA mit Zugangsverdrahtung lose beigelegt,Lastbereich: Wandlerbereich Montageplatte für Blockwandler,Blockwandler, Trennstelle nach dem Wandler Lastschalter 630A / 3-polig (M12), Primärverdrahtung L1-L3 185 qmm, N+PECu-Schiene 30 x 10 mm, N+PE Schiene mit Aufsatzklemme 16-150qmm, Abdeckungen aus Kunststoff, RAL 7035,Bemessungsstrom In max.: 400 A
einschließlich allem notwendigen Systemzubehör
Schutzart: IP3X
Schutzklasse: schutzisoliert
Platzeinheiten PLE: 432
Anzahl Zeilen: 0
Feldbreite: 3
Bauhöhe: 8
Tiefe des Produkts: 350 mm Höhe (+/- 5%) des Produkts: 1850 mm (+/- 5%) Breite des Produkts: 800 mm (+/- 5%)

Die Verteilung ist gemäß den geltenden DIN VDE-
Bestimmungen komplett zusammengebaut und verdrahtet,
anschlussfertig zu liefern und zu montieren.
Menge: 2,000 St

##### Abschnitt 01.02.03 Zusatzmaterial

**01.02.03.0001 Sicherheitsschild, Verbotsschild V1**
Sicherheitsschild, Verbotsschild V1
Sicherheitsschild, DIN 40 008 Teil 2, Verbotsschild V1
" Nicht schalten, es wird gearbeitet"
aus Kunststoff, mittlere Schildgröße.
Menge: 1,000 St

**01.02.03.0002 Sicherheitsschild, Verbotsschild V2**
Sicherheitsschild, Verbotsschild V2
Sicherheitsschild, DIN 40 008 Teil 2, Verbotsschild V2
" Nicht schalten "
aus Kunststoff, mittlere Schildgröße.
Menge: 1,000 St

**01.02.03.0003 Sicherheitsschild, Verbotsschild V3**
Sicherheitsschild, Verbotsschild V3
Sicherheitsschild, DIN 40 008 Teil 2, Verbotsschild V3
" Nicht berühren, Gehäuse unter Spannung "
aus Kunststoff, mittlere Schildgröße.
Menge: 1,000 St

**01.02.03.0004 Sicherheitsschild, Warnschild WS1**
Sicherheitsschild, Warnschild WS1
Sicherheitsschild, DIN 40 008 Teil 3, Warnschild W1
" Gefährliche elektrische Spannung "
aus Kunststoff, mittlere Schildgröße.
Menge: 1,000 St

**01.02.03.0005 Aushang -DIN VDE 0105 Teil 1-**
Aushang - DIN VDE 0105 Teil 1 -
" Bestimmungen für den Betrieb von
Starkstromanlagen "
aus Kunststoff, Normgröße, an der Wand montiert.
Menge: 1,000 St

**01.02.03.0006 Aushang -DIN VDE 0134-**
Aushang - VDE 0134 -
" Anleitung zur Ersten Hilfe bei Unfällen "
aus Kunststoff, Normgröße, an der Wand montiert.
Menge: 1,000 St

**01.02.03.0007 Aushang -DIN VDE 0132-**
Aushang - DIN VDE 0132 -
" Merkblatt für die Bekämpfung von Bränden in
elektrischen Anlagen und in deren Nähe "
aus Kunststoff, Normgröße, an der Wand montiert.
Menge: 1,000 St

**01.02.03.0008 Aushang -zur Unfallverhütung-**
Aushang zur Unfallverhütung aus Kunststoff, Normgröße
an der Wand montiert.
Menge: 1,000 St

**01.02.03.0009 Aushang der Sicherheitsregeln**
Aushang der Sicherheitsregeln aus Kunststoff,
Normgröße, an der Wand montiert.
Menge: 1,000 St

**01.02.03.0010 Aushang der Berufsgenossenschaft**
Aushang der Berufsgenossenschaft Feinmechanik und
Elektrotechnik aus Kunststoff, Normgröße, an der Wand
montiert.
Menge: 1,000 St

**01.02.03.0011 Gummiisoliermatte 1 m breit**
Gummiisoliermatte, 1 m breit, Dicke 3 mm, Länge
entsprechend der Schaltanlage, für Arbeiten unter
Spannung gemäß DIN VDE 0680 Teil 1, liefern und
betriebsfertig verlegen.
Menge: 5,000 lfm

**01.02.03.0012 Beschriftungsschild**
Beschriftungsschild aus Resopal, weißer Grund mit
schwarzer Schrift, Größe: 100x50mm zweizeilig
Beschriftet mit UV Bezeichnung und UV-Nr. Dauerhaft auf
Türe der vorgenannten Installationsverteiler befestigt.
Menge: 1,000 St

**01.02.03.0013 Erstellung Hauptschaltbild**
Erstellung Hauptschaltbild
Erstellung einer Frontansicht und Stromlaufplan mit
Betriebsmittelaufteilung sowie Übersichtsschaltplan,
die zur Genehmigung an Auftraggeber und Planer
übergeben werden müssen
Menge: 1,000 St

**01.02.03.0014 Hauptschaltbild**
Hauptschaltbild, hinter Glas, inkl. Montage
Größe A1
Menge: 1,000 St

**01.02.03.0015 Abstimmung EVU und Abholung Wandler**
Anmeldung und Abstimmung der Ausführung der
Schaltanlage und der Messungen mit dem EVU, Abholen und
Montage der Messwandler in vorgenannte
Messwandlerschränke.
Menge: 1,000 psch

#### 01.03 Verteilungen

##### Abschnitt 01.03.01 Verteiler

*Hinweis: Hinweis:*
Hinweis:

Siehe zusätzliche Technische Vorbemerkungen zum
Kostenangebot für Verteilungen

*Hinweis: Verteilerschränke*

**01.03.01.0001 Beschriftungsschild**
Beschriftungsschild aus Resopal, weißer Grund mit
schwarzer Schrift, Größe: 100x50mm zweizeilig
Beschriftet mit UV Bezeichnung und UV-Nr. Dauerhaft auf
Türe der nachstehenden Installationsverteiler
befestigt.
Menge: 8,000 St

*Hinweis: Standschrank Ebenenverteiler*

**01.03.01.0002 Installationsverteiler 3Hauptleiter PE- N-Schiene 400 A**
Installationsverteiler 3 Hauptleiter PE- N-Schiene 400 A
Installationsverteiler als
Niederspannungs-Schaltgerätekombination DIN EN 60439-1
(VDE 0660-500), mit Seitenwänden, Rückwand,
Tragschienen DIN EN 60715, Berührungsschutzabdeckungen
DIN EN 50274 (VDE 0660-514), Rangier- und
Verdrahtungskanäle, Kabeleinführungen, Zugentlastung
für alle eingeführten Kabel/Leitungen, Beschriftung
aller Geräte, Kabel/Leitungen, Einzel- oder
Sammelschienen und Abdeckungen, mit Plantasche,
Stromkreisliste und Stromlaufplan, partiell typgeprüft
(PTSK), als Standschrank, Schutzklasse I, Gehäuse aus
Stahl, Dicke 1 mm, beschichtet, Schutzart mind. IP 20
DIN EN
60529 (VDE 0470-1), mit undurchsichtiger Tür an
Bedienfront, abschließbar,
Verschlussart 'Dreipunkt Stangenverschluss mit
Knebelgriff inkl. EW-Zylinder und Schlüssel'
Maße H/B/T in mm (+/- 10%) '1850 x 1300 x 275'
Sockelrahmen/Standsockel, Höhe 100 mm (+/- 10%),
Sammelschienensystem mit 3 Hauptleitern, PE- und
N-Schiene, aus Kupfer, Bemessungsstrom 400 A,
Bemessungskurzzeitstromfestigkeit
40 kA.
Menge: 2,000 St

**01.03.01.0003 Installationsverteiler 3Hauptleiter PE- N-Schiene 250 A**
Installationsverteiler 3 Hauptleiter PE- N-Schiene 250 A
Installationsverteiler als
Niederspannungs-Schaltgerätekombination DIN EN 60439-1
(VDE 0660-500), mit Seitenwänden, Rückwand,
Tragschienen DIN EN 60715, Berührungsschutzabdeckungen
DIN EN 50274 (VDE 0660-514), Rangier- und
Verdrahtungskanäle, Kabeleinführungen, Zugentlastung
für alle eingeführten Kabel/Leitungen, Beschriftung
aller Geräte, Kabel/Leitungen, Einzel- oder
Sammelschienen und Abdeckungen, mit Plantasche,
Stromkreisliste und Stromlaufplan, partiell typgeprüft
(PTSK), als Standschrank, Schutzklasse I, Gehäuse aus
Stahl, Dicke 1 mm, beschichtet, Schutzart mind. IP 20
DIN EN
60529 (VDE 0470-1), mit undurchsichtiger Tür an
Bedienfront, abschließbar,
Verschlussart 'Dreipunkt Stangenverschluss mit
Knebelgriff inkl. EW-Zylinder und Schlüssel'
Maße H/B/T in mm (+/- 10%) '1850 x 1050 x 275'
Sockelrahmen/Standsockel, Höhe 100 mm (+/- 10%),
Sammelschienensystem mit 3 Hauptleitern, PE- und
N-Schiene, aus Kupfer, Bemessungsstrom 250 A,
Bemessungskurzzeitstromfestigkeit
40 kA.
Menge: 4,000 St

**01.03.01.0004 Feldverteiler AP, mind. IP 20, 300 mm breite**
Wandaufbauschrank für die Innenraummontage mit VDE-Gutachten (Fertigungsüberwachung) nach DIN EN 61439-1/-3 und Maßnorm DIN 43870, zur Aufputz-Montage. Zum Aufbau einer Niederspannungsverteilung bis 400 A, 3AC 230/400 V 50 Hz. Schutzart mind. IP20, Schutzklasse II, Luft- und Kriechstrecken nach DIN VDE 0110-1/-2, als Komplettschrank mit Seitenwänden, Rückwand, Tragschienen DIN EN 60715, Berührungsschutzabdeckungen DIN EN 50274 (VDE 0660-514), Rangier- und Verdrahtungskanäle, Kabeleinführungen, Zugentlastung für alle eingeführten Kabel/Leitungen, Beschriftung aller Geräte, Kabel/Leitungen, Einzel- oder
Sammelschienen und Abdeckungen, mit Plantasche, Stromkreisliste und Stromlaufplan
Bestehend aus:
Schrank mit Tür aus pulverbeschichtetem, eingebranntem, stabil profiliertem 1 mm dickem Stahlblech, Innenauskleidung aus Kunststoff. Durchsteckflansche oben und unten je Feld eingebaut, rückseitige Vorprägung im Kunststoffteil und Sammelschienendurchführungen als beidseitige seitliche Vorprägung im unteren Bereich. Tür frontbündig mit innenliegenden, justierbaren Scharnieren, wahlweise rechts oder links anschlagbar mit 110 Grad Öffnungswinkel. Tür mit Vorreiber, Türverschluss durch andere Schließungen austauschbar, Schrank nebeneinander und übereinander anflanschbar.
Abmessungen (HxBxT):
Höhe:  950 mm (+/- 5 mm)
Breite:  300 mm (+/- 5 mm)
Tiefe:  205 mm (+/- 5 mm)
Menge: 2,000 St

##### Abschnitt 01.03.02 NH-Sicherungslasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: NH-Sicherungslasttrennschalter*

**01.03.02.0001 NH-Sicherungsunterteil 3-polig Gr.00 400VAC Sicherungseinsatz 100A**
NH-Sicherungsunterteil DIN 43620-3 und DIN VDE 0636-2
(VDE 0636-2), 3-polig mit 2 Trennwänden, Baugröße 00,
Bemessungsbetriebsspannung 400 V AC, mit
Berührungsschutzabdeckungen, mit Sicherungseinsatz,
Bemessungsstrom 100 A.
Menge: 1,000 St

**01.03.02.0002 NH-Sicherungsunterteil 3-polig Gr.00 400VAC Sicherungseinsatz 125A**
STLB-Bau 2020-04 054
NH-Sicherungsunterteil DIN 43620-3 und DIN VDE 0636-2
(VDE 0636-2), 3-polig mit 2 Trennwänden, Baugröße 00,
Bemessungsbetriebsspannung 400 V AC, mit
Berührungsschutzabdeckungen, mit Sicherungseinsatz,
Bemessungsstrom 125 A.
Menge: 2,000 St
Leistungsbereichkatalog: 054 KatLB

**01.03.02.0003 NH-Sicherungsunterteil 3-polig Gr.00 400VAC Sicherungseinsatz 160A**
STLB-Bau 2020-04 054
NH-Sicherungsunterteil DIN 43620-3 und DIN VDE 0636-2
(VDE 0636-2), 3-polig mit 2 Trennwänden, Baugröße 00,
Bemessungsbetriebsspannung 400 V AC, mit
Berührungsschutzabdeckungen, mit Sicherungseinsatz,
Bemessungsstrom 160 A.
Menge: 2,000 St
Leistungsbereichkatalog: 054 KatLB

**01.03.02.0004 NH-Sicherungsunterteil 3-polig Gr.1 400VAC Sicherungseinsatz 250A**
STLB-Bau 2020-04 054
NH-Sicherungsunterteil DIN 43620-3 und DIN VDE 0636-2
(VDE 0636-2), 3-polig mit 2 Trennwänden, Baugröße 1,
Bemessungsbetriebsspannung 400 V AC, mit
Berührungsschutzabdeckungen, mit Sicherungseinsatz,
Bemessungsstrom 250 A.
Menge: 3,000 St
Leistungsbereichkatalog: 054 KatLB

**01.03.02.0005 NH-Sicherungsunterteil 3-polig Gr.2 400VAC Sicherungseinsatz 250A**
STLB-Bau 2020-04 054
NH-Sicherungsunterteil DIN 43620-3 und DIN VDE 0636-2
(VDE 0636-2), 3-polig mit 2 Trennwänden, Baugröße 2,
Bemessungsbetriebsspannung 400 V AC, mit
Berührungsschutzabdeckungen, mit Sicherungseinsatz,
Bemessungsstrom 250 A.
Menge: 2,000 St
Leistungsbereichkatalog: 054 KatLB

##### Abschnitt 01.03.03 Sicherungslasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Sicherungslasttrennschalter*

**01.03.03.0001 Sicherungssockel Gr.D02 400VAC 3-polig Sicherungseinsatz 16A**
STLB-Bau 2020-04 054
Schaltbarer Sicherungssockel DIN EN 60947-3 (VDE
0660-107), als Reiheneinbaugerät, Maße DIN 43880, mit
Sicherungshalter, bedingter Bemessungskurzschlussstrom
50 kA, fingersicher DIN EN 50274 (VDE 0660-514), zur
Montage auf Tragschiene DIN EN 60715, Baugröße D 02,
Bemessungsbetriebsspannung 400 V, 3-polig, mit
Sicherungseinsatz, Bemessungsstrom 16 A.
Menge: 15,000 St
Leistungsbereichkatalog: 054 KatLB

**01.03.03.0002 Sicherungssockel Gr.D02 400VAC 3-polig Sicherungseinsatz 20A**
STLB-Bau 2020-04 054
Schaltbarer Sicherungssockel DIN EN 60947-3 (VDE
0660-107), als Reiheneinbaugerät, Maße DIN 43880, mit
Sicherungshalter, bedingter Bemessungskurzschlussstrom
50 kA, fingersicher DIN EN 50274 (VDE 0660-514), zur
Montage auf Tragschiene DIN EN 60715, Baugröße D 02,
Bemessungsbetriebsspannung 400 V, 3-polig, mit
Sicherungseinsatz, Bemessungsstrom 20 A.
Menge: 20,000 St
Leistungsbereichkatalog: 054 KatLB

**01.03.03.0003 Sicherungssockel Gr.D02 400VAC 3-polig Sicherungseinsatz 25A**
STLB-Bau 2020-04 054
Schaltbarer Sicherungssockel DIN EN 60947-3 (VDE
0660-107), als Reiheneinbaugerät, Maße DIN 43880, mit
Sicherungshalter, bedingter Bemessungskurzschlussstrom
50 kA, fingersicher DIN EN 50274 (VDE 0660-514), zur
Montage auf Tragschiene DIN EN 60715, Baugröße D 02,
Bemessungsbetriebsspannung 400 V, 3-polig, mit
Sicherungseinsatz, Bemessungsstrom 25 A.
Menge: 25,000 St
Leistungsbereichkatalog: 054 KatLB

**01.03.03.0004 Sicherungssockel Gr.D02 400VAC 3-polig Sicherungseinsatz 35A**
STLB-Bau 2020-04 054
Schaltbarer Sicherungssockel DIN EN 60947-3 (VDE
0660-107), als Reiheneinbaugerät, Maße DIN 43880, mit
Sicherungshalter, bedingter Bemessungskurzschlussstrom
50 kA, fingersicher DIN EN 50274 (VDE 0660-514), zur
Montage auf Tragschiene DIN EN 60715, Baugröße D 02,
Bemessungsbetriebsspannung 400 V, 3-polig, mit
Sicherungseinsatz, Bemessungsstrom 35 A.
Menge: 55,000 St
Leistungsbereichkatalog: 054 KatLB

**01.03.03.0005 Sicherungssockel Gr.D02 400VAC 3-polig Sicherungseinsatz 40A**
STLB-Bau 2020-04 054
Schaltbarer Sicherungssockel DIN EN 60947-3 (VDE
0660-107), als Reiheneinbaugerät, Maße DIN 43880, mit
Sicherungshalter, bedingter Bemessungskurzschlussstrom
50 kA, fingersicher DIN EN 50274 (VDE 0660-514), zur
Montage auf Tragschiene DIN EN 60715, Baugröße D 02,
Bemessungsbetriebsspannung 400 V, 3-polig, mit
Sicherungseinsatz, Bemessungsstrom 40 A.
Menge: 15,000 St
Leistungsbereichkatalog: 054 KatLB

**01.03.03.0006 Sicherungssockel Gr.D02 400VAC 3-polig Sicherungseinsatz 50A**
STLB-Bau 2020-04 054
Schaltbarer Sicherungssockel DIN EN 60947-3 (VDE
0660-107), als Reiheneinbaugerät, Maße DIN 43880, mit
Sicherungshalter, bedingter Bemessungskurzschlussstrom
50 kA, fingersicher DIN EN 50274 (VDE 0660-514), zur
Montage auf Tragschiene DIN EN 60715, Baugröße D 02,
Bemessungsbetriebsspannung 400 V, 3-polig, mit
Sicherungseinsatz, Bemessungsstrom 50 A.
Menge: 5,000 St
Leistungsbereichkatalog: 054 KatLB

**01.03.03.0007 Sicherungssockel Gr.D02 400VAC 3-polig Sicherungseinsatz 63A**
Schaltbarer Sicherungssockel DIN EN 60947-3 (VDE
0660-107), als Reiheneinbaugerät, Maße DIN 43880, mit
Sicherungshalter, bedingter Bemessungskurzschlussstrom
50 kA, fingersicher DIN EN 50274 (VDE 0660-514), zur
Montage auf Tragschiene DIN EN 60715, Baugröße D 02,
Bemessungsbetriebsspannung 400 V, 3-polig, mit
Sicherungseinsatz, Bemessungsstrom 63 A.
Menge: 10,000 St

##### Abschnitt 01.03.04 Lasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Lasttrennschalter*

**01.03.04.0001 Lasttrennschalter Hauptschalter 3-polig 690VAC AC-22 250A**
Lasttrennschalter DIN EN 60947-3 (VDE 0660-107), als
Hauptschalter, gekapselt, 3-polig,
Bemessungsbetriebsspannung 690 V AC, in
Festeinbautechnik, mit Handantrieb, zur Montage auf
Tragschiene DIN EN 60715, fingersicher DIN EN 50274
(VDE 0660-514), Gebrauchskategorie AC-22,
Bemessungsbetriebsstrom 250 A, Gehäuse aus Kunststoff.
Menge: 3,000 St
Leistungsbereichkatalog: 054 KatLB

**01.03.04.0002 Lasttrennschalter Hauptschalter 3-polig 690VAC AC-22 160A**
STLB-Bau 2019-10 054
Lasttrennschalter DIN EN 60947-3 (VDE 0660-107), als
Hauptschalter, gekapselt, 3-polig,
Bemessungsbetriebsspannung 690 V AC, in
Festeinbautechnik, mit Handantrieb, zur Montage auf
Tragschiene DIN EN 60715, fingersicher DIN EN 50274
(VDE 0660-514), Gebrauchskategorie AC-22,
Bemessungsbetriebsstrom 160 A, Gehäuse aus Kunststoff.
Menge: 2,000 St
Leistungsbereichkatalog: 054 KatLB

**01.03.04.0003 Lasttrennschalter Hauptschalter 3-polig 690VAC AC-22 100A**
STLB-Bau 2019-10 054
Lasttrennschalter DIN EN 60947-3 (VDE 0660-107), als
Hauptschalter, gekapselt, 3-polig,
Bemessungsbetriebsspannung 690 V AC, in
Festeinbautechnik, mit Handantrieb, zur Montage auf
Tragschiene DIN EN 60715, fingersicher DIN EN 50274
(VDE 0660-514), Gebrauchskategorie AC-22,
Bemessungsbetriebsstrom 100 A, Gehäuse aus Kunststoff.
Menge: 4,000 St
Leistungsbereichkatalog: 054 KatLB

##### Abschnitt 01.03.05 Fehlerstromschutzschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Fehlerstromschutzschalter 30mA*
Fehlerstromschutzschalter

**01.03.05.0001 Fehlerstromschutzschalter RCCB Typ A 40A Fehlerstrom 30mA 3-polig+N 400VAC**
STLB-Bau 2019-10 054
Fehlerstromschutzschalter (RCCB) DIN EN 61008-1 (VDE
0664-10), als Reiheneinbaugerät, Maße DIN 43880,
fingersicher DIN EN 50274 (VDE 0660-514), Typ A
pulsstromsensitiv, Auslösung unverzögert,
Bemessungsstrom 40 A, Bemessungsfehlerstrom 30 mA,
3-polig + N, 400 V AC, Kurzschlussfestigkeit 6 kA,
stoßstromfest bis 250 A, mit Handbetätigung.
Menge: 30,000 St
Leistungsbereichkatalog: 054 KatLB

**01.03.05.0002 Fehlerstromschutzschalter Typ A 40A Fehlerstrom 30mA 4-polig mit NOT-AUS-Funktion**
FI-Schalter, vierpolig, 40 A, 0.03 A, Typ A, mit NOT-AUS-Funktion, N rechts
Netzspannungsunabhängiger Fehlerstromschutzschalter (RCCB) zur Erfassung von Wechselfehler- und pulsierenden Gleichfehlerströmen
integrierte NOT-AUS-Einrichtung zur Auslösung bzw. Abschaltung in Notfallsituationen mit Signalisierung durch eine LED, Erkennung von Drahtbruch und mit der Möglichkeit der Parallelschaltung mehrerer DFS der Variante NA

doppelte Verdrahtungsebene oben und unten
Schaltstellungsanzeige und Multifunktionsschaltknebel mit den Funktionen "ein", "aus" und "ausgelöst" (Mittelstellung)
Sichtfenster für Beschriftungsetiketten

Fehlerstromtyp: A
Bemessungsfehlerstrom I?n: 0.03 A
Neutralleiterposition: rechts
Breite in Teilungseinheiten: 4.5
Polzahl (gesamt): 4
Bemessungsspannung (AC): 230 V, 400 V
Bemessungsstrom AC (Typ.): 40 A
Bemessungsfrequenz: 50 Hz

Hilfsschalter (NOT-AUS-Zusatzeinrichtung) (Schaltkontakt):
1 Wechsler
Bemessungsspannung (AC): 12 V ... 230 V
Bemessungsspannung (DC): 12 V ... 110 V

Schraubklemme oben und unten (Laststromkreis):
Anschlussquerschnitt eindrähtig: 1-Leiter: 1,5 mm² ... 50 mm²; 2-Leiter: 1,5 mm² ... 16 mm²
Anschlussquerschnitt mehrdrähtig: 1-Leiter: 1,5 mm² ... 50 mm²; 2-Leiter: 1,5 mm² ... 16 mm²
Anschlussquerschnitt feindrähtig: 1-Leiter: 1,5 mm² ... 50 mm²; 2-Leiter: 1,5 mm² ... 16 mm²
Anschlussquerschnitt AWG, eindrähtig: 15 ... 1
Anschlussquerschnitt AWG, mehrdrähtig: 15 ... 1
Anschlussquerschnitt AWG, feindrähtig: 15 ... 1
Anschlussquerschnitt AWG, feindrähtig mit AEH: 15 ... 1

Schraubklemme oben und unten (NOT-AUS-Abschalteinrichtung, Hilfsschalter):
Anschlussquerschnitt eindrähtig: 1-Leiter: 1 mm² ... 1,5 mm²; 2-Leiter: 1 mm² ... 1,5 mm²
Anschlussquerschnitt mehrdrähtig: 1-Leiter: 1 mm² ... 1,5 mm²; 2-Leiter: 1 mm² ... 1,5 mm²
Anschlussquerschnitt feindrähtig mit AEH: 1 mm² ... 1,5 mm²
Anschlussquerschnitt AWG, eindrähtig: 17 ... 16
Anschlussquerschnitt AWG, mehrdrähtig: 17 ... 16
Anschlussquerschnitt AWG, feindrähtig mit AEH: 17 ... 16
Umgebungstemperatur: min. -25 °C ... max. 40 °C

Gehäuseart: Verteilereinbaugehäuse
Montageart: Tragschiene (35 mm)
Schutzart: mind. IP20 (eingebaut: mind. IP40)
Abmessungen: B 81 mm (4,5 TE) × H 85 mm × T 75 mm

Bauvorschriften/Normen: VDE 0664-10, VDE V 0664-120, DIN EN 61008-1
Menge: 3,000 St

**01.03.05.0003 Fehlerstromschutzschalter RCCB Typ A 63A Fehlerstrom 30mA 3-polig+N 400VAC**
STLB-Bau 2019-10 054
Fehlerstromschutzschalter (RCCB) DIN EN 61008-1 (VDE
0664-10), als Reiheneinbaugerät, Maße DIN 43880,
fingersicher DIN EN 50274 (VDE 0660-514), Typ A
pulsstromsensitiv, Auslösung unverzögert,
Bemessungsstrom 63 A, Bemessungsfehlerstrom 30 mA,
3-polig + N, 400 V AC, Kurzschlussfestigkeit 6 kA,
stoßstromfest bis 250 A, mit Handbetätigung.
Menge: 5,000 St
Leistungsbereichkatalog: 054 KatLB

**01.03.05.0004 Fehlerstromschutzschalter RCCB Typ A 80A Fehlerstrom 30mA 3-polig+N 400VAC**
STLB-Bau 2020-04 054
Fehlerstromschutzschalter (RCCB) DIN EN 61008-1 (VDE
0664-10), als Reiheneinbaugerät, Maße DIN 43880,
fingersicher DIN EN 50274 (VDE 0660-514), Typ A
pulsstromsensitiv, Auslösung unverzögert,
Bemessungsstrom 80 A, Bemessungsfehlerstrom 30 mA,
3-polig + N, 400 V AC, Kurzschlussfestigkeit 6 kA,
stoßstromfest bis 250 A, mit Handbetätigung.
Menge: 4,000 St
Leistungsbereichkatalog: 054 KatLB

**01.03.05.0005 Fehlerstromschutzschalter RCCB Typ A 100A Fehlerstrom 30mA 3-polig+N 400VAC**
STLB-Bau 2020-04 054
Fehlerstromschutzschalter (RCCB) DIN EN 61008-1 (VDE
0664-10), als Reiheneinbaugerät, Maße DIN 43880,
fingersicher DIN EN 50274 (VDE 0660-514), Typ A
pulsstromsensitiv, Auslösung unverzögert,
Bemessungsstrom 100 A, Bemessungsfehlerstrom 30 mA,
3-polig + N, 400 V AC, Kurzschlussfestigkeit 6 kA,
stoßstromfest bis 250 A, mit Handbetätigung.
Menge: 2,000 St
Leistungsbereichkatalog: 054 KatLB

*Hinweis: allstromsensitiv 300mA*

**01.03.05.0006 Fehlerstromschutzschalter B 63A Fehlerstrom 300mA 3-polig+N 400VAC**
Fehlerstromschutzschalter DIN EN 61008-1 (VDE 0664-10),
als Reiheneinbaugerät, Maße DIN 43880, fingersicher DIN
EN 50274 (VDE 0660-514), Typ B allstromsensitiv,
Personenschutz, Bemessungsstrom 63 A,
Bemessungsfehlerstrom 300 mA, 3-polig + N, 400 V AC,
Kurzschlussfestigkeit 10 kA, stoßstromfest bis 5000 A,
Auslösung selektiv, mit Handbetätigung.
Menge: 1,000 St

##### Abschnitt 01.03.06 Fehlerstrom- / Leitungsschutzschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Fehlerstrom- / Leitungsschutzschalter*

**01.03.06.0001 Fehlerstromschutzschalter RCBO Typ A unverzögert Charakter.B 10A Fehlerstrom 30mA 1-polig+N 230VAC**
STLB-Bau 2020-04 054
Fehlerstromschutzschalter mit Überstromschutz (RCBO)
DIN EN 61009-1 (VDE 0664-20), als Reiheneinbaugerät,
Maße DIN 43880, fingersicher DIN EN 50274 (VDE
0660-514), Typ A pulsstromsensitiv, Auslösung
unverzögert, Auslösecharakteristik B, DIN EN 60898-1
(VDE 0641-11), Bemessungsstrom 10 A,
Bemessungsfehlerstrom 30 mA, 1-polig + N, 230 V AC,
Kurzschlussfestigkeit 6 kA, stoßstromfest bis 250 A,
mit Handbetätigung.
Menge: 5,000 St
Leistungsbereichkatalog: 054 KatLB

**01.03.06.0002 Fehlerstromschutzschalter RCBO Typ A unverzögert Charakter.B 16A Fehlerstrom 30mA 1-polig+N 230VAC**
STLB-Bau 2020-04 054
Fehlerstromschutzschalter mit Überstromschutz (RCBO)
DIN EN 61009-1 (VDE 0664-20), als Reiheneinbaugerät,
Maße DIN 43880, fingersicher DIN EN 50274 (VDE
0660-514), Typ A pulsstromsensitiv, Auslösung
unverzögert, Auslösecharakteristik B, DIN EN 60898-1
(VDE 0641-11), Bemessungsstrom 16 A,
Bemessungsfehlerstrom 30 mA, 1-polig + N, 230 V AC,
Kurzschlussfestigkeit 6 kA, stoßstromfest bis 250 A,
mit Handbetätigung.
Menge: 10,000 St
Leistungsbereichkatalog: 054 KatLB

*Hinweis: Leitungsschutzschalter 1-polig:*

**01.03.06.0003 Leitungsschutzschalter 230/400VAC Ausschaltvermögen 6kA 1-polig Charakter.B 6A**
Leitungsschutzschalter DIN EN 60898-1 (VDE 0641-11),
als Reiheneinbaugerät, Maße DIN 43880, fingersicher DIN
EN 50274 (VDE 0660-514),
Bemessungsbetriebsspannung 230/400 V AC,
Bemessungsausschaltvermögen 6 kA, mit beidseitiger
Klemmenabdeckung, 1-polig, Auslösecharakteristik B, Bemessungsstrom 6 A.
Menge: 15,000 St

**01.03.06.0004 Leitungsschutzschalter 230/400VAC Ausschaltvermögen 6kA 1-polig Charakter.B 10A**
Leitungsschutzschalter DIN EN 60898-1 (VDE 0641-11),
als Reiheneinbaugerät, Maße DIN 43880, fingersicher DIN
EN 50274 (VDE 0660-514),
Bemessungsbetriebsspannung 230/400 V AC,
Bemessungsausschaltvermögen 6 kA, mit beidseitiger
Klemmenabdeckung, 1-polig, Auslösecharakteristik B, Bemessungsstrom 10 A.
Menge: 35,000 St
Leistungsbereichkatalog: 054 KatLB

**01.03.06.0005 Leitungsschutzschalter 230/400VAC Ausschaltvermögen 6kA 1-polig Charakter.B 16A**
Leitungsschutzschalter DIN EN 60898-1 (VDE 0641-11),
als Reiheneinbaugerät, Maße DIN 43880, fingersicher DIN
EN 50274 (VDE 0660-514),
Bemessungsbetriebsspannung 230/400 V AC,
Bemessungsausschaltvermögen 6 kA, mit beidseitiger
Klemmenabdeckung, 1-polig, Auslösecharakteristik B, Bemessungsstrom 16 A.
Menge: 160,000 St
Leistungsbereichkatalog: 054 KatLB

**01.03.06.0006 Leitungsschutzschalter 230/400VAC Ausschaltvermögen 6kA 1-polig Charakter.B 20A**
Leitungsschutzschalter DIN EN 60898-1 (VDE 0641-11),
als Reiheneinbaugerät, Maße DIN 43880, fingersicher DIN
EN 50274 (VDE 0660-514),
Bemessungsbetriebsspannung 230/400 V AC,
Bemessungsausschaltvermögen 6 kA, mit beidseitiger
Klemmenabdeckung, 1-polig, Auslösecharakteristik B, Bemessungsstrom 20 A.
Menge: 7,000 St
Leistungsbereichkatalog: 054 KatLB

*Hinweis: Leitungsschutzschalter 3-polig Charakteristik B:*

**01.03.06.0007 Leitungsschutzschalter 230/400VAC Ausschaltvermögen 6kA 3-polig Charakter.B 16A**
Leitungsschutzschalter DIN EN 60898-1 (VDE 0641-11),
als Reiheneinbaugerät, Maße DIN 43880, fingersicher DIN
EN 50274 (VDE 0660-514),
Bemessungsbetriebsspannung 230/400 V AC,
Bemessungsausschaltvermögen 6 kA, mit beidseitiger
Klemmenabdeckung, 3-polig, Auslösecharakteristik B, Bemessungsstrom 16 A.
Menge: 5,000 St
Leistungsbereichkatalog: 054 KatLB

**01.03.06.0008 Leitungsschutzschalter 230/400VAC Ausschaltvermögen 6kA 3-polig Charakter.B 25A**
Leitungsschutzschalter DIN EN 60898-1 (VDE 0641-11),
als Reiheneinbaugerät, Maße DIN 43880, fingersicher DIN
EN 50274 (VDE 0660-514),
Bemessungsbetriebsspannung 230/400 V AC,
Bemessungsausschaltvermögen 6 kA, mit beidseitiger
Klemmenabdeckung, 3-polig, Auslösecharakteristik B, Bemessungsstrom 25 A.
Menge: 10,000 St
Leistungsbereichkatalog: 054 KatLB

**01.03.06.0009 Leitungsschutzschalter 230/400VAC Ausschaltvermögen 6kA 3-polig Charakter.B 32A**
Leitungsschutzschalter DIN EN 60898-1 (VDE 0641-11),
als Reiheneinbaugerät, Maße DIN 43880, fingersicher DIN
EN 50274 (VDE 0660-514),
Bemessungsbetriebsspannung 230/400 V AC,
Bemessungsausschaltvermögen 6 kA, mit beidseitiger
Klemmenabdeckung, 3-polig, Auslösecharakteristik B, Bemessungsstrom 32 A.
Menge: 10,000 St
Leistungsbereichkatalog: 054 KatLB

**01.03.06.0010 Leitungsschutzschalter 230/400VAC Ausschaltvermögen 6kA 3-polig Charakter.B 40A**
Leitungsschutzschalter DIN EN 60898-1 (VDE 0641-11),
als Reiheneinbaugerät, Maße DIN 43880, fingersicher DIN
EN 50274 (VDE 0660-514),
Bemessungsbetriebsspannung 230/400 V AC,
Bemessungsausschaltvermögen 6 kA, mit beidseitiger
Klemmenabdeckung, 3-polig, Auslösecharakteristik B, Bemessungsstrom 40 A.
Menge: 5,000 St
Leistungsbereichkatalog: 054 KatLB

**01.03.06.0011 Hilfsschalter anbaubar**
Hilfsschalter anbaubar an Leitungsschutzschalter und
Fehlerstromschutzschalter
Anzahl der Schließer 1x, Anzahl Öffner 1x
Menge: 55,000 St

##### Abschnitt 01.03.07 Installationsschütze

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Installationsschütze*

**01.03.07.0001 Installationsschütz 4-polig AC-3 40A 400VAC**
STLB-Bau 2020-04 054
Installationsschütz DIN EN 61095 (VDE 0637-3), als
Reiheneinbaugerät, Maße DIN 43880, fingersicher DIN EN
50274 (VDE 0660-514), Bemessungsisolationsspannung 500
V AC, 4-polig, zur Montage auf Tragschiene DIN EN
60715, Gebrauchskategorie AC-3, Bemessungsbetriebsstrom
mind. 40 A, Bemessungsbetriebsspannung 400 V AC,
Bemessungsbetätigungsspannung 230 V AC.
Menge: 15,000 St
Leistungsbereichkatalog: 054 KatLB

**01.03.07.0002 Installationsschütz 4-polig AC-3 63A 400VAC**
STLB-Bau 2020-04 054
Installationsschütz DIN EN 61095 (VDE 0637-3), als
Reiheneinbaugerät, Maße DIN 43880, fingersicher DIN EN
50274 (VDE 0660-514), Bemessungsisolationsspannung 500
V AC, 4-polig, zur Montage auf Tragschiene DIN EN
60715, Gebrauchskategorie AC-3, Bemessungsbetriebsstrom
mind. 63 A, Bemessungsbetriebsspannung 400 V AC,
Bemessungsbetätigungsspannung 230 V AC.
Menge: 10,000 St
Leistungsbereichkatalog: 054 KatLB

##### Abschnitt 01.03.08 Überspannungsschutzgeräte und Fehlerlichtbogenschutzeinrichtung

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Überspannungsschutzgeräte*

**01.03.08.0001 Überspannungsschutzgerät Typ 2 Reiheneinbau 230/400VAC Nennableitstoßstrom min.20kA je Leiter einphasig TN-S-System Schutzpegel 1,5kV**
STLB-Bau 2019-10 050
Überspannungsschutzgerät DIN EN 61643-11 (VDE
0675-6-11), Typ 2, am oder in der Nähe des
Speisepunktes der elektrischen Anlage, zum Schutz von
Betriebsmitteln der Schutzklasse II DIN EN 61140 (VDE
0140-1), als Reiheneinbaugerät, Maße DIN 43880, mit
Funktionsanzeige und potentialfreiem Kontakt für
Fernanzeige, Bemessungsbetriebsspannung 230/400 V AC,
1+0-Schaltung (L-N oder L-PEN), Nennableitstoßstrom
(8/20) je Leiter mind. 20 kA, einphasig, für
TN-S-System mit Schutzschaltung nach DIN VDE 0100-534,
Schutzpegel max. 1,5 kV.
Menge: 5,000 St
Leistungsbereichkatalog: 050 KatLB

**01.03.08.0002 Überspannungsableiter Typ 2 für Abzweigkästen**
Überspannungsableiter Typ 2 für Abzweigkästen nach EN
61643-11 mit Leitungen zur Montage im Außenbereich
mind. IP65
Höchste Dauerspannung: 275 V Ac
Schutzpegel: <= 1,5 KV
Nennableitstoßstrom (8/20): 5 kA
Gesamtableitstoßstrom (8/20): 20 kA
Folgestromlöschfähigkeit [N-PE]: 100 A eff
Max. netzseitiger Überstromschutz: 16 A GG
Max. Laststrom AC: 10 A
Energetische Koordination nach DIN EN 62305-4
Menge: 5,000 St

##### Abschnitt 01.03.09 Klemmen

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Hinweis:*
Hinweis:

Bei der Kalkulation nachfolgend genannter
Klemmen-Positionen ist die Montage in vorgenannte
Verteiler, als zusätzliche
Klemmen für Mehrfachabgänge und Steuerleitungsklemmen
zu kalkulieren.

Die Kosten für die anteilige Verdrahtung,Profilleisten,
Unterkonstruktion und die Verdrahtungskanäle bis zur
Klemmleiste im Verteiler, sind mit den Einheitspreisen
abgegolten.

Achtung!!
Die Verdrahtung der Verteilungsanlagen muss mit
PVC-FREIEN Aderleitungen erfolgen!

**01.03.09.0001 Reihenklemme 690V 3-stöckig NT-L-PE bis 2,5mm2 Tragschiene**
STLB-Bau 2019-10 054
Reihenklemme DIN EN 60947-7-1 (VDE 0611-1),
Bemessungsisolationsspannung 690 V AC, Isolationsgruppe
C, 3-stöckig, für NT-L-PE-Anschluss, für
Leiterquerschnitt bis 2,5 mm2, mit schraubenlosen
Anschlüssen, Klemmenträger aus selbstlöschendem oder
nichtbrennbarem Isolierstoff, zur Montage auf
Tragschiene DIN EN 60715, einschl. systemgebundenem
Zubehör mit dauerhafter Anschlussbezeichnung.
Menge: 50,000 St
Leistungsbereichkatalog: 054 KatLB

**01.03.09.0002 Reihenklemme 690V 3-stöckig L-L-L bis 2,5mm2 Tragschiene**
STLB-Bau 2019-10 054
Reihenklemme DIN EN 60947-7-1 (VDE 0611-1),
Bemessungsisolationsspannung 690 V AC, Isolationsgruppe
C, 3-stöckig, für L-L-L-Anschluss, für
Leiterquerschnitt bis 2,5 mm2, mit schraubenlosen
Anschlüssen, Klemmenträger aus selbstlöschendem oder
nichtbrennbarem Isolierstoff, zur Montage auf
Tragschiene DIN EN 60715, einschl. systemgebundenem
Zubehör mit dauerhafter Anschlussbezeichnung.
Menge: 50,000 St
Leistungsbereichkatalog: 054 KatLB

**01.03.09.0003 Reihenklemme 690V einstöckig bis 4mm2 Tragschiene**
STLB-Bau 2019-10 054
Reihenklemme DIN EN 60947-7-1 (VDE 0611-1),
Bemessungsisolationsspannung 690 V AC, Isolationsgruppe
C, einstöckig, für Leiterquerschnitt bis 4 mm2, mit
schraubenlosen Anschlüssen, Klemmenträger aus
selbstlöschendem oder nichtbrennbarem Isolierstoff, zur
Montage auf Tragschiene DIN EN 60715, einschl.
systemgebundenem Zubehör mit dauerhafter
Anschlussbezeichnung.
Menge: 525,000 St
Leistungsbereichkatalog: 054 KatLB

**01.03.09.0004 Neutralleiter-Reihenklemme 690V bis 4mm2 Tragschiene**
STLB-Bau 2019-10 054
Neutralleiter-Reihenklemme DIN EN 60947-7-1 (VDE
0611-1), Bemessungsisolationsspannung 690 V AC, für
Leiterquerschnitt bis 4 mm2, mit schraubenlosen
Anschlüssen, Klemmenträger aus selbstlöschendem oder
nichtbrennbarem Isolierstoff, zur Montage auf
Tragschiene DIN EN 60715, einschl. systemgebundenem
Zubehör mit dauerhafter Anschlussbezeichnung.
Menge: 385,000 St
Leistungsbereichkatalog: 054 KatLB

**01.03.09.0005 Schutzleiter-Reihenklemme bis 4mm2 Tragschiene**
STLB-Bau 2019-10 054
Schutzleiter-Reihenklemme DIN EN 60947-7-2 (VDE
0611-3), für Leiterquerschnitt bis 4 mm2, mit
schraubenlosen Anschlüssen, Klemmenträger aus
selbstlöschendem oder nichtbrennbarem Isolierstoff, zur
Montage auf Tragschiene DIN EN 60715, einschl.
systemgebundenem Zubehör mit dauerhafter
Anschlussbezeichnung.
Menge: 385,000 St
Leistungsbereichkatalog: 054 KatLB

**01.03.09.0006 Reihenklemme 690V einstöckig bis 6mm2 Tragschiene**
STLB-Bau 2019-10 054
Reihenklemme DIN EN 60947-7-1 (VDE 0611-1),
Bemessungsisolationsspannung 690 V AC, Isolationsgruppe
C, einstöckig, für Leiterquerschnitt bis 6 mm2, mit
schraubenlosen Anschlüssen, Klemmenträger aus
selbstlöschendem oder nichtbrennbarem Isolierstoff, zur
Montage auf Tragschiene DIN EN 60715, einschl.
systemgebundenem Zubehör mit dauerhafter
Anschlussbezeichnung.
Menge: 30,000 St
Leistungsbereichkatalog: 054 KatLB

**01.03.09.0007 Neutralleiter-Reihenklemme 690V bis 6mm2 Tragschiene**
STLB-Bau 2019-10 054
Neutralleiter-Reihenklemme DIN EN 60947-7-1 (VDE
0611-1), Bemessungsisolationsspannung 690 V AC, für
Leiterquerschnitt bis 6 mm2, mit schraubenlosen
Anschlüssen, Klemmenträger aus selbstlöschendem oder
nichtbrennbarem Isolierstoff, zur Montage auf
Tragschiene DIN EN 60715, einschl. systemgebundenem
Zubehör mit dauerhafter Anschlussbezeichnung.
Menge: 10,000 St
Leistungsbereichkatalog: 054 KatLB

**01.03.09.0008 Schutzleiter-Reihenklemme bis 6mm2 Tragschiene**
STLB-Bau 2019-10 054
Schutzleiter-Reihenklemme DIN EN 60947-7-2 (VDE
0611-3), für Leiterquerschnitt bis 6 mm2, mit
schraubenlosen Anschlüssen, Klemmenträger aus
selbstlöschendem oder nichtbrennbarem Isolierstoff, zur
Montage auf Tragschiene DIN EN 60715, einschl.
systemgebundenem Zubehör mit dauerhafter
Anschlussbezeichnung.
Menge: 10,000 St
Leistungsbereichkatalog: 054 KatLB

**01.03.09.0009 Reihenklemme 690V einstöckig bis 10mm2 Tragschiene**
STLB-Bau 2019-10 054
Reihenklemme DIN EN 60947-7-1 (VDE 0611-1),
Bemessungsisolationsspannung 690 V AC, Isolationsgruppe
C, einstöckig, für Leiterquerschnitt bis 10 mm2, mit
schraubenlosen Anschlüssen, Klemmenträger aus
selbstlöschendem oder nichtbrennbarem Isolierstoff, zur
Montage auf Tragschiene DIN EN 60715, einschl.
systemgebundenem Zubehör mit dauerhafter
Anschlussbezeichnung.
Menge: 20,000 St
Leistungsbereichkatalog: 054 KatLB

**01.03.09.0010 Neutralleiter-Reihenklemme 690V bis 10mm2 Tragschiene**
STLB-Bau 2019-10 054
Neutralleiter-Reihenklemme DIN EN 60947-7-1 (VDE
0611-1), Bemessungsisolationsspannung 690 V AC, für
Leiterquerschnitt bis 10 mm2, mit schraubenlosen
Anschlüssen, Klemmenträger aus selbstlöschendem oder
nichtbrennbarem Isolierstoff, zur Montage auf
Tragschiene DIN EN 60715, einschl. systemgebundenem
Zubehör mit dauerhafter Anschlussbezeichnung.
Menge: 5,000 St
Leistungsbereichkatalog: 054 KatLB

**01.03.09.0011 Schutzleiter-Reihenklemme bis 10mm2 Tragschiene**
STLB-Bau 2019-10 054
Schutzleiter-Reihenklemme DIN EN 60947-7-2 (VDE
0611-3), für Leiterquerschnitt bis 10 mm2, mit
schraubenlosen Anschlüssen, Klemmenträger aus
selbstlöschendem oder nichtbrennbarem Isolierstoff, zur
Montage auf Tragschiene DIN EN 60715, einschl.
systemgebundenem Zubehör mit dauerhafter
Anschlussbezeichnung.
Menge: 5,000 St
Leistungsbereichkatalog: 054 KatLB

**01.03.09.0012 Reihenklemme 690V einstöckig bis 16mm2 Tragschiene**
STLB-Bau 2020-04 054
Reihenklemme DIN EN 60947-7-1 (VDE 0611-1),
Bemessungsisolationsspannung 690 V AC, Isolationsgruppe
C, einstöckig, für Leiterquerschnitt bis 16 mm2,
Klemmenträger aus selbstlöschendem oder nichtbrennbarem
Isolierstoff, zur Montage auf Tragschiene DIN EN 60715,
einschl. systemgebundenem Zubehör mit dauerhafter
Anschlussbezeichnung.
Menge: 135,000 St
Leistungsbereichkatalog: 054 KatLB

**01.03.09.0013 Neutralleiter-Reihenklemme 690V bis 16mm2 Tragschiene**
STLB-Bau 2020-04 054
Neutralleiter-Reihenklemme DIN EN 60947-7-1 (VDE
0611-1), Bemessungsisolationsspannung 690 V AC, für
Leiterquerschnitt bis 16 mm2, Klemmenträger aus
selbstlöschendem oder nichtbrennbarem Isolierstoff, zur
Montage auf Tragschiene DIN EN 60715, einschl.
systemgebundenem Zubehör mit dauerhafter
Anschlussbezeichnung.
Menge: 45,000 St
Leistungsbereichkatalog: 054 KatLB

**01.03.09.0014 Schutzleiter-Reihenklemme bis 16mm2 Tragschiene**
STLB-Bau 2020-04 054
Schutzleiter-Reihenklemme DIN EN 60947-7-2 (VDE
0611-3), für Leiterquerschnitt bis 16 mm2,
Klemmenträger aus selbstlöschendem oder nichtbrennbarem
Isolierstoff, zur Montage auf Tragschiene DIN EN 60715,
einschl. systemgebundenem Zubehör mit dauerhafter
Anschlussbezeichnung.
Menge: 45,000 St
Leistungsbereichkatalog: 054 KatLB

#### 01.04 Verlegesysteme

##### Abschnitt 01.04.01 Kabelrinnen und Befestigungen

*Hinweis: Hinweis Allgemein:*
Hinweis:

Nachfolgend aufgeführte Kabelrinnen und Kabelträger verstehen sich einschl. Der Lieferung der Kleinteile wie Erdungsschrauben, Befestigungsmaterial usw.. Die Kabelrinnen und Kabelträger sind zu liefern und betriebsfertig zu montieren. Die Formstücke wie T-Rinnen, Winkelrinnen, etc., sind getrennt aufgeführt Diese Befestigungen sind so anzulegen, dass eine optimale Belastung der jeweiligen Verlegesysteme gewährleistet ist. Vor Ausführung der Montage ist mit der Bauleitung die Art des anzuwendenden Systems
abzuklären.

Die Lage der Trassen ist mit den anderen Gewerken abzusprechen. Die Kabelrinnen sind in feuerverzinkter Ausführung zu
liefern. Die Deckenhöhe beträgt in allen Räumen  bis 5 m, im
Bereich der Sporthalle bis 10 m Deckenhöhe.
Die Decken und Wände bestehen aus Stahlbeton sowie Sichtbetonflächen und Mauerwerks sowie Trockenbauwänden
Dies ist in die Einheitspreise mit einzukalkulieren.

*Hinweis: Kabelrinnen*

**01.04.01.0001 Kabelrinne Stahl feuerverz H 60mm B 200mm**
STLB-Bau 2019-10 053
Kabelrinne für Kabelträgersystem DIN EN 61537 (VDE
0639), gelocht, aus feuerverzinktem Stahl DIN EN ISO
1461, Dicke 1 mm, Seitenhöhe mind. 60 mm, Breite mind.
200 mm.
Menge: 50,000 m
Leistungsbereichkatalog: 053 KatLB

**01.04.01.0002 Kabelrinne Stahl feuerverz H 60mm B 400mm**
STLB-Bau 2019-10 053
Kabelrinne für Kabelträgersystem DIN EN 61537 (VDE
0639), gelocht, aus feuerverzinktem Stahl DIN EN ISO
1461, Dicke 1 mm, Seitenhöhe mind. 60 mm, Breite mind.
400 mm.
Menge: 50,000 m
Leistungsbereichkatalog: 053 KatLB

**01.04.01.0003 Kabelrinne Stahl feuerverz H 60mm B 500mm**
Kabelrinne für Kabelträgersystem DIN EN 61537 (VDE
0639), gelocht, aus feuerverzinktem Stahl DIN EN ISO
1461, Dicke 1 mm, Seitenhöhe mind. 60 mm, Breite mind.
500 mm.
Menge: 250,000 m

**01.04.01.0004 Trennsteg Höhe 60mm**
Trennsteg aus Stahl verzinkt, Höhe 60mm,
Zum Einsetzen in vor beschriebene Kabelrinnensysteme,
Schraubverbindung.
Menge: 250,000 m

**01.04.01.0005 Mehraufwand Kabelrinnenanpassung B 200mm**
Mehraufwand Kabelrinnenanpassung B 200mm
zur Anpassung von v.g. Trassen
Menge: 10,000 St

**01.04.01.0006 Mehraufwand Kabelrinnenanpassung B 400mm**
Mehraufwand Kabelrinnenanpassung B 400mm
zur Anpassung von v.g. Trassen
Menge: 10,000 St

**01.04.01.0007 Mehraufwand Kabelrinnenanpassung B 500mm**
Mehraufwand Kabelrinnenanpassung B 500mm
zur Anpassung von v.g. Trassen
Menge: 50,000 St

*Hinweis: Kabelleiter*

**01.04.01.0008 Kabelleiter Stahl feuerverz H 60mm B 500mm**
Kabelleiter für Kabelträgersystem DIN EN 61537 (VDE
0639), einschl. Aller systembedingten Form- und
Verbindungsstücke, aus feuerverzinktem Stahl DIN EN ISO
1461, Seitenhöhe mind. 60 mm, Breite mind. 500 mm.
Menge: 75,000 m
Leistungsbereichkatalog: 053 KatLB

*Hinweis: Hinweis*
Sämtliche nachfolgend aufgeführten Stiele, Ausleger und Schienen müssen mit Schutzkappen versehen
werden. Dies ist in die Preise mit
einzukalkulieren.

*Hinweis: Stiele*

**01.04.01.0009 Stiel Ausleger Stahl feuerverz U-Profil bis 5kN Deckenbefestigung L bis 200mm**
STLB-Bau 2020-04 053
Stiel für Ausleger für Kabelrinne, aus feuerverzinktem
Stahl DIN EN ISO 1461, als U-Profil, Tragfähigkeit bis
5 kN, an Decke befestigen mit bauaufsichtlich
zugelassenen Dübeln, mit angeschraubter Kopfplatte und
angeschweißter Fußplatte, Stiellänge bis 200 mm.
Menge: 25,000 St
Leistungsbereichkatalog: 053 KatLB

**01.04.01.0010 Stiel Ausleger Stahl feuerverz U-Profil bis 5kN Deckenbefestigung L bis 600mm**
STLB-Bau 2019-10 053
Stiel für Ausleger für Kabelrinne, aus feuerverzinktem
Stahl DIN EN ISO 1461, als U-Profil, Tragfähigkeit bis
5 kN, an Decke befestigen mit bauaufsichtlich
zugelassenen Dübeln, mit angeschraubter Kopfplatte und
angeschweißter Fußplatte, Stiellänge bis 600 mm.
Menge: 25,000 St
Leistungsbereichkatalog: 053 KatLB

**01.04.01.0011 Stiel Ausleger Stahl feuerverz U-Profil bis 5kN Deckenbefestigung L bis 1000mm**
STLB-Bau 2019-10 053
Stiel für Ausleger für Kabelrinne, aus feuerverzinktem
Stahl DIN EN ISO 1461, als U-Profil, Tragfähigkeit bis
5 kN, an Decke befestigen mit bauaufsichtlich
zugelassenen Dübeln, mit angeschraubter Kopfplatte und
angeschweißter Fußplatte, Stiellänge bis 1000 mm.
Menge: 25,000 St
Leistungsbereichkatalog: 053 KatLB

**01.04.01.0012 Stiel Ausleger Stahl feuerverz U-Profil bis 5kN Deckenbefestigung L bis 1500mm**
STLB-Bau 2020-04 053
Stiel für Ausleger für Kabelrinne, aus feuerverzinktem
Stahl DIN EN ISO 1461, als U-Profil, Tragfähigkeit bis
5 kN, an Decke befestigen mit bauaufsichtlich
zugelassenen Dübeln, mit angeschraubter Kopfplatte und
angeschweißter Fußplatte, Stiellänge bis 1500 mm.
Menge: 25,000 St
Leistungsbereichkatalog: 053 KatLB

**01.04.01.0013 Mehraufwand Längenänderung**
Mehraufwand für Längenänderung
bei Stielen für Ausleger um bis zu 150 mm.
Menge: 5,000 St

**01.04.01.0014 Mehraufwand Variable Kopfplatte**
Mehraufwand bei der Verwendung von variablen Kopfplatten bei schrägen Decken für v.g. Stiele.

Abrechnung pro Stiel, der nicht mit fester, sondern mit variabler Kopfplatte gebaut werden muss.
Menge: 5,000 St

*Hinweis: Ausleger an Stielen*

**01.04.01.0015 Ausleger Stahl feuerverz bis 3,5kN L 200mm an Stielen**
STLB-Bau 2019-10 053
Ausleger für Kabelrinne, aus feuerverzinktem Stahl DIN
EN ISO 1461, Tragfähigkeit bis 3,5 kN, Länge 200 mm, an
Stielen, einseitig, Stiele werden gesondert vergütet.
Menge: 10,000 St
Leistungsbereichkatalog: 053 KatLB

**01.04.01.0016 Ausleger Stahl feuerverz bis 3,5kN L 400mm an Stielen**
STLB-Bau 2019-10 053
Ausleger für Kabelrinne, aus feuerverzinktem Stahl DIN
EN ISO 1461, Tragfähigkeit bis 3,5 kN, Länge 400 mm, an
Stielen, einseitig, Stiele werden gesondert vergütet.
Menge: 10,000 St
Leistungsbereichkatalog: 053 KatLB

**01.04.01.0017 Ausleger Stahl feuerverz bis 3,5kN L 600mm an Stielen**
STLB-Bau 2020-04 053
Ausleger für Kabelrinne, aus feuerverzinktem Stahl DIN
EN ISO 1461, Tragfähigkeit bis 3,5 kN, Länge 600 mm, an
Stielen, einseitig, Stiele werden gesondert vergütet.
Menge: 15,000 St
Leistungsbereichkatalog: 053 KatLB

*Hinweis: Ausleger an Wände*

**01.04.01.0018 Ausleger Stahl feuerverz bis 3,5kN L 200mm Wandbefestigung**
STLB-Bau 2019-10 053
Ausleger für Kabelrinne, aus feuerverzinktem Stahl DIN
EN ISO 1461, Tragfähigkeit bis 3,5 kN, Länge 200 mm, an
der Wand aus Beton befestigen mit bauaufsichtlich
zugelassenen Dübeln.
Menge: 20,000 St
Leistungsbereichkatalog: 053 KatLB

**01.04.01.0019 Ausleger Stahl feuerverz bis 3,5kN L 400mm Wandbefestigung**
Ausleger für Kabelrinne, aus feuerverzinktem Stahl DIN
EN ISO 1461, Tragfähigkeit bis 3,5 kN, Länge 400 mm, an
der Wand aus Beton befestigen mit bauaufsichtlich
zugelassenen Dübeln.
Menge: 30,000 St

**01.04.01.0020 Ausleger Stahl feuerverz bis 3,5kN L 600mm Wandbefestigung**
STLB-Bau 2020-04 053
Ausleger für Kabelrinne, aus feuerverzinktem Stahl DIN
EN ISO 1461, Tragfähigkeit bis 3,5 kN, Länge 600 mm, an
der Wand aus Beton befestigen mit bauaufsichtlich
zugelassenen Dübeln.
Menge: 50,000 St
Leistungsbereichkatalog: 053 KatLB

*Hinweis: Steigleiter*

**01.04.01.0021 Steigleiter Stahl feuerverz H 80mm B 200mm**
STLB-Bau 2019-10 053
Steigleiter, gelocht, Sprossenabstand 300 mm, einschl.
aller systembedingten Form- und Verbindungsstücke, aus
feuerverzinktem Stahl DIN EN ISO 1461, Seitenhöhe mind.
80 mm, Breite mind. 200 mm.
Menge: 15,000 m
Leistungsbereichkatalog: 053 KatLB

**01.04.01.0022 Steigleiter Stahl feuerverz H 80mm B 400mm**
STLB-Bau 2019-10 053
Steigleiter, gelocht, Sprossenabstand 300 mm, einschl.
aller systembedingten Form- und Verbindungsstücke, aus
feuerverzinktem Stahl DIN EN ISO 1461, Seitenhöhe mind.
80 mm, Breite mind. 400 mm.
Menge: 30,000 m
Leistungsbereichkatalog: 053 KatLB

**01.04.01.0023 Steigleiter Stahl feuerverz H 80mm B 600mm**
Steigleiter, gelocht, Sprossenabstand 300 mm, einschl.
aller systembedingten Form- und Verbindungsstücke, aus
feuerverzinktem Stahl DIN EN ISO 1461, Seitenhöhe mind.
80 mm, Breite mind. 600 mm.
Menge: 25,000 m
Leistungsbereichkatalog: 053 KatLB

*Hinweis: C-Profil-Schienen*

**01.04.01.0024 C-Profilschiene Stahl feuerverz Wandbefestigung**
STLB-Bau 2020-04 053
C-Profilschiene, Breite 35 mm, Höhe 18 mm, gelocht, aus
feuerverzinktem Stahl DIN EN ISO 1461, Dicke 2 mm, an
der Wand aus Beton befestigen mit bauaufsichtlich
zugelassenen Dübeln.
Menge: 30,000 m
Leistungsbereichkatalog: 053 KatLB

**01.04.01.0025 C-Profilschiene Stahl feuerverz Deckenbefestigung**
STLB-Bau 2020-04 053
C-Profilschiene, Breite 35 mm, Höhe 18 mm, gelocht, aus
feuerverzinktem Stahl DIN EN ISO 1461, Dicke 2 mm, an
Decke befestigen mit bauaufsichtlich zugelassenen
Dübeln.
Menge: 30,000 m
Leistungsbereichkatalog: 053 KatLB

*Hinweis: Bügelschellen*
Bügelschellen

Hinweis:
Nachfolgende Bügelschellen sind für die Verlegung der
Kabeln in Steigtrassen und Kabelleitern vorgesehen.
Die Kabel und Leitungen sind in Strängen bei zu 6
Leitungen von 3x1,5 qmm bis 5x4 qmm oder bis zu 3
Leitungen von 5x6 qmm bis 5x25 qmm gebündelt zu
befestigen.
Ab 5x16 qmm sind die Leitungen einzeln zu befestigen.
Leitungen dürfen nicht verdreht im Strang verlegt
werden.

**01.04.01.0026 Bügelschelle bis 26 mm**
Universal-Bügelschelle mit Druckwanne für
vorbeschriebene Steigtrasse, Kabeldurchmesser bis 26
mm, einschließlich Gegenwanne.
Menge: 75,000 St

**01.04.01.0027 Bügelschelle bis 60 mm**
Universal-Bügelschelle mit Druckwanne für
vorbeschriebene Steigtrasse, Kabeldurchmesser bis 60mm,
einschließlich Gegenwanne.
Menge: 75,000 St

*Hinweis: Sammelhalter / Kabelklammer Kunststoff*

**01.04.01.0028 Kabelklammer aus Kunststoff für 8 Leitungen**
Kabelklammer Kunststoff max. 8 Leitungen
Aus halogenfreiem Kunststoff, für Wand- und
Deckenmontage für die Aufnahme bis zu 8 Leitungen, bis
zu 10 mm Durchmesser
Menge: 750,000 St

**01.04.01.0029 Kabelklammer Kunststoff für 16 Leitungen**
Kabelklammer Kunststoff max. 16 Leitungen
Aus halogenfreiem Kunststoff, für Wand- und
Deckenmontage für die Aufnahme bis zu 16 Leitungen, bis
zu 10 mm Durchmesser
Menge: 1550,000 St

**01.04.01.0030 Sammelhalterung Kunststoff max. 20 Leitungen**
Sammelhalter Kunststoff max. 20 Leitungen
Aus halogenfreiem Kunststoff, für Wand- und
Deckenmontage für die Aufnahme bis zu 20 Leitungen bis
zu 10 mm Durchmesser
Menge: 250,000 St

**01.04.01.0031 Sammelhalterung Kunststoff max. 40 Leitungen**
Sammelhalterung Kunststoff max. 40 Leitungen
Aus halogenfreiem Kunststoff, für Wand- und
Deckenmontage für die Aufnahme bis zu 40 Leitungen, bis
zu 10 mm Durchmesser
Menge: 250,000 St

##### Abschnitt 01.04.02 Kabelrinnen Formstücke

*Hinweis: Hinweis:*
Hinweis:
Die Positionen "Kabelrinnen Formstücke" gelten für die Schule

*Hinweis: Bögen*

**01.04.02.0001 Bogen 90Grad Stahl feuerverz H 60mm B 200mm**
STLB-Bau 2020-04 053
Bogen, für Kabelrinne, 90 Grad, waagerecht, aus
feuerverzinktem Stahl DIN EN ISO 1461, Dicke 1 mm,
Seitenhöhe mind. 60 mm, Breite mind. 200 mm.
Menge: 5,000 St
Leistungsbereichkatalog: 053 KatLB

**01.04.02.0002 Bogen 90Grad Stahl feuerverz H 60mm B 400mm**
STLB-Bau 2020-04 053
Bogen, für Kabelrinne, 90 Grad, waagerecht, aus
feuerverzinktem Stahl DIN EN ISO 1461, Dicke 1 mm,
Seitenhöhe mind. 60 mm, Breite mind. 400 mm.
Menge: 5,000 St
Leistungsbereichkatalog: 053 KatLB

**01.04.02.0003 Bogen 90Grad Stahl feuerverz H 60mm B 500mm**
Bogen, für Kabelrinne, 90 Grad, waagerecht, aus
feuerverzinktem Stahl DIN EN ISO 1461, Dicke 1 mm,
Seitenhöhe mind. 60 mm, Breite mind. 500 mm.
Menge: 20,000 St

*Hinweis: Gelenke*

**01.04.02.0004 Gelenkstück Stahl feuerverz H 60mm B 200mm**
STLB-Bau 2020-04 053
Gelenkstück, für Kabelrinne, aus feuerverzinktem Stahl
DIN EN ISO 1461, Dicke 1 mm, Seitenhöhe mind. 60 mm,
Breite mind. 200 mm.
Menge: 5,000 St
Leistungsbereichkatalog: 053 KatLB

**01.04.02.0005 Gelenkstück Stahl feuerverz H 60mm B 400mm**
STLB-Bau 2020-04 053
Gelenkstück, für Kabelrinne, aus feuerverzinktem Stahl
DIN EN ISO 1461, Dicke 1 mm, Seitenhöhe mind. 60 mm,
Breite mind. 400 mm.
Menge: 5,000 St
Leistungsbereichkatalog: 053 KatLB

**01.04.02.0006 Gelenkstück Stahl feuerverz H 60mm B 500mm**
Gelenkstück, für Kabelrinne, aus feuerverzinktem Stahl
DIN EN ISO 1461, Dicke 1 mm, Seitenhöhe mind. 60 mm,
Breite mind. 500 mm.
Menge: 15,000 St
Leistungsbereichkatalog: 053 KatLB

*Hinweis: T-Abzweige*

**01.04.02.0007 Anbau-Abzweigstück Stahl feuerverz H 60mm B 200mm**
STLB-Bau 2020-04 053
Anbau-Abzweigstück, für Kabelrinne, aus feuerverzinktem
Stahl DIN EN ISO 1461, Dicke 1 mm, Seitenhöhe mind. 60
mm, Breite mind. 200 mm.
Menge: 5,000 St
Leistungsbereichkatalog: 053 KatLB

**01.04.02.0008 Anbau-Abzweigstück Stahl feuerverz H 60mm B 400mm**
STLB-Bau 2020-04 053
Anbau-Abzweigstück, für Kabelrinne, aus feuerverzinktem
Stahl DIN EN ISO 1461, Dicke 1 mm, Seitenhöhe mind. 60
mm, Breite mind. 400 mm.
Menge: 5,000 St
Leistungsbereichkatalog: 053 KatLB

**01.04.02.0009 Anbau-Abzweigstück Stahl feuerverz H 60mm B 500mm**
Anbau-Abzweigstück, für Kabelrinne, aus feuerverzinktem
Stahl DIN EN ISO 1461, Dicke 1 mm, Seitenhöhe mind. 60
mm, Breite mind. 500 mm.
Menge: 10,000 St

##### Abschnitt 01.04.03 Kabelrinnen E30 und Befestigungen

*Hinweis: Hinweis:*
Hinweis:

Nachfolgende Verlegesysteme mit Funktionserhalt 30
Minuten sind in einheitlicher Bauform eines Fabrikates
anzubieten.

Verbindungsbleche, Verbinder und dergl., einschließlich
Befestigungsmaterial mit Metalldübel und
Benutzerzulassung des Systems sind im Preis
einzukalkulieren.

Bei der Kalkulation der Positionen ist darauf zu
achten, dass die Kabelverlegungen - mit Funktionserhalt
- mit festen Schildern zu kennzeichnen sind.
Die Trassenkennzeichnung hat in Anlehnung an die
Vorgaben der DIN VDE 0100-560 bzw. DIN 4102 zu
erfolgen. Die entsprechenden Aufwendungen sind in
nachfolgende Positionen mit einzuberechnen und werden
nicht gesondert vergütet.

*Hinweis: Hinweis:*
Hinweis:
Die Positionen "Kabelrinnen E30 und Befestigungen" gelten für die Schule

*Hinweis: Kabelrinne E30 Funktionserhalt*
Kabelrinne E30 Funktionserhalt

Für sämtliche Stiele und Ausleger müssen Schutzkappen mit
einkalkuliert werden.

Weiterhin ist bei der Kalkulation von folgenden
Vergaben auszugehen:

Bei dem System handelt es sich um eine
Normtragekonstruktion, Stützweite 1,2 m, Kabelgewicht
pro Rinne max. 10 kg/M. Max. Lagenanzahl: 3 Lagen
Breite 200 und 400 gültig für Wand und Deckenmontage

**01.04.03.0001 Kabelrinne E30 Funktionserhalt Stahl feuerverz H 60mm B 200mm**
Kabelrinne für Kabelträgersystem DIN EN 61537 (VDE
0639), gelocht, Feuerwiderstandsklasse E 30 DIN
4102-12, mit Funktionserhalt, aus feuerverzinktem Stahl
DIN EN ISO 1461, Dicke 1,5 mm, Seitenhöhe mind. 60 mm,
Breite mind. 200 mm.
Menge: 25,000 m

**01.04.03.0002 Kabelrinne E30 Funktionserhalt Stahl feuerverz H 60mm B 400mm**
Kabelrinne für Kabelträgersystem DIN EN 61537 (VDE
0639), gelocht, Feuerwiderstandsklasse E 30 DIN
4102-12, mit Funktionserhalt, aus feuerverzinktem Stahl
DIN EN ISO 1461, Dicke 1,5 mm, Seitenhöhe mind. 60 mm,
Breite mind. 400 mm.
Menge: 25,000 m

*Hinweis: Stiele E30 Funktionserhalt*

**01.04.03.0003 Stiel Ausleger E30 Funktionserhalt Stahl feuerverz U-Profil bis 5kN Deckenbefestigung L bis 200mm**
STLB-Bau 2020-04 053
Stiel für Ausleger für Kabelrinne,
Feuerwiderstandsklasse E 30 DIN 4102-12, mit
Funktionserhalt, aus feuerverzinktem Stahl DIN EN ISO
1461, als U-Profil, Tragfähigkeit bis 5 kN, an Decke
befestigen mit bauaufsichtlich zugelassenen Dübeln, mit
angeschraubter Kopfplatte und angeschweißter Fußplatte,
Stiellänge bis 200 mm.
Menge: 10,000 St
Leistungsbereichkatalog: 053 KatLB

**01.04.03.0004 Stiel Ausleger E30 Funktionserhalt Stahl feuerverz U-Profil bis 5kN Deckenbefestigung L bis 600mm**
Stiel für Ausleger für Kabelrinne,
Feuerwiderstandsklasse E 30 DIN 4102-12, mit
Funktionserhalt, aus feuerverzinktem Stahl DIN EN ISO
1461, als U-Profil, Tragfähigkeit bis 5 kN, an Decke
befestigen mit bauaufsichtlich zugelassenen Dübeln, mit
angeschraubter Kopfplatte und angeschweißter Fußplatte,
Stiellänge bis 600 mm.
Menge: 10,000 St

*Hinweis: Ausleger E30 Funktionserhalt*

**01.04.03.0005 Ausleger E30 Funktionserhalt Stahl feuerverz bis 3,5kN L200 an Stiel**
Ausleger für Kabelrinne, Feuerwiderstandsklasse E 30
DIN 4102-12, mit Funktionserhalt, aus feuerverzinktem
Stahl DIN EN ISO 1461, Tragfähigkeit bis 3,5 kN, Länge
200 mm, an Stielen, einseitig, Stiele werden gesondert
vergütet.
Menge: 15,000 St

**01.04.03.0006 Ausleger E30 Funktionserhalt Stahl feuerverz bis 3,5kN L200 an Wand**
Ausleger für Kabelrinne, Feuerwiderstandsklasse E 30
DIN 4102-12, mit Funktionserhalt, aus feuerverzinktem
Stahl DIN EN ISO 1461, Tragfähigkeit bis 3,5 kN, Länge
200 mm, an der Wand aus Beton befestigen mit
bauaufsichtlich zugelassenen Dübeln.
Menge: 15,000 St

**01.04.03.0007 Ausleger E30 Funktionserhalt Stahl feuerverz bis 3,5kN L400 an Stiel**
Ausleger für Kabelrinne, Feuerwiderstandsklasse E 30
DIN 4102-12, mit Funktionserhalt, aus feuerverzinktem
Stahl DIN EN ISO 1461, Tragfähigkeit bis 3,5 kN, Länge
400 mm, an Stielen, einseitig, Stiele werden gesondert
vergütet..
Menge: 15,000 St

**01.04.03.0008 Ausleger E30 Funktionserhalt Stahl feuerverz bis 3,5kN L400 an Wand**
Ausleger für Kabelrinne, Feuerwiderstandsklasse E 30
DIN 4102-12, mit Funktionserhalt, aus feuerverzinktem
Stahl DIN EN ISO 1461, Tragfähigkeit bis 3,5 kN, Länge
400 mm, an der Wand aus Beton befestigen mit
bauaufsichtlich zugelassenen Dübeln.
Menge: 15,000 St

*Hinweis: Steigleiter E30*

**01.04.03.0009 Steigleiter E30 Funktionserhalt Stahl feuerverz H 80mm B 200mm**
STLB-Bau 2019-10 053
Steigleiter, gelocht, Feuerwiderstandsklasse E 30 DIN
4102-12, mit Funktionserhalt, Sprossenabstand 300 mm,
einschl. aller systembedingten Form- und
Verbindungsstücke, aus feuerverzinktem Stahl DIN EN ISO
1461, Seitenhöhe mind. 80 mm, Breite mind. 200 mm.
Menge: 30,000 m
Leistungsbereichkatalog: 053 KatLB

**01.04.03.0010 Steigleiter E30 Funktionserhalt Stahl feuerverz H 80mm B 400mm**
STLB-Bau 2020-04 053
Steigleiter, gelocht, Feuerwiderstandsklasse E 30 DIN
4102-12, mit Funktionserhalt, einschl. aller
systembedingten Form- und Verbindungsstücke, aus
feuerverzinktem Stahl DIN EN ISO 1461, Seitenhöhe mind.
80 mm, Breite mind. 400 mm.
Menge: 15,000 m
Leistungsbereichkatalog: 053 KatLB

*Hinweis: Bügelschellen E30*
Bügelschellen (E30)

Hinweis:
Die unten aufgeführten Bügelschellen müssen in E30
Ausführung passend zu dem angegebenen System (E30
Steigleiter) angeboten werden. In die Preise sind
sämtliche systembedingte Kleinteile einzukalkulieren.

**01.04.03.0011 Bügelschelle bis 26 mm E30**
Universal-Bügelschelle mit Metall-Druckwanne und
Zulassung für vorbeschriebene Steigtrasse mit
Funktionserhalt E30, Kabeldurchmesser bis 26mm.
Menge: 50,000 St

**01.04.03.0012 Bügelschelle bis 60 mm E30**
Universal-Bügelschelle mit Metall-Druckwanne und
Zulassung für vorbeschriebene Steigtrasse mit
Funktionserhalt E30, Kabeldurchmesser bis 60mm.
Menge: 50,000 St

*Hinweis: Sammelhalter E30 Funktionserhalt*
Sammelhalter/ Kabelklammern E30 Funktionserhalt

**01.04.03.0013 Sammelhalter aus Metall 85 x 47 mm**
Sammelhalter aus Metall für den elektrischen
Funktionserhalt nach DIN 4102.Für Wand- und
Deckenmontage. Verschluss ohne Werkzeuge zu öffnen.
Inkl. Dazugehörigen Brandschutzschraubankern
Größe 85 x 47 mm
Inkl. Lieferung und Montage
Menge: 125,000 St

**01.04.03.0014 Sammelhalter aus Metall 60 x 33 mm**
Sammelhalter aus Metall für den elektrischen
Funktionserhalt nach DIN 4102.Für Wand- und
Deckenmontage. Verschluss ohne Werkzeuge zu öffnen.
Inkl. Dazugehörigen Brandschutzschraubankern
Größe 60 x 33 mm
Inkl. Lieferung und Montage
Menge: 125,000 St

##### Abschnitt 01.04.04 Kabelrinnen Formstücke E30

*Hinweis: Bögen E30 Funktionserhalt*

*Hinweis: Hinweis:*
Hinweis:
Die Positionen "Kabelrinnen Formstücke E30" gelten für die Schule

**01.04.04.0001 Bogen E30 90Grad Stahl feuerverz H 60mm B 200mm**
Bogen, für Kabelrinne E30, Feuerwiderstandsklasse E 30
DIN 4102-12, mit Funktionserhalt, 90 Grad, waagerecht,
aus feuerverzinktem Stahl DIN EN ISO 1461, Dicke 1 mm,
Seitenhöhe mind. 60 mm, Breite mind. 200 mm.
Menge: 5,000 St

**01.04.04.0002 Bogen E30 90Grad Stahl feuerverz H 60mm B 400mm**
Bogen, für Kabelrinne E30, Feuerwiderstandsklasse E 30
DIN 4102-12, mit Funktionserhalt, 90 Grad, waagerecht,
aus feuerverzinktem Stahl DIN EN ISO 1461, Dicke 1 mm,
Seitenhöhe mind. 60 mm, Breite mind. 400 mm.
Menge: 5,000 St

*Hinweis: T-Abzweige E30 Funktionserhalt*

**01.04.04.0003 Anbau-Abzweigstück Stahl feuerverz H 60mm B 200mm**
Anbau-Abzweigstück, für Kabelrinne E30,
Feuerwiderstandsklasse E 30 DIN 4102-12, mit
Funktionserhalt,  aus feuerverzinktem Stahl DIN EN ISO
1461, Dicke 1 mm, Seitenhöhe mind. 60 mm, Breite mind.
200 mm.
Menge: 5,000 St

**01.04.04.0004 Anbau-Abzweigstück Stahl feuerverz H 60mm B 400mm**
Anbau-Abzweigstück, für Kabelrinne E30,
Feuerwiderstandsklasse E 30 DIN 4102-12, mit
Funktionserhalt,  aus feuerverzinktem Stahl DIN EN ISO
1461, Dicke 1 mm, Seitenhöhe mind. 60 mm, Breite mind.
400 mm.
Menge: 5,000 St

##### Abschnitt 01.04.05 Installationsrohre

*Hinweis: Hinweis:*
Hinweis:

Nachfolgende Installationsrohre in Hohlwand sowie
Hohldecke sind als geschlossene Verlegung
einschl. Muffen und Bögen mit eingezogenem Zugdraht
anzubieten. Der Zugdraht ist nach der Verlegung der
Rohre sofort einzeln einzuziehen, so dass eine
Durchgängigkeit des Rohre geprüft werden kann. Der
Zugdraht ist in den Einheitspreis der Rohre
einzukalkulieren.

*Hinweis: Installationsrohre leichte Ausführung für Hohlwände*

**01.04.05.0001 Elektroinstallationsrohr halogenfr.Kunststoff AD 20mm Hohlwand**
STLB-Bau 2020-04 053
Elektroinstallationsrohr DIN EN 61386 (VDE 0605), Maße
DIN EN 60423, nicht flammenausbreitend, aus Kunststoff,
halogenfrei, einwandig, gewellt, flexibel,
Außendurchmesser 20 mm, Druckfestigkeit Klasse 2 -
leicht (320 N) DIN EN 61386-1 (VDE 0605-1), Klasse
Schlagbeanspruchung 3 - mittel DIN EN 61386-1 (VDE
0605-1), Verlegung in Hohlwand.
Menge: 100,000 m
Leistungsbereichkatalog: 053 KatLB

**01.04.05.0002 Elektroinstallationsrohr halogenfr.Kunststoff AD 25mm Hohlwand**
STLB-Bau 2020-04 053
Elektroinstallationsrohr DIN EN 61386 (VDE 0605), Maße
DIN EN 60423, nicht flammenausbreitend, aus Kunststoff,
halogenfrei, einwandig, gewellt, flexibel,
Außendurchmesser 25 mm, Druckfestigkeit Klasse 2 -
leicht (320 N) DIN EN 61386-1 (VDE 0605-1), Klasse
Schlagbeanspruchung 3 - mittel DIN EN 61386-1 (VDE
0605-1), Verlegung in Hohlwand.
Menge: 100,000 m
Leistungsbereichkatalog: 053 KatLB

**01.04.05.0003 Elektroinstallationsrohr halogenfr.Kunststoff AD 32mm Hohlwand**
Elektroinstallationsrohr DIN EN 61386 (VDE 0605), Maße
DIN EN 60423, nicht flammenausbreitend, aus Kunststoff,
halogenfrei, einwandig, gewellt, flexibel,
Außendurchmesser 32 mm, Druckfestigkeit Klasse 2 -
leicht (320 N) DIN EN 61386-1 (VDE 0605-1), Klasse
Schlagbeanspruchung 3 - mittel DIN EN 61386-1 (VDE
0605-1), Verlegung in Hohlwand.
Menge: 100,000 m

**01.04.05.0004 Elektroinstallationsrohr halogenfr.Kunststoff AD 40mm Hohlwand**
Elektroinstallationsrohr DIN EN 61386 (VDE 0605), Maße
DIN EN 60423, nicht flammenausbreitend, aus Kunststoff,
halogenfrei, einwandig, gewellt, flexibel,
Außendurchmesser 40 mm, Druckfestigkeit Klasse 2 -
leicht (320 N) DIN EN 61386-1 (VDE 0605-1), Klasse
Schlagbeanspruchung 3 - mittel DIN EN 61386-1 (VDE
0605-1), Verlegung in Hohlwand.
Menge: 100,000 m

*Hinweis: Installationsrohr auf Rohboden*

*Hinweis: Hinweis:*
Hinweis:

Nachfolgende Schutzrohre sind auf dem Rohfußboden
einschließlich allem Zubehör wie Schellen, Schrauben
und Dübel usw. Betriebsfertig zu befestigen.

**01.04.05.0005 Elektroinstallationsrohr halogenfr.Kunststoff AD 20mm auf Rohboden**
Elektroinstallationsrohr DIN EN 61386 (VDE 0605), Maße
DIN EN 60423, nicht flammenausbreitend, aus Kunststoff,
halogenfrei, einwandig, gewellt, flexibel,
Außendurchmesser 20 mm, Druckfestigkeit Klasse 3 -
mittel (750 N) DIN EN 61386-1 (VDE 0605-1), Klasse
Schlagbeanspruchung 3 - mittel DIN EN 61386-1 (VDE
0605-1), Verlegung auf Rohboden
Menge: 100,000 m

**01.04.05.0006 Elektroinstallationsrohr halogenfr.Kunststoff AD 25mm auf Rohboden**
Elektroinstallationsrohr DIN EN 61386 (VDE 0605), Maße
DIN EN 60423, nicht flammenausbreitend, aus Kunststoff,
halogenfrei, einwandig, gewellt, flexibel,
Außendurchmesser 25 mm, Druckfestigkeit Klasse 3 -
mittel (750 N) DIN EN 61386-1 (VDE 0605-1), Klasse
Schlagbeanspruchung 3 - mittel DIN EN 61386-1 (VDE
0605-1), Verlegung auf Rohboden
Menge: 300,000 m

**01.04.05.0007 Elektroinstallationsrohr halogenfr.Kunststoff AD 32mm auf Rohboden**
Elektroinstallationsrohr DIN EN 61386 (VDE 0605), Maße
DIN EN 60423, nicht flammenausbreitend, aus Kunststoff,
halogenfrei, einwandig, gewellt, flexibel,
Außendurchmesser 32 mm, Druckfestigkeit Klasse 3 -
mittel (750 N) DIN EN 61386-1 (VDE 0605-1), Klasse
Schlagbeanspruchung 3 - mittel DIN EN 61386-1 (VDE
0605-1), Verlegung auf Rohboden
Menge: 400,000 m

*Hinweis: Installationsrohr Ausführung für a. P. Montage*

*Hinweis: Hinweis:*
Hinweis:

Nachfolgende Installationsrohre auf Putz sind mit
Abstandsschellen als Klemmschellen auszuführen.
Um geringen Wandabstand zu erlangen.
Montage erfolgt auf Beton, Mauerwerkswand oder auf
Stahlträger mit Trägerschellen.
Die Schellen sind in den Einheitspreis der Rohre
einzukalkulieren.

*Hinweis: Edelstahlrohr*

**01.04.05.0008 Elektroinstallationsrohr Stahl niro AD 25mm AP Abstandsschellen**
STLB-Bau 2020-04 053
Elektroinstallationsrohr DIN EN 61386 (VDE 0605), Maße
DIN EN 60423, aus nichtrostendem Stahl, einwandig,
glatt, starr, mit angeformter Muffe, Außendurchmesser
25 mm, Druckfestigkeit Klasse 3 - mittel (750 N) DIN EN
61386-1 (VDE 0605-1), Klasse Schlagbeanspruchung 3 -
mittel DIN EN 61386-1 (VDE 0605-1), Verlegung offen,
auf Putz, mit Abstandsschellen.
Menge: 25,000 m
Leistungsbereichkatalog: 053 KatLB

**01.04.05.0009 Elektroinstallationsrohr Stahl niro AD 32mm AP Abstandsschellen**
STLB-Bau 2020-04 053
Elektroinstallationsrohr DIN EN 61386 (VDE 0605), Maße
DIN EN 60423, aus nichtrostendem Stahl, einwandig,
glatt, starr, Außendurchmesser 32 mm, Druckfestigkeit
Klasse 3 - mittel (750 N) DIN EN 61386-1 (VDE 0605-1),
Klasse Schlagbeanspruchung 3 - mittel DIN EN 61386-1
(VDE 0605-1), Verlegung offen, auf Putz, mit
Abstandsschellen.
Menge: 25,000 m
Leistungsbereichkatalog: 053 KatLB

**01.04.05.0010 Elektroinstallationsrohr Stahl niro AD 40mm AP Abstandsschellen**
STLB-Bau 2020-04 053
Elektroinstallationsrohr DIN EN 61386 (VDE 0605), Maße
DIN EN 60423, aus nichtrostendem Stahl, einwandig,
glatt, starr, mit angeformter Muffe, Außendurchmesser
40 mm, Druckfestigkeit Klasse 3 - mittel (750 N) DIN EN
61386-1 (VDE 0605-1), Klasse Schlagbeanspruchung 3 -
mittel DIN EN 61386-1 (VDE 0605-1), Verlegung offen,
auf Putz, mit Abstandsschellen.
Menge: 25,000 m
Leistungsbereichkatalog: 053 KatLB

*Hinweis: Kunststoffrohr*

**01.04.05.0011 Elektroinstallationsrohr halogenfr.Kunststoff AD 25mm AP Abstandsschellen**
STLB-Bau 2019-10 053
Elektroinstallationsrohr DIN EN 61386 (VDE 0605), Maße
DIN EN 60423, aus Kunststoff, halogenfrei, einwandig,
glatt, starr, mit angeformter Muffe, Außendurchmesser
25 mm, Druckfestigkeit Klasse 3 - mittel (750 N) DIN EN
61386-1 (VDE 0605-1), Klasse Schlagbeanspruchung 3 -
mittel DIN EN 61386-1 (VDE 0605-1), Verlegung offen,
auf Putz, mit Abstandsschellen.
Menge: 50,000 m
Leistungsbereichkatalog: 053 KatLB

**01.04.05.0012 Elektroinstallationsrohr halogenfr.Kunststoff AD 32mm AP Abstandsschellen**
STLB-Bau 2019-10 053
Elektroinstallationsrohr DIN EN 61386 (VDE 0605), Maße
DIN EN 60423, aus Kunststoff, halogenfrei, einwandig,
glatt, starr, mit angeformter Muffe, Außendurchmesser
32 mm, Druckfestigkeit Klasse 3 - mittel (750 N) DIN EN
61386-1 (VDE 0605-1), Klasse Schlagbeanspruchung 3 -
mittel DIN EN 61386-1 (VDE 0605-1), Verlegung offen,
auf Putz, mit Abstandsschellen.
Menge: 50,000 m
Leistungsbereichkatalog: 053 KatLB

##### Abschnitt 01.04.06 Kabelkanäle

*Hinweis: Hinweis Leitungsführungskanal:*
Hinweis Leitungsführungskanal:

Die aufgeführten Positionen umfassen, die Lieferung der
Installationskanäle, die betriebsfertige Montage - in
Teillängen - auf Mauerwerk, Beton oder Trockenbau,
einschl. Schellen und sonstigem Klein- und
Befestigungsmaterial.

**01.04.06.0001 Elektroinstallationskanal Leitungsführung H/B 60/110mm Stahl verz**
STLB-Bau 2019-10 053
Elektroinstallationskanal DIN EN 50085-2-1 (VDE
0604-2-1) als Leitungsführungskanal, Außenmaße H/B
mind. 60/110 mm, aus verzinktem Stahl, einschl.
elektrisch dauerhaft leitfähiger Verbindung, auf Beton.
Menge: 25,000 m
Leistungsbereichkatalog: 053 KatLB

*Hinweis: Hinweis Geräteeinbaukanal:*
Hinweis Geräteeinbaukanal:

Nachfolgende Installationskanäle sind in Farbe
"verkehrsweiß" und Trennsteg zu realisieren.

Die aufgeführten Positionen umfassen, die Lieferung der
Installationskanäle, die betriebsfertige Montage - in
Teillängen - auf Mauerwerk, Beton oder Trockenbau,
einschl. Schellen und sonstigem Klein- und
Befestigungsmaterial.

Stahlblechkanäle sind einschl. Leitfähiger Verbindung
auszuführen.

**01.04.06.0002 Elektroinstallationskanal Geräteeinbau H/B 80/130mm Stahl verz besch**
Elektroinstallationskanal DIN EN 50085-2-1 (VDE 0604-2-1) als Geräteeinbaukanal, mit innenliegendem Oberteil, Breite 80 mm, Außenmaße H/B mind. 80/130 mm, aus verzinktem Stahl, beschichtet, einschl. Elektrisch dauerhaft leitfähiger Verbindung, Oberteil aus verzinktem Stahl, beschichtet, mit einem Trennsteg.
Menge: 50,000 m

**01.04.06.0003 Endstück Geräteeinbau H/B 80/130mm Stahl verz besch**
Endstück für Geräteeinbaukanal, mit innenliegendem Oberteil, Breite 80 mm, Außenmaße H/B mind. 80/130 mm, aus verzinktem Stahl, beschichtet, einschl. Elektrisch dauerhaft leitfähiger Verbindung, Oberteil aus verzinktem Stahl, beschichtet, mit einem Trennsteg.
Menge: 15,000 St

**01.04.06.0004 Gehrungsschnitte 130/85**
Mehraufwand für Gehrungsschnitte bis Winkel 90°,
in vor genannten Stahlblechkanälen bis zur Größe 85/130
mm einschl. Entgraten und lackieren der Schnittkanten
für v. g. Elektroinstallationskanal
Menge: 10,000 St

**01.04.06.0005 Ausstanzungen 130/85**
Ausstanzungen in vor genannten Stahlblechkanälen, bis
zur Größe 130/85 mm einschl. Entgraten und lackieren
der Stanzkanten für v. g. Elektroinstallationskanal
Menge: 10,000 St

##### Abschnitt 01.04.07 Installationssäulen

**01.04.07.0001 Installationssäule Klassenräume**
Installationssäule Teamräume
Installationssäule, Bestückung 4-seitig als Geräteeinbaukanal,
Außenmaße B/T mind. 210/210 mm, Länge: 680 mm,
Aus Stahlblech, Schutzart: mind IP10

einschl. Aller systembedingten Form- und Verbindungsstücke,
Bestehend aus:

- Profil
- Säulendeckel
- Gerätebecher
- Potentialausgleich

Bestückung 1-seitig:
Seite 1
- 3x Schuko, 230V/50Hz
- 1x EDV-Doppeldose

Befestigung mittels Bodenflansch
Montage auf Estrichboden
Menge: 7,000 St

**01.04.07.0002 Installationssäule EDV-Räume**
Installationssäule EDV-Räume
Installationssäule, Bestückung 3seitig als
Geräteeinbaukanal, mind. IP10,
Außenmaße B/T mind. 210/210 mm, Länge: 680 mm,
Aus Stahlblech

einschl. Aller systembedingten Form- und
Verbindungsstücke,
Bestehend aus:

- Profil
- Säulendeckel
- Gerätebecher
- Potentialausgleich

Bestückung 1-seitig:
Seite 1:
- 3x Schuko, 230V/50Hz
- 1x EDV-Doppeldose

Befestigung mittels Bodenflansch
Montage auf Estrichboden
Menge: 4,000 St

**01.04.07.0003 Installationssäule Verwaltung**
Installationssäule EDV-Räume
Installationssäule, Bestückung 4-seitig als Geräteeinbaukanal,
Außenmaße B/T mind. 210/210 mm, Länge: 680 mm,
Aus Stahlblech, mind. Schutzart: IP10

einschl. Aller systembedingten Form- und Verbindungsstücke,
Bestehend aus:

- Profil
- Säulendeckel
- Gerätebecher
- Potentialausgleich

Bestückung 4-seitig:
Seite 1:
- 3x Schuko, 230V/50Hz
- 1x EDV-Doppeldose

Seite 2:
- 3x Schuko, 230V/50Hz
- 1x EDV-Doppeldose

Befestigung mittels Bodenflansch
Montage auf Estrichboden
Menge: 4,000 St

**01.04.07.0004 Verbundankersystem**
Verbundankersystem bestehend aus.
- Injektionsmörtel
- Ankerstange, Dübellänge: 80 mm, Dübelgrößen M8,
  Stahl verzinkt
- Dübel
Menge: 15,000 St

*Hinweis: Mediensäule*

**01.04.07.0005 Mediensäule in Räumen Höhe 3.500mm**
Mediensäule

Die Mediensäule besteht aus:
- dem Unterteil mit Seitenwänden aus Aluminiumprofil und
  der Rückwand aus Stahlblech.
  Breite: 400 mm, Tiefe: 171,5 mm
  Die Länge des Unterteils entspricht der Raumhöhe.
- und den Oberteilen aus Stahlblech.

Gegliedert in folgende Bereiche:
- Akustikfeld mit Unterteil verschraubt
- Verteilerfeld als Türe
- Gerätefeld als Türe
- Blenden zum Längenausgleich oben und unten mit Unterteil
  verschraubt

Die Oberteile haben eine Breite von 460 mm, werden auf das Unterteil geschoben und sind seitlich verschraubt. Die frontseitig seitlich je 30 mm überstehenden Blechabkantungen Kaschieren die Scharniere sowie die seitlichen Schraubbefestigungen.

Im Unterteil eingebaut sind:
- 2 Stück senkrecht durchgehende Geräteschienen zur
  Aufnahme von verschieden Montageplatten und Geräteträgern
- Eine U-Wanne mit seitlichen Aussparungen zur
  Kabeleinführung, einer Lochblechmontageplatte zur
  Befestigung eines Lautsprechers, eines Signalgebers sowie
  einer a.P. Datendoppeldose.
- 2 Stück Kleinverteiler dreireihig mit je 36 PLE
- 2 Stück Geräteträger in offener Ausführung zum
  Anschließen, mit je 3 St. Ausstanzungen 68 mm einschl.
  je 3 St. halogenfreien Gerätedosen
- 2 Stück Verdrahtungskanäle 75/50 mm zur Leitungsführung
  vom Verteilerfeld zum Gerätefeld
- 1 Stück Hutschienenträger
- 4 Stück C-Profil - Kabelabfangschienen
- 2 Stück Erdungsbolzen M6
- 2 Stück Bohrungen mit Kabeltülle 20 mm links und rechts
  in den Seitenwänden zur Durchführung von Leitungen
- mind. 4 Stück Magnethalter in starker Ausführung

Oberteil Akustikfeld:
bestehend aus einer Blende L= 600, B = 460 mm
fest mit dem Unterteil verschraubt,
mit zwei kreisförmigen, perforierten Ausstanzungen
mit je 200 mm Durchmesser für den Schallaustritt von
Lautsprecher und Signalgeber.
Erdungsanschluss über flexible Erdungsleitung mit Steckkabelschuh.

Oberteil Verteilerfeld
bestehend aus einer Blende L = 980 mm. B = 460 mm
als schwenkbare Türe, Scharniere mit dem Unterteil verschraubt.
- mit aufgeschraubtem Riegelschloss zur Aufnahme eines
  Profilhalbzylinders einschließl. Eines EW-Halbzylinders der
 Gebäude - Schließung mit je 1 EW-Schlüssel pro Schloss
- mit Blechausschnitt zur Aufnahme eines
  u.P.-Einbaugehäuses für eine Gegensprechstelle.
  Ausschnittsmaße sind abhängig vom Sprechanlagenfabrikat.
  Vor der Bestellung der Mediensäulen ist das
  Ausschnittsmaß mit dem beauftragten Ingenieurbüro
  abschließend festzulegen. Auf die Einbautiefe ist zu achten.
- Erdungsanschluss über flexible Erdungsleitung mit
  Steckkabelschuh.
- Plantasche DIN A4 mit dauerhafter Verklebung.

Oberteil Gerätefeld:
bestehend aus einer Blende L = 1200 mm. B = 460 mm
als schwenkbare Türe, Scharniere mit dem Unterteil verschraubt.
- mit aufgeschraubtem Riegelschloss zur Aufnahme eines
  Profilhalbzylinders einschließl. Eines EW-Halbzylinders der
  SWM - Schließung mit je 1 EW-Schlüssel pro Schloss
- 12 Stück Ausstanzungen 68 mm einschließlich
  12 Stück halogenfreien Hohlwandgerätedosen
- Erdungsanschluss über flexible Erdungsleitung mit
  Steckkabelschuh.

Hinweis:
Die Anschlüsse von den Geräten im Unterteil zu den
Bediengeräten im Oberteil Gerätefeld sind mittels
flexiblen, halogenfreien Schlauchleitungen z.B.
H05Z1Z1-F03G1,5 herzustellen.

Ausgleichsblende oben:
bestehend aus einer Blende
L = variabel mm,
B = 460 mm
zur Anpassung an die Raumhöhe,
fest mit dem Unterteil verschraubt.
Erdungsanschluss über flexible Erdungsleitung mit Steckkabelschuh.

Ausgleichsblende unten:
bestehend aus einer Blende
L = variabel mm,
B = 460 mm
zur Anpassung an die Raumhöhe,
fest mit dem Unterteil verschraubt.
mit einem Bürstenfeld, Maße 220 x 30 mm, zur
Durchführung der Anschlussleitungen
Erdungsanschluss über flexible Erdungsleitung mit Steckkabelschuh.

Materialbeschreibung:
- Türen und Oberteile aus Stahlblech,
- Materialstärke mind.1,5 mm,
- Spaltmaße zwischen den Türen und
  Oberteilen max. 1 mm,
- Pulverbeschichtung nach RAL-Standard 9016

Abmessungen:
Höhe = bis 3.500 mm (nach örtlichem Aufmaß)
Breite = 460 mm
Tiefe = 171,5 mm

Für die integrierten Kleinverteiler gilt nach folgendes:
- Installationskleinverteiler DIN VDE 0603-1 (VDE 0603-1)
  und DIN 43871
- mit PE- und N-Klemmschienen, Tragschienen DIN EN 60715
  (VDE 0660-520)
- Berührungsschutzabdeckung
- Blindabdeckungen für Reserveplätze
- Stromkreiskennzeichnung je Gerät, einschl. Kabel-
  /Leitungseinführungen mit entsprechenden Zugentlastungen
- Rangier- und Verdrahtungskanäle
- einschl. Beschriftung aller Geräte und Zubehör
- mit Plantasche DIN A4, Stromkreisliste und Stromlaufplan
(Diese Angaben sind in der Kalkulation zu berücksichtigen)

Die erforderlichen Einbaugeräte sind an anderer Stelle im Leistungsverzeichnis beschrieben. Benötigte Klemmen sind in die Einheitspreise der Verteilungseinbauten einzurechnen.
Menge: 15,000 St

**01.04.07.0006 Bohrung in Installationssäule aus Stahl/Aluminium**
Bohrung in Installationssäule aus Aluminium,
Durchmesser bis 30 mm,  inkl. Verschraubung/Einführung
Menge: 20,000 St

**01.04.07.0007 Stanzung D=50mm Installationssäule**
Stanzung D = 50 mm in Installationssäule aus
Stahl/Aluminium,
bis 2mm Materialstärke
Menge: 15,000 St

##### Abschnitt 01.04.08 Bodentanks

*Hinweis: Hinweis:*
Hinweis:

Die aufgeführten Positionen umfassen, die Lieferung der
Bodentanks inkl. Montage -inkl. Sonstigem Klein- und
Befestigungsmaterial.

**01.04.08.0001 Überspannungsschutzmodul**
Überspannungsschutzmodul
Überspannungsschutzmodul Typ 3 nach DIN EN 61643-11 für
230 V Netze.

 mit akustischer Defektmeldung
 mit geringer Baugröße
 Y-Schaltung

Anwendung: Universell einsetzbar für alle
Installationssysteme.

SPD nach EN 61643-11: Typ 3 (class III)
Nennspannung: 230 V
Schutzpegel: < 1,3 KV
Maximale Vorsicherung: 16 A
Signalisierung am Gerät: akustisch
Menge: 50,000 St

**01.04.08.0002 Montagedeckel**
Montagedeckel Nenngröße R9 für Unterflur Zug- und
Abzweigdose, als systemgebundenes Zubehör zu
estrichüberdeckten
Unterflur-Elektro-Installationskanalsystemen nach DIN
EN 50085 und DIN VDE 0634 Teil 2, zum Einbau von
runder Kassette . Einbauöffnung um 3 mm vertieft zum
nachträglichen Blindverschluss mit Deckelblindplatte

Abmessungen:
Länge:  383 mm (+/- 10%)
Breite:  383 mm (+/- 10%)
Einbauöffnung:  Ø 305 mm
Material:  Stahlblech, 4 mm, feuerverzinkt
Menge: 50,000 St

**01.04.08.0003 Unterflur Zug- und Abzweigdose**
Unterflur-Zug- und -Abzweigdose mit Seitenwänden aus
Stahlblech als Systembestandteil von estrichüberdeckten
Elektro-Installationssystemen nach EN 50085-2-2, mit
Schnellverstellung der Dosenhöhe; mit estrichbündiger
Abzugskante; mit innen liegender stufenloser
Höhennivellierung; mit schalltechnischer
Entkopplungsmöglichkeit nach Estrichverlegung; mit
Montageschutzdeckel.
Festlegung auf Nenngröße der Geräteeinbaueinheit
erfolgt bei Endmontage durch Wahl entsprechenden
Montagedeckels.
Der Installationsraum von min. 70 mm Höhe vergrößert
sich mit Nivellierung auf Oberkante Estrich.

Die Seitenwände sind entsprechend den Kanal-Nenngrößen
(Kanalbreite: 190 ÷ 350 mm, Kanalhöhe: 28 ÷ 48 mm)
perforiert.

Werkstoff: Stahl, FS
Nivellieraufsatz: Aluminium
Estrichhöhe: 70 ÷ 125mm
Installationsraum: dm³
Nenngröße für Geräteeinbaueinheiten: 350
Menge: 50,000 St

**01.04.08.0004 Schutzleiteranschlusswinkel**
Schutzleiteranschlusswinkel

Schutzleiteranschlusswinkel zum Einsetzen in
Kanalunterteilen und Trennstegen.

Werkstoff: Stahl
Menge: 50,000 St

**01.04.08.0005 Geräteeinsatz für Nasspflege**
Feuchtigkeitsgeschützter Geräteeinsatz, mit
Bodenbelagaussparung,
als Anschlusseinheit nach EN 50085-2-2, für den
bodenbündigen Einsatz in trockenen Räumen mit trocken
oder nass gepflegten Fußböden im Innenbereich, mit nach
oben herausdrückbarem, auch bodenbündig versenkbarem
Tubus zur Leitungsausführung auf allen vier Seiten.
Deckel mit Drehklemmriegel-Verschluss. Mit Geräteträger
für den Einbau von bis zu drei Gerätebechern für
insgesamt neun Einzel-Installationsgeräte mit
Tragebügel oder drei Universalträger für bis zu 12
Module bei Einbautiefe 80 mm oder einen Gerätebecher
für vertikalen Einbau von acht Module bei Einbautiefe
65 mm. Der Geräteeinbauraum ist sowohl im Blindzustand
als auch im Gebrauchszustand sicher gegen eindringende
Feuchtigkeit abgedichtet. Der Rahmen des
Geräteeinsatzes ist als Bodenbelags-Schutzrahmen
ausgeführt. Deckel und Tubus mit Bodenbelagaussparung.

Ausführung:
- Geeignet für den Einsatz in Doppel- und Hohlboden,
estrichbündigen Kanalsystemen und
Unterflur-Gerätedosen.
Einsatzbereich: für nasse Bodenpflege im genutzten
Zustand
IP-Schutzart: mind. IP 65 (im nicht genutzten Zustand).
IK-Schutzart: mind. IK 10.

- Einbauöffnung für den Geräteeinsatz: ø 305 mm,
(+/-10%)
- Außendurchmesser: 322 mm. (+/-10%)
- Einbautiefe: 80 oder 65 mm.
- Vertiefung im Deckel und Tubus für Bodenbelag: 3 mm.
(+/-10%)

Material:
- Geräteeinsatz und Deckel aus Aluminium-Druckguss.
- Oberfläche glanzgedreht
- Tubus und Tubus-Abdeckung aus Zinkdruckguss.
Menge: 50,000 St

**01.04.08.0006 Steckdoseneinsatz**
Steckdose 33°, 2-fach, Schutzkontakt

Schutzkontakt-Steckdose 1-fach 33°, mit erhöhtem
Berührungsschutz, mit Steckklemmen, 2-polig, 16 A, 250
V~, mit Verbindungsklemmen nach IEC 60884-1. Zur
Installation in Rapid 45-Kanälen, Geräteeinbaukanälen,
Installationssäulen, Unterflur-Systemen und Deskboxen.
Menge: 130,000 St

**01.04.08.0007 Universalträger**
Universalträger als Systembestandteil zu
Anschlusseinheiten nach EN 50085-2-2, mit vorgeprägten
Leitungseinführungsöffnungen und 2 schraubenlosen
Zugentlastungsschellen.
Die Anschlusseinheit verfügt über eine Abdeckplatte
für den Einbau von bis zu 3 Installationsgeräten
passender Bauform . Für den Datentechnikeinbau können
die Bodenplatten gekürzt oder demontiert werden. Die
Verrieglung in der Rastleiter der Anschlusseinheit
erfolgt werkzeuglos über Drehriegel.
Menge: 50,000 St

**01.04.08.0008 Datentechnikträger für 2 Anschlussmodule**
Datentechnikträger für 2 Anschlussmodule

Datentechnikträger mit schrägem Auslass und
Verschlussschieber zur Aufnahme von zwei
Datentechnik-Anschlussmodulen mit RJ45-Buchse. Die
Rastbefestigung eignet sich für den waagerechten und
senkrechten Einbau in die Systemumgebung.Ist für die
direkte Befestigung der Daten-Anschlussmodule in der
Montageöffnung ausgelegt.
Datentechnikträger ist für die Aufnahme der
nachfolgenden Daten-Anschlussmodule geeignet:
Zur Installation in Geräteeinbaukanälen,
Installationssäulen und Unterflur-Systemen.
Menge: 65,000 St

**01.04.08.0009 Leerplatzabdeckung**
Leerplatzabdeckung passender Bauform,
zum Verschluss einer Montageöffnung, als
Systembestandteil eines Gerätemontage mittels nach EN
50085-2-2.
Menge: 60,000 St

**01.04.08.0010 Blinddeckel**
Blinddeckel für den bodenbündigen Verschluss einer
Einbauöffnung der Nenngröße R9 in einem Montagedeckel.
Menge: 25,000 St

#### 01.05 Kabel und Leitungen

##### Abschnitt 01.05.01 Kabel und Leitungen

*Hinweis: Starkstromkabel / -leitungen allgemein*

*Hinweis: Verlegungsart: Leitungen einziehen*
Verlegungsart: Leitungen einziehen

Die aufgeführten Positionen umfassen, die Lieferung der
Leitungen und Kabel, betriebsfertige Montage, einschl.
Klein- und Befestigungsmaterial.

Die Leitungen bzw. Kabel werden in Teillängen auf
vorhandenen Kabelwannen, Pritschen, Rohren, Kanälen,
Hohlwänden, Sammelhalter oder dergleichen verlegt bzw.
Eingezogen.

Diese Einzelbeschreibung bezieht sich auf die
nachfolgenden Positionen.

**01.05.01.0001 Installationsleitung halogenfrei NHXMH-J 3x1,5RE**
STLB-Bau 2020-04 053
Halogenfreie Installationsleitung DIN VDE 0250-214 (VDE
0250-214) NHXMH-J 3 x 1,5 RE, Cu-Zahl 43, Ausführung
gemäß Einzelbeschreibung.
Menge: 4500,000 m
Leistungsbereichkatalog: 053 KatLB

**01.05.01.0002 Installationsleitung halogenfrei NHXMH-J 5x1,5RE**
STLB-Bau 2020-04 053
Halogenfreie Installationsleitung DIN VDE 0250-214 (VDE
0250-214) NHXMH-J 5 x 1,5 RE, Cu-Zahl 72, Ausführung
gemäß Einzelbeschreibung.
Menge: 3500,000 m
Leistungsbereichkatalog: 053 KatLB

**01.05.01.0003 Installationsleitung halogenfrei NHMH-J 7x1,5RE**
STLB-Bau 2020-04 053
Halogenfreie Installationsleitung DIN VDE 0250-214 (VDE
0250-214) NHMH-J 7 x 1,5 RE, Cu-Zahl 101, Ausführung
gemäß Einzelbeschreibung.
Menge: 1000,000 m
Leistungsbereichkatalog: 053 KatLB

**01.05.01.0004 Installationsleitung halogenfrei NHXMH-J 3x2,5RE**
STLB-Bau 2020-04 053
Halogenfreie Installationsleitung DIN VDE 0250-214 (VDE
0250-214) NHXMH-J 3 x 2,5 RE, Cu-Zahl 72, Ausführung
gemäß Einzelbeschreibung.
Menge: 2000,000 m
Leistungsbereichkatalog: 053 KatLB

**01.05.01.0005 Installationsleitung halogenfrei NHXMH-J 5x2,5RE**
STLB-Bau 2020-04 053
Halogenfreie Installationsleitung DIN VDE 0250-214 (VDE
0250-214) NHXMH-J 5 x 2,5 RE, Cu-Zahl 120, Ausführung
gemäß Einzelbeschreibung.
Menge: 4500,000 m
Leistungsbereichkatalog: 053 KatLB

**01.05.01.0006 Installationsleitung halogenfrei NHXMH-J 7x2,5RE**
STLB-Bau 2020-04 053
Halogenfreie Installationsleitung DIN VDE 0250-214 (VDE
0250-214) NHXMH-J 7 x 2,5 RE, Cu-Zahl 168, Ausführung
gemäß Einzelbeschreibung.
Menge: 1000,000 m
Leistungsbereichkatalog: 053 KatLB

**01.05.01.0007 Installationsleitung halogenfrei NHXMH-J 3x4RE**
STLB-Bau 2020-04 053
Halogenfreie Installationsleitung DIN VDE 0250-214 (VDE
0250-214) NHXMH-J 3 x 4 RE, Cu-Zahl 115, Ausführung
gemäß Einzelbeschreibung.
Menge: 1000,000 m
Leistungsbereichkatalog: 053 KatLB

**01.05.01.0008 Installationsleitung halogenfrei NHXMH-J 5x4RE**
STLB-Bau 2020-04 053
Halogenfreie Installationsleitung DIN VDE 0250-214 (VDE
0250-214) NHXMH-J 5 x 4 RE, Cu-Zahl 192, Ausführung
gemäß Einzelbeschreibung.
Menge: 1200,000 m
Leistungsbereichkatalog: 053 KatLB

**01.05.01.0009 Installationsleitung halogenfrei NHXMH-J 5x6RE**
STLB-Bau 2020-04 053
Halogenfreie Installationsleitung DIN VDE 0250-214 (VDE
0250-214) NHXMH-J 5 x 6 RE, Cu-Zahl 288, Ausführung
gemäß Einzelbeschreibung.
Menge: 1200,000 m
Leistungsbereichkatalog: 053 KatLB

*Hinweis: Verlegungsart: Hauptleitungen einziehen*
Verlegungsart:

Hauptleitungen einziehen

Einzelbeschreibung für nachfolgende
Hauptleitungspositionen:

Die nachfolgend aufgeführten Positionen umfassen, die
Lieferung der Hauptleitungen, betriebsfertige Montage,
einschl. Klein- und Befestigungsmaterial.

Die Hauptleitungen werden in Teillängen auf vorhandenen
Kabelwannen, Pritschen, Kanälen, Rohren, Sammelhalter
oder dergleichen verlegt bzw. Eingezogen.

**01.05.01.0010 Installationsleitung halogenfrei NHXMH-J 5x10RE**
STLB-Bau 2020-04 053
Halogenfreie Installationsleitung DIN VDE 0250-214 (VDE
0250-214) NHXMH-J 5 x 10 RE, Cu-Zahl 480, Ausführung
gemäß Einzelbeschreibung.
Menge: 100,000 m
Leistungsbereichkatalog: 053 KatLB

**01.05.01.0011 Ltg. halogenfrei NHXMH-J 5x16RM**
STLB-Bau 2019-10 053
Halogenfreie Installationsleitung DIN VDE 0250-214 (VDE
0250-214) NHXMH-J 5 x 16 RM, Cu-Zahl 768, Ausführung
gemäß Einzelbeschreibung.
Menge: 100,000 m
Leistungsbereichkatalog: 053 KatLB

**01.05.01.0012 Kabel halogenfrei N2XCH 4x25RM/16**
STLB-Bau 2019-10 053
Halogenfreies Kabel DIN VDE 0276-604 (VDE 0276-604)
N2XCH 4 x 25 RM/16, Cu-Zahl 1142, Ausführung gemäß
Einzelbeschreibung.
Menge: 100,000 m
Leistungsbereichkatalog: 053 KatLB

**01.05.01.0013 Kabel halogenfrei N2XCH 4x35RM/16**
STLB-Bau 2019-10 053
Halogenfreies Kabel DIN VDE 0276-604 (VDE 0276-604)
N2XCH 4 x 35 RM/16, Cu-Zahl 1526, Ausführung gemäß
Einzelbeschreibung.
Menge: 300,000 m
Leistungsbereichkatalog: 053 KatLB

**01.05.01.0014 Kabel halogenfrei N2XCH 4x50SM/25**
STLB-Bau 2019-10 053
Halogenfreies Kabel DIN VDE 0276-604 (VDE 0276-604)
N2XCH 4 x 50 SM/25, Cu-Zahl 2203, Ausführung gemäß
Einzelbeschreibung.
Menge: 200,000 m
Leistungsbereichkatalog: 053 KatLB

**01.05.01.0015 Kabel halogenfrei N2XCH 4x70RM/35**
STLB-Bau 2020-04 053
Halogenfreies Kabel DIN VDE 0276-604 (VDE 0276-604)
N2XCH 4 x 70 RM/35, Cu-Zahl 3082, Ausführung gemäß
Einzelbeschreibung.
Menge: 150,000 m
Leistungsbereichkatalog: 053 KatLB

*Hinweis: Verlegungsart: Hauptleitungen auf Putz mit*
Verlegungsart: Hauptleitungen auf Putz mit
Abstandsschellen

Einzelbeschreibung für nachfolgende
Hauptleitungspositionen:

Die nachfolgend aufgeführten Positionen umfassen, die
Lieferung der Hauptleitungen, betriebsfertige Montage,
einschl. Klein- und Befestigungsmaterial.

Die Hauptleitungen werden in Teillängen mittels
geeigneter Befestigungsschellen oder dergleichen
auf-Putz verlegt. Die Schellen sind in die
Einheitspreise mit einzuberechnen und werden nicht
gesondert vergütet.

**01.05.01.0016 Ltg. halogenfrei NHXMH-J 5x10RE**
STLB-Bau 2019-10 053
Halogenfreie Installationsleitung DIN VDE 0250-214 (VDE
0250-214) NHXMH-J 5 x 10 RE, Cu-Zahl 480, Ausführung
gemäß Einzelbeschreibung.
Menge: 50,000 m
Leistungsbereichkatalog: 053 KatLB

**01.05.01.0017 Ltg. halogenfrei NHXMH-J 5x16RM**
STLB-Bau 2019-10 053
Halogenfreie Installationsleitung DIN VDE 0250-214 (VDE
0250-214) NHXMH-J 5 x 16 RM, Cu-Zahl 768, Ausführung
gemäß Einzelbeschreibung.
Menge: 50,000 m
Leistungsbereichkatalog: 053 KatLB

**01.05.01.0018 Kabel halogenfrei N2XCH 4x25RM/16**
STLB-Bau 2019-10 053
Halogenfreies Kabel DIN VDE 0276-604 (VDE 0276-604)
N2XCH 4 x 25 RM/16, Cu-Zahl 1142, Ausführung gemäß
Einzelbeschreibung.
Menge: 50,000 m
Leistungsbereichkatalog: 053 KatLB

**01.05.01.0019 Kabel halogenfrei N2XCH 4x35RM/16**
STLB-Bau 2019-10 053
Halogenfreies Kabel DIN VDE 0276-604 (VDE 0276-604)
N2XCH 4 x 35 RM/16, Cu-Zahl 1526, Ausführung gemäß
Einzelbeschreibung.
Menge: 50,000 m
Leistungsbereichkatalog: 053 KatLB

**01.05.01.0020 Kabel halogenfrei N2XCH 4x50SM/25**
STLB-Bau 2019-10 053
Halogenfreies Kabel DIN VDE 0276-604 (VDE 0276-604)
N2XCH 4 x 50 SM/25, Cu-Zahl 2203, Ausführung gemäß
Einzelbeschreibung.
Menge: 50,000 m
Leistungsbereichkatalog: 053 KatLB

**01.05.01.0021 Kabel halogenfrei N2XCH 4x70RM/35**
STLB-Bau 2020-04 053
Halogenfreies Kabel DIN VDE 0276-604 (VDE 0276-604)
N2XCH 4 x 70 RM/35, Cu-Zahl 3082, Ausführung gemäß
Einzelbeschreibung.
Menge: 50,000 m
Leistungsbereichkatalog: 053 KatLB

##### Abschnitt 01.05.02 Kabel und Leitungen Funktionserhalt

*Hinweis: Starkstromkabel / -leitungen in Funktionserhalt*

*Hinweis: Verlegungsart: Funktionserhaltungsleitungen einziehen*
Verlegungsart: Funktionserhaltungsleitungen einziehen

Die nachfolgend aufgeführten Positionen umfassen, die
Lieferung der Leitungen und Kabel mit Funktionserhalt,
betriebsfertige Montage, einschl. Klein- und
Befestigungsmaterial.

Die Leitungen bzw. Kabel in Funktionserhalt werden in
Teillängen auf vorhandenen Kabelwannen, Pritschen,
Rohren, Kanälen, Sammelschellen oder dergleichen
verlegt bzw. Eingezogen.

Bei der Kalkulation der Positionen ist darauf zu
achten, dass die Kabelverlegungen - mit Funktionserhalt
- mit festen Schildern zu kennzeichnen sind.
Die Trassenkennzeichnung hat in Anlehnung an die
Vorgaben der DIN VDE 0100-560 bzw. Der DIN 4102 zu
erfolgen.
Die entsprechenden Aufwendungen sind in nachfolgende
Positionen mit einzuberechnen und werden nicht
gesondert vergütet!

**01.05.02.0001 Kabel halogenfrei NHXH-JFE180 3x2,5RE E30 Funktionserhalt**
STLB-Bau 2019-10 053
Halogenfreies Kabel DIN VDE 0266 (VDE 0266) NHXH-J FE
180 3 x 2,5 RE, Cu-Zahl 72, Feuerwiderstandsklasse E 30
DIN 4102-12, mit Funktionserhalt, Ausführung gemäß
Einzelbeschreibung.
Menge: 500,000 m
Leistungsbereichkatalog: 053 KatLB

**01.05.02.0002 Kabel halogenfrei NHXH-JFE180 3x4RE E30 Funktionserhalt**
STLB-Bau 2019-10 053
Halogenfreies Kabel DIN VDE 0266 (VDE 0266) NHXH-J FE
180 3 x 4 RE, Cu-Zahl 115, Feuerwiderstandsklasse E 30
DIN 4102-12, mit Funktionserhalt, Ausführung gemäß
Einzelbeschreibung.
Menge: 400,000 m
Leistungsbereichkatalog: 053 KatLB

**01.05.02.0003 Kabel halogenfrei NHXH-JFE180 3x6RE E30 Funktionserhalt**
STLB-Bau 2020-04 053
Halogenfreies Kabel DIN VDE 0266 (VDE 0266) NHXH-J FE
180 3 x 6 RE, Cu-Zahl 173, Feuerwiderstandsklasse E 30
DIN 4102-12, mit Funktionserhalt, Ausführung gemäß
Einzelbeschreibung.
Menge: 250,000 m
Leistungsbereichkatalog: 053 KatLB

**01.05.02.0004 Kabel halogenfrei NHXH-JFE180 5x2,5RE E30 Funktionserhalt**
STLB-Bau 2019-10 053
Halogenfreies Kabel DIN VDE 0266 (VDE 0266) NHXH-J FE
180 5 x 2,5 RE, Cu-Zahl 120, Feuerwiderstandsklasse E
30 DIN 4102-12, mit Funktionserhalt, Ausführung gemäß
Einzelbeschreibung.
Menge: 250,000 m
Leistungsbereichkatalog: 053 KatLB

**01.05.02.0005 Kabel halogenfrei NHXH-JFE180 5x6RE E30 Funktionserhalt**
STLB-Bau 2019-10 053
Halogenfreies Kabel DIN VDE 0266 (VDE 0266) NHXH-J FE
180 5 x 6 RE, Cu-Zahl 288, Feuerwiderstandsklasse E 30
DIN 4102-12, mit Funktionserhalt, Ausführung gemäß
Einzelbeschreibung.
Menge: 250,000 m
Leistungsbereichkatalog: 053 KatLB

**01.05.02.0006 Kabel halogenfrei NHXH-JFE180 5x16RE E30 Funktionserhalt**
STLB-Bau 2019-10 053
Halogenfreies Kabel DIN VDE 0266 (VDE 0266) NHXH-J FE
180 5 x 16 RE, Cu-Zahl 768, Feuerwiderstandsklasse E 30
DIN 4102-12, mit Funktionserhalt, Ausführung gemäß
Einzelbeschreibung.
Menge: 150,000 m
Leistungsbereichkatalog: 053 KatLB

**01.05.02.0007 Kabel halogenfrei NHXH-JFE180 5x35RM E30 Funktionserhalt**
STLB-Bau 2020-04 053
Halogenfreies Kabel DIN VDE 0266 (VDE 0266) NHXH-J FE
180 5 x 35 RM, Cu-Zahl 1680, Feuerwiderstandsklasse E
30 DIN 4102-12, mit Funktionserhalt, Ausführung gemäß
Einzelbeschreibung.
Menge: 150,000 m
Leistungsbereichkatalog: 053 KatLB

*Hinweis: Verlegungsart: Funktionserhaltungsleitungen*
Verlegungsart: Funktionserhaltungsleitungen
Einzelverlegung

Die nachfolgend aufgeführten Positionen umfassen, die
Lieferung der Leitungen und Kabel mit Funktionserhalt,
betriebsfertige Montage, einschl. Klein- und
Befestigungsmaterial.

Die Leitungen bzw. Kabel in Funktionserhalt werden in
Einzelverlegung mit entsprechend zugelassenen
Einzelschellen verlegt. Die Schellen (Schellenabstand
gem. Zulassung) sind in die Preise mit einzuberechnen
und werden nicht gesondert vergütet.

Bei der Kalkulation der Positionen ist darauf zu
achten, dass die Kabelverlegungen - mit Funktionserhalt
- mit festen Schildern zu kennzeichnen sind.
Die Trassenkennzeichnung hat in Anlehnung an die
Vorgaben der DIN VDE 0100-560 bzw. Der DIN 4102 zu
erfolgen.
Die entsprechenden Aufwendungen sind in nachfolgende
Positionen mit einzuberechnen und werden nicht
gesondert vergütet!

**01.05.02.0008 Kabel halogenfrei NHXH-JFE180 3x2,5RE E30 Funktionserhalt**
STLB-Bau 2019-10 053
Halogenfreies Kabel DIN VDE 0266 (VDE 0266) NHXH-J FE
180 3 x 2,5 RE, Cu-Zahl 72, Feuerwiderstandsklasse E 30
DIN 4102-12, mit Funktionserhalt, Ausführung gemäß
Einzelbeschreibung.
Menge: 150,000 m
Leistungsbereichkatalog: 053 KatLB

**01.05.02.0009 Kabel halogenfrei NHXH-JFE180 3x4RE E30 Funktionserhalt**
STLB-Bau 2019-10 053
Halogenfreies Kabel DIN VDE 0266 (VDE 0266) NHXH-J FE
180 3 x 4 RE, Cu-Zahl 115, Feuerwiderstandsklasse E 30
DIN 4102-12, mit Funktionserhalt, Ausführung gemäß
Einzelbeschreibung.
Menge: 150,000 m
Leistungsbereichkatalog: 053 KatLB

**01.05.02.0010 Kabel halogenfrei NHXH-JFE180 3x6RE E30 Funktionserhalt**
Halogenfreies Kabel DIN VDE 0266 (VDE 0266) NHXH-J FE
180 3 x 6 RE, Cu-Zahl 173, Feuerwiderstandsklasse E 30
DIN 4102-12, mit Funktionserhalt, Ausführung gemäß
Einzelbeschreibung.
Menge: 100,000 m

**01.05.02.0011 Kabel halogenfrei NHXH-JFE180 5x2,5RE E30 Funktionserhalt**
STLB-Bau 2019-10 053
Halogenfreies Kabel DIN VDE 0266 (VDE 0266) NHXH-J FE
180 5 x 2,5 RE, Cu-Zahl 120, Feuerwiderstandsklasse E
30 DIN 4102-12, mit Funktionserhalt, Ausführung gemäß
Einzelbeschreibung.
Menge: 100,000 m
Leistungsbereichkatalog: 053 KatLB

**01.05.02.0012 Kabel halogenfrei NHXH-JFE180 5x6RE E30 Funktionserhalt**
STLB-Bau 2019-10 053
Halogenfreies Kabel DIN VDE 0266 (VDE 0266) NHXH-J FE
180 5 x 6 RE, Cu-Zahl 288, Feuerwiderstandsklasse E 30
DIN 4102-12, mit Funktionserhalt, Ausführung gemäß
Einzelbeschreibung.
Menge: 100,000 m
Leistungsbereichkatalog: 053 KatLB

**01.05.02.0013 Kabel halogenfrei NHXH-JFE180 5x16RE E30 Funktionserhalt**
STLB-Bau 2019-10 053
Halogenfreies Kabel DIN VDE 0266 (VDE 0266) NHXH-J FE
180 5 x 16 RE, Cu-Zahl 768, Feuerwiderstandsklasse E 30
DIN 4102-12, mit Funktionserhalt, Ausführung gemäß
Einzelbeschreibung.
Menge: 50,000 m
Leistungsbereichkatalog: 053 KatLB

**01.05.02.0014 Kabel halogenfrei NHXH-JFE180 5x35RM E30 Funktionserhalt**
STLB-Bau 2020-04 053
Halogenfreies Kabel DIN VDE 0266 (VDE 0266) NHXH-J FE
180 5 x 35 RM, Cu-Zahl 1680, Feuerwiderstandsklasse E
30 DIN 4102-12, mit Funktionserhalt, Ausführung gemäß
Einzelbeschreibung.
Menge: 50,000 m
Leistungsbereichkatalog: 053 KatLB

##### Abschnitt 01.05.03 Potentialausgleich

*Hinweis: Potentialausgleich*

**01.05.03.0001 Potentialausgleichsschiene Stahl verz 7x2,5-25mm2/2x2,5-95mm2 Abdeck. 40x4mm**
Potentialausgleichsschiene DIN VDE 0618-1 (VDE 0618-1),
aus verzinktem Stahl, mit Kunststoffabdeckung, mit
Anschluss für 7 x 2,5 bis 25 mm2, 2 x 2,5 bis 95 mm2
und ein Flachband bis 40 mm x 4 mm.
Menge: 5,000 St

**01.05.03.0002 Potentialausgleichsschiene Stahl verz 7x2,5-25mm2 Abdeck. 30x3,5mm**
STLB-Bau 2019-10 053
Potentialausgleichsschiene DIN VDE 0618-1 (VDE 0618-1),
aus verzinktem Stahl, mit Kunststoffabdeckung, mit
Anschluss für 7 x 2,5 bis 25 mm2, ein Flachband bis 30
mm x 3,5 mm, und Massivrundleiter, Durchmesser 8 bis 10
mm.
Menge: 5,000 St
Leistungsbereichkatalog: 053 KatLB

**01.05.03.0003 Rohrschelle Kl.H Stahl niro NW bis 50mm Spannband -kopf Ltg-Anschl. bis 25mm2**
STLB-Bau 2019-10 050
Rohrschelle DIN EN 62561-1 (VDE 0185-561-1), Klasse H
für hohe Belastung, aus nichtrostendem Stahl, für
Rohrnennweite bis 50 mm, bestehend aus Spannband und
Spannkopf, für Leitungsanschlüsse bis 25 mm2.
Menge: 10,000 St
Leistungsbereichkatalog: 050 KatLB

**01.05.03.0004 Rohrschelle Kl.H Stahl niro NW 50-100mm Spannband -kopf Ltg-Anschl. bis 25mm2**
STLB-Bau 2019-10 050
Rohrschelle DIN EN 62561-1 (VDE 0185-561-1), Klasse H
für hohe Belastung, aus nichtrostendem Stahl, für
Rohrnennweite über 50 bis 100 mm, bestehend aus
Spannband und Spannkopf, für Leitungsanschlüsse bis 25
mm2.
Menge: 15,000 St
Leistungsbereichkatalog: 050 KatLB

**01.05.03.0005 Überbrückungsbauteil Kl.H Band Kupfer L 200-300mm**
STLB-Bau 2019-10 050
Überbrückungsbauteil DIN EN 62561-1 (VDE 0185-561-1),
Klasse H für hohe Belastung, als Band aus Kupfer, Länge
über 200 bis 300 mm, mit Kabelschuhen und Gegenplatten.
Menge: 20,000 St
Leistungsbereichkatalog: 050 KatLB

**01.05.03.0006 Schraubverbindung Stahl niro 2xM8**
STLB-Bau 2019-10 050
Verbindung mit Schrauben aus nichtrostendem Stahl, in
vorh. Bohrung, mit 2 x M 8.
Menge: 20,000 St
Leistungsbereichkatalog: 050 KatLB

*Hinweis: Verlegungsart: Leitungen einziehen*
Verlegungsart: Leitungen einziehen

Die aufgeführten Positionen umfassen, die Lieferung der
Leitungen und Kabel, betriebsfertige Montage, einschl.
Klein- und Befestigungsmaterial.

Die Leitungen bzw. Kabel werden in Teillängen auf
vorhandenen Kabelwannen, Pritschen, Rohren, Kanälen,
Hohlwänden oder dergleichen verlegt bzw. Eingezogen.

**01.05.03.0007 Installationsleitung halogenfrei NHMH-J 1x6RE**
STLB-Bau 2019-10 053
Halogenfreie Installationsleitung DIN VDE 0250-214 (VDE
0250-214) NHMH-J 1 x 6 RE, Cu-Zahl 58, Ausführung gemäß
Einzelbeschreibung.
Menge: 150,000 m
Leistungsbereichkatalog: 053 KatLB

**01.05.03.0008 Installationsleitung halogenfrei NHMH-J 1x16RM**
STLB-Bau 2019-10 053
Halogenfreie Installationsleitung DIN VDE 0250-214 (VDE
0250-214) NHMH-J 1 x 16 RM, Cu-Zahl 154, Ausführung
gemäß Einzelbeschreibung.
Menge: 250,000 m
Leistungsbereichkatalog: 053 KatLB

**01.05.03.0009 Kabel halogenfrei N2XH-O 1x25RM**
STLB-Bau 2019-10 053
Halogenfreies Kabel DIN VDE 0276-604 (VDE 0276-604)
N2XH-O 1 x 25 RM, Cu-Zahl 240, Ausführung gemäß
Einzelbeschreibung.
Menge: 250,000 m
Leistungsbereichkatalog: 053 KatLB

**01.05.03.0010 Kabel halogenfrei N2XH-O 1x95RM**
STLB-Bau 2019-10 053
Halogenfreies Kabel DIN VDE 0276-604 (VDE 0276-604)
N2XH-O 1 x 95 RM, Cu-Zahl 912, Ausführung gemäß
Einzelbeschreibung.
Menge: 150,000 m
Leistungsbereichkatalog: 053 KatLB

**01.05.03.0011 bauseits vorhandene Erdungsfestpunkte säubern**
Bauseits vorhandene Erdungsfestpunkte säubern und
mittels Endstücke auf obigen genannten PA-Schienen
anschließen.
Menge: 5,000 St

##### Abschnitt 01.05.04 Sichern von Kabeln, Leitungen und Anschließen von bauseitigen Geräten

*Hinweis: Anschließen und Sichern von Kabeln*

*Hinweis: Hinweis:*
Hinweis:

Bauseitig gestellte und montierte Geräte sind komplett
einschl. Allen Nebenarbeiten anzuschließen.
Zu den Nebenarbeiten gehören:

-  Öffnen der Gehäusedeckel
-  Einführen der Leitungen
-  Absetzen der Leitungen
-  Anziehen von Kabelverschraubungen
-  Auflegen der Kabel auf bezeichnete Klemmen
-  Verschließen von Gehäusedeckeln

Der Anschluss kann folgende Geräte umfassen,
Heizungspumpen, Steuerkästen, Außenfühler,
Steuerschränke HLS, Feststelleinrichtungen,
Kühlanlagen, Lüftungsanlagen, Tür- und
Fenstersteuerungen, Dachgullyheizungen, Provisorien
usw..

**01.05.04.0001 Anschließen Kabel/Ltg. bis 5x2,5mm2**
Anschließen von Kabeln oder Leitungen, an beigestellten
Betriebsmitteln, Querschnitt bis 5 x 2,5 mm2, einschl.
Der erforderlichen Kabelschuhe und Verschraubungen.
Menge: 25,000 St

**01.05.04.0002 Anschließen Kabel/Ltg. bis 5x4mm2**
STLB-Bau 2009-04 046
Anschließen von Kabeln oder Leitungen, an beigestellten
Betriebsmitteln, Querschnitt bis 5 x 4 mm2, einschl.
der erforderlichen Kabelschuhe und Verschraubungen.
Menge: 40,000 St
Leistungsbereichkatalog: 046 KatLB

**01.05.04.0003 Install.gerät bauseits bis 4x2x0,8**
Installationsgerät bauseits geliefert und montiert,
Bis 4 x 2 x 0,8 Durchmesser auflegen, einschl.
Kabelmarkierer und Verschraubungen nach
Anschlussanweisung anschließen.
Menge: 30,000 St

*Hinweis: Sichern von Kabeln und Leitungen*

**01.05.04.0004 Sichern von Kabel/Leitungen NHXM-J von 3x1,5 bis 7x1,5**
Sichern von Kabel/Leitungen NHXM-J von 3x1,5 bis 7x1,5
Kabel und Leitungen aufrollen, sichern, temporär
befestigen
einschließlich wieder abrollen bei fehlenden baulichen
Vorleistungen wie Trockenbauwänden etc.
Menge: 50,000 St

**01.05.04.0005 Sichern von Kabel/Leitungen NHXM-J von 3x2,5 bis 5x2,5**
Sichern von Kabel/Leitungen NHXM-J von 3x2,5 bis 5x2,5
Kabel und Leitungen aufrollen, sichern, temporär
befestigen
einschließlich wieder abrollen bei fehlenden baulichen
Vorleistungen wie Trockenbauwänden etc.
Menge: 50,000 St

**01.05.04.0006 Sichern von Kabel/Leitungen NHXM-J von 3x4 bis 5x4**
Menge: 35,000 St

**01.05.04.0007 Sichern von Kabel/Leitungen NHXM-J von 3x6 bis 5x6**
Menge: 25,000 St

**01.05.04.0008 Sichern von Kabel/Leitungen NHXM-J von 5x10 bis 5x25**
Menge: 10,000 St

**01.05.04.0009 Sichern von Kabel/Leitungen J-H(St)H von 2x2x0,8 bis 4x2x0,8**
Kabel und Leitungen aufrollen, sichern, temporär
befestigen
einschließlich wieder abrollen bei fehlenden baulichen
Vorleistungen wie Trockenbauwänden etc.
Menge: 50,000 St

**01.05.04.0010 Sichern von Kabel/Leitungen J-H(St)H von 10x2x0,8 bis 50x2x0,8**
Kabel und Leitungen aufrollen, sichern, temporär
befestigen
einschließlich wieder abrollen bei fehlenden baulichen
Vorleistungen wie Trockenbauwänden etc.
Menge: 10,000 St

#### 01.06 Verkabelung Fernmeldetechnik

##### Abschnitt 01.06.01 Schwachstromleitungen

*Hinweis: Schwachstromleitungen*

*Hinweis: Verlegungsart: Leitungen einziehen*
Verlegungsart: Leitungen einziehen

Die aufgeführten Positionen umfassen, die Lieferung der
Leitungen und Kabel, betriebsfertige Montage, einschl.
Klein- und Befestigungsmaterial.

Die Leitungen bzw. Kabel werden in Teillängen auf
vorhandenen Kabelwannen, Pritschen, Rohren, Kanälen,
Hohlwänden oder dergleichen verlegt bzw. Eingezogen.

Diese Einzelbeschreibung bezieht sich auf die
nachfolgenden Positionen.

**01.06.01.0001 Installationskabel symmetrisch J-H(St)H 2x2x0,8 Bd**
STLB-Bau 2019-10 061
Installationskabel, symmetrisch, DIN VDE 0815 (VDE
0815), J-H(St)H, 2 x 2 x 0,8 Bd, Ausführung gemäß
Einzelbeschreibung.
Menge: 1500,000 m
Leistungsbereichkatalog: 061 KatLB

**01.06.01.0002 Installationskabel symmetrisch J-H(St)H 4x2x0,8 Bd**
STLB-Bau 2019-10 061
Installationskabel, symmetrisch, DIN VDE 0815 (VDE
0815), J-H(St)H, 4 x 2 x 0,8 Bd, Ausführung gemäß
Einzelbeschreibung.
Menge: 1500,000 m
Leistungsbereichkatalog: 061 KatLB

**01.06.01.0003 Installationskabel symmetrisch A2Y(L)2Y 4x2x0,8**
Installationskabel symmetrisch A2Y(L)2Y
4x2x0,8,Ausführung wie Einzelbeschreibung
Menge: 1500,000 m

**01.06.01.0004 Installationskabel symmetrisch J-H(St)H 6x2x0,8 Bd**
STLB-Bau 2019-10 061
Installationskabel, symmetrisch, DIN VDE 0815 (VDE
0815), J-H(St)H, 6 x 2 x 0,8 Bd, Ausführung gemäß
Einzelbeschreibung.
Menge: 800,000 m
Leistungsbereichkatalog: 061 KatLB

**01.06.01.0005 Installationskabel symmetrisch J-H(St)H 10x2x0,8 Bd**
STLB-Bau 2019-10 061
Installationskabel, symmetrisch, DIN VDE 0815 (VDE
0815), J-H(St)H, 10 x 2 x 0,8 Bd, Ausführung gemäß
Einzelbeschreibung.
Menge: 300,000 m
Leistungsbereichkatalog: 061 KatLB

**01.06.01.0006 Installationskabel symmetrisch J-H(St)H 20x2x0,8 Bd**
STLB-Bau 2009-04 061
Installationskabel, symmetrisch, DIN VDE 0815,
J-H(St)H, 20 x 2 x 0,8 Bd, Ausführung gemäß
Einzelbeschreibung.
Menge: 300,000 m
Leistungsbereichkatalog: 061 KatLB

*Hinweis: KNX-Leitungen*

**01.06.01.0007 EIB-H(St)H 2x2x0,8**
EIB-H(St)H 2x2x0,8, Ausführung gemäß
Einzelbeschreibung.
Menge: 3000,000 m

*Hinweis: Beschreibung der Anlage*
Beschreibung der Anlage

Auf dem Dach des Gebäudes wird eine
Parabolempfangsanlage errichtet. Von Seiten der
Elektrofirma muss hierzu das Leitungsnetz erstellt
werden.

**01.06.01.0008 Koaxialkabel halogenfrei 10,4 mm**
Koaxialkabel 10,4 mm, schwarz, halogenfrei/flammwidrig,
500-m-Trommel, Schirmungsmaß: 100 dB, Metermark.,
Dämpfung/100 m: 13 dB (860 Mhz), 23 dB (2150 Mhz)
Innenleiter:  1,63 mm Cu, Isolation: 7,2 mm Cell-PE
Außenleiter: Al-Folie + Geflecht, UV-beständig
Menge: 200,000 m

*Hinweis: Brandmeldekabel*

**01.06.01.0009 Brandmeldekabel symmetrisch JH(St)H 2x2x0,8**
Installationskabel, symmetrisch, halogenfrei, mit rotem
Außenmantel und Aufdruck -Brandmeldekabel-,
JH(St)H 2 x 2 x 0,8, Ausführung gemäß
Einzelbeschreibung.
Menge: 1000,000 m

**01.06.01.0010 Brandmeldekabel symmetrisch JH(St)H 4x2x0,8**
Installationskabel, symmetrisch, halogenfrei, mit rotem
Außenmantel und Aufdruck -Brandmeldekabel-,
JH(St)H 4 x 2 x 0,8, Ausführung gemäß
Einzelbeschreibung.
Menge: 1000,000 m

##### Abschnitt 01.06.02 Schwachstromleitungen Funktionserhalt

*Hinweis: Verlegungsart: Funktionserhaltungsleitungen einziehen*
Verlegungsart: Funktionserhaltungsleitungen einziehen

Die nachfolgend aufgeführten Positionen umfassen, die
Lieferung der Leitungen und Kabel mit Funktionserhalt,
betriebsfertige Montage, einschl. Klein- und
Befestigungsmaterial.

Die Leitungen bzw. Kabel in Funktionserhalt werden in
Teillängen auf vorhandenen Kabelwannen, Pritschen,
Rohren, Kanälen, Sammelschellen oder dergleichen
verlegt bzw. Eingezogen.

Bei der Kalkulation der Positionen ist darauf zu
achten, dass die Kabelverlegungen - mit Funktionserhalt
- mit festen Schildern zu kennzeichnen sind.
Die Trassenkennzeichnung hat in Anlehnung an die
Vorgaben der DIN VDE 0100-560 bzw. Der DIN 4102 zu
erfolgen.
Die entsprechenden Aufwendungen sind in nachfolgende
Positionen mit einzuberechnen und werden nicht
gesondert vergütet!

**01.06.02.0001 Brandmeldekabel symmetrisch JE-H(ST)H 2x2x0,8 E30 Funktionserhalt**
Installationskabel, symmetrisch, halogenfrei, mit rotem
Außenmantel und Aufdruck -Brandmeldekabel-,
JE-H(ST)H 2 x 2 x 0,8, Ausführung gemäß
Einzelbeschreibung, Feuerwiderstandsklasse E 30 DIN
4102-12, mit Funktionserhalt.
Menge: 800,000 m

**01.06.02.0002 Brandmeldekabel symmetrisch JE-H(ST)H 4x2x0,8 E30 Funktionserhalt**
Installationskabel, symmetrisch, halogenfrei, mit rotem
Außenmantel und Aufdruck -Brandmeldekabel-,
JE-H(ST)H 4 x 2 x 0,8, Ausführung gemäß
Einzelbeschreibung, Feuerwiderstandsklasse E 30 DIN
4102-12, mit Funktionserhalt.
Menge: 800,000 m

**01.06.02.0003 Brandmeldekabel symmetrisch JE-H(St)H 10x2x0,8 E30 Funktionserhalt**
Installationskabel, symmetrisch, halogenfrei, mit rotem
Außenmantel und Aufdruck -Brandmeldekabel-,
JE-H(St)H 10 x 2 x 0,8,  Ausführung gemäß
Einzelbeschreibung, Feuerwiderstandsklasse E 30 DIN
4102-12, mit Funktionserhalt.
Menge: 800,000 m

*Hinweis: Verlegungsart: Funktionserhaltungsleitungen*
Verlegungsart: Funktionserhaltungsleitungen
Einzelverlegung

Die nachfolgend aufgeführten Positionen umfassen, die
Lieferung der Leitungen und Kabel mit Funktionserhalt,
betriebsfertige Montage, einschl. Klein- und
Befestigungsmaterial.

Die Leitungen bzw. Kabel in Funktionserhalt werden in
Einzelverlegung mit entsprechend zugelassenen
Einzelschellen verlegt. Die Schellen (Schellenabstand
gem. Zulassung) sind in die Preise mit einzuberechnen
und werden nicht gesondert vergütet.

Bei der Kalkulation der Positionen ist darauf zu
achten, dass die Kabelverlegungen - mit Funktionserhalt
- mit festen Schildern zu kennzeichnen sind.
Die Trassenkennzeichnung hat in Anlehnung an die
Vorgaben der DIN VDE 0100-560 bzw. Der DIN 4102 zu
erfolgen.
Die entsprechenden Aufwendungen sind in nachfolgende
Positionen mit einzuberechnen und werden nicht
gesondert vergütet!

**01.06.02.0004 Brandmeldekabel symmetrisch JE-H(ST)H 2x2x0,8 E30 Funktionserhalt**
Installationskabel, symmetrisch, halogenfrei, mit rotem
Außenmantel und Aufdruck -Brandmeldekabel-,
JE-H(ST)H 2 x 2 x 0,8, Ausführung gemäß
Einzelbeschreibung, Feuerwiderstandsklasse E 30 DIN
4102-12, mit Funktionserhalt.
Menge: 500,000 m

**01.06.02.0005 Brandmeldekabel symmetrisch JE-H(St)H 4x2x0,8 E30 Funktionserhalt**
Installationskabel, symmetrisch, halogenfrei, mit rotem
Außenmantel und Aufdruck -Brandmeldekabel-,
JE-H(St)H 4 x 2 x 0,8, Ausführung gemäß
Einzelbeschreibung, Feuerwiderstandsklasse E 30 DIN
4102-12, mit Funktionserhalt.
Menge: 500,000 m

**01.06.02.0006 Brandmeldekabel symmetrisch JE-H(St)H 10x2x0,8 E30 Funktionserhalt**
Installationskabel, symmetrisch, halogenfrei, mit rotem
Außenmantel und Aufdruck -Brandmeldekabel-,
JE-H(St)H 10 x 2 x 0,8,  Ausführung gemäß
Einzelbeschreibung, Feuerwiderstandsklasse E 30 DIN
4102-12, mit Funktionserhalt.
Menge: 250,000 m

##### Abschnitt 01.06.03 Verteilerkästen und Überspannungsschutz

*Hinweis: Verteilerkästen und Überspannungsschutz*

**01.06.03.0001 Verteilerkasten symm. VKA4-40 Erdungsschiene Stahlblech**
Verteilerkasten mit Erdungsanschluss DIN 47615,
symmetrisch, - VKA 4-40, mit Erdungsschiene, aus
Stahlblech, beschichtet, mind. Schutzart IP 20.
Bestückt mit 6 LSA- Plus 2 (Anschlussleiste 10 DA, mit
Farbcode)
Maße H/B/T 330 x 330 x 125mm (+/-10%)
Menge: 2,000 St

**01.06.03.0002 Verteiler Wandschrank Einbau Anschlussleisten Stahlblech besch mind. IP20**
Verteiler als Wandschrank für Fernmeldetechnik,
Türanschlag wahlweise links/rechts, zum Einbau von
Anschlussleisten, aus Stahlblech, beschichtet,
mind. Schutzart IP 20 DIN EN 60529 (VDE 0470-1),
Potentialausgleich DIN VDE 0800-2 (VDE 0800-2), mit
einer Tür aus Stahlblech, mit Schwenkgriff und
Sicherheitsschloss, mit Seitenwänden und Rückwand, mit
Dachplatte mit Kabeleinführung, mit Bodenplatte mit
Kabeleinführung, mit Einbaugestell, 2-reihig, zur
Aufnahme von Anschlussleisten.

Maße: B600xH600xT240mm (+/+ 10%)
Bestückbar bis 300DA
Menge: 2,000 St

*Hinweis: Klemmleisten*

**01.06.03.0003 Anschlussleiste symm. B 10DA**
Anschlussleiste, symmetrisch, Form B, für 10 DA, in
löt-, schraub- und abisolierfreier Technik
(LSA-Technik), einschl. Systembedingtem Zubehör für
v.g. Verteiler
Menge: 5,000 St

**01.06.03.0004 Erdungsleiste symm. 44Adern**
Erdungsleiste, symmetrisch, 44 Adern, mit
Bezeichnungsstreifen und Leistenträger, in löt-,
schraub- und abisolierfreier Technik (LSA-Technik) für
v.g. Verteiler
Menge: 5,000 St

**01.06.03.0005 Trennleiste symmetrisch**
Trennleiste, symmetrisch, für 10 DA, mit
Bezeichnungsstreifen und Leistenträger, in löt-,
schraub- und abisolierfreier Technik (LSA-Technik) für
v.g. Verteiler
Menge: 4,000 St

*Hinweis: Sonstiges*

**01.06.03.0006 Rangierung bis 2 m**
Rangierung an Leiste/Streifen, in löt-, schraub- und
abisolierfreier Technik (LSA-Technik), einschl.
Schaltdraht, Halogenfrei, DIN VDE 0812 (VDE 0812) mit
beidseitigem
Auflegen, Länge bis 2 M.
Menge: 25,000 St

*Hinweis: Überspannungsschutz Schwachstrom*

**01.06.03.0007 Überspannungsableiter für DSL, ADSL, ADSL2+ und ISDN**
Überspannungs-Ableiter-Schutzmodul der Ableiterklasse
Type 2 / P1 geprüft nach EN 61643-21 und energetisch
koordiniert nach IEC 61643-22 zum Schutz von einer
Doppellader informationstechnischer Systeme. Mit
direkter Schirmerdung. Höchste Dauerspannung DC: 180V;
Nennstrom: 0,75A; C2 Nennableitstossstrom: 20kA.
Menge: 15,000 St

**01.06.03.0008 Überspannungsableiter RJ45 für Ethernet und VoIP Netzwerk**
Überspannungs-Ableiter RJ45 für Ethernet und VoIP
Netzwerk, Klasse E voll geschirmt der Ableiterklasse
Type 2 / P1 für Ethernet und VoIP Netzwerk, geprüft
nach EN 61643-21, universell einsetzbar nach EN 50173
für alle Datendienste bis 57 V DC zum Schutz von 4
Adernpaaren von Datennetzwerk-Schnittstellen über RJ
45-Buchsen, für Verteiler oder Einzelplatzanwendung
platzsparend, Baubreite 19 mm, Höchste Dauerspannung
DC: 48V, C2 Nennableitstoßstrom: 10kA,
Einfügungsdämpfung bei 250 MHz: <= 3dB.
Menge: 15,000 St

**01.06.03.0009 Überspannungsableiter Koaxial für SAT- und BK-Anlagen**
Kombi-Ableiter für SAT- und BK-Anlagen der
Ableiterklasse Type 1 / P1, mit integriertem Mess-/
Prüfausgang für koaxiale 75 Ohm TV- und SAT-Systeme,
geprüft nach EN 61643-21 und energetisch koordiniert
nach IEC 61643-22. Fernspeisetauglich, Erdung über
Tragfuß bei auf rasten auf der Hutprofilschiene (DIN EN
60715) oder über integrierte Klemme. Höchste
Dauerspannung DC: 24V, D1 Blitzstoßstrom: 2,5kA, C2
Nennableitstoßstrom: 10kA, Frequenzbereich: DC / 5-2400
MHz.
Menge: 15,000 St

**01.06.03.0010 Überspannungsschutz EIB/KNX**
Überspannungsschutz für Bussystem EIB/KNX als
Feinschutz zum Einstecken in ein Busgerät anstelle der
Busanschlussklemme,
Bemessungsspannung 24V DC,
Bemessungsstrom 6A, Bemessungsableitstrom je Leiter
2kA, Schutzpegel 350V.
Menge: 15,000 St

**01.06.03.0011 Blitzstromableiter Type 1**
Blitzstromableiter der Ableiterklasse Type 1, zum
Schutz von 10 DA LSA-Trennleisten. Der Ableiter besteht
aus einem Steckmagazin sowie den entsprechenden
Gasentladungsableitern (für 10 DA), geprüft nach EN
61643-21, erweiterbar mit Schutzstecker zum
Kombi-Ableiter, integrierte Trennleistenkontakte für
Prüfen, Messen und Patchen bei gleichzeitigem Schutz,
sowie den entsprechenden Gasentladungsableitern.
Ableiter mit Fail-safe-Funktion und optischer
Defektanzeige durch Farbumschaltung.

Technische Eigenschaften:

-  Höchste Dauerspannung DC 180 V
-  Nennstrom 0,4 A
-  D1 Blitzstromstoß (10/350) pro Ader 2,5 kA
-  C2 Ableitstromstoß (8/20) pro Ader 5 kA
-  Betriebstemperaturbereich -40°C bis +80°C
-  Einsteckbar in LSA-Trennleiste 2/10
-  Erdung über Montagebügel

Liefern und montieren, inkl. Klein- und
Befestigungsmaterial.
Menge: 15,000 St

#### 01.07 Durchbrüche, Bohrungen

##### Abschnitt 01.07.01 Durchbrüche, Bohrungen

*Hinweis: Bohrungen und Schlitze*

*Hinweis: Hinweis:*
Hinweis:

Nachstehend beschriebene Kernbohrungen/Bohrungen sind
durch die ELT-Firma einzumessen, einzuzeichnen und
auszuführen. Vor Ausführung ist die Bohrstelle
beidseitig mit einem geeigneten Messgerät auf
vorhandene Metall- und Elektroleitungen zu prüfen.
Schlitz- und Durchbruchsarbeiten sind Mauer schonend
durchzuführen. Schlitzarbeiten, Kernbohrungen und
Durchbruchsarbeiten sind mit der Bauleitung
abzustimmen.
Bei den Kernbohrungen/Bohrungen durch die
Stahlbetondecke / Holzbetonverbunddecke / Wände ist darauf zu achten dass vorhandene Leitungen und Rohre in der Stahlbetondecke nicht angebohrt werden dürfen.
Deshalb ist es notwendig, dass erst nach Absprache mit
den anderen Gewerken und der örtlichen Bauleitung mit
den Bohrarbeiten begonnen werden darf. Schäden und
Schadensbehebungen, die auf Grund unterlassener
Absprachen entstehen gehen zu vollen Lasten des
Verursachers.
Die Bohrungen sind immer auf der zu schonenden Seite zu
beginnen. Bei Bohrungen im Mauerwerk soweit wie möglich
ohne Schlag bohren, um ein Losprellen der Steine zu
verhindern.
Bohrungen an Metallteilen sind so zu entgraten, dass
eine Beschädigung der Kabel und Leitungen
ausgeschlossen ist.

Zur Vermeidung von Beschädigungen des Bodenbelages bei
vertikalen Bohrungen müssen Bohrgeräte mit
Vakuumgrundplatte eingesetzt werden. Auf ein
sorgfältiges Absaugen bzw. Aufnehmen des Bohrwassers
ist zu achten.
Hier ist besonders auf den Sichtbeton zu achten und keine Befestigung des Bohrgerätes an der Sichtbetonfläche erlaubt. Die anfallenden Bohrkerne und der anfallende Schutt sind entsprechend zu entsorgen.

Dies ist in die entsprechenden Einzelpositionen einzurechnen

**01.07.01.0001 Schalterdose nachträglich in Betonwand einstemmen**
Menge: 25,000 St

**01.07.01.0002 Schlitz in Stahlbeton 30 x 20 mm**
Schlitz in Stahlbeton 30 x 20 mm fräsen
(Teillängen sind zu kalkulieren)
Menge: 100,000 m

**01.07.01.0003 Bohrung Wand Leichtbauwerk bis 25 cm Wandstärke**
Bohrung Wand Leichtbauwerk bis 25 cm Wandstärke, aus
zweischaligem Leichtbauwerk (Gipskartonwand),
waagerecht, Bohrdurchmesser bis 25 mm.
Menge: 50,000 St

**01.07.01.0004 Bohrungen in Beton bzw. Mauerwerk, bis 25 cm Wandstärke**
Bohrungen in Beton bzw. Mauerwerk, bis 25 cm Wandstärke
Durchmesser von 10 bis 20 mm, in bis zu 25 cm starken
Beton Decken, Wänden bzw. Unterzügen
Menge: 75,000 St

**01.07.01.0005 Bohrungen in Beton bzw. Mauerwerk, bis 35 cm Wandstärke**
Bohrungen in Beton bzw. Mauerwerk, bis 35 cm Wandstärke
Durchmesser von 10 bis 20 mm, in bis zu 35 cm starken
Beton Decken, Wänden bzw. Unterzügen
Menge: 100,000 St

*Hinweis: Kernbohrungen*

**01.07.01.0006 Kernbohrung Beton bzw. Mauerwerk waagrecht, 50 - 100 mm, T 20 - 25 cm**
Kernbohrung Beton bzw. Mauerwerk waagrecht, 50 - 100 mm, T 20 - 25 cm
Bohrdurchmesser über 50 bis 100 mm, Bohrtiefe über 20
bis 25 cm, einschl. Lösen des Bohrkerns aus dem Gefüge
und Entsorgung durch den AN
Menge: 20,000 St

**01.07.01.0007 Kernbohrung Beton bzw. Mauerwerk waagrecht, 100 - 150 mm, T 20 - 25 cm**
Kernbohrung Beton bzw. Mauerwerk waagrecht, 100 - 150 mm, T 20 - 25 cm
Bohrdurchmesser über 100 bis 150 mm, Bohrtiefe über 20
bis 25 cm, einschl. Lösen des Bohrkerns aus dem Gefüge
und Entsorgung durch den AN
Menge: 10,000 St

**01.07.01.0008 Kernbohrung Beton bzw. Mauerwerk senkrecht, 100-150 mm, T 20-35 cm**
Kernbohrung Beton bzw. Mauerwerk senkrecht, 100-150 mm, T 20-35 cm
Bohrdurchmesser über 100 bis 150 mm, Bohrtiefe über 20
bis 35 cm, einschl. Lösen des Bohrkerns aus dem Gefüge
und Entsorgung durch den AN
Menge: 10,000 St

**01.07.01.0009 Zuschlag für Kernbohrungen in Sichbetonbauteilen**
Zuschlag für Kernbohrungen in Sichbetonbauteilen zu den vor genannten Einzelpositionen
Hierbei ist besonders auf den Sichtbeton zu achten und keine Befestigung des Bohrgerätes an der Sichtbetonfläche erlaubt. Die anfallenden Bohrkerne und der anfallende Schutt sind entsprechend zu entsorgen.
Menge: 10,000 St

#### 01.08 Brandschottung

##### Abschnitt 01.08.01 Brandschottung und Schallschutz

*Hinweis: Hinweis:*
Hinweis:

Der Anbieter ist verpflichtet, die amtlichen Nachweise
für die
angebotenen Brandschutzmaßnahmen vorzulegen.
Amtliche Nachweise können sein:
- Prüfzeugnis
- Prüfbescheid
- allgemeine bauaufsichtliche Zulassung.

*Hinweis: Brandschottungen*
Brandschottungen und Schallschutz

*Hinweis: Technische Beschreibung für Brandabschottungen*
Technische Beschreibung für Brandabschottungen

Die nachfolgend aufgeführten Wand- und
Deckendurchführungen für Leitungen, Kabel und
Isolierrohre aller Art sind gemäß
Feuerwiderstandsklasse F30 bzw.F 90 nach DIN 4102 je
nach Bedarf abzuschotten.
Für das angebotene Brandschott-System ist ein
bauamtlicher Zulassungsbescheid des Instituts für
Bautechnik in Berlin beizulegen, aus dem hervorgeht,
für welche Decken und Wände, Decken- und Wandstärken,
Schottgrößen, Leitungen und Kabel usw. Das Schottsystem
zugelassen ist.

In die Einheitspreise ist einzukalkulieren:

- Die Lieferung von einwandfreiem Material und
fachgerechte
  Montage exakt nach dem beigelegten
Zulassungsbescheid.
- Das Säubern der Durchbrüche und
Installationsmaterialien vor
  dem Einbringen des Schotts.
- Das Abkleben der angrenzenden Wand- und Deckenflächen
  als Schutz vor Verschmutzung sowie das flächenbündige
  und ebene Einbringen des Schotts.
- Das Säubern der durch Brandschutzmasse verschmutzten
  Konstruktionsteile, Wände und Leitungen.
  Bereitstellung und Wiederentfernung aller Arbeits-
und
  Schutzgeräte, Werkzeuge, Leitern und Gerüste
- Abdeckmaterial wie Folien, Wellpappe usw. Zum
  Abdecken von Boden, Wänden und Decke.
- Die Zeit für die Reinigung aller verschmutzten
Bauteile, einschl.
  Entsorgung von Bauschutt und Verpackungsmaterial.
- Für alle ausgeführten Brandschottungen ist eine
  Bilddokumentation zu erstellen sowie die Eintragung
in die Grundrisspläne
- Die dauerhafte Kennzeichnung jedes Schotts mit einem
stabilen
  Kunststoffschild (mit Nägeln oder Schrauben
befestigt) neben der Abschottung.
  Auf dem Schild muss angegeben sein:
  - Name des Schott-Herstellers
  - Abschottungssystem
  - IfBt Nr.
  - Herstellungsjahr
  - Name der Errichterfirma

Die Leistungen sind im Zuge des Baufortschritts in
zeitlich getrennten Abschnitten so zu erbringen, dass
andere Gewerke nicht behindert werden. Es ist daher mit
Arbeitsunterbrechungen zu rechnen, die jedoch nicht
Extra vergütet werden.

**01.08.01.0001 Kabelabschottung MW-Plattenschott 0,01 bis 0,02qm**
Brandschutzabschottung an Kabel-/Leitungsanlagen als
Mineralwolleplattenschott, mit allgemeiner
bauaufsichtlicher Zulassung, Feuerwiderstandsklasse
S90 DIN 4102-9, in Gebäuden, Oberkante Abschottung über
Gelände/Fußboden bis 3,5 m, Wand aus Ziegelmauerwerk,
Trockenbau oder Stahlbeton, HBV-Decke, Decke aus Stahlbeton
Wandstärke > 100mm, Deckenstärke > 200mm, eckiger
Durchbruch,

Querschnitt über 0,01 bis 0,02 m2.
Menge: 15,000 St

**01.08.01.0002 Kabelabschottung MW-Plattenschott 0,021 bis 0,05qm**
Brandschutzabschottung an Kabel-/Leitungsanlagen als
Mineralwolleplattenschott, mit allgemeiner
bauaufsichtlicher Zulassung, Feuerwiderstandsklasse S
90 DIN 4102-9, in Gebäuden, Oberkante Abschottung über
Gelände/Fußboden bis 3,5 m, Wand aus Ziegelmauerwerk,
Trockenbau  oder Stahlbeton, HBV-Decke, Decke aus Stahlbeton
Wandstärke > 100mm, Deckenstärke > 200mm, eckiger
Durchbruch,

Querschnitt über 0,021 bis 0,05 m2.
Menge: 15,000 St

**01.08.01.0003 Kabelabschottung MW-Plattenschott 0,051 bis 0,1qm**
Brandschutzabschottung an Kabel-/Leitungsanlagen als
Mineralwolleplattenschott, mit allgemeiner
bauaufsichtlicher Zulassung, Feuerwiderstandsklasse S
90 DIN 4102-9, in Gebäuden, Oberkante Abschottung über
Gelände/Fußboden bis 3,5 m, Wand aus Ziegelmauerwerk,
Trockenbau oder Stahlbeton, HBV-Decke, Decke aus Stahlbeton
Wandstärke > 100mm, Deckenstärke > 200mm, eckiger
Durchbruch,

Querschnitt über 0,051 bis 0,1 m2.
Menge: 15,000 St

**01.08.01.0004 Kabelabschottung MW-Plattenschott 0,101 bis 0,2qm**
Brandschutzabschottung an Kabel-/Leitungsanlagen als
Mineralwolleplattenschott, mit allgemeiner
bauaufsichtlicher Zulassung, Feuerwiderstandsklasse S
90 DIN 4102-9, in Gebäuden, Oberkante Abschottung über
Gelände/Fußboden bis 3,5 m, Wand aus Ziegelmauerwerk,
Trockenbau oder Stahlbeton, HBV-Decke, Decke aus Stahlbeton
Wandstärke > 100mm, Deckenstärke > 200mm, eckiger
Durchbruch,

Querschnitt über 0,101 bis 0,2 m2.
Menge: 15,000 St

**01.08.01.0005 Kabelabschottung MW-Plattenschott 0,201 bis 0,4qm**
Brandschutzabschottung an Kabel-/Leitungsanlagen als
Mineralwolleplattenschott, mit allgemeiner
bauaufsichtlicher Zulassung, Feuerwiderstandsklasse S
90 DIN 4102-9, in Gebäuden, Oberkante Abschottung über
Gelände/Fußboden bis 3,5 m, Wand aus Ziegelmauerwerk,
Trockenbau  oder Stahlbeton, HBV-Decke, Decke aus Stahlbeton
Wandstärke > 100mm, Deckenstärke >  200mm, eckiger
Durchbruch,

Querschnitt über 0,201 bis 0,4 m2.
Menge: 15,000 St

**01.08.01.0006 Kabelabschottung Mörtelschott 0,5 bis 0,8qm**
Brandschutzabschottung an Kabel-/Leitungsanlagen als
Mörtelschott, mit allgemeiner bauaufsichtlicher
Zulassung, Feuerwiderstandsklasse S 90 DIN 4102-9, in
Gebäuden, Oberkante Abschottung über Gelände/Fußboden
bis 3,5 m, Wand aus Ziegelmauerwerk, Trockenbau  oder
Stahlbeton, HBV-Decke, Decke aus Stahlbeton Wandstärke > 100mm,
Deckenstärke >  200mm, eckiger Durchbruch,

Querschnitt über 0,5 bis 0,8 m2.
Menge: 15,000 St

**01.08.01.0007 Brandschutzschaum Bohrung Durchm. bis 100mm**
Brandschutzabschottung an Kabel-/Leitungsanlagen,
Brennbaren und nichtbrennbaren Rohren sowie
Kombiabschottungen, als Brandschutzschaum, mit
Allgemeiner bauaufsichtlicher Zulassung,
Feuerwiderstandsklasse S 90 DIN 4102-9, in Gebäuden,
Oberkante Abschottung über Gelände/Fußboden bis 5,0 m,
Untergründe aus Beton, Porenbeton, Mauerwerk oder
Leichte  Trennwände, Wandstärke > 100mm, Deckenstärke
> 200Mm, runder Durchbruch,

Durchmesser bis 150mm.
Menge: 25,000 St

**01.08.01.0008 Brandschutzbekleidung Kabel-/Ltg.anlage Innenmasse bis 400/1.000mm I30**
Brandschutzbekleidung an Kabel-/Leitungsanlagen,
Beflammung von innen, rechteckig, mit allgemeinem
bauaufsichtlichen Prüfzeugnis, Feuerwiderstandsklasse
I 30 DIN 4102-11, waagerecht, Innenmaße bis H/B in mm
"400/1.000" mit Brandschutzplatten aus Gipsfaser, in
Gebäuden Oberkante Kanal über Gelände/Fußboden bis 3,5
m, Ausführung dreiseitig.
Menge: 20,000 m2

**01.08.01.0009 Brandschutzbekleidung Kabel-/Ltg.anlage Innenmasse bis 400/800mm I30**
Brandschutzbekleidung an Kabel-/Leitungsanlagen,
Beflammung von innen, rechteckig, mit allgemeinem
bauaufsichtlichen Prüfzeugnis, Feuerwiderstandsklasse
I 30 DIN 4102-11, waagerecht, Innenmaße bis H/B in mm
"400/800" mit Brandschutzplatten aus Gipsfaser, in
Gebäuden Oberkante Kanal über Gelände/Fußboden bis 3,5
m, Ausführung dreiseitig.
Menge: 10,000 m2

**01.08.01.0010 Brandschutzbekleidung Kabel-/Ltg.anlage Innenmasse bis 400/300mm I30**
Brandschutzbekleidung an Kabel-/Leitungsanlagen,
Beflammung von innen, rechteckig, mit allgemeinem
bauaufsichtlichen Prüfzeugnis, Feuerwiderstandsklasse
I 30 DIN 4102-11, waagerecht, Innenmaße bis H/B in mm
"400/300" mit Brandschutzplatten aus Gipsfaser, in
Gebäuden Oberkante Kanal über Gelände/Fußboden bis 3,5
m, Ausführung dreiseitig.
Menge: 10,000 m2

**01.08.01.0011 Kabeldurchführung bis 50mm**
STLB-Bau 2011-10 047
Kabel-/Leitungsdurchführung in der
Brandschutzbekleidung herstellen und in
der Feuerwiderstandsklasse der
Bekleidung schließen, größte Länge oder
größter Durchmesser bis 50 mm.
Menge: 50,000 St
Leistungsbereichkatalog: 047 KatLB

**01.08.01.0012 Schottung Einzelkabel S90 Wand D 260mm 15-30 mm**
Brandschutzabschottung an Einzelkabeln nach
Leitungsanlagen-Richtlinie (LAR) des Bundeslandes der
Ausführung/Muster
Leitungsanlagen-Richtlinie (MLAR),
Feuerwiderstandsklasse S 90 DIN 4102-9, im Gebäude,
Wand aus Stahlbeton, Dicke 260 mm, freier Ringspalt im
Durchbruch über 15 bis 30 mm, Spalt füllen mit Mörtel
MG III.
Menge: 20,000 St

**01.08.01.0013 Schottung Einzelkabel S90 Decke D 300mm 15-30mm**
Brandschutzabschottung an Einzelkabeln nach
Leitungsanlagen-Richtlinie (LAR) des Bundeslandes der
Ausführung/Muster
Leitungsanlagen-Richtlinie (MLAR),
Feuerwiderstandsklasse S 90 DIN 4102-9, im Gebäude,
Decke aus Stahlbeton, Dicke 300 mm, freier Ringspalt im
Durchbruch über 15 bis 30 mm, Spalt füllen mit Mörtel
MG III.
Menge: 20,000 St

**01.08.01.0014 Schottung Einzelkabel S90 Wand D 150mm 15-30mm**
Brandschutzabschottung an Einzelkabeln nach
Leitungsanlagen-Richtlinie (LAR) des Bundeslandes der
Ausführung/Muster
Leitungsanlagen-Richtlinie (MLAR),
Feuerwiderstandsklasse S 90 DIN 4102-9, im Gebäude,
Wand als Trennwand in Ständerbauart, Dicke 150 mm,
freier Ringspalt im Durchbruch über 15 bis 30 mm, Spalt
füllen mit Mörtel MG III.
Menge: 20,000 St

**01.08.01.0015 Schottung Einzelrohr S90 Rohr -25mm**
Brandschutzabschottung Einzelrohre nach
Leitungsanlagen-Richtlinie (LAR) des Bundeslandes der
Ausführung/Muster
Leitungsanlagen-Richtlinie (MLAR),
Feuerwiderstandsklasse S 90 DIN 4102-9, im Gebäude,
Leerrohr in Beton, freier Ringspalt im Rohr bis 25 mm,
Spalt füllen mit Mineralwolle, Baustoffklasse DIN
4102-1 A1 (nichtbrennbar)
Menge: 10,000 St

**01.08.01.0016 Schottung Einzelrohr S90 Rohr 25-50mm**
Brandschutzabschottung Einzelrohre nach
Leitungsanlagen-Richtlinie (LAR) des Bundeslandes der
Ausführung/Muster
Leitungsanlagen-Richtlinie (MLAR),
Feuerwiderstandsklasse S 90 DIN 4102-9, im Gebäude,
Leerrohr in Beton, freier Ringspalt im Rohr über 25 bis
50 mm, Spalt füllen mit Mineralwolle, Baustoffklasse
DIN 4102-1 A1 (nichtbrennbar)
Menge: 10,000 St

**01.08.01.0017 Dosenschott System S90**
Dosenschott System S 90
Brandabschottung EI30, EI60, EI90 nach EN 1366-3/DIN
4102-9 für Kabeldurchführungen, Kabelabschottung für
leichte Brandschutzwände nach DIN 4102, Mauerwerkswände
nach DIN 1053 und Betonwände nach DIN 1045,
bestehend aus Schottzylinder mit Dämmschicht bildendem
Material und zweiteiligem Dichteinsatz,
Befestigung mittels Laschenschrauben,
Selbstständiges Abdichten ohne zusätzliche Abdichtung
von Fugen und Zwickeln
Menge: 10,000 St

#### 01.09 Installationsgeräte

##### Abschnitt 01.09.01 Installationsgeräte - Aufputz-Geräte

*Hinweis: Auf-Putz-Geräte*

*Hinweis: Nachfolgende auf-Putz Schalt- und Steckgeräte sind*
Nachfolgende auf-Putz Schalt- und Steckgeräte sind
komplett einschl. Allem Zubehör zu liefern und
betriebsfertig zu montieren. Sämtliche Steckdosen sind
dauerhaft zu beschriften.
Für nachfolgende Installationsgeräte ist jeweils ein
Einheitliches Programm eines Fabrikates / Typs zu verwenden.

Die Installationsgeräte verstehen sich einschl.
Anteiligem Rahmen und erforderlichen Abdeckungen bzw.
Bedienteilen (Wippe usw.).

Hersteller:_____________________

Fabrikat:______________________

**01.09.01.0001 Bemusterung Schalterprogramm**
Durch den AN ist eine Bemusterung des Schalterprogamms zusammen mit der Bauherrschaft durchzuführen. Hierzu sind mehrere Schalterprogramme mittels Muster für den Bauherrn zur Auswahl bereitzustellen. Das Ergebnis wird durch das Planungsbüro offiziell festgehalten und an alle Beteiligten verteilt.
Menge: 1,000 St

**01.09.01.0002 Wipptaster 1-polig Aus/Wechsel 10A 250V AP-Ausführung Beschriftungsfeld mind. IP44**
Wipptaster DIN EN 60669-1 (VDE 0632-1) 1-polig,
Aus/Wechsel, 10 A, 250 V AC, in Aufputzausführung, mit
Beschriftungsfeld, Schutzart mind. IP 44 DIN EN 60529
(VDE 0470-1), Einsatz mit Schrauben befestigen.

Die nachfolgend dargestellten Angaben zu Fabrikat und
Type gelten für alle gleichlautenden bzw. Ähnlichen
Folgepositionen.
Menge: 30,000 St

**01.09.01.0003 Wippschalter 1-polig Aus/Wechsel 10A 250V AP-Ausführung Beschriftungsfeld mind. IP44**
Wippschalter DIN EN 60669-1 (VDE 0632-1) 1-polig,
Aus/Wechsel, 10 A, 250 V AC, in Aufputzausführung, mit
Beschriftungsfeld, Schutzart mind. IP 44 DIN EN 60529
(VDE 0470-1), Einsatz mit Schrauben befestigen.
Menge: 30,000 St

**01.09.01.0004 Schlüsseltaster 1-polig Aus/Wechsel 10A 250V Geräte dose Beschriftungsfeld**
Schlüsseltaster 1-polig Aus/Wechsel 10A 250V Geräte Dose Beschriftungsfeld

Schlüsseltaster DIN EN 60669-1 (VDE 0632-1) für 250 V AC,
In Profilhalbzylinder 1-polig, Aus/Wechsel, 10 A, inkl. DIN
Gerätedose, mit Beschriftungsfeld, Schutzart min. IP 20,
EN 60529 (VDE 0470-1), Einsatz mit Schrauben befestigen.
Für Kinderküchen, nur in Ausstellung abziehbar.
Menge: 5,000 St

**01.09.01.0005 Wipptaster 1-polig Aus/Wechsel 10A 250V Gerätedose Beschrifungsfeld Kontrollampe**
Wipptaster 1-polig Aus/Wechsel 10A 250V Gerätedose Beschriftungsfeld Kontrolllampe
Wipptaster DIN EN 60669-1 (VDE 0632-1) 1-polig, Aus/Wechsel, 10 A, 250 V AC, in Gerätedose, mit Beschriftungsfeld, mit Kontrolllampe, Schutzart min. IP 20 DIN EN 60529 (VDE 0470-1), Einsatz mit Schrauben befestigen.
Menge: 30,000 St

**01.09.01.0006 Schutzkontaktsteckdose 250V 16A Klappdeckel AP-Ausführung Beschriftungsfeld mind. IP44**
Schutzkontaktsteckdose DIN VDE 0620-1 (VDE 0620-1), 250
V AC, 16 A, mit Klappdeckel, in Aufputzausführung, mit
Beschriftungsfeld, Schutzart mind. IP 44 DIN EN 60529
(VDE 0470-1), Einsatz mit Schrauben befestigen.
Menge: 25,000 St

**01.09.01.0007 Schutzkontaktsteckdose 250V 16A abschließbar Klappdeckel AP-Ausführung Beschriftungsfeld mind. IP44**
Schutzkontaktsteckdose DIN VDE 0620-1 (VDE 0620-1), 250
V AC, 16 A, abschließbar, mit Klappdeckel, in
Aufputzausführung, mit Beschriftungsfeld, Schutzart
mind. IP 44 DIN EN 60529 (VDE 0470-1), Einsatz mit
Schrauben befestigen.
Menge: 10,000 St

**01.09.01.0008 Schutzkontaktsteckdose 250V 16A 2fach Klappdeckel AP-Ausführung Beschriftungsfeld mind. IP44**
Schutzkontaktsteckdose DIN VDE 0620-1 (VDE 0620-1), 250
V AC, 16 A, 2-fach, mit Klappdeckel, in
Aufputzausführung, mit Beschriftungsfeld, Schutzart
mind. IP 44 DIN EN 60529 (VDE 0470-1), Einsatz mit
Schrauben befestigen.
Menge: 35,000 St

**01.09.01.0009 CEE-Steckdose Klappdeckel 5-polig 230/400VAC 16A AP-Ausführung Beschriftungsfeld mind. IP44**
CEE-Steckdose DIN EN 60309-2 (VDE 0623-2), mit
Klappdeckel, 5-polig, Bemessungsbetriebsspannung
230/400 V AC, 16 A, in Aufputzausführung, mit
Beschriftungsfeld, Schutzart mind. IP 44 DIN EN 60529
(VDE 0470-1), Einsatz mit Schrauben befestigen.
Menge: 3,000 St

**01.09.01.0010 CEE-Steckdose Klappdeckel 5-polig 230/400VAC 32A AP-Ausführung Beschriftungsfeld mind. IP44**
CEE-Steckdose DIN EN 60309-2 (VDE 0623-2), mit
Klappdeckel, 5-polig, Bemessungsbetriebsspannung
230/400 V AC, 32 A, in Aufputzausführung, mit
Beschriftungsfeld, Schutzart mind. IP 44 DIN EN 60529
(VDE 0470-1), Einsatz mit Schrauben befestigen.
Menge: 3,000 St

**01.09.01.0011 CEE-Steckdose Klappdeckel 5-polig 230/400VAC 63A AP-Ausführung Beschriftungsfeld mind. IP44**
CEE-Steckdose DIN EN 60309-2 (VDE 0623-2), mit
Klappdeckel, 5-polig, Bemessungsbetriebsspannung
230/400 V AC, 63 A, in Aufputzausführung, mit
Beschriftungsfeld, Schutzart mind. IP 44 DIN EN 60529
(VDE 0470-1), Einsatz mit Schrauben befestigen.
Menge: 2,000 St

*Hinweis: Hinweis:*
Hinweis:

Nachfolgende Aufputzgehäuse sind passend zum oben
genannten Schalterprogramm anzubieten.

**01.09.01.0012 Aufputzgehäuse 1-fach,**
Aufputzgehäuse 1-fach,
Passend zum angebotenen Schalterprogramm, mit
Leitungseinführung, zur Aufnahme von
Unterputzkomponenten,
An Betonwand inkl. Befestigungsmaterial und
Systemzubehör
Menge: 25,000 St

**01.09.01.0013 wie vor jedoch 2-fach,**
Menge: 25,000 St

##### Abschnitt 01.09.02 Installationsgeräte - Unterputz-Geräte

*Hinweis: Unter-Putz-Geräte*

*Hinweis: Hinweistext:*
Hinweistext:

Für nachfolgende Installationsgeräte ist jeweils ein
einheitliches Programm eines Fabrikates / Typs zu
verwenden.

Das gesamte unter Putz Schalterprogramm wird in
Standardfarbe nach Wahl des AG ausgeführt!
Die Installationsgeräte sind schlag- und bruchfest,
UV-beständig und halogenfrei zu wählen. Das System
ein schlichtes Design - mittleren Standards - auf.
Sämtliche Schalter und Steckdosen sind für waagerechte
und senkrechte Montage geeignet.

Sämtliche Steckdosen werden als Kinderschutzsteckdosen
ausgeführt! Alle Steckdosen sind dauerhaft zu
beschriften.
Die Installationsgeräte verstehen sich einschl.
Anteiligem Rahmen und erforderlichen Abdeckungen bzw.
Bedienteilen (Wippe usw.).

Hersteller:_____________________

Fabrikat:______________________

**01.09.02.0001 Wipptaster 1-polig Aus/Wechsel 10A 250V Gerätedose Beschriftungsfeld Orientierungslampe mind. IP20**
Wipptaster DIN EN 60669-1 (VDE 0632-1) 1-polig,
Aus/Wechsel, 10 A, 250 V AC, in Gerätedose, mit
Beschriftungsfeld, mit Orientierungslampe, Schutzart
mind. IP 20 DIN EN 60529 (VDE 0470-1), Einsatz mit
Schrauben befestigen.

Die nachfolgend dargestellten Angaben zu Fabrikat und
Type gelten für alle gleichlautenden bzw. Ähnlichen
Folgepositionen.
Menge: 25,000 St

**01.09.02.0002 Wippschalter 1-polig Aus/Wechsel 10A 250V Gerätedose Beschriftungsfeld mind. IP20**
Wippschalter DIN EN 60669-1 (VDE 0632-1) 1-polig,
Aus/Wechsel, 10 A, 250 V AC, in Gerätedose, mit
Beschriftungsfeld, Schutzart mind. IP 20 DIN EN 60529
(VDE 0470-1), Einsatz mit Schrauben befestigen.
Menge: 25,000 St

**01.09.02.0003 Wippschalter 1-polig Aus/Wechsel 10A 250V Gerätedose Beschriftungsfeld Kontrolllampe mind. IP20**
Wippschalter DIN EN 60669-1 (VDE 0632-1) 1-polig,
Aus/Wechsel, 10 A, 250 V AC, in Gerätedose, mit
Beschriftungsfeld, mit Kontrolllampe, Schutzart mind.
IP 20 DIN EN 60529 (VDE 0470-1), Einsatz mit Schrauben
befestigen.
Menge: 25,000 St

**01.09.02.0004 Jalousieschalter 250V 10A Wipptaster Gerätedose mind. IP20**
Jalousieschalter 250 V AC, 10 A, als Wipptaster, in
Gerätedose, einschl. Bedienelement, mind. Schutzart IP
20 DIN EN 60529 (VDE 0470-1), Einsatz mit Schrauben
befestigen.
Menge: 15,000 St

**01.09.02.0005 Blindabdeck Beschriftungsfeld mind. IP20**
Blindabdeckung, mit Beschriftungsfeld, Schutzart mind.
IP 20 DIN EN 60529 (VDE 0470-1).
Menge: 20,000 St

**01.09.02.0006 Schlüsseltaster 1-polig Aus/Wechsel 10A 250V Gerätedose Beschriftungsfeld mind. IP20**
Schlüsseltaster DIN EN 60669-1 (VDE 0632-1) für
Profilhalbzylinder 1-polig, Aus/Wechsel, 10 A, 250 V
AC, in Gerätedose, mit Beschriftungsfeld, Schutzart
mind. IP 20 DIN EN 60529 (VDE 0470-1), Einsatz mit
Schrauben befestigen.
Menge: 10,000 St

**01.09.02.0007 Schutzkontaktsteckdose 250V 16A erhöhter Berührungsschutz Gerätedose Beschriftungsfeld mind. IP20**
Schutzkontaktsteckdose DIN VDE 0620-1 (VDE 0620-1), 250
V AC, 16 A, mit erhöhtem Berührungsschutz
(Kinderschutz), in Gerätedose, mit Beschriftungsfeld,
Schutzart mind. IP 20 DIN EN 60529 (VDE 0470-1),
Einsatz mit Schrauben befestigen.
Menge: 25,000 St

**01.09.02.0008 Schutzkontaktsteckdose 250V 16A Gerätedose Beschriftungsfeld mind. IP44**
Schutzkontaktsteckdose DIN VDE 0620-1 (VDE 0620-1), 250
V AC, 16 A, in Gerätedose, mit Beschriftungsfeld,
Schutzart mind. IP 44 DIN EN 60529 (VDE 0470-1),
Einsatz mit Schrauben befestigen.
Menge: 50,000 St

**01.09.02.0009 Geräteanschlussdose UP-Ausführung mind. IP20 bis 5x6mm2**
Geräteanschlussdose DIN EN 60670-1 (VDE 0606-1) in
Unterputzausführung, Schutzart mind. IP 20 DIN EN 60529
(VDE 0470-1), mit Verbindungsklemmen bis 6 mm2, 5-polig
400 V AC, mit Schrauben befestigen.
Menge: 10,000 St

**01.09.02.0010 Not-Aus Pilztaster einpolig 10A,250V Einbau in Gerätedose**
Not- Aus Pilztaster DIN EN 60669-1, roter Druckknopf,
einpolig, 10 A, 250 V AC, in Gerätedose, einschl.
Bedienelement und
Abdeckrahmen, Schutzart mind. IP 44 DIN EN 60529,
Einsatz mit Schrauben befestigen.
Menge: 5,000 St

**01.09.02.0011 Behinderten-WC-Set m. Netzteil f. Unterputz-Montage**
Behinderten-WC-Set m. Netzteil f. Unterputz-Montage

Set bestehend aus:
2 St,  Ruf-Taster mit LED-Beruhigungslampe (rot) und
3m Zugschnur inklusive Zentralplatte  für vorher
Genanntes Schalterprogramm.
1 St.  Abstelltaster mit LED-Erinnerungslampe
Inklusive Zentralplatte für vorher genanntes
Schalterprogramm.
1 St.  Zimmersignalleuchte (weiß) zur optischen (rote
LEDs) und akustischen Signalisierung.
1 St.  UP-Netzteil für Systemspannung 24 VDC, 0,5A.
1 St.  Potentialfreier Kontakt

Das Set muss passend zu dem angebotenen Schaltersystem
sein
Menge: 2,000 St

**01.09.02.0012 Not-Aus-Schlüsselschalter mit Leuchtmeldevorsatz**
Not-Aus-Schlüsselschalter mit Leuchtmeldevorsatz

Not-Aus-Schlüsseltaster mit Leuchtmeldevorrsatz in grün und rot.  DIN EN 60669-1 (VDE 0632-1) für
Profilhalbzylinder 1-polig, Aus/Wechsel, 10 A, 250 V
AC, in eine Gerätedosen, mit Beschriftungsfeld, Schutzart
mind. IP 20 DIN EN 60529 (VDE 0470-1), Einsatz mit
Schrauben befestigen.
Leuchtmeldevorsätze in LED-Technik, 5-15mA, 250 V AC, in eine Gerätedose, mit Beschriftungsfeld,Schutzart. IP 20  DIN EN 60529 (VDE 0470-1)
Menge: 3,000 St

*Hinweis: Hinweistext:*
Hinweistext:

Nachfolgende CEE-Steckdosen (16A, 32A und 63A)
In unter-Putz Ausführung verstehen sich einschließlich
Zugehörigem Einbaugehäuse für Einbau in
Betonschalungen, Mauerwerk oder Trockenbau.

**01.09.02.0013 CEE-Steckdose Klappdeckel 5-polig 230/400VAC 16A Gerätedose Beschriftungsfeld mind. IP44**
CEE-Steckdose DIN EN 60309-2 (VDE 0623-2), mit
Klappdeckel, 5-polig, Bemessungsbetriebsspannung
230/400 V AC, 16 A, in Gerätedose, mit
Beschriftungsfeld, Schutzart mind. IP 44 DIN EN 60529
(VDE 0470-1), Einsatz mit Schrauben befestigen.
Menge: 2,000 St

**01.09.02.0014 CEE-Steckdose Klappdeckel 5-polig 230/400VAC 32A Gerätedose Beschriftungsfeld mind. IP44**
CEE-Steckdose DIN EN 60309-2 (VDE 0623-2), mit
Klappdeckel, 5-polig, Bemessungsbetriebsspannung
230/400 V AC, 32 A, in Gerätedose, mit
Beschriftungsfeld, Schutzart mind. IP 44 DIN EN 60529
(VDE 0470-1), Einsatz mit Schrauben befestigen.
Menge: 2,000 St

*Hinweis: Hinweistext:*
Hinweistext:

Nachfolgende unter-Putz Schalt- und Steckgeräte sind im
Bereich der Schulflure mit erhöhten Eigenschaften an
Bruch- und Schlagfestigkeit, sowie Diebstahlschutz - in
Farbe "reinweiss" - zu realisieren.

Die Installationsgeräte verstehen sich einschl.
Anteiligem Rahmen und erforderlichen Abdeckungen bzw.
Bedienteilen (Wippe usw.).

**01.09.02.0015 Wipptaster 1-polig Aus/Wechsel 10A 250V Gerätedose Beschriftungsfeld IP44**
Wipptaster DIN EN 60669-1 (VDE 0632-1) 1-polig,
Aus/Wechsel, 10 A, 250 V AC, in Gerätedose, mit
Beschriftungsfeld, Schutzart mind. IP 44 DIN EN 60529
(VDE 0470-1), Einsatz mit Schrauben befestigen.

Die nachfolgend dargestellten Angaben zu Fabrikat und
Type gelten für alle gleichlautenden bzw. Ähnlichen
Folgepositionen.
Menge: 10,000 St

**01.09.02.0016 Schutzkontaktsteckdose 250V 16A erhöhter Berührungsschutz Gerätedose Beschriftungsfeld mind. IP44**
Schutzkontaktsteckdose DIN VDE 0620-1 (VDE 0620-1), 250
V AC, 16 A, mit erhöhtem Berührungsschutz
(Kinderschutz), in Gerätedose, mit Beschriftungsfeld,
Schutzart mind. IP 44 DIN EN 60529 (VDE 0470-1),
Einsatz mit Schrauben befestigen.
Menge: 15,000 St

##### Abschnitt 01.09.03 Anschlussdosen

*Hinweis: Anschlussdosen*

**01.09.03.0001 Abzweigkasten Einführungen halogenfr.Kunststoff 80/80mm T 50mm mind. IP20 5x4mm2 AP Beton**
Verbindungsdose DIN EN 60670-1 (VDE 0606-1) als
Abzweigkasten, mit Einführungen für Mantelleitungen für
ortsfeste Installation, aus halogenfreiem Kunststoff,
Grundfläche mind. 80/80 mm, Tiefe mind. 50 mm, mit
Deckel, Schutzart mind. IP 20 DIN EN 60529 (VDE
0470-1), mit 5 Klemmen 4 mm2, Aufputz, auf Beton.
Menge: 10,000 St

**01.09.03.0002 Abzweigkasten Einführungen halogenfr.Kunststoff 100/100mm T 50mm mind. IP20 5x4mm2 AP Beton**
Verbindungsdose DIN EN 60670-1 (VDE 0606-1) als
Abzweigkasten, mit Einführungen für Mantelleitungen für
ortsfeste Installation, aus halogenfreiem Kunststoff,
Grundfläche mind. 100/100 mm, Tiefe mind. 50 mm, mit
Deckel, Schutzart mind. IP 20 DIN EN 60529 (VDE
0470-1), mit 5 Klemmen 4 mm2, Aufputz, auf Beton.
Menge: 15,000 St

**01.09.03.0003 Abzweigkasten Einführungen halogenfr.Kunststoff 200/100mm T 75mm mind. IP2X 5x6mm2 AP Beton**
Verbindungsdose DIN EN 60670-1 (VDE 0606-1) als
Abzweigkasten, mit Einführungen für Mantelleitungen für
ortsfeste Installation, aus halogenfreiem Kunststoff,
Grundfläche mind. 200/100 mm, Tiefe mind. 75 mm, mit
Deckel mit Schraubbefestigung, Schutzart mind. IP 20
DIN EN 60529 (VDE 0470-1), mit 5 Klemmen 6 mm2,
Aufputz, auf Beton.
Menge: 15,000 St

*Hinweis: Anschlussdosen E30 Ausführung*

**01.09.03.0004 Abzweigkasten Einführungen E30 Funktionserhalt halogenfr.Kunststoff 100/100mm T 50mm mind. IP20 5x4mm2 AP Beton**
Verbindungsdose DIN EN 60670-1 (VDE 0606-1) als
Abzweigkasten, mit Einführungen für Mantelleitungen für
ortsfeste Installation, Feuerwiderstandsklasse E 30 DIN
4102-12, mit Funktionserhalt, aus halogenfreiem
Kunststoff, Grundfläche mind. 100/100 mm, Tiefe mind.
50 mm, mit Deckel, Schutzart mind. IP 20 DIN EN 60529
(VDE 0470-1), mit 5 Klemmen 4 mm2, Aufputz, auf Beton.
Menge: 10,000 St

**01.09.03.0005 Abzweigkasten Einführungen E30 Funktionserhalt halogenfr.Kunststoff 100/100mm T 50mm mind. IP20 5x6mm2 AP Beton**
Verbindungsdose DIN EN 60670-1 (VDE 0606-1) als
Abzweigkasten, mit Einführungen für Mantelleitungen für
ortsfeste Installation, Feuerwiderstandsklasse E 30 DIN
4102-12, mit Funktionserhalt, aus halogenfreiem
Kunststoff, Grundfläche mind. 100/100 mm, Tiefe mind.
50 mm, mit Deckel, Schutzart mind. IP 20 DIN EN 60529
(VDE 0470-1), mit 5 Klemmen 6 mm2, Aufputz, auf Beton.
Menge: 10,000 St

##### Abschnitt 01.09.04 Zusatzdosen

*Hinweis: Zusatzdosen*

**01.09.04.0001 Geräteverbindungsdose halogenfr.Kunststoff Durchm. 60mm T 62mm UP**
Geräteverbindungsdose DIN EN 60670-1 (VDE 0606-1) und
DIN 49073, aus halogenfreiem Kunststoff, Durchmesser 60
mm, Tiefe 62 mm, mit Schrauben, Unterputz in Hohlwand, Mediensäule, Installationssäule.
Menge: 20,000 St

**01.09.04.0002 Schalterabzweigdosen für Hohlwände F90**
Schalterabzweigdosen für Hohlwandmontage wie vor,
Jedoch mit F90 Eigenschaften zum Einsatz in
Brandschutzwänden.
Menge: 25,000 St

**01.09.04.0003 Geräte-Verbindungsdose, als Electronic-Dose Unterputz in Hohlwand**
Geräteverbindungsdose als Electronic-Dose nach DIN EN
60670-1 (VDE 0606-1) und DIN 49073, Ausführung gemäß
DIN 18015-5, aus halogenfreiem Kunststoff, Durchmesser
60 mm, Tiefe 60 mm, mit einem seitlichen Klemmraum, mit
Schrauben, Unterputz in Hohlwand, Mediensäule, Installationssäule.
Menge: 25,000 St

**01.09.04.0004 Kanaleinbaudosen**
Einbaudosen für Kanalmontage,
Schutzart mind. IP30, Flammwidrigkeit bis 850°C nach
VDE
0606.
Menge: 20,000 St

**01.09.04.0005 Geräte-Verbindungsdose Schallschutz Unterputz in Holwand**
Geräteverbindungsdose Schallschutz nach DIN EN 60670-1
(VDE 0606-1) und DIN 49073 für Schallschutzwände bis 69
dB, aus Kunststoff mit Schallschutz-Ummantelung,
Durchmesser 60 mm, Tiefe 61 mm, Unterputz in Hohlwand.
Menge: 15,000 St

**01.09.04.0006 Geräte-Verbindungsdose als Electronic-Dose Schallschutz Unterputz in Holwand**
Geräteverbindungsdose Schallschutz als Electronic-Dose
nach DIN EN 60670-1 (VDE 0606-1) und DIN 49073 für
Schallschutzwände bis 68 dB, aus Kunststoff mit
Schallschutz-Ummantelung, Durchmesser 60 mm, Tiefe 61
mm, Unterputz in Hohlwand.
Menge: 20,000 St

**01.09.04.0007 Brandschutzdose UP flach**
Brandschutz Gerätedose für Brandschutzwände F30-F120 bzw. EI30-EI120/F30-B-F60-B,
Brandschutzdose Hohlwand, Ausführung als Gerätedose nach DIN EN 60670/VDE 0606 und DIN 49073, aus Kunststoff, für Brandschutzwände F30-F120 bzw. EI30-EI120, für Brandschutzwände in Holzrahmen- oder Holztafelbauweise F30-B-F60-B, für Installationsschächte und Installationskanäle I30-I90, mit Schallschutzfunktion

Installationsöffnung Ø 60 mm,
Tiefe 44 mm +/- 5 mm,
Schutzart mind. IP 30 nach DIN EN 60529, flammwidrig nach DIN EN 60695 bis 850° C,
Halogenfrei nach DIN VDE 0604-2-100, für Hohlwandinstallation
Menge: 15,000 St

**01.09.04.0008 Brandschutzdose UP tief**
Brandschutz Gerätedose für Brandschutzwände EI30-EI90, Brandschutzdose Hohlwand, Ausführung als Geräte-Verbindungsdose nach DIN EN 60670/VDE 0606 und DIN 49073, aus Kunststoff, für Brandschutzwände EI30-EI90, Verwendbarkeitsnachweis: DIBT-Zulassung, mit Schallschutzfunktion bis zu einem Schalldämmmaß von 69dB,

Installationsöffnung Ø 60 mm,
Tiefe 49 mm +/- 5 mm,
Schutzart mind. IP 30 nach DIN EN 60529, flammwidrig nach DIN EN 60695 bis 850° C,
Halogenfrei nach DIN VDE 0604-2-100, für Hohlwandinstallation
Menge: 15,000 St

**01.09.04.0009 Putzausgleichsring 12mm**
Putzausgleichring für Gerätedose DIN 49073,
aus Kunststoff, Durchmesser 60 mm, Höhe 12 mm, mit
Befestigungsschrauben, in Unterputzausführung
Menge: 30,000 St

**01.09.04.0010 Putzausgleichsring 24mm**
Putzausgleichring für Gerätedose DIN 49073, aus
Kunststoff,
Durchmesser 60 mm, Höhe 24 mm, mit
Befestigungsschrauben, in Unterputzausführung
Menge: 30,000 St

**01.09.04.0011 Blinddeckel Federdeckel D=60mm**
Blinddeckel, weiss als Federdeckel zur Abdeckung nicht
benötigter Unterputzdosen 60 mm D.
Menge: 10,000 St

**01.09.04.0012 Blinddeckel Federdeckel D=70mm**
Blinddeckel, weiss als Federdeckel zur Abdeckung nicht
benötigter Unterputzdosen 70 mm D.
Menge: 10,000 St

#### 01.10 KNX-Bussystem - Gebäudesystemtechnik

##### Abschnitt 01.10.01 KNX-Bussystem - Gebäudesystemtechnik

*Hinweis: Geräte und Aktoren*

*Hinweis: Hinweistext:*
Hinweistext:

Die Kosten für den Einbau der systemtechnischen
Komponenten in Verteilungsanlagen, sowie die Klemmen
und interne Verdrahtung, sind in die Einheitspreise
einzurechnen.

ln die Einheitspreise einzurechnen sind:

-  Einbau in die Verteiler
-  Klemmen
-  Interne Verdrahtung
-  Datenschienenabdeckprofil
-  Bussanschlussklemmen
-  Leitungsabdeckung

Die Kosten für die Parametrierung der jeweiligen
Komponenten ist in die Einheitspreise einzurechnen.

Sämtliche Installationsgeräte sind vom Design passend zum
Unterputzinstallationsprogramm auszuführen.

*Hinweis: KNX - Systembeschreibung:*
KNX - Systembeschreibung:

Generell laufen die Steuerfunktionen wie folgt ab:
Schalten der Räume bzw. Flure in einer
Beleuchtungsgruppe automatisch, mittels Präsenzmelder,
automatische und gruppenweise Abschaltung der
Beleuchtung bei leeren Räumen bzw. Abhängig vom
Tageslicht über Präsenzmelder mit integrierter
Lichtauswertung.

Funktionsweise des KNX - Bussystems für Unterrichts-
und Verwaltungsräume:

Anmerkung:
Die Beleuchtungssteuerung erfolgt in diesen Räumen über
autark arbeitende DALI-Präsenzmelder, nicht über das
KNX-Bussystem.

Betrieb Sonnenschutz:
Der Sonnenschutz wird automatisch nach einer
eingestellten Zeit früh am Morgen - im Sommer -
abgefahren (Zeiteingabe nach Nutzerwunsch). Am Abend
(Zeiteingabe nach Nutzerwunsch) fährt der Sonnenschutz
automatisch auf.
Der Nutzer kann durch Betätigung des Tastschalters den
Sonnenschutz auf- oder abfahren und bei
Lamellensystemen auch die Stellung der Lamellen
verändern.
Der manuelle Betrieb des Sonnenschutzes bleibt während
des Schultages bestehen.
Bei Erreichen des voreingestellten Wertes (Wind zu
stark)
wird der Sonnenschutz automatisch aufgefahren und die
Handbetätigung gesperrt. Die Sperre bleibt so lange
aktiv, bis die Ansprechschwelle wieder unterschritten
wird.

Funktionsweise des KNX - Bussystems für Treppenhäuser
Flure:

Betrieb Beleuchtung:
Die Beleuchtung der Treppenhäuser und Flure erfolgt durch
eine Beleuchtugssteuerung mittels Präsenzmeldern bei
Anwesenheit von Personen bedarfsweise (abhängig von der
Helligkeit ) zu- bzw. Abgeschaltet. Übergeordnet kann
Diese Beleuchtung durch die Touch-Panels manuell
bedient werden. Bei manueller Bedienung sind sämtliche
Automatikfunktionen solange gesperrt, bis diese wieder
aufgehoben wird.

Funktionsweise des KNX - Bussystems für Forumbereiche:

Betrieb Beleuchtung:
Die Beleuchtung der Forumbereiche erfolgt durch eine
Beleuchtugssteuerung mittels Präsenzmeldern bei
Anwesenheit von Personen bedarfsweise (abhängig von der
Helligkeit im Flur) zu- bzw. Abgeschaltet. Übergeordnet
kann diese Beleuchtung der Bereiche durch die
Tastsensoren manuell bedient und gesteuert (einschl.
Dimmung) werden. Bei manueller Bedienung sind sämtliche
Automatikfunktionen solange gesperrt, bis diese wieder
aufgehoben werden. Diese befinden sich in der
Mediensäule im Forum.

Betrieb Sonnenschutz:
Der Sonnenschutz wird automatisch nach einer
eingestellten Zeit früh am Morgen - im Sommer -
abgefahren (Zeiteingabe nach Nutzerwunsch). Am Abend
(Zeiteingabe nach Nutzerwunsch) fährt der Sonnenschutz
automatisch auf.
Der Nutzer kann durch Betätigung des Tastschalters, die
sich ebenfalls in der Mediensäule befinden, den
Sonnenschutz auf- oder abfahren und bei
Lamellensystemen auch die Stellung der Lamellen
verändern.
Der manuelle Betrieb des Sonnenschutzes bleibt während
des Schultages bestehen.
Bei Erreichen des voreingestellten Wertes (Wind zu
stark)
wird der Sonnenschutz automatisch aufgefahren und die
Handbetätigung gesperrt. Die Sperre bleibt so lange
aktiv, bis die Ansprechschwelle wieder unterschritten
wird.

Funktionsweise des KNX - Bussystems für Mensa und
Pausenhalle:

Die Beleuchtung der Mensa und Pausenhalle
erfolgt  analog der Flurbeleuchtung. Zusätzlich wird die Beleuchtung durch eine Beleuchtugssteuerung mittels Präsenzmeldern bei Anwesenheit von Personen bedarfsweise (abhängig von der
Helligkeit) zu- bzw. Abgeschaltet.
Übergeordnet kann die Beleuchtung der Mensa und
Pausenhalle durch das Touch-Panel manuell bedient und
gesteuert (einschl. Dimmung) werden. Bei manueller
Bedienung sind sämtliche Automatikfunktionen solange
gesperrt, bis diese wieder aufgehoben werden.Die
manuelle Bedienung ermögliche das Ein- bzw. Ausschalten
sowie das stufenlose dimmen der Beleuchtungsanlage.
Mittels eines Touch-Panels können im Speisesaals und
Pausenhalle bis zu 10 Lichtszenen, zusätzlich zu der
manuellen Beleuchtungssteuerung, abgerufen werden.

Weiter sind diese Räume mit einer elektrischen Leinwand
ausgestattet. Die Bedienung der Leinwand, erfolgt manuell über Tastsensoren vor Ort bzw. Mittels der Touch-Panel.

Betrieb Sonnenschutz:
Der Sonnenschutz wird automatisch nach einer
eingestellten Zeit früh am Morgen - im Sommer -
abgefahren (Zeiteingabe nach Nutzerwunsch). Am Abend
(Zeiteingabe nach Nutzerwunsch) fährt der Sonnenschutz
automatisch auf.
Der Nutzer kann durch Betätigung der Touch-Panel den
Sonnenschutz auf- oder abfahren und bei
Lamellensystemen auch die Stellung der Lamellen
verändern.
Der manuelle Betrieb des Sonnenschutzes bleibt während
des Schultages bestehen.
Bei Erreichen des voreingestellten Wertes (Wind zu
stark) wird der Sonnenschutz automatisch aufgefahren
und die Handbetätigung gesperrt. Die Sperre bleibt so
Lange aktiv, bis die Ansprechschwelle
wieder unterschritten wird.

Funktionsweise des KNX - Bussystems für
Außenbeleuchtung:

Die Schaltung der Außenbeleuchtung erfolgt zu
vorgegebenen Zeiten nach einem Zeitprogramm, abhängig
von der Außenhelligkeit. Übergeordnet kann die
Außenbeleuchtung durch ein Touch-Panel manuell bedient
werden. Bei manueller Bedienung sind sämtliche
Automatikfunktionen solange
gesperrt, bis diese wieder aufgehoben wird.

Touch-Panels:
Zusätzlich zu vor beschriebenen Funktionen werden auf
dem Touch-Panel des Amtsmeisters diverse
Sammelstörungen der elektrotechnischen Komponenten, die
Meldungen der Behindertenrufanlagen sowie die
Zustandsmeldungen von überwachten Zugängen
aufgeschaltet.
Die Aufschaltung der Meldungen erfolgt durch Anbinden
der jeweiligen Meldeeinrichtung über KNX-Binäreingänge.
Gemäß derzeitigem Planungsstand werden ca. 25 Meldungen
auf dem Touch-Panel angezeigt.

**01.10.01.0001 Spannungsversorgung 640mA KNX-TP integr.Drossel 230VAC**
STLB-Bau 2019-10 057
Spannungsversorgung, 640 mA, Ausgangsspannung 29 V DC
als Schutzkleinspannung, Bussystem KNX-TP, mit
integrierter Drossel, Bemessungsbetriebsspannung 230 V
AC, Busanschluss über Busanschlussklemme, mit Schalter
zum Rücksetzen der an die Spannungsversorgung
angeschlossenen Busteilnehmer, mit LEDs zur Betriebs-,
Statusanzeige, als Reiheneinbaugerät, Maße DIN 43880,
für Montage auf Tragschiene TH35 DIN EN 60715.
Menge: 5,000 St
Leistungsbereichkatalog: 057 KatLB

**01.10.01.0002 Linienkoppler KNX-TP Filtertabelle Datenaustausch-Steuerung Meldung Busspannungsausfall**
STLB-Bau 2019-10 057
Linienkoppler, zum Datenaustausch zwischen zwei
Buslinien über bis zu 64 Byte umfassende Telegramme,
Bussystem KNX-TP, als Linienkoppler, Bereichskoppler
oder Linienverstärker (Repeater), mit galvanischer
Trennung der beiden Buslinien, mit 3 LEDs zur Anzeige
der Betriebsbereitschaft sowie eines Telegramm-Empfangs
pro Linie, mit ladbarer Filtertabelle zur Steuerung des
Datenaustausches zwischen den beiden Buslinien, mit
Erkennen und Melden von Busspannungsausfall auf der
untergeordneten Linie an die übergeordnete, als
Reiheneinbaugerät, Maße DIN 43880, für Montage auf
Tragschiene TH35 DIN EN 60715, Breite bis 1 TE, mit
integriertem Busankoppler und Busanschluss über
Busanschlussklemme und über Kontaktsystem zur
Datenschiene.
Menge: 5,000 St
Leistungsbereichkatalog: 057 KatLB

**01.10.01.0003 Schnittstellen-Umsetzer USB KNX/EIB**
STLB-Bau 2009-04 057
Schnittstellen-Umsetzer USB - KNX/EIB, zum galvanisch
getrennten Zugriff auf die Buslinie über die eingebaute
USB-Buchse, zum Anschluss an einen PC, zum
gleichzeitigen Senden und Empfangen von Telegrammen
(bis zu 32767 Gruppenadressen), mit Spannungsversorgung
über die USB-Schnittstelle, Übertragung in
USB1.1-Geschwindigkeit (max. 12 Mbit/s), als
Reiheneinbaugerät, Maße DIN 43880, für Montage auf
Tragschiene TH35 DIN EN 60715, Breite bis 1 TE, mit
integriertem Busankoppler und Busanschluss über
Kontaktsystem zur Datenschiene und parallel über
Busklemme.
Menge: 5,000 St
Leistungsbereichkatalog: 057 KatLB

**01.10.01.0004 DALI Gateway, REG**
DALI-Gateway, REG
Das DALI-Gateway dient der Ansteuerung von
DALI-Betriebsgeräten (elektronische Vorschaltgeräte,
Transformatoren, usw.).
Die DALI-Stromquelle ist im Gateway enthalten.
Eine manuelle Adressierung der einzelnen
DALI-Betriebsgeräte ist nicht erforderlich. Somit ist
keine separate DALI-Inbetriebnahme notwendig.

Betriebsspannung110 - 240 V DC
Anschluss Schraubklemme
Busanschlussklemme
Schutzart mind. IP 20, DIN EN 60 529
Montage auf Tragschiene 35 mm, DIN EN 60 715
Menge: 5,000 St

**01.10.01.0005 Busankoppler KNX-TP BCU 2.x Einbautiefe 16mm**
Busankoppler, Bussystem KNX-TP, für Geräte auf Basis
BCU 2.x, Einbautiefe 16 mm, Schraubbefestigung,
Bemessungsbetriebsspannung: Busspannung, als
Unterputzgerät zum Einbau in Gerätedose, Durchmesser 60
mm, Schutzart mind. IP 20 DIN EN 60529 (VDE 0470-1).
Menge: 5,000 St

**01.10.01.0006 Multifunktionstaster KNX-TP 4fach**
STLB-Bau 2019-10 057
Multifunktionstaster, Bussystem KNX-TP, 4-fach,
Bedienungsrichtung horizontal, mit Beschriftungsfeld,
mit pro Betätigungsstelle zuordenbaren Funktionen,
Umschalten, Ein-/Ausschalten, Dimmen, Jalousie, mit
Ein-Taster-Steuerung für Dimmen und
Sonnenschutzsteuerung, Wert senden, mit Funktion
Szenensteuerung, mit Schalten bei steigender und/oder
fallender Flanke,
mit Betriebs-/Statusanzeige über 4 LEDs, zur Montage
auf Unterputz-Busankoppler, Bemessungsbetriebsspannung:
Busspannung, max. zulässige Buslast 10 mA.
Menge: 30,000 St
Leistungsbereichkatalog: 057 KatLB

**01.10.01.0007 Tasterschnittstelle KNX-TP 2fach**
Binäreingabegerät, Bussystem KNX-TP, 2-fach, als
Tasterschnittstelle pro Kanal einstellbar für einen
potentialfreien Kontakt (Abfragespannung wird vom Gerät
zur Verfügung gestellt) oder als Ausgang zur
LED-Ansteuerung mit Ausgangsstrom bis 2 mA, mit
einstellbarer Kontakt-Entprellzeit, pro Eingang
konfigurierbar für Dimmer/Jalousie oder UM/Ein/Aus/Wert
senden, mit Schalten bei steigender und/oder fallender
Flanke, mit Wert senden bei steigender und/oder
fallender Flanke, mit Schalten bei kurzem und/oder
langem Impuls, mit einstellbarer Mindestzeitdauer für
langen Impuls, mit Ein-Taster-Steuerung für Dimmen,
Sonnenschutzsteuerung und Gruppensteuerung, mit
einstellbarer Kontaktart (Öffner/Schließer), mit
einstellbarem ereignisgesteuerten und/oder zyklischen
Senden des Objektwertes, mit pro Eingang
parametrierbarer Statusmeldung bei
Busspannungs-Wiederkehr, Bemessungsbetriebsspannung:
Busspannung, als Unterputzgerät zum Einbau in
Gerätedose, Durchmesser 60 mm, mit integriertem
Busankoppler und Busanschluss über Busanschlussklemme,
Schutzart mind. IP 20 DIN EN 60529 (VDE 0470-1).
Menge: 30,000 St

**01.10.01.0008 Tasterschnittstelle KNX-TP 4fach**
Binäreingabegerät, Bussystem KNX-TP, 4-fach, als
Tasterschnittstelle pro Kanal einstellbar für einen
potentialfreien Kontakt (Abfragespannung wird vom Gerät
zur Verfügung gestellt) oder als Ausgang zur
LED-Ansteuerung mit Ausgangsstrom bis 2 mA, mit
einstellbarer Kontakt-Entprellzeit, pro Eingang
konfigurierbar für Dimmer/Jalousie oder UM/Ein/Aus/Wert
senden, mit Schalten bei steigender und/oder fallender
Flanke, mit Wert senden bei steigender und/oder
fallender Flanke, mit Schalten bei kurzem und/oder
langem Impuls, mit einstellbarer Mindestzeitdauer für
langen Impuls, mit Ein-Taster-Steuerung für Dimmen,
Sonnenschutzsteuerung und Gruppensteuerung, mit
einstellbarer Kontaktart (Öffner/Schließer), mit
einstellbarem ereignisgesteuerten und/oder zyklischen
Senden des Objektwertes, mit pro Eingang
parametrierbarer Statusmeldung bei
Busspannungs-Wiederkehr, Bemessungsbetriebsspannung:
Busspannung, als Unterputzgerät zum Einbau in
Gerätedose, Durchmesser 60 mm, mit integriertem
Busankoppler und Busanschluss über Busanschlussklemme,
Schutzart mind. IP 20 DIN EN 60529 (VDE 0470-1).
Menge: 30,000 St

**01.10.01.0009 Schaltaktor 2-fach (REG)**
Menge: 40,000 St.

**01.10.01.0010 Binäreingang (REG)**
Menge: 30,000 St.

**01.10.01.0011 Schaltaktor, 4fach, 16 A, REG**
Schaltaktor, 4fach, 16 A, REG
Schaltet mit potenzialfreien Kontakten 4 unabhängige
elektrische Verbraucher über KNX.
Eine manuelle Betätigung der Kontakte und die Anzeige
des Schaltzustandes muss möglich sein. Der Aktor muss
zum Schalten von ohmschen, induktiven und kapazitiven
Lasten, wie auch Leuchtstofflampenlasten (AX) nach DIN
EN 60 669 ausgelegt stein.

Ausgänge  4 potenzialfreie Kontakte
Nennstrom  16 A
Schaltvermögen
Nach DIN EN 60947-4-1 16 A/AC1; 8 A/AC3
  (Bei 230 /  400V AC)
Nach DIN EN 60669  16 A, max. Kapazitive Last 140
mikroF
Bedienung  4 Schalthebel zur Schaltstellungsanzeige
  Und manuellen Betätigung
Anschluss  Schraubklemmen mit Kombikopfschraube
KNX  Schraubenlose Busanschlussklemme
Montage  auf Tragschiene 35 mm, DIN EN 60 715
Menge: 10,000 St

**01.10.01.0012 Schaltaktor, 8fach, 16 A, REG**
Schaltaktor, 8fach, 16 A, REG
Schaltet mit potenzialfreien Kontakten 8 unabhängige
elektrische Verbraucher über KNX.
Eine manuelle Betätigung der Kontakte und die Anzeige
des Schaltzustandes muss möglich sein. Der Aktor muss
zum Schalten von ohmschen, induktiven und kapazitiven
Lasten, wie auch Leuchtstofflampenlasten (AX) nach DIN
EN 60 669 ausgelegt sein.

Ausgänge  8 potenzialfreie Kontakte
Nennstrom  16 A
Schaltvermögen
Nach DIN EN 60 947-4-1; 16 A/AC1; 8 A/AC3
(Bei 230/400V AC)
Nach DIN EN 60 669  16 A, max. Kapazitive Last 140
mikroF
Bedienung 8 Schalthebel zur Schaltstellungsanzeige
Und manuellen Betätigung
Anschluss  Schraubklemmen mit
Kombikopfschraube
KNX Schraubenlose Busanschlussklemme
Montage auf Tragschiene 35 mm, DIN EN 60 715
Menge: 20,000 St

**01.10.01.0013 Jalousie-/Rollladenaktor KNX-TP 8fach 230AC 6A Reiheneinbaugerät**
Jalousie-/Rollladenaktor, Bussystem KNX-TP, 8-fach, zur
Ansteuerung von einem Sonnen-/Blendschutzantrieb pro
Ausgang, bemessen für 230 V AC, für Antriebe mit 2
elektromechanischen Endlageschaltern (Auf, Ab), mit
gegeneinander verriegelten Relaisausgängen für Rechts-
bzw. Linkslauf, Verriegelung per Software,
Relaiskontakte bemessen für 230 V AC, 6 A, cos phi 1,
mit automatischer Umschaltung zwischen Automatik- und
Handbetrieb eines Kanals bei Betätigung eines
Bus-Tasters zum manuellen Verstellen des zugehörigen
Sonnenschutzes, mit Vorrang des Handbetriebes gegenüber
Automatik-Positionsbefehlen, mit Vorwahl, ob alle
Kanäle gemeinsam und identisch parametriert werden oder
ob jeder Kanal individuell parametrierbar ist, mit
Kommunikationsobjekten und Software zum Öffnen und
Schließen von Sonnen-/Blendschutz sowie Stoppen der
Fahrt, schrittweisen Öffnen und Schließen von Lamellen,
Aufwippen der Lamellen nach Erreichen der unteren
Endlage, Wert parametrierbar, Wiederhochfahren des
Rollladens nach Erreichen der unteren Endlage, Zeit
parametrierbar, Vorgeben und automatischen Anfahren
einer Zwischenstellung von Sonnen-/Blendschutz,
Vorgeben und automatischen Anfahren einer
Zwischenstellung der Lamellen, mit
Aktivierung/Deaktivierung der Sonnennachlaufsteuerung
von Jalousie-Lamellen, mit Alarmobjekt zum Fahren des
Sonnenschutzes bei Windalarm in die parametrierte
Sicherheitsstellung, einschl. Blockieren bis Alarmende,
mit einstellbarem Schaltzustand bei
Spannungsausfall/-wiederkehr,
Bemessungsbetriebsspannung 230 V AC, als
Reiheneinbaugerät, Maße DIN 43880, für Montage auf
Tragschiene TH35 DIN EN 60715, mit integriertem
Busankoppler und Busanschluss über Busanschlussklemme.
Menge: 10,000 St

**01.10.01.0014 Jalousie-/Rollladenaktor KNX-TP 4fach 230AC 6A Reiheneinbaugerät**
Jalousie-/Rollladenaktor, Bussystem KNX-TP, 4-fach, zur
Ansteuerung von einem Sonnen-/Blendschutzantrieb pro
Ausgang, bemessen für 230 V AC, für Antriebe mit 2
elektromechanischen Endlageschaltern (Auf, Ab), mit
gegeneinander verriegelten Relaisausgängen für Rechts-
bzw. Linkslauf, Verriegelung per Software,
Relaiskontakte bemessen für 230 V AC, 6 A, cos phi 1,
mit automatischer Umschaltung zwischen Automatik- und
Handbetrieb eines Kanals bei Betätigung eines
Bus-Tasters zum manuellen Verstellen des zugehörigen
Sonnenschutzes, mit Vorrang des Handbetriebes gegenüber
Automatik-Positionsbefehlen, mit Vorwahl, ob alle
Kanäle gemeinsam und identisch parametriert werden oder
ob jeder Kanal individuell parametrierbar ist, mit
Kommunikationsobjekten und Software zum Öffnen und
Schließen von Sonnen-/Blendschutz sowie Stoppen der
Fahrt, schrittweisen Öffnen und Schließen von Lamellen,
Aufwippen der Lamellen nach Erreichen der unteren
Endlage, Wert parametrierbar, Wiederhochfahren des
Rollladens nach Erreichen der unteren Endlage, Zeit
parametrierbar, Vorgeben und automatischen Anfahren
einer Zwischenstellung von Sonnen-/Blendschutz,
Vorgeben und automatischen Anfahren einer
Zwischenstellung der Lamellen, mit
Aktivierung/Deaktivierung der Sonnennachlaufsteuerung
von Jalousie-Lamellen, mit Alarmobjekt zum Fahren des
Sonnenschutzes bei Windalarm in die parametrierte
Sicherheitsstellung, einschl. Blockieren bis Alarmende,
mit einstellbarem Schaltzustand bei
Spannungsausfall/-wiederkehr,
Bemessungsbetriebsspannung 230 V AC, als
Reiheneinbaugerät, Maße DIN 43880, für Montage auf
Tragschiene TH35 DIN EN 60715, mit integriertem
Busankoppler und Busanschluss über Busanschlussklemme.
Menge: 10,000 St

**01.10.01.0015 Logikbaustein KNX-TP**
Logikbaustein, mit Funktion je nach
Applikationsprogramm: logische UND-/ODER-Verknüpfungen
mit bis zu 8 Eingängen, 4 Inverter,
Telegrammverteilung/-vervielfachung, Raumteilerfunktion
bei Räumen mit flexibler Trennwand, Zwangsführung von 4
Kanälen, Bussystem KNX-TP, mit integriertem
Busankoppler und Busanschluss über Kontaktsystem zur
Datenschiene, Bemessungsbetriebsspannung: Busspannung,
als Reiheneinbaugerät, Maße DIN 43880, für Montage auf
Tragschiene TH35 DIN EN 60715, Schutzart IP mind. 20
DIN EN 60529 (VDE 0470-1).
Menge: 5,000 St

**01.10.01.0016 Touch-Panel KNX-TP farbig TFT-Display**
Touch-Panel, Bussystem KNX-TP, mit Grafikdisplay,
Bildschirmdiagonale mind. 14,48 cm (5,7 Zoll), mind. 320 x 240
Bildpunkte, farbig, als TFT-Display, mit mind. 6 x 10
Feldern, mit Hintergrundbeleuchtung mit
parametrierbarer Einschaltdauer, Farbton weiß, zum
Bedienen und Beobachten von 36 Aktor- und 20
Sensorkanälen von TP- und RF-Geräten, einsetzbar zum
Fernsteuern und -parametrieren des Bussystems über ein
Endgerät mit HTML4-fähigem Browser, mit Darstellung
einer Alarmseite zur Anzeige und Quittierung von mind.
16 Alarmen, mit Zeitprogramm als Wochenprogramm für
mind. 110 Kommunikationsobjekte, mind. 10
Schaltaufträge pro Wochentag, mit
Anwesenheitssimulation für mind. 50
Kommunikationsobjekte, mit Trennmodul zur grafischen
Darstellung und Speicherung von Statuswerten, mit
1-bit-Szenensteuerung und 8-bit-Szenensteuerung für
mind. 64 Szenen, mit mind. 64 UND-/ODER-Verknüpfungen
von je 4 Kommunikationsobjekten, mit mind. 16
Vergleichsbedingungen zum Auslösen mit individuellem
Passwortschutz für jede Anzeigeseite, mit gepufferter
Echtzeituhr und Anzeige von Datum und Uhrzeit, mit
Designvorlagen-Auswahl als Bedien- und
Anzeigenoberfläche, mit Darstellung eines ladbaren
Bildes als Startbildschirmseite, mit USB-Schnittstelle
zum Laden der Bilder, Bemessungsbetriebsspannung 24 V
AC, mit integriertem Busankoppler, mit Busanschluss
über eine Busklemme, als Unterputzgerät einschl.
Hohlwanddose.
Menge: 2,000 St

**01.10.01.0017 Zeitschaltuhr KNX-TP Tag Woche Jahr 16Kanäle 36Schaltzeiten DCF-77-Empfänger -Antennenanschluss**
Zeitschaltuhr, Bussystem KNX-TP, als Tages-, Wochen-
und Jahresschaltuhr, mit 16 Kanälen, mit Bedientasten
zur Einstellung von Wochentag, Stunde, Minute, Uhrzeit,
zur Programmeingabe und für Handschaltungen, mit
LCD-Anzeige für Uhrzeit, Wochentag, Sommer-/Winterzeit,
Ferienprogramm, Schaltzustand der Kanäle,
Handschaltung, mit Speicher für mind. 36 Schaltzeiten,
mit Erhalt der Einstellungen bei Spannungsausfall,
Zuordnung von 10 prioritätsgesteuerten Wochenprogrammen
pro Kanal, Astroprogramm für die Kanäle 1 bis 4 zur
Berechnung der Sonnenaufgangs- und
Sonnenuntergangszeiten, mit Zufallsprogramm,
zeitbegrenzte oder dauernde Handschaltung, automatische
Sommer-/Winterzeitumstellung, Senden von Schalt-,
Zwangsführungs-, Dimm- und Werttelegrammen, Senden von
Zeit und Datum auf den Bus, automatische Berechnung der
beweglichen Feiertage, Ferienprogramm für bis zu 99
Tage, bis zu 99 Tage im voraus einstellbar, zyklisches
Senden von Telegrammen, je Kanal eine Szene mit bis zu
4 Telegrammen, Programmierung über PC unter Einsatz
eines portablen Speicherbausteins, mit DCF-77-Empfänger
und Anschluss für eine DCF-77-Antenne zur automatischen
Datum- und Uhrzeitsynchronisation, mit integriertem
Busankoppler und Busanschluss über Busanschlussklemme,
Bemessungsbetriebsspannung: Busspannung, als
Reiheneinbaugerät, Maße DIN 43880, für Montage auf
Tragschiene TH35 DIN EN 60715, Breite bis 2 TE,
Schutzart mind. IP 20 DIN EN 60529 (VDE 0470-1).
Menge: 1,000 St

**01.10.01.0018 Präsenzmelder KNX-TP, mind IP 20**
Präsenzmelder, für Innenbereich, Bussystem KNX-TP,
Erfassungswinkel senkrecht 120 Grad, Erfassungswinkel
waagerecht 360 Grad, Reichweite nach vorn 10 bis 15 m,
seitlich jeweils bis 2,5 bis 5 m, mit integrierter
2-Punkt-Lichtregelung, Beleuchtungssteuerung wahlweise
voll- oder halbautomatisch, mit selbstadaptiver
Einstellung der Nachlaufzeit der EIN-Phase, mit
Testbetrieb und LED zur Anzeige von Detektionen im
Testbetrieb, mit Schaltobjekt für Beleuchtung, mit
Schaltobjekt für Präsenz, mit Schaltobjekt für
Bewegung, mit Objekt zur manuellen Übersteuerung des
Schaltausgangs Beleuchtung, mit Helligkeitssensor, mit
Übertragung des Helligkeitsmesswertes in lx, mit
einstellbarem Helligkeitsgrenzwert für
Tag-/Energiesparbetrieb, zyklisches Senden, mit
Parametrierung über die ETS, Parallelbetrieb mehrerer
Melder ohne Logikbausteine möglich, zur Montage auf
Unterputz-Busankoppler, für Deckenmontage in UP-Dose,
Schutzart mind. IP 20 DIN EN 60529 (VDE 0470-1).
Menge: 15,000 St

**01.10.01.0019 Auf-Putz Gehäuse für KNX-Präsenzmelder**
Auf-Putz Gehäuse zur Montage von v. g.
KNX-Präsenzmelder.
Menge: 15,000 St

**01.10.01.0020 Präsenzmelder KNX-TP, mind. IP55**
Präsenzmelder, für Außenbereich, Bussystem KNX-TP,
Erfassungswinkel senkrecht 120 Grad, Erfassungswinkel
waagerecht 360 Grad, Reichweite nach vorn 10 bis 15 m,
seitlich jeweils bis 2,5 bis 5 m, mit integrierter
2-Punkt-Lichtregelung, Beleuchtungssteuerung wahlweise
voll- oder halbautomatisch, mit selbstadaptiver
Einstellung der Nachlaufzeit der EIN-Phase, mit
Testbetrieb und LED zur Anzeige von Detektionen im
Testbetrieb, mit Schaltobjekt für Beleuchtung, mit
Schaltobjekt für Präsenz, mit Schaltobjekt für
Bewegung, mit Objekt zur manuellen Übersteuerung des
Schaltausgangs Beleuchtung, mit Helligkeitssensor, mit
Übertragung des Helligkeitsmesswertes in lx, mit
einstellbarem Helligkeitsgrenzwert für
Tag-/Energiesparbetrieb, zyklisches Senden, mit
Parametrierung über die ETS, Parallelbetrieb mehrerer
Melder ohne Logikbausteine möglich, zur Montage auf
Unterputz-Busankoppler, für Deckenmontage in UP-Dose,
Schutzart mind. IP 55 DIN EN 60529 (VDE 0470-1).
Menge: 5,000 St

**01.10.01.0021 Präsenzmelder Einbau**
Präsenzmelder Einbau mit ON/OFF Funktion zur
Beleuchtungssteuerung, mit Federbügeln für
Deckeneinbau,

Ein/Ausschaltung über Taster möglich.

Betriebsspannung: 230 V~ +10%/-15%
Frequenz: 50/60 Hz
230 V LED-Lampen: 23 x 23 W
Nachlaufzeit, einstellbar: 1 min - 1 h
Erfassungswinkel: 360 °
Ansprechhelligkeit, einstellbar: - 5 - 1000 lx
Betriebstemperatur. -10 - 45 °C
Farbe nach Wahl des AG
Menge: 50,000 St

**01.10.01.0022 KNX-Bewegungsmelder 220 Grad, a.P. mind. IP55**
KNX-Bewegungsmelder 220 Grad, a.P. mind. IP55
Montage an Decken oder Wänden, Versorgung über EIB (24
V
DC), Erfassungsbereich horizontal 220 Grad,
Überwachungsdichte 92 Sektoren mit 368 Schaltsegmenten,
Schwenkbereich horizontal +/- 30 Grad vertikal 90 Grad
nach oben und 40 Grad nach unten, Dämmerungssensor ca.
0,5 - 1000 Lux, Nachlaufzeit 10s - 32 min., Abmessungen
85x145 mm (BxT) (+/-10 %), Farbe weiß inkl.
Befestigungsmaterial für Fassadenelemente und
Stahlkonstruktionen
Menge: 3,000 St

**01.10.01.0023 Switch**
Switch mit
- 24 Ports RJ-45 10/100/1000 MBit/s Auto-Sensing
- 2 Port SC/LC 1000Base-SX (auch als SFP/GBIC
zugelassen)
- 19"-Einbausatz
- Diagnose-LED für jeden Port
- Netzteil 230 V integriert

Verwendete Protokolle:
IEEE 802.3 / IEEE 802.3u / IEEE 802.3ab
/ IEEE 802.3z
IEEE 802.3x;
SNMP, MAC-Adressen-Sperrung,
Auto-Negotiation auf allen Ports,

einfaches Switch-Management über Web-Browser

Bandbreite: 30 GBit/s
MTBF: min. 100.000 Std.
EN 50082-1, EN 55024
Menge: 5,000 St

*Hinweis: Hinweis:*
Hinweis:

Sämtliche Komponenten der Wetterstation verstehen sich
komplett mit Befestigungszubehör (wie z. B.
Montagewinkel, Rohrschelle usw.)

**01.10.01.0024 Wetterzentrale KNX-TP DCF-77-Empfänger**
Wetterzentrale mit Fassadensteuerung, Bussystem KNX-TP,
mit individueller Steuerung von 4 Fassaden, mit
Ausfallüberwachung des
Windgeschwindigkeits-Messwertgebers, mit Senden Azimut
und Elevation über Bus, mit DCF-77-Empfänger und Senden
und Empfangen von Datum und Uhrzeit über den Bus, mit
Sonnennachlaufsteuerung für Sonnen-/Blendschutz mit
Horizontal- oder Vertikal-Lamellen, Überwachen aller
Messwerte (außer Niederschlag) auf jeweils mind. Einen
Grenzwert, mit Erfassen und Senden von max.
Windgeschwindigkeit, max. Helligkeit sowie von min. Und
max. Außentemperatur pro Tag, mit logischer
ODER-Verknüpfung von Wind-, Frost- und
Niederschlagalarm zu einem Sicherheitsalarm zum
Deaktivieren des Sonnenschutzes, mit 8 logischen
UND-Verknüpfungen von mind. 8 Eingangsobjekten, mit 8
logischen ODER-Verknüpfungen von mind. 8
Eingangsobjekten, mit Impulseingang zum Anschluss des
Windrotors (Anemometer), mit 3 Analogeingängen 0 bis 10
V DC zum direkten Anschluss von Wettersensoren, mit 5
parametrierbaren Zeitprogrammen (Tages- und
Wochenprogramm) und bis zu 50 Zeitaufträgen pro
Zeitprogramm, einschl. Parametrierung von 20
Zeitaufträgen, Anschlussmöglichkeit für bis zu 3
Bediengeräte und 8 weitere Wetterzentralen,
Bemessungsbetriebsspannung 24 V DC, einschl. Netzgerät
für Montage auf Tragschiene DIN EN 60715, als
Reiheneinbaugerät, Maße DIN 43880, für Montage auf
Tragschiene TH35 DIN EN 60715, mit integriertem
Busankoppler und Busanschluss über Busanschlussklemme,
Schutzart mind. IP 44 DIN EN 60529 (VDE 0470-1).
Menge: 1,000 St

**01.10.01.0025 Multi-Messwertgeber KNX-TP Dämmerung 0-256lx Netzgerät**
Multi-Messwertgeber, beheizbar, Bussystem KNX-TP, für
Dämmerung,
Messbereich 0 bis 256 lx, Bemessungsbetriebsspannung 5
V DC, als Kompaktgerät zur Fassadenmontage, Schutzart mind. IP 65 DIN EN 60529 (VDE 0470-1), einschl. Netzgerät für
Montage auf Tragschiene, zum Anschluss an die
Wetterzentrale.
Menge: 1,000 St

**01.10.01.0026 Multi-Messwertgeber KNX-TP Windgeschwindigkeit 0-12 m/s Netzgerät**
Multi-Messwertgeber, beheizbar, Bussystem KNX-TP, für
Windgeschwindigkeit,
Messbereich 0 bis 12 m/s, Bemessungsbetriebsspannung 5
V DC, als Kompaktgerät zur Mastmontage, Schutzart mind. IP 65
DIN EN 60529 (VDE 0470-1), einschl. Netzgerät für
Montage auf Tragschiene, zum Anschluss an die
Wetterzentrale.
Menge: 1,000 St

*Hinweis: Visualisierung*

**01.10.01.0027 Software zur Projektierung und Diagnose**
Software zur Projektierung und Diagnose von
KNX-Systemen. Die ETS (Engineering Tool Software)
Als herstellerunabhängige Tool Software für die Planung
und
Konfiguration der Haus- und Gebäudesystemtechnik mit
dem KNX System. Softwarepaket mit 1xLizenz gem.
aktuellem Stand der Programmierung.
Menge: 1,000 St

**01.10.01.0028 Visualisierungssoftware**
Installation einer Visualisierungssoftware mit
Einrichten der Benutzerverwaltung und Konfiguration des
Fernzugriffs über Webbrowser oder
Server-Client-Schnittstelle, einschließlich Vorhalten
der aktuellsten Editorversion zur Erstellung der
Visualisierung während der gesamten Projekt- und
Gewährleistungsphase
Menge: 1,000 psch

**01.10.01.0029 Funktionsbeschreibung Visualisierung**
Funktionsbeschreibung Visualisierung
Erstellen einer detaillierten Funktionsbeschreibung
während der Projektphase mit allen wesentlichen Details
zur Erstellung der Visualisierung sowie als Anleitung
und
ausführliche Dokumentation für die spätere Bedienung.
Die
Funktionsbeschreibung muss während der Projektphase
ständig gepflegt und bei neuen Festlegungen
entsprechend
erweitert werden. Sie muss  nach Abschluss der
Projektarbeiten im PDF-Format sowie in zweifacher
Ausfertigung in gedruckter Form übergeben werden.
Menge: 1,000 psch

**01.10.01.0030 Erstellen Bildschirmseite ohne Grafik**
Erstellen und Einbinden einer Bildschirmseite in die
Visualisierungssoftware ohne Grafik, mit Festlegung und
Umsetzung der Seitenhierarchie und -navigation
Menge: 15,000 St

**01.10.01.0031 Einfügen einer Bilddatei**
Einfügen eines Hintergrundbildes ohne grafischer
Nachbearbeitung aus beigestellter Bilddatei im Format
bmp, jpg oder gif
Menge: 15,000 St

**01.10.01.0032 Erstellen Hintergrundbild**
Erstellen und Einbinden eines Hintergrundbildes mit
grafischer
Gestaltung nach Kundenvorgaben aus Digitalfoto oder
CAD-Datei. Die Grafik ist vor Übernahme in die
Visualisierung zur
Freigabe vorzulegen. Bis zu 2 Nachbearbeitungen zur
Umsetzung der Änderungswünsche sind einzukalkulieren
Menge: 1,000 St

**01.10.01.0033 Funktionsliste/Parametrierung/Inbetriebnahme und Funktionsprüfung/Konfiguration Datenpunkte**
IBN Erstellung Konfiguration Datenpunkte usw

Erstellen einer Funktionsliste in Absprache mit Planer
und Bauherren mit Zuordnung der Sensorik und Aktorik zu
den Einzel- und Zentralfunktionen sowie zu den
wichtigsten
Parametereinstellungen, die für eine vollständige
Erstinbetriebnahme in Ergänzung zu den Festlegungen in
der
Funktionsbeschreibung erforderlich sind.

Inbetriebnahme / Funktionsprüfung
Gerätekanal/Funktionseinheit
Projektierung eines Gerätekanals oder einer
Funktionseinheit eines KNX-Gerätes mit Hilfe der ETS
nach schriftlichen Vorgaben, einschließlich Erstellen
der Gruppenadressen,
Objektverbindungen und Beschreibungen. Die Anzahl der
Funktionseinheiten je KNX-Gerät wird verbindlich
entsprechend der Bewertungstabelle im Hinweistext
ermittelt.

Konfiguration eines Datenpunktes oder dynamischen
Bildelements der Visualisierung (Bedien- oder
Anzeigeelement, logische Verknüpfung, Element in einem
Zusatzmodul wie z. B.
Alarm-, Meldungs- oder Zeitmanagement), inklusive
vollständigem Funktionstest

Änderung der Parametrierung und Inbetriebnahme einer
Funktionseinheit eines KNX-Gerätes einschließlich
Aktualisierung der Funktionsbeschreibung, der
Gerätebeschriftung sowie der Dokumentation; Verrechnung
auf Grundlage der Bewertungstabelle im Hinweistext
ermittelt.
Menge: 1,000 St

**01.10.01.0034 Dokumentation Visualisierung**
Erstellung der Dokumentation der Visualisierung auf
Datenträger in dreifacher Ausfertigung, mit allen
projektspezifischen Daten sowie Setup-Dateien der
benötigten Programme in der aktuellsten Version zur
vollständigen Systemwiederherstellung
Menge: 1,000 psch

**01.10.01.0035 Aufschalten von Störmeldungen**
Aufschalten von Störmeldungen auf
Gebäudeautomationssystem
Inkl. Dokumentation und Beschriftung
Menge: 15,000 St

**01.10.01.0036 Einweisung Bedienungspersonal**
Einweisung des Bedienpersonals vor Ort auf Grundlage
der
Funktionsbeschreibung. Die Funktionsbeschreibung ist
dazu in
gedruckter Form in dreifacher Ausfertigung und in der
aktuellsten Fassung den Teilnehmern auszuhändigen. Über
die erfolgte Einweisung ist ein Protokoll zu erstellen.
Für die Dauer der Einweisung sind 8 Arbeitsstunden
anzusetzen
Menge: 1,000 psch

**01.10.01.0037 Projekt-Dokumentation KNX USB-Stick**
Projekt-Dokumentation KNX
Erstellen der ETS-Dokumentation in dreifacher
Ausfertigung auf USB-Stick, enthalten sein müssen
ETS-Datenbank und Exportdatei, ETS-Reports als
PDF-Datei, Projektdaten und Reports (PDF) der evtl.
Zusätzlich verwendeten Software, sowie alle sonstigen
zur vollständigen Systemwiederherstellung
erforderlichen Daten in der jeweils aktuellsten Version
Menge: 1,000 psch

#### 01.11 Brandmeldeanlage

##### Abschnitt 01.11.01 Brandmeldezentrale

*Hinweis: Allgemein:*
Allgemein:

Die Zentrale als auch die Peripherie-Komponenten der
Brandmeldeanlage müssen den einschlägigen Normen und
Richtlinien wie EN 54 Teil 2 und 4, DIBt, DIN 14675,
ISO 9001, DIN VDE 0800 und DIN VDE 0833 entsprechen.

Der Ausschreibung zugrunde gelegt ist eine
Brandmeldezentrale mit nachstehenden
Leistungsmerkmalen:

Zentralentechnik zur Verarbeitung und Speicherung
aller Zustände von Brand-, Störungs-, und
sicherheitsrelevanten Daten
Peripherie-Netzwerk mit freier Netztopologie in Ring-
und Stichstruktur mit bidirektionalem
Übertragungsprotokoll. Anschaltung und Stromversorgung
aller Melde-, Steuer- und Alarmierungselemente über
Standardbrandmeldekabel 2x2x0,8mm².

Zentrale modular erweiterbar auf mindestens 24 Stück
Ringleitungen.

Ringleitungslänge: min. 1000m

Mindestens 127 Stück adressierbare Melde-, Steuer- und
Alarmierungselemente auf einer Ringleitung.

Freie Bereichs- und Meldergruppenbildung unabhängig
von der physikalischen Melderanschaltung.

Erforderliche Software-Leistungspakete sind in die
Einheitspreise mit einzukalkulieren.

Schnittstellen für die Anschaltung von
Bedieneinrichtungen, Druckern, Anzeigeeinrichtungen
und Alarmierungssystemen.

Betriebstagebuch im Hintergrund bis 250 Ergebnisse,
Meldungen über Protokolldrucker auslesbar.

Die allgemeine Stromversorgung, die Notstromversorgung
mit den zugehörigen Netzteilen und die Akkumulatoren
sind für eine Überbrückungszeit von min. 72 Stunden
sowie für den 0,5-stündigen Alarmbetrieb der
nachstehenden beschriebenen Sirenen auszulegen.

Sämtliche Ein- und Ausgänge sind mit einem
Überspannungsschutz der Klasse D, Feinschutz
auszustatten.

Bei der Planung des bauseitigen Leitungsnetzes wurde
die max. Anzahl von 25 Stück Sirenen auf einem Ring
zugrundegelegt.

Bei der Auswahl des Anlagenfabrikates ist Folgendes
zwingend zu beachten:

- Es sind nur Endgeräte (Melder, Sirenen, etc.)
Zugelassen, die über einen integrierten
Kurzschlusstrenner verfügen! Abgesetzte
Kurzschlusstrenner führen zum Ausschluss.
- Es sind nur beidseitig gespeiste Ringbussirenen mit
Integriertem Kurzschlusstrenner und echter
Ringbusversorgung zugelassen!
- Je Ring müssen bei bis zu 1000m Leitungslänge bis zu
25 Ringbussirenen anschließbar sein.
(Planungsgrundlage für das Leitungsnetz)

Alle Anlagenteile benötigen eine VdS-Zulassung.

Nummer der DIN 14675 Zertifizierung:

.......................................................

VdS-Nummer BMA:

.......................................................

VdS-Nummer Handfeuermelder:

.......................................................

VdS-Nummer Alarmsirene:

.......................................................
(Vom Bieter einzutragen)

**01.11.01.0001 Brandmeldezentrale**
Brandmeldezentrale mit vorstehend beschriebenen
Leistungsmerkmalen ausgebaut mit nachstehenden
Komponenten und Anschaltbaugruppen
als voll funktionsfähige Anlage:

Ringbusmodule und Anschaltbaugruppen:

Ringbusmodule für: 61 Ringleitungen

Die Anzahl der Ringbusmodule muss auf mindestens
75 Stück Ringleitungen erweiterbar sein (falls erforderlich, im
Umschrank eine entsprechende Platzreserve vorsehen).

Anschaltmodul Feuerwehrschlüsseldepot SD 3.

Relaismodul mit 8 Kontakten, 250V/10A überwacht,
potentialfrei.

RS 232/V 24 Schnittstelle.

Bedienfeld.

Anschaltmodul Feuerwehrbedienfeld.

ÜE-Ansteuerung (nach aktueller Vorgabe der Branddirektion München)

Netz-/Ladegerät und Akkumulatoren ausgelegt für eine
Überbrückungszeit von 72 Stunden und 0,5 Stunden
Alarmierungszeit

Die Anzahl der Sirenen muss entsprechend der Anzahl der
Ringe erweiterbar sein (falls erforderlich, im
Umschrank eine entsprechende Platzreserve für größere
Akkumulatoren vorsehen).

Da die Grundfläche des Gebäudes den Wert von 12.000m²
überschreitet, muss die Anlage redundant ausgelegt
werden.
Alle hierfür erforderlichen Bauteile und Komponenten
sind mit einzukalkulieren.

Zentrale im Gehäuse, komplett mit allem
Systemspezifischen Zubehör. Einbau in nachstehendem
Umschrank einschl. Montageplatte und
Befestigungsmittel.

Maße Zentrale: H/B/T in mm

.......................................................

(Vom Bieter einzutragen)
Menge: 1,000 St

**01.11.01.0002 Redundanzmodul**
Redundanzmodul
DIN 14675-Schnittstellenmodul mit VdS-Anerkennung
G204085
Zum redundanten Anschalten eines FATs
als Feuerwehr-Erstinformation
- Aus nur einer Kommunikationsschnittstelle der BMZ
werden zwei bidirektionale Übertragungswege zum FAT zur
Verfügung gestellt
- Die Kommunikationsschnittstelle zur BMZ ist von der
redundanten FAT-Schnittstelle galvanisch entkoppelt und
bauseitig einstellbar als RS 232/ RS485/ TTY.
- Bei Kurzschluss oder Durchtrennen eines
Übertragungsweges wird dies erkannt und an die BMZ gemeldet. Der verbleibende Übertragungsweg gewährleistet weiterhin eine sichere Funktion.
Die Betriebszustände aller Schnittstellen werden über
Statusanzeigen signalisiert.
- Das Redundanzmodul wird werkseitig für den zu
verwendenden BMZ-Typ vorkonfiguriert und bauseitig im
Inneren des BMZ Gehäuses montiert.
- Betriebsspannung: 10V bis 28V DC
- Leistung: bis 2 W
Menge: 1,000 St

**01.11.01.0003 FM-Standschrank E30 (für BMZ)**
FM-Standschrank E 30(für BMZ) als Umschrank zur
Aufnahme aller Komponenten der Brandmeldezentrale sowie
der Übertragungseinrichtungen in Stahlblechausführung,
Schutzart min. IP 54, Vordertür aus 2 mm Stahlblech,
mit geschäumter Dichtung, mit Stangenverschluss
vierfach verriegelt, Komfortgriff zur Aufnahme eines
Profilhalbzylinders nach DIN 18254, Türöffnungswinkel 180°, verschraubbare Rückwand aus 1,5 mm
Stahlblech, Dachblech abnehmbar, 3-fach geteiltes
Bodenblech, einschl. C Profilschienen zur
Kabelabfangung, Außenlackierung Strukturlack RAL 7035,
Kabeleinführung von oben.
Bitte beachten, dass zur Erlangung der Schutzart IP 54
auch die Bodenbleche abzudichten sind.

Maße Zentrale: H/B/T in mm

.......................................................
.
(Vom Bieter einzutragen)
Menge: 1,000 St

**01.11.01.0004 Schutzkontaktsteckdose 250V 16A AP-Ausführung Beschriftungsfeld IP44**
Schutzkontaktsteckdose DIN VDE 0620-1, 16 A, 250 V AC,
in Aufputzausführung, mit Beschriftungsfeld, Schutzart
IP 44 DIN EN 60529, Einsatz mit Schrauben befestigen.
Menge: 1,000 St
Leistungsbereichkatalog: 053 KatLB

**01.11.01.0005 Kabeleinführungssatz für FM-Verteilerschrank**
Kabeleinführungssatz für FM-Verteilerschrank für die
Kabeleinführung von oben in beschriebenen
FM-Verteilerschrank, bestehend aus:

3 Stück Moosgummiflansch
Innenmaß ca. 200x100 mm
1 Stück Rangierkanal aus Kunststoff
Länge:  1200 mm
Tiefe:  150 mm
RAL  7035 lichtgrau
Einschließlich 2 Stück Endkappen
RAL  7035 lichtgrau

Liefern und montieren, einschließlich Erstellen der
Ausschnitte im Dachblech und allem erforderlichen
Klein- und Befestigungsmaterial
Menge: 1,000 St

**01.11.01.0006 Optischer Rauchmelder**
Optischer Rauchmelder mit dezentraler Intelligenz,
Eigenfunktionskontrolle, Notredundanz, Alarm- und
Betriebsdatenspeicher, Alarmanzeige und Betriebsanzeige.
Mit integriertem Leitungstrenner im Melder, sowie
Ferndiagnose und Softwareadressierung ringbusfähig
mittels Datenbus

Spezifikation:  DIN EN 54 Teil 7
Überwachungsfläche:  bis max. 120m²
Gehäuse:  ABS weiß, RAL 9010
Schutzart:  IP 44
Umgebungstemperatur:  -20°C bis +70°C

Montage im Metall-Umschrank der BMZ
einschließlich gegebenenfalls erforderlichem Sockel
Menge: 1,000 St

##### Abschnitt 01.11.02 Feuerwehrinformationszentrum

*Hinweis: Hinweis:*
Hinweis:

Entsprechend der aktuellen TAB  ist
Eine FIZ-Einhausung zu erstellen.

Für dieses Projekt ist im EG der Schule (Windfang Haupteingang) ein separater Raum für das Feuerwehrinformationszentrum vorgesehen. Dadurch werden
die Komponenten des Feuerwehrinformationszentrums als a.P. Montage an der Wand des Raumes vorgesehen.

**01.11.02.0001 Feuerwehr-Einsatz-Center**
Feuerwehr-Einsatz-Center aus Edelstahl als freistehendes Einsatzzentrum für den Außenbereich
Metallbehältnis mit einer Tür, auf Standfuß und integriert:
Feuerwehr-Anzeige-Tableaus FAT-S (sichtbar hinter Klarsichtscheibe) zur adernsparenden Anschaltung an eine Brandmeldezentrale
Schnittstelle einstellbar als RS 232, RS 485/422 oder TTY
4 x 20 Zeichen-Display, hintergrundbeleuchtet
Gleichzeitige Darstellung von 2 Meldungen
1.000 Meldetexte frei programmierbar
Alarmpuffer für 100 Meldetexte
Bedienerführung über beleuchtete Tasten
Akustische Neuwertmeldetechnik mit Abstelleinrichtung
LED-Anzeigen von Sammelalarm, -störung und -abschaltung
Gestaltung der Anzeigeoberfläche nach DIN 14661
Programmierungssoftware und Programmierkabel im Beipack
Betriebsspannung: 10 - 28 V DC
Feuerwehr-Bedienfeld nach DIN 14661 (sichtbar hinter Klarscheibe)
Einbauvorrichtung (140 x 140 mm) für einen bauseitigen Druckknopf-/Hauptmelder
Ablagemöglichkeit für Druckknopfmelder-Ersatzscheiben
Zwei Einbau-Leerfelder (170 x 170 mm) für bauseitige bzw. optionale Einbauten, z.B. ELA-Sprechstelle, RWA-Taster
Depot für 2x20 Feuerwehreinsatzkarten DIN A3 oder 2x20 Einsatzkarten DIN A4 hoch und einen Ordner mit Einsatzgrafiken
Metallbehältnis der Funktionseinheit mit Schwenkhebelverschluss, vorgerichtet für bauseitigen Feuerwehr-Halbprofilzylinder

Erweiterungsfähig mit:
- Heizungs-Einsatz FEC-HZ
- Blitzleuchten-Modul FEC-BLI
- Beleuchtungs-Einsatz FEC-BEL

Standfuß mit abnehmbarer Überschale zur Erstinstallation sowie Kabeldurchführungen für aufgesetzte Funktionseinheit
Einbau von beigestelltem Feuerwehr-Schlüsseldepot
Vorgerichtet für Beton-Verguss in bauseitigem Fundament
Schutzart IP 54, DIN 40050
Oberfläche = Edelstahl endbehandelt
Funktionseinheit B x H x T = ca. 365x580x205 mm
Standfuß B x H x T: = ca. 360x1160x200 mm
Gewicht: ca. 72 kg

Komplett liefern und betriebsfertig in bauseits erstellten Fundament montieren (eingießen) inklusive Abstimmung mit der zuständigen Feuerwehr Landshut und Festlegung des Aufstellortes sowie Ausstattung des FIC

Angeb. Fabrikat:  '.........................................'
Angeb. Typ:  '.........................................'
Menge: 1,000 St

**01.11.02.0002 Feuerwehrbedienfeld (FBF)**
Feuerwehrbedienfeld (FBF) für Brandmeldeanlagen
entsprechend TAB mit Übertragungseinrichtung zur Feuerwehr. Der Anschluss und Betrieb erfolgt über die Feuerwehrbedienfeld Schnittstelle der jeweiligen Brandmeldezentrale. Ausführung
Nach DIN 14661, Gehäuse: Stahlblech
Menge: 1,000 St

**01.11.02.0003 Feuerwehr-Anzeigetableau (FAT)**
Feuerwehr-Anzeigetableau (FAT) nach DIN 14662 als
ERSTINFORMATION

Klartextanzeige zur einheitlichen Darstellung und
Speicherung von Meldungen der vorgenannten
Brandmeldezentrale. Gehäuse aus Stahlblech,
pulverbeschichtet, mit Sichtscheibe.
Die Ansteuerung des FAT's ist redundant auszuführen.
Bei Drahtbruch oder Kurzschluss eines Übertragungs-
Weges ist dies als Störung zu erkennen und der BMZ
Zu signalisieren, wobei die Funktion des FAT's zu
Gewährleisten ist.
- Entfernung BMZ zu FAT max. bis 1000m
- hintergrundbeleuchtetes Grafikdisplay mit 4x20
Zeichen je Meldung
- 4 LED's für Betrieb, Alarm, Störung und Abschaltung
- Bedienung mit 4 Tasten
Menge: 1,000 St

**01.11.02.0004 AÜE / Alarmübertragungseinrichtung**
AÜE / Alarmübertragungseinrichtung
Beschaffung, Montage und Anschluss des Hauptmelders,
Schaffung der Montagevoraussetzungen für den
Netzkoppler gemäß den TAB der Branddirektion München
einschließlich Einführen der Leitung für den DSL-Anschluss in das Netzkopplergehäuse mit Anschluss und Montage der erforderlichen Herdanschlussdose (230V).
Übertragungsnetze gemäß TAB der Branddirektion München
Menge: 1,000 St

**01.11.02.0005 Koppler mit potentialfreien Kontakt für FSD**
Koppler mit potentialfreiem Kontakt (Wechsler 24V 1A)
Zur Ansteuerung des FSD durch TAS-Link, Aufschaltung
auf eigene Meldergruppe
Menge: 1,000 St

**01.11.02.0006 Fernmelde-AP-Verteiler VKA 4**
Fernmelde-AP-Verteiler VKA 4,  bestückt mit 6 St.
LSA-Plus-Leisten je 20 DA, mit Reserveplatz für 1 St.
LSA-Plus-Leiste 20 DA, einschließlich Beschriftungsstreifen,
einschließlich Auflegen und Verteilerbeschriftung und
Buchtenplan in der Innenseite der Abdeckung
Menge: 2,000 St

**01.11.02.0007 Handfeuermelder nach DIN 14655**
Handfeuermelder nach DIN 14655 Form G für a. P.
Montage, mit Aufdruck HAUSALARM, Farbe blau.
Einschließlich Elektronik-/Schalteinsatz mit
Integriertem Kurzschlussisolator und intelligenter
Notredundanz, ringbusfähig.
Schutzart min. IP 42,
Alarmanzeige LED rot,
Einsatztemperatur -25°C ... +70°C
Menge: 1,000 St

**01.11.02.0008 Optischer Rauchmelder**
Optischer Rauchmelder mit dezentraler Intelligenz,
Eigenfunktionskontrolle, Notredundanz, Alarm- und
Betriebsdatenspeicher, Alarmanzeige und Betriebsanzeige.
Mit integriertem Leitungstrenner im Melder, sowie
Ferndiagnose und Softwareadressierung, ringbusfähig
mittels Datenbus

Spezifikation:  DIN EN 54 Teil 7
Überwachungsfläche:  bis max. 120m²
Gehäuse:  ABS weiß, RAL 9010
Schutzart:  IP 44
Umgebungstemperatur:  -20°C bis +70°C

Montage im Metall-Umschrank, einschließlich
gegebenenfalls erforderlichem Sockel, Typ wie
vorstehend
Menge: 1,000 St

**01.11.02.0009 Schutzkontaktsteckdose 250V 16A AP-Ausführung Beschriftungsfeld IP44**
Schutzkontaktsteckdose DIN VDE 0620-1, 16 A, 250 V AC,
in Aufputzausführung, mit Beschriftungsfeld, Schutzart
IP 44 DIN EN 60529, Einsatz mit Schrauben befestigen.
Menge: 1,000 St
Leistungsbereichkatalog: 053 KatLB

**01.11.02.0010 Feuerwehrlaufkarten**
Feuerwehrlaufkarten im Format DIN A3, formatfüllend in
formstabiler Folie ausgeführt nach Richtlinien der DIN
14675 und der Branddirektion München siehe TAB-Punkt 8
Mit Anlage 4.
Ausführung und Gestaltung ist mit der Branddirektion
München abzustimmen.
Menge: 25,000 St

**01.11.02.0011 Feuerwehrlaufkarten Kasten**
Feuerwehrlaufkarten Kasten zur Aufbewahrung von min.
50 St. Laufkarten im Format A3, nach Richtlinie der
DIN 14675 sowie der Branddirektion München.
Einbau in den beschriebenen Umschrank mit allem
Erforderlichen Befestigungszubehör, verschraubt.
Menge: 1,000 St

**01.11.02.0012 Schlüssel für angebotene Handfeuermelder**
Schlüssel für angebotene Handfeuermelder liefern und
montieren
Menge: 10,000 St

**01.11.02.0013 Schild "Außer Betrieb"**
Schild " Außer Betrieb" für angebotene Druckknopfmelder,
Im Umschrank FIZ hinterlegt
Menge: 15,000 St

**01.11.02.0014 Ersatzglasscheiben**
Ersatzglasscheiben für angebotene Druckknopfmelder,
Im Umschrank FIZ hinterlegt, incl. Halterung
Menge: 15,000 St

##### Abschnitt 01.11.03 Peripherie

*Hinweis: Hinweis:*
Hinweis:

Bei sämtlichen Peripheriegeräten, die nach
der Norm eine Melderbeschriftung benötigen, sind diese
in den Einheitspreis des jeweiligen Gerätes mit einzukalkulieren.

Folgende Anforderungen sind zu berücksichtigen:

Melderkennzeichnungsschilder für BMA graviert oder
Polyesterfolie bedruckt zum Aufkleben.
Größe ca. B x H: 50 x 25 mm
Form: rechteckig
Farbe: rot
Schriftfarbe: schwarz oder weiß
Typ: Melderkennzeichnungssschild
Die Nummerierung muss mit der Feuerwehr München
abgestimmt werden.

**01.11.03.0001 Abstimmung mit Feuerwehr**
Menge: 1,000 psch

**01.11.03.0002 Feuerwehrschlüsseldepot**
12 oder 24 Volt aus korrosionsbeständiger Aluminiumlegierung Türen aus 5 mm rostfreiem Edelstahl inkl. Innentüren mit Objektschlüssel-Überwachung Heizung und 10 m Anschlussleitung
Inkl. Riegelwerk
Inkl. Profilhalbzylinder
Entsprechend der jeweiligen Feuerwehr

Liefern und in Standsäule einbauen.

Typ:  Feuerwehrschlüsseldepot

Angeb. Fabrikat:  '.........................................'
Angeb. Typ:  '.........................................'
Menge: 1,000 St

**01.11.03.0003 Beleuchtungsmodul**
Beleuchtungsmodul (230 V AC) für die Funktionseinheiten
der Feuerwehrperipherie; über Türkontakt angeschaltet.
Integrierbar

- Betriebsspannung: 230 V AC
- Leistung: 11W
Menge: 1,000 St

**01.11.03.0004 Heizungsmodul**
Heizungsmodul über einstellbaren Thermostatregler
angeschaltet

- Betriebsspannung: 230 V AC
- Leistung: ca. 50 W
Menge: 1,000 St

**01.11.03.0005 Freischaltelement**
Mechanisches Freischaltelement zur Auslösung der BMA durch die Feuerwehr mit einem bauseitig einzubauenden Profilhalbzylinder; im Einbaugehäuse zur Unterputzmontage

- Aufnahmevorrichtung für bauseitigen Profilhalbzylinder
- Mit VDS Zulassung
- Wählbare Betriebsart der Kommunikationsschnittstelle zur BMA
Als Primärlinie, Sabotagelinie oder potentialfreier Kontakt
- Integrierte Widerstandsheizung
- 12V DC / 0,35W
- 24 V DC / 1,4W
- Mit Sicherheitsschrauben verschraubt und Spezialschraubendreher
- Regenschutzrosette mit 2 Höhenausgleichsscheiben
- Abriebfeste Kennzeichnung mit 'F'
- Im Aluminumdruckguss Gehäuse zur Unterputzmontage
- Einbauabmessungen: D=65 mm, T= 100 mm
- Frontaufbau in Aluminiumdesign
- Frontabmessungen B/H/T: 80/80/16 mm
- Gewicht ca. 2kg
Menge: 1,000 St

**01.11.03.0006 Säulen-Einbaumodul Freischaltelement**
Säulen-Einbaumodul Freischaltmodul zum Einbau eines
Freischaltelementes in die Schlüsseldepot-Hohlsäulen
VdS G102068 u. VdS G104079
Menge: 1,000 St

**01.11.03.0007 Modul mit Einbauvorrichtung für Informationsleuchte**
Modul mit Einbauvorrichtung für Informationsleuchte
zum Einbau einer Informationsleuchte in die
Schlüsseldepot-Hohlsäule; über dem
Feuerwehr-Schlüsseldepot FSD-S3.
Menge: 1,000 St

**01.11.03.0008 Blitzleuchte für FSD**
Blitzleuchte für FSD zum Einbau in Gerätschaften der
Feuerwehr-Peripherie, IP64, Frontrahmen Silber mit LED
Clusterfeld 12-24 V DC

-nach Vorgabe der Branddirektion München
- Leuchtfarbe: weiß
- Betriebsspannung : 12-24 V DC
- Leistungsaufnahme : ca. 0,36-0,48 W
- Kabelzuführung : seitlich
- Leiterquerschnitte : 0,5 bis 1,5 qmm
- Abmessungen B x H x T [mm] : 170 x 70 x 60
- Nötige Einbaumaße B x H x T [mm] : 155 x 60 x 70
Menge: 1,000 St

**01.11.03.0009 GSM Antenne**
GSM Antenne mit Zulassung für den Netzkoppler TAS-Link
für Außenmontage, mit 10 m Antennenkabel,
einschließlich Befestigungswinkel und Anschlussadapter.
Menge: 1,000 St

*Hinweis: Feldgeräte, Alarmtongeber und Zubehör*

**01.11.03.0010 Blitzleuchte**
Blitzleuchte für lageunabhängige Innen- und
Außenmontage,
Mit VDS-Zulassung, runde Bauform
Kalotte: rot
Sockel: rot
Schutzart: IP 54
Montage an Beton- oder Mauerwänden
Menge: 15,000 St

**01.11.03.0011 Handfeuermelder**
Handfeuermelder Feueralarm nach DIN 14655 Form G für
a. P. Montage, mit Aufdruck FEUERWEHR Farbe rot RAL
3000,
einschließlich Elektronik-/Schalteinsatz mit
integriertem Kurzschlussisolator und intelligenter
Notredundanz, ringbusfähig, Schutzart min. IP 42,
Alarmanzeige LED rot,
Einsatztemperatur -25°C ... +70°C
Menge: 15,000 St

**01.11.03.0012 Schutzhaube für Handfeuermelder**
Schutzhaube für Handfeuermelder
Bruchsichere, durchsichtige Ausführung zum Schutz der
vorbeschriebenen Handfeuermelder vor Fehlauslösung im
Turnhallenbereich, Gehäuse bruchsicher und abgerundet
zum höchstmöglichen Schutz vor Verletzungen im
Sportbetrieb.
Inkl. allem Zubehör
Menge: 5,000 St

**01.11.03.0013 Ring-Modul**
Ring-Modul, 1-fach Ringlinien-Modul für max. 127
Prozessanalogmelder der BUS-Teilnehmer, unterteilt in
127 Melder- und/oder Steuergruppen. Geeignet zur
Stromversorgung von Warntongebern und Sirenensockel auf
Melderbus.
Menge: 15,000 St

**01.11.03.0014 Ringbus optischer Rauchmelder Montagehöhe 3-5m**
Optischer Rauchmelder mit dezentraler Intelligenz,
Eigenfunktionskontrolle, Notredundanz, Alarm- und
Betriebsdatenspeicher, Alarmanzeige und Betriebsanzeige.
Mit integriertem Leitungstrenner im Melder, sowie
Ferndiagnose und Softwareadressierung, ringbusfähig
mittels Datenbus

Spezifikation:  DIN EN 54 Teil 7
Überwachungsfläche:  bis max. 120m²
Gehäuse:  ABS weiß, RAL 9010
Schutzart:  IP 44
Umgebungstemperatur:  -20°C bis +70°C

einschließlich gegebenenfalls erforderlichem Sockel
Montagehöhe über 3 bis 5 m.
Menge: 100,000 St

**01.11.03.0015 Ringbus thermischer Rauchmelder Montagehöhe 3-5m**
Automatischer Thermomelder mit schnellem Halbleitersensor
Zur sicheren Erkennung von Bränden mit schnellem Temperaturanstieg
Und integrierter Maximalwertauslösung zur Erkennung von Bränden mit
Langsamen Temperaturanstiegen.
Prozessanalogmelder mit dezentraler Intelligenz,
ringbusfähig mittels Datenbus, Eigenfunktionskontrolle, Notredundanz, Alarm- und Betriebsdatenspeicherung, Alarmanzeige, Softadressierung und
Separater Betriebsanzeige.
Der Leitungstrenner ist im Melder integriert. Eine Melderparallelanzeige ist zusätzlich anschließbar.

Betriebsspannung 8 ... 42 V DC
Ruhestrom : 19 V DC ca . 40 mikro A
Alarmstrom ohne Kommunikation ca . 18 mA
Überwachungsfläche max . 30 m ²
Überwachungshöhe max . 7.5 m
Luftgeschwindigkeit 0 ... 2 5.4 m/ s
Anwendungstemperatur - 20 °C ... 50 °C
Lagertemperatur - 25 °C ... 75 °C
Schutzart IP 43
Material ABS
Rel . Luftfeuchte < 95 % ( nicht kondensierend )
Farbe weiß, RAL 9010
Melderspezifikation EN 54-5 A 1 R/ -1 7

Einschließlich gegebenenfalls erforderlichem Sockel
Montagehöhe über 3 bis 5 m.
Menge: 25,000 St

**01.11.03.0016 Lüftungskanal-Melder**
Lüftungskanal-Melder
Ringbus optisch-thermischer Lüftungskanal-Melder zur
Überwachung von Zu- und Abluftkanälen auf Brandrauch inkl.
Entnahmerohr zur permanenten Luftentnahme aus dem Lüftungskanal für die Zirkulation durch das Meldergehäuse und
den optischen Rauchmelder; mit Klarsichtfeld im Deckel
Zur Kontrolle der Alarmanzeige-LED am Rauchmelder
- Für quadratische und rechteckige Lüftungskanäle mit
einer Breite von 30 bis 300 cm
- Zuverlässige Luftgeschwindigkeit von 1,5 m/s bis 20
m/s
- Funktionserhalt bei Drahtbruch oder Kurzschluss durch
Trennelemente
Inkl.:
- 1 St. Meldergehäuse mit Anschlussplatine,
Meldersockel,
Deckel und Montagematerial
- 1 St. Entnahmerohr
- 1 St. Abluftrohr
- 2 St. Luftfilter für Entnahmerohr und Abluftrohr
Umgebungsbedingungen:
- Luftgeschwindigkeit: mind.1,5 m/s ... 20 m/s
- Betriebstemperatur: 0°C ... 50°C
- rel. Luftfeuchtigkeit: 95 %, nicht kondensierend
- Schutzart nach IEC 60529: IP30
Menge: 15,000 St

**01.11.03.0017 Akustischer Signalgeber Montagehöhe 3-5m**
Akustischer Signalgeber,
Lautstärke und Tonart von der Brandmeldezentrale aus
Einstellbar, flache Bauform wahlweise rotes oder
weißes Gehäuse, für a.P. Montage geeignet, beidseitig
ringbusversorgt, mit integriertem Trenner
Alarmton: nach DIN 33404-3
Schallpegel wählbar min. 96 dB(A) in 1m Abstand
Schutzart min. IP 23
Montageart an Beton- oder Mauerwänden
Einschließlich gegebenenfalls erforderlichem Sockel
Montagehöhe: ca. 3-5m
Menge: 50,000 St

*Hinweis: Koppler:*

**01.11.03.0018 Koppler Set 230 V im Kompaktgehäuse**
Koppler Set 230 V im Kompaktgehäuse
Zwei frei programmierbare Relais zur zeitlich bedingten
Maschinenabschaltung, autarke Ansteuereinrichtung d.h.
Bei Ausfall der Brandmeldezentrale oder des Feldbusses
bleibt die Funktion erhalten,
Zwei Kontakteingänge zur Rückmeldung von Ansteuerungen,
Netzspannung wird über interne Logik auf Funktion
überwacht,
Als Ringbusteilnehmer einsetzbar,
Leistungsmerkmale:
- 230 V AC Ansteuerung mit Funktionsüberwachung
- Frei programmierbare Relais
- Rückmeldekontakte zur Überwachung externer Geräte
- Relaisausgänge mit programmierbaren Impulslängen
- Integrierter Leitungstrenner
Technische Daten:
- Kontaktbelastung Relais 230V AC/ 4A
- Anschlussklemmen max 2,5 qmm
- Schutzart IP 30
Menge: 5,000 St

**01.11.03.0019 Leistung wie vor jedoch Versorgungsspannung 12 -24 VDC**
Leistung Koppler Set wie vor jedoch Versorgungsspannung 12 -24 VDC
Menge: 5,000 St

**01.11.03.0020 Inbetriebnahme**
Vorgenannter Gefahrenmeldeanlage
Menge: 1,000 St

**01.11.03.0021 Abnahme Sachverständiger**
Abnahme der BMA mit dem verantwortlichen
Sachverständigen.
Der Sachverständigen zur
Überprüfung der errichteten Brandmeldeanlage nach
SPrüfV. Inklusive Überprüfung der Installation der
Brandmeldeeinrichtungen auf Übereinstimmung mit den
geltenden VDE/DIN/VdS- Bestimmungen ist vom AN zu beauftragen und durchzuführen.
Dazu muss der Auftragnehmer erforderliches Fachpersonal
und erforderliche Prüfgeräte zur Verfügung stellen.
Des weiteren ist zur Verfügung zu stellen:
- 3-fach Bedienungsanleitung
- 3-fach Inbetriebnahmeliste
- 3-fach Revisionspläne und Übersichtsplan der Anlage
- 3-fach Erstinbetriebnahmeprotokoll

Bei Abbruch der Abnahme oder bei einer Nachprüfung müssen die Kosten für den Sachverständigen durch den Verursacher übernommen werden.
Menge: 1,000 psch

**01.11.03.0022 Abnahme Feuerwehr**
Abnahme und Aufschaltung der mängelfreien
Brandmeldeanlage mit der Feuerwehr Landshut.
Der Auftragnehmer organisiert hier die Abnahme mit der zuständigen Feuerwehr und Aufschaltung der mängelfreien Brandmeldeanlage auf den Hauptmelder der Konzessionsfirma.
Dazu muss der Auftraggeber erforderliches Fachpersonal und Prüfgeräte zur Verfügung stellen.
Vom Auftragnehmer sind alle in den TAB der Feuerwehr Landshut geforderten Vorleistungen zu erbringen.
Zusätzlich muss für die Aufschaltung die Konzessionsfirma mit beauftragt werden.

Terminabstimmung liegt im Leistungsumfang des AN.
Menge: 1,000 psch

**01.11.03.0023 Abnahme mit dem Betreiber**
Abnahme mit dem Betreiber
Abnahme der gesamten Brandmeldesystems mit dem
Betreiber inklusive einer einmaligen Einweisung des
Bedienpersonals in die Funktion der Anlage

Durchführung aller erforderlichen Messungen und
Prüfungen sowie Ausstellen der Bescheinigung auf
mängelfreie Funktion.

Einweisung einer berechtigten Person in Bedienung,
Handhabung und Alarmorganisation des Brandmeldesystems
in Verbindung mit allen System- und objektspezifischen
Meldungen.
Menge: 1,000 psch

##### Abschnitt 01.11.04 Wartung der Brandmeldeanlage

*Hinweis: Wartung*

*Hinweis: Hinweis:*
Hinweis:

Wartungsvertrag

Der Wartungsvertrag wird nach der Abnahme zwischen dem Auftraggeber und dem Auftragnehmer gesondert abgeschlossen.

Die angebotenen Kosten für die Wartungsarbeiten werden in der Feststellung der Angebotssumme gewertet.
WARTUNGSPAUSCHALE im Zeitraum der Gewährleistung
in die hier angegebene Wartungspauschale ist die Inspektion und Wartung für ein Jahr mit 4 Prüfungen einzukalkulieren.
Gegenstand des Wartungsvertrages ist die fachgerechte Wartung einschließlich der erforderlichen Inspektionen nach den einschlägigen und anerkannten technischen Regeln, den Wartungsanleitungen der AMEV, normativen Vorgaben sowie den Wartungsvorschriften der Hersteller.
Die Wartungsarbeiten müssen für die ausgeschriebene Gesamtleistung kalkuliert werden.

**01.11.04.0001 Wartungsarbeiten 1. Jahr**
*** Bedarfsposition ohne GB
Wartungsarbeiten 1. Jahr

Erforderliche Wartungsarbeiten an in diesem LV aufgeführter Brandmeldeanlage.

Fachgerechte Wartung einschließlich der erforderlichen Inspektionen
Nach den einschlägigen und anerkannten technischen Regeln,
Den Wartungsanleitungen der AMEV, normativen Vorgaben
Sowie den Wartungsvorschriften der Hersteller.
Gemäß zu erstellender Arbeitskarte.
Menge: 1,000 psch

**01.11.04.0002 Wartungsarbeiten 2. Jahr**
*** Bedarfsposition ohne GB
wie Pos. 1.3.1. jedoch für 2. Jahr
Menge: 1,000 psch

**01.11.04.0003 Wartungsarbeiten 3. Jahr**
*** Bedarfsposition ohne GB
wie Pos. 1.3.1. jedoch für 3. Jahr
Menge: 1,000 psch

**01.11.04.0004 Wartungsarbeiten 4. Jahr**
*** Bedarfsposition ohne GB
wie Pos. 1.3.1. jedoch für 4. Jahr
Menge: 1,000 psch

#### 01.12 Sicherheitsbeleuchtung

##### Abschnitt 01.12.01 Sicherheitsbeleuchtung

*Hinweis: Beschreibung*
Beschreibung

Die 3 Gebäude sind mit einer batteriegestützten
Sicherheitsbeleuchtung auszustatten. Die
Nennbetriebsdauer ist nach V DIN V VDE 0108, DIN EN
50172, ASR A3.4/3, DIN EN 1838 und den jeweiligen LBO
auszulegen.

Das zentrale Batteriesystem wird mit einer
automatischen Prüfeinrichtung gemäß DIN EN 50171 und
BGV A3 zur Versorgung von Rettungszeichen- und
Sicherheitsleuchten gemäß EN 60598-2-22 und EN 1838.
Die Einzelleuchtenüberwachung mit individueller
Zustandsanzeige pro Leuchte und der Mischbetrieb
erfolgt in Verbindung mit Überwachungsmodulen in der
Leuchte.

Bei dieser Anlage handelt es sich um ein
sicherheitsrelevantes System. Aus diesem Grund ist die
Durchgängigkeit des QM-Systems bezüglich des Produktes
selbst, wie auch von allen Lieferanten nachzuweisen.

Dem Angebot sind die entsprechenden
Qualitätszertifikate nach ISO 9001 beizulegen.

Folgende Unterlagen sind vorzuweisen:
- EG-Konformitätserklärung des Herstellers der Anlagen
und Leuchten

Die Schaltungsart jedes einzelnen Sicherheits- und
Rettungszeichenleuchtenkreises kann im Steuerteil des
zentralen Batteriesystems frei programmiert werden.
Dauerlicht und Bereitschaftslicht innerhalb eines
Stromkreises ist möglich (Mischbetrieb).

Das System verfügt über eine serielle Schnittstelle
(für Peripherie-Geräte, z. B. Drucker), mehrere
USB-Schnittstellen (zum Auslesen der Logbuch- und
Batteriedaten) und über einen Netzwerkanschluss RJ45.

Zu den Unterverteilern ist nur eine Leitung in
Funktionserhalt zu verlegen. Die Endstromkreise sind
frei programmierbar. Einzelumschaltung pro Stromkreis,
Überwachung der Sicherung, DC-Betrieb bei einpoligem
Erdschluss ist gewährleistet.

- Anschlussfertig auf Klemmen verdrahtet mit
PE-Anschluss für die Ansteuerung von variablen
Baugruppen
- Abgesicherte Abgänge zur Unterstation,
Anschlussquerschnitt 10-25 mm²
- Abgangskreise mit 3,8 A Nennstrom, Sicherungswert 6,3
A
- Abgesicherter Abgang, zweipolig;
Anschlussquerschnitt: 4 mm²
- Busklemmenmodul für 2 oder 4 Leiter

Das zentrale Batteriesystem besteht aus mehreren
Komponenten:

- Zentraleinheit mit Mikroprozessor-Steuerteil mit Konfigurationsspeicher und Busanschluss
- Ladeeinrichtung mit mikroprozessorgesteuerter,
temperaturgeführter Ladung zur normgerechten Aufladung
der Batterie.
- Anzeige- und Bedieneinheit
- Visualisierung zur Programmierung der Anlage und Statusabfrage über Web-Browser.
- Blockbatterie 216 V (Zuzüglich. 25% Alterungsreserve
gem. EUROBAT und DIN EN 50171)
- Stahlblech-Standschrank mit Schutzart mind. IP 20 und Schutzklasse I

*Hinweis: Anlage*

**01.12.01.0001 CPS-System Grundschule**
CPS-System

mit automatischem mikroprozessorgesteuertem Prüf- und
Überwachungssystem für Mischbetrieb von Notleuchten in
Dauer- und Bereitschaftsschaltung innerhalb eines
Stromkreises und standardmäßiger
Einzelleuchtenüberwachung ohne zusätzliche
Datenleitung, geeignet zum Anschluss von
systemgebundenen Unterverteilern. Leuchten mit Baustein
S10 und entsprechendem EVG sind vom
Zentralbatteriesystem steuerbar. Ausstattung gemäß DIN
VDE 0108-100, DIN EN 50171, DIN EN 50172, DIN EN
50272-2, DIN EN 1838, DIN EN 4844-1 und DIN VDE
0100-718.

Das System muss das Qualitätszertifikat ISO 9001
tragen.

Die Einzelleuchtenüberwachung und der Mischbetrieb
erfolgt in Verbindung mit Überwachungsmodulen in der
Leuchte.
Eine Einzelschaltbarkeit der Leuchten muss dabei
ebenfalls zwingend gewährleistet werden!

Die Stromkreisüberwachung erfolgt mit individueller
Zustandsanzeige pro Kreis im Steuerteil und über LED
auf den Abgangskreismodulen.
Grüne LED: Abgangskreis in Ordnung
Rote LED: Störung des Kreises
die Blinkfrequenz ist abhängig von der Störung

Freie Programmierung der Schaltungsart jeder einzelnen
Sicherheits- und Rettungszeichenleuchte in der Leuchte.

Bestehend aus:
Mikroprozessor Steuerteil mit Konfigurationsspeicher
und Busanschluss. Bussystem ausgelegt, interne und
externe Baugruppen, wie EGM-Module, UV, Anzeigen und
Meldemodule zu verwalten. Lineare Busverlegung ohne
Verstärkermodule bis zu einer Länge von über 1000
Meter.

Das Anzeige - Display wird an der Anlage oder extern
verbaut.

Leichte Programmierung der Anlage ohne spezielle
Systemsoftware.
Ladekreis und Batteriesymmetrie sind wahlweise
überwachbar.

Eingabe oder Änderung von Leuchtentexten, sowie
Programmierung der Schaltfunktionen für Kreise oder
Leuchten können über handelsübliche Computer
(Notebook) jederzeit an die Bedürfnisse des Hauses
Angepasst werden. Schnittstellen, parallel und seriell
für Peripherie  Geräte, wie Drucker, sind in diesem
System Standard.

Ladeeinrichtung mit mikroprozessorgesteuerter,
temperaturgeführter Ladung zur normgerechten Aufladung
der Batterie bis zur max. Zu versorgenden
Notlichtleistung. Ausgleichs- und Starkladung können
automatisch oder manuell über die Bedieneinheit
Ausgelöst werden.

Elektronikschrank vorbereitet für max. 45
Endstromkreise mit separatem Batterieschrank, für den
Anschluss größerer Batterieleistung, Tür rechts
gehangen.

Abmessungen: H1800 x B850 x T600mm (+/- 10%)
Schutzart: mind. IP 20
Schutzklasse: I

Kabeleinführung von oben durch Kabeleinführungsstutzen.

Jeder Stromkreis ist im Steuerteil frei programmierbar
und anschlussfertig verdrahtet auf Klemmen, 4,0mm²
ausgeführt.

Das System ist fertig verdrahtet für:

35 Endstromkreise, abgesichert mit 6,3A.

Die Überwachung der Sicherung im DC Betrieb bei
einpoligem Erdschluss ist gewährleistet.
Sowohl der Status des Datenbusses als auch der Status
jedes einzelnen Abgangs wird über LEDs angezeigt.

4 Stück potentialfreie Eingänge zur
Lichtschalterabfrage. Busklemmen am Modul für 2 Leiter
(CAT7).

2 Stück BUS-Multiplikator
Durch den Einsatz des BUS-Multiplikators im CPS-System
können 8 Busstränge mit bis zu 1000m
Leitungslänge je Strang angeschlossen werden.

1 Stück SYSTEM-Erweiterung
Durch den Einsatz der Systemerweiterung im CPS-System
können bis zu 80 Eingangs- und 80
Ausgangsmodule angeschossen werden.

1 Stück Relaismodul ABG 6R
Über das Relaismodul mit 6 Wechslerkontakten können
Störungsmeldungen an die Gebäudeleittechnik
weitergeleitet werden.

1 Stück Abgang zur Unterstation abgesichert.
Anschlussquerschnitt bis 25mm², durch Einleitertechnik
zur Unterstation SV entfällt die Netzzuleitung vom
Zentralbatteriegerät und damit wird lediglich eine
Leitung in Funktionserhalt E30 und eine BUS Leitung
(CAT 7) benötigt.
Abgang zur Unterstation, abgesichert D02.
Menge: 1,000 St

**01.12.01.0002 Stationäre Reinbleibatterie OGiV**
Stationäre Reinbleibatterie OGiV

Stationäre Batterie, ausgeführt als wartungsfreie
verschlossene Reinbleibatterie. Die Elektroden-Gitter
sind dabei aus Reinblei gegossen und gestanzt, wodurch
eine deutlich längere Gebrauchsdauer (nach
Eurobat-Norm) gewährleistet wird.

Nennspannung: 12V
Nennbetriebsdauer: 3h
Nennkapazität: 110Ah
(incl.25% Alterungsreserve gem. Eurobat u. DIN EN
50171)

Batterietyp: Reinblei OGiV
Gebrauchsdauer (Eurobat  Norm):>15 Jahre

Batterie untergebracht im separaten Stahlblech-Standschrank, Abmessungen passend zum Elektronikschrank.

Inkl. Anschlussarbeiten sowie Klein- und Befestigungsmaterial
Menge: 18,000 St

**01.12.01.0003 Batterieschrank**
Batterieschrank

Vorgenannte Batterie untergebracht im separaten
Stahlblech-Standschrank.
Abmessungen passend zum Elektronikschrank

Abmessungen: H1800*B850*T600mm (+/-10%)
Menge: 1,000 St

**01.12.01.0004 Fernmeldeeinrichtung**
Fernmeldeeinrichtung

Fernmeldeeinrichtung gemäß DIN VDE 0108-100, für die
Fernanzeige der Betriebszustände des
Zentralbatteriesystems.
Die Funktion ist auch bei Netzausfall über die Batterie
gewährleistet. Über einen Schalter ist die Blockierung
des Notlichtbetriebes während Betriebsruhezeiten
möglich. Durch die Blockierung des Notbetriebes wird
die Batterieerhaltungsladung nicht betroffen.

LED-Anzeigen:
Anlage betriebsbereit
Batteriebetrieb
Anlage gestört

Gehäuse: Kunststoff, reinweiß
Abmessungen: H80 x B80mm(+/- 10%)
Schutzart: mind IP20
Schutzklasse: II
Montageart:Wandeinbau/Wandaufbau
Menge: 1,000 St

**01.12.01.0005 BUS-Netz-Überwachungsmodul**
BUS-Netz-Überwachungsmodul

3-Phasenüberwachung gem. DIN EN 50172 für die
Überwachung von Verteilern und Stromkreisen der
Allgemeinbeleuchtung mit Kommunikationsüberwachung auf
Unterbrechung oder Kurzschluss in der Leitung. Fehler
werden als Störung über CAT7 übermittelt, kein
Funktionserhaltkabel erforderlich.

Folgende Daten müssen erfasst werden:
Ausfall Allgemeinstromversorgung
Unterspannungsmeldung VDE 0108-100, VDE 718
Ortsangabe
Kurzschluss im Leitungsweg
Unterbrechung

Über eine externe Fremdspannung aus der allgemeinen
Lichtsteuerung kann jeder der 5 Schalteingänge einem
oder mehreren Abgangskreisen der Sicherheitsbeleuchtung
über den Daten-BUS zugeordnet werden (CAT7).

Versorgungsspannung: 3N 400/230V, 50Hz
Toleranz:-30% bis +10%
Auslöseverzögerung: einstellbar <10ms oder >100ms
Eingänge: 5x 230 VAC +
1x 400/230 V
Messeingang
Montage: Hutschienenmontage (6 TE)
Abmessungen: H90 x B105 x T58mm (+/- 10%)

Die Programmierung erfolgt über DIP-Schalter.

Befestigung in Verteilern der AV-Versorgung oder im
Zentralgerät.
Menge: 8,000 St

*Hinweis: Rettungszeichen- und Sicherheitsleuchten*

**01.12.01.0006 Rettungszeichenleuchte Deckeneinbau**
Rettungszeichenleuchte Deckeneinbau
Scheibenleuchte im schlanken Design für die
Deckeneinbaumontage. Ausführung gem. DIN EN 60598 T
2-22, DIN EN 1838. Piktogramm gem. DIN 4844.

Gehäuse:  Stahlblech, Farbe nach Wahl des AG
Abmessungen:  L350 x H155 x T90mm (+/- 10%)

Schutzart:  mind. IP40
Schutzklasse:  I
Anschlussspannung:  230 V AC/DC
Anschlussleistung:  7,5 VA / 4,0 W
Erkennungsweite:  30m
Montageart:  Deckeneinbau
Ausführung mit:  Adressierbaustein
Menge: 40,000 St

**01.12.01.0007 Rettungszeichenleuchte Decken- Wandanbau**
Rettungszeichenleuchte Decken- Wandanbau
Hochwertige Scheibenleuchte im schlanken Design für die
Deckenaufbaumontage. Ausführung gem. DIN EN 60598 T
2-22, DIN EN 1838. Piktogramm gem. DIN 4844.

Gehäuse:  Stahlblech, Farbe nach Wahl des AG
Abmessungen:  L320 x H200 x T55mm (+/- 10%)
Schutzart:  mind. IP40
Schutzklasse:  I
Anschlussspannung:  230 V AC/DC
Anschlussleistung:  7,5 VA / 4,0 W
Erkennungsweite:  30m
Montageart:  Decken- Wandaufbau
Ausführung mit:  Adressierbaustein
Menge: 10,000 St

**01.12.01.0008 Sicherheitsleuchte Deckeneinbau**
Sicherheitsleuchte Deckeneinbau

Downlight für die Deckeneinbaumontage in runder
Ausführung. Ausleuchtung für große Flächen. Ausführung gem. DIN EN 60598 T 2-22, DIN EN 1838.

Ausleuchtung mit mind. 1lx nach
DIN EN 1838 für Lichtpunkthöhen bis 7,0m.
Maximale Abstände Leuchte zu Leuchte:
> 8,5m ab 2,5m Lichtpunkthöhe
> 11,5m ab 4,0m Lichtpunkthöhe
(Berechnungsgrundlage: mind. 1lx auf Fluchtwegmitte:
Wartungsfaktor = 0,8, Reflexionsgrad 0%)

Gehäuse:  Stahlblech, Farbe nach Wahl des AG
Abmessungen:  Ø:80 x H5mm (+/- 10%)

Schutzart:  mind. IP20
Schutzklasse:  I
Anschlussspannung:  230 V AC/DC
Anschlussleistung:  7,0 VA / 4,0 W
Lichtstrom:  336 lm
Beleuchtung:  symmetrisch
Montageart:  Deckeneinbau
Ausführung mit:  Adressierbaustein
Menge: 80,000 St

**01.12.01.0009 Sicherheitsleuchte Deckenanbau**
Sicherheitsleuchte Deckenaufbau

Downlight für die Deckenaufbaumontage in runder
Ausführung. Ausleuchtung für große Flächen. Ausführung gem. DIN EN 60598 T 2-22, DIN EN 1838.

Ausleuchtung mit mind. 1lx nach
DIN EN 1838 für Lichtpunkthöhen bis 7,0m.
Maximale Abstände Leuchte zu Leuchte:
> 8,5m ab 2,5m Lichtpunkthöhe
> 11,5m ab 4,0m Lichtpunkthöhe
(Berechnungsgrundlage: mind. 1lx auf Fluchtwegmitte:
Wartungsfaktor = 0,8, Reflexionsgrad 0%)

Gehäuse:  Stahlblech, Farbe nach Wahl des AG
Abmessungen:  Ø:125 x H45 mm (+/- 10%)
Schutzart:  mind. IP20
Schutzklasse:  I
Anschlussspannung:  230 V AC/DC
Anschlussleistung:  7,0 VA / 4,0 W
Lichtstrom:  336 lm
Beleuchtung:  symmetrisch
Montageart:  Deckeneinbau
Ausführung mit:  Adressierbaustein
Menge: 20,000 St

*Hinweis: Sicherheitsleuchten Außenbereich*
Rettungszeichen- Sicherheitsleuchten Tiefgarage / Außenbereich

**01.12.01.0010 Sicherheitsleuchte Decken- Wandaufbau IP65 asymmetrisch**
Sicherheitsleuchte Decken- Wandaufbau IP65 asymmetrisch
Sicherheitsleuchte mit robustem Metallgehäuse. Ausführung gem. DIN EN 60598 T 2-22, DIN EN 1838.
Besonders effiziente Ausleuchtung mit mind. 1lx nach DIN EN 1838.

Gehäuse: Stahlblech, Farbe nach Wahl des AG
Abmessungen: L170 x B170 x H60mm (+/- 10%)
Schutzart: mind. IP65
Schutzklasse: I
Anschlussspannung: 230 V AC/DC
Anschlussleistung: 10,0 VA / 7,0 W
Lichtstrom: 588 lm
Beleuchtung: asymmetrisch
Montageart: Decken- Wandaufbau
Ausführung mit: Adressierbaustein
Menge: 5,000 St

**01.12.01.0011 Überwachungsbaustein Dali**
Überwachungsbaustein

Überwachungsbaustein zur Realisierung des Mischbetriebs
und der Einzelleuchtenüberwachung für die Mast- und Wegebeleuchtung, speziell für
Leuchten mit DIM- oder DALI- Ansteuerung. Die Zuordnung
aller Betriebsarten erfolgt ohne Eingriff in die
Leuchteninstallation durch das Steuerteil. Alle
Schaltungsarten (Dauer-, Bereitschaft- und geschaltetes
Dauerlicht) können in einem Stromkreis realisiert
werden und sind an geeigneter systemgebundener
Sicherheitsbeleuchtungsanlage frei programmierbar.

Spannungsbereiche:  230V 50/60 Hz, 216V DC
Temperaturbereich:  -10°C bis +50°C
Schutzart:  IP20
Schutzklasse:  II
Abmessungen:  ca. L80 x B30 x H15mm
inkl. Einbau in Mastleuchten und Wandanbauleuchten
Menge: 10,000 St

*Hinweis: Inbetriebnahme*

**01.12.01.0012 Inbetriebnahme**
Inbetriebnahme

Inbetriebnahme der gesamten Sicherheitsbeleuchtungsanlage.

Inkl. Fahrkosten, Einweisung des Betriebspersonals und
Erstellung eines Übergabeprotokolls.

Die Batteriemontage und Programmierung der
Leuchtenzielortangabe ist nicht Bestandteil der
Inbetriebnahme.
Menge: 1,000 psch

**01.12.01.0013 Zielortprogrammierung pro Leuchte**
Zielortprogrammierung pro Leuchte

Zielortprogrammierung von Rettungs- bzw.
Sicherheitsleuchte mit Stromkreisnummer und Angabe des
Montageorts mit 2 Zeilen á 20 Zeichen nach Vorgabe des
Elektroinstallateurs.

Eine detaillierte Liste bzw. Schema ist dem
Servicetechniker vorab vollständig zur Verfügung zu
stellen.
Menge: 165,000 St

**01.12.01.0014 Stromkreis- und Leuchtenbezeichnung graviert**
Stromkreis- und Leuchtenbezeichnung graviert

Stromkreis- und Leuchtenbezeichnung graviert
Zur eindeutigen Kennzeichnung von Leuchten der
Sicherheitsbeleuchtung und Verbindungs- bzw.
Abzweigstellen, die ein Teil der
Sicherheitsbeleuchtungsanlage sind, gemäß DIN VDE
0108-100.

Schilder rot mit gravierter Beschriftung, Zahlen und
Trennungsstrich auf weißem Grund.
Größe: Durchmesser mindestens 30mm
Menge: 165,000 St

**01.12.01.0015 Sachverständigenabnahme**
Sachverständigenabnahme nach SPrüfV durch unabhängigen
Sachverständigen. Der Sachverständige wird durch den Bauherren gestellt und muss nicht kalkuliert werden.
Vom Anbieter muss lediglich ein Fachmonteur der Errichterfirma
gestellt werden.Diese Position umfasst sämtliche Sicherheitsbeleuchtungsanlagen.
Ohne Mängelfreibericht wird die Anlage nicht abgenommen.
Menge: 8,000 Std

#### 01.13 Beleuchtung

##### Abschnitt 01.13.01 Beleuchtung

**01.13.01.0001 Bemusterung Leuchten**
Durch den AN ist eine Bemusterung der Leuchten zusammen mit der Bauherrschaft durchzuführen. Hierzu sind die angebotenen Leuchten mittels Muster oder Datenblätter für den Bauherrn zur Auswahl bereitzustellen. Das Ergebnis wird durch das Planungsbüro offiziell festgehalten und an alle Beteiligten verteilt.
Menge: 1,000 St

*Hinweis: Typ A1 - Treppenhaus, Treppenuntersicht*

**01.13.01.0002 Einbauleuchte linear**
Einbauleuchte, Einbau, linear, Leuchtenkörper stranggepresstes, CO2 reduziertes Aluminium, ähnlich RAL 9016, pulverbeschichtet, direktstrahlend, Abdeckung opal, 4000 K, CRI 80, BemessungsLichtstrom 2338 lm, BemessungsLeistung 20,90 W, Leuchtenlichtausbeute 112 lm/W, Mac Adams 3, UGR < 25, Leuchtdichte =65° 10171 cd/m², mittl. Bemessungslebensdauer L 80 B10 70.000 h (für Umgebungstemperatur 25°C), mit ausgelagertem elektrischen Betriebsgerät DALI dimmbar, elektrischer Anschluss über 3 + 2-polige Anschlussklemme bis 2,5mm², Netzspannung 220-240 V Netzart 50/60 Hz, Glühdrahtfestigkeit 650°C, Schutzklasse I, IP 20, Leuchten Breite 85 mm, Höhe 50 mm, Länge 1000mm,  Deckenausschnitt umlaufend 4 mm.

Montagehöhe bis 3,5 m einschl. Gerüstvorhaltung.

Die Leuchte ist zu liefern, montieren und anzuschließen,
Einschließlich des Befestigungsmaterials.
Klemmstelle in Leuchte
Menge: 40,000 m

*Hinweis: Typ A2 - Treppenhaus, Treppenuntersicht*

**01.13.01.0003 Anbauleuchte linear**
Anbauleuchte, Anbau, linear, Leuchtenkörper stranggepresstes, CO2 reduziertes Aluminium, ähnlich RAL 9016, pulverbeschichtet, direktstrahlend, Abdeckung opal, 4000 K, CRI 80, BemessungsLichtstrom 2338 lm, BemessungsLeistung 20,90 W, Leuchtenlichtausbeute 112 lm/W, Mac Adams 3, UGR < 25, Leuchtdichte =65° 10171 cd/m², mittl. Bemessungslebensdauer L 80 B10 70.000 h (für Umgebungstemperatur 25°C), mit integriertem Betriebsgerät DALI dimmbar, elektrischer Anschluss über 3 + 2-polige Anschlussklemme bis 2,5mm², Netzspannung 220-240 V Netzart 50/60 Hz, Glühdrahtfestigkeit 650°C, Schutzklasse I, IP 20, Leuchten Breite 67 mm, Höhe 80 mm, Länge 100mm 2,3 kg/m, .

Montagehöhe bis 3,50 m einschl. Gerüstvorhaltung.

Die Leuchte ist zu liefern, montieren und anzuschließen,
Einschließlich des Befestigungsmaterials.
Menge: 40,000 m

*Hinweis: Typ B/C - Allgemeinbeleuchtung Räume, Klassenzimmer, Flure*

**01.13.01.0004 Rastereinlegeleuchte UGR 22**
Rastereinlegeleuchte 625x625 LED 4000 DALI 840 OP, einfach konzipiertes modulares Panel, Montageart: Decken-Einbau, Gehäuse aus Aluminium, Gehäusefarbe: WH - Weiß, Länge: 619 mm, Breite: 619 mm, Höhe: 16 mm, mit OP - Opaler Acryl-Diffusor, Abdeckung aus Acryl, in der Ausführung: Opal, UGR-Einstufung (bei Raumgröße 4H-8H und Raumreflexionsgrade 70-50-20 mit Blickrichtung quer zur Leuchtenachse): 22, geeignet für den Einsatz in von IFS – International Food Standard Version 6, BRC Version 7 und der Verordnung HACCP zertifizierten Unternehmen der Lebensmittel- und Getränkeindustrie, Lichtquelle: LED, 4248 Lumen out, Systemleistung (max): 32 Watt, 133 Lumen pro Watt, mittlere Nutzlebensdauer (IEC 62717) bei L80B50 Ta 25 Grad Celsius: 100 000 Stunden, Farbwiedergabeindex (CRI) Ra > >80, 4000 K, Farborttoleranz (initial MacAdam): 3, Gewicht: 5.5 kg, IP-Schutzart: 50 von unten (raumseitig) \ 20 von oben (deckenseitig), Schlagfestigkeit: IK07, maximale Umgebungstemperatur (MaxTa): 35 Grad Celsius, 5x2.5mm2 Steckklemme, Anzahl Betriebsgeräte: 1, Betriebsgerät: DALI dimmbar, das Betriebsgerät und die Lichtquelle sind entsprechend der Ökodesign-Anforderungen VO(EU) 2019/2020) austauschbar, das Einbauzubehör für verschiedene Deckensysteme, der Anbaurahmen und das Abhänge-Set sind separat zu bestellen.

Montagehöhe bis 3,50 m einschl. Gerüstvorhaltung.

Die Leuchte ist zu liefern, montieren und anzuschließen,
Einschließlich des Befestigungsmaterials.
Klemmstelle in Leuchte
Menge: 50,000 St

**01.13.01.0005 Rastereinlegeleuchte UGR 18**
Rastereinlegeleuchte 625x625 LED 4000 DALI 840 LI MP,  konsequent einfach konzipiertes modulares Panel, Montageart: Decken-Einbau, Gehäuse aus Recyceltes Aluminium, Gehäusefarbe: WH - Weiß, Länge: 619 mm, Breite: 619 mm, Höhe: 16 mm, mit MP - Mikroprismatischer Diffusor, Abdeckung aus Acryl, in der Ausführung: Prismatisch, UGR-Einstufung (bei Raumgröße 4H-8H und Raumreflexionsgrade 70-50-20 mit Blickrichtung quer zur Leuchtenachse): 18, geeignet für den Einsatz in von IFS – International Food Standard Version 6, BRC Version 7 und der Verordnung HACCP zertifizierten Unternehmen der Lebensmittel- und Getränkeindustrie, Lichtquelle: LED, 4165 Lumen out, Systemleistung (max): 32 Watt, 130 Lumen pro Watt, mittlere Nutzlebensdauer (IEC 62717) bei L80B50 Ta 25 Grad Celsius: 100 000 Stunden, Farbwiedergabeindex (CRI) Ra > >80, 4000 K, Farborttoleranz (initial MacAdam): 3, Gewicht: 5.74 kg, IP-Schutzart: 50 von unten (raumseitig) \ 20 von oben (deckenseitig), Schlagfestigkeit: IK07, maximale Umgebungstemperatur (MaxTa): 25 Grad Celsius, elektrischer Anschluss: Linect 5, 5x2x2.5mm2 Steckklemme, Anzahl Betriebsgeräte: 1, Betriebsgerät: DALI dimmbar, das Betriebsgerät und die Lichtquelle sind entsprechend der Ökodesign-Anforderungen VO(EU) 2019/2020) austauschbar, das Einbauzubehör für verschiedene Deckensysteme, der Anbaurahmen und das Abhänge-Set sind separat zu bestellen.

Montagehöhe bis 3,50 m einschl. Gerüstvorhaltung.

Die Leuchte ist zu liefern, montieren und anzuschließen,
Einschließlich des Befestigungsmaterials.
Klemmstelle in Leuchte
Menge: 180,000 St

*Hinweis: Typ D WC's und Umkleiden mit Rasterdecke*

**01.13.01.0006 Einbaudownlights**
Downlight, Einbau, rund, Leuchtenkörper Aluminium, ähnlich RAL 9016, pulverbeschichtet, direktstrahlend, breitstrahlend, Abdeckung opal, 4000 K, CRI 80, BemessungsLichtstrom 1130 lm, BemessungsLeistung 14 W, Leuchtenlichtausbeute 81 lm/W, Mac Adams 3, UGR < 28, Leuchtdichte =65° 29309 cd/m², mittl. Bemessungslebensdauer L 80 B10 70.000 h (für Umgebungstemperatur 25°C), mit ausgelagertem elektrischen Betriebsgerät DALI dimmbar, elektrischer Anschluss über 3 + 2-polige Anschlussklemme bis 2,5mm², Netzspannung 220-240 V Netzart 50/60 Hz, Glühdrahtfestigkeit 650°C, Schutzklasse II, IP 44, Außendurchmesser Ø 143 mm, Höhe 80 mm, Deckenausschnitt Ø 117-127 mm, für Deckenstärkebereich 1-25 mm, 0,3 kg, .

Montagehöhe bis 3,50 m einschl. Gerüstvorhaltung.

Die Leuchte ist zu liefern, montieren und anzuschließen,
Einschließlich des Befestigungsmaterials.
Menge: 75,000 St

*Hinweis: Typ E Schulküche, Essensraum, HWR, Vorrat*

**01.13.01.0007 Anbauleuchte linear IP44**
LED-Anbauleuchte linear
Schutzklasse I, Schutzart IP 44
Gehäuse: Aluminium Strangpressprofil
Abmessungen: Breite x Höhe x Länge: 38 x 58 mm x 1000mm,
Länge: Lieferbar in allen gewünschten Längen. (Modullänge max. 6.000 mm). Ausführung ohne Dunkelzonen
Oberfläche: Pulverbeschichtung
Standardfarben: weiß, schwarz, titansilber
Lichttechnik: Direkt: 100%; Indirekt: 0%
Lichtfarbe: 4000K
Farbwiedergabe (CRI): > 80
Farborttoleranz (initial MacAdam): 3 SDCM
UGR < 22
Flickerfrei Pst < 0,5 SVM < 0,5
Profilabdeckung wählbar als MLO*, opal, schwarz, klar
Abdeckungen bis zu 25 Meter am Stück Lieferbar (Rollware)
Bildschirmarbeitsplatzgerecht gemäß EN 12464-1 mit MLO
Bestückung: LED Linear-Module
Lebensdauer LED: L80B10 50.000 h
LED-Lichtstrom: 5.500 lm
Leuchtenlichtstrom: 3.927 lm
Effizienz netto: 119 lm/W
Anschlussleistung: 33 W
Die Trägerarmatur der eingesetzten LED-Module ermöglicht den
Austausch der LED-Technik
DALI dimmbar
DALI-Bus Stromaufnahme: 2mA (bei DALI-Leuchten) Lumenstrom werkseitig einstellbar

Montagehöhe bis 3,50 m einschl. Gerüstvorhaltung.

Die Leuchte ist zu liefern, montieren und anzuschließen,
Einschließlich des Befestigungsmaterials.
Menge: 25,000 St

*Hinweis: Typ F - Technikräume*

**01.13.01.0008 LED Feuchtraum Anbauleuchte**
LED-Feuchtraum-Anbauleuchte IP66 mit PC-Leuchtenkörper und PC-Diffusor.
Mit Cliplos-Verschlusstechnik zur schutzartgerechten, einfachen Montage von Diffusor-Abdeckwanne und Leuchtenkörper nach dem Anschluss.
Geeignet zur Anwendung in HACCP, IFS und/oder BRC Global Standard Food zertifizierten Unternehmen.
Mit begrenzter Oberflächentemperatur (DIN EN 60598-2-24, D-Kennung).
Mit symmetrisch breit strahlender Lichtstärkeverteilung.
Lichtstärkeverteilung: direkt
Material Reflektor: PC-Abdeckung
Leuchtenkörper aus recycelbarem, UV-beständigem PC.
Farbe Leuchtenkörper: grau (ähnlich RAL 7035)
Montageort: Wand ohne Einbauöffnung, Decke ohne Einbauöffnung, Outdoor Wand überdacht
Mit elektronischem Betriebsgerät, schaltbar
Betriebsgerät gemäß Ökodesign-Anforderungen austauschbar.
Mittlere Bemessungslebensdauer L80 (tq 25 °C) = 50.000 h.
Lichtquelle gemäß Ökodesign-Anforderungen austauschbar.
Leuchtenlichtstrom und Lichtfarbe fest eingestellt.
Bemessungslichtstrom 3900 lm,
Bemessungsleistung 28 W,
maximale Leuchten-Lichtausbeute 139 lm/W.
Leistungsfaktor  > 0,95,
Farbwiedergabeindex: Ra > 80
Lichtfarbe: neutralweiß
Farbtemperatur: 4000 K
Farborttoleranz (initial MacAdam) = 3 SDCM
Maße (L x B): 1552 mm x 102 mm, Leuchtenhöhe 91 mm.
Schutzklasse (DIN EN 61140): I
Schutzart (DIN EN 60529): IP66
Schutzart raumseitig: IP66
Prüftemperatur Glühdrahttest gemäß IEC 60695-2-11: 850 °C;
Gewicht: 2.5 kg.
ENEC zertifiziert

Montagehöhe bis 3,50 m einschl. Gerüstvorhaltung.

Die Leuchte ist zu liefern, montieren und anzuschließen,
Einschließlich des Befestigungsmaterials.
Menge: 40,000 St

*Hinweis: Typ H - Mensa und Luftraum Treppenhaus*

*Hinweis: Hinweis:*
Die nachfolgend beschriebene Ringleuchte sind Hauptsächlich im Bereich der Mensa als Anbauleuchte zu montieren der Preis für den erhöhten Montageaufwand als Pendelleuchte im Luftraum des Treppenhauses ist in die Einheitspreise mit einzukalkulieren

**01.13.01.0009 LED Ringleuchte 1220 mm**
LED-Ringleuchte bestehend aus nahtlos verschweißtem Stahlblech, Oberfläche pulverbeschichtet in weiß RAL9016 Feinstruktur matt für die Aufbaumontage, mit direkter Lichtabgabe. Elektrischer Anschluss über 5 verwendete Pole. Lichtlenkung  mittels Diffusor - 7 mm hoch für seitlichen Lichtaustritt - aus satiniertem PMMA für eine homogene Ausleuchtung. Leuchte bestückt mit LED-Platinen aktuellster Generation mit einer Leuchteneffizienz von 93 lm/W, innovatives LED-Verfahren mit einem Leuchtenlichtstrom von 5784 lm bei 62 W, Farbtemperatur von 4000 K. Inkl. Konverter DALI dimmbar, Anzahl der DALI-Adressen: 2, Blendungsbewertung nach Einstufung gemäß DIN EN 12464-1.2021-11 mit UGR < 25, Farbwiedergabeindex (Ra) > 80, Farborttoleranz MacAdam 3, Schutzart IP20, Schutzklasse I, Risikogruppe RG0 nach IEC 62471, Bemessungslebensdauer lt. EU-Verordnung Nr. 1194/2012 von mindestens 60.000 h. Schaltvariante: C, Abmessungen DMxH: 1220x061 mm, Ringquerschnittsbreite 54 mm, Gewicht: 15.0 kg

Montagehöhe bis 3,50 m einschl. Gerüstvorhaltung.

Die Leuchte ist zu liefern, montieren und anzuschließen,
Einschließlich des Befestigungsmaterials.
Menge: 25,000 St

**01.13.01.0010 LED Ringleuchte 1040 mm**
LED-Ringleuchte bestehend aus nahtlos verschweißtem Stahlblech, Oberfläche pulverbeschichtet in weiß RAL9016 Feinstruktur matt für die Aufbaumontage, mit direkter Lichtabgabe. Elektrischer Anschluss über 5 verwendete Pole. Lichtlenkung  mittels Diffusor - 7 mm hoch für seitlichen Lichtaustritt - aus satiniertem PMMA für eine homogene Ausleuchtung. Leuchte bestückt mit LED-Platinen aktuellster Generation mit einer Leuchteneffizienz von 85 lm/W, innovatives LED-Verfahren mit einem Leuchtenlichtstrom von 4360 lm bei 51 W, Farbtemperatur von 4000 K. Inkl. Konverter DALI dimmbar, Anzahl der DALI-Adressen: 2, Blendungsbewertung nach Einstufung gemäß DIN EN 12464-1.2021-11 mit UGR < 25, Farbwiedergabeindex (Ra) > 80, Farborttoleranz MacAdam 3, Schutzart IP20, Schutzklasse I, Risikogruppe RG0 nach IEC 62471, Bemessungslebensdauer lt. EU-Verordnung Nr. 1194/2012 von mindestens 60.000 h. Schaltvariante: C, Abmessungen DMxH: 1040x061 mm, Ringquerschnittsbreite 54 mm, Gewicht: 14.0 kg

Montagehöhe bis 3,50 m einschl. Gerüstvorhaltung.

Die Leuchte ist zu liefern, montieren und anzuschließen,
Einschließlich des Befestigungsmaterials.
Menge: 15,000 St

**01.13.01.0011 LED Ringleuchte 760 mm**
LED-Ringleuchte bestehend aus nahtlos verschweißtem Stahlblech, Oberfläche pulverbeschichtet in weiß RAL9016 Feinstruktur matt für die Aufbaumontage, mit direkter Lichtabgabe. Elektrischer Anschluss über 5 verwendete Pole. Lichtlenkung  mittels Diffusor - 7 mm hoch für seitlichen Lichtaustritt - aus satiniertem PMMA für eine homogene Ausleuchtung. Leuchte bestückt mit LED-Platinen aktuellster Generation mit einer Leuchteneffizienz von 91 lm/W, Leuchtenlichtstrom von 3712 lm bei 41 W, Farbtemperatur von 4000 K. Inkl. Konverter DALI dimmbar, Anzahl der DALI-Adressen: 2, Blendungsbewertung nach Einstufung gemäß DIN EN 12464-1.2021-11 mit UGR < 25, Farbwiedergabeindex (Ra) > 80, Farborttoleranz MacAdam 3, Schutzart IP20, Schutzklasse I, Risikogruppe RG0 nach IEC 62471, Bemessungslebensdauer lt. EU-Verordnung Nr. 1194/2012 von mindestens 60.000 h. Schaltvariante: C, Abmessungen DMxH: 0760x061 mm, Ringquerschnittsbreite 54 mm, Gewicht: 10.0 kg

Montagehöhe bis 3,50 m einschl. Gerüstvorhaltung.

Die Leuchte ist zu liefern, montieren und anzuschließen,
Einschließlich des Befestigungsmaterials.
Menge: 15,000 St

*Hinweis: Typ I Umkleiden Rohdecke*

**01.13.01.0012 LED Anbauleuchte**
LED Anbau Downlight.

Lichtlenkung mit Linse, aus PMMA,
Entblendung mit Reflektor, hochglänzend,
UGR der Leuchte = 19
Reflexionsgrade 70/50/20),
Abstrahlwinkel: breit strahlend,
Lichtaustritt: direkt strahlend.
Montageart: Anbau,
Montageort: an der Decke.
Bemessungslichtstrom: 2.200lm,
Lichtfarbe: 940.
Farbtemperatur: 4000K,
Farbwiedergabe: CRI > 90.
mit Klemme, 3polig,
Netzanschluss: 220..240V, AC/DC, 0/50..60Hz.
Bemessungsleistung: 13,3W,
Lichtstrom an der Leuchte einstellbar in 8 Stufen
Komponente:
Gehäuse, rund, aus Aluminium-Druckguss,
pulverbeschichtet, verkehrsweiß (RAL 9016).
Durchmesser: 166mm.
Gewicht: 1,4 kg.
Schutzart: IP20,
Schutzart: IP54,
Schutzklasse: SK I (Schutzerdung),
Prüfzeichen: CE, ENEC,
Schlagfestigkeit: IK03,
zul. Umgebungstemperatur für Innenräume:
20..+25°C,
Norm: EN 60598-2-22.
Bemessungslebensdauer: 100.000h
(L80/B10) bei UT= 25°C

Montagehöhe bis 3,50 m einschl. Gerüstvorhaltung.

Die Leuchte ist zu liefern, montieren und anzuschließen,
Einschließlich des Befestigungsmaterials.
Menge: 20,000 St

#### 01.14 Lichtsteuerung

##### Abschnitt 01.14.01 Lichtsteuerung

*Hinweis: Lichtsteuerung Master / Slave*

*Hinweis: Hinweis:*
Hinweis:

Lichtsteuerung/Lichtregelung Klassenzimmer

Grundsätzliche Vorgaben:

Der Einsatz von Lichtmanagementsystemen darf bzw.
muss für den Benutzer die Möglichkeit eröffnen,
alle Funktionen wie bei einer konventionell
schaltbaren Beleuchtungsanlage zu nutzen. Um dies
zu gewährleisten, müssen nachfolgenden Funktionen
realisiert werden:

- für Klassenzimmer und Büros 500lux

Ein-Befehl am Taster Eingangstüre:
Lichtbänder Ein; Lichtregelung arbeitet im
Automatikmodus; Begrenzung der Beleuchtungsstärke auf
Em 500 lx; Lichtwertänderung von gedimmtem Wert
10% auf 100% muss innerhalb von 30 Sec.
erfolgen.

Hell-Dunkel-Befehl (Dimmung) an der Mediensäule
mittels Taster:
Manuell eingestellter Wert bleibt bestehen,
Begrenzung der Beleuchtungsstärke auf
max. Em 500 lx falls möglich.

Tafelbeleuchtung Schaltung über Taster an
der Mediensäule:

Aus-Befehl am Taster Eingangstüre:
Lichtbänder und Tafelbeleuchtung Aus
oder Automatik Aus über Präsenzmelder nach
eingestellter Nachlaufzeit:
Lichtbänder und Tafelbeleuchtung Aus.
"Master Aus".

Bei erneutem Ein-Befehl durch den Taster arbeitet das
Lichtmanagementsystem wieder im Automatikmodus.
Abschaltung der Lichtbänder, wenn gedimmter Wert<10%,
Einschaltung >15% (falls Schwellen variabel eingestellt
werden können).

**01.14.01.0001 Bewegungs-/Präsenzmelder Master**
Bewegungs-/Präsenzmelder Master inkl. Luftqualitätsüberwachung und Anzeige über CO2-Ampel
Hochsensibler Präsenzmelder mit der Fähigkeit bis zu
64 DALI-EVG automatisch zu adressieren und segmentiert
über 4 Gruppen zu steuern über Smartphone/Tablet App
(Android, iOS) - Kein PC-Tool notwendig
3 Lichtzonen:
A für die Hauptbeleuchtung mit segmentierter
Konstantlichtregelung über 3 DALI-Gruppen und
Offset-Steuerung, B für Pult- oder Tafelbeleuchtung
über separate DALI-Gruppe, C für Pult- oder
Tafelbeleuchtung
Leistungsstarkes Schaltrelais mit verschiedenen
Betriebsarten, wie z.B. Cutoff-Funktion für DALI-EVG,
HKL, Tafelbeleuchtung, etc.
Manuelles Schalten und Dimmen über konventionelle
Taster möglich.
Erweiterung des Erfassungsbereiches mit Slave-Geräten
möglich.
Voller Funktionsumfang ist mit IR-Adapter
und einem Smartphone oder Tablet (Android, iOS)
aktivierbar.
Einsatzgebiete:
Konferenz- und Klassenräume, Büros, Schulen
Spannung: 110 - 240 VAC, 50/60 Hz
Erfassungsbereich: kreisförmig, 360°
Reichweite: (D.) H = 2,5 m / T = 18°C in m:
quer(tangential) 24,0
frontal (radial) 8,0
sitzend 6,4
Schutzart / -klasse: mind. IP20 / II / CE
Gehäuse: Polycarbonat, UV-beständig
Umgebungstemperatur: -25°C bis +50°C
Abmessung: D. 117 x H 100 mm (+/- 10%)
DALI-Steuerung
1-64 DALI-EVG, max. 150 mA
Nachlaufzeit: 1 bis 150 Min. (Lichtzonen)
Lichtfühler: 100 bis 1000 Lux
Relais (potentialfrei NO):
2300 W, 1150 VA
Zeiteinstellung: 5 - 120 Min. (HKL)

Fabrikat der Planung: "BEG"
Type der Planung: "PD2N-KNXs-OCCULOG"
oder gleichwertiger Art
Menge: 20,000 St

**01.14.01.0002 Bewegungs-/Präsenzmelder Slave**
Bewegungs-/Präsenzmelder Slave
Slave-Präsenzmelder passend zu vorstehender Position
Version zum Einbau in abgehängte Decken
Zur Erweiterung des Erfassungsbereiches eines
Mastergerätes
Schaltimpuls zum Master bei erkannter Bewegung
unabhängig von der Umgebungshelligkeit
Einfache Montage
Automatischer Test-Betrieb über Mastergerät
Plug & Play - Keine Parametrierung notwendig
Einsatzgebiete:
Konferenz- und Klassenräume, Büros, Schulen,
Universitäten
Spannung: max. 22,4 V DC über DALI-Bus
Nominale Stromaufnahme: ca. 7 mA
Erfassungsbereich: kreisförmig, 360°
Reichweite: (D.) H = 2,5 m / T = 18°C in m:
quer(tangential) 24,0
frontal (radial) 8,0
sitzend 6,4
Schutzart / -klasse: mind. IP20 / II / CE
Gehäuse: Polycarbonat, UV-beständig
Umgebungstemperatur: -25°C bis +50°C
Abmessungen: D. 98 x 96 mm  (+/- 10%)
Impulsabstand: 30 Sekunden (Im Testbetrieb 2 Sekunden
für eine Dauer von 3 Minuten)
Slave-Gerät:
Maximal 4 Slave-Geräte in Kombination mit einem
Master-Gerät PD4-M-DAA4G

Fabrikat der Planung: "BEG"
Type der Planung: "PD4-S-DAA4-DE"
oder gleichwertiger Art
Menge: 20,000 St

**01.14.01.0003 Tasterschnittstelle für vor genannten Präsenzmelder**
Tasterschnittstelle für vor genannten Präsenzmelder,
Um verschiedene Kanäle zu schalten und zu dimmen,
Anschluss direkt an DALI, keine zusätzliche
Stromversorgung notwendig.

8 Anschlüsse:
- DALI Leitung +
- DALI Leitung -
- Taster gemeinsam Rückleiter
- Fenster (Schalten und Dimmen)
- Fenster + Korridor + Auto. Einschalten (Schalten und
Dimmen)
- Taster gemeinsamer Rückleiter
- Korridor (Schalten und Dimmen)
- Manuelles Einschalten (Schalten und Dimmen)
Menge: 10,000 St

**01.14.01.0004 Infrarot-Fernbedienung für vorgenannten Präsenzmelder.**
Infrarot-Fernbedienung für vorgenannten
Präsenzmelder.
Einstellung aller Parameter wie Lichtwert,
Zeit usw. Ohne Verwendung einer Leiter möglich
Wichtig: Der aktuelle Lichtwert kann eingelesen werden,
ohne Kenntnisse über Luxwerte und deren
Helligkeitswerte zu haben.
Leichte Ermittlung des Erfassungsbereiches mit Hilfe
der Testtaste Sabotagesicherheit durch die
Doppel-Schließfunktion z.B. Für den Einsatz in Schulen
Temporäres Ausschalten der Beleuchtung mit Hilfe der
Lichttaste möglich, z.B. In Konferenzräumen
Durch Aktivieren der Impulstaste wird die Pulszählung
ermöglicht, um die Präsenzmelder als Alarmmelder
einsetzen zu können.
Menge: 1,000 St

#### 01.15 Übertragungsnetze

##### Abschnitt 01.15.01 Übertragungsnetze

*Hinweis: EDV-Schränke*

*Hinweis: Hinweis:*
Hinweis:

Es wird ein strukturiertes Kommunikationsnetz
entsprechend der aktuell gültigen DIN EN 50173
installiert. Als Übertragungsmedien werden im
Sekundärbereich Singlemode- und Multimode-
Glasfaserkabel eingesetzt. Im Tertiärbereich werden
Kupferkabel der Kategorie 7A verwendet.

Im IT-Hauptverteilerraum (Untergeschoss Grundschule) werden
7 Stück Verteilerschränke in 19 Zoll-Technik zur
Aufnahme der aktiven und passiven Netzwerkkomponenten
installiert. Weitere Verteilerschränke in 19
Zoll-Technik werden als Bereichs-/Geschossverteiler in
Technikräumen der Bereiche-/Geschosse angeordnet.
Abgehend von den Verteilerstandorten erfolgt die
gesamte Gebäudeerschließung (horizontal und vertikal).

Die Verbindung der Verteilerräume erfolgt über
Multimode bzw. Monomode - Glasfaserkabel und
hochpaarige Kupfer- Installationskabel. In den
Verteilern werden die Glasfaserkabelenden mit
konfektionierten Pigtails verspleißt und auf ein
LWL-Rangierfeld aufgelegt. Die Zugentlastung der
LWL-Kabel hat grundsätzlich mit breitflächigen,
gepolsterten Kabelschellen zu erfolgen. Kabelbinder
dürfen dazu nicht verwendet werden. Die angebotenen
Kabeltypen sowie die Zubehörteile sind zu bemustern.
Die Kupfer-Datenkabel, S/FTP, Kategorie 7A (bis mind.
1.000 MHz) sind auf 19 Zoll-Rangierfelder, Kategorie 6A
und an den Endpunkten / Datenanschlusspunkten auf
geschirmte RJ 45-Anschlussdosen, Kategorie 6A
aufzulegen. Pro Anschluss wird ein Datenkabel achtadrig
aufgelegt. Die Schirmung der Datenkabel ist durchgehend
vom Rangierfeld bis zur Anschlussdose zu führen. Die
Verdrillung der Adern zu einem Paar darf beim Auflegen
max. 13 mm vor der Klemmstelle geändert, aufgehoben
oder verstärkt werden. Pro Anschluss wird ein
Datenkabel achtadrig aufgelegt.
Die einzelnen verwendeten Komponenten der gesamten
Verkabelung müssen den in den technischen
Vorbemerkungen beschriebenen Merkmalen entsprechen

Alle angebotenen Schränke sind vom selben Hersteller
und der selben Baureihe zu liefern.

**01.15.01.0001 19"- Verteilerschrank 800x1000**
19"- Verteilerschrank 800x1000mm
Universal-Datenschrank komplett aufgebaut, (42 HE).

Montagerack:
Stabile, geschweißte Rahmenkonstruktion aus 2 mm
Stahlblech. Sämtliche Rahmenteile sind mit
einer kontinuierlichen Systemlochung nach DIN 43356
versehen. Vorder- und Rücktüren vertikal geteilt.Türe
Vorderseite: Bündig eingelassene, serienmäßig
zweigeteilte Türen mit großem verglastem Ausschnitt
(Sicherheitsglas) vorne.
Türe Rückseite: Rücktüre aus Stahlblech.
Türverschluss mit Schwenkhebel
für Profilhalbzylinder mit 3-Punkt-Verriegelung.
Seitenwände: Bündig eingelassene Seitenwände links und
rechts aus Stahlblech, mit Schnellverschlüsse, von
innen demontierbar.
Es muss zwischen der Glastüre und den Vertikalprofil
einen Mindestabstand von 10 cm geben. Schutzart mind.
IP 30
Komplettschrank bestehend aus:
- Montagerack
- 19"-Schrank 42 HE
- geteilte Glastüren vorne (bestehend aus 3 mm
Einscheiben Sicherheitsglas)
- geteilt Türen an der Rückwand Stahlblech
- Türöffnungswinkel für hinten und vorne mindestens
180°
- Seitenwand links
- Seitenwand rechts
- Belüftungseinheit mit Thermostat, Volumenstrom
  freiblasend 120 m3/h pro Lüfter, Geräusch 32 dB(A)
- 4 Nivellierfüße
- Befestigungsmaterial für Einbauteile
- Schrankleuchte mit automatischer Einschaltung wenn
Türen geöffnet werden
- Schwenkkabelgriff mit Sicherheitsschloss und Aufnahme
eines
  Schließzylinders  (bauseits über IT@M)
- Belastbarkeit 5000N statisch
- Seitentüren gegen Öffnen von innen sichern
- Plantaschen
- Beschriftung (einschließlich dauerhaft maschinell
erstellter
  Beschriftung gemäß Vorgabe AG.

Schrankabmessungen:
Höhe:  ~2120 mm (mit Sockel 100 mm) (+/- 10%), 42 HE
Breite:  800 mm
Tiefe:  1000 mm

Lieferung und Montage, sowie Anschließen von
Potentialausgleich und 230 V-Versorgung, Einrichtung,
Sowie allem erforderlichem Zubehör, Klein- und
Befestigungsmaterial; einschl. Anreihverbinder und
Einbau des bauseits gestellten Profil-Halbzylinders.
Menge: 4,000 St

**01.15.01.0002 19"- Verteilerschrank 800x1200**
19"- Verteilerschrank 800x1200mm
Universal-Datenschrank komplett aufgebaut, (42 HE).

Montagerack:
Stabile, geschweißte Rahmenkonstruktion aus 2 mm
Stahlblech. Sämtliche Rahmenteile sind mit
einer kontinuierlichen Systemlochung nach DIN 43356
versehen. Vorder- und Rücktüren vertikal geteilt.Türe
Vorderseite: Bündig eingelassene, serienmäßig
zweigeteilte Türen mit großem verglastem Ausschnitt
(Sicherheitsglas) vorne.
Türe Rückseite: Rücktüre aus Stahlblech.
Türverschluss mit Schwenkhebel
für Profilhalbzylinder mit 3-Punkt-Verriegelung.
Seitenwände: Bündig eingelassene Seitenwände links und
rechts aus Stahlblech, mit Schnellverschlüsse, von
innen demontierbar.
Es muss zwischen der Glastüre und den Vertikalprofil
einen Mindestabstand von 10 cm geben. Schutzart mind.
IP 30
Komplettschrank bestehend aus:
- Montagerack
- 19"-Schrank 42 HE
- geteilte Glastüren vorne (bestehend aus 3 mm
Einscheiben Sicherheitsglas)
- geteilt Türen an der Rückwand Stahlblech
- Türöffnungswinkel für hinten und vorne mindestens
180°
- Seitenwand links
- Seitenwand rechts
- Belüftungseinheit mit Thermostat, Volumenstrom
  freiblasend 120 m3/h pro Lüfter, Geräusch 32 dB(A)
- 4 Nivellierfüße
- Befestigungsmaterial für Einbauteile
- Schrankleuchte mit automatischer Einschaltung wenn
Türen geöffnet werden
- Schwenkkabelgriff mit Sicherheitsschloss und Aufnahme
eines
  Schließzylinders  (bauseits über IT@M)
- Belastbarkeit 5000N statisch
- Seitentüren gegen Öffnen von innen sichern
- Plantaschen
- Beschriftung (einschließlich dauerhaft maschinell
erstellter
  Beschriftung gemäß Vorgabe AG.

Schrankabmessungen:
Höhe:  ~2120 mm (mit Sockel 100 mm)(+/- 10%), 42 HE
Breite:  800 mm
Tiefe:  1200 mm

Lieferung und Montage, sowie Anschließen von
Potentialausgleich und 230 V-Versorgung, Einrichtung,
sowie allem erforderlichem Zubehör, Klein- und
Befestigungsmaterial; einschl. Anreihverbinder und
Einbau des bauseits gestellten Profil-Halbzylinders.
Menge: 1,000 St

*Hinweis: Schrankeinbauten*

**01.15.01.0003 Core Switch für technisches Netzwerk**
Core Switch für technisches Netzwerk
Gigabit Ethernet Switch
24-port Gigabit Ethernet Switch

- 16-Port 1000Mbps SFP
- 8-Port-Combo-Gigabit-TP/
SFP-Fibre-Dual-Media-Management Ethernet-Schalter
- Versorgung: 100-240 V AC, 50/60Hz
- Farbe: Aluminium Silber eloxiert
Menge: 1,000 St

**01.15.01.0004 SFP-Modul**
SFP-Modul
Gigabit Glasfaser SX SFP Modul, TX:850nm, RX: 850nm,
mit MM LC 500m, Temperaturbereich 0~70 °C
Menge: 6,000 St

**01.15.01.0005 19" - Blindplatte 1 HE**
19" - Blindplatte 1 HE
Ausführung in Stahlblech RAL7035 inkl. Käfigmuttern und
Linsenschrauben
Menge: 5,000 St

**01.15.01.0006 19" - Blindplatte wie vor, jedoch 2 HE**
Menge: 5,000 St

**01.15.01.0007 19" - Blindplatte wie vor, jedoch 3 HE**
Menge: 5,000 St

*Hinweis: Hinweis:*
Hinweis:

Die Position "Käfigmuttern und Linsenschrauben" dienen
nur zur Übergabe als Reserve für den Nutzer

**01.15.01.0008 Käfigmuttern und Linsenschrauben**
Käfigmuttern und Linsenschrauben zum Einklipsen in
Profilen mit Lochraster, passend zu vorgenannten
Schränken
Menge: 50,000 St

**01.15.01.0009 Kompletter Potentialausgleich des Datenverteilers**
Kompletter Potentialausgleich des Datenverteilers unter
Einbeziehung aller Metallteile des Verteilers, sowie
aller Schirmgeflechte und Beilaufdrähte der ankommenden
Leitungen. Hierfür muss eine separate
Potentialausgleichsschiene im Verteilerschrank
vorgesehen werden.
Die Anschlüsse haben über flexible Kupferdrähte mit
Kabelschuhen zu erfolgen. Der Potentialausgleich ist zu
messen und zu protokollieren.
Menge: 5,000 St

**01.15.01.0010 19"-Kabelführungsplatte, 1 HE, flexibel**
19"-Kabelführungsplatte, 1 HE, flexibel zur geordneten
und sicheren horizontalen Kabelführung von LWL- und
Cu-Patchkabeln.
Material/Oberfläche:
Frontplatte  Stahlblech 1,5 mm, pulverbeschichtet,
Farbe  Lichtgrau  RAL 7035
Rangierbügel  Stahl
Innenabmessungen: 72 x 33 mm
Lieferumfang:  19" Frontplatte mit 5 Kabelführungen
Menge: 25,000 St

*Hinweis: C-Profilschienen und Zubehör*

**01.15.01.0011 C-Profilschiene**
C-Profilschiene
Für die Montage zwischen Rahmenprofilen. Zum
Kabelabfang mittels Bügelschellen, Kabelabfangleisten
oder Kaskardierung. Universelle Befestigungsmöglichkeit
für Installationszubehör, Steckdosenleisten,
FM-Installationseinheiten, Montageplatten, etc. Mittels
Gewindeplatte M5.

Material/Oberfläche:  Stahlblech 1,5 mm, verzinkt
Lieferumfang:  1 C-Profilschiene u.
Montagematerial
  Kabel-Management
Abmessungen/
Einsatz:  Typ 1, T = 800 mm, L = 655 mm
Menge: 25,000 St

*Hinweis: Rangierbügel*

**01.15.01.0012 Rangierbügel rechteckig**
Rangierbügel rechteckig für die geordnete, vertikale
Kabelführung. Offene Ausführung, kein durchfädeln
erforderlich. Befestigung z. B. Seitlich am 19" Profil.
Frontseitiger Profilmindestabstand 130 oder 170 mm.
Einbauposition beliebig.
Abmessungen:  B x T = 80 mm x 300 mm
Material/Oberfläche:  Rundstahl 6 mm, verzinkt
Menge: 100,000 St

**01.15.01.0013 Bügelschelle zur Zugentlastung**
Bügelschelle zur Zugentlastung und Einführung von
Kabeln und Leitungen, bestehend aus:
Bügelschelle und Gegenwanne
Spannbereich 8-12 mm
Menge: 10,000 St

**01.15.01.0014 Bügelschelle, jedoch Spannbereich 12-16 mm**
Menge: 20,000 St

**01.15.01.0015 Bügelschelle, jedoch Spannbereich 16-22 mm**
Menge: 20,000 St

**01.15.01.0016 Bügelschelle, jedoch Spannbereich 22-28 mm**
Menge: 20,000 St

*Hinweis: Schuko-Steckdosenleiste*

**01.15.01.0017 Schuko-Steckdosenleiste**
Schuko-Steckdosenleiste 6fach (19") ohne Schalter
Zum Schutz vor transienten Überspannungen aus dem Netz,
Bei kritischen Überspannungen erfolgt eine Trennung vom
Netz.
Nach Auslösen des Schutzableiters erlischt die grüne
Funktionsanzeige. Die Schutzwirkung der Prüfklasse Typ
3 bzw. Der Anforderungsklasse D ist ein Geräteschutz,
d. h. Ein
Feinschutz.
Schukosteckdosen um 45 Grad gedreht.
Steckdosenabstand 50 mm, 19 " Einbaumöglichkeit
Zuleistung:  H05VV-F 3G 1,5 Quadratmillimeter mit
Angegossenem Schuko-Winkelstecker,
Länge 2,5 m
Material/Oberfläche: Gehäuse als geschlossenes
Stahlblechprofil, verzinkt, pulverbeschichtet,
Struktur.
Innenleiter:  Durchgehende Messing-Stromschienen.
Farbe:  X = 1 Lichtgrau RAL 7035, oder X = 6
  Pastellorange RAL 2003.
  Kunststoffteile RAL 7035
Zulassungen/
Zertifikate:  CE-Kennzeichnung gemäß Niederspannungsrichtlinie 73/23/EWG.
  EMV-Richtlinie 89/336/EWG
  CB-scheme
  VDE

Technische Daten:
Montageart:  senkrecht
Netzspannung:  230 VAC
Nennstrom:  max. 16 A
Grenzableitstoßstrom (8/20 ys):  10 kA
Ansprechzeit:  < 25 ns
Schutzpegel
(bei 100 A Varistor-Spitzenstrom):
      - L gegen N: < 800 V
      -  L/N gegen PE: < 1500 V
Überspannungsschutz:
Prüfklasse Typ 3 gemäß DIN EN 61643-11,
Anforderungsklasse D gemäß VDE 0675-6,
Netzfilter gemäß VDE 0565 (EN 60939)
Menge: 10,000 St

*Hinweis: Patchfelder und Zubehör*

**01.15.01.0018 RJ45-Modul KAT. 6A**
RJ45-Modul KAT. 6 A, für Übertragungsfrequenzen von
mind. 500 MHz, geeignet für n. g. Leer-Patchpanels und
Leer-Anschlussdosen mit:

-  Einzelschirmung,
-  Gehäuse aus Aluminium blank
-  Großflächige 360° - Schirmkontaktierung
-  Montage der Schirmungshaube direkt am Modul
-  RJ45-Modul werkzeuglos beschaltbar und
  wiederbeschaltbar
-  Integrierter Aderführungskamm mit aufgedrucktem
  Farbcode nach EIA/TIA 568 A  und B
-  Integrierte Staubschutzkappe
-  Einfaches Einrasten des Moduls im Gehäuse, dadurch
  Automatische Erdung

Lieferung, Auflegen der Leitungen und Montage, mit
allem erforderlichen Zubehör, Klein- und
Befestigungsmaterial; einschließlich beschriften der
Leitungsenden.
Menge: 200,000 St

**01.15.01.0019 19 Zoll Leerpanel, modular für 24 Ports**
19 Zoll Leerpanel, modular für 24 Ports, zum Einbau von
v. g.  RJ45-Modulen mit:

- Vollgeschirmtem Metallgehäuse 1 HE
- Geeignet für die Aufnahme von vorstehend genannten
24St. RJ45-Modulen, Kategorie 6A
- Zuverlässigem Potentialausgleichsanschluss
- Kabelabfangung, Zugentlastung
- Einfaches Einrasten der Module im Gehäuse, dadurch
automatische Erdung der Module
- Graviertem Resopalschild für Beschriftung

Lieferung, Montage und Beschriftung mit allem
erforderlichen Zubehör, Klein und Befestigungsmaterial.
Menge: 10,000 St

**01.15.01.0020 19"-Cat. 3 Patchpaneel (1 HE)**
Patchpanel Category 3- 19"/1 HE, 25 RJ45-Steckbuchsen;
Klappbarer Einschub, Front lichtgrau (ähnlich RAL 7035)
Zugentlastung und Schirmkontakte sind unverlierbar mit
dem Einschub verbunden, radiale Schirmlager und
Schirmkontakte sind großflächig und bilden einen
optimalen Kontakt. Eindeutige Farbkennzeichnung der
LSA-Plus-Kontakte nach EIA/TIA 568 A und B -
LSA-Plus-Kontakte für Leiter 0,4 bis 0,6 mm,  AWG 26
bis AWG 22; Außendurchmesser 0,7 bis 1,1 mm;
Menge: 3,000 St

**01.15.01.0021 Universelle Leer-Anschlussdose 2-fach - UP**
Universelle Leer-Anschlussdose - UP, zum Einbau von
v. g. RJ45-Modulen mit:

- Vollgeschirmtem Metallgehäuse,
- Vorbereitet für die Aufnahme von vor genannten 2 St.
RJ45-Modulen, Kategorie 6A
- Neigungswinkel in Steckrichtung: 15° bis 45°
- Zuverlässiger Potentialausgleichsanschluss
- Kabelabfangung, Zugentlastung
- Einfaches Einrasten der Module im Gehäuse, dadurch
automatische Erdung der Module
- Beschriftungsfeld mit Klarabdeckung
- Farbe reinweiss, passend zum eingesetzten
Schalterprogramm. Der Angebotspreis versteht sich
einschließlich anteiligem Abdeckrahmen im
Schalterprogramm!
- Für Unterputz-, Bodentank- und Kanalmontage geeignet

Lieferung, Montage und Beschriftung mit allem
erforderlichen Zubehör, Klein und Befestigungsmaterial.
Menge: 80,000 St

**01.15.01.0022 Universelle Leer-Anschlussdose 3-fach - UP**
Universelle Leer-Anschlussdose - UP, zum Einbau von
v. g. RJ45-Modulen mit:

- Vollgeschirmtem Metallgehäuse,
- Vorbereitet für die Aufnahme von vor genannten 3 St.
RJ45-Modulen, Kategorie 6A
- Neigungswinkel in Steckrichtung: 15° bis 45°
- Zuverlässiger Potentialausgleichsanschluss
- Kabelabfangung, Zugentlastung
- Einfaches Einrasten der Module im Gehäuse, dadurch
automatische Erdung der Module
- Beschriftungsfeld mit Klarabdeckung
- Farbe reinweiss, passend zum eingesetzten
Schalterprogramm. Der Angebotspreis versteht sich
einschließlich anteiligem Abdeckrahmen im
Schalterprogramm!
- Für Unterputz-, Bodentank- und Kanalmontage geeignet

Lieferung, Montage und Beschriftung mit allem
erforderlichen Zubehör, Klein und Befestigungsmaterial.
Menge: 20,000 St

**01.15.01.0023 Datenanschlusseinheit 1xRJ45 für anreihbare Hutschieneninstallation**
Universal-Datenanschlusseinheit 1xRJ45 für anreihbare
Hutschieneninstallation, Baubreite 1TE (> 18mm) DIN
42880, Schutzklasse I bzw. II je nach Einbauart.
Schutzart mind. IP 20 Kategorie 6 geprüfte Ausführung für
Datenübertragungsraten bis 10 GBit bis 500 MHz, nach
IEEE 802.3an vollgeschirmte Module mit Metallgehäuse
aus Zinkdruckguss, Oberflächen vernickelt mit
einzelgeschirmten RJ45-Buchsen, Modulgehäuse aus nur
zwei Teilen bestehend, großflächiger Schirmanschluss,
vom Schirmanschluss getrennte Zugentlastung zum
Anschluss von Kategorie 6 und 7-Kabeln Tragrahmen zur
Modulaufnahme aus Kunststoff mit
Potentialausgleichsfeder (herausnehmbar) Einhaltung der
Kategorie 6 12C-de-embedded nach ISO/IEC 11801:2002,
EN50173-1:2002 von einem akkreditierten Prüflabor
zertifiziert Einhaltung der Permanent-Link Klasse E /
250 MHz auf allen Paarbelegungen nach ISO/IEC
11801:2002, EN50173-1:2002 Einhaltung der EN 55022
Klasse B, EN 50082-1 mit integrierter farbig
kodierbarer Staubschutzklappe Metall und
Kunststoffteile recyclingfähig.
Menge: 15,000 St

**01.15.01.0024 19 Zoll Spleißbox Multimode, 12 x SC-D**
19 Zoll Spleißbox Multimode, 12 x SC-D mit:

-  Vollmetallgehäuse, 1 HE
-  Ausziehbare Spleißbox
-  12 Glasfaserkupplungen Typ SC-D mit
Staubschutzkappen
-  Farbe der Kupplungen: beige
-  2 Spleißkassetten für 12 LWL-Verbindungen mit
Deckel,
  Spleißkämme, Spleißschutz und Zugentlastung
-  Graviertem Resopalschild für Beschriftung

Liefern und betriebsfertige Montage mit
Kabelabfangungen. Beschriften mit allem erforderlichen
Klein- und Befestigungsmaterial, Absetzen des
Kabelmantels sowie Verlegung der Faserreserve in der
Spleißablage.
Menge: 5,000 St

**01.15.01.0025 19 Zoll Spleißbox Singlemode, 12 x E2000 APC**
19 Zoll Spleißbox Singlemode,  12 x E2000 APC mit:

-  Vollmetallgehäuse, 1 HE
-  Ausziehbare Spleißbox
-  12 Glasfaserkupplungen Typ E2000 APC mit
  Staubschutzkappen
-  Farbe der Kupplungen: grün
-  1 Spleißkassette für 12 LWL-Verbindungen mit
Deckel,
  Spleißkämme, Spleißschutz und Zugentlastung
-  Graviertem Resopalschild für Beschriftung

Liefern und betriebsfertige Montage mit
Kabelabfangungen. Beschriften mit allem erforderlichen
Klein- und Befestigungsmaterial, Absetzen des
Kabelmantels sowie Verlegung der Faserreserve in der
Spleißablage.
Menge: 5,000 St

**01.15.01.0026 Pigtail SC, MM - OM4**
Pigtail SC, MM  - OM4, mit einseitigem 1 x SC-Stecker
mit:

-  Fasertyp: 1 x G50/125, OM 4
-  Erste Seite: SC-Stecker
-  Farbe: beige
-  Erfüllt die Normen IEC 61754-4, NTT-SC Norm
-  Zweite Seite: offen
-  Länge: 3m
-  Knickschutztülle
-  Staubschutzkappen

Liefern betriebsfertig konfektionieren.
Menge: 100,000 St

**01.15.01.0027 Pigtail E2000 APC, SM**
Pigtail E2000 APC, SM mit einseitigem 1 x E2000
APC-Stecker mit:

-  Fasertyp: 1 x E9/125
-  Erste Seite: E2000 APC-Stecker
-  Farbe: grün
-  Erfüllt die Norm IEC 61754-15
-  Zweite Seite: offen
-  Länge: 3m
-  Knickschutztülle
-  Integrierter Staubschutzverschluss

Liefern und betriebsfertig konfektionieren.
Menge: 100,000 St

**01.15.01.0028 Spleiss Multimode**
Spleiß Multimode als thermischer Fusionsspleiss von
zwei Multimodefasern, komplett betriebsbereit
Menge: 100,000 St

**01.15.01.0029 Spleiss Singlemode**
Spleiß Singlemode als thermischer Fusionsspleiss von
zwei Singlemodefasern, komplett betriebsbereit
Menge: 100,000 St

*Hinweis: EDV Kabel*

*Hinweis: Hinweis:*
Hinweis:

Verlegungsart: Leitungen einziehen

Die aufgeführten Positionen umfassen, die Lieferung der
Leitungen und Kabel, betriebsfertige Montage, einschl.
Klein- und Befestigungsmaterial.

Die Leitungen bzw. Kabel werden in Teillängen auf
vorhandenen Kabelwannen, Pritschen, Rohren, Kanälen,
Hohlwänden oder dergleichen verlegt bzw. Eingezogen.

Diese Einzelbeschreibung bezieht sich auf die
nachfolgenden Positionen.

*Hinweis: CAT 7 Leitungen*

**01.15.01.0030 S/FTP, Bandbreite1300 MHz, AWG 22/1**
S/FTP, Bandbreite1300 MHz, AWG 22/1, besser als
Kategorie 7a Installationskabel für den Einsatz in
strukturierte Gebäudeverkabelungen nach ISO/IEC 11801
und EN 50173 (2. Ausgabe). Bestens geeignet für alle
Anwendungen der Klassen D bis FA Multimedia (Video,
Daten, Sprache) >10 GbE nach IEEE 802.3 an, Cable
sharing, VoIP, PoE

Leistungsmerkmale:
Besser als Kategorie 7 nach EN 50288 und IEC 61156
hervorragendes NEXT, niedrige Dämpfung, exzellente
Schirmeigenschaften (Paar- und Gesamtschirmung),
niedriges Skew

Aufbau:
Leiter:  blanker Cu-Draht, AWG 22/1
Isolation:  Zell-PE, Ader-D.: Nennwert 1,6 mm
Verseilelement:  Paar
Einzelschirm:  Alu-kaschierte Polyesterfolie,
Metallseite  aussen (PiMF)
Verseilung:  4 Paare
Gesamtschirm:  verzinntes Cu-Geflecht
Aussenmantel:  halogenfreier, flammwidriger
  Compound
mind. Werte bei 1000 Mhz/100m:
Dämpfung (dB/100m):  61,9
NEXT(dB)  60,4
PS-NEXT(dB)  57,4
ACR(dB@100m)  -1,5
PS-ACR(dB@100m)  -4,5
RL(dB)  15,1

Brandverhalten:
Flammwidrigkeit:  nach IEC 60332-3-24
Halogenfreiheit:  nach IEC 60754-1/2
Rauchdichte:  nach IEC 61034-1/2
Brandlast (MJ/m):  0,7 (Richtwert)

Elektromagnetisches Verhalten:
Kopplungswiderstand bei 10 MHz (mOhm/m): 5 (Nennwert)
Schirmdämpfung bis 1000 MHz (dB): 70 (Nennwert)
Kopplungsdämpfung bis 1000 MHz (dB): 85 (Nennwert)

Chemische Eigenschaften:
Frei von gefährlichen Stoffen nach RoHS 2002/95/EG
Zertifikate und Approbationen:
Qualitätssiegel mit Fertigungsüberwachung: VDE-Zeichen
Link Performance: LEONI MegaLineNet Systeme und
weitere handelsübliche Steckverbindersysteme
Prüfzertifikate: nach DIN 55350-18-4.2.1 bzw. EN 10204
Konform zu LVD (73/23/EEC): CE-Zeichen

Ausführung gemäß Einzelbeschreibung
Menge: 8000,000 m

*Hinweis: LWL Singlemode*

**01.15.01.0031 LWL Singlemode 12 Adern**
LWL Singlemode, 12 Adern  9mikrom

Aufbau:
- Zentrale gefüllte Bündeladern
- Zugentlastung und metallfreier Nagetierschutz:
- Zwei diametral angeordnete Reißfäden unter dem Mantel
- Mantel: halogenfreiem flammwidrigen Außenmantel

Einsatzbereich:
Für ortsfeste Verlegung im Innen- und Außenbereich bei
erhöhten mechanischen Anforderungen und
Nagetiergefährdung, in Kabelkanälen und Rohren oder
direkt in Erde. Hauseinführungen ohne zusätzliche
Übergabepunkte (Spleiße) möglich.

Längswasserdichtigkeit:
IEC 60794-1-2 F5

Brandverhalten:
Flammwidrigkeit:  IEC 60332-1
  IEC 60332-3-24
Rauchdichte:  IEC 61034
Halogenfreiheit:  IEC 60754-2

Zugbelastbarkeit:  250N/25kg (max.)
Dämpfung:  1310nm: < 0.45dB / km; 1550nm:
  < 0.30DB / km

Ausführung gemäß Einzelbeschreibung
Menge: 250,000 m

*Hinweis: LWL Multimode*

**01.15.01.0032 LWL Universalkabel 1 x 12 g 50/125 OM 4**
LWL Universalkabel  1 x 12 g 50/125 OM 4

Aufbau:
- Zentrale gefüllte Bündeladern
- Zugentlastung und metallfreier Nagetierschutz:
Glasrovings
- Zwei diametral angeordnete Reißfäden unter dem Mantel
- Mantel: halogenfreier Compound; Farbe: schwarz

Einsatzbereich:
Für ortsfeste Verlegung im Innen- und Außenbereich bei
erhöhten mechanischen Anforderungen und
Nagetiergefährdung, in Kabelkanälen und Rohren oder
direkt in Erde. Hauseinführungen ohne zusätzliche
Übergabepunkte (Spleiße) möglich.

Längswasserdichtigkeit:
IEC 60794-1-2 F5

Brandverhalten:
Flammwidrigkeit:  IEC 60332-1
  IEC 60332-3-24
Rauchdichte:  IEC 61034
Halogenfreiheit:  IEC 60754-2

Dämpfung  850nm:  2.5dB / km; 1300nm: 0,7dB / km
Abmessungen:  Durchmesser 7,7 mm (+/- 10%)
Zugbelastbarkeit:  3500 N

Querdruckfestigkeit:
  Langzeit: 1500 N/dm (max.)
  Kurzzeit: 3000 N/dm (max.)

Ausführung gemäß Einzelbeschreibung
Menge: 100,000 m

*Hinweis: Messungen und Beschriftungen*

*Hinweis: Hinweis:*
Hinweis:

siehe Zusätzliche Technische Vorbemerkungen passive
Datennetze, Punkt 1.2 "Messungen und Testszenarien"

**01.15.01.0033 LWL-Kabel-Kennzeichnungsband**
LWL-Kabel-Kennzeichnungsband "ACHTUNG GLASFASERKABEL;
verlegen bzw. Einziehen in Teillängen, mit dem zu
verlegenden Glasfaserkabel, inkl. Klein- und
Befestigungsmaterial in  Bodenkanäle, Steigetrassen und
/ oder Kabelkanäle. Als Mischverlegung auf vorhandene
Kabelrinnen.
Menge: 50,000 m

**01.15.01.0034 Rückstreumessung mittels OTDR Singlemode**
Rückstreumessung einer Glasfaser Singlemode mittels
OTDR, Vorlauffaser mind. Verlegelänge, 2 Messungen pro
Faserbündel.
Menge: 75,000 St

**01.15.01.0035 Rückstreumessung mittels OTDR Multimode**
Rückstreumessung einer Glasfaser Multimode mittels
OTDR, Vorlauffaser mind. Verlegelänge, 2 Messungen pro
Faserbündel.
Menge: 75,000 St

**01.15.01.0036 Rückstreumessung mittels LSPM Singlemode**
Dämpfungsmessung einer Glasfaser Singlemode mittels
LSPM.
Menge: 75,000 St

**01.15.01.0037 Rückstreumessung mittels LSPM Multimode**
Dämpfungsmessung einer Glasfaser Multimode mittels
LSPM.
Menge: 75,000 St

**01.15.01.0038 Messung eines Channel-Links, Klasse EA**
Messung eines Channel-Links, Klasse EA.
Menge: 75,000 St

**01.15.01.0039 Gravierte Beschriftungsschilder**
Gravierte Beschriftungsschilder selbstklebend, bis zu
einer Größe von 1x2 cm
Menge: 75,000 St

**01.15.01.0040 s.w.v., jedoch bis zu einer Größe von 2x5 cm**
Menge: 50,000 St

**01.15.01.0041 Maschinell erstellte Kabelbeschriftungen aus Kunststoff**
Maschinell erstellte Kabelbeschriftungen aus Kunststoff
Diese werden mittels Kabelbinder an den Leitungen
befestigt.
Menge: 100,000 St

**01.15.01.0042 RJ45-Rangierkabel bis 1,5 m (Kat 7) geschirmt**
RJ45-Rangierkabel bis 1,5 m (Kat 7a) geschirmt
Menge: 100,000 St

**01.15.01.0043 RJ45-Rangierkabel 5 m (Kat 7) geschirmt**
RJ45-Rangierkabel 5 m (Kat 7a) geschirmt
Menge: 50,000 St

#### 01.16 Uhren-Anlage

##### Abschnitt 01.16.01 Uhren-Anlage

*Hinweis: Hinweis Uhrenanlage*
Hinweis:

Die Uhrenanlage bekommt das Signal zur Synchronisierung von einer Antennen-Empfängereinrichtung (DCF77). Dieses Signal wird über die Hauptuhr weiterverarbeitet. Dabei wird von der Hauptuhr ein komplettes Zeittelegramm kabelgebunden an alle angeschlossenen Nebenuhren gesendet, woraufhin sich diese unabhängig von der Polarität und den Zeigerpositionen selbstständig auf die aktuelle, funkgenaue Uhrzeit einstellen (selbstrichtende Uhren).

Die Hauptuhr befindet sich in der ELA-Zentrale (Standort UG Schule).

.

**01.16.01.0001 Funkempfänger für Hauptuhr**
Funkempfänger für Hauptuhren. Empfang des DCF 77 Telegramm. Zeit und Datum werden automatisch in die Schaltcomputer eingelesen. Kontrolleuchte blinkt bei Empfang.  Gehäuse drehbar im Befestigungswinkel
Einbau in ELA-Zentrale,
Zuleitung: 2adrig, ohne Abschirmung,
Max. Leitungslänge zwischen FU und SC 200m
Menge: 1,000 St

**01.16.01.0002 Hauptuhr**
Hauptuhr
Zum Einbau in einen bauseitigen 19"-Schrank mit folgenden Funktionen:

- 2 selbstrichtende Nebenuhrenlinien
- Für min. 100 Nebenuhren (inkl. Netzteil für Nebenuhren)
- Kurzschlussfest
- Automatisches Richten der Nebenuhren
- Nachlaufeinrichtung der NU-Linie bei Spannungswiederkehr
 Wiederholung des letzten Sekunden-/Minutenimpulses
- Vollautomatische Sommerzeitumschaltung mit 60 -  zusätzlichen Impulsen bzw. Impulsunterdrückung 1 Std. Der NU-Linie
- Überwachung der NU-Linie
Funkempfang
- Funkempfänger FU 20 jederzeit
- Zeit und Datum werden automatisch in die Uhr gelesen

Schaltzentrale/Signaluhr
- 4 Schalt- bzw. Signalkreis
- Tages-, Wochen- und Jahresprogramm
- 300 Speicherplätze
- Schaltfunktionen EIN, AUS oder Impuls
- Ferienschaltung 1...99 Tage (Dauer EIN oder Dauer AUS)
- Kürzester Schaltabstand 1 Min. (bzw. 1 Sek. Bei Impuls)
- Schaltleistung 10 A
- Manuelle Schaltungsvorwegnahme
- Ändern der Schaltzeiten
- Freie Blockbildung von Wochentagen
- Perm EIN oder AUS über Handschalter

Einbau in 3HE Blende inkl. Taster für Ferienschaltung, Gong, Alarm Start und Stop
Menge: 1,000 St

**01.16.01.0003 Innenuhr 250 mm**
Innenuhr 250mm, selbstrichtend, rund, einseitige Wandmontage an Mediensäule, weiß lackiertes Metallgehäuse (RAL Farbe nach Wahl des AG), Durchmesser ca. 250 mm, flaches stoßgeschütztes Acrylglas. Weißes Metallzifferblatt mit Balkenziffern und ohne Logo des Herstellers, Zifferblattdruck nach DIN 41091. Schwarze Balkenzeiger für Stunden- und Minutenanzeige, Betriebsspannung über DCFport 24 Impulstelegramm.
Menge: 20,000 St

**01.16.01.0004 Innenuhr 400 mm einseitig**
Innenuhr 400mm, selbstrichtend, rund, einseitig, Wandmontage, weiß lackiertes Metallgehäuse (RAL-Farbe nach Wahl des AG), Durchmesser ca. 400 mm, flaches stoßgeschütztes Acrylglas. Weißes Metallzifferblatt mit Balkenziffern und ohne Logo des Herstellers, Zifferblattdruck nach DIN 41091. Schwarze Balkenzeiger für Stunden- und Minutenanzeige, Betriebsspannung über DCFport 24 Impulstelegramm.
Menge: 10,000 St

**01.16.01.0005 Innenuhr 400 mm beidseitig**
Innenuhr 400mm, selbstrichtend, rund, beidseitig, Wandmontage, weiß lackiertes Metallgehäuse (RAL-Farbe nach Wahl des AG), Durchmesser ca. 400 mm, flaches stoßgeschütztes Acrylglas. Weißes Metallzifferblatt mit Balkenziffern und ohne Logo des Herstellers, Zifferblattdruck nach DIN 41091. Schwarze Balkenzeiger für Stunden- und Minutenanzeige, Betriebsspannung über DCFport 24 Impulstelegramm.
Menge: 5,000 St

**01.16.01.0006 Verteilerkasten symmetrisch VKA4**
Verteilerkasten symmetrisch VKA4 mit Erdungsanschluss DIN 47615, mit Erdungsschiene, aus Stahlblech, beschichtet.
Bestückt mit LSA-Plus 2 10x10DA (Anschlussleiste 10 DA, mit
Farbcode)
Menge: 8,000 St

#### 01.17 Telefonanlage/Türsprechanlage

##### Abschnitt 01.17.01 Telefonanlage/Türsprechanlage

**01.17.01.0001 Vollmodularer ISDN/VoIP -Kommunikationsserver für 19”-Racks**
Vollmodularer ISDN/VoIP-Kommunikationsserver für 19”-Racks; für mind. 32 Teilnehmer

Der Kommunikationsserver soll für bis zu  64 interne Ports realisierbar sein. Für die Verbindung mit dem öffentlichen Telefonnetz stehen
-Amtkanäle, ISDN-Basisanschlüsse und ein Primär
multiplexanschluss zur Auswahl, während die internen
Teilnehmer sich die -, ISDN- und Analog-Anschlüsse teilen.
Erweiterungsmodule können direkt in das Gehäuse eingesteckt werden.

Leistungsmerkmale im Überblick

-Anlagenprofile (max. 10 Konfigurationen) automatisch
über interne Echtzeituhr oder manuell per Telefon
(intern oder extern) schalten
-Feiertagstabelle für automatische Schaltung der Anlagenprofile und Weckrufe
-Privater Amtzugang mit personenbezogenem Passwort, von allen Nebenstellen nutzbar
-Wartemusik mit zuschaltbarem Ansagetext
-ISDN-Leistungsmerkmale wie CLIP, CW, AOC, CF, CCBS
Least Cost Routing Soft-LCR für, ISDN und analogVoIP
Notrufspeicher, 10 Rufnummern mit Sonderrechten und
Vorrang
-Rufumleitung, Follow me intern, kaskadierbar
-Apothekerschaltung intern/extern
-Voicemail- und Faxfunktionen
-Gesprächsübernahme (z. B. Vom integrierten Anrufbe
Antworter)
-Durchsage (InterCom) an -Systemtelefone, einzeln und an Gruppe
-Software-Schnittstellen
Unterstützung von CTI-Basisfunktionen (Steuerung der
wichtigsten Telefonfunktionen wie Anruf starten, Anruf
annehmen, Anruf beenden, Anruf halten, makeln,
Rückfrage, vermitteln, 3er-Konferenz starten, Pickup)
-MWI (Message Waiting Indication), Überwachung
der zentralen Voicemail- und Faxboxen nach RFC 3842
SIP
-Komfortable Bedienung über -Systemtelefone
-Berechtigungsstufen für Administratoren und Benutzer
-Importmöglichkeit von VCF- und CSV-Dateien
-VoIP
-Unterstützung auch für IP-Video-Türsprechsysteme
-2 -Kanäle (extern/intern) im Grundausbau, Erweite
rung auf bis zu 64 -Kanäle möglich
-Kanäle dynamisch intern/extern nutzbarVoIP•
Fax über IP (T.38 nach ITU-T)

Bestehend aus:

1x Zentraleinheit
1x Erweiterungsmodul für 8 analoge Nebenstellen

Bitte Angabe von Hersteller und Typ in einem Begleitschreiben dem LV beilegen
Menge: 1,000 St

**01.17.01.0002 Switch12 PoE**
Switch 48 PoE
Menge: 5,000 St

**01.17.01.0003 Switch48 PoE**
Switch 48 PoE
Menge: 1,000 St

**01.17.01.0004 Türstation Kompaktbauweise freistehend**
Kompakte Tuerstation freistehend mit einer Klingeltasten für TwinBus Türsprechanlagen Spannungsversorgung aus Netzgerät. Manipulationnssicherer Anschluss des Türöffners am Netzgerät. Anschluss der Tuerstation über nur 2 Adern inkl. Beleuchtung. Robustes Metallgehäuse. Klingeltaste und Namensschild LED-beleuchtet. Namensschild ohne Demontage der Tuerstation austauschbar. Sprachlautstaerke einstellbar.
Sowie Nachrüstbarkeit durch Modulbauweise.

Befestigung auf vorhandenes Fundament

Maße: BxHxT in mm:  210x1640x230
Farbe:  weiß
Menge: 1,000 St

**01.17.01.0005 Verbundankersystem**
Verbundankersystem bestehend aus:
- Injektionsmörtel
- Ankerstangen: Dübellänge 80 mm, Dübelgrößen M12,
Edelstahl Dübel
Menge: 1,000 St

*Hinweis: Sekretariat*

**01.17.01.0006 Leitstand Basis-Terminal**
Leitstand Basis-Terminal
IP mit TFT-Display,
Volltastatur und 8 Zielwahltasten

IP-Leitstandsprechstelle mit TFT-Farbdisplay zur
grafischen Menüführung sowie zur Anzeige von IP-Video
streams, beleuchtbare alpha numerische Voll Tastatur,
Funktionstasten, 8 Zielwahltasten mit 3-farbigen LEDs,
Elektretmikrofon mit Multi Funktions-LED inkl. Tischfuß
Menge: 1,000 St

**01.17.01.0007 Leitstand Schwanenhalsmikrofon-Modul mit Headsetanschluss**
Leitstand Schwanenhalsmikrofon-Modul mit
Headsetanschluss. Schwanenhals mit rotem LED-Ring
zur Gesprächsanzeige.
Menge: 1,000 St

**01.17.01.0008 Leitstand Handhörer-Modul**
Leitstand-Handhörer-Modul mit „Push to Talk“ Taste und
Magnethalterung, Lautsprecher, Elektretmikrofon
Menge: 1,000 St

**01.17.01.0009 Leitstand Zielwahltasten-Modul mit 32 Tasten**
Leitstand-Zielwahltasten-Modul mit 32 Tasten, LED (3-farbig), vier Beschriftungsfelder, Schutzart IP 50
Inkl. Tischfuß und Netzteil
Menge: 1,000 St

*Hinweis: Schule*

**01.17.01.0010 DECT-Basistelefon**
Hybrides -Telefon VoIP (SIP - und IP-Systemtelefon)

Leistungsmerkmale im Überblick

Programmierbare Funktionstasten (15), 2 Ebenen•
Programmierbare Funktionstasten (8) als Touch-Funktion
•
Automatische Hintergrundbeleuchtung mit
Einstellbarer Helligkeit und Einschaltzeit
•
Individuelle Hintergrundbilder und Klingeltöne ladbar•
Klingel-, Hörer- und Freisprechlautstärke getrennt einstellbar
•
Mikrofonstummschaltung•
Anzeige von Rufnummern (CLIP) und Namen (CNIP)
aus dem lokalen und zentralen Telefonbuch des markeneigenen Kommunikationsservers
•
Stromsparfunktion•
Telefonschloss, Notrufe weiterhin möglich•
Neigungswinkel des Telefons in 3 Stufen verstellbar•
Inbetriebnahme durch Stecken einer SD-/SDHC-Karte•
Ansagen (25) und Nachrichten (250)•
Rufannahme und Ansage abhängig von Ruftyp und
-nummer (intern/extern/Tür/Gruppe)
•
Gesamtkapazität abhängig vom Speicher (1 GB entsprechen etwa 30 Std. Aufzeichnungszeit)
•
Gesprächsmitschnitt und Diktierfunktion (Sprachnotiz)•
Beste Audioqualität durch unkomprimierte Aufzeichnung
•
Einfache Aktivierung über die Funktionstasten•
Aktivierung und Nachrichtenweiterleitung aus der
Ferne steuerbar
•
Innovatives Bedienkonzept mit Touch-, Tasten- und
Gestensteuerung
•
-konform nach RFC 3261SIP•
Verschlüsselte Signalisierung/Zeichengabe ( S) nach
RFC 3261
SIP•Verschlüsselte Übertragung der Sprachdaten (SRTP)
nach RFC 3711 und RFC 4568
•
Transport Layer Security (TLS)•
Integrierter HTTP-/HTTPS-Webserver•
Integrierter VPN-Client (IPsec, OpenVPN)•
Einfache Einbindung als außen liegende Nebenstelle
über das Internet
•
Digest Authentifizierung (MD5)•
-Codec (Wideband) mit unterstützender Hardware, z. B. Kommunikationsserver der -Serie (Firmware ab 7.2), Asterisk- oder IP-Centrex-Lösungen
VoIP G.722
COMpact
•
Hohe Sprachqualität durch Echo-Unterdrückung•
Tonwahl während des Gespräches nach RFC 2833•
Besetztlampenfeld – Busy Lamp Field (BLF)•
Datum und Uhrzeit via NTP•
LDAP•
Gerätesteuerung via Action-URLs möglich•
Unterstützung von IP-Kameras, inkl. PTZ-Steuerung 1•
VLAN-Unterstützung nach IEEE 802.1q•
STUN (UDP over NAT)•
Masseninstallation über Provisioning-Server (HTTP, HTTPS,
FTP und TFTP)
•
Stromversorgung über Ethernet möglich (PoE – Power
over Ethernet, IEEE802.3af)
Menge: 5,000 St

**01.17.01.0011 DECT- Handteil**
DECT- Handteil mit Ladestation
Leistungsmerkmale im Überblick

Beleuchtetes, grafisches 2,4-Zoll-TFT-Farbdisplay,
240x320 Pixel, bis zu 8 Zeilen und 65.000 Farben
•
Moderne Benutzeroberfläche mit Icons, Displaytasten,
5-Wege Navikey, Funktions- und Seitentasten
•
HD-Audio mit HDSP™/CAT-iq 2.0•
Freisprechen in bester Klangqualität•
Seitliche Taste zur Lautstärkeregelung•
25 wählbare Klingelmelodien mit 5 Lautstärkepegeln
und dynamische Lautstärkesteigerung
•
Vibrationsalarm•
Wählbares Audioprofil•
Headset über Bluetooth® oder 3,5-mm-Buchse•
Beleuchtet, kratz- und desinfektionsmittelbeständig•
Nachrichtentaste mit blinkender LED•
Separate R-Taste•
Profiltaste zur schnellen Anpassung an die Umgebung:
laut / leise / persönliche Einstellung
•
Seitliche Taste zur Lautstärkeregelung•
Tastensperre (#-Taste) mit PIN-Schutz•
Spezielle Funktionstaste, z. B. Für Direktwahl oder Alarm•
IP65•
Schutz gegen feste Fremdkörper•
Staubdicht (auch Metallstaub)•
Schutz gegen Eindringen von Flüssigkeit•
Integrierte LED-Lampe als Taschenlampe und visueller
Alarm
•
Software zum kostenfreien Download für Windows und
macOS; Verbindung über Micro-USB oder Bluetooth®
•
Abgleich des Mobilteil-Adressbuchs mit Microsoft Out
Look®
•
Upload von CLIP-Bildern / Screensaver-Bildern•
Sounds (Klingelmelodien) vom Rechner auf das Mobil
teil übertragen
•
Firmware-Update•
Direktes Wählen aus Microsoft Outlook®-Kontakten und
Anzeige ankommender Anrufe auf dem Computer via
CTI (Computer Telefonie Integration) für Windows und
macOS
•
DECT•
Bluetooth® für Headset (Freisprech- und Headset-
Profil) und Datenaustausch/Firmwareupdate
•
vCard-Austausch mit kompatiblen Mobiltelefonen•
Mikro-USB für Ladefunktion und Datenaustausch/Firm
wareupdate
•
Headset-Buchse 3,5 mm•
Professioneller Gürtelclip (optional)•
Für das reibungslose Funktionieren des IP-DECT-Systems
ist die richtige Platzierung der Funkzellen entscheidend;
wir empfehlen daher, die Dimensionierung und Konfiguration Dem qualifizierten Fachhändler zu überlassen
•
Mit einer DECT-Messung lässt sich genau ermitteln, wie
die DECT-Zelle einzurichten ist, um die Versorgung optimal sicherzustellen
•
Display : beleuchtetes, grafisches TFT-Farbdisplay, 2,4",
128 x 160 Pixel, 65.000 Farben
Menge: 5,000 St

**01.17.01.0012 IP-Telefon für Mediensäule**
IP-Telefon für Mediensäule
Platzsparende, schnur gebundenes Wandtelefon, kompatibel zu vorigen Kommunikationsserver

Platzsparend durch besonders schmale Bauweise
Einfache Wandmontage
Stromversorgung über VoIP, kein separates Netzteil nötig
Zehn Kurzwahltasten
Wahlwiederholung
LED-Anrufsignalisierung
Für den Betrieb an Telefonanlagen geeignet
MFV- /Impulswahl einstellbar
Rückfrage (Flash) einstellbar

Audio
Klingeltonausgabe mit einstellbarer Lautstärke (3-stufig)
Lautstärke: Regelbare Hörerlautstärke (2-stufig)
Tastatur: Tasten 10 Nummerntasten, Lautstärke-Taste, Stumm-Taste, Wahlwiederholungs-Taste, Menü-Taste
Funktionen  Programmierbare Kurzwahl-Tasten (Tasten 0 - 9), R-Taste (Flashzeit mittels Schiebeschalter einstellbar)
Funktionen
Wandmontagefähig Ja
Tischbetrieb  Ja

Signalisierung & Displayanzeigen
Benachrichtigungen LED-Anrufsignalisierung am Hörer
Klingeltöne  3 einstellbare Klingeltöne

Wahlfunktionen
Wahlverfahren Mehrfrequenzwahlverfahren (DTMF), Impulswahlverfahren (IWV)
Wahlwiederholung1 Wahlwiederholungseintrag mit bis zu 31 Zeichen

Ausstattung
1 Wandtelefon, 1 Höreranschlusskabel, 1 Telefonanschlusskabel, 1 Kurzbedienungsanleitung,
Menge: 20,000 St

**01.17.01.0013 Kundespezifische Einweisung und Inbetriebnahme**
Menge: 1,000 St

**01.17.01.0014 Patchkabel RJ 45 4-paarig 1 m**
Patchkabel RJ45 45, 4-paarig, Länge 1m, RJ45 Stecker, geeignet für die übertragungstechnischen
Parametern bis 10 Gigabit Kat 6a mit S/FTP PIMF
UC 9000 1000 Mhz-Kabel
Menge: 30,000 St

#### 01.18 Beschallungsanlage ELA-Anlage

##### Abschnitt 01.18.01 Beschallungsanlage ELA-Anlage

*Hinweis: Hinweis Sprechanlage*
Hinweis Sprechanlage

Es ist eine IP-Gegensprechanlage für die interne Kommunikation in der Grundschule und Sporthalle betriebsfertig zu errichten.

Die Sprechanlage hat entsprechend der Nutzung einer Schulanlage folgende Funktionalitäten zu erfüllen:

- Türsprechanlage mit Video- und Türöffnerfunktion
- Gegensprechfunktion
- Notfall- und Gefahrenreaktionssystem (NGRS)

Art und Umfang der zu installierenden Komponenten sind den nachfolgenden EP zu entnehmen. Zur Verkabelung ist ein strukturiertes Datenleitungsnetz Kategorie 7 mit PoE-Versorgung der Sprechstellen aufzubauen.

Folgende Leistungsmerkmale bzw. Parameter müssen die Komponenten der Sprechanlage erfüllen:
- Beliebige Teilnehmerzahl
- Übertragungsbandbreite: 16 kHz (+/- 10%)
- Schalldruckpegel: 90 bis 99 dB 1W/1m
- Sprechbetrieb im Duplexverfahren:
  Gleichzeitiges Sprechen und Hören
- Spannungsversorgung: PoE, Klasse 0
- Lautstärkeanpassung an die Umgebungsgeräusche
- Sprachaktivitätserkennung: Zum automatischen Beenden
  einer Sprachverbindung
- Ansteuerung von ELA- und Beschallungsfunktionen
- Schnittstellen: OPC, SIP, Modbus, KNX

Es ist sicher zu stellen, dass die Gegensprechanlage nicht von den Gegensprechstellen aus umprogrammiert werden kann (zum Beispiel mit Tastenkombinationen).
Ein automatisches Durchschalten von Gesprächen in den Raum ist nicht zulässig. Es muss eine aktive Rufannahme erfolgen um die Gefahr des geplanten Abhörens zu verhindern.

Notfall- und Gefahrenreaktionssystem (NGRS)

Es ist ausdrücklich kein Notfall- und Gefahrenreaktionssystem nach der Vornorm VDE V 0827 auszuführen. Die Anlagenkomponenten der Sprechanlage sind jedoch mit allen technischen Erfordernissen auszustatten um eine Notfallrufanlage nach DIN V 0827 realisieren zu können.

*Hinweis: Zentrale Technik*

**01.18.01.0001 Baschallungs- Lautsprecheranlage**
Mehrkanaliges, IP-basiertes Sprachalarm- und Beschallungssystem zertifiziert nach EN 54-16, als kompakte all-in-one Lösung mit integrierten Verstärkern zur Übertragung von Alarm- und Räumungsdurchsagen sowie von allgemeinen Informationen und Musik mit hoher Qualität. Das System ist mittels standardisierter, redundanter Netzwerktechnik  skalierbar bietet bei Bedarf auch nachträglich die Möglichkeit einer Geräteredundanz zur Erhöhung der Ausfallsicherheit und eignet sich für alle Sicherheitsstufen und in allen Gebäudeklassen. Für die Anbindung externer Netzwerkkomponenten werden optional Standardprotokolle wie zum Beispiel SIP, RTP verwendet.
Konfiguration über Web-Browser vom PC, Tablet oder Smartphone auch aus der Ferne möglich, eine zusätzliche Software ist nicht notwendig. Ausgestattet mit Auto-Discovery Funktion ist ein Gerätetausch im Störungsfall ohne weitere Konfigurationsarbeit in kürzester Zeit möglich.

Integrierte Leistungsmerkmale:
- Audiomatrix, erweiterbar
- 4 NF-Eingänge
- 4 konfigurierbare Systemschnittstellen
- 4-kanaliger Signal- und Sprachspeicher, bis zu 64 Texte
- 16 Minuten Speicherkapazität, erweiterbar
- 1 USB Anschluss
- 4 NF-Ausgänge
- DSP-Funktionen mit Filter, EQ, Delay, Fading und Lautstärke
- Rückkopplungsunterdrückung
- Integrierte Steuerfunktionen
- 4 überwachbare BMZ-Schnittstellen
- flexibles Alarmierungsmanagement
- 600W Ausgangsleistung, konfigurierbar für 1x 600W, 1x450W+1x150W, 2x300W,
  300W+2x150W und 4x150W
- 8-fach Relaisfeld für 100V Lautsprecherlinien
- Ereignisspeicher für System- und Verbindungsfunktionen
- Display für detaillierte Status- und Fehlermeldungen
- fernkonfigurierbar
- Web-Server für Inspektion und Wartung
- Einrichtung von Nutzergruppen
- Konfigurationshistorie mit Wiederherstellungsfunktion
- sehr geringe Leistungsaufnahme im Überwachungs- u. Bereitschaftsbetrieb,
  19"-Gehäuse mit geringer Bautiefe, 1 HE

Spannungsversorgung: 230 V~, 48 V=
Nennleistung: 600 W
Übertragungsbereich: 20 - 20000 Hz
Empfindlichkeit Eingänge 1-4: -10dBV
Empf. Hintergrundmusik: -10 dBV
Störspannungsabstand: <100 dB
Abmessungen: 19-Zoll, 1 HE, T: 390 mm
Gewicht: ca. 7,8 kg

Die Anlage besteht aus:

Systemmanager

Audiomatrix mit vier digitalen und 4 analogen Audioeingängen zum Mischen und Routen der Audiosignale auf 4 digitale und 4 analoge Ausgänge, Vorrangsteuerung für Signale mit höherer Priorität, Fadingfunktion für  sanften Übergang der Audiosignale, DSP-Funktion für die Signalbearbeitung mit Equalizer und Delay, Erweiterungsmöglichkeit über Netzwerk.

Leistungsmerkmale:

- Audiomatrix, erweiterbar
- 4 analoge NF-Ein- und Ausgänge
- 4 digitale Ein- und Ausgänge

Digitaler Signal- und Textspeicher

Mehrkanaliger Signal- und Textspeicher zur Wiedergabe der Ansagen und Signale von bis zu 64 Aufnahmen mit hoher Qualität. Sequenzer zur Einrichtung der Signale und Ansagen für anwendungspezifische Alarmierungsabläufe. Kontinuierliche Überwachung auf Datenverlust. Einfache Änderung und Speicherung über standardisierte Schnittstelle.

Leistungsmerkmale:
- gleichzeitige Wiedergabe von 4 verschiedenen Signalen
- 16 Minuten Speicherkapazität, erweiterbar
- bis zu 64 Aufnahmen
- 1 USB Anschluss

Rückkopplungsunterdrückung

Unterdrückung von Rückkopplungen zur problemlosen und störungsfreien Übertragung von vier Live-Signalen in akustisch schwieriger Umgebung.

Ethernet-Switch
Vier konfigurierbare Systemschnittstellen für WAN- und LAN-Betrieb, Erweiterung des Systems über standardisiertes Systemnetzwerk. Portüberwachung für hohe Ausfallsicherheit, Schnittstellen wahlweise redundant nutzbar zur Erhöhung der Systemverfügbarkeit. SystemPort mit PoE-Funktion.

Steuerinterface

Interface für Steuerfunktionen externer Geräte, überwachte Leitungsverbindung für hohe Betriebssicherheit, individuelle Konfiguration von potentialfreien Steuereingängen und überwachbaren Steuerausgängen.

Leistungsmerkmale

- 8 Schalteingänge,  davon 4 überwacht
- 4 überwachte Schaltausgänge
- 8 Schaltausgänge

Mehrkanal Leistungsverstärker

4-Kanal Leistungsverstärker in neuester Digitaltechnik, sehr kompakte Bauweise, hoher Wirkungsgrad von >90%, sehr geringe Leistungsaufnahme im Überwachungs und Bereitschaftsmodus, kurzschlussfest. Zur Leistungserhöhung können die Ausgänge parallel geschaltet werden, hoher Signal-Rauschabstand und niedriger Klirrfaktor, Überwachung und automatische Havarieumschaltung, Eingang für Ersatzstromversorgung

Leistungsmerkmale
- 600W Ausgangsleistung, konfigurierbar für 1x 600W, 1x450W+1x150W, 2x300W, 300W+2x150W und 4x150W
- Ausgangsspannung 100V
- Frequenzgang: 20-20000Hz
- Signal-Rauschabstand: >100dB

100V-Ausgangsrouter

Ausgangsrouter für die Ansteuerung und die unterbrechungsfreie Überwachung des Lautsprecherleitungsnetzes in allen Betriebszuständen, Eingänge und Schaltmatrix für die Ansteuerung bei unterschiedlichen Verstärkerkonfigurationen sowie für die Havarieumschaltung

Sämtliche Zubehörteile sind in den Einheitspreis mit einzukalkulieren. Die Zentrale muss alle notwendigen Funktionen erfüllen können um einen reibungslosen Betrieb zu ermöglichen.
Bestehend aus:
-ELA-Zentrale für Beschallung und Durchsagen inkl. -Gestellschrank
-Lüftungsfelder
-Verstärker
-Erweiterungseinheiten für Sprechstellen
-Erweiterungseinheiten für nachfolgende Bauabschnitte
Menge: 1,000 St

**01.18.01.0002 Systemsprechstelle, redundante Verbindung**
Systemsprechstelle im ansprechenden Tischgehäuse mit, Schwanenhalsmikrofon und Touchscreensteuerung mit 20 konfigurierbaren Tasten, Funktionen für Linien- und Gruppenwahl als Bedienmodul. Durchsagen, Musik und Alarmsteuerung, alle Tasten sind mit doppelten Statusanzeigen in unterschiedlichen Farben für Bereitschaft, Alarmierung und Störungsfall ausgestattet, breite und einfach zu beschriftende Kennzeichnungsstreifen hinter Schutzfolie,
Option für RFID-Erkennung für die Freigabe von Sonderfunktionen wie z.B. Der Aktivierung von Notfalltasten.
Generelle Betriebsanzeige für Bereitschaft, Alarmierung und Störmeldung, Vorgong, Anschluss für Tastaturerweiterung, Fehlerüberwachung gemäß EN 54-16.
Inkl. Software und Zubehör

Abmessung: 140x260x40mm
Farbe: lichtgrau / schwarz
Gewicht: 0,6 kg
Menge: 1,000 St

*Hinweis: Klassenzimmer Mediensäule*

**01.18.01.0003 Aufbaulautsprecher 6W**
Aufbaulautsprecher 6W
6-W-Universallautsprecher für den Inneneinsatz zur Montage in voriger Mediensäule. Auf der Rückseite befinden sich Bohrungen für eine schnelle und einfache Anbaumontage.

Elektrische Daten

Nennleistung:  6/3/1,5/0,75 W
Schalldruckpegel
bei 6 W/1 W (1 m)  99 dB/91 dB (SPL)
Effektiver:
Frequenzbereich:  145 Hz bis 18 kHz (-10 dB)
Nenneingangsspannung 100 V
Nennimpedanz 1667 Ohm
Anschluss 4-polige
Schraubanschlussklemme

Mechanische Daten

Abmessungen (H x B x T) ca. 205 x 160 x 66 mm
Gewicht ca. 0,83 kg
Farbe (RAL 9004)
Menge: 20,000 St

*Hinweis: Schule*
Flure / WCs / Büros

**01.18.01.0004 Deckeneinbaulautsprecher 6W**
Deckeneinbaulautsprecher 6W
6-W Deckenlautsprecher, der für einen 100-V-Anschluss mit einer Stromabzweigung von 6, 3, 1,5 und 0,75 Watt geeignet ist.

Elektrische Daten

Max. Leistung:  9 W
Nennleistung:  6 W (6/3/1,5/0,75 W)
Schalldruckpegel bei 6 W/1 W
(1 kHz, 1 m):  94 dB/86 dB (SPL)
Effektiver Frequenzbereich(-10 dB): 90 Hz bis 20 kHz
Nennspannung:  100 V
Nennimpedanz:  1667 Ohm
Elektrischer Anschluss:  3-polige keramische  Schraub-Klemmleiste
Zulässiger Drahtdurchmesser:  0,5 – 3 mm2

Mechanische Daten

Durchmesser:  ca. 180 mm
Montageausschnitt:  ca. 167 mm -
Max. Deckenstärke:  5 bis 25 mm -
Max. Tiefe:  63 mm
Material (Gehäuse,Frontgitter):  ABS
Gewicht:  ca. 538 g
Farbe:  RAL 9010
Menge: 40,000 St

**01.18.01.0005 Aufbaulautsprecher 100V**
Decken- und Wandaufbaulautsprecher, rund, stabiles Metallgehäuse mit Metallgitterblende schwarz, einfachste und schnelle Aufputz-Montage mit diebstahlerschwerender Halterung, 100V-Übertrager mit Anpassung für volle, halbe und viertel Leistung.

Technische Daten:
Farbe: schwarz
Nennleistung: 6 Watt,
Schalldruck 1W/1m: 93dB (EN54-24)
Schalldruck, max: 109dB (1,5 & 3,5kHz)
100-Volt Übertrager
Anpassung: 6 / 3 / 1,5 Watt
Frequenz: 100-16.000Hz
Abmessungen: Ø 180mmx95mm
Gewicht: 1 kg
Menge: 20,000 St

*Hinweis: Sporthalle*

**01.18.01.0006 Unterzentrale**
Unterzentrale zur Anbindung an die Sprachalaramzentrale im Schulgebäude kompatibel zur verwendeten Anlage in der Schule
Menge: 1,000 St

**01.18.01.0007 Deckeneinbaulautsprecher 6W**
Deckeneinbaulautsprecher 6W
6-W Deckenlautsprecher, der für einen 100-V-Anschluss mit einer Stromabzweigung von 6, 3, 1,5 und 0,75 Watt geeignet ist.

Elektrische Daten

Max. Leistung:  9 W
Nennleistung:  6 W (6/3/1,5/0,75 W)
Schalldruckpegel bei 6 W/1 W
(1 kHz, 1 m):  94 dB/86 dB (SPL)
Effektiver Frequenzbereich(-10 dB): 90 Hz bis 20 kHz
Nennspannung:  100 V
Nennimpedanz:  1667 Ohm
Elektrischer Anschluss:  3-polige keramische  Schraub-Klemmleiste
Zulässiger Drahtdurchmesser:  0,5 – 3 mm2

Mechanische Daten

Durchmesser:  ca. 180 mm
Montageausschnitt:  ca. 167 mm -
Max. Deckenstärke:  5 bis 25 mm -
Max. Tiefe:  63 mm
Material (Gehäuse,Frontgitter):  ABS
Gewicht:  ca. 538 g
Farbe:  RAL 9010
Menge: 20,000 St

**01.18.01.0008 Aufbaulautsprecher 100V**
Decken- und Wandaufbaulautsprecher, rund, stabiles Metallgehäuse mit Metallgitterblende schwarz, einfachste und schnelle Aufputz-Montage mit diebstahlerschwerender Halterung, 100V-Übertrager mit Anpassung für volle, halbe und viertel Leistung.

Technische Daten:
Farbe: schwarz
Nennleistung: 6 Watt,
Schalldruck 1W/1m: 93dB (EN54-24)
Schalldruck, max: 109dB (1,5 & 3,5kHz)
100-Volt Übertrager
Anpassung: 6 / 3 / 1,5 Watt
Frequenz: 100-16.000Hz
Abmessungen: Ø 180mmx95mm
Gewicht: 1 kg
Menge: 10,000 St

**01.18.01.0009 Ballwurfsicherer Deckeneinbaulautsprecher 12W**
Ballwurfsicherer Deckeneinbaulautsprecher 12W

Elektrische Daten

Max. Leistung:  18 W
Nennleistung:  12 W
  (12/6/3/1,5 W)
Schalldruckpegel bei
Nennleistung/1 W(1 kHz, 1 m)  :100 dB/89 dB
Effektiver Frequenzbereich(-10 dB):  55 Hz bis  20kHz
Nennspannung:  70 V/100 V
Nennimpedanz:  418/833 Ohm
Anschluss:  3-polige  Schraub  Klemmleiste

Mechanische Daten

Durchmesser:  ca. 220 mm
Montageausschnitt:  ca. 190 mm
Maximale Tiefe:  ca. 125 mm
Farbe:  RAL 9010 Weiß
Material (Gehäuse/Frontgitter):  Stahl
Gewicht:  ca. 1,3 kg
Menge: 10,000 St

*Hinweis: Außenbereich*
Sporthalle

**01.18.01.0010 Anbaulautsprecherpaar IP65 75W**
Anbaulautsprecherpaar IP65 75W (2 Stück)

Breitband-Aufbaulautsprecher mit großer, gleichmäßiger Schallabdeckung für den Außenbereich inkl. Montagehalterung.

Technische Daten

Frequenzgang (-10 dB):  55 Hz bis 20 kHz1
Max. Schalldruckpegel:  ca. 108 dB, ca. 114 dB  Spitzenwert
Abstrahlwinkel:  90° horizontal, 90° vertikal
Belastbarkeit:  75 W (300 W Spitzenwert)
Eingangsübertrager (70 V/100 V):  60 W
Anschlüsse:  Abnehmbarer, verriegelbarer  4-poliger Stecker (Euroblock) – (2) für den Anschluss von weiteren Lautsprecher bei einer verteilten Leitung. Max. Leitungsquerschnitt 2,5 mm(12 AWG)
Umgebungsbedingungen:  IP65
Farbe:  Schwarz
Abmessungen (H x B x T):  ca. 255 x 180 x 150 mm
Gewicht:  ca. 3,2 kg
Menge: 3,000 St

#### 01.19 Blitzschutz- und Erdungsanlagen

##### Abschnitt 01.19.01 Blitzschutz- und Erdungsanlagen

*Hinweis: Äußerer Blitzschutz*

*Hinweis: Technische Vorbemerkungen*
Technische Vorbemerkungen
Blitzschutz

1. Normen

Für die Planung und Ausführung der Anlage sind nachfolgende Bestimmungen bzw. Leitlinien in ihrer neuesten Fassung zu beachten:

Allgemein:

Verordnungen der Länder (Landesbauordnung)

DIN 18384
VOB Vergabe- und Vertragsordnung für Bauleistungen
Teil C: Allgemeine Technische Vertragsbedingungen für Bauleistungen (ATV)
Blitzschutzanlagen

DIN VDE 0185 - 305-1
Allgemeine Grundsätze

DIN VDE 0185 - 305-2
Risiko-Management

DIN VDE 0185 - 305-3
Schutz vor baulichen Anlagen und Personen

DIN VDE 0185 - 305-4
Schutz elektrischer und elektronischer Systeme in baulichen Anlagen

DIN 48801 ... 48852
Bauteile für den äußeren Blitzschutz

DIN EN 50164 - 1 (VDE 0185 Teil 201)
Anforderungen für Verbindungsbauteile

DIN EN 50164 - 2 (VDE 185 Teil 202)
Anforderungen an Leitungen und Erder

Speziell für Erdungsanlagen:

DIN 18014
Fundamenterder

DIN VDE 0151
Werkstoffe und Mindestmaße von Erdern bezüglich der Korrosion

DIN VDE 0150
Schutz gegen Korrosion durch Streuströme aus Gleichstromanlagen

DIN VDE 0101
Starkstromanlagen mit Nennwechselspannungen über 1 KV

DIN VDE 0141
Erdungen für spezielle Starkstromanlagen mit Nennspannungen über 1 KV

Prüfung:

DIN VDE 0185-305 Teil 3
Schutz von baulichen Anlagen und Personen
7: Prüfung und Wartung von Blitzschutzsystemen
Anlage E, Tabelle E2, Abs. E 7.2.4, Abs. E 7.2.5

2. Leistungsumfang:

Alle beschriebenen Leistungen sind komplett inkl. Aller, auch nicht gesondert erwähnte Nebenleistungen, die zur Funktion nötig sind, zu liefern und montieren.
Alle nötigen Vorkehrungen im Rahmen der Arbeitsrichtlinien und
berufsgenossenschaftlicher Vorschriften sind durch den AN zu treffen und in die Einheitspreise einzukalkulieren.

3. Technische Vorbemerkungen

3.1 Äußerer Blitzschutz

Die Auswahl der Leitungshalter erfolgt nach der Dachform, Art der Dacheindeckung und Wandbekleidung.

Bei Dachflächen über 15 - 20 m Länge sind Ausgleichsstücke zum Ausgleich der temperaturbedingten Längenänderungen der Leitungen vorgesehen.

Die Fangleitung soll nach Möglichkeit ungeschnitten mit der Ableitung verbunden werden.

Dachaufbauten aus elektrisch nicht leitendem Material gelten als ausreichend geschützt, wenn sie nicht mehr als 0,3 m aus der durch die Fangleitung gebildeten Maschen herausragen. Wird das Maß  0,3 m überschritten, ist der Aufbau mit einer eigenen Fangeinrichtung (z. B. Fangspitze, Fangstange) zu versehen, die mit der nächstgelegenen Fangleitung zu verbinden ist.
Dachaufbauten aus Metall, mit oder ohne elektrischen Einrichtungen (Lüftungskanäle, Ventilatoren, Klimaanlagen, elektrisch betriebene Dachhauben, usw.) sollen nicht direkt mit einer Fangeinrichtung verbunden werden.

Kleinere Dachaufbauten können mit einer daneben angebrachten Fangstange und einem Schutzwinkel entsprechend der Schutzklasse geschützt werden (getrennte Fangeinrichtung).

Größere Dachaufbauten können mit einer getrennten Fangeinrichtung oder mit Fangseilen geschützt werden. Die Trennungsabstände sind rechnerisch nachzuweisen und zu beachten.

Vorhandene Dachständer der elektrischen Energieversorgung sind über eine geschlossene Schutzfunkenstrecke mit der Fangleitung zu verbinden (Zustimmung des VNB erforderlich).

Vorhandene metallene Einfassungen bzw. Abdeckungen können als natürliche Bestandteile der Fangeinrichtung verwendet werden, sofern sie eine Mindestdicke, entsprechend z. B. Kupfer Mindestdicke 5 mm, Stahl 4 mm, aufweisen.

Bei Stahlbeton-Gebäuden sollten die Stahlarmierung als zusätzliche Ableitung und als Schirmung verwendet werden. Pro Ableitung ist mindestens ein Anschluss beim Übergang von der Fangleitung zu Ableitung (Dachkante) herzustellen.

Bei den Verbindungen von Fangeinrichtungen, Ableitungen und
Erdungsanlage ist auf die Materialverträglichkeit der verwendeten Werkstoffe zu achten.

Aluminium darf nicht unter Putz, in Mörtel oder Beton und nicht im Erdreich verlegen werden.

4. Dokumentation:

Es ist eine Dokumentation nach DIN 18014 anzufertigen. Hierfür ist das Ergebnis der Durchgangsmessung sowie Pläne und Fotografien vorzulegen.

Hinweis:
Die Arbeiten sind durch eine zertifizierte Blitzschutzfachkraft durchzuführen, bzw. zu überwachen. Einschließlich sämtlicher erforderlicher Messprotokolle.

*Hinweis: Hinweis:*
Alle nachstehend aufgeführten Positionen sind inkl. Lieferung und Montage sowie notwendigem Befestigungsmaterial anzubieten und in die Einheitspreise einzukalkulieren

**01.19.01.0001 Runddrähte mit Kunststoff-Mantel**
Runddrähte mit Kunststoff-Mantel nach DIN EN 50164-2
(VDE 0185, Teil 202), für den Einsatz bei Blitzschutzanlagen als Ableitung
D. Leiter:  8 mm
Querschnitt:  50 mm2
Werkstoff:  AIMgSi
Eigenschaften Werkst.-Nr.:  weich
Normenbezug:  DIN EN 50164-2
D. Außen  11 mm
Direkt auf Beton oder Mauerwerk inkl. Leitungshaltern liefern und montieren
(Ableitungen)
Menge: 50,000 m

**01.19.01.0002 Runddrähte nach DIN EN 50164-2 (VDE 0185 Teil 202)**
Runddrähte nach DIN EN 50164-2 (VDE 0185 Teil 202)
für den Einsatz bei Blitzschutzanlagen als Fangeinrichtung oder Ableitung
D. Leiter  8 mm
Querschnitt:  50 mm2
Werkstoff:  AIMgSi
Eigenschaften Werkst.-Nr.:  halbhart
Normenbezug:  DIN EN 50164-2
mit nach genannten Leitungshaltern auf Flachdach bzw. direkt auf Beton oder Mauerwerk befestigen.
Menge: 250,000 m

**01.19.01.0003 Dachleitungshalter, für Firstziegel zur Befestigung von**
Dachleitungshalter zur Befestigung von Rundleitern
mit 1-facher Leitungshalterung
Niro-Clip: Niro-Clip Typ B / lose Leitungsführung
Werkstoff: Edelstahl V2A
Passung: Ø 8 mm
Hinweis:
Leitungshöhe: 16 mm
Leitungsführung: lose, Typ B, seitlich zum First
Menge: 40,000 St

**01.19.01.0004 Dachleitungshalter, für Satteldächer zur Befestigung von**
Dachleitungshalter, zur Befestigung von Rundleitern mit 1-facher Leitungshalterung, Ausführung mit Niro-Clip-Schnapphalter.
Typ B - lose Leitungsführung - Edelstahl V2A - Edelstahl V2A - 210 mm
Leitungshöhe: 32 mm
Passung Leitungshalter: Ø 8 mm
Leitungsführung: lose, Typ B
Menge: 75,000 St

**01.19.01.0005 Dehnungsstücke**
Dehnungsstücke zum temperaturbedingten Längenausgleich
für längere Leitungen bei Haltern mit loser Leitungsführung
Werkstoff:  AI
Abmessung:  8 mm
Länge:  ca. 395 mm
Normenbezug:  DIN EN 50164-(1+2)
Menge: 15,000 St

**01.19.01.0006 Anschlüsse mittels Spezialklemmen**
Anschlüsse mittels Spezialklemmen für Heizungs-,
Lüftungsrohre und dergl. Mit der Gebäudeableitung
oder den Fangeinrichtungen auf dem Dach
Menge: 50,000 St

**01.19.01.0007 Anschlüsse an die Dacheinfassungen**
Anschlüsse an die Dacheinfassungen Attikaabdeckung,
Kehlblechen, Verzierung und dergl. Mittels Anschlussklemmen
Menge: 40,000 St

**01.19.01.0008 Überbrückungsbänder, Länge 180 mm**
Überbrückungsbänder zum Verbinden von Metallverkleidungen oder als Dehnungsausgleichsstück zum Nieten oder Schrauben,
Befestigungslöcher 1 x 10,5 mm und 4 x 5,2 mm
Werkstoff:  Al
Länge:  180mm
Befestigungslöcher D.:  1 x 10,5 / 2 x 6,5mm
Normenbezug:  DIN EN 50164-(1+2)
Menge: 10,000 St

**01.19.01.0009 Überbrückungsbänder, Länge 300 mm**
Überbrückungsbänder zum Verbinden von Metallverkleidungen oder als Dehnungsausgleichsstück zum Nieten oder Schrauben,
Befestigungslöcher 1 x 10,5 mm und 4 x 5,2 mm mit Mittelbohrung für Kreuzungspunkte
Werkstoff:  Al
Länge:  300mm
Befestigungslöcher D.:  1 x 10,5 / 4 x 5,2mm
Mittelbohrung D.:  10,5mm
Normenbezug:  DIN EN 50164-(1+2)
Menge: 15,000 St

**01.19.01.0010 Mehrzweck-Verbindungsklemme zur universellen Verwendung**
Mehrzweck-Verbindungsklemme zur universellen Verwendung
als Kreuz- und Parallelklemme speziell für Fangstangen und Rundleiter mit Flachrundschraube und Verdrehschutz
Werkstoff Klemme:  NIRO
Klemmbereich Rd:  8-10/16 mm
Materialdicke:  3,0/2,5 mm
Normenbezug:  DIN EN 50164-1
Menge: 50,000 St

**01.19.01.0011 Falzklemmen, mit vergrößerter Anschlussfläche**
Falzklemmen, mit vergrößerter Anschlussfläche
Ausführung mit 10 cm² Kontaktfläche
Klemmbereich Falz:  0,7 - 10 mm
Werkstoff Klemme:  NIRO
Klemmbereich Rd:  8 - 10 mm
Anschluss:  mit Überleger
Anschlussrichtung:  längs/quer
Menge: 20,000 St

**01.19.01.0012 Fangstange 1,5m mit Fangstangenhalter für Firstziegel**
Fangstangenhalter V2A für Firstziegel inkl. Fangstange 1500 mm, Halter in doppelter Ausführung mit Verbindungsschiene.
Fangstange Ø 16/10 mm, Länge 1500 mm nach DIN EN 62561-2 (VDE 0185-561-2) für Firstziegelbreite 150 - 300 mm
Menge: 15,000 St

**01.19.01.0013 Fangstange 2m mit Fangstangenhalter für geneigtes Dach**
Fangstange Stahl feuerverzinkt, Länge 2000 mm, anschmiedeten Anschlussklappen inkl. Fangstangenhalter V2A für alle gängigen Dachziegelformen. Stufenlos verstellbar zum Anpassen an den Ziegel mit Anschlussklemme und allem Zubehör.
Menge: 15,000 St

**01.19.01.0014 Rohrfangstangen zum Schutz von Dachaufbauten**
Rohrfangstangen zum Schutz von Dachaufbauten inkl. Dachleitungshalter
Gesamtlänge:  ca. 1000 mm
Werkstoff:  Niro
Normenbezug:  DIN EN 50164-2
Durchmesser:  16/10 (t1 3) mm
Menge: 5,000 St

**01.19.01.0015 Überbrückungsseile zum Verbinden oder Überbrücken von**
Überbrückungsseile zum Verbinden oder Überbrücken von
Metallverkleidungen durch Schrauben,
Befestigungslöcher 1 x 10,5 mm und 2 x 6,5 mm
Länge:  ca. 300mm
Werkstoff Kabelschuh:  Al
Werkstoff Seil:  Cu
Querschnitt:  16 qmm
Menge: 15,000 St

**01.19.01.0016 UF-Trennstellkästen**
UF-Trennstellkästen mit eingebauter, gut zugänglicher Trennstelle mit einem Schlüssel lösbar, inkl. Anschluss der Ableitung und Erdleitung Fundamenterder, unten offen (ohne Boden).

Werkstoff:  NIRO
max. zulässige Belastung:  40 kN
Menge: 10,000 St

*Hinweis: Anmerkung:*
Anmerkung:
Es sind nur Sachverständige nach SVBau zugelassen. Es
wird ein Mängelfreibericht verlangt, evtl. erforderliche Nachprüfungen werden nicht eigens vergütet. Die von der Prüfstelle festgestellten Mängel sind vom Auftragnehmer kostenlos zu beseitigen.

**01.19.01.0017 Prüfung und Messung der gesamten Blitzschutzanlage**
Prüfung und Messung der gesamten Blitzschutzanlage mit
Skizze und Prüfbericht in 3-facher Ausfertigung durch eine amtlich anerkannte Prüfstelle, Abmessungen siehe unter Hinweis Gebäudeabmessungen
Menge: 1,000 psch

**01.19.01.0018 Fotodokumentation**
Fotodokumentation über die durchgeführten Arbeiten, welche u.a folgendes beinhaltet:
- Trennstellen
- Ableitungen unter der Isolierung
- Fangleitungsverlegung
- Anschluss an Bestandsgebäude 47 Bauteil C

Die Unterlagen sind 3-fach in Papier und 1x auf Datenträger dem BH zu übergeben.
Menge: 1,000 psch

**01.19.01.0019 Dokumentation**
Anfertigen von Revisionszeichnungen und Bestandsplänen
für die gesamte Blitzschutzanlage, in 3-facher
Ausfertigung, gefaltet im DIN A 4 Ordner sowie auf 1 x
Datenträger
Menge: 1,000 psch

#### 01.20 Baustrom Baubeleuchtung

##### Abschnitt 01.20.01 Baustrom Baubeleuchtung

*Hinweis: Hinweis*
Baustrom:
Der Hauptanschlusskasten/Zählerschrank für den Baustrom soll entsprechend aufgebaut und von dort auf die Gruppenverteiler verkabelt werden.
Die genaue Positionierung und Verkabelung, sowie die Baustromerschließung erfolgt durch AN, ebenso das Errichten des Baustromhauptverteilers ist durch den Auftragnehmer mit dem EVU bei der Baustromantragsstellung zu klären.
Die Baustromanlage ist für den kompletten Zeitraum des Bauvorhabens aufzubauen und zur Verfügung zu stellen.
Der AN plant und baut seine, sowie für die
Baueinrichtungscontainer nötige Strominfrastruktur durch eine
Elektrofachkraft selbst auf und stimmt diese mit der
Hochbauleitung und evtl. Weiteren Gewerken ab. Dazu gehören
unter anderem Anzahl und Dimensionierung von
Baustromverteilern, Zuleitungen und Kabelwegen (Kabelbrücken,Kabelrohre, Kabelgräben), auch für
Baustelleneinrichtungscontainer. Die Baustromanlage ist für den gesamten Zeitraum der Baustellen zur Verfügung zu stellen und zu prüfen.

Der AN stellt die Zählerschränke für die Baustromzähler und erledigt entsprechende An- und Abmeldungen beim EVU.
Der AN prüft und wartet die Baustromanlage nach DIN VDE 0100-Teil7-704 und führt täglich einen Funktionstest der FI´s mittels Testtaste durch.
Mängel werden durch den AN sofort behoben
und sind mit einzukalkulieren. Der AN führt ein Prüfbuch und
protokolliert alle Prüfungen. Das Prüfbuch ist monatlich der
Bauüberwachung Elektro vorzulegen.

*Hinweis: Kompl. Baustrom/Baubeleuchtung gemäß DIN-VDE 0100-704*
Kompl. Baustrom/Baubeleuchtung gemäß DIN-VDE 0100-704 errichten.

Bauseits wird die übergeordnete Baustromversorgung
errichtet und für die gesamte Bauzeit durch den Baumeister instand gehalten.
Die übergeordnete Baustromversorgung des Auftragnehmers besteht aus einem Hauptverteiler sowie erforderlicher
Gruppen- und Endverteiler für die Baustromversorgung in den jeweiligen Gebäuden. Diese werden an die vorhandenen Baustromhauptverteiler des Baumeisters angeschlossen.

Alle von den Baustromverteilern der übergeordneten Baustromversorgung abgehenden
Einrichtungen (Kabel, Leitungen, Baustellenbeleuchtung usw.) sind vom jeweiligen
Auftragnehmer zu erbringen, ordnungsgemäß instand zu halten und zu betreiben.

*Hinweis: Baustromverteiler*

**01.20.01.0001 Grupppenverteiler**
Gruppenverteiler
Anschlussleistung:  173 kVA
Bestückt mit mind.:
1  NH1-Sicherungslasttrennschalter 250 A mit  Bolzenanschluss M10
6  NH00-Sicherungslasttrennschalter 100 A mit  Bügelklemmen 10-50 qmm
Nach IEC/EN 60439-4/A1+A2 (DIN/VDE 0660 T501/A1+A2)
Gehäuse (E04) aus elektrolytisch-verzinktem Stahlblech mit schwermetallfreier Kunststoff-Lackierung
Farbe RAL 2004 (reinorange) mit Kranösen und Wandbefestigungslasche mit Einfachtür und Fallriegel für Vorhängeschloss inkl. feuerverzinktem Untergestell
Schutzart:  IP 44
Größe ca.:  730x1050x390 mm (HxBxT)
Untergestell:  Höhe ca. 470 mm

Mit Schloss und drei Schlüssel liefern, montieren, vorhalten und abbauen.
Gruppentverteiler auf Mietbasis für den Zeitraum der Baustelle(siehe Bauzeitenplan), inkl. Erstellung eines Potentialausgleiches. Für die Kalkulation des Potentialausgleichs sind 20 m Leitungen (16 qmm) inkl. Klemmen und der Anschluss an der Potentialausgleichsschiene zu kalkulieren
Menge: 2,000 St

**01.20.01.0002 Miete Gruppenverteiler**
Baustrom-Gruppenverteiler für Miete je weiteres Monat pro Verteiler
Menge: 1,000 St

**01.20.01.0003 Endverteiler**
Baustrom-Endverteiler
Anschlussleistung: 22 kVA
bestückt mit mind:
1 CEE-Gerätestecker 5/32 A 400 V/6 h mit Phasenwender
1 CEE-Steckdose 5/32 A 400 V/6 h mit Leitungsschutzschalter
3/32A -C-,
2 CEE-Steckdosen 5/16 A 400 V/6 h mit je 1 Leitungsschutzschalter 3/16A -C-,
1 FI-Schutzschalter allstromsensitiv 4pol. 40 A/30 mA,
6 Schutzkontaktsteckdosen 2/16 A 230 V mit je 1 Leitungsschutzschalter 1/16 A -C

Nach IEC/EN 60439-4/A1+A2 (DIN/VDE 0660 T501/A1+A2)
Gehäuse (E04) aus elektrolytisch-verzinktem Stahlblech mit
schwermetallfreier Kunststoff-Lackierung
Farbe: RAL 2004 -reinorange- mit Kranösen und Wandbefestigungslasche
mit Einfachtür und Fallriegel für Vorhängeschloss
inkl. Feuerverzinktem Untergestell

Einbauten bis einschließlich FI-Schutzschalter schutzisoliert
Schutzart : IP 44
Größe ca.: 740 x 670 x 360 mm / H-B-T
Untergestell-Höhe: ca. 320 mm

Mit Schloss und drei Schlüssel.
Endverteiler auf Mietbasis für den Zeitraum der Baustelle(siehe Bauzeitenplan), inkl. Erstellung eines Potentialausgleiches. Für die Kalkulation des Potentialausgleichs sind 20 m Leitungen (25
qmm) inkl. Klemmen und der Anschluss an der Potentialausgleichsschiene
zu kalkulieren.
Menge: 4,000 St

**01.20.01.0004 Miete Endverteiler**
Miete Baustrom-Endverteiler je weiteres Monat pro Verteiler
Menge: 1,000 St

**01.20.01.0005 Vorhandener Baustrom-Endverteiler umversetzen**
Vorhandener Baustrom-Endverteiler umversetzen, in Abstimmung mit der Bauleitung einschl. Aller Nebenarbeiten, wie freischalten, abklemmen, versetzen, sichern, Erdung und wieder anschließen, Messung, Prüfung und Protokollierung
Menge: 10,000 St

**01.20.01.0006 Prüfung aller Verteiler bei Inbetriebnahme**
Prüfung aller Verteiler bei Inbetriebnahme gemäß BGV-A3 bzw. Betriebssicherheitsverordnung der vorgenannten Baustromanlage. Anbringung der Prüfplakette sowie Erstellen eines Prüfprotokolls gemäß VDE 0100 Teil 610 einschl. An- und Abfahrt
Menge: 1,000 St

**01.20.01.0007 Prüfen aller Baustromverteiler monatlich**
Prüfen aller Baustromverteiler auf Funktion für den Nutzer nach den geltenden Vorschriften.
Aufgemessen wird jede Prüfung der gesamten Baustromversorgung
Prüfung im monatlichen Zyklus, einschl. Dokumentation und Eintrag in das vom AN zu beschaffende Betriebsbuch im Baubüro für die Bauzeit.
Menge: 6,000 St

*Hinweis: Gummischlauchleitungen*

**01.20.01.0008 H07-RNF 5x10 mm² Gummischlauchleitung**
Schwere Gummischlauchleitung H07-RNF 5x10 qmm auf Mietbasis für die Bauzeit in Teillängen verlegen inkl. beidseitigem Anschluss an Verteiler
Menge: 100,000 m

**01.20.01.0009 H07-RNF 5x16 mm² Gummischlauchleitung**
Schwere Gummischlauchleitung H07-RNF 5x16 qmm auf Mietbasis für die Bauzeit in Teillängen verlegen inkl. beidseitigem Anschluss an Verteiler
Menge: 100,000 m

**01.20.01.0010 H07-RNF 5x25 mm² Gummischlauchleitung**
Schwere Gummischlauchleitung H07-RNF 5x25 qmm auf Mietbasis für die Bauzeit in Teillängen verlegen inkl.  beidseitigem Anschluss an Verteiler
Menge: 100,000 m

**01.20.01.0011 Miete je weiteres Monat für den gesamten Kabelanteil**
Menge: 1,000 St

**01.20.01.0012 Vorhandene Kabel oder Leitungen umverlegen**
Gummikabel oder Leitungen 5x10-95qmm zurückziehen  und an neuen Verteilerstandorte umverlegen
Menge: 100,000 m

*Hinweis: Baubeleuchtung*

**01.20.01.0013 Beleuchtungskleinverteiler a.P.**
Beleuchtungskleinverteiler a.P. Mit Abgangsklemmen auf Mietbasis für den Zeitraum der Bauzeit bestehend aus:
Stahlblechgehäuse IP54
2 x FI-Schutzschalter 40/0,03 A
2 x Leitungsschutzschalter, 16 A, 3-polig, Typ C
2 x Leitungsschutzschalter, 10 A, 3-polig, Typ C
1 x Zeitschaltuhr
1 x Schütz, 3-polig, 25 A
(Miete)
Menge: 2,000 St

**01.20.01.0014 HO7RN-F 3 G 2,5 mm² Gummischlauchleitung**
Gummischlauchleitung HO7RN-F 3 G 2,5 qmm auf Mietbasis für die Bauzeit, für mittlere mech. Beanspruchungen, Aufbau entsprechend VDE 0282, Außenmantel ölbeständig und flammwidrig nach VDE 0472, Nennspannung UO/ U = 450/750 V, in Teillängen liefern und betriebsfertig montieren
Menge: 100,000 m

**01.20.01.0015 HO7RN-F 3 G 4 mm² Gummischlauchleitung**
Gummischlauchleitung HO7RN-F 3 G 4 qmm auf Mietbasis für die Bauzeit, für mittlere mech. Beanspruchungen, Aufbau entsprechend VDE 0282, Außenmantel ölbeständig und flammwidrig nach VDE 0472, Nennspannung UO/ U = 450/750 V, in Teillängen liefern und betriebsfertig montieren
Menge: 100,000 m

**01.20.01.0016 HO7RN-F 5 G 2,5 mm² Gummischlauchleitung**
Gummischlauchleitung HO7RN-F 5 G 2,5 qmm auf Mietbasis für die Bauzeit, für mittlere mech. Beanspruchungen, Aufbau entsprechend VDE 0282, Außenmantel ölbeständig und flammwidrig nach VDE 0472, Nennspannung UO/ U = 450/750 V, in Teillängen liefern und betriebsfertig montieren
Menge: 100,000 m

**01.20.01.0017 HO7RN-F 5 G 4 mm² Gummischlauchleitung**
Gummischlauchleitung HO7RN-F 5 G 4 qmm auf Mietbasis für die Bauzeit, für mittlere mech. Beanspruchungen, Aufbau entsprechend VDE 0282, Außenmantel ölbeständig und flammwidrig nach VDE 0472, Nennspannung UO/ U = 450/750 V, in Teillängen liefern und betriebsfertig montieren
Menge: 100,000 m

**01.20.01.0018 FR-Wannenleuchte LED auf Holzbrett montiert**
FR-Wannenleuchte LED auf Holzbrett montiert liefern inkl. Anschluss und Überwachung auf Funktion während der Bauphase zur Montage an Gebäuden bzw. Aufstellung und Ausleuchtung der Flure und Verkehrswege
Menge: 30,000 St

**01.20.01.0019 Versetzen von vorhandenen Leuchten**
Versetzen von vorhandenen Leuchten einschl. Klemm- und Befestigungsmaterial

Zu kalkulieren sind:
- Strahler demontieren (inkl. Holzbrett)
- abklemmen
- am neuem Standort wieder befestigen
- anklemmen
- auf Funktion prüfen
Menge: 10,000 St

**01.20.01.0020 Versetzen von vorhandenen Beleuchtungverteiler**
Versetzen von vorhandenen Beleuchtungsverteilern einschl. Klemm- und Befestigungsmaterial

Zu kalkulieren sind:
- Verteiler demontieren
- Verteiler abklemmen
- am neuem Standort wieder befestigen
- anklemmen
- auf Funktion prüfen
Menge: 5,000 St

**01.20.01.0021 Feuchtraumabzweigdose a. P.**
Feuchtraumabzweigdose a. P., IP 55, selbstdichtend ca. 100 x 100 mm mit Deckel, liefern und montieren
Menge: 20,000 St

**01.20.01.0022 Verbindungsdose als Abzweigkasten**
Verbindungsdose als Abzweigkasten nach DIN EN 60670-1 aus halogenfreiem Kunststoff, Grundfläche mind. 150 mm x 150 mm, Tiefe mind. 65 mm, mit Deckel mit Schraubbefestigung, Schutzart: IP 44 DIN EN 60529 auf Beton liefern und montieren.
Menge: 15,000 St
Leistungsbereichkatalog: 053 KatLB

**01.20.01.0023 Anschließen von Kabel oder Leitungen**
Anschließen von Kabel oder Leitungen 3 x 1,5 bis 4x16mm2
An Baustromhauptverteiler, Baubeleuchtung
Menge: 20,000 St

**01.20.01.0024 Steckdosen Zeitschaltuhr**
Steckdosen Zeitschaltuhr
Anzeige:  digital
Schaltzyklus:  Wochenprogramm
Einsatzort:  Außenbereich
Schutzart:  IP66
Schaltleistung:  max. 3500 W
Betriebsspannung:  230 V
Menge: 2,000 St

**01.20.01.0025 Inbetriebnahme Baubeleuchtung**
Prüfung der Baubeleuchtung bei Inbetriebnahme gemäß BGV-A3 bzw. Betriebssicherheitsverordnung inkl. Anbringung der Prüfplakette sowie Erstellen eines Prüfprotokolls gemäß VDE 0100 Teil 610
Menge: 1,000 psch

**01.20.01.0026 Überwachung und Wartung pro Monat**
Überwachung und Wartung
Die angebotene Baustrombeleuchtung sind während der Nutzung über die Bauzeit  durch den AN elektrisch zu überprüfen. Das Prüfergebnis ist festzuhalten und zu protokollieren.
Festgestellte Mängel sind umgehend der Bauleitung mitzuteilen und auf Weisung der Bauleitung zu beheben.
Das Auswechseln defekter Leuchtmittel und dergleichen sind in die Position einzukalkulieren.
Menge: 12,000 Mon

**01.20.01.0027 Demontage und Rückbau**
Demontage und Rückbau der Baubeleuchtung einschl. Entsorgung nicht mehr nötiger Materialien
Menge: 1,000 St

#### 01.21 Montagegerüst

##### Abschnitt 01.21.01 Montagegerüst

*Hinweis: Montagegerüst*

**01.21.01.0001 Vorhalten und Bereitstellung eines Montagegerüstes**
Vorhalten und Bereitstellen eines fahrbaren
Montagegerüstes zur Montage der Leuchtenkörper sowie
zum Verlegen von Kabel und Leitungen bis zu einer
Montagehöhe bis zu 10 m, pro Woche
Menge: 20,000 Wo

**01.21.01.0002 Auf- und Abbauen Montagegerüst**
Auf- und  Abbauen des fahrbaren vorgenannten
Montagegerüstes zum räumlichen Umversetzen. 1 Stk =
einmaliger Auf- und Abbau
Menge: 10,000 St

#### 01.22 Außenanlagen

##### Abschnitt 01.22.01 Außenanlagen

*Hinweis: Dichteinsätze*

*Hinweis: Hinweis:*
Hinweis:

Sämtliche Grab-, Verdicht- und Verfüllungsarbeiten
erfolgen bauseits. Dies ist bei den nachfolgenden
Positionen zu beachten.

**01.22.01.0001 Dichtungseinsatz 110 mm**
Dichtungseinsatz 110 mm zur druckwasserdichten
Abdichtung eines gewellten Kabelschutzrohres,
Gestellringe aus Hochleistungskunststoff,
Elastomer-Dichtung mit einer dauerelastischen Einlage
inkl. Allen nötigen Kleinteilen und Werkzeugen.
Außendurchmesser 110 mm
Menge: 5,000 St

**01.22.01.0002 Dichtungseinsatz 160 mm**
Dichtungseinsatz 160 mm zur druckwasserdichten
Abdichtung eines gewellten Kabelschutzrohres,
Gestellringe aus Hochleistungskunststoff,
Elastomer-Dichtung mit einer dauerelastischen Einlage
inkl. Allen nötigen Kleinteilen und Werkzeugen.
Außendurchmesser 160 mm
Menge: 5,000 St

**01.22.01.0003 Ringraumdichtung mit doppelter Dichtung**
Ringraumdichtung mit doppelter Dichtung, Quetschbereich
bis 160,5 mm, zum Abdichten von Kabelschutzrohren
(Außendurchmesser 160 mm), ohne aufliegendem Flansch,
für Kernbohrungen D. 200 mm, bei drückendem Wasser,
Dicht bis 5 bar Druck, komplett einschl. Sämtlichem
Klein- und Montagematerial

Komponenten:
- Flansch V2A
- Schrauben V4A
- Muttern V2A
- Unterlegscheiben V2A
- zwei Gummidichtungen
Menge: 5,000 St

*Hinweis: Kabelschutzrohre*

**01.22.01.0004 Kabelschutzrohr DN63**
Kabelschutzrohr DN80, flexibel, innen glatt, aus PE-HD,
UV-stabilisiert, geeignet zum Verlegen im Erdreich,
unter Bodenplatten und im Beton.
Maße: Ø:63 mm
Dichtheit: gas- und wasserdicht bis 2,5 bar
Inkl. Einzugschnur und Muffen
Menge: 100,000 m

**01.22.01.0005 Kabelschutzrohr DN110**
Kabelschutzrohr DN80, flexibel, innen glatt, aus PE-HD,
UV-stabilisiert, geeignet zum Verlegen im Erdreich,
unter Bodenplatten und im Beton.
Maße: Ø:110 mm
Dichtheit: gas- und wasserdicht bis 2,5 bar
Inkl. Einzugschnur und Muffen
Menge: 50,000 m

**01.22.01.0006 Kabelschutzrohr DN160**
Kabelschutzrohr DN80, flexibel, innen glatt, aus PE-HD,
UV-stabilisiert, geeignet zum Verlegen im Erdreich,
unter Bodenplatten und im Beton.
Maße: Ø:160 mm
Dichtheit: gas- und wasserdicht bis 2,5 bar
Inkl. Einzugschnur und Muffen
Menge: 50,000 m

*Hinweis: Kabel für Außenbereich*

*Hinweis: Verlegungsart: Kabel / Leitungen einziehen*
Verlegungsart: Kabel / Leitungen einziehen

Die Kabel / Leitungen bzw. Kabel werden in Teillängen
auf vorhandenen Kabelwannen, Pritschen, Kabelzugrohren
oder dergleichen verlegt bzw. Eingezogen.

Diese Einzelbeschreibung bezieht sich auf die
nachfolgenden Positionen.

**01.22.01.0007 Kabel NYY-J 5x6RE**
STLB-Bau 2019-10 053
Kabel DIN VDE 0276-603 (VDE 0276-603) NYY-J 5 x 6 RE,
Cu-Zahl 288, Ausführung gemäß Einzelbeschreibung.
Menge: 100,000 m
Leistungsbereichkatalog: 053 KatLB

**01.22.01.0008 Kabel NYY-J 5x10RE**
STLB-Bau 2019-10 053
Kabel DIN VDE 0276-603 (VDE 0276-603) NYY-J 5 x 10 RE,
Cu-Zahl 480, Ausführung gemäß Einzelbeschreibung.
Menge: 50,000 m
Leistungsbereichkatalog: 053 KatLB

**01.22.01.0009 Kabel NYY-J 5x16RE**
STLB-Bau 2019-10 053
Kabel DIN VDE 0276-603 (VDE 0276-603) NYY-J 5 x 16 RE,
Cu-Zahl 768, Ausführung gemäß Einzelbeschreibung.
Menge: 75,000 m
Leistungsbereichkatalog: 053 KatLB

**01.22.01.0010 Gießharz-Verbindungsgarnitur**
Gießharz-Verbindungsgarnitur für zwei Kabel
(i-Garnitur),
zweiteillige schlagfeste transparente Formschalen,
sofort betriebsfertig, längs- und querwasserdicht,
Kabeldurchmesser
8-24Mm, Leiterquerschnitt von 3x 1,5 bis 4x10 bzw. 5x6
qmm, inkl. Klemmen und Systemzubehör
Menge: 5,000 St

**01.22.01.0011 wie vor jedoch, für drei Kabel**
Wie vor jedoch, für drei Kabel (Y-Garnitur)
Menge: 5,000 St

*Hinweis: Außenbeleuchtung*

*Hinweis: Außenbeleuchtung Wandleuchte*
Außenbeleuchtung Strahler

**01.22.01.0012 Wandleuchte**
Wandfluter. Symmetrische Lichtstärkeverteilung. Effizientes optisches System. LED, 19 W Leuchten-Anschlussleistung, Leuchten-Lichtstrom 2136 lm, Farbtemperatur 4000 K. Farbwiedergabeindex (CRI) > 80. Mit austauschbarem LED-Modul mit einer mittleren Bemessungslebensdauer von 154.000 Betriebsstunden (L80B50 bei ta = 25 °C). Nachliefergarantie auf das LED-Modul und die Verschleißteile. Mit LED-Netzteil, DALI-steuerbar, 220-240 V, 0/50-60 Hz. Schutzart IP 65. Leuchte aus Aluminiumguss, Aluminium und Edelstahl, Standardfarbton: Grafit. Sicherheitsglas. Reflektor aus eloxiertem Reinstaluminium. Zwei Leitungseinführungen zur Durchverdrahtung der Netzanschlussleitung bis Ø 10,5 mm, max. 5 x 1,5 qmm. Abmessungen: 260 x 75 x 155 mm.
Menge: 5,000 St

*Hinweis: Außenbeleuchtung Mastleuchte*

**01.22.01.0013 Mastleuchte 1-fach,**
Mastleuchte in 1-fach-Anordnung. Bandförmige Lichtstärkeverteilung. : Effizientes optisches System.
LED 21,5 W Leuchten-Anschlussleistung, Leuchten-Lichtstrom 2694 lm, Farbtemperatur 4000 K. Farbwiedergabeindex (CRI) > 80 je Leuchtenkörper. Mit austauschbaren LED-Modulen mit Übertemperaturschutz und einer Lebenserwartung von mindestens 50.000 Betriebsstunden.
Nachliefergarantie auf LED-Module und Verschleißteile. Mit LED-Netzteil, DALI-steuerbar, 220-240 V, 0/50-60 Hz. Schutzart IP 65. Leuchte aus Aluminiumguss, Aluminium und Edelstahl, Standardfarbton: Grafit. Sicherheitsgläser. Reflektoren aus eloxiertem Reinstaluminium. Mit zwei fest angeschlossenen Anschlussleitungen X05BQ-F 5 G 1 mm², Länge 4 m. Mit Tür und eingebautem Anschlusskasten. Zur Durchverdrahtung für 2 Kabel bis 5 x 10 qmm mit 2 Schmelzsicherungen Neozed D 01 · 6 A. Anstellwinkel einstellbar auf 0° oder 10°. Abmessungen: 95 x 155 x 2100 mm. Höhe der Leuchte über Flur 4600 mm. Befestigung des Lichtmast mit Erdstück oder Aufschraubsockel zum Aufschrauben auf ein Fundament.
Menge: 2,000 St

**01.22.01.0014 Mastleuchte 2-fach,**
Mastleuchte in 2-fach-Anordnung. Bandförmige Lichtstärkeverteilung. : Effizientes optisches System.
LED 21,5 W Leuchten-Anschlussleistung, Leuchten-Lichtstrom 2694 lm, Farbtemperatur 4000 K. Farbwiedergabeindex (CRI) > 80 je Leuchtenkörper. Mit austauschbaren LED-Modulen mit Übertemperaturschutz und einer Lebenserwartung von mindestens 50.000 Betriebsstunden.
Nachliefergarantie auf LED-Module und Verschleißteile. Mit LED-Netzteil, DALI-steuerbar, 220-240 V, 0/50-60 Hz. Schutzart IP 65. Leuchte aus Aluminiumguss, Aluminium und Edelstahl, Standardfarbton: Grafit. Sicherheitsgläser. Reflektoren aus eloxiertem Reinstaluminium. Mit zwei fest angeschlossenen Anschlussleitungen X05BQ-F 5 G 1 mm², Länge 4 m. Mit Tür und eingebautem Anschlusskasten. Zur Durchverdrahtung für 2 Kabel bis 5 x 10 qmm mit 2 Schmelzsicherungen Neozed D 01 · 6 A. Anstellwinkel einstellbar auf 0° oder 10°. Abmessungen: 95 x 155 x 2100 mm. Höhe der Leuchte über Flur 4600 mm. Befestigung des Lichtmast mit Erdstück oder Aufschraubsockel zum Aufschrauben auf ein Fundament.
Menge: 2,000 St

#### 01.23 Dokumentation

##### Abschnitt 01.23.01 Dokumentation

*Hinweis: Dokumentation*

**01.23.01.0001 Technische Dokumentation**
Technische Dokumentation
Die technische Dokumentation ist entsprechend den
Vorbemerkungen (Siehe "Zusätzliche Technische Vertragsbedingungen - Allgemein") und den DIN-Vorschriften zu erstellen.
Menge: 1,000 psch

**01.23.01.0002 Fotodokumentation**
Fotodokumentation im Rahmen der Abschlussdokumentation.
Für alle Installationsbereiche sind Fotos als aussagekräftige Fotodokumentation zu erstellen, vor allem sind Bereiche von Interesse, die später nicht mehr einsehbar sind z.B. Brandabschottungen. Die Brandschotts sind zu nummerieren und die Position in Bestandspläne einzutragen.
Ablage als JPG Datei mit ca. 5 MB.
Die Ablage erfolgt täglich in ein eigens
Unterverzeichnis mit
Datum und Kurztext (z.B. 120814_EG-Küche).
Übergabe auf USB-Stick
Menge: 1,000 psch

**01.23.01.0003 Sachverständigenabnahme/TÜV**
Sachverständigenabnahme/TÜV
Der Bauherr beabsichtigt einen unabhängigen
Sachverständigen (z.B. TÜV/DEKRA) für die Abnahme der
gesamten elektrotechnischen Anlagen zu beauftragen.
Vom AN ist hier entsprechendes Personal zur Verfügung
zu stellen. Es ist von einem Zeitwand von 80 Stunden
auszugehen. Die Abnahme beinhaltet Lieferung aller
erforderlichen Unterlagen (z.B. Schaltbilder,
Prüfzeugnisse etc.) für die externe Prüfung
einschließlich Gestellung der zur Abnahme notwendigen
Materialien, Werkzeuge, Geräte und des Hilfspersonals.

Sollten Nachprüfungen durch vom AN zu vertretende
Mängel erforderlich sein, so gehen die dadurch
enstehenden Kosten zu Lasten des AN.
Menge: 1,000 psch

#### 01.24 Bauleistungen im Stundenlohn

##### Abschnitt 01.24.01 Bauleistungen im Stundenlohn

*Hinweis: Bauleistungen im Stundenlohn*

*Hinweis: Hinweis*
Hinweis

Mit der Ausführung der im Leistungsverzeichnis
vorgesehenen Stundenlohnarbeiten ist erst nach
schriftlicher Anordnung des Auftraggebers zu beginnen.
Der Umfang der im Einzelfall zu erbringenden
Leistungen wird bei der Anordnung festgelegt.
Die Stundenlohnzettel sind wöchentlich einzureichen.
Stundensätze:
Die nachstehenden Verrechnungssätze sind unter
Beachtung der preisrechtlichen Vorschriften zu
ermitteln und gelten unabhängig von der Anzahl der
abzurechnenden Stunden. Sie enthalten den
tatsächlichen Lohn mit den Zuschlägen für Gemeinkosten,
Sozialkassenbeiträge, vermögenswirksame Leistungen und
dergl., sowie Lohn- und Gehaltsnebenkosten.
Zuschläge für Nacht-, Sonn- und Feiertagsarbeiten sind
jedoch nicht eingerechnet.
Für die Ausführung der Stundenlohnarbeiten sind
maximal Monteure mit einer Qualifikation nach
Entgeltgruppe G erforderlich. Arbeiten, die nur
Monteure mit höherer Qualifikation ausführen können,
sind vor deren Beginn mit der
Bauleitung abzustimmen. Die Stundensätze der einzelnen
Lohngruppen sind komplett auszufüllen.
Sollte der Bieter über eine nachfolgend angeführte
Berufsgruppe nicht verfügen, hat er die nächsthöher
qualifizierte einzusetzen.

Für die Erfassung und Ankündigung von
Stundenlohnarbeiten sind die Vorlagen des AG zu
verwenden.

BAULEISTUNGEN - LB 053 / 054  (E-Installation)

**01.24.01.0001 Gruppe I, Montageleiter**
Montageleiter,  Entgeltgruppe: I
Menge: 20,000 Std

**01.24.01.0002 Gruppe G, Selbständ. Install-Monteur**
Selbständ. Installationsmonteur, Entgeltgruppe: G
Menge: 20,000 Std

**01.24.01.0003 Gruppe F, Install-Monteur**
Installationsmonteur, Entgeltgruppe: F
Menge: 20,000 Std

**01.24.01.0004 Gruppe E, Monteur unter Aufsicht**
Monteur unter Aufsicht, Entgeltgruppe: E
Menge: 20,000 Std

**01.24.01.0005 Auszubild. 4.Lehrjahr**
Auszubildende,  4. Lehrjahr, 75 % v. Ecklohn
Menge: 20,000 Std

### Bereich 02 Elektroinstallation Sporthalle

#### 02.01 Baustelleneinrichtung

##### Abschnitt 02.01.01 Lagercontainer/Mannschaftscontainer

**02.01.01.0010 Lagercontainer mit Elektroanschluss**
Bereitstellung eines Lagercontainers während der
gesamten Bauzeit (ca. 18 Monate), mit Elektroanschluss,
zur Einlagerung von bestellten und gelieferten Leuchten sowie Materialien, Installationsgeräte und Verlegesysteme.
Inkl. Entgegennahme, Kontrolle der Lieferscheine und Einlagerung der Materialien. (Es muss von mehreren Einzellieferungen
ausgegangen werden.)
inkl. An-Abfahrt und Aufstellung vor Ort. Die Lage der Container ist dem beigelegten Baustelleneinrichtungsplan zu entnehmen.
Containergröße (min.):
Länge Transport: 6000 mm
Höhe Transport: 2500 mm
Breite Transport: 2400 mm
Preis je Container
Menge: 0,320 St

**02.01.01.0011 Lagercontainer mit Elektroanschluss**
Bereitstellung eines Lagercontainers während der
gesamten Bauzeit (ca. 18 Monate), mit Elektroanschluss,
zur Einlagerung von bestellten und gelieferten Leuchten sowie Materialien, Installationsgeräte und Verlegesysteme.
Inkl. Entgegennahme, Kontrolle der Lieferscheine und Einlagerung der Materialien. (Es muss von mehreren Einzellieferungen
ausgegangen werden.)
inkl. An-Abfahrt und Aufstellung vor Ort. Die Lage der Container ist dem beigelegten Baustelleneinrichtungsplan zu entnehmen.
Containergröße (min.):
Länge Transport: 6000 mm
Höhe Transport: 2500 mm
Breite Transport: 2400 mm
Preis je Container
Menge: 0,320 St

**02.01.01.0020 Mannschaftscontainer mit Elektroanschluss**
Bereitstellung eines Mannschaftscontainers während der
gesamten Bauzeit (ca. 18 Monate), mit Elektroanschluss,
zur Einrichtung und Bearbeitung der Baustelle.
inkl. An-Abfahrt und Aufstellung vor Ort. Die Lage der Container ist dem beigelegten Baustelleneinrichtungsplan zu entnehmen.
Containergröße (min.):
Länge Transport: 6000 mm
Höhe Transport: 2500 mm
Breite Transport: 2400 mm
Preis je Container
Menge: 0,320 St

##### Abschnitt 02.01.02 Baustelleneinrichtung

**02.01.02.0010 Baustelleneinrichtung/ -räumung**
Baustelleneinrichtung/ -räumung
Geräte, Werkzeuge und sonstige Betriebsmittel, die zur
Durchführung der Arbeiten erforderlich sind, auf die
Baustelle bringen und aufbauen. Vorhaltekosten der
Baustelleneinrichtung sowie der benötigten Maschinen
sind in dieser Position einzurechnen. Nach Abschluss
der Arbeiten sind alle Geräte, Werkzeuge und sonstige
Betriebsmittel und Werkstoffreste wieder abzubauen bzw. abzufahren/zu entsorgen. Die in Anspruch genommenen Flächen sind sauber zu hinterlassen.
Menge: 0,320 St

#### 02.02 GHV-Anlage

##### Abschnitt 02.02.01 GHV Sporthalle

*Hinweis: Hinweis*
Hinweis:

Die GHV wird im UG der Sporthalle im ELT-Raum aufgebaut. Für den Transport steht kein spezieller Bauaufzug zur Verfügung.

**02.02.01.0001 Gebäudehauptverteilung**
Gebäudehauptverteilung

Gebäudehauptverteilung als Standschrank, Leerschrank,Montageart: Aufputz, teilversenkt, für den Innenbereich, mit Tür,geltende Normen: DIN EN 61439-1; VDE 0660-600-1, DIN EN61439-2; VDE 0660-600-2, DIN EN 61439-3; VDE 0660-600-3,pulverbeschichtet, in RAL 7035, Gehäuse aus Stahlblech,Doppeltür, Tür aus Stahlblech, mit Standardverschluss Doppelbart 3 mm, Türöffnungswinkel 180 Grad, Türanschlag rechts und links, Rückwand aus Stahlblech, Leitungseinführung oben über Flanschöffnung ausgeschnitten, unten über Flanschöffnung vorgeprägt, seitlich über Flanschöffnung vorgeprägt, vorbereitet für den Ausbau mit Verteilerfelder,
IK-Code: 10 Platzeinheiten: 720 PLE
Nennmaß außen Breite: 1300 mm (+/- 10%)
Nennmaß außen Höhe: 1850 mm (+/- 10%) mit 100mm Sockel Nennmaß außen Tiefe: 350 mm (+/- 5%)
vorbereitet für den Einbau von:
Sicherungslastrennleisten, 3-polig für vertikalen Einbau nach IEC/EN 60947-3 für Sicherungen der Größen NH 00,1,2 oder 3 mit einem Phasenabstand von 185mm.
Allgemeine technischen Daten: Normen: IEC/EN 60 947-3,Unterteile nach IEC60269-2-1
Berührungsschutz: mind. IP20 offen und mind. IP30 frontseitiger Kunststoff: V0 (selbstverlöschend) nach UL94 Gebrauchskategorien: AC 21 - 23B (in Abhängigkeit von der Bemessungsspannung)
Bemessungsfrequenz: 50 - 60 Hz
Nennisolationsspannung: 1000 V Bemessungsbetriebsspannung: 400 - 690 V Sicherungsbehaftete Kurzschlussfestigkeit: 100 kA Sicherungsbehaftetes Kurzschlusseinschaltvermögen: 100 kA einschließlich  allem notwendigen Systemzubehör
Menge: 1,000 St

**02.02.01.0002 Leistungsschalter für v.g. Gebäudehauptverteilung**
Leistungsschalter für v.g. Gebäudehauptverteilung
Leistungsschalter für v.g. Gebäudehauptverteilung für den
Anlagenschutz gemäß EN 60947-2 (DIN VDE 0660, Teil 101),
Kompaktlasttrennschalter gemäß EN 60947-3 (DIN VDE 0660,
Teil 107).
Bemessungsbetriebsspannung: 690 V AC
Bemessungsdauerstrom: 630 A
Bemessungs-Grenzkurzschlussausschaltvermögen, (415 V
AC): 36 kA
Version: F
Klemmenanschlussart: Fester Leistungsschalter, Vorderseitig
Anzahl Pole: 3
Bemessungsstrom: Hauptstromkreis 630 A
Menge: 1,000 St

**02.02.01.0003 Sicherungslast-Trennleiste für NH00 Sicherungen für v.g. Gebäudehauptverteilung**
Sicherungslast-Trennleiste für NH00 Sicherungen für v.g. Gebäudehauptverteilung

Sicherungslast-Trennleiste für NH00 Sicherungen für v.g.Gebäudehauptverteilung
Zubehör: Doppelanschluss mit M8 Stehbolzen für Querschnitte bis 95mm² und Kabelabdeckung für Anschluss
Menge: 7,000 St

**02.02.01.0004 Überspannungsableiter Typ1-2 für v.g. Gebäudehauptverteilung**
Überspannungsableiter Typ1-2 für v.g. Gebäudehauptverteilung

Überspannungsableiter Typ1-2 für v.g. Gebäudehauptverteilung Blitzstrom-A mit Fernmeldung
Mehrpoliger Blitzstromableiter für 3phasige TN-Systeme,Aufrastbar auf Hutschiene 35 mm,
zum Schutz von Niederspannungs-Verbraucheranlagen
nicht ausblasende Funkenstrecke, Schutzgerät zum Einsatz in Niederspannungsverteilungen, auch in Hauptstromversorgungssystemen gem. VDN-Richtlinie einsetzbar,
Doppelklemmen für V-Verdrahtung,integrierte Betriebsanzeige mit Fernmeldung,SPD Class 1 nach IEC 61643-1
SPD Typ 1 nach DIN EN 61643-11 (VDE 0675 Teil 6-11)Fernanzeige mit Wechsler, potentialfrei
Menge: 1,000 St

##### Abschnitt 02.02.02 Messungen

*Hinweis: Messanlagen*

*Hinweis: Wandlermessung Sporthalle*
Wandlermessung PV-Anlage

**02.02.02.0001 Wandlermessung bis 400A nach TAB - Sporthalle**
Wandlermessung Sporthalle als
Mess- und Wandlerschrank nach den TAB des EVU,Komplettschrank, Montageart: Aufputz, für den Innenbereich,mit Tür, geltende Normen: DIN EN 61439-1; VDE 0660-600-1,pulverbeschichtet, in RAL 7035, Gehäuse aus Stahlblech,einflüglige Tür, Netzsystem TN-S 5-polig, Anzahl Wandlerzählerplatz 1, Zählerwechselplatte ohne Verdrahtung, 3LS-Schalter B10/25 kA mit Zugangsverdrahtung lose beigelegt,Lastbereich: Wandlerbereich Montageplatte für Blockwandler,Blockwandler, Trennstelle nach dem Wandler Lastschalter 630A / 3-polig (M12), Primärverdrahtung L1-L3 185 qmm, N+PECu-Schiene 30 x 10 mm, N+PE Schiene mit Aufsatzklemme 16-150qmm, Abdeckungen aus Kunststoff, RAL 7035,Bemessungsstrom In max.: 400 A
einschließlich allem notwendigen Systemzubehör
Schutzart: IP3X
Schutzklasse: schutzisoliert
Platzeinheiten PLE: 432
Anzahl Zeilen: 0
Feldbreite: 3
Bauhöhe: 8
Tiefe des Produkts: 350 mm Höhe (+/- 5%) des Produkts: 1850 mm (+/- 5%) Breite des Produkts: 800 mm (+/- 5%)

Die Verteilung ist gemäß den geltenden DIN VDE-
Bestimmungen komplett zusammengebaut und verdrahtet,
anschlussfertig zu liefern und zu montieren.
Menge: 1,000 St

*Hinweis: Wandlermessung PV-Anlage*

**02.02.02.0002 Wandlermessung bis 250A nach TAB - PV-Anlage mit NA-Schutz**
Mess-Wandleranlage für PV Anlage, nach den technischen Anschlussbedingungen (TAB) des EVU, als Komplettschrank, mit Zählerkreuz, Montageart: Aufputz, für den Innenbereich, mit Tür, Schutzklasse II (schutzisoliert), Schutzart mind. IP55, geltende Normen: DIN EN 61439-1, VDE 0660-600-1, DIN EN 61439-2, VDE 0660-600-2, Bemessungsbetriebsspannung Ue 415V AC 50/60 Hz, Bemessungsstrom In 585 A, Bemessungsstrom der Schaltgerätekombination InA 585 A, pulverbeschichtet, in RAL 7035, Gehäuse aus Stahlblech, Doppeltür, Abmessungen in mm (H x B x T): 1950 x 1050 x 400 (+/- 10%), 5-polig, Anzahl SG-Plätze 1, Anzahl Wandlerzählerplatz 1, Spannungspfad 4 LS-Schalter B10/50kA Überspannungskategorie 4, Lastbereich:
Sammelschienensystem Cu-Schienen 50 x 10 mm 5-polig, Trennstelle vor dem Wandler Platz für 2 Sicherungslastleisten NH3 3-polig, Wandlerbereich Wandlerauflage mit  herausnehmbarer Wandlerlasche 250 x 40 x 10 mm (+/- 10%), Trennstelle nach dem Wandler NA-Schutz mit Leistungsschalter (M12), PE+N-Schiene Cu 50 x 10 mm, Rasteinheit 12 RE, Bauhöhe 8, Feldbreite 4, Platzeinheiten 576, Abdeckungen aus Kunststoff, plombierbarer Schnellverschluss, RAL 7035, inkl. Wandlerprüfklemme und Verdrahtung nach Vorgabe des
Wandlerteils, einschließlich allem notwendigen Systemzubehör
Menge: 1,000 St

##### Abschnitt 02.02.03 Zusatzmaterial

**02.02.03.0001 Sicherheitsschild, Verbotsschild V1**
Sicherheitsschild, Verbotsschild V1
Sicherheitsschild, DIN 40 008 Teil 2, Verbotsschild V1
" Nicht schalten, es wird gearbeitet"
aus Kunststoff, mittlere Schildgröße.
Menge: 1,000 St

**02.02.03.0002 Sicherheitsschild, Verbotsschild V2**
Sicherheitsschild, Verbotsschild V2
Sicherheitsschild, DIN 40 008 Teil 2, Verbotsschild V2
" Nicht schalten "
aus Kunststoff, mittlere Schildgröße.
Menge: 1,000 St

**02.02.03.0003 Sicherheitsschild, Verbotsschild V3**
Sicherheitsschild, Verbotsschild V3
Sicherheitsschild, DIN 40 008 Teil 2, Verbotsschild V3
" Nicht berühren, Gehäuse unter Spannung "
aus Kunststoff, mittlere Schildgröße.
Menge: 1,000 St

**02.02.03.0004 Sicherheitsschild, Warnschild WS1**
Sicherheitsschild, Warnschild WS1
Sicherheitsschild, DIN 40 008 Teil 3, Warnschild W1
" Gefährliche elektrische Spannung "
aus Kunststoff, mittlere Schildgröße.
Menge: 1,000 St

**02.02.03.0005 Aushang -DIN VDE 0105 Teil 1-**
Aushang - DIN VDE 0105 Teil 1 -
" Bestimmungen für den Betrieb von
Starkstromanlagen "
aus Kunststoff, Normgröße, an der Wand montiert.
Menge: 1,000 St

**02.02.03.0006 Aushang -DIN VDE 0134-**
Aushang - VDE 0134 -
" Anleitung zur Ersten Hilfe bei Unfällen "
aus Kunststoff, Normgröße, an der Wand montiert.
Menge: 1,000 St

**02.02.03.0007 Aushang -DIN VDE 0132-**
Aushang - DIN VDE 0132 -
" Merkblatt für die Bekämpfung von Bränden in
elektrischen Anlagen und in deren Nähe "
aus Kunststoff, Normgröße, an der Wand montiert.
Menge: 1,000 St

**02.02.03.0008 Aushang -zur Unfallverhütung-**
Aushang zur Unfallverhütung aus Kunststoff, Normgröße
an der Wand montiert.
Menge: 1,000 St

**02.02.03.0009 Aushang der Sicherheitsregeln**
Aushang der Sicherheitsregeln aus Kunststoff,
Normgröße, an der Wand montiert.
Menge: 1,000 St

**02.02.03.0010 Aushang der Berufsgenossenschaft**
Aushang der Berufsgenossenschaft Feinmechanik und
Elektrotechnik aus Kunststoff, Normgröße, an der Wand
montiert.
Menge: 1,000 St

**02.02.03.0011 Gummiisoliermatte 1 m breit**
Gummiisoliermatte, 1 m breit, Dicke 3 mm, Länge
entsprechend der Schaltanlage, für Arbeiten unter
Spannung gemäß DIN VDE 0680 Teil 1, liefern und
betriebsfertig verlegen.
Menge: 5,000 lfm

**02.02.03.0012 Beschriftungsschild**
Beschriftungsschild aus Resopal, weißer Grund mit
schwarzer Schrift, Größe: 100x50mm zweizeilig
Beschriftet mit UV Bezeichnung und UV-Nr. Dauerhaft auf
Türe der vorgenannten GHV befestigt.
Menge: 1,000 St

**02.02.03.0013 Erstellung Hauptschaltbild**
Erstellung Hauptschaltbild
Erstellung einer Frontansicht und Stromlaufplan mit
Betriebsmittelaufteilung sowie Übersichtsschaltplan,
die zur Genehmigung an Auftraggeber, SWM und Planer
übergeben werden müssen
Menge: 1,000 St

**02.02.03.0014 Hauptschaltbild**
Hauptschaltbild, hinter Glas, inkl. Montage
Größe A1
Menge: 1,000 St

**02.02.03.0015 Abstimmung EVU und Abholung Wandler**
Anmeldung und Abstimmung der Ausführung der
Schaltanlage und der Messungen mit dem EVU, Abholen und
Montage der Messwandler in vorgenannte
Messwandlerschränke.
Menge: 1,000 psch

#### 02.03 Verteilungen

##### Abschnitt 02.03.01 Verteiler

*Hinweis: Hinweis:*
Hinweis:

Siehe zusätzliche Technische Vorbemerkungen zum
Kostenangebot für Verteilungen

*Hinweis: Verteilerschränke*

**02.03.01.0001 Beschriftungsschild**
Beschriftungsschild aus Resopal, weißer Grund mit
schwarzer Schrift, Größe: 100x50mm zweizeilig
Beschriftet mit UV Bezeichnung und UV-Nr. Dauerhaft auf
Türe der nachstehenden Installationsverteiler
befestigt.
Menge: 1,000 St

*Hinweis: Standschrank Ebenenverteiler*

**02.03.01.0002 Installationsverteiler 3Hauptleiter PE- N-Schiene 250 A**
Installationsverteiler 3 Hauptleiter PE- N-Schiene 250 A
Installationsverteiler als
Niederspannungs-Schaltgerätekombination DIN EN 60439-1
(VDE 0660-500), mit Seitenwänden, Rückwand,
Tragschienen DIN EN 60715, Berührungsschutzabdeckungen
DIN EN 50274 (VDE 0660-514), Rangier- und
Verdrahtungskanäle, Kabeleinführungen, Zugentlastung
für alle eingeführten Kabel/Leitungen, Beschriftung
aller Geräte, Kabel/Leitungen, Einzel- oder
Sammelschienen und Abdeckungen, mit Plantasche,
Stromkreisliste und Stromlaufplan, partiell typgeprüft
(PTSK), als Standschrank, Schutzklasse I, Gehäuse aus
Stahl, Dicke 1 mm, beschichtet, Schutzart mind. IP 20
DIN EN
60529 (VDE 0470-1), mit undurchsichtiger Tür an
Bedienfront, abschließbar,
Verschlussart 'Dreipunkt Stangenverschluss mit
Knebelgriff inkl. EW-Zylinder und Schlüssel'
Maße H/B/T in mm (+/- 10%) '1850 x 1050 x 275'
Sockelrahmen/Standsockel, Höhe 100 mm (+/- 10%),
Sammelschienensystem mit 3 Hauptleitern, PE- und
N-Schiene, aus Kupfer, Bemessungsstrom 250 A,
Bemessungskurzzeitstromfestigkeit
40 kA.
Menge: 1,000 St

##### Abschnitt 02.03.02 NH-Sicherungslasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: NH-Sicherungslasttrennschalter*

**02.03.02.0001 NH-Sicherungsunterteil 3-polig Gr.00 400VAC Sicherungseinsatz 100A**
NH-Sicherungsunterteil DIN 43620-3 und DIN VDE 0636-2
(VDE 0636-2), 3-polig mit 2 Trennwänden, Baugröße 00,
Bemessungsbetriebsspannung 400 V AC, mit
Berührungsschutzabdeckungen, mit Sicherungseinsatz,
Bemessungsstrom 100 A.
Menge: 1,000 St

**02.03.02.0002 NH-Sicherungsunterteil 3-polig Gr.00 400VAC Sicherungseinsatz 125A**
STLB-Bau 2020-04 054
NH-Sicherungsunterteil DIN 43620-3 und DIN VDE 0636-2
(VDE 0636-2), 3-polig mit 2 Trennwänden, Baugröße 00,
Bemessungsbetriebsspannung 400 V AC, mit
Berührungsschutzabdeckungen, mit Sicherungseinsatz,
Bemessungsstrom 125 A.
Menge: 2,000 St
Leistungsbereichkatalog: 054 KatLB

**02.03.02.0003 NH-Sicherungsunterteil 3-polig Gr.00 400VAC Sicherungseinsatz 160A**
STLB-Bau 2020-04 054
NH-Sicherungsunterteil DIN 43620-3 und DIN VDE 0636-2
(VDE 0636-2), 3-polig mit 2 Trennwänden, Baugröße 00,
Bemessungsbetriebsspannung 400 V AC, mit
Berührungsschutzabdeckungen, mit Sicherungseinsatz,
Bemessungsstrom 160 A.
Menge: 2,000 St
Leistungsbereichkatalog: 054 KatLB

**02.03.02.0004 NH-Sicherungsunterteil 3-polig Gr.1 400VAC Sicherungseinsatz 250A**
STLB-Bau 2020-04 054
NH-Sicherungsunterteil DIN 43620-3 und DIN VDE 0636-2
(VDE 0636-2), 3-polig mit 2 Trennwänden, Baugröße 1,
Bemessungsbetriebsspannung 400 V AC, mit
Berührungsschutzabdeckungen, mit Sicherungseinsatz,
Bemessungsstrom 250 A.
Menge: 1,000 St
Leistungsbereichkatalog: 054 KatLB

##### Abschnitt 02.03.03 Sicherungslasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Sicherungslasttrennschalter*

**02.03.03.0001 Sicherungssockel Gr.D02 400VAC 3-polig Sicherungseinsatz 25A**
STLB-Bau 2020-04 054
Schaltbarer Sicherungssockel DIN EN 60947-3 (VDE
0660-107), als Reiheneinbaugerät, Maße DIN 43880, mit
Sicherungshalter, bedingter Bemessungskurzschlussstrom
50 kA, fingersicher DIN EN 50274 (VDE 0660-514), zur
Montage auf Tragschiene DIN EN 60715, Baugröße D 02,
Bemessungsbetriebsspannung 400 V, 3-polig, mit
Sicherungseinsatz, Bemessungsstrom 25 A.
Menge: 5,000 St
Leistungsbereichkatalog: 054 KatLB

**02.03.03.0002 Sicherungssockel Gr.D02 400VAC 3-polig Sicherungseinsatz 35A**
STLB-Bau 2020-04 054
Schaltbarer Sicherungssockel DIN EN 60947-3 (VDE
0660-107), als Reiheneinbaugerät, Maße DIN 43880, mit
Sicherungshalter, bedingter Bemessungskurzschlussstrom
50 kA, fingersicher DIN EN 50274 (VDE 0660-514), zur
Montage auf Tragschiene DIN EN 60715, Baugröße D 02,
Bemessungsbetriebsspannung 400 V, 3-polig, mit
Sicherungseinsatz, Bemessungsstrom 35 A.
Menge: 10,000 St
Leistungsbereichkatalog: 054 KatLB

**02.03.03.0003 Sicherungssockel Gr.D02 400VAC 3-polig Sicherungseinsatz 40A**
STLB-Bau 2020-04 054
Schaltbarer Sicherungssockel DIN EN 60947-3 (VDE
0660-107), als Reiheneinbaugerät, Maße DIN 43880, mit
Sicherungshalter, bedingter Bemessungskurzschlussstrom
50 kA, fingersicher DIN EN 50274 (VDE 0660-514), zur
Montage auf Tragschiene DIN EN 60715, Baugröße D 02,
Bemessungsbetriebsspannung 400 V, 3-polig, mit
Sicherungseinsatz, Bemessungsstrom 40 A.
Menge: 5,000 St
Leistungsbereichkatalog: 054 KatLB

##### Abschnitt 02.03.04 Lasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Lasttrennschalter*

**02.03.04.0001 Lasttrennschalter Hauptschalter 3-polig 690VAC AC-22 160A**
STLB-Bau 2019-10 054
Lasttrennschalter DIN EN 60947-3 (VDE 0660-107), als
Hauptschalter, gekapselt, 3-polig,
Bemessungsbetriebsspannung 690 V AC, in
Festeinbautechnik, mit Handantrieb, zur Montage auf
Tragschiene DIN EN 60715, fingersicher DIN EN 50274
(VDE 0660-514), Gebrauchskategorie AC-22,
Bemessungsbetriebsstrom 160 A, Gehäuse aus Kunststoff.
Menge: 2,000 St
Leistungsbereichkatalog: 054 KatLB

**02.03.04.0002 Lasttrennschalter Hauptschalter 3-polig 690VAC AC-22 100A**
STLB-Bau 2019-10 054
Lasttrennschalter DIN EN 60947-3 (VDE 0660-107), als
Hauptschalter, gekapselt, 3-polig,
Bemessungsbetriebsspannung 690 V AC, in
Festeinbautechnik, mit Handantrieb, zur Montage auf
Tragschiene DIN EN 60715, fingersicher DIN EN 50274
(VDE 0660-514), Gebrauchskategorie AC-22,
Bemessungsbetriebsstrom 100 A, Gehäuse aus Kunststoff.
Menge: 2,000 St
Leistungsbereichkatalog: 054 KatLB

##### Abschnitt 02.03.05 Fehlerstromschutzschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Fehlerstromschutzschalter 30mA*
Fehlerstromschutzschalter

**02.03.05.0001 Fehlerstromschutzschalter RCCB Typ A 40A Fehlerstrom 30mA 3-polig+N 400VAC**
STLB-Bau 2019-10 054
Fehlerstromschutzschalter (RCCB) DIN EN 61008-1 (VDE
0664-10), als Reiheneinbaugerät, Maße DIN 43880,
fingersicher DIN EN 50274 (VDE 0660-514), Typ A
pulsstromsensitiv, Auslösung unverzögert,
Bemessungsstrom 40 A, Bemessungsfehlerstrom 30 mA,
3-polig + N, 400 V AC, Kurzschlussfestigkeit 6 kA,
stoßstromfest bis 250 A, mit Handbetätigung.
Menge: 10,000 St
Leistungsbereichkatalog: 054 KatLB

**02.03.05.0002 Fehlerstromschutzschalter RCCB Typ A 63A Fehlerstrom 30mA 3-polig+N 400VAC**
STLB-Bau 2019-10 054
Fehlerstromschutzschalter (RCCB) DIN EN 61008-1 (VDE
0664-10), als Reiheneinbaugerät, Maße DIN 43880,
fingersicher DIN EN 50274 (VDE 0660-514), Typ A
pulsstromsensitiv, Auslösung unverzögert,
Bemessungsstrom 63 A, Bemessungsfehlerstrom 30 mA,
3-polig + N, 400 V AC, Kurzschlussfestigkeit 6 kA,
stoßstromfest bis 250 A, mit Handbetätigung.
Menge: 5,000 St
Leistungsbereichkatalog: 054 KatLB

*Hinweis: allstromsensitiv 300mA*

**02.03.05.0003 Fehlerstromschutzschalter B 63A Fehlerstrom 300mA 3-polig+N 400VAC**
Fehlerstromschutzschalter DIN EN 61008-1 (VDE 0664-10),
als Reiheneinbaugerät, Maße DIN 43880, fingersicher DIN
EN 50274 (VDE 0660-514), Typ B allstromsensitiv,
Personenschutz, Bemessungsstrom 63 A,
Bemessungsfehlerstrom 300 mA, 3-polig + N, 400 V AC,
Kurzschlussfestigkeit 10 kA, stoßstromfest bis 5000 A,
Auslösung selektiv, mit Handbetätigung.
Menge: 1,000 St

##### Abschnitt 02.03.06 Fehlerstrom- / Leitungsschutzschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Fehlerstrom- / Leitungsschutzschalter*

**02.03.06.0001 Fehlerstromschutzschalter RCBO Typ A unverzögert Charakter.B 10A Fehlerstrom 30mA 1-polig+N 230VAC**
STLB-Bau 2020-04 054
Fehlerstromschutzschalter mit Überstromschutz (RCBO)
DIN EN 61009-1 (VDE 0664-20), als Reiheneinbaugerät,
Maße DIN 43880, fingersicher DIN EN 50274 (VDE
0660-514), Typ A pulsstromsensitiv, Auslösung
unverzögert, Auslösecharakteristik B, DIN EN 60898-1
(VDE 0641-11), Bemessungsstrom 10 A,
Bemessungsfehlerstrom 30 mA, 1-polig + N, 230 V AC,
Kurzschlussfestigkeit 6 kA, stoßstromfest bis 250 A,
mit Handbetätigung.
Menge: 5,000 St
Leistungsbereichkatalog: 054 KatLB

**02.03.06.0002 Fehlerstromschutzschalter RCBO Typ A unverzögert Charakter.B 16A Fehlerstrom 30mA 1-polig+N 230VAC**
STLB-Bau 2020-04 054
Fehlerstromschutzschalter mit Überstromschutz (RCBO)
DIN EN 61009-1 (VDE 0664-20), als Reiheneinbaugerät,
Maße DIN 43880, fingersicher DIN EN 50274 (VDE
0660-514), Typ A pulsstromsensitiv, Auslösung
unverzögert, Auslösecharakteristik B, DIN EN 60898-1
(VDE 0641-11), Bemessungsstrom 16 A,
Bemessungsfehlerstrom 30 mA, 1-polig + N, 230 V AC,
Kurzschlussfestigkeit 6 kA, stoßstromfest bis 250 A,
mit Handbetätigung.
Menge: 5,000 St
Leistungsbereichkatalog: 054 KatLB

*Hinweis: Leitungsschutzschalter 1-polig:*

**02.03.06.0003 Leitungsschutzschalter 230/400VAC Ausschaltvermögen 6kA 1-polig Charakter.B 6A**
Leitungsschutzschalter DIN EN 60898-1 (VDE 0641-11),
als Reiheneinbaugerät, Maße DIN 43880, fingersicher DIN
EN 50274 (VDE 0660-514),
Bemessungsbetriebsspannung 230/400 V AC,
Bemessungsausschaltvermögen 6 kA, mit beidseitiger
Klemmenabdeckung, 1-polig, Auslösecharakteristik B, Bemessungsstrom 6 A.
Menge: 5,000 St

**02.03.06.0004 Leitungsschutzschalter 230/400VAC Ausschaltvermögen 6kA 1-polig Charakter.B 10A**
Leitungsschutzschalter DIN EN 60898-1 (VDE 0641-11),
als Reiheneinbaugerät, Maße DIN 43880, fingersicher DIN
EN 50274 (VDE 0660-514),
Bemessungsbetriebsspannung 230/400 V AC,
Bemessungsausschaltvermögen 6 kA, mit beidseitiger
Klemmenabdeckung, 1-polig, Auslösecharakteristik B, Bemessungsstrom 10 A.
Menge: 15,000 St
Leistungsbereichkatalog: 054 KatLB

**02.03.06.0005 Leitungsschutzschalter 230/400VAC Ausschaltvermögen 6kA 1-polig Charakter.B 16A**
Leitungsschutzschalter DIN EN 60898-1 (VDE 0641-11),
als Reiheneinbaugerät, Maße DIN 43880, fingersicher DIN
EN 50274 (VDE 0660-514),
Bemessungsbetriebsspannung 230/400 V AC,
Bemessungsausschaltvermögen 6 kA, mit beidseitiger
Klemmenabdeckung, 1-polig, Auslösecharakteristik B, Bemessungsstrom 16 A.
Menge: 32,000 St
Leistungsbereichkatalog: 054 KatLB

**02.03.06.0006 Leitungsschutzschalter 230/400VAC Ausschaltvermögen 6kA 1-polig Charakter.B 20A**
Leitungsschutzschalter DIN EN 60898-1 (VDE 0641-11),
als Reiheneinbaugerät, Maße DIN 43880, fingersicher DIN
EN 50274 (VDE 0660-514),
Bemessungsbetriebsspannung 230/400 V AC,
Bemessungsausschaltvermögen 6 kA, mit beidseitiger
Klemmenabdeckung, 1-polig, Auslösecharakteristik B, Bemessungsstrom 20 A.
Menge: 4,000 St
Leistungsbereichkatalog: 054 KatLB

*Hinweis: Leitungsschutzschalter 3-polig Charakteristik B:*

**02.03.06.0007 Leitungsschutzschalter 230/400VAC Ausschaltvermögen 6kA 3-polig Charakter.B 16A**
Leitungsschutzschalter DIN EN 60898-1 (VDE 0641-11),
als Reiheneinbaugerät, Maße DIN 43880, fingersicher DIN
EN 50274 (VDE 0660-514),
Bemessungsbetriebsspannung 230/400 V AC,
Bemessungsausschaltvermögen 6 kA, mit beidseitiger
Klemmenabdeckung, 3-polig, Auslösecharakteristik B, Bemessungsstrom 16 A.
Menge: 3,000 St
Leistungsbereichkatalog: 054 KatLB

**02.03.06.0008 Leitungsschutzschalter 230/400VAC Ausschaltvermögen 6kA 3-polig Charakter.B 25A**
Leitungsschutzschalter DIN EN 60898-1 (VDE 0641-11),
als Reiheneinbaugerät, Maße DIN 43880, fingersicher DIN
EN 50274 (VDE 0660-514),
Bemessungsbetriebsspannung 230/400 V AC,
Bemessungsausschaltvermögen 6 kA, mit beidseitiger
Klemmenabdeckung, 3-polig,
Auslösecharakteristik B, Bemessungsstrom 25 A.
Menge: 5,000 St
Leistungsbereichkatalog: 054 KatLB

**02.03.06.0009 Leitungsschutzschalter 230/400VAC Ausschaltvermögen 6kA 3-polig Charakter.B 32A**
Leitungsschutzschalter DIN EN 60898-1 (VDE 0641-11),
als Reiheneinbaugerät, Maße DIN 43880, fingersicher DIN
EN 50274 (VDE 0660-514),
Bemessungsbetriebsspannung 230/400 V AC,
Bemessungsausschaltvermögen 6 kA, mit beidseitiger
Klemmenabdeckung, 3-polig, Auslösecharakteristik B, Bemessungsstrom 32 A.
Menge: 5,000 St
Leistungsbereichkatalog: 054 KatLB

**02.03.06.0010 Leitungsschutzschalter 230/400VAC Ausschaltvermögen 6kA 3-polig Charakter.B 40A**
Leitungsschutzschalter DIN EN 60898-1 (VDE 0641-11),
als Reiheneinbaugerät, Maße DIN 43880, fingersicher DIN
EN 50274 (VDE 0660-514),
Bemessungsbetriebsspannung 230/400 V AC,
Bemessungsausschaltvermögen 6 kA, mit beidseitiger
Klemmenabdeckung, 3-polig, Auslösecharakteristik B, Bemessungsstrom 40 A.
Menge: 2,000 St
Leistungsbereichkatalog: 054 KatLB

**02.03.06.0011 Hilfsschalter anbaubar**
Hilfsschalter anbaubar an Leitungsschutzschalter und
Fehlerstromschutzschalter
Anzahl der Schließer 1x, Anzahl Öffner 1x
Menge: 35,000 St

##### Abschnitt 02.03.07 Installationsschütze

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Installationsschütze*

**02.03.07.0001 Installationsschütz 4-polig AC-3 40A 400VAC**
STLB-Bau 2020-04 054
Installationsschütz DIN EN 61095 (VDE 0637-3), als
Reiheneinbaugerät, Maße DIN 43880, fingersicher DIN EN
50274 (VDE 0660-514), Bemessungsisolationsspannung 500
V AC, 4-polig, zur Montage auf Tragschiene DIN EN
60715, Gebrauchskategorie AC-3, Bemessungsbetriebsstrom
mind. 40 A, Bemessungsbetriebsspannung 400 V AC,
Bemessungsbetätigungsspannung 230 V AC.
Menge: 5,000 St
Leistungsbereichkatalog: 054 KatLB

**02.03.07.0002 Installationsschütz 4-polig AC-3 63A 400VAC**
STLB-Bau 2020-04 054
Installationsschütz DIN EN 61095 (VDE 0637-3), als
Reiheneinbaugerät, Maße DIN 43880, fingersicher DIN EN
50274 (VDE 0660-514), Bemessungsisolationsspannung 500
V AC, 4-polig, zur Montage auf Tragschiene DIN EN
60715, Gebrauchskategorie AC-3, Bemessungsbetriebsstrom
mind. 63 A, Bemessungsbetriebsspannung 400 V AC,
Bemessungsbetätigungsspannung 230 V AC.
Menge: 5,000 St
Leistungsbereichkatalog: 054 KatLB

##### Abschnitt 02.03.08 Überspannungsschutzgeräte und Fehlerlichtbogenschutzeinrichtung

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Überspannungsschutzgeräte*

**02.03.08.0001 Überspannungsschutzgerät Typ 2 Reiheneinbau 230/400VAC Nennableitstoßstrom min.20kA je Leiter einphasig TN-S-System Schutzpegel 1,5kV**
STLB-Bau 2019-10 050
Überspannungsschutzgerät DIN EN 61643-11 (VDE
0675-6-11), Typ 2, am oder in der Nähe des
Speisepunktes der elektrischen Anlage, zum Schutz von
Betriebsmitteln der Schutzklasse II DIN EN 61140 (VDE
0140-1), als Reiheneinbaugerät, Maße DIN 43880, mit
Funktionsanzeige und potentialfreiem Kontakt für
Fernanzeige, Bemessungsbetriebsspannung 230/400 V AC,
1+0-Schaltung (L-N oder L-PEN), Nennableitstoßstrom
(8/20) je Leiter mind. 20 kA, einphasig, für
TN-S-System mit Schutzschaltung nach DIN VDE 0100-534,
Schutzpegel max. 1,5 kV.
Menge: 2,000 St
Leistungsbereichkatalog: 050 KatLB

**02.03.08.0002 Überspannungsableiter Typ 2 für Abzweigkästen**
Überspannungsableiter Typ 2 für Abzweigkästen nach EN
61643-11 mit Leitungen zur Montage im Außenbereich
mind. IP65
Höchste Dauerspannung: 275 V Ac
Schutzpegel: <= 1,5 KV
Nennableitstoßstrom (8/20): 5 kA
Gesamtableitstoßstrom (8/20): 20 kA
Folgestromlöschfähigkeit [N-PE]: 100 A eff
Max. netzseitiger Überstromschutz: 16 A GG
Max. Laststrom AC: 10 A
Energetische Koordination nach DIN EN 62305-4
Menge: 2,000 St

##### Abschnitt 02.03.09 Klemmen

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Hinweis:*
Hinweis:

Bei der Kalkulation nachfolgend genannter
Klemmen-Positionen ist die Montage in vorgenannte
Verteiler, als zusätzliche
Klemmen für Mehrfachabgänge und Steuerleitungsklemmen
zu kalkulieren.

Die Kosten für die anteilige Verdrahtung,Profilleisten,
Unterkonstruktion und die Verdrahtungskanäle bis zur
Klemmleiste im Verteiler, sind mit den Einheitspreisen
abgegolten.

Achtung!!
Die Verdrahtung der Verteilungsanlagen muss mit
PVC-FREIEN Aderleitungen erfolgen!

**02.03.09.0001 Reihenklemme 690V 3-stöckig NT-L-PE bis 2,5mm2 Tragschiene**
STLB-Bau 2019-10 054
Reihenklemme DIN EN 60947-7-1 (VDE 0611-1),
Bemessungsisolationsspannung 690 V AC, Isolationsgruppe
C, 3-stöckig, für NT-L-PE-Anschluss, für
Leiterquerschnitt bis 2,5 mm2, mit schraubenlosen
Anschlüssen, Klemmenträger aus selbstlöschendem oder
nichtbrennbarem Isolierstoff, zur Montage auf
Tragschiene DIN EN 60715, einschl. systemgebundenem
Zubehör mit dauerhafter Anschlussbezeichnung.
Menge: 15,000 St
Leistungsbereichkatalog: 054 KatLB

**02.03.09.0002 Reihenklemme 690V 3-stöckig L-L-L bis 2,5mm2 Tragschiene**
STLB-Bau 2019-10 054
Reihenklemme DIN EN 60947-7-1 (VDE 0611-1),
Bemessungsisolationsspannung 690 V AC, Isolationsgruppe
C, 3-stöckig, für L-L-L-Anschluss, für
Leiterquerschnitt bis 2,5 mm2, mit schraubenlosen
Anschlüssen, Klemmenträger aus selbstlöschendem oder
nichtbrennbarem Isolierstoff, zur Montage auf
Tragschiene DIN EN 60715, einschl. systemgebundenem
Zubehör mit dauerhafter Anschlussbezeichnung.
Menge: 15,000 St
Leistungsbereichkatalog: 054 KatLB

**02.03.09.0003 Reihenklemme 690V einstöckig bis 4mm2 Tragschiene**
STLB-Bau 2019-10 054
Reihenklemme DIN EN 60947-7-1 (VDE 0611-1),
Bemessungsisolationsspannung 690 V AC, Isolationsgruppe
C, einstöckig, für Leiterquerschnitt bis 4 mm2, mit
schraubenlosen Anschlüssen, Klemmenträger aus
selbstlöschendem oder nichtbrennbarem Isolierstoff, zur
Montage auf Tragschiene DIN EN 60715, einschl.
systemgebundenem Zubehör mit dauerhafter
Anschlussbezeichnung.
Menge: 105,000 St
Leistungsbereichkatalog: 054 KatLB

**02.03.09.0004 Neutralleiter-Reihenklemme 690V bis 4mm2 Tragschiene**
STLB-Bau 2019-10 054
Neutralleiter-Reihenklemme DIN EN 60947-7-1 (VDE
0611-1), Bemessungsisolationsspannung 690 V AC, für
Leiterquerschnitt bis 4 mm2, mit schraubenlosen
Anschlüssen, Klemmenträger aus selbstlöschendem oder
nichtbrennbarem Isolierstoff, zur Montage auf
Tragschiene DIN EN 60715, einschl. systemgebundenem
Zubehör mit dauerhafter Anschlussbezeichnung.
Menge: 75,000 St
Leistungsbereichkatalog: 054 KatLB

**02.03.09.0005 Schutzleiter-Reihenklemme bis 4mm2 Tragschiene**
STLB-Bau 2019-10 054
Schutzleiter-Reihenklemme DIN EN 60947-7-2 (VDE
0611-3), für Leiterquerschnitt bis 4 mm2, mit
schraubenlosen Anschlüssen, Klemmenträger aus
selbstlöschendem oder nichtbrennbarem Isolierstoff, zur
Montage auf Tragschiene DIN EN 60715, einschl.
systemgebundenem Zubehör mit dauerhafter
Anschlussbezeichnung.
Menge: 75,000 St
Leistungsbereichkatalog: 054 KatLB

**02.03.09.0006 Reihenklemme 690V einstöckig bis 6mm2 Tragschiene**
STLB-Bau 2019-10 054
Reihenklemme DIN EN 60947-7-1 (VDE 0611-1),
Bemessungsisolationsspannung 690 V AC, Isolationsgruppe
C, einstöckig, für Leiterquerschnitt bis 6 mm2, mit
schraubenlosen Anschlüssen, Klemmenträger aus
selbstlöschendem oder nichtbrennbarem Isolierstoff, zur
Montage auf Tragschiene DIN EN 60715, einschl.
systemgebundenem Zubehör mit dauerhafter
Anschlussbezeichnung.
Menge: 30,000 St
Leistungsbereichkatalog: 054 KatLB

**02.03.09.0007 Neutralleiter-Reihenklemme 690V bis 6mm2 Tragschiene**
STLB-Bau 2019-10 054
Neutralleiter-Reihenklemme DIN EN 60947-7-1 (VDE
0611-1), Bemessungsisolationsspannung 690 V AC, für
Leiterquerschnitt bis 6 mm2, mit schraubenlosen
Anschlüssen, Klemmenträger aus selbstlöschendem oder
nichtbrennbarem Isolierstoff, zur Montage auf
Tragschiene DIN EN 60715, einschl. systemgebundenem
Zubehör mit dauerhafter Anschlussbezeichnung.
Menge: 20,000 St
Leistungsbereichkatalog: 054 KatLB

**02.03.09.0008 Schutzleiter-Reihenklemme bis 6mm2 Tragschiene**
STLB-Bau 2019-10 054
Schutzleiter-Reihenklemme DIN EN 60947-7-2 (VDE
0611-3), für Leiterquerschnitt bis 6 mm2, mit
schraubenlosen Anschlüssen, Klemmenträger aus
selbstlöschendem oder nichtbrennbarem Isolierstoff, zur
Montage auf Tragschiene DIN EN 60715, einschl.
systemgebundenem Zubehör mit dauerhafter
Anschlussbezeichnung.
Menge: 20,000 St
Leistungsbereichkatalog: 054 KatLB

**02.03.09.0009 Reihenklemme 690V einstöckig bis 10mm2 Tragschiene**
STLB-Bau 2019-10 054
Reihenklemme DIN EN 60947-7-1 (VDE 0611-1),
Bemessungsisolationsspannung 690 V AC, Isolationsgruppe
C, einstöckig, für Leiterquerschnitt bis 10 mm2, mit
schraubenlosen Anschlüssen, Klemmenträger aus
selbstlöschendem oder nichtbrennbarem Isolierstoff, zur
Montage auf Tragschiene DIN EN 60715, einschl.
systemgebundenem Zubehör mit dauerhafter
Anschlussbezeichnung.
Menge: 15,000 St
Leistungsbereichkatalog: 054 KatLB

**02.03.09.0010 Neutralleiter-Reihenklemme 690V bis 10mm2 Tragschiene**
STLB-Bau 2019-10 054
Neutralleiter-Reihenklemme DIN EN 60947-7-1 (VDE
0611-1), Bemessungsisolationsspannung 690 V AC, für
Leiterquerschnitt bis 10 mm2, mit schraubenlosen
Anschlüssen, Klemmenträger aus selbstlöschendem oder
nichtbrennbarem Isolierstoff, zur Montage auf
Tragschiene DIN EN 60715, einschl. systemgebundenem
Zubehör mit dauerhafter Anschlussbezeichnung.
Menge: 10,000 St
Leistungsbereichkatalog: 054 KatLB

**02.03.09.0011 Schutzleiter-Reihenklemme bis 10mm2 Tragschiene**
STLB-Bau 2019-10 054
Schutzleiter-Reihenklemme DIN EN 60947-7-2 (VDE
0611-3), für Leiterquerschnitt bis 10 mm2, mit
schraubenlosen Anschlüssen, Klemmenträger aus
selbstlöschendem oder nichtbrennbarem Isolierstoff, zur
Montage auf Tragschiene DIN EN 60715, einschl.
systemgebundenem Zubehör mit dauerhafter
Anschlussbezeichnung.
Menge: 10,000 St
Leistungsbereichkatalog: 054 KatLB

**02.03.09.0012 Reihenklemme 690V einstöckig bis 16mm2 Tragschiene**
STLB-Bau 2020-04 054
Reihenklemme DIN EN 60947-7-1 (VDE 0611-1),
Bemessungsisolationsspannung 690 V AC, Isolationsgruppe
C, einstöckig, für Leiterquerschnitt bis 16 mm2,
Klemmenträger aus selbstlöschendem oder nichtbrennbarem
Isolierstoff, zur Montage auf Tragschiene DIN EN 60715,
einschl. systemgebundenem Zubehör mit dauerhafter
Anschlussbezeichnung.
Menge: 20,000 St
Leistungsbereichkatalog: 054 KatLB

**02.03.09.0013 Neutralleiter-Reihenklemme 690V bis 16mm2 Tragschiene**
STLB-Bau 2020-04 054
Neutralleiter-Reihenklemme DIN EN 60947-7-1 (VDE
0611-1), Bemessungsisolationsspannung 690 V AC, für
Leiterquerschnitt bis 16 mm2, Klemmenträger aus
selbstlöschendem oder nichtbrennbarem Isolierstoff, zur
Montage auf Tragschiene DIN EN 60715, einschl.
systemgebundenem Zubehör mit dauerhafter
Anschlussbezeichnung.
Menge: 6,000 St
Leistungsbereichkatalog: 054 KatLB

**02.03.09.0014 Schutzleiter-Reihenklemme bis 16mm2 Tragschiene**
STLB-Bau 2020-04 054
Schutzleiter-Reihenklemme DIN EN 60947-7-2 (VDE
0611-3), für Leiterquerschnitt bis 16 mm2,
Klemmenträger aus selbstlöschendem oder nichtbrennbarem
Isolierstoff, zur Montage auf Tragschiene DIN EN 60715,
einschl. systemgebundenem Zubehör mit dauerhafter
Anschlussbezeichnung.
Menge: 6,000 St
Leistungsbereichkatalog: 054 KatLB

#### 02.04 Verlegesysteme

##### Abschnitt 02.04.01 Kabelrinnen und Befestigungen

*Hinweis: Hinweis Allgemein:*
Hinweis:

Nachfolgend aufgeführte Kabelrinnen und Kabelträger verstehen sich einschl. Der Lieferung der Kleinteile wie Erdungsschrauben, Befestigungsmaterial usw.. Die Kabelrinnen und Kabelträger sind zu liefern und betriebsfertig zu montieren. Die Formstücke wie T-Rinnen, Winkelrinnen, etc., sind getrennt aufgeführt Diese Befestigungen sind so anzulegen, dass eine optimale Belastung der jeweiligen Verlegesysteme gewährleistet ist. Vor Ausführung der Montage ist mit der Bauleitung die Art des anzuwendenden Systems
abzuklären.

Die Lage der Trassen ist mit den anderen Gewerken abzusprechen. Die Kabelrinnen sind in feuerverzinkter Ausführung zu
liefern. Die Deckenhöhe beträgt in allen Räumen  bis 5 m, im Bereich der Sporthalle bis 10 m Deckenhöhe.
Alle tragenden Wände und Decken im Untergeschoss, werden in Stahlbeton ausgeführt.
Des Weiteren werden Sichtbetonflächen, Mauerwerks sowie Trockenbauwände errichtet
Das Obergeschoss wird in Holzständerbauweise errichtet.
Dies ist in die Einheitspreise mit einzukalkulieren.

*Hinweis: Kabelrinnen*

**02.04.01.0001 Kabelrinne Stahl feuerverz H 60mm B 200mm**
STLB-Bau 2019-10 053
Kabelrinne für Kabelträgersystem DIN EN 61537 (VDE
0639), gelocht, aus feuerverzinktem Stahl DIN EN ISO
1461, Dicke 1 mm, Seitenhöhe mind. 60 mm, Breite mind.
200 mm.
Menge: 200,000 m
Leistungsbereichkatalog: 053 KatLB

**02.04.01.0002 Kabelrinne Stahl feuerverz H 60mm B 300mm**
Kabelrinne für Kabelträgersystem DIN EN 61537 (VDE
0639), gelocht, aus feuerverzinktem Stahl DIN EN ISO
1461, Dicke 1 mm, Seitenhöhe mind. 60 mm, Breite mind.
300 mm.
Menge: 50,000 m

**02.04.01.0003 Kabelrinne Stahl feuerverz H 60mm B 400mm**
Kabelrinne für Kabelträgersystem DIN EN 61537 (VDE
0639), gelocht, aus feuerverzinktem Stahl DIN EN ISO
1461, Dicke 1 mm, Seitenhöhe mind. 60 mm, Breite mind.
400 mm.
Menge: 50,000 m

**02.04.01.0004 Kabelrinne Stahl feuerverz H 60mm B 500mm**
Kabelrinne für Kabelträgersystem DIN EN 61537 (VDE
0639), gelocht, aus feuerverzinktem Stahl DIN EN ISO
1461, Dicke 1 mm, Seitenhöhe mind. 60 mm, Breite mind.
500 mm.
Menge: 50,000 m

**02.04.01.0005 Trennsteg Höhe 60mm**
Trennsteg aus Stahl verzinkt, Höhe 60mm,
Zum Einsetzen in vor beschriebene Kabelrinnensysteme,
Schraubverbindung.
Menge: 200,000 m

**02.04.01.0006 Mehraufwand Kabelrinnenanpassung B 200mm**
Mehraufwand Kabelrinnenanpassung B 200mm
zur Anpassung von v.g. Trassen
Menge: 10,000 St

**02.04.01.0007 Mehraufwand Kabelrinnenanpassung B 300mm**
Mehraufwand Kabelrinnenanpassung B 300mm
zur Anpassung von v.g. Trassen
Menge: 10,000 St

**02.04.01.0008 Mehraufwand Kabelrinnenanpassung B 400mm**
Mehraufwand Kabelrinnenanpassung B 400mm
zur Anpassung von v.g. Trassen
Menge: 10,000 St

**02.04.01.0009 Mehraufwand Kabelrinnenanpassung B 500mm**
Mehraufwand Kabelrinnenanpassung B 500mm
zur Anpassung von v.g. Trassen
Menge: 10,000 St

*Hinweis: Hinweis*
Sämtliche nachfolgend aufgeführten Stiele, Ausleger und Schienen müssen mit Schutzkappen versehen
werden. Dies ist in die Preise mit
einzukalkulieren.

*Hinweis: Stiele*

**02.04.01.0010 Stiel Ausleger Stahl feuerverz U-Profil bis 5kN Deckenbefestigung L bis 200mm**
STLB-Bau 2020-04 053
Stiel für Ausleger für Kabelrinne, aus feuerverzinktem
Stahl DIN EN ISO 1461, als U-Profil, Tragfähigkeit bis
5 kN, an Decke befestigen mit bauaufsichtlich
zugelassenen Dübeln, mit angeschraubter Kopfplatte und
angeschweißter Fußplatte, Stiellänge bis 200 mm.
Menge: 10,000 St
Leistungsbereichkatalog: 053 KatLB

**02.04.01.0011 Stiel Ausleger Stahl feuerverz U-Profil bis 5kN Deckenbefestigung L bis 600mm**
STLB-Bau 2019-10 053
Stiel für Ausleger für Kabelrinne, aus feuerverzinktem
Stahl DIN EN ISO 1461, als U-Profil, Tragfähigkeit bis
5 kN, an Decke befestigen mit bauaufsichtlich
zugelassenen Dübeln, mit angeschraubter Kopfplatte und
angeschweißter Fußplatte, Stiellänge bis 600 mm.
Menge: 20,000 St
Leistungsbereichkatalog: 053 KatLB

**02.04.01.0012 Stiel Ausleger Stahl feuerverz U-Profil bis 5kN Deckenbefestigung L bis 1000mm**
STLB-Bau 2019-10 053
Stiel für Ausleger für Kabelrinne, aus feuerverzinktem
Stahl DIN EN ISO 1461, als U-Profil, Tragfähigkeit bis
5 kN, an Decke befestigen mit bauaufsichtlich
zugelassenen Dübeln, mit angeschraubter Kopfplatte und
angeschweißter Fußplatte, Stiellänge bis 1000 mm.
Menge: 35,000 St
Leistungsbereichkatalog: 053 KatLB

**02.04.01.0013 Stiel Ausleger Stahl feuerverz U-Profil bis 5kN Deckenbefestigung L bis 1500mm**
STLB-Bau 2020-04 053
Stiel für Ausleger für Kabelrinne, aus feuerverzinktem
Stahl DIN EN ISO 1461, als U-Profil, Tragfähigkeit bis
5 kN, an Decke befestigen mit bauaufsichtlich
zugelassenen Dübeln, mit angeschraubter Kopfplatte und
angeschweißter Fußplatte, Stiellänge bis 1500 mm.
Menge: 20,000 St
Leistungsbereichkatalog: 053 KatLB

**02.04.01.0014 Mehraufwand Längenänderung**
Mehraufwand für Längenänderung
bei Stielen für Ausleger um bis zu 150 mm.
Menge: 10,000 St

**02.04.01.0015 Mehraufwand Variable Kopfplatte**
Mehraufwand bei der Verwendung von variablen Kopfplatten bei schrägen Decken für v.g. Stiele.

Abrechnung pro Stiel, der nicht mit fester, sondern mit variabler Kopfplatte gebaut werden muss.
Menge: 10,000 St

*Hinweis: Ausleger an Stielen*

**02.04.01.0016 Ausleger Stahl feuerverz bis 3,5kN L 200mm an Stielen**
STLB-Bau 2019-10 053
Ausleger für Kabelrinne, aus feuerverzinktem Stahl DIN
EN ISO 1461, Tragfähigkeit bis 3,5 kN, Länge 200 mm, an
Stielen, einseitig, Stiele werden gesondert vergütet.
Menge: 25,000 St
Leistungsbereichkatalog: 053 KatLB

**02.04.01.0017 Ausleger Stahl feuerverz bis 3,5kN L 400mm an Stielen**
STLB-Bau 2019-10 053
Ausleger für Kabelrinne, aus feuerverzinktem Stahl DIN
EN ISO 1461, Tragfähigkeit bis 3,5 kN, Länge 400 mm, an
Stielen, einseitig, Stiele werden gesondert vergütet.
Menge: 25,000 St
Leistungsbereichkatalog: 053 KatLB

**02.04.01.0018 Ausleger Stahl feuerverz bis 3,5kN L 500mm an Stielen**
Ausleger für Kabelrinne, aus feuerverzinktem Stahl DIN
EN ISO 1461, Tragfähigkeit bis 3,5 kN, Länge 500 mm, an
Stielen, einseitig, Stiele werden gesondert vergütet.
Menge: 25,000 St

*Hinweis: Ausleger an Wand/Holzbinder*

**02.04.01.0019 Ausleger Stahl feuerverz bis 3,5kN L 200mm Wandbefestigung**
Ausleger für Kabelrinne, aus feuerverzinktem Stahl DIN
EN ISO 1461, Tragfähigkeit bis 3,5 kN, Länge 200 mm, an
der Wand aus Beton oder Holzbinder befestigen mit bauaufsichtlich zugelassenen Dübeln.
Menge: 50,000 St
Leistungsbereichkatalog: 053 KatLB

**02.04.01.0020 Ausleger Stahl feuerverz bis 3,5kN L 400mm Wandbefestigung**
Ausleger für Kabelrinne, aus feuerverzinktem Stahl DIN
EN ISO 1461, Tragfähigkeit bis 3,5 kN, Länge 400 mm, an
der Wand aus Beton oder Holzbinder befestigen mit bauaufsichtlich zugelassenen Dübeln.
Menge: 75,000 St

**02.04.01.0021 Ausleger Stahl feuerverz bis 3,5kN L 600mm Wandbefestigung**
Ausleger für Kabelrinne, aus feuerverzinktem Stahl DIN
EN ISO 1461, Tragfähigkeit bis 3,5 kN, Länge 600 mm, an
der Wand aus Beton oder Holzbinder befestigen mit bauaufsichtlich zugelassenen Dübeln.
Menge: 50,000 St
Leistungsbereichkatalog: 053 KatLB

*Hinweis: Steigleiter*

**02.04.01.0022 Steigleiter Stahl feuerverz H 80mm B 400mm**
STLB-Bau 2019-10 053
Steigleiter, gelocht, Sprossenabstand 300 mm, einschl.
aller systembedingten Form- und Verbindungsstücke, aus
feuerverzinktem Stahl DIN EN ISO 1461, Seitenhöhe mind.
80 mm, Breite mind. 400 mm.
Menge: 20,000 m
Leistungsbereichkatalog: 053 KatLB

**02.04.01.0023 Steigleiter Stahl feuerverz H 80mm B 600mm**
STLB-Bau 2019-10 053
Steigleiter, gelocht, Sprossenabstand 300 mm, einschl.
aller systembedingten Form- und Verbindungsstücke, aus
feuerverzinktem Stahl DIN EN ISO 1461, Seitenhöhe mind.
80 mm, Breite mind. 600 mm.
Menge: 20,000 m
Leistungsbereichkatalog: 053 KatLB

*Hinweis: C-Profil-Schienen*

**02.04.01.0024 C-Profilschiene Stahl feuerverz Wandbefestigung**
STLB-Bau 2020-04 053
C-Profilschiene, Breite 35 mm, Höhe 18 mm, gelocht, aus
feuerverzinktem Stahl DIN EN ISO 1461, Dicke 2 mm, an
der Wand aus Beton befestigen mit bauaufsichtlich
zugelassenen Dübeln.
Menge: 25,000 m
Leistungsbereichkatalog: 053 KatLB

**02.04.01.0025 C-Profilschiene Stahl feuerverz Deckenbefestigung**
STLB-Bau 2020-04 053
C-Profilschiene, Breite 35 mm, Höhe 18 mm, gelocht, aus
feuerverzinktem Stahl DIN EN ISO 1461, Dicke 2 mm, an
Decke befestigen mit bauaufsichtlich zugelassenen
Dübeln.
Menge: 25,000 m
Leistungsbereichkatalog: 053 KatLB

*Hinweis: Bügelschellen*
Bügelschellen

Hinweis:
Nachfolgende Bügelschellen sind für die Verlegung der
Kabeln in Steigtrassen und Kabelleitern vorgesehen.
Die Kabel und Leitungen sind in Strängen bei zu 6
Leitungen von 3x1,5 qmm bis 5x4 qmm oder bis zu 3
Leitungen von 5x6 qmm bis 5x25 qmm gebündelt zu
befestigen.
Ab 5x16 qmm sind die Leitungen einzeln zu befestigen.
Leitungen dürfen nicht verdreht im Strang verlegt
werden.

**02.04.01.0026 Bügelschelle bis 26 mm**
Universal-Bügelschelle mit Druckwanne für
vorbeschriebene Steigtrasse, Kabeldurchmesser bis 26
mm, einschließlich Gegenwanne.
Menge: 50,000 St

**02.04.01.0027 Bügelschelle bis 60 mm**
Universal-Bügelschelle mit Druckwanne für
vorbeschriebene Steigtrasse, Kabeldurchmesser bis 60mm,
einschließlich Gegenwanne.
Menge: 30,000 St

*Hinweis: Sammelhalter / Kabelklammer Kunststoff*

**02.04.01.0028 Kabelklammer aus Kunststoff für 8 Leitungen**
Kabelklammer Kunststoff max. 8 Leitungen
Aus halogenfreiem Kunststoff, für Wand- und
Deckenmontage für die Aufnahme bis zu 8 Leitungen, bis
zu 10 mm Durchmesser
Menge: 100,000 St

**02.04.01.0029 Kabelklammer Kunststoff für 16 Leitungen**
Kabelklammer Kunststoff max. 16 Leitungen
Aus halogenfreiem Kunststoff, für Wand- und
Deckenmontage für die Aufnahme bis zu 16 Leitungen, bis
zu 10 mm Durchmesser
Menge: 350,000 St

**02.04.01.0030 Sammelhalterung Kunststoff max. 20 Leitungen**
Sammelhalter Kunststoff max. 20 Leitungen
Aus halogenfreiem Kunststoff, für Wand- und
Deckenmontage für die Aufnahme bis zu 20 Leitungen bis
zu 10 mm Durchmesser
Menge: 200,000 St

**02.04.01.0031 Sammelhalterung Kunststoff max. 40 Leitungen**
Sammelhalterung Kunststoff max. 40 Leitungen
Aus halogenfreiem Kunststoff, für Wand- und
Deckenmontage für die Aufnahme bis zu 40 Leitungen, bis
zu 10 mm Durchmesser
Menge: 100,000 St

##### Abschnitt 02.04.02 Kabelrinnen Formstücke

*Hinweis: Hinweis:*
Hinweis:
Die Positionen "Kabelrinnen Formstücke" gelten für die Sporthalle

*Hinweis: Bögen*

**02.04.02.0001 Bogen 90Grad Stahl feuerverz H 60mm B 200mm**
STLB-Bau 2020-04 053
Bogen, für Kabelrinne, 90 Grad, waagerecht, aus
feuerverzinktem Stahl DIN EN ISO 1461, Dicke 1 mm,
Seitenhöhe mind. 60 mm, Breite mind. 200 mm.
Menge: 5,000 St
Leistungsbereichkatalog: 053 KatLB

**02.04.02.0002 Bogen 90Grad Stahl feuerverz H 60mm B 300mm**
Bogen, für Kabelrinne, 90 Grad, waagerecht, aus
feuerverzinktem Stahl DIN EN ISO 1461, Dicke 1 mm,
Seitenhöhe mind. 60 mm, Breite mind. 300 mm.
Menge: 5,000 St

**02.04.02.0003 Bogen 90Grad Stahl feuerverz H 60mm B 500mm**
Bogen, für Kabelrinne, 90 Grad, waagerecht, aus
feuerverzinktem Stahl DIN EN ISO 1461, Dicke 1 mm,
Seitenhöhe mind. 60 mm, Breite mind. 500 mm.
Menge: 5,000 St

*Hinweis: Gelenke*

**02.04.02.0004 Gelenkstück Stahl feuerverz H 60mm B 200mm**
STLB-Bau 2020-04 053
Gelenkstück, für Kabelrinne, aus feuerverzinktem Stahl
DIN EN ISO 1461, Dicke 1 mm, Seitenhöhe mind. 60 mm,
Breite mind. 200 mm.
Menge: 30,000 St
Leistungsbereichkatalog: 053 KatLB

**02.04.02.0005 Gelenkstück Stahl feuerverz H 60mm B 300mm**
Gelenkstück, für Kabelrinne, aus feuerverzinktem Stahl
DIN EN ISO 1461, Dicke 1 mm, Seitenhöhe mind. 60 mm,
Breite mind. 300 mm.
Menge: 10,000 St

**02.04.02.0006 Gelenkstück Stahl feuerverz H 60mm B 500mm**
Gelenkstück, für Kabelrinne, aus feuerverzinktem Stahl
DIN EN ISO 1461, Dicke 1 mm, Seitenhöhe mind. 60 mm,
Breite mind. 500 mm.
Menge: 10,000 St
Leistungsbereichkatalog: 053 KatLB

*Hinweis: T-Abzweige*

**02.04.02.0007 Anbau-Abzweigstück Stahl feuerverz H 60mm B 200mm**
STLB-Bau 2020-04 053
Anbau-Abzweigstück, für Kabelrinne, aus feuerverzinktem
Stahl DIN EN ISO 1461, Dicke 1 mm, Seitenhöhe mind. 60
mm, Breite mind. 200 mm.
Menge: 5,000 St
Leistungsbereichkatalog: 053 KatLB

**02.04.02.0008 Anbau-Abzweigstück Stahl feuerverz H 60mm B 300mm**
Anbau-Abzweigstück, für Kabelrinne, aus feuerverzinktem
Stahl DIN EN ISO 1461, Dicke 1 mm, Seitenhöhe mind. 60
mm, Breite mind. 300 mm.
Menge: 5,000 St

**02.04.02.0009 Anbau-Abzweigstück Stahl feuerverz H 60mm B 500mm**
Anbau-Abzweigstück, für Kabelrinne, aus feuerverzinktem
Stahl DIN EN ISO 1461, Dicke 1 mm, Seitenhöhe mind. 60
mm, Breite mind. 500 mm.
Menge: 5,000 St

##### Abschnitt 02.04.03 Sammelhalter E30 und Befestigungen

*Hinweis: Hinweis:*
Hinweis:

Nachfolgende Verlegesysteme mit Funktionserhalt 30
Minuten sind in einheitlicher Bauform eines Fabrikates
anzubieten.

Befestigungsmaterial mit Metalldübel und
Benutzerzulassung des Systems sind im Preis
einzukalkulieren.

Bei der Kalkulation der Positionen ist darauf zu
achten, dass die Kabelverlegungen - mit Funktionserhalt
- mit festen Schildern zu kennzeichnen sind.
Die Trassenkennzeichnung hat in Anlehnung an die
Vorgaben der DIN VDE 0100-560 bzw. DIN 4102 zu
erfolgen. Die entsprechenden Aufwendungen sind in
nachfolgende Positionen mit einzuberechnen und werden
nicht besonder vergütet.

*Hinweis: Sammelhalter E30 Funktionserhalt*
Sammelhalter/ Kabelklammern E30 Funktionserhalt

**02.04.03.0001 Sammelhalter aus Metall 60 x 33 mm**
Sammelhalter aus Metall für den elektrischen
Funktionserhalt nach DIN 4102.Für Wand- und
Deckenmontage. Verschluss ohne Werkzeuge zu öffnen.
Inkl. Dazugehörigen Brandschutzschraubankern
Größe 60 x 33 mm
Inkl. Lieferung und Montage
Menge: 50,000 St

**02.04.03.0002 Sammelhalter aus Metall 85 x 47 mm**
Sammelhalter aus Metall für den elektrischen
Funktionserhalt nach DIN 4102.Für Wand- und
Deckenmontage. Verschluss ohne Werkzeuge zu öffnen.
Inkl. Dazugehörigen Brandschutzschraubankern
Größe 85 x 47 mm
Inkl. Lieferung und Montage
Menge: 50,000 St

##### Abschnitt 02.04.04 Installationsrohre

*Hinweis: Hinweis:*
Hinweis:

Nachfolgende Installationsrohre in Hohlwand sowie
Hohldecke sind als geschlossene Verlegung
einschl. Muffen und Bögen mit eingezogenem Zugdraht
anzubieten. Der Zugdraht ist nach der Verlegung der
Rohre sofort einzeln einzuziehen, so dass eine
Durchgängigkeit des Rohre geprüft werden kann. Der
Zugdraht ist in den Einheitspreis der Rohre
einzukalkulieren.

*Hinweis: Installationsrohre leichte Ausführung für Hohlwände*

**02.04.04.0001 Elektroinstallationsrohr halogenfr.Kunststoff AD 20mm Hohlwand**
STLB-Bau 2020-04 053
Elektroinstallationsrohr DIN EN 61386 (VDE 0605), Maße
DIN EN 60423, nicht flammenausbreitend, aus Kunststoff,
halogenfrei, einwandig, gewellt, flexibel,
Außendurchmesser 20 mm, Druckfestigkeit Klasse 2 -
leicht (320 N) DIN EN 61386-1 (VDE 0605-1), Klasse
Schlagbeanspruchung 3 - mittel DIN EN 61386-1 (VDE
0605-1), Verlegung in Hohlwand.
Menge: 50,000 m
Leistungsbereichkatalog: 053 KatLB

**02.04.04.0002 Elektroinstallationsrohr halogenfr.Kunststoff AD 25mm Hohlwand**
STLB-Bau 2020-04 053
Elektroinstallationsrohr DIN EN 61386 (VDE 0605), Maße
DIN EN 60423, nicht flammenausbreitend, aus Kunststoff,
halogenfrei, einwandig, gewellt, flexibel,
Außendurchmesser 25 mm, Druckfestigkeit Klasse 2 -
leicht (320 N) DIN EN 61386-1 (VDE 0605-1), Klasse
Schlagbeanspruchung 3 - mittel DIN EN 61386-1 (VDE
0605-1), Verlegung in Hohlwand.
Menge: 50,000 m
Leistungsbereichkatalog: 053 KatLB

**02.04.04.0003 Elektroinstallationsrohr halogenfr.Kunststoff AD 32mm Hohlwand**
Elektroinstallationsrohr DIN EN 61386 (VDE 0605), Maße
DIN EN 60423, nicht flammenausbreitend, aus Kunststoff,
halogenfrei, einwandig, gewellt, flexibel,
Außendurchmesser 32 mm, Druckfestigkeit Klasse 2 -
leicht (320 N) DIN EN 61386-1 (VDE 0605-1), Klasse
Schlagbeanspruchung 3 - mittel DIN EN 61386-1 (VDE
0605-1), Verlegung in Hohlwand.
Menge: 50,000 m

*Hinweis: Installationsrohr Ausführung für a. P. Montage*

*Hinweis: Hinweis:*
Hinweis:

Nachfolgende Installationsrohre auf Putz sind mit
Abstandsschellen als Klemmschellen auszuführen.
Um geringen Wandabstand zu erlangen.
Montage erfolgt auf Beton, Mauerwerkswand oder auf
Stahlträger mit Trägerschellen.
Die Schellen sind in den Einheitspreis der Rohre
einzukalkulieren.

*Hinweis: Edelstahlrohr*

**02.04.04.0004 Elektroinstallationsrohr Stahl niro AD 25mm AP Abstandsschellen**
STLB-Bau 2020-04 053
Elektroinstallationsrohr DIN EN 61386 (VDE 0605), Maße
DIN EN 60423, aus nichtrostendem Stahl, einwandig,
glatt, starr, mit angeformter Muffe, Außendurchmesser
25 mm, Druckfestigkeit Klasse 3 - mittel (750 N) DIN EN
61386-1 (VDE 0605-1), Klasse Schlagbeanspruchung 3 -
mittel DIN EN 61386-1 (VDE 0605-1), Verlegung offen,
auf Putz, mit Abstandsschellen.
Menge: 25,000 m
Leistungsbereichkatalog: 053 KatLB

**02.04.04.0005 Elektroinstallationsrohr Stahl niro AD 32mm AP Abstandsschellen**
STLB-Bau 2020-04 053
Elektroinstallationsrohr DIN EN 61386 (VDE 0605), Maße
DIN EN 60423, aus nichtrostendem Stahl, einwandig,
glatt, starr, Außendurchmesser 32 mm, Druckfestigkeit
Klasse 3 - mittel (750 N) DIN EN 61386-1 (VDE 0605-1),
Klasse Schlagbeanspruchung 3 - mittel DIN EN 61386-1
(VDE 0605-1), Verlegung offen, auf Putz, mit
Abstandsschellen.
Menge: 25,000 m
Leistungsbereichkatalog: 053 KatLB

**02.04.04.0006 Elektroinstallationsrohr Stahl niro AD 40mm AP Abstandsschellen**
STLB-Bau 2020-04 053
Elektroinstallationsrohr DIN EN 61386 (VDE 0605), Maße
DIN EN 60423, aus nichtrostendem Stahl, einwandig,
glatt, starr, mit angeformter Muffe, Außendurchmesser
40 mm, Druckfestigkeit Klasse 3 - mittel (750 N) DIN EN
61386-1 (VDE 0605-1), Klasse Schlagbeanspruchung 3 -
mittel DIN EN 61386-1 (VDE 0605-1), Verlegung offen,
auf Putz, mit Abstandsschellen.
Menge: 25,000 m
Leistungsbereichkatalog: 053 KatLB

*Hinweis: Kunststoffrohr*

**02.04.04.0007 Elektroinstallationsrohr halogenfr.Kunststoff AD 25mm AP Abstandsschellen**
STLB-Bau 2019-10 053
Elektroinstallationsrohr DIN EN 61386 (VDE 0605), Maße
DIN EN 60423, aus Kunststoff, halogenfrei, einwandig,
glatt, starr, mit angeformter Muffe, Außendurchmesser
25 mm, Druckfestigkeit Klasse 3 - mittel (750 N) DIN EN
61386-1 (VDE 0605-1), Klasse Schlagbeanspruchung 3 -
mittel DIN EN 61386-1 (VDE 0605-1), Verlegung offen,
auf Putz, mit Abstandsschellen.
Menge: 75,000 m
Leistungsbereichkatalog: 053 KatLB

**02.04.04.0008 Elektroinstallationsrohr halogenfr.Kunststoff AD 32mm AP Abstandsschellen**
STLB-Bau 2019-10 053
Elektroinstallationsrohr DIN EN 61386 (VDE 0605), Maße
DIN EN 60423, aus Kunststoff, halogenfrei, einwandig,
glatt, starr, mit angeformter Muffe, Außendurchmesser
32 mm, Druckfestigkeit Klasse 3 - mittel (750 N) DIN EN
61386-1 (VDE 0605-1), Klasse Schlagbeanspruchung 3 -
mittel DIN EN 61386-1 (VDE 0605-1), Verlegung offen,
auf Putz, mit Abstandsschellen.
Menge: 75,000 m
Leistungsbereichkatalog: 053 KatLB

#### 02.05 Kabel und Leitungen

##### Abschnitt 02.05.01 Kabel und Leitungen

*Hinweis: Starkstromkabel / -leitungen allgemein*

*Hinweis: Verlegungsart: Leitungen einziehen*
Verlegungsart: Leitungen einziehen

Die aufgeführten Positionen umfassen, die Lieferung der
Leitungen und Kabel, betriebsfertige Montage, einschl.
Klein- und Befestigungsmaterial.

Die Leitungen bzw. Kabel werden in Teillängen auf
vorhandenen Kabelwannen, Pritschen, Rohren, Kanälen,
Hohlwänden, Sammelhalter oder dergleichen verlegt bzw.
Eingezogen.

Diese Einzelbeschreibung bezieht sich auf die
nachfolgenden Positionen.
Die Montagehöhen bis 8 m sind in die Einzelpositionen einzukalkulieren, notwendige Montagegerüste sind über eine separate Position abgefragt.

**02.05.01.0001 Installationsleitung halogenfrei NHXMH-J 3x1,5RE**
STLB-Bau 2020-04 053
Halogenfreie Installationsleitung DIN VDE 0250-214 (VDE
0250-214) NHXMH-J 3 x 1,5 RE, Cu-Zahl 43, Ausführung
gemäß Einzelbeschreibung.
Menge: 3000,000 m
Leistungsbereichkatalog: 053 KatLB

**02.05.01.0002 Installationsleitung halogenfrei NHXMH-J 5x1,5RE**
STLB-Bau 2020-04 053
Halogenfreie Installationsleitung DIN VDE 0250-214 (VDE
0250-214) NHXMH-J 5 x 1,5 RE, Cu-Zahl 72, Ausführung
gemäß Einzelbeschreibung.
Menge: 2500,000 m
Leistungsbereichkatalog: 053 KatLB

**02.05.01.0003 Installationsleitung halogenfrei NHMH-J 7x1,5RE**
STLB-Bau 2020-04 053
Halogenfreie Installationsleitung DIN VDE 0250-214 (VDE
0250-214) NHMH-J 7 x 1,5 RE, Cu-Zahl 101, Ausführung
gemäß Einzelbeschreibung.
Menge: 500,000 m
Leistungsbereichkatalog: 053 KatLB

**02.05.01.0004 Installationsleitung halogenfrei NHXMH-J 3x2,5RE**
STLB-Bau 2020-04 053
Halogenfreie Installationsleitung DIN VDE 0250-214 (VDE
0250-214) NHXMH-J 3 x 2,5 RE, Cu-Zahl 72, Ausführung
gemäß Einzelbeschreibung.
Menge: 1500,000 m
Leistungsbereichkatalog: 053 KatLB

**02.05.01.0005 Installationsleitung halogenfrei NHXMH-J 5x2,5RE**
STLB-Bau 2020-04 053
Halogenfreie Installationsleitung DIN VDE 0250-214 (VDE
0250-214) NHXMH-J 5 x 2,5 RE, Cu-Zahl 120, Ausführung
gemäß Einzelbeschreibung.
Menge: 2000,000 m
Leistungsbereichkatalog: 053 KatLB

**02.05.01.0006 Installationsleitung halogenfrei NHXMH-J 7x2,5RE**
STLB-Bau 2020-04 053
Halogenfreie Installationsleitung DIN VDE 0250-214 (VDE
0250-214) NHXMH-J 7 x 2,5 RE, Cu-Zahl 168, Ausführung
gemäß Einzelbeschreibung.
Menge: 500,000 m
Leistungsbereichkatalog: 053 KatLB

**02.05.01.0007 Installationsleitung halogenfrei NHXMH-J 3x4RE**
STLB-Bau 2020-04 053
Halogenfreie Installationsleitung DIN VDE 0250-214 (VDE
0250-214) NHXMH-J 3 x 4 RE, Cu-Zahl 115, Ausführung
gemäß Einzelbeschreibung.
Menge: 500,000 m
Leistungsbereichkatalog: 053 KatLB

**02.05.01.0008 Installationsleitung halogenfrei NHXMH-J 5x4RE**
STLB-Bau 2020-04 053
Halogenfreie Installationsleitung DIN VDE 0250-214 (VDE
0250-214) NHXMH-J 5 x 4 RE, Cu-Zahl 192, Ausführung
gemäß Einzelbeschreibung.
Menge: 250,000 m
Leistungsbereichkatalog: 053 KatLB

**02.05.01.0009 Installationsleitung halogenfrei NHXMH-J 5x6RE**
STLB-Bau 2020-04 053
Halogenfreie Installationsleitung DIN VDE 0250-214 (VDE
0250-214) NHXMH-J 5 x 6 RE, Cu-Zahl 288, Ausführung
gemäß Einzelbeschreibung.
Menge: 300,000 m
Leistungsbereichkatalog: 053 KatLB

**02.05.01.0010 Solarkabel 1x6qmm**
Solarkabel 1x6qmm für spätere PV-Anlage Vorrüstung für Nachunternehmer
Menge: 200,000 m

*Hinweis: Verlegungsart: Hauptleitungen einziehen*
Verlegungsart:

Hauptleitungen einziehen

Einzelbeschreibung für nachfolgende
Hauptleitungspositionen:

Die nachfolgend aufgeführten Positionen umfassen, die
Lieferung der Hauptleitungen, betriebsfertige Montage,
einschl. Klein- und Befestigungsmaterial.

Die Hauptleitungen werden in Teillängen auf vorhandenen
Kabelwannen, Pritschen, Kanälen, Rohren, Sammelhalter
oder dergleichen verlegt bzw. Eingezogen.

**02.05.01.0011 Installationsleitung halogenfrei NHXMH-J 5x10RE**
STLB-Bau 2020-04 053
Halogenfreie Installationsleitung DIN VDE 0250-214 (VDE
0250-214) NHXMH-J 5 x 10 RE, Cu-Zahl 480, Ausführung
gemäß Einzelbeschreibung.
Menge: 100,000 m
Leistungsbereichkatalog: 053 KatLB

**02.05.01.0012 Ltg. halogenfrei NHXMH-J 5x16RM**
STLB-Bau 2019-10 053
Halogenfreie Installationsleitung DIN VDE 0250-214 (VDE
0250-214) NHXMH-J 5 x 16 RM, Cu-Zahl 768, Ausführung
gemäß Einzelbeschreibung.
Menge: 100,000 m
Leistungsbereichkatalog: 053 KatLB

**02.05.01.0013 Kabel halogenfrei N2XCH 4x35RM/16**
STLB-Bau 2019-10 053
Halogenfreies Kabel DIN VDE 0276-604 (VDE 0276-604)
N2XCH 4 x 35 RM/16, Cu-Zahl 1526, Ausführung gemäß
Einzelbeschreibung.
Menge: 100,000 m
Leistungsbereichkatalog: 053 KatLB

**02.05.01.0014 Kabel halogenfrei N2XCH 4x50SM/25**
STLB-Bau 2019-10 053
Halogenfreies Kabel DIN VDE 0276-604 (VDE 0276-604)
N2XCH 4 x 50 SM/25, Cu-Zahl 2203, Ausführung gemäß
Einzelbeschreibung.
Menge: 100,000 m
Leistungsbereichkatalog: 053 KatLB

**02.05.01.0015 Kabel halogenfrei N2XCH 4x70RM/35**
STLB-Bau 2020-04 053
Halogenfreies Kabel DIN VDE 0276-604 (VDE 0276-604)
N2XCH 4 x 70 RM/35, Cu-Zahl 3082, Ausführung gemäß
Einzelbeschreibung.
Menge: 50,000 m
Leistungsbereichkatalog: 053 KatLB

*Hinweis: Verlegungsart: Hauptleitungen auf Putz mit*
Verlegungsart: Hauptleitungen auf Putz mit
Abstandsschellen

Einzelbeschreibung für nachfolgende
Hauptleitungspositionen:

Die nachfolgend aufgeführten Positionen umfassen, die
Lieferung der Hauptleitungen, betriebsfertige Montage,
einschl. Klein- und Befestigungsmaterial.

Die Hauptleitungen werden in Teillängen mittels
geeigneter Befestigungsschellen oder dergleichen
auf-Putz verlegt. Die Schellen sind in die
Einheitspreise mit einzuberechnen und werden nicht
gesondert vergütet.

**02.05.01.0016 Ltg. halogenfrei NHXMH-J 5x10RE**
STLB-Bau 2019-10 053
Halogenfreie Installationsleitung DIN VDE 0250-214 (VDE
0250-214) NHXMH-J 5 x 10 RE, Cu-Zahl 480, Ausführung
gemäß Einzelbeschreibung.
Menge: 50,000 m
Leistungsbereichkatalog: 053 KatLB

**02.05.01.0017 Ltg. halogenfrei NHXMH-J 5x16RM**
STLB-Bau 2019-10 053
Halogenfreie Installationsleitung DIN VDE 0250-214 (VDE
0250-214) NHXMH-J 5 x 16 RM, Cu-Zahl 768, Ausführung
gemäß Einzelbeschreibung.
Menge: 50,000 m
Leistungsbereichkatalog: 053 KatLB

**02.05.01.0018 Kabel halogenfrei N2XCH 4x35RM/16**
STLB-Bau 2019-10 053
Halogenfreies Kabel DIN VDE 0276-604 (VDE 0276-604)
N2XCH 4 x 35 RM/16, Cu-Zahl 1526, Ausführung gemäß
Einzelbeschreibung.
Menge: 50,000 m
Leistungsbereichkatalog: 053 KatLB

**02.05.01.0019 Kabel halogenfrei N2XCH 4x50SM/25**
STLB-Bau 2019-10 053
Halogenfreies Kabel DIN VDE 0276-604 (VDE 0276-604)
N2XCH 4 x 50 SM/25, Cu-Zahl 2203, Ausführung gemäß
Einzelbeschreibung.
Menge: 50,000 m
Leistungsbereichkatalog: 053 KatLB

**02.05.01.0020 Kabel halogenfrei N2XCH 4x70RM/35**
STLB-Bau 2020-04 053
Halogenfreies Kabel DIN VDE 0276-604 (VDE 0276-604)
N2XCH 4 x 70 RM/35, Cu-Zahl 3082, Ausführung gemäß
Einzelbeschreibung.
Menge: 50,000 m
Leistungsbereichkatalog: 053 KatLB

##### Abschnitt 02.05.02 Kabel und Leitungen Funktionserhalt

*Hinweis: Starkstromkabel / -leitungen in Funktionserhalt*

*Hinweis: Verlegungsart: Funktionserhaltungsleitungen einziehen*
Verlegungsart: Funktionserhaltungsleitungen einziehen

Die nachfolgend aufgeführten Positionen umfassen, die
Lieferung der Leitungen und Kabel mit Funktionserhalt,
betriebsfertige Montage, einschl. Klein- und
Befestigungsmaterial.

Die Leitungen bzw. Kabel in Funktionserhalt werden in
Teillängen auf vorhandenen Kabelwannen, Pritschen,
Rohren, Kanälen, Sammelschellen oder dergleichen
verlegt bzw. Eingezogen.

Bei der Kalkulation der Positionen ist darauf zu
achten, dass die Kabelverlegungen - mit Funktionserhalt
- mit festen Schildern zu kennzeichnen sind.
Die Trassenkennzeichnung hat in Anlehnung an die
Vorgaben der DIN VDE 0100-560 bzw. Der DIN 4102 zu
erfolgen.
Die entsprechenden Aufwendungen sind in nachfolgende
Positionen mit einzuberechnen und werden nicht
gesondert vergütet!

**02.05.02.0001 Kabel halogenfrei NHXH-JFE180 3x2,5RE E30 Funktionserhalt**
STLB-Bau 2019-10 053
Halogenfreies Kabel DIN VDE 0266 (VDE 0266) NHXH-J FE
180 3 x 2,5 RE, Cu-Zahl 72, Feuerwiderstandsklasse E 30
DIN 4102-12, mit Funktionserhalt, Ausführung gemäß
Einzelbeschreibung.
Menge: 200,000 m
Leistungsbereichkatalog: 053 KatLB

**02.05.02.0002 Kabel halogenfrei NHXH-JFE180 3x4RE E30 Funktionserhalt**
STLB-Bau 2019-10 053
Halogenfreies Kabel DIN VDE 0266 (VDE 0266) NHXH-J FE
180 3 x 4 RE, Cu-Zahl 115, Feuerwiderstandsklasse E 30
DIN 4102-12, mit Funktionserhalt, Ausführung gemäß
Einzelbeschreibung.
Menge: 150,000 m
Leistungsbereichkatalog: 053 KatLB

**02.05.02.0003 Kabel halogenfrei NHXH-JFE180 5x2,5RE E30 Funktionserhalt**
STLB-Bau 2019-10 053
Halogenfreies Kabel DIN VDE 0266 (VDE 0266) NHXH-J FE
180 5 x 2,5 RE, Cu-Zahl 120, Feuerwiderstandsklasse E
30 DIN 4102-12, mit Funktionserhalt, Ausführung gemäß
Einzelbeschreibung.
Menge: 100,000 m
Leistungsbereichkatalog: 053 KatLB

**02.05.02.0004 Kabel halogenfrei NHXH-JFE180 5x6RE E30 Funktionserhalt**
STLB-Bau 2019-10 053
Halogenfreies Kabel DIN VDE 0266 (VDE 0266) NHXH-J FE
180 5 x 6 RE, Cu-Zahl 288, Feuerwiderstandsklasse E 30
DIN 4102-12, mit Funktionserhalt, Ausführung gemäß
Einzelbeschreibung.
Menge: 200,000 m
Leistungsbereichkatalog: 053 KatLB

*Hinweis: Verlegungsart: Funktionserhaltungsleitungen*
Verlegungsart: Funktionserhaltungsleitungen
Einzelverlegung

Die nachfolgend aufgeführten Positionen umfassen, die
Lieferung der Leitungen und Kabel mit Funktionserhalt,
betriebsfertige Montage, einschl. Klein- und
Befestigungsmaterial.

Die Leitungen bzw. Kabel in Funktionserhalt werden in
Einzelverlegung mit entsprechend zugelassenen
Einzelschellen verlegt. Die Schellen (Schellenabstand
gem. Zulassung) sind in die Preise mit einzuberechnen
und werden nicht gesondert vergütet.

Bei der Kalkulation der Positionen ist darauf zu
achten, dass die Kabelverlegungen - mit Funktionserhalt
- mit festen Schildern zu kennzeichnen sind.
Die Trassenkennzeichnung hat in Anlehnung an die
Vorgaben der DIN VDE 0100-560 bzw. Der DIN 4102 zu
erfolgen.
Die entsprechenden Aufwendungen sind in nachfolgende
Positionen mit einzuberechnen und werden nicht
gesondert vergütet!

**02.05.02.0005 Kabel halogenfrei NHXH-JFE180 3x2,5RE E30 Funktionserhalt**
STLB-Bau 2019-10 053
Halogenfreies Kabel DIN VDE 0266 (VDE 0266) NHXH-J FE
180 3 x 2,5 RE, Cu-Zahl 72, Feuerwiderstandsklasse E 30
DIN 4102-12, mit Funktionserhalt, Ausführung gemäß
Einzelbeschreibung.
Menge: 200,000 m
Leistungsbereichkatalog: 053 KatLB

**02.05.02.0006 Kabel halogenfrei NHXH-JFE180 3x4RE E30 Funktionserhalt**
STLB-Bau 2019-10 053
Halogenfreies Kabel DIN VDE 0266 (VDE 0266) NHXH-J FE
180 3 x 4 RE, Cu-Zahl 115, Feuerwiderstandsklasse E 30
DIN 4102-12, mit Funktionserhalt, Ausführung gemäß
Einzelbeschreibung.
Menge: 150,000 m
Leistungsbereichkatalog: 053 KatLB

**02.05.02.0007 Kabel halogenfrei NHXH-JFE180 5x2,5RE E30 Funktionserhalt**
STLB-Bau 2019-10 053
Halogenfreies Kabel DIN VDE 0266 (VDE 0266) NHXH-J FE
180 5 x 2,5 RE, Cu-Zahl 120, Feuerwiderstandsklasse E
30 DIN 4102-12, mit Funktionserhalt, Ausführung gemäß
Einzelbeschreibung.
Menge: 100,000 m
Leistungsbereichkatalog: 053 KatLB

**02.05.02.0008 Kabel halogenfrei NHXH-JFE180 5x6RE E30 Funktionserhalt**
STLB-Bau 2019-10 053
Halogenfreies Kabel DIN VDE 0266 (VDE 0266) NHXH-J FE
180 5 x 6 RE, Cu-Zahl 288, Feuerwiderstandsklasse E 30
DIN 4102-12, mit Funktionserhalt, Ausführung gemäß
Einzelbeschreibung.
Menge: 200,000 m
Leistungsbereichkatalog: 053 KatLB

##### Abschnitt 02.05.03 Potentialausgleich

*Hinweis: Potentialausgleich*

**02.05.03.0001 Potentialausgleichsschiene Stahl verz 7x2,5-25mm2/2x2,5-95mm2 Abdeck. 40x4mm**
Potentialausgleichsschiene DIN VDE 0618-1 (VDE 0618-1),
aus verzinktem Stahl, mit Kunststoffabdeckung, mit
Anschluss für 7 x 2,5 bis 25 mm2, 2 x 2,5 bis 95 mm2
und ein Flachband bis 40 mm x 4 mm.
Menge: 2,000 St

**02.05.03.0002 Potentialausgleichsschiene Stahl verz 7x2,5-25mm2 Abdeck. 30x3,5mm**
STLB-Bau 2019-10 053
Potentialausgleichsschiene DIN VDE 0618-1 (VDE 0618-1),
aus verzinktem Stahl, mit Kunststoffabdeckung, mit
Anschluss für 7 x 2,5 bis 25 mm2, ein Flachband bis 30
mm x 3,5 mm, und Massivrundleiter, Durchmesser 8 bis 10
mm.
Menge: 3,000 St
Leistungsbereichkatalog: 053 KatLB

**02.05.03.0003 Rohrschelle Kl.H Stahl niro NW bis 50mm Spannband -kopf Ltg-Anschl. bis 25mm2**
STLB-Bau 2019-10 050
Rohrschelle DIN EN 62561-1 (VDE 0185-561-1), Klasse H
für hohe Belastung, aus nichtrostendem Stahl, für
Rohrnennweite bis 50 mm, bestehend aus Spannband und
Spannkopf, für Leitungsanschlüsse bis 25 mm2.
Menge: 5,000 St
Leistungsbereichkatalog: 050 KatLB

**02.05.03.0004 Rohrschelle Kl.H Stahl niro NW 50-100mm Spannband -kopf Ltg-Anschl. bis 25mm2**
STLB-Bau 2019-10 050
Rohrschelle DIN EN 62561-1 (VDE 0185-561-1), Klasse H
für hohe Belastung, aus nichtrostendem Stahl, für
Rohrnennweite über 50 bis 100 mm, bestehend aus
Spannband und Spannkopf, für Leitungsanschlüsse bis 25
mm2.
Menge: 5,000 St
Leistungsbereichkatalog: 050 KatLB

**02.05.03.0005 Überbrückungsbauteil Kl.H Band Kupfer L 200-300mm**
STLB-Bau 2019-10 050
Überbrückungsbauteil DIN EN 62561-1 (VDE 0185-561-1),
Klasse H für hohe Belastung, als Band aus Kupfer, Länge
über 200 bis 300 mm, mit Kabelschuhen und Gegenplatten.
Menge: 5,000 St
Leistungsbereichkatalog: 050 KatLB

**02.05.03.0006 Schraubverbindung Stahl niro 2xM8**
STLB-Bau 2019-10 050
Verbindung mit Schrauben aus nichtrostendem Stahl, in
vorh. Bohrung, mit 2 x M 8.
Menge: 10,000 St
Leistungsbereichkatalog: 050 KatLB

*Hinweis: Verlegungsart: Leitungen einziehen*
Verlegungsart: Leitungen einziehen

Die aufgeführten Positionen umfassen, die Lieferung der
Leitungen und Kabel, betriebsfertige Montage, einschl.
Klein- und Befestigungsmaterial.

Die Leitungen bzw. Kabel werden in Teillängen auf
vorhandenen Kabelwannen, Pritschen, Rohren, Kanälen,
Hohlwänden oder dergleichen verlegt bzw. Eingezogen.

**02.05.03.0007 Installationsleitung halogenfrei NHMH-J 1x6RE**
STLB-Bau 2019-10 053
Halogenfreie Installationsleitung DIN VDE 0250-214 (VDE
0250-214) NHMH-J 1 x 6 RE, Cu-Zahl 58, Ausführung gemäß
Einzelbeschreibung.
Menge: 25,000 m
Leistungsbereichkatalog: 053 KatLB

**02.05.03.0008 Installationsleitung halogenfrei NHMH-J 1x16RM**
STLB-Bau 2019-10 053
Halogenfreie Installationsleitung DIN VDE 0250-214 (VDE
0250-214) NHMH-J 1 x 16 RM, Cu-Zahl 154, Ausführung
gemäß Einzelbeschreibung.
Menge: 50,000 m
Leistungsbereichkatalog: 053 KatLB

**02.05.03.0009 Kabel halogenfrei N2XH-O 1x25RM**
STLB-Bau 2019-10 053
Halogenfreies Kabel DIN VDE 0276-604 (VDE 0276-604)
N2XH-O 1 x 25 RM, Cu-Zahl 240, Ausführung gemäß
Einzelbeschreibung.
Menge: 50,000 m
Leistungsbereichkatalog: 053 KatLB

**02.05.03.0010 Kabel halogenfrei N2XH-O 1x95RM**
STLB-Bau 2019-10 053
Halogenfreies Kabel DIN VDE 0276-604 (VDE 0276-604)
N2XH-O 1 x 95 RM, Cu-Zahl 912, Ausführung gemäß
Einzelbeschreibung.
Menge: 30,000 m
Leistungsbereichkatalog: 053 KatLB

**02.05.03.0011 bauseits vorhandene Erdungsfestpunkte säubern**
Bauseits vorhandene Erdungsfestpunkte säubern und
mittels Endstücke auf obigen genannten PA-Schienen
anschließen.
Menge: 5,000 St

##### Abschnitt 02.05.04 Sichern von Kabeln, Leitungen und Anschließen von bauseitigen Geräten

*Hinweis: Anschließen und Sichern von Kabeln*

*Hinweis: Hinweis:*
Hinweis:

Bauseitig gestellte und montierte Geräte sind komplett
einschl. Allen Nebenarbeiten anzuschließen.
Zu den Nebenarbeiten gehören:

-  Öffnen der Gehäusedeckel
-  Einführen der Leitungen
-  Absetzen der Leitungen
-  Anziehen von Kabelverschraubungen
-  Auflegen der Kabel auf bezeichnete Klemmen
-  Verschließen von Gehäusedeckeln

Der Anschluss kann folgende Geräte umfassen,
Heizungspumpen, Steuerkästen, Außenfühler,
Steuerschränke HLS, Feststelleinrichtungen,
Kühlanlagen, Lüftungsanlagen, Tür- und
Fenstersteuerungen, Dachgullyheizungen, Provisorien
usw..

**02.05.04.0001 Anschließen Kabel/Ltg. bis 5x2,5mm2**
Anschließen von Kabeln oder Leitungen, an beigestellten
Betriebsmitteln, Querschnitt bis 5 x 2,5 mm2, einschl.
Der erforderlichen Kabelschuhe und Verschraubungen.
Menge: 15,000 St

**02.05.04.0002 Anschließen Kabel/Ltg. bis 5x4mm2**
STLB-Bau 2009-04 046
Anschließen von Kabeln oder Leitungen, an beigestellten
Betriebsmitteln, Querschnitt bis 5 x 4 mm2, einschl.
der erforderlichen Kabelschuhe und Verschraubungen.
Menge: 25,000 St
Leistungsbereichkatalog: 046 KatLB

**02.05.04.0003 Install.gerät bauseits bis 4x2x0,8**
Installationsgerät bauseits geliefert und montiert,
Bis 4 x 2 x 0,8 Durchmesser auflegen, einschl.
Kabelmarkierer und Verschraubungen nach
Anschlussanweisung anschließen.
Menge: 15,000 St

*Hinweis: Sichern von Kabeln und Leitungen*

**02.05.04.0004 Sichern von Kabel/Leitungen NHXM-J von 3x1,5 bis 7x1,5**
Sichern von Kabel/Leitungen NHXM-J von 3x1,5 bis 7x1,5
Kabel und Leitungen aufrollen, sichern, temporär
befestigen
einschließlich wieder abrollen bei fehlenden baulichen
Vorleistungen wie Trockenbauwänden etc.
Menge: 20,000 St

**02.05.04.0005 Sichern von Kabel/Leitungen NHXM-J von 3x2,5 bis 5x2,5**
Sichern von Kabel/Leitungen NHXM-J von 3x2,5 bis 5x2,5
Kabel und Leitungen aufrollen, sichern, temporär
befestigen
einschließlich wieder abrollen bei fehlenden baulichen
Vorleistungen wie Trockenbauwänden etc.
Menge: 25,000 St

**02.05.04.0006 Sichern von Kabel/Leitungen NHXM-J von 3x4 bis 5x4**
Menge: 20,000 St

**02.05.04.0007 Sichern von Kabel/Leitungen NHXM-J von 3x6 bis 5x6**
Menge: 15,000 St

**02.05.04.0008 Sichern von Kabel/Leitungen NHXM-J von 5x10 bis 5x25**
Menge: 5,000 St

**02.05.04.0009 Sichern von Kabel/Leitungen J-H(St)H von 2x2x0,8 bis 4x2x0,8**
Kabel und Leitungen aufrollen, sichern, temporär
befestigen
einschließlich wieder abrollen bei fehlenden baulichen
Vorleistungen wie Trockenbauwänden etc.
Menge: 35,000 St

#### 02.06 Verkabelung Fernmeldetechnik

##### Abschnitt 02.06.01 Schwachstromleitungen

*Hinweis: Schwachstromleitungen*

*Hinweis: Verlegungsart: Leitungen einziehen*
Verlegungsart: Leitungen einziehen

Die aufgeführten Positionen umfassen, die Lieferung der
Leitungen und Kabel, betriebsfertige Montage, einschl.
Klein- und Befestigungsmaterial.

Die Leitungen bzw. Kabel werden in Teillängen auf
vorhandenen Kabelwannen, Pritschen, Rohren, Kanälen,
Hohlwänden oder dergleichen verlegt bzw. Eingezogen.

Diese Einzelbeschreibung bezieht sich auf die
nachfolgenden Positionen.

**02.06.01.0001 Installationskabel symmetrisch J-H(St)H 2x2x0,8 Bd**
Installationskabel, symmetrisch, DIN VDE 0815 (VDE
0815), J-H(St)H, 2 x 2 x 0,8 Bd, Ausführung gemäß
Einzelbeschreibung.
Menge: 500,000 m
Leistungsbereichkatalog: 061 KatLB

**02.06.01.0002 Installationskabel symmetrisch J-H(St)H 4x2x0,8 Bd**
Installationskabel, symmetrisch, DIN VDE 0815 (VDE
0815), J-H(St)H, 4 x 2 x 0,8 Bd, Ausführung gemäß
Einzelbeschreibung.
Menge: 500,000 m
Leistungsbereichkatalog: 061 KatLB

**02.06.01.0003 Installationskabel symmetrisch A2Y(L)2Y 4x2x0,8**
Installationskabel symmetrisch A2Y(L)2Y
4x2x0,8,Ausführung wie Einzelbeschreibung
Menge: 500,000 m

**02.06.01.0004 Installationskabel symmetrisch J-H(St)H 6x2x0,8 Bd**
Installationskabel, symmetrisch, DIN VDE 0815 (VDE
0815), J-H(St)H, 6 x 2 x 0,8 Bd, Ausführung gemäß
Einzelbeschreibung.
Menge: 250,000 m
Leistungsbereichkatalog: 061 KatLB

**02.06.01.0005 Installationskabel symmetrisch J-H(St)H 10x2x0,8 Bd**
Installationskabel, symmetrisch, DIN VDE 0815 (VDE
0815), J-H(St)H, 10 x 2 x 0,8 Bd, Ausführung gemäß
Einzelbeschreibung.
Menge: 200,000 m
Leistungsbereichkatalog: 061 KatLB

**02.06.01.0006 Installationskabel symmetrisch J-H(St)H 20x2x0,8 Bd**
Installationskabel, symmetrisch, DIN VDE 0815,
J-H(St)H, 20 x 2 x 0,8 Bd, Ausführung gemäß
Einzelbeschreibung.
Menge: 300,000 m
Leistungsbereichkatalog: 061 KatLB

*Hinweis: KNX-Leitungen*

**02.06.01.0007 EIB-H(St)H 2x2x0,8**
EIB-H(St)H 2x2x0,8, Ausführung gemäß
Einzelbeschreibung.
Menge: 1500,000 m

*Hinweis: Brandmeldekabel*

**02.06.01.0008 Brandmeldekabel symmetrisch JH(St)H 2x2x0,8**
Installationskabel, symmetrisch, halogenfrei, mit rotem
Außenmantel und Aufdruck -Brandmeldekabel-,
JH(St)H 2 x 2 x 0,8, Ausführung gemäß
Einzelbeschreibung.
Menge: 300,000 m

**02.06.01.0009 Brandmeldekabel symmetrisch JH(St)H 4x2x0,8**
Installationskabel, symmetrisch, halogenfrei, mit rotem
Außenmantel und Aufdruck -Brandmeldekabel-,
JH(St)H 4 x 2 x 0,8, Ausführung gemäß
Einzelbeschreibung.
Menge: 400,000 m

##### Abschnitt 02.06.02 Schwachstromleitungen Funktionserhalt

*Hinweis: Verlegungsart: Funktionserhaltungsleitungen einziehen*
Verlegungsart: Funktionserhaltungsleitungen einziehen

Die nachfolgend aufgeführten Positionen umfassen, die
Lieferung der Leitungen und Kabel mit Funktionserhalt,
betriebsfertige Montage, einschl. Klein- und
Befestigungsmaterial.

Die Leitungen bzw. Kabel in Funktionserhalt werden in
Teillängen auf vorhandenen Kabelwannen, Pritschen,
Rohren, Kanälen, Sammelschellen oder dergleichen
verlegt bzw. Eingezogen.

Bei der Kalkulation der Positionen ist darauf zu
achten, dass die Kabelverlegungen - mit Funktionserhalt
- mit festen Schildern zu kennzeichnen sind.
Die Trassenkennzeichnung hat in Anlehnung an die
Vorgaben der DIN VDE 0100-560 bzw. Der DIN 4102 zu
erfolgen.
Die entsprechenden Aufwendungen sind in nachfolgende
Positionen mit einzuberechnen und werden nicht
gesondert vergütet!

**02.06.02.0001 Brandmeldekabel symmetrisch JE-H(ST)H 2x2x0,8 E30 Funktionserhalt**
Installationskabel, symmetrisch, halogenfrei, mit rotem
Außenmantel und Aufdruck -Brandmeldekabel-,
JE-H(ST)H 2 x 2 x 0,8, Ausführung gemäß
Einzelbeschreibung, Feuerwiderstandsklasse E 30 DIN
4102-12, mit Funktionserhalt.
Menge: 250,000 m

**02.06.02.0002 Brandmeldekabel symmetrisch JE-H(ST)H 4x2x0,8 E30 Funktionserhalt**
Installationskabel, symmetrisch, halogenfrei, mit rotem
Außenmantel und Aufdruck -Brandmeldekabel-,
JE-H(ST)H 4 x 2 x 0,8, Ausführung gemäß
Einzelbeschreibung, Feuerwiderstandsklasse E 30 DIN
4102-12, mit Funktionserhalt.
Menge: 250,000 m

*Hinweis: Verlegungsart: Funktionserhaltungsleitungen*
Verlegungsart: Funktionserhaltungsleitungen
Einzelverlegung

Die nachfolgend aufgeführten Positionen umfassen, die
Lieferung der Leitungen und Kabel mit Funktionserhalt,
betriebsfertige Montage, einschl. Klein- und
Befestigungsmaterial.

Die Leitungen bzw. Kabel in Funktionserhalt werden in
Einzelverlegung mit entsprechend zugelassenen
Einzelschellen verlegt. Die Schellen (Schellenabstand
gem. Zulassung) sind in die Preise mit einzuberechnen
und werden nicht gesondert vergütet.

Bei der Kalkulation der Positionen ist darauf zu
achten, dass die Kabelverlegungen - mit Funktionserhalt
- mit festen Schildern zu kennzeichnen sind.
Die Trassenkennzeichnung hat in Anlehnung an die
Vorgaben der DIN VDE 0100-560 bzw. Der DIN 4102 zu
erfolgen.
Die entsprechenden Aufwendungen sind in nachfolgende
Positionen mit einzuberechnen und werden nicht
gesondert vergütet!

**02.06.02.0003 Brandmeldekabel symmetrisch JE-H(ST)H 2x2x0,8 E30 Funktionserhalt**
Installationskabel, symmetrisch, halogenfrei, mit rotem
Außenmantel und Aufdruck -Brandmeldekabel-,
JE-H(ST)H 2 x 2 x 0,8, Ausführung gemäß
Einzelbeschreibung, Feuerwiderstandsklasse E 30 DIN
4102-12, mit Funktionserhalt.
Menge: 100,000 m

**02.06.02.0004 Brandmeldekabel symmetrisch JE-H(St)H 4x2x0,8 E30 Funktionserhalt**
Installationskabel, symmetrisch, halogenfrei, mit rotem
Außenmantel und Aufdruck -Brandmeldekabel-,
JE-H(St)H 4 x 2 x 0,8, Ausführung gemäß
Einzelbeschreibung, Feuerwiderstandsklasse E 30 DIN
4102-12, mit Funktionserhalt.
Menge: 100,000 m

##### Abschnitt 02.06.03 Überspannungsschutz

*Hinweis: Überspannungsschutz*
Verteilerkästen und Überspannungsschutz

*Hinweis: Sonstiges*

**02.06.03.0001 Rangierung bis 2 m**
Rangierung an Leiste/Streifen, in löt-, schraub- und
abisolierfreier Technik (LSA-Technik), einschl.
Schaltdraht, Halogenfrei, DIN VDE 0812 (VDE 0812) mit
beidseitigem
Auflegen, Länge bis 2 M.
Menge: 5,000 St

*Hinweis: Überspannungsschutz Schwachstrom*

**02.06.03.0002 Überspannungsableiter für DSL, ADSL, ADSL2+ und ISDN**
Überspannungs-Ableiter-Schutzmodul der Ableiterklasse
Type 2 / P1 geprüft nach EN 61643-21 und energetisch
koordiniert nach IEC 61643-22 zum Schutz von einer
Doppellader informationstechnischer Systeme. Mit
direkter Schirmerdung. Höchste Dauerspannung DC: 180V;
Nennstrom: 0,75A; C2 Nennableitstossstrom: 20kA.
Menge: 5,000 St

**02.06.03.0003 Überspannungsableiter RJ45 für Ethernet und VoIP Netzwerk**
Überspannungs-Ableiter RJ45 für Ethernet und VoIP
Netzwerk, Klasse E voll geschirmt der Ableiterklasse
Type 2 / P1 für Ethernet und VoIP Netzwerk, geprüft
nach EN 61643-21, universell einsetzbar nach EN 50173
für alle Datendienste bis 57 V DC zum Schutz von 4
Adernpaaren von Datennetzwerk-Schnittstellen über RJ
45-Buchsen, für Verteiler oder Einzelplatzanwendung
platzsparend, Baubreite 19 mm, Höchste Dauerspannung
DC: 48V, C2 Nennableitstoßstrom: 10kA,
Einfügungsdämpfung bei 250 MHz: <= 3dB.
Menge: 5,000 St

**02.06.03.0004 Überspannungsableiter Koaxial für SAT- und BK-Anlagen**
Kombi-Ableiter für SAT- und BK-Anlagen der
Ableiterklasse Type 1 / P1, mit integriertem Mess-/
Prüfausgang für koaxiale 75 Ohm TV- und SAT-Systeme,
geprüft nach EN 61643-21 und energetisch koordiniert
nach IEC 61643-22. Fernspeisetauglich, Erdung über
Tragfuß bei auf rasten auf der Hutprofilschiene (DIN EN
60715) oder über integrierte Klemme. Höchste
Dauerspannung DC: 24V, D1 Blitzstoßstrom: 2,5kA, C2
Nennableitstoßstrom: 10kA, Frequenzbereich: DC / 5-2400
MHz.
Menge: 5,000 St

**02.06.03.0005 Überspannungsschutz EIB/KNX**
Überspannungsschutz für Bussystem EIB/KNX als
Feinschutz zum Einstecken in ein Busgerät anstelle der
Busanschlussklemme,
Bemessungsspannung 24V DC,
Bemessungsstrom 6A, Bemessungsableitstrom je Leiter
2kA, Schutzpegel 350V.
Menge: 5,000 St

**02.06.03.0006 Blitzstromableiter Type 1**
Blitzstromableiter der Ableiterklasse Type 1, zum
Schutz von 10 DA LSA-Trennleisten. Der Ableiter besteht
aus einem Steckmagazin sowie den entsprechenden
Gasentladungsableitern (für 10 DA), geprüft nach EN
61643-21, erweiterbar mit Schutzstecker zum
Kombi-Ableiter, integrierte Trennleistenkontakte für
Prüfen, Messen und Patchen bei gleichzeitigem Schutz,
sowie den entsprechenden Gasentladungsableitern.
Ableiter mit Fail-safe-Funktion und optischer
Defektanzeige durch Farbumschaltung.

Technische Eigenschaften:

-  Höchste Dauerspannung DC 180 V
-  Nennstrom 0,4 A
-  D1 Blitzstromstoß (10/350) pro Ader 2,5 kA
-  C2 Ableitstromstoß (8/20) pro Ader 5 kA
-  Betriebstemperaturbereich -40°C bis +80°C
-  Einsteckbar in LSA-Trennleiste 2/10
-  Erdung über Montagebügel

Liefern und montieren, inkl. Klein- und
Befestigungsmaterial.
Menge: 5,000 St

#### 02.07 Durchbrüche, Bohrungen

##### Abschnitt 02.07.01 Durchbrüche, Bohrungen

*Hinweis: Bohrungen und Schlitze*

*Hinweis: Hinweis:*
Hinweis:

Nachstehend beschriebene Kernbohrungen/Bohrungen sind
durch die ELT-Firma einzumessen, einzuzeichnen und
auszuführen. Vor Ausführung ist die Bohrstelle
beidseitig mit einem geeigneten Messgerät auf
vorhandene Metall- und Elektroleitungen zu prüfen.
Schlitz- und Durchbruchsarbeiten sind Mauer schonend
durchzuführen. Schlitzarbeiten, Kernbohrungen und
Durchbruchsarbeiten sind mit der Bauleitung
abzustimmen.
Bei den Kernbohrungen/Bohrungen durch die
Stahlbetondecke / Holzbetonverbunddecke / Wände ist darauf zu achten dass vorhandene Leitungen und Rohre in der Stahlbetondecke nicht angebohrt werden dürfen.
Deshalb ist es notwendig, dass erst nach Absprache mit
den anderen Gewerken und der örtlichen Bauleitung mit
den Bohrarbeiten begonnen werden darf. Schäden und
Schadensbehebungen, die auf Grund unterlassener
Absprachen entstehen gehen zu vollen Lasten des
Verursachers.
Die Bohrungen sind immer auf der zu schonenden Seite zu
beginnen. Bei Bohrungen im Mauerwerk soweit wie möglich
ohne Schlag bohren, um ein Losprellen der Steine zu
verhindern.
Bohrungen an Metallteilen sind so zu entgraten, dass
eine Beschädigung der Kabel und Leitungen
ausgeschlossen ist.

Zur Vermeidung von Beschädigungen des Bodenbelages bei
vertikalen Bohrungen müssen Bohrgeräte mit
Vakuumgrundplatte eingesetzt werden. Auf ein
sorgfältiges Absaugen bzw. Aufnehmen des Bohrwassers
ist zu achten.
Hier ist besonders auf den Sichtbeton zu achten und keine Befestigung des Bohrgerätes an der Sichtbetonfläche erlaubt. Die anfallenden Bohrkerne und der
anfallende Schutt sind entsprechend zu
entsorgen.

Dies ist in die entsprechenden Einzelpositionen einzurechnen

**02.07.01.0001 Schalterdose nachträglich in Betonwand einstemmen**
Menge: 25,000 St

**02.07.01.0002 Schlitz in Stahlbeton 30 x 20 mm**
Schlitz in Stahlbeton 30 x 20 mm fräsen
(Teillängen sind zu kalkulieren)
Menge: 50,000 m

**02.07.01.0003 Bohrung Wand Leichtbauwerk bis 25 cm Wandstärke**
Bohrung Wand Leichtbauwerk bis 25 cm Wandstärke, aus
zweischaligem Leichtbauwerk (Gipskartonwand),
waagerecht, Bohrdurchmesser bis 25 mm.
Menge: 75,000 St

**02.07.01.0004 Bohrungen in Beton, bis 25 cm Wandstärke**
Bohrungen in Beton, bis 25 cm Wandstärke
Durchmesser von 10 bis 20 mm, in bis zu 25 cm starken
Beton Decken, Wänden bzw. Unterzügen
Menge: 20,000 St

**02.07.01.0005 Bohrungen in Beton, bis 35 cm Wandstärke**
Bohrungen in Beton, bis 35 cm Wandstärke
Durchmesser von 10 bis 20 mm, in bis zu 35 cm starken
Beton Decken, Wänden bzw. Unterzügen
Menge: 20,000 St

*Hinweis: Kernbohrungen*

**02.07.01.0006 Kernbohrung Beton waagrecht, 50 - 100 mm, T 20 - 25 cm**
Kernbohrung Beton waagrecht, 50 - 100 mm, T 20 - 25 cm
Bohrdurchmesser über 50 bis 100 mm, Bohrtiefe über 20
bis 25 cm, einschl. Lösen des Bohrkerns aus dem Gefüge
und Entsorgung durch den AN
Menge: 10,000 St

**02.07.01.0007 Kernbohrung Beton waagrecht, 100 - 150 mm, T 20 - 25 cm**
Kernbohrung Beton waagrecht, 100 - 150 mm, T 20 - 25 cm
Bohrdurchmesser über 100 bis 150 mm, Bohrtiefe über 20
bis 25 cm, einschl. Lösen des Bohrkerns aus dem Gefüge
und Entsorgung durch den AN
Menge: 10,000 St

**02.07.01.0008 Kernbohrung Beton senkrecht, 100-150 mm, T 20-35 cm**
Kernbohrung Beton senkrecht, 100-150 mm, T 20-35 cm
Bohrdurchmesser über 100 bis 150 mm, Bohrtiefe über 20
bis 35 cm, einschl. Lösen des Bohrkerns aus dem Gefüge
und Entsorgung durch den AN
Menge: 10,000 St

**02.07.01.0009 Zuschlag für Kernbohrungen in Sichbetonbauteilen**
Zuschlag für Kernbohrungen in Sichbetonbauteilen zu den vor genannten Einzelpositionen
Hierbei ist besonders auf den Sichtbeton zu achten und keine Befestigung des Bohrgerätes an der Sichtbetonfläche erlaubt. Die anfallenden Bohrkerne und der anfallende Schutt sind entsprechend zu entsorgen.
Menge: 10,000 St

#### 02.08 Brandschottung

##### Abschnitt 02.08.01 Brandschottung

*Hinweis: Hinweis:*
Hinweis:

Der Anbieter ist verpflichtet, die amtlichen Nachweise
für die
angebotenen Brandschutzmaßnahmen vorzulegen.
Amtliche Nachweise können sein:
- Prüfzeugnis
- Prüfbescheid
- allgemeine bauaufsichtliche Zulassung.

*Hinweis: Brandschottungen*

*Hinweis: Technische Beschreibung für Brandabschottungen*
Technische Beschreibung für Brandabschottungen

Die nachfolgend aufgeführten Wand- und
Deckendurchführungen für Leitungen, Kabel und
Isolierrohre aller Art sind gemäß
Feuerwiderstandsklasse F30 bzw. F90 nach DIN 4102 je
nach Bedarf abzuschotten.
Für das angebotene Brandschott-System ist ein
bauamtlicher Zulassungsbescheid des Instituts für
Bautechnik in Berlin beizulegen, aus dem hervorgeht,
für welche Decken und Wände, Decken- und Wandstärken,
Schottgrößen, Leitungen und Kabel usw. Das Schottsystem
zugelassen ist.

In die Einheitspreise ist einzukalkulieren:

- Die Lieferung von einwandfreiem Material und
fachgerechte
  Montage exakt nach dem beigelegten
Zulassungsbescheid.
- Das Säubern der Durchbrüche und
Installationsmaterialien vor
  dem Einbringen des Schotts.
- Das Abkleben der angrenzenden Wand- und Deckenflächen
  als Schutz vor Verschmutzung sowie das flächenbündige
  und ebene Einbringen des Schotts.
- Das Säubern der durch Brandschutzmasse verschmutzten
  Konstruktionsteile, Wände und Leitungen.
  Bereitstellung und Wiederentfernung aller Arbeits-
und
  Schutzgeräte, Werkzeuge, Leitern und Gerüste
- Abdeckmaterial wie Folien, Wellpappe usw. Zum
  Abdecken von Boden, Wänden und Decke.
- Die Zeit für die Reinigung aller verschmutzten
Bauteile, einschl.
  Entsorgung von Bauschutt und Verpackungsmaterial.
- Für alle ausgeführten Brandschottungen ist eine
  Bilddokumentation zu erstellen sowie die Eintragung
in die Grundrisspläne
- Die dauerhafte Kennzeichnung jedes Schotts mit einem
stabilen
  Kunststoffschild (mit Nägeln oder Schrauben
befestigt) neben der Abschottung.
  Auf dem Schild muss angegeben sein:
  - Name des Schott-Herstellers
  - Abschottungssystem
  - IfBt Nr.
  - Herstellungsjahr
  - Name der Errichterfirma

Die Leistungen sind im Zuge des Baufortschritts in
zeitlich getrennten Abschnitten so zu erbringen, dass
andere Gewerke nicht behindert werden. Es ist daher mit
Arbeitsunterbrechungen zu rechnen, die jedoch nicht
Extra vergütet werden.

**02.08.01.0001 Kabelabschottung MW-Plattenschott 0,01 bis 0,02qm**
Brandschutzabschottung an Kabel-/Leitungsanlagen als
Mineralwolleplattenschott, mit allgemeiner
bauaufsichtlicher Zulassung, Feuerwiderstandsklasse
S90 DIN 4102-9, in Gebäuden, Oberkante Abschottung über
Gelände/Fußboden bis 3,5 m, Wand aus Ziegelmauerwerk,
Trockenbau oder Stahlbeton, HBV-Decke, Decke aus Stahlbeton
Wandstärke > 100mm, Deckenstärke > 200mm, eckiger
Durchbruch,

Querschnitt über 0,01 bis 0,02 m2.
Menge: 10,000 St

**02.08.01.0002 Kabelabschottung MW-Plattenschott 0,021 bis 0,05qm**
Brandschutzabschottung an Kabel-/Leitungsanlagen als
Mineralwolleplattenschott, mit allgemeiner
bauaufsichtlicher Zulassung, Feuerwiderstandsklasse S
90 DIN 4102-9, in Gebäuden, Oberkante Abschottung über
Gelände/Fußboden bis 3,5 m, Wand aus Ziegelmauerwerk,
Trockenbau  oder Stahlbeton, HBV-Decke, Decke aus Stahlbeton
Wandstärke > 100mm, Deckenstärke > 200mm, eckiger
Durchbruch,

Querschnitt über 0,021 bis 0,05 m2.
Menge: 10,000 St

**02.08.01.0003 Kabelabschottung MW-Plattenschott 0,051 bis 0,1qm**
Brandschutzabschottung an Kabel-/Leitungsanlagen als
Mineralwolleplattenschott, mit allgemeiner
bauaufsichtlicher Zulassung, Feuerwiderstandsklasse S
90 DIN 4102-9, in Gebäuden, Oberkante Abschottung über
Gelände/Fußboden bis 3,5 m, Wand aus Ziegelmauerwerk,
Trockenbau oder Stahlbeton, HBV-Decke, Decke aus Stahlbeton
Wandstärke > 100mm, Deckenstärke > 200mm, eckiger
Durchbruch,

Querschnitt über 0,051 bis 0,1 m2.
Menge: 10,000 St

**02.08.01.0004 Kabelabschottung MW-Plattenschott 0,101 bis 0,2qm**
Brandschutzabschottung an Kabel-/Leitungsanlagen als
Mineralwolleplattenschott, mit allgemeiner
bauaufsichtlicher Zulassung, Feuerwiderstandsklasse S
90 DIN 4102-9, in Gebäuden, Oberkante Abschottung über
Gelände/Fußboden bis 3,5 m, Wand aus Ziegelmauerwerk,
Trockenbau oder Stahlbeton, HBV-Decke, Decke aus Stahlbeton
Wandstärke > 100mm, Deckenstärke > 200mm, eckiger
Durchbruch,

Querschnitt über 0,101 bis 0,2 m2.
Menge: 10,000 St

**02.08.01.0005 Kabelabschottung MW-Plattenschott 0,201 bis 0,4qm**
Brandschutzabschottung an Kabel-/Leitungsanlagen als
Mineralwolleplattenschott, mit allgemeiner
bauaufsichtlicher Zulassung, Feuerwiderstandsklasse S
90 DIN 4102-9, in Gebäuden, Oberkante Abschottung über
Gelände/Fußboden bis 3,5 m, Wand aus Ziegelmauerwerk,
Trockenbau  oder Stahlbeton, HBV-Decke, Decke aus Stahlbeton
Wandstärke > 100mm, Deckenstärke >  200mm, eckiger
Durchbruch,

Querschnitt über 0,201 bis 0,4 m2.
Menge: 10,000 St

**02.08.01.0006 Kabelabschottung Mörtelschott 0,5 bis 0,8qm**
Brandschutzabschottung an Kabel-/Leitungsanlagen als
Mörtelschott, mit allgemeiner bauaufsichtlicher
Zulassung, Feuerwiderstandsklasse S 90 DIN 4102-9, in
Gebäuden, Oberkante Abschottung über Gelände/Fußboden
bis 3,5 m, Wand aus Ziegelmauerwerk, Trockenbau  oder
Stahlbeton, HBV-Decke, Decke aus Stahlbeton Wandstärke > 100mm,
Deckenstärke >  200mm, eckiger Durchbruch,

Querschnitt über 0,5 bis 0,8 m2.
Menge: 15,000 St

**02.08.01.0007 Brandschutzschaum Bohrung Durchm. bis 100mm**
Brandschutzabschottung an Kabel-/Leitungsanlagen,
Brennbaren und nichtbrennbaren Rohren sowie
Kombiabschottungen, als Brandschutzschaum, mit
Allgemeiner bauaufsichtlicher Zulassung,
Feuerwiderstandsklasse S 90 DIN 4102-9, in Gebäuden,
Oberkante Abschottung über Gelände/Fußboden bis 5,0 m,
Untergründe aus Beton, Porenbeton, Mauerwerk oder
Leichte  Trennwände, Wandstärke > 100mm, Deckenstärke
> 200Mm, runder Durchbruch,

Durchmesser bis 150mm.
Menge: 30,000 St

**02.08.01.0008 Brandschutzbekleidung Kabel-/Ltg.anlage Innenmasse bis 400/800mm I30**
Brandschutzbekleidung an Kabel-/Leitungsanlagen,
Beflammung von innen, rechteckig, mit allgemeinem
bauaufsichtlichen Prüfzeugnis, Feuerwiderstandsklasse
I 30 DIN 4102-11, waagerecht, Innenmaße bis H/B in mm
"400/800" mit Brandschutzplatten aus Gipsfaser, in
Gebäuden Oberkante Kanal über Gelände/Fußboden bis 3,5
m, Ausführung dreiseitig.
Menge: 10,000 m2

**02.08.01.0009 Brandschutzbekleidung Kabel-/Ltg.anlage Innenmasse bis 400/300mm I30**
Brandschutzbekleidung an Kabel-/Leitungsanlagen,
Beflammung von innen, rechteckig, mit allgemeinem
bauaufsichtlichen Prüfzeugnis, Feuerwiderstandsklasse
I 30 DIN 4102-11, waagerecht, Innenmaße bis H/B in mm
"400/300" mit Brandschutzplatten aus Gipsfaser, in
Gebäuden Oberkante Kanal über Gelände/Fußboden bis 3,5
m, Ausführung dreiseitig.
Menge: 10,000 m2

**02.08.01.0010 Kabeldurchführung bis 50mm**
STLB-Bau 2011-10 047
Kabel-/Leitungsdurchführung in der
Brandschutzbekleidung herstellen und in
der Feuerwiderstandsklasse der
Bekleidung schließen, größte Länge oder
größter Durchmesser bis 50 mm.
Menge: 25,000 St
Leistungsbereichkatalog: 047 KatLB

**02.08.01.0011 Schottung Einzelkabel S90 Wand D 260mm 15-30 mm**
Brandschutzabschottung an Einzelkabeln nach
Leitungsanlagen-Richtlinie (LAR) des Bundeslandes der
Ausführung/Muster
Leitungsanlagen-Richtlinie (MLAR),
Feuerwiderstandsklasse S 90 DIN 4102-9, im Gebäude,
Wand aus Stahlbeton, Dicke 260 mm, freier Ringspalt im
Durchbruch über 15 bis 30 mm, Spalt füllen mit Mörtel
MG III.
Menge: 10,000 St

**02.08.01.0012 Schottung Einzelkabel S90 Decke D 300mm 15-30mm**
Brandschutzabschottung an Einzelkabeln nach
Leitungsanlagen-Richtlinie (LAR) des Bundeslandes der
Ausführung/Muster
Leitungsanlagen-Richtlinie (MLAR),
Feuerwiderstandsklasse S 90 DIN 4102-9, im Gebäude,
Decke aus Stahlbeton, Dicke 300 mm, freier Ringspalt im
Durchbruch über 15 bis 30 mm, Spalt füllen mit Mörtel
MG III.
Menge: 10,000 St

**02.08.01.0013 Schottung Einzelkabel S90 Wand D 150mm 15-30mm**
Brandschutzabschottung an Einzelkabeln nach
Leitungsanlagen-Richtlinie (LAR) des Bundeslandes der
Ausführung/Muster
Leitungsanlagen-Richtlinie (MLAR),
Feuerwiderstandsklasse S 90 DIN 4102-9, im Gebäude,
Wand als Trennwand in Ständerbauart, Dicke 150 mm,
freier Ringspalt im Durchbruch über 15 bis 30 mm, Spalt
füllen mit Mörtel MG III.
Menge: 10,000 St

**02.08.01.0014 Schottung Einzelrohr S90 Rohr -25mm**
Brandschutzabschottung Einzelrohre nach
Leitungsanlagen-Richtlinie (LAR) des Bundeslandes der
Ausführung/Muster
Leitungsanlagen-Richtlinie (MLAR),
Feuerwiderstandsklasse S 90 DIN 4102-9, im Gebäude,
Leerrohr in Beton, freier Ringspalt im Rohr bis 25 mm,
Spalt füllen mit Mineralwolle, Baustoffklasse DIN
4102-1 A1 (nichtbrennbar)
Menge: 10,000 St

**02.08.01.0015 Schottung Einzelrohr S90 Rohr 25-50mm**
Brandschutzabschottung Einzelrohre nach
Leitungsanlagen-Richtlinie (LAR) des Bundeslandes der
Ausführung/Muster
Leitungsanlagen-Richtlinie (MLAR),
Feuerwiderstandsklasse S 90 DIN 4102-9, im Gebäude,
Leerrohr in Beton, freier Ringspalt im Rohr über 25 bis
50 mm, Spalt füllen mit Mineralwolle, Baustoffklasse
DIN 4102-1 A1 (nichtbrennbar)
Menge: 10,000 St

**02.08.01.0016 Dosenschott System S90**
Dosenschott System S 90
Brandabschottung EI30, EI60, EI90 nach EN 1366-3/DIN
4102-9 für Kabeldurchführungen, Kabelabschottung für
leichte Brandschutzwände nach DIN 4102, Mauerwerkswände
nach DIN 1053 und Betonwände nach DIN 1045,
bestehend aus Schottzylinder mit Dämmschicht bildendem
Material und zweiteiligem Dichteinsatz,
Befestigung mittels Laschenschrauben,
Selbstständiges Abdichten ohne zusätzliche Abdichtung
von Fugen und Zwickeln
Menge: 10,000 St

#### 02.09 Installationsgeräte

##### Abschnitt 02.09.01 Installationsgeräte - Aufputz-Geräte

*Hinweis: Auf-Putz-Geräte*

*Hinweis: Nachfolgende auf-Putz Schalt- und Steckgeräte sind*
Nachfolgende auf-Putz Schalt- und Steckgeräte sind
komplett einschl. Allem Zubehör zu liefern und
betriebsfertig zu montieren. Sämtliche Steckdosen sind
dauerhaft zu beschriften.
Für nachfolgende Installationsgeräte ist jeweils ein
Einheitliches Programm eines Fabrikates / Typs zu verwenden.

Die Installationsgeräte verstehen sich einschl.
Anteiligem Rahmen und erforderlichen Abdeckungen bzw.
Bedienteilen (Wippe usw.).

Hersteller:_____________________

Fabrikat:______________________

**02.09.01.0001 Bemusterung Schalterprogramm**
Durch den AN ist eine Bemusterung des Schalterprogamms zusammen mit der Bauherrschaft durchzuführen. Hierzu sind mehrere Schalterprogramme mittels Muster für den Bauherrn zur Auswahl bereitzustellen. Das Ergebnis wird durch das Planungsbüro offiziell festgehalten und an alle Beteiligten verteilt.
Menge: 1,000 St

**02.09.01.0002 Wipptaster 1-polig Aus/Wechsel 10A 250V AP-Ausführung Beschriftungsfeld mind. IP44**
Wipptaster DIN EN 60669-1 (VDE 0632-1) 1-polig,
Aus/Wechsel, 10 A, 250 V AC, in Aufputzausführung, mit
Beschriftungsfeld, Schutzart mind. IP 44 DIN EN 60529
(VDE 0470-1), Einsatz mit Schrauben befestigen.

Die nachfolgend dargestellten Angaben zu Fabrikat und
Type gelten für alle gleichlautenden bzw. Ähnlichen
Folgepositionen.
Menge: 5,000 St

**02.09.01.0003 Schlüsseltaster 1-polig Aus/Wechsel 10A 250V Geräte dose Beschriftungsfeld**
Schlüsseltaster 1-polig Aus/Wechsel 10A 250V Geräte Dose Beschriftungsfeld

Schlüsseltaster DIN EN 60669-1 (VDE 0632-1) für 250 V AC,
In Profilhalbzylinder 1-polig, Aus/Wechsel, 10 A, inkl. DIN
Gerätedose, mit Beschriftungsfeld, Schutzart min. IP 20,
EN 60529 (VDE 0470-1), Einsatz mit Schrauben befestigen.
Für Kinderküchen, nur in Ausstellung abziehbar.
Menge: 5,000 St

**02.09.01.0004 Wipptaster 1-polig Aus/Wechsel 10A 250V Gerätedose Beschrifungsfeld Kontrollampe**
Wipptaster 1-polig Aus/Wechsel 10A 250V Gerätedose Beschriftungsfeld Kontrolllampe
Wipptaster DIN EN 60669-1 (VDE 0632-1) 1-polig, Aus/Wechsel, 10 A, 250 V AC, in Gerätedose, mit Beschriftungsfeld, mit Kontrolllampe, Schutzart min. IP 20 DIN EN 60529 (VDE 0470-1), Einsatz mit Schrauben befestigen.
Menge: 5,000 St

**02.09.01.0005 Schutzkontaktsteckdose 250V 16A Klappdeckel AP-Ausführung Beschriftungsfeld mind. IP44**
Schutzkontaktsteckdose DIN VDE 0620-1 (VDE 0620-1), 250
V AC, 16 A, mit Klappdeckel, in Aufputzausführung, mit
Beschriftungsfeld, Schutzart mind. IP 44 DIN EN 60529
(VDE 0470-1), Einsatz mit Schrauben befestigen.
Menge: 10,000 St

**02.09.01.0006 Schutzkontaktsteckdose 250V 16A abschließbar Klappdeckel AP-Ausführung Beschriftungsfeld mind. IP44**
Schutzkontaktsteckdose DIN VDE 0620-1 (VDE 0620-1), 250
V AC, 16 A, abschließbar, mit Klappdeckel, in
Aufputzausführung, mit Beschriftungsfeld, Schutzart
mind. IP 44 DIN EN 60529 (VDE 0470-1), Einsatz mit
Schrauben befestigen.
Menge: 10,000 St

**02.09.01.0007 Schutzkontaktsteckdose 250V 16A 2fach Klappdeckel AP-Ausführung Beschriftungsfeld mind. IP44**
Schutzkontaktsteckdose DIN VDE 0620-1 (VDE 0620-1), 250
V AC, 16 A, 2-fach, mit Klappdeckel, in
Aufputzausführung, mit Beschriftungsfeld, Schutzart
mind. IP 44 DIN EN 60529 (VDE 0470-1), Einsatz mit
Schrauben befestigen.
Menge: 10,000 St

**02.09.01.0008 CEE-Steckdose Klappdeckel 5-polig 230/400VAC 16A AP-Ausführung Beschriftungsfeld mind. IP44**
CEE-Steckdose DIN EN 60309-2 (VDE 0623-2), mit
Klappdeckel, 5-polig, Bemessungsbetriebsspannung
230/400 V AC, 16 A, in Aufputzausführung, mit
Beschriftungsfeld, Schutzart mind. IP 44 DIN EN 60529
(VDE 0470-1), Einsatz mit Schrauben befestigen.
Menge: 4,000 St

**02.09.01.0009 CEE-Steckdose Klappdeckel 5-polig 230/400VAC 32A AP-Ausführung Beschriftungsfeld mind. IP44**
CEE-Steckdose DIN EN 60309-2 (VDE 0623-2), mit
Klappdeckel, 5-polig, Bemessungsbetriebsspannung
230/400 V AC, 32 A, in Aufputzausführung, mit
Beschriftungsfeld, Schutzart mind. IP 44 DIN EN 60529
(VDE 0470-1), Einsatz mit Schrauben befestigen.
Menge: 4,000 St

*Hinweis: Hinweis:*
Hinweis:

Nachfolgende Aufputzgehäuse sind passend zum oben
angebotenen Schalterprogramm anzubieten.

**02.09.01.0010 Aufputzgehäuse 1-fach,**
Aufputzgehäuse 1-fach,
Passend zum angebotenen Schalterprogramm, mit
Leitungseinführung, zur Aufnahme von
Unterputzkomponenten,
An Betonwand inkl. Befestigungsmaterial und
Systemzubehör
Menge: 43,000 St

**02.09.01.0011 wie vor jedoch 2-fach,**
Menge: 10,000 St

##### Abschnitt 02.09.02 Installationsgeräte - Unterputz-Geräte

*Hinweis: Unter-Putz-Geräte*

*Hinweis: Hinweistext:*
Hinweistext:

Für nachfolgende Installationsgeräte ist jeweils ein
einheitliches Programm eines Fabrikates / Typs zu
verwenden.

Das gesamte unter Putz Schalterprogramm wird in
Standardfarbe nach Wahl des AG ausgeführt!
Die Installationsgeräte sind schlag- und bruchfest,
UV-beständig und halogenfrei zu wählen. Das System
ein schlichtes Design - mittleren Standards - auf.
Sämtliche Schalter und Steckdosen sind für waagerechte
und senkrechte Montage geeignet.

Sämtliche Steckdosen werden als Kinderschutzsteckdosen
ausgeführt! Alle Steckdosen sind dauerhaft zu
beschriften.
Die Installationsgeräte verstehen sich einschl.
Anteiligem Rahmen und erforderlichen Abdeckungen bzw.
Bedienteilen (Wippe usw.).

Hersteller:_____________________

Fabrikat:______________________

**02.09.02.0001 Wipptaster 1-polig Aus/Wechsel 10A 250V Gerätedose Beschriftungsfeld Orientierungslampe mind. IP20**
Wipptaster DIN EN 60669-1 (VDE 0632-1) 1-polig,
Aus/Wechsel, 10 A, 250 V AC, in Gerätedose, mit
Beschriftungsfeld, mit Orientierungslampe, Schutzart
mind. IP 20 DIN EN 60529 (VDE 0470-1), Einsatz mit
Schrauben befestigen.

Die nachfolgend dargestellten Angaben zu Fabrikat und
Type gelten für alle gleichlautenden bzw. Ähnlichen
Folgepositionen.
Menge: 5,000 St

**02.09.02.0002 Wippschalter 1-polig Aus/Wechsel 10A 250V Gerätedose Beschriftungsfeld Kontrolllampe mind. IP20**
Wippschalter DIN EN 60669-1 (VDE 0632-1) 1-polig,
Aus/Wechsel, 10 A, 250 V AC, in Gerätedose, mit
Beschriftungsfeld, mit Kontrolllampe, Schutzart mind.
IP 20 DIN EN 60529 (VDE 0470-1), Einsatz mit Schrauben
befestigen.
Menge: 5,000 St

**02.09.02.0003 Jalousieschalter 250V 10A Wipptaster Gerätedose mind. IP20**
Jalousieschalter 250 V AC, 10 A, als Wipptaster, in
Gerätedose, einschl. Bedienelement, mind. Schutzart IP
20 DIN EN 60529 (VDE 0470-1), Einsatz mit Schrauben
befestigen.
Menge: 12,000 St

**02.09.02.0004 Blindabdeck Beschriftungsfeld mind. IP20**
Blindabdeckung, mit Beschriftungsfeld, Schutzart mind.
IP 20 DIN EN 60529 (VDE 0470-1).
Menge: 5,000 St

**02.09.02.0005 Schlüsseltaster 1-polig Aus/Wechsel 10A 250V Gerätedose Beschriftungsfeld mind. IP20**
Schlüsseltaster DIN EN 60669-1 (VDE 0632-1) für
Profilhalbzylinder 1-polig, Aus/Wechsel, 10 A, 250 V
AC, in Gerätedose, mit Beschriftungsfeld, Schutzart
mind. IP 20 DIN EN 60529 (VDE 0470-1), Einsatz mit
Schrauben befestigen.
Menge: 3,000 St

**02.09.02.0006 Schutzkontaktsteckdose 250V 16A erhöhter Berührungsschutz Gerätedose Beschriftungsfeld mind. IP20**
Schutzkontaktsteckdose DIN VDE 0620-1 (VDE 0620-1), 250
V AC, 16 A, mit erhöhtem Berührungsschutz
(Kinderschutz), in Gerätedose, mit Beschriftungsfeld,
Schutzart mind. IP 20 DIN EN 60529 (VDE 0470-1),
Einsatz mit Schrauben befestigen.
Menge: 15,000 St

**02.09.02.0007 Schutzkontaktsteckdose 250V 16A Gerätedose Beschriftungsfeld mind. IP44**
Schutzkontaktsteckdose DIN VDE 0620-1 (VDE 0620-1), 250
V AC, 16 A, in Gerätedose, mit Beschriftungsfeld,
Schutzart mind. IP 44 DIN EN 60529 (VDE 0470-1),
Einsatz mit Schrauben befestigen.
Menge: 10,000 St

**02.09.02.0008 Geräteanschlussdose UP-Ausführung mind. IP20 bis 5x6mm2**
Geräteanschlussdose DIN EN 60670-1 (VDE 0606-1) in
Unterputzausführung, Schutzart mind. IP 20 DIN EN 60529
(VDE 0470-1), mit Verbindungsklemmen bis 6 mm2, 5-polig
400 V AC, mit Schrauben befestigen.
Menge: 5,000 St

**02.09.02.0009 Behinderten-WC-Set m. Netzteil f. Unterputz-Montage**
Behinderten-WC-Set m. Netzteil f. Unterputz-Montage

Set bestehend aus:
2 St,  Ruf-Taster mit LED-Beruhigungslampe (rot) und
3m Zugschnur inklusive Zentralplatte  für vorher
Genanntes Schalterprogramm.
1 St.  Abstelltaster mit LED-Erinnerungslampe
Inklusive Zentralplatte für vorher genanntes
Schalterprogramm.
1 St.  Zimmersignalleuchte (weiß) zur optischen (rote
LEDs) und akustischen Signalisierung.
1 St.  UP-Netzteil für Systemspannung 24 VDC, 0,5A.
1 St.  Potentialfreier Kontakt

Das Set muss passend zu dem angebotenen Schaltersystem
sein
Menge: 1,000 St

*Hinweis: Hinweistext:*
Hinweistext:

Nachfolgende CEE-Steckdosen (16A, 32A und 63A)
In unter-Putz Ausführung verstehen sich einschließlich
Zugehörigem Einbaugehäuse für Einbau in
Betonschalungen, Mauerwerk oder Trockenbau.

**02.09.02.0010 CEE-Steckdose Klappdeckel 5-polig 230/400VAC 16A Gerätedose Beschriftungsfeld mind. IP44**
CEE-Steckdose DIN EN 60309-2 (VDE 0623-2), mit
Klappdeckel, 5-polig, Bemessungsbetriebsspannung
230/400 V AC, 16 A, in Gerätedose, mit
Beschriftungsfeld, Schutzart mind. IP 44 DIN EN 60529
(VDE 0470-1), Einsatz mit Schrauben befestigen.
Menge: 2,000 St

**02.09.02.0011 CEE-Steckdose Klappdeckel 5-polig 230/400VAC 32A Gerätedose Beschriftungsfeld mind. IP44**
CEE-Steckdose DIN EN 60309-2 (VDE 0623-2), mit
Klappdeckel, 5-polig, Bemessungsbetriebsspannung
230/400 V AC, 32 A, in Gerätedose, mit
Beschriftungsfeld, Schutzart mind. IP 44 DIN EN 60529
(VDE 0470-1), Einsatz mit Schrauben befestigen.
Menge: 2,000 St

##### Abschnitt 02.09.03 Anschlussdosen

*Hinweis: Anschlussdosen*

**02.09.03.0001 Abzweigkasten Einführungen halogenfr.Kunststoff 80/80mm T 50mm mind. IP20 5x4mm2 AP Beton**
Verbindungsdose DIN EN 60670-1 (VDE 0606-1) als
Abzweigkasten, mit Einführungen für Mantelleitungen für
ortsfeste Installation, aus halogenfreiem Kunststoff,
Grundfläche mind. 80/80 mm, Tiefe mind. 50 mm, mit
Deckel, Schutzart mind. IP 20 DIN EN 60529 (VDE
0470-1), mit 5 Klemmen 4 mm2, Aufputz, auf Beton.
Menge: 25,000 St

**02.09.03.0002 Abzweigkasten Einführungen halogenfr.Kunststoff 100/100mm T 50mm mind. IP20 5x4mm2 AP Beton**
Verbindungsdose DIN EN 60670-1 (VDE 0606-1) als
Abzweigkasten, mit Einführungen für Mantelleitungen für
ortsfeste Installation, aus halogenfreiem Kunststoff,
Grundfläche mind. 100/100 mm, Tiefe mind. 50 mm, mit
Deckel, Schutzart mind. IP 20 DIN EN 60529 (VDE
0470-1), mit 5 Klemmen 4 mm2, Aufputz, auf Beton.
Menge: 20,000 St

**02.09.03.0003 Abzweigkasten Einführungen halogenfr.Kunststoff 200/100mm T 75mm mind. IP2X 5x6mm2 AP Beton**
Verbindungsdose DIN EN 60670-1 (VDE 0606-1) als
Abzweigkasten, mit Einführungen für Mantelleitungen für
ortsfeste Installation, aus halogenfreiem Kunststoff,
Grundfläche mind. 200/100 mm, Tiefe mind. 75 mm, mit
Deckel mit Schraubbefestigung, Schutzart mind. IP 20
DIN EN 60529 (VDE 0470-1), mit 5 Klemmen 6 mm2,
Aufputz, auf Beton.
Menge: 5,000 St

*Hinweis: Anschlussdosen E30 Ausführung*

**02.09.03.0004 Abzweigkasten Einführungen E30 Funktionserhalt halogenfr.Kunststoff 100/100mm T 50mm mind. IP20 5x4mm2 AP Beton**
Verbindungsdose DIN EN 60670-1 (VDE 0606-1) als
Abzweigkasten, mit Einführungen für Mantelleitungen für
ortsfeste Installation, Feuerwiderstandsklasse E 30 DIN
4102-12, mit Funktionserhalt, aus halogenfreiem
Kunststoff, Grundfläche mind. 100/100 mm, Tiefe mind.
50 mm, mit Deckel, Schutzart mind. IP 20 DIN EN 60529
(VDE 0470-1), mit 5 Klemmen 4 mm2, Aufputz, auf Beton.
Menge: 10,000 St

**02.09.03.0005 Abzweigkasten Einführungen E30 Funktionserhalt halogenfr.Kunststoff 100/100mm T 50mm mind. IP20 5x6mm2 AP Beton**
Verbindungsdose DIN EN 60670-1 (VDE 0606-1) als
Abzweigkasten, mit Einführungen für Mantelleitungen für
ortsfeste Installation, Feuerwiderstandsklasse E 30 DIN
4102-12, mit Funktionserhalt, aus halogenfreiem
Kunststoff, Grundfläche mind. 100/100 mm, Tiefe mind.
50 mm, mit Deckel, Schutzart mind. IP 20 DIN EN 60529
(VDE 0470-1), mit 5 Klemmen 6 mm2, Aufputz, auf Beton.
Menge: 10,000 St

##### Abschnitt 02.09.04 Zusatzdosen

*Hinweis: Zusatzdosen*

**02.09.04.0001 Geräteverbindungsdose halogenfr.Kunststoff Durchm. 60mm T 62mm UP**
Geräteverbindungsdose DIN EN 60670-1 (VDE 0606-1) und
DIN 49073, aus halogenfreiem Kunststoff, Durchmesser 60
mm, Tiefe 62 mm, mit Schrauben, Unterputz in Hohlwand.
Menge: 20,000 St

**02.09.04.0002 Schalterabzweigdosen für Hohlwände F90**
Schalterabzweigdosen für Hohlwandmontage wie vor,
Jedoch mit F90 Eigenschaften zum Einsatz in
Brandschutzwänden.
Menge: 5,000 St

**02.09.04.0003 Geräte-Verbindungsdose, als Electronic-Dose Unterputz in Hohlwand**
Geräteverbindungsdose als Electronic-Dose nach DIN EN
60670-1 (VDE 0606-1) und DIN 49073, Ausführung gemäß
DIN 18015-5, aus halogenfreiem Kunststoff, Durchmesser
60 mm, Tiefe 60 mm, mit einem seitlichen Klemmraum, mit
Schrauben, Unterputz in Hohlwand, Mediensäule, Installationssäule.
Menge: 5,000 St

**02.09.04.0004 Geräte-Verbindungsdose Schallschutz Unterputz in Holwand**
Geräteverbindungsdose Schallschutz nach DIN EN 60670-1
(VDE 0606-1) und DIN 49073 für Schallschutzwände bis 69
dB, aus Kunststoff mit Schallschutz-Ummantelung,
Durchmesser 60 mm, Tiefe 61 mm, Unterputz in Hohlwand.
Menge: 15,000 St

**02.09.04.0005 Geräte-Verbindungsdose als Electronic-Dose Schallschutz Unterputz in Holwand**
Geräteverbindungsdose Schallschutz als Electronic-Dose
nach DIN EN 60670-1 (VDE 0606-1) und DIN 49073 für
Schallschutzwände bis 68 dB, aus Kunststoff mit
Schallschutz-Ummantelung, Durchmesser 60 mm, Tiefe 61
mm, Unterputz in Hohlwand.
Menge: 15,000 St

**02.09.04.0006 Brandschutzdose UP flach**
Brandschutz Gerätedose für Brandschutzwände F30-F120 bzw. EI30-EI120/F30-B-F60-B,
Brandschutzdose Hohlwand, Ausführung als Gerätedose nach DIN EN 60670/VDE 0606 und DIN 49073, aus Kunststoff, für Brandschutzwände F30-F120 bzw. EI30-EI120, für Brandschutzwände in Holzrahmen- oder Holztafelbauweise F30-B-F60-B, für Installationsschächte und Installationskanäle I30-I90, mit Schallschutzfunktion

Installationsöffnung Ø 60 mm,
Tiefe 44 mm +/- 5 mm,
Schutzart mind. IP 30 nach DIN EN 60529, flammwidrig nach DIN EN 60695 bis 850° C,
Halogenfrei nach DIN VDE 0604-2-100, für Hohlwandinstallation
Menge: 5,000 St

**02.09.04.0007 Brandschutzdose UP tief**
Brandschutz Gerätedose für Brandschutzwände EI30-EI90, Brandschutzdose Hohlwand, Ausführung als Geräte-Verbindungsdose nach DIN EN 60670/VDE 0606 und DIN 49073, aus Kunststoff, für Brandschutzwände EI30-EI90, Verwendbarkeitsnachweis: DIBT-Zulassung, mit Schallschutzfunktion bis zu einem Schalldämmmaß von 69dB,

Installationsöffnung Ø 60 mm,
Tiefe 49 mm +/- 5 mm,
Schutzart mind. IP 30 nach DIN EN 60529, flammwidrig nach DIN EN 60695 bis 850° C,
Halogenfrei nach DIN VDE 0604-2-100, für Hohlwandinstallation
Menge: 5,000 St

**02.09.04.0008 Putzausgleichsring 12mm**
Putzausgleichring für Gerätedose DIN 49073,
aus Kunststoff, Durchmesser 60 mm, Höhe 12 mm, mit
Befestigungsschrauben, in Unterputzausführung
Menge: 5,000 St

**02.09.04.0009 Putzausgleichsring 24mm**
Putzausgleichring für Gerätedose DIN 49073, aus
Kunststoff,
Durchmesser 60 mm, Höhe 24 mm, mit
Befestigungsschrauben, in Unterputzausführung
Menge: 5,000 St

**02.09.04.0010 Blinddeckel Federdeckel D=60mm**
Blinddeckel, weiss als Federdeckel zur Abdeckung nicht
benötigter Unterputzdosen 60 mm D.
Menge: 5,000 St

**02.09.04.0011 Blinddeckel Federdeckel D=70mm**
Blinddeckel, weiss als Federdeckel zur Abdeckung nicht
benötigter Unterputzdosen 70 mm D.
Menge: 5,000 St

#### 02.10 KNX-Bussystem - Gebäudesystemtechnik

##### Abschnitt 02.10.01 KNX-Bussystem - Gebäudesystemtechnik

*Hinweis: Geräte und Aktoren*

*Hinweis: Hinweistext:*
Hinweistext:

Die Kosten für den Einbau der systemtechnischen
Komponenten in Verteilungsanlagen, sowie die Klemmen
und interne Verdrahtung, sind in die Einheitspreise
einzurechnen.

ln die Einheitspreise einzurechnen sind:

-  Einbau in die Verteiler
-  Klemmen
-  Interne Verdrahtung
-  Datenschienenabdeckprofil
-  Bussanschlussklemmen
-  Leitungsabdeckung

Die Kosten für die Parametrierung der jeweiligen
Komponenten ist in die Einheitspreise einzurechnen.

Sämtliche Installationsgeräte sind vom Design passend zum
Unterputzinstallationsprogramm auszuführen.

*Hinweis: KNX - Systembeschreibung:*
KNX - Systembeschreibung:

Generell laufen die Steuerfunktionen wie folgt ab:
Schalten der Räume bzw. Flure in einer
Beleuchtungsgruppe automatisch, mittels Präsenzmelder,
automatische und gruppenweise Abschaltung der
Beleuchtung bei leeren Räumen bzw. Abhängig vom
Tageslicht über Präsenzmelder mit integrierter
Lichtauswertung.

Funktionsweise des KNX - Bussystems für Umkleide- und Nebenräume:

Anmerkung:
Die Beleuchtungssteuerung erfolgt in diesen Räumen über
autark arbeitende DALI-Präsenzmelder, nicht über das
KNX-Bussystem.

Betrieb Sonnenschutz:
Der Sonnenschutz wird automatisch nach einer
eingestellten Zeit früh am Morgen - im Sommer -
abgefahren (Zeiteingabe nach Nutzerwunsch). Am Abend
(Zeiteingabe nach Nutzerwunsch) fährt der Sonnenschutz
automatisch auf.
Der Nutzer kann durch Betätigung des Tastschalters den
Sonnenschutz auf- oder abfahren und bei
Lamellensystemen auch die Stellung der Lamellen
verändern.
Der manuelle Betrieb des Sonnenschutzes bleibt während
des Schultages bestehen.
Bei Erreichen des voreingestellten Wertes (Wind zu
stark)
wird der Sonnenschutz automatisch aufgefahren und die
Handbetätigung gesperrt. Die Sperre bleibt so lange
aktiv, bis die Ansprechschwelle wieder unterschritten
wird.

Funktionsweise des KNX - Bussystems für Treppenhäuser
Flure:

Betrieb Beleuchtung:
Die Beleuchtung der Treppenhäuser und Flure erfolgt durch
eine Beleuchtugssteuerung mittels Präsenzmeldern bei
Anwesenheit von Personen bedarfsweise (abhängig von der
Helligkeit ) zu- bzw. Abgeschaltet. Übergeordnet kann
Diese Beleuchtung durch die Touch-Panels manuell
bedient werden. Bei manueller Bedienung sind sämtliche
Automatikfunktionen solange gesperrt, bis diese wieder
aufgehoben wird.

Funktionsweise des KNX - Bussystems für Sporthalle:

Prinzip Sporthallenbeleuchtung regulär:
Die Beleuchtung startet im Halbautomatikbetrieb, nach
Betätigung eines Tasters im Bereich der Zugänge, bzw.
Im Medienrack. Die Tageslichtsteuerung erfolgt dann
Über den an der Decke installierten Präsenzmelder.
Durch die tageslichtabhängige Steuerung wird
automatisch ein Helligkeitswert von 300 Lux
angesteuert. Eine Abschaltung der Beleuchtungsanlage
erfolgt in Abhängigkeit der Zeit - sofern keine
Personen mehr in der Halle sind, bzw. Nach
Helligkeitsanforderung - automatisch. Mittels eines
Schlüsselschalters - im Medienrack - kann die
Hallenbeleuchtung mit maximaler Lichtleistung - 100% -
betrieben werden. Für Wettkämpfe, etc. Wird eine
Beleuchtungsstärke von >500 Lux angesetzt. Die volle
Beleuchtungsstärke ist so lange aktiv bis der
Schlüsseltaster zurückgesetzt wird.

Funktionsweise des KNX - Bussystems für
Außenbeleuchtung:

Die Schaltung der Außenbeleuchtung erfolgt zu
vorgegebenen Zeiten nach einem Zeitprogramm, abhängig
von der Außenhelligkeit. Übergeordnet kann die
Außenbeleuchtung durch ein Touch-Panel manuell bedient
werden. Bei manueller Bedienung sind sämtliche
Automatikfunktionen solange
gesperrt, bis diese wieder aufgehoben wird.

Touch-Panels:
Zusätzlich zu vor beschriebenen Funktionen werden auf
dem Touch-Panel des Amtsmeisters diverse
Sammelstörungen der elektrotechnischen Komponenten, die
Meldungen der Behindertenrufanlagen sowie die
Zustandsmeldungen von überwachten Zugängen
aufgeschaltet.
Die Aufschaltung der Meldungen erfolgt durch Anbinden
der jeweiligen Meldeeinrichtung über KNX-Binäreingänge.
Gemäß derzeitigem Planungsstand werden ca. 25 Meldungen
auf dem Touch-Panel angezeigt.

**02.10.01.0001 Spannungsversorgung 640mA KNX-TP integr.Drossel 230VAC**
STLB-Bau 2019-10 057
Spannungsversorgung, 640 mA, Ausgangsspannung 29 V DC
als Schutzkleinspannung, Bussystem KNX-TP, mit
integrierter Drossel, Bemessungsbetriebsspannung 230 V
AC, Busanschluss über Busanschlussklemme, mit Schalter
zum Rücksetzen der an die Spannungsversorgung
angeschlossenen Busteilnehmer, mit LEDs zur Betriebs-,
Statusanzeige, als Reiheneinbaugerät, Maße DIN 43880,
für Montage auf Tragschiene TH35 DIN EN 60715.
Menge: 1,000 St
Leistungsbereichkatalog: 057 KatLB

**02.10.01.0002 Linienkoppler KNX-TP Filtertabelle Datenaustausch-Steuerung Meldung Busspannungsausfall**
STLB-Bau 2019-10 057
Linienkoppler, zum Datenaustausch zwischen zwei
Buslinien über bis zu 64 Byte umfassende Telegramme,
Bussystem KNX-TP, als Linienkoppler, Bereichskoppler
oder Linienverstärker (Repeater), mit galvanischer
Trennung der beiden Buslinien, mit 3 LEDs zur Anzeige
der Betriebsbereitschaft sowie eines Telegramm-Empfangs
pro Linie, mit ladbarer Filtertabelle zur Steuerung des
Datenaustausches zwischen den beiden Buslinien, mit
Erkennen und Melden von Busspannungsausfall auf der
untergeordneten Linie an die übergeordnete, als
Reiheneinbaugerät, Maße DIN 43880, für Montage auf
Tragschiene TH35 DIN EN 60715, Breite bis 1 TE, mit
integriertem Busankoppler und Busanschluss über
Busanschlussklemme und über Kontaktsystem zur
Datenschiene.
Menge: 1,000 St
Leistungsbereichkatalog: 057 KatLB

**02.10.01.0003 Schnittstellen-Umsetzer USB KNX/EIB**
STLB-Bau 2009-04 057
Schnittstellen-Umsetzer USB - KNX/EIB, zum galvanisch
getrennten Zugriff auf die Buslinie über die eingebaute
USB-Buchse, zum Anschluss an einen PC, zum
gleichzeitigen Senden und Empfangen von Telegrammen
(bis zu 32767 Gruppenadressen), mit Spannungsversorgung
über die USB-Schnittstelle, Übertragung in
USB1.1-Geschwindigkeit (max. 12 Mbit/s), als
Reiheneinbaugerät, Maße DIN 43880, für Montage auf
Tragschiene TH35 DIN EN 60715, Breite bis 1 TE, mit
integriertem Busankoppler und Busanschluss über
Kontaktsystem zur Datenschiene und parallel über
Busklemme.
Menge: 1,000 St
Leistungsbereichkatalog: 057 KatLB

**02.10.01.0004 DALI Gateway, REG**
DALI-Gateway, REG
Das DALI-Gateway dient der Ansteuerung von
DALI-Betriebsgeräten (elektronische Vorschaltgeräte,
Transformatoren, usw.).
Die DALI-Stromquelle ist im Gateway enthalten.
Eine manuelle Adressierung der einzelnen
DALI-Betriebsgeräte ist nicht erforderlich. Somit ist
keine separate DALI-Inbetriebnahme notwendig.

Betriebsspannung110 - 240 V DC
Anschluss Schraubklemme
Busanschlussklemme
Schutzart mind. IP 20, DIN EN 60 529
Montage auf Tragschiene 35 mm, DIN EN 60 715
Menge: 1,000 St

**02.10.01.0005 Busankoppler KNX-TP BCU 2.x Einbautiefe 16mm**
Busankoppler, Bussystem KNX-TP, für Geräte auf Basis
BCU 2.x, Einbautiefe 16 mm, Schraubbefestigung,
Bemessungsbetriebsspannung: Busspannung, als
Unterputzgerät zum Einbau in Gerätedose, Durchmesser 60
mm, Schutzart mind. IP 20 DIN EN 60529 (VDE 0470-1).
Menge: 5,000 St

**02.10.01.0006 Multifunktionstaster KNX-TP 4fach**
STLB-Bau 2019-10 057
Multifunktionstaster, Bussystem KNX-TP, 4-fach,
Bedienungsrichtung horizontal, mit Beschriftungsfeld,
mit pro Betätigungsstelle zuordenbaren Funktionen,
Umschalten, Ein-/Ausschalten, Dimmen, Jalousie, mit
Ein-Taster-Steuerung für Dimmen und
Sonnenschutzsteuerung, Wert senden, mit Funktion
Szenensteuerung, mit Schalten bei steigender und/oder
fallender Flanke,
mit Betriebs-/Statusanzeige über 4 LEDs, zur Montage
auf Unterputz-Busankoppler, Bemessungsbetriebsspannung:
Busspannung, max. zulässige Buslast 10 mA.
Menge: 15,000 St
Leistungsbereichkatalog: 057 KatLB

**02.10.01.0007 Tasterschnittstelle KNX-TP 2fach**
Binäreingabegerät, Bussystem KNX-TP, 2-fach, als
Tasterschnittstelle pro Kanal einstellbar für einen
potentialfreien Kontakt (Abfragespannung wird vom Gerät
zur Verfügung gestellt) oder als Ausgang zur
LED-Ansteuerung mit Ausgangsstrom bis 2 mA, mit
einstellbarer Kontakt-Entprellzeit, pro Eingang
konfigurierbar für Dimmer/Jalousie oder UM/Ein/Aus/Wert
senden, mit Schalten bei steigender und/oder fallender
Flanke, mit Wert senden bei steigender und/oder
fallender Flanke, mit Schalten bei kurzem und/oder
langem Impuls, mit einstellbarer Mindestzeitdauer für
langen Impuls, mit Ein-Taster-Steuerung für Dimmen,
Sonnenschutzsteuerung und Gruppensteuerung, mit
einstellbarer Kontaktart (Öffner/Schließer), mit
einstellbarem ereignisgesteuerten und/oder zyklischen
Senden des Objektwertes, mit pro Eingang
parametrierbarer Statusmeldung bei
Busspannungs-Wiederkehr, Bemessungsbetriebsspannung:
Busspannung, als Unterputzgerät zum Einbau in
Gerätedose, Durchmesser 60 mm, mit integriertem
Busankoppler und Busanschluss über Busanschlussklemme,
Schutzart mind. IP 20 DIN EN 60529 (VDE 0470-1).
Menge: 10,000 St

**02.10.01.0008 Tasterschnittstelle KNX-TP 4fach**
Binäreingabegerät, Bussystem KNX-TP, 4-fach, als
Tasterschnittstelle pro Kanal einstellbar für einen
potentialfreien Kontakt (Abfragespannung wird vom Gerät
zur Verfügung gestellt) oder als Ausgang zur
LED-Ansteuerung mit Ausgangsstrom bis 2 mA, mit
einstellbarer Kontakt-Entprellzeit, pro Eingang
konfigurierbar für Dimmer/Jalousie oder UM/Ein/Aus/Wert
senden, mit Schalten bei steigender und/oder fallender
Flanke, mit Wert senden bei steigender und/oder
fallender Flanke, mit Schalten bei kurzem und/oder
langem Impuls, mit einstellbarer Mindestzeitdauer für
langen Impuls, mit Ein-Taster-Steuerung für Dimmen,
Sonnenschutzsteuerung und Gruppensteuerung, mit
einstellbarer Kontaktart (Öffner/Schließer), mit
einstellbarem ereignisgesteuerten und/oder zyklischen
Senden des Objektwertes, mit pro Eingang
parametrierbarer Statusmeldung bei
Busspannungs-Wiederkehr, Bemessungsbetriebsspannung:
Busspannung, als Unterputzgerät zum Einbau in
Gerätedose, Durchmesser 60 mm, mit integriertem
Busankoppler und Busanschluss über Busanschlussklemme,
Schutzart mind. IP 20 DIN EN 60529 (VDE 0470-1).
Menge: 10,000 St

**02.10.01.0009 Schaltaktor 2-fach (REG)**
Menge: 15,000 St.

**02.10.01.0010 Binäreingang (REG)**
Menge: 15,000 St.

**02.10.01.0011 Schaltaktor, 4fach, 16 A, REG**
Schaltaktor, 4fach, 16 A, REG
Schaltet mit potenzialfreien Kontakten 4 unabhängige
elektrische Verbraucher über KNX.
Eine manuelle Betätigung der Kontakte und die Anzeige
des Schaltzustandes muss möglich sein. Der Aktor muss
zum Schalten von ohmschen, induktiven und kapazitiven
Lasten, wie auch Leuchtstofflampenlasten (AX) nach DIN
EN 60 669 ausgelegt stein.

Ausgänge  4 potenzialfreie Kontakte
Nennstrom  16 A
Schaltvermögen
Nach DIN EN 60947-4-1 16 A/AC1; 8 A/AC3
  (Bei 230 /  400V AC)
Nach DIN EN 60669  16 A, max. Kapazitive Last 140
mikroF
Bedienung  4 Schalthebel zur Schaltstellungsanzeige
  Und manuellen Betätigung
Anschluss  Schraubklemmen mit Kombikopfschraube
KNX  Schraubenlose Busanschlussklemme
Montage  auf Tragschiene 35 mm, DIN EN 60 715
Menge: 2,000 St

**02.10.01.0012 Schaltaktor, 8fach, 16 A, REG**
Schaltaktor, 8fach, 16 A, REG
Schaltet mit potenzialfreien Kontakten 8 unabhängige
elektrische Verbraucher über KNX.
Eine manuelle Betätigung der Kontakte und die Anzeige
des Schaltzustandes muss möglich sein. Der Aktor muss
zum Schalten von ohmschen, induktiven und kapazitiven
Lasten, wie auch Leuchtstofflampenlasten (AX) nach DIN
EN 60 669 ausgelegt sein.

Ausgänge  8 potenzialfreie Kontakte
Nennstrom  16 A
Schaltvermögen
Nach DIN EN 60 947-4-1; 16 A/AC1; 8 A/AC3
  (Bei 230/400V AC)
Nach DIN EN 60 669  16 A, max. Kapazitive Last 140
mikroF
Bedienung  8 Schalthebel zur Schaltstellungsanzeige
  Und manuellen Betätigung
Anschluss  Schraubklemmen mit Kombikopfschraube
KNX  Schraubenlose Busanschlussklemme
Montage auf Tragschiene 35 mm, DIN EN 60 715
Menge: 4,000 St

**02.10.01.0013 Jalousie-/Rollladenaktor KNX-TP 8fach 230AC 6A Reiheneinbaugerät**
Jalousie-/Rollladenaktor, Bussystem KNX-TP, 8-fach, zur
Ansteuerung von einem Sonnen-/Blendschutzantrieb pro
Ausgang, bemessen für 230 V AC, für Antriebe mit 2
elektromechanischen Endlageschaltern (Auf, Ab), mit
gegeneinander verriegelten Relaisausgängen für Rechts-
bzw. Linkslauf, Verriegelung per Software,
Relaiskontakte bemessen für 230 V AC, 6 A, cos phi 1,
mit automatischer Umschaltung zwischen Automatik- und
Handbetrieb eines Kanals bei Betätigung eines
Bus-Tasters zum manuellen Verstellen des zugehörigen
Sonnenschutzes, mit Vorrang des Handbetriebes gegenüber
Automatik-Positionsbefehlen, mit Vorwahl, ob alle
Kanäle gemeinsam und identisch parametriert werden oder
ob jeder Kanal individuell parametrierbar ist, mit
Kommunikationsobjekten und Software zum Öffnen und
Schließen von Sonnen-/Blendschutz sowie Stoppen der
Fahrt, schrittweisen Öffnen und Schließen von Lamellen,
Aufwippen der Lamellen nach Erreichen der unteren
Endlage, Wert parametrierbar, Wiederhochfahren des
Rollladens nach Erreichen der unteren Endlage, Zeit
parametrierbar, Vorgeben und automatischen Anfahren
einer Zwischenstellung von Sonnen-/Blendschutz,
Vorgeben und automatischen Anfahren einer
Zwischenstellung der Lamellen, mit
Aktivierung/Dektivierung der Sonnennachlaufsteuerung
von Jalousie-Lamellen, mit Alarmobjekt zum Fahren des
Sonnenschutzes bei Windalarm in die parametrierte
Sicherheitsstellung, einschl. Blockieren bis Alarmende,
mit einstellbarem Schaltzustand bei
Spannungsausfall/-wiederkehr,
Bemessungsbetriebsspannung 230 V AC, als
Reiheneinbaugerät, Maße DIN 43880, für Montage auf
Tragschiene TH35 DIN EN 60715, mit integriertem
Busankoppler und Busanschluss über Busanschlussklemme.
Menge: 4,000 St

**02.10.01.0014 Jalousie-/Rollladenaktor KNX-TP 4fach 230AC 6A Reiheneinbaugerät**
Jalousie-/Rollladenaktor, Bussystem KNX-TP, 4-fach, zur
Ansteuerung von einem Sonnen-/Blendschutzantrieb pro
Ausgang, bemessen für 230 V AC, für Antriebe mit 2
elektromechanischen Endlageschaltern (Auf, Ab), mit
gegeneinander verriegelten Relaisausgängen für Rechts-
bzw. Linkslauf, Verriegelung per Software,
Relaiskontakte bemessen für 230 V AC, 6 A, cos phi 1,
mit automatischer Umschaltung zwischen Automatik- und
Handbetrieb eines Kanals bei Betätigung eines
Bus-Tasters zum manuellen Verstellen des zugehörigen
Sonnenschutzes, mit Vorrang des Handbetriebes gegenüber
Automatik-Positionsbefehlen, mit Vorwahl, ob alle
Kanäle gemeinsam und identisch parametriert werden oder
ob jeder Kanal individuell parametrierbar ist, mit
Kommunikationsobjekten und Software zum Öffnen und
Schließen von Sonnen-/Blendschutz sowie Stoppen der
Fahrt, schrittweisen Öffnen und Schließen von Lamellen,
Aufwippen der Lamellen nach Erreichen der unteren
Endlage, Wert parametrierbar, Wiederhochfahren des
Rollladens nach Erreichen der unteren Endlage, Zeit
parametrierbar, Vorgeben und automatischen Anfahren
einer Zwischenstellung von Sonnen-/Blendschutz,
Vorgeben und automatischen Anfahren einer
Zwischenstellung der Lamellen, mit
Aktivierung/Dektivierung der Sonnennachlaufsteuerung
von Jalousie-Lamellen, mit Alarmobjekt zum Fahren des
Sonnenschutzes bei Windalarm in die parametrierte
Sicherheitsstellung, einschl. Blockieren bis Alarmende,
mit einstellbarem Schaltzustand bei
Spannungsausfall/-wiederkehr,
Bemessungsbetriebsspannung 230 V AC, als
Reiheneinbaugerät, Maße DIN 43880, für Montage auf
Tragschiene TH35 DIN EN 60715, mit integriertem
Busankoppler und Busanschluss über Busanschlussklemme.
Menge: 4,000 St

**02.10.01.0015 Logikbaustein KNX-TP**
Logikbaustein, mit Funktion je nach
Applikationsprogramm: logische UND-/ODER-Verknüpfungen
mit bis zu 8 Eingängen, 4 Inverter,
Telegrammverteilung/-vervielfachung, Raumteilerfunktion
bei Räumen mit flexibler Trennwand, Zwangsführung von 4
Kanälen, Bussystem KNX-TP, mit integriertem
Busankoppler und Busanschluss über Kontaktsystem zur
Datenschiene, Bemessungsbetriebsspannung: Busspannung,
als Reiheneinbaugerät, Maße DIN 43880, für Montage auf
Tragschiene TH35 DIN EN 60715, Schutzart IP mind. 20
DIN EN 60529 (VDE 0470-1).
Menge: 4,000 St

**02.10.01.0016 Touch-Panel KNX-TP farbig TFT-Display**
Touch-Panel, Bussystem KNX-TP, mit Grafikdisplay,
Bildschirmdiagonale mind. 14,48 cm (5,7 Zoll), mind. 320 x 240
Bildpunkte, farbig, als TFT-Display, mit mind. 6 x 10
Feldern, mit Hintergrundbeleuchtung mit
parametrierbarer Einschaltdauer, Farbton weiß, zum
Bedienen und Beobachten von 36 Aktor- und 20
Sensorkanälen von TP- und RF-Geräten, einsetzbar zum
Fernsteuern und -parametrieren des Bussystems über ein
Endgerät mit HTML4-fähigem Browser, mit Darstellung
einer Alarmseite zur Anzeige und Quittierung von mind.
16 Alarmen, mit Zeitprogramm als Wochenprogramm für
mind. 110 Kommunikationsobjekte, mind. 10
Schaltaufträge pro Wochentag, mit
Anwesenheitssimulation für mind. 50
Kommunikationsobjekte, mit Trennmodul zur grafischen
Darstellung und Speicherung von Statuswerten, mit
1-bit-Szenensteuerung und 8-bit-Szenensteuerung für
mind. 64 Szenen, mit mind. 64 UND-/ODER-Verknüpfungen
von je 4 Kommunikationsobjekten, mit mind. 16
Vergleichsbedingungen zum Auslösen mit individuellem
Passwortschutz für jede Anzeigeseite, mit gepufferter
Echtzeituhr und Anzeige von Datum und Uhrzeit, mit
Designvorlagen-Auswahl als Bedien- und
Anzeigenoberfläche, mit Darstellung eines ladbaren
Bildes als Startbildschirmseite, mit USB-Schnittstelle
zum Laden der Bilder, Bemessungsbetriebsspannung 24 V
AC, mit integriertem Busankoppler, mit Busanschluss
über eine Busklemme, als Unterputzgerät einschl.
Hohlwanddose.
Menge: 2,000 St

**02.10.01.0017 Zeitschaltuhr KNX-TP Tag Woche Jahr 16Kanäle 36Schaltzeiten DCF-77-Empfänger -Antennenanschluss**
Zeitschaltuhr, Bussystem KNX-TP, als Tages-, Wochen-
und Jahresschaltuhr, mit 16 Kanälen, mit Bedientasten
zur Einstellung von Wochentag, Stunde, Minute, Uhrzeit,
zur Programmeingabe und für Handschaltungen, mit
LCD-Anzeige für Uhrzeit, Wochentag, Sommer-/Winterzeit,
Ferienprogramm, Schaltzustand der Kanäle,
Handschaltung, mit Speicher für mind. 36 Schaltzeiten,
mit Erhalt der Einstellungen bei Spannungsausfall,
Zuordnung von 10 prioritätsgesteuerten Wochenprogrammen
pro Kanal, Astroprogramm für die Kanäle 1 bis 4 zur
Berechnung der Sonnenaufgangs- und
Sonnenuntergangszeiten, mit Zufallsprogramm,
zeitbegrenzte oder dauernde Handschaltung, automatische
Sommer-/Winterzeitumstellung, Senden von Schalt-,
Zwangsführungs-, Dimm- und Werttelegrammen, Senden von
Zeit und Datum auf den Bus, automatische Berechnung der
beweglichen Feiertage, Ferienprogramm für bis zu 99
Tage, bis zu 99 Tage im voraus einstellbar, zyklisches
Senden von Telegrammen, je Kanal eine Szene mit bis zu
4 Telegrammen, Programmierung über PC unter Einsatz
eines portablen Speicherbausteins, mit DCF-77-Empfänger
und Anschluss für eine DCF-77-Antenne zur automatischen
Datum- und Uhrzeitsynchronisation, mit integriertem
Busankoppler und Busanschluss über Busanschlussklemme,
Bemessungsbetriebsspannung: Busspannung, als
Reiheneinbaugerät, Maße DIN 43880, für Montage auf
Tragschiene TH35 DIN EN 60715, Breite bis 2 TE,
Schutzart mind. IP 20 DIN EN 60529 (VDE 0470-1).
Menge: 1,000 St

**02.10.01.0018 Präsenzmelder KNX-TP, mind IP 20**
Präsenzmelder, für Innenbereich, Bussystem KNX-TP,
Erfassungswinkel senkrecht 120 Grad, Erfassungswinkel
waagerecht 360 Grad, Reichweite nach vorn 10 bis 15 m,
seitlich jeweils bis 2,5 bis 5 m, mit integrierter
2-Punkt-Lichtregelung, Beleuchtungssteuerung wahlweise
voll- oder halbautomatisch, mit selbstadaptiver
Einstellung der Nachlaufzeit der EIN-Phase, mit
Testbetrieb und LED zur Anzeige von Detektionen im
Testbetrieb, mit Schaltobjekt für Beleuchtung, mit
Schaltobjekt für Präsenz, mit Schaltobjekt für
Bewegung, mit Objekt zur manuellen Übersteuerung des
Schaltausgangs Beleuchtung, mit Helligkeitssensor, mit
Übertragung des Helligkeitsmesswertes in lx, mit
einstellbarem Helligkeitsgrenzwert für
Tag-/Energiesparbetrieb, zyklisches Senden, mit
Parametrierung über die ETS, Parallelbetrieb mehrerer
Melder ohne Logikbausteine möglich, zur Montage auf
Unterputz-Busankoppler, für Deckenmontage in UP-Dose,
Schutzart mind. IP 20 DIN EN 60529 (VDE 0470-1).
Menge: 25,000 St

**02.10.01.0019 Auf-Putz Gehäuse für KNX-Präsenzmelder**
Auf-Putz Gehäuse zur Montage von v. g.
KNX-Präsenzmelder.
Menge: 5,000 St

**02.10.01.0020 Präsenzmelder KNX-TP, mind. IP55**
Präsenzmelder, für Außenbereich, Bussystem KNX-TP,
Erfassungswinkel senkrecht 120 Grad, Erfassungswinkel
waagerecht 360 Grad, Reichweite nach vorn 10 bis 15 m,
seitlich jeweils bis 2,5 bis 5 m, mit integrierter
2-Punkt-Lichtregelung, Beleuchtungssteuerung wahlweise
voll- oder halbautomatisch, mit selbstadaptiver
Einstellung der Nachlaufzeit der EIN-Phase, mit
Testbetrieb und LED zur Anzeige von Detektionen im
Testbetrieb, mit Schaltobjekt für Beleuchtung, mit
Schaltobjekt für Präsenz, mit Schaltobjekt für
Bewegung, mit Objekt zur manuellen Übersteuerung des
Schaltausgangs Beleuchtung, mit Helligkeitssensor, mit
Übertragung des Helligkeitsmesswertes in lx, mit
einstellbarem Helligkeitsgrenzwert für
Tag-/Energiesparbetrieb, zyklisches Senden, mit
Parametrierung über die ETS, Parallelbetrieb mehrerer
Melder ohne Logikbausteine möglich, zur Montage auf
Unterputz-Busankoppler, für Deckenmontage in UP-Dose,
Schutzart mind. IP 55 DIN EN 60529 (VDE 0470-1).
Menge: 5,000 St

**02.10.01.0021 Präsenzmelder Einbau Sporthalle**
Präsenzmelder Einbau Sporthalle mit Federbügeln für
Deckeneinbau,
Lichtmessung mittels Lichtsensor,

Spannung : über KNX
Erfassungsbereich : vertikal 360°
Reichweite : max. Ø 24 m quer max. Ø 8 m frontal max. Ø
6,4 m sitzende Tätigkeit
Montagehöhe: bis 10m
Umgebungstemperatur : -25 °C bis +55 °C
Gehäuse : Polycarbonat, UV-beständig
Anzahl Lichtfühler: 2
Anzahl PIR Sensoren: 4
Helligkeitssollwert : 5 - 2000 Lux
Farbe nach Wahl des AG
Menge: 8,000 St

**02.10.01.0022 Ballschutzkorb für Präsenzmelder**
Ballschutzkorb zum Schutz der Präsenzmelder vor
Vandalismus und Beschädigung durch Bälle.
Abmessungen passend zum vorherig angegebenen
Präsenzmelder.
Gehäuse: beschichteter Stahlkorb
Menge: 8,000 St

**02.10.01.0023 KNX-Bewegungsmelder 220 Grad, a.P. mind. IP55**
KNX-Bewegungsmelder 220 Grad, a.P. mind. IP55
Montage an Decken oder Wänden, Versorgung über EIB (24
V
DC), Erfassungsbereich horizontal 220 Grad,
Überwachungsdichte 92 Sektoren mit 368 Schaltsegmenten,
Schwenkbereich horizontal +/- 30 Grad vertikal 90 Grad
nach oben und 40 Grad nach unten, Dämmerungssensor ca.
0,5 - 1000 Lux, Nachlaufzeit 10s - 32 min., Abmessungen
85x145 mm (BxT) (+/-10 %), Farbe weiß inkl.
Befestigungsmaterial für Fassadenelemente und
Stahlkonstruktionen
Menge: 3,000 St

**02.10.01.0024 Switch**
Switch mit
- 24 Ports RJ-45 10/100/1000 MBit/s Auto-Sensing
- 2 Port SC/LC 1000Base-SX (auch als SFP/GBIC
zugelassen)
- 19"-Einbausatz
- Diagnose-LED für jeden Port
- Netzteil 230 V integriert

Verwendete Protokolle:
IEEE 802.3 / IEEE 802.3u / IEEE 802.3ab
/ IEEE 802.3z
IEEE 802.3x;
SNMP, MAC-Adressen-Sperrung,
Auto-Negotiation auf allen Ports,

einfaches Switch-Management über Web-Browser

Bandbreite: 30 GBit/s
MTBF: min. 100.000 Std.
EN 50082-1, EN 55024
Menge: 1,000 St

*Hinweis: Hinweis:*
Hinweis:

Sämtliche Komponenten der Wetterstation verstehen sich
komplett mit Befestigungszubehör (wie z. B.
Montagewinkel, Rohrschelle usw.)

**02.10.01.0025 Wetterzentrale KNX-TP DCF-77-Empfänger**
Wetterzentrale mit Fassadensteuerung, Bussystem KNX-TP,
mit individueller Steuerung von 4 Fassaden, mit
Ausfallüberwachung des
Windgeschwindigkeits-Messwertgebers, mit Senden Azimut
und Elevation über Bus, mit DCF-77-Empfänger und Senden
und Empfangen von Datum und Uhrzeit über den Bus, mit
Sonnennachlaufsteuerung für Sonnen-/Blendschutz mit
Horizontal- oder Vertikal-Lamellen, Überwachen aller
Messwerte (außer Niederschlag) auf jeweils mind. Einen
Grenzwert, mit Erfassen und Senden von max.
Windgeschwindigkeit, max. Helligkeit sowie von min. Und
max. Außentemperatur pro Tag, mit logischer
ODER-Verknüpfung von Wind-, Frost- und
Niederschlagalarm zu einem Sicherheitsalarm zum
Deaktivieren des Sonnenschutzes, mit 8 logischen
UND-Verknüpfungen von mind. 8 Eingangsobjekten, mit 8
logischen ODER-Verknüpfungen von mind. 8
Eingangsobjekten, mit Impulseingang zum Anschluss des
Windrotors (Anemometer), mit 3 Analogeingängen 0 bis 10
V DC zum direkten Anschluss von Wettersensoren, mit 5
parametrierbaren Zeitprogrammen (Tages- und
Wochenprogramm) und bis zu 50 Zeitaufträgen pro
Zeitprogramm, einschl. Parametrierung von 20
Zeitaufträgen, Anschlussmöglichkeit für bis zu 3
Bediengeräte und 8 weitere Wetterzentralen,
Bemessungsbetriebsspannung 24 V DC, einschl. Netzgerät
für Montage auf Tragschiene DIN EN 60715, als
Reiheneinbaugerät, Maße DIN 43880, für Montage auf
Tragschiene TH35 DIN EN 60715, mit integriertem
Busankoppler und Busanschluss über Busanschlussklemme,
Schutzart mind. IP 44 DIN EN 60529 (VDE 0470-1).
Menge: 1,000 St

**02.10.01.0026 Multi-Messwertgeber KNX-TP Dämmerung 0-256lx Netzgerät**
Multi-Messwertgeber, beheizbar, Bussystem KNX-TP, für
Dämmerung,
Messbereich 0 bis 256 lx, Bemessungsbetriebsspannung 5
V DC, als Kompaktgerät zur Fassadenmontage, Schutzart mind. IP 65 DIN EN 60529 (VDE 0470-1), einschl. Netzgerät für
Montage auf Tragschiene, zum Anschluss an die
Wetterzentrale.
Menge: 1,000 St

**02.10.01.0027 Multi-Messwertgeber KNX-TP Windgeschwindigkeit 0-12 m/s Netzgerät**
Multi-Messwertgeber, beheizbar, Bussystem KNX-TP, für
Windgeschwindigkeit,
Messbereich 0 bis 12 m/s, Bemessungsbetriebsspannung 5
V DC, als Kompaktgerät zur Mastmontage, Schutzart mind. IP 65
DIN EN 60529 (VDE 0470-1), einschl. Netzgerät für
Montage auf Tragschiene, zum Anschluss an die
Wetterzentrale.
Menge: 1,000 St

*Hinweis: Visualisierung*

**02.10.01.0028 Software zur Projektierung und Diagnose**
Software zur Projektierung und Diagnose von
KNX-Systemen. Die ETS (Engineering Tool Software)
Als herstellerunabhängige Tool Software für die Planung
und
Konfiguration der Haus- und Gebäudesystemtechnik mit
dem KNX System. Softwarepaket mit 1xLizenz gem.
aktuellem Stand der Programmierung.
Menge: 1,000 St

**02.10.01.0029 Visualisierungssoftware**
Installation einer Visualisierungssoftware mit
Einrichten der Benutzerverwaltung und Konfiguration des
Fernzugriffs über Webbrowser oder
Server-Client-Schnittstelle, einschließlich Vorhalten
der aktuellsten Editorversion zur Erstellung der
Visualisierung während der gesamten Projekt- und
Gewährleistungsphase
Menge: 1,000 psch

**02.10.01.0030 Funktionsbeschreibung Visualisierung**
Funktionsbeschreibung Visualisierung
Erstellen einer detaillierten Funktionsbeschreibung
während der Projektphase mit allen wesentlichen Details
zur Erstellung der Visualisierung sowie als Anleitung
und
ausführliche Dokumentation für die spätere Bedienung.
Die
Funktionsbeschreibung muss während der Projektphase
ständig gepflegt und bei neuen Festlegungen
entsprechend
erweitert werden. Sie muss  nach Abschluss der
Projektarbeiten im PDF-Format sowie in zweifacher
Ausfertigung in gedruckter Form übergeben werden.
Menge: 1,000 psch

**02.10.01.0031 Erstellen Bildschirmseite ohne Grafik**
Erstellen und Einbinden einer Bildschirmseite in die
Visualisierungssoftware ohne Grafik, mit Festlegung und
Umsetzung der Seitenhierarchie und -navigation
Menge: 5,000 St

**02.10.01.0032 Einfügen einer Bilddatei**
Einfügen eines Hintergrundbildes ohne grafischer
Nachbearbeitung aus beigestellter Bilddatei im Format
bmp, jpg
oder gif
Menge: 5,000 St

**02.10.01.0033 Erstellen Hintergrundbild**
Erstellen und Einbinden eines Hintergrundbildes mit
grafischer
Gestaltung nach Kundenvorgaben aus Digitalfoto oder
CAD-Datei. Die Grafik ist vor Übernahme in die
Visualisierung zur
Freigabe vorzulegen. Bis zu 2 Nachbearbeitungen zur
Umsetzung der Änderungswünsche sind einzukalkulieren
Menge: 2,000 St

**02.10.01.0034 Funktionsliste/Parametrierung/Inbetriebnahme und Funktionsprüfung/Konfiguration Datenpunkte**
IBN Erstellung Konfiguration Datenpunkte usw

Erstellen einer Funktionsliste in Absprache mit Planer
und Bauherren mit Zuordnung der Sensorik und Aktorik zu
den Einzel- und Zentralfunktionen sowie zu den
wichtigsten
Parametereinstellungen, die für eine vollständige
Erstinbetriebnahme in Ergänzung zu den Festlegungen in
der
Funktionsbeschreibung erforderlich sind.

Inbetriebnahme / Funktionsprüfung
Gerätekanal/Funktionseinheit
Projektierung eines Gerätekanals oder einer
Funktionseinheit eines KNX-Gerätes mit Hilfe der ETS
nach schriftlichen Vorgaben, einschließlich Erstellen
der Gruppenadressen,
Objektverbindungen und Beschreibungen. Die Anzahl der
Funktionseinheiten je KNX-Gerät wird verbindlich
entsprechend der Bewertungstabelle im Hinweistext
ermittelt.

Konfiguration eines Datenpunktes oder dynamischen
Bildelements der Visualisierung (Bedien- oder
Anzeigeelement, logische Verknüpfung, Element in einem
Zusatzmodul wie z. B.
Alarm-, Meldungs- oder Zeitmanagement), inklusive
vollständigem Funktionstest

Änderung der Parametrierung und Inbetriebnahme einer
Funktionseinheit eines KNX-Gerätes einschließlich
Aktualisierung der Funktionsbeschreibung, der
Gerätebeschriftung sowie der Dokumentation; Verrechnung
auf Grundlage der Bewertungstabelle im Hinweistext
ermittelt.
Menge: 1,000 St

**02.10.01.0035 Dokumentation Visualisierung**
Erstellung der Dokumentation der Visualisierung auf
Datenträger in dreifacher Ausfertigung, mit allen
projektspezifischen Daten sowie Setup-Dateien der
benötigten Programme in der aktuellsten Version zur
vollständigen Systemwiederherstellung
Menge: 1,000 psch

**02.10.01.0036 Aufschalten von Störmeldungen**
Aufschalten von Störmeldungen auf
Gebäudeautomationssystem
Inkl. Dokumentation und Beschriftung
Menge: 5,000 St

**02.10.01.0037 Einweisung Bedienungspersonal**
Einweisung des Bedienpersonals vor Ort auf Grundlage
der
Funktionsbeschreibung. Die Funktionsbeschreibung ist
dazu in
gedruckter Form in dreifacher Ausfertigung und in der
aktuellsten Fassung den Teilnehmern auszuhändigen. Über
die erfolgte Einweisung ist ein Protokoll zu erstellen.
Für die Dauer der Einweisung sind 8 Arbeitsstunden
anzusetzen
Menge: 1,000 psch

**02.10.01.0038 Projekt-Dokumentation KNX USB-Stick**
Projekt-Dokumentation KNX
Erstellen der ETS-Dokumentation in dreifacher
Ausfertigung auf USB-Stick, enthalten sein müssen
ETS-Datenbank und Exportdatei, ETS-Reports als
PDF-Datei, Projektdaten und Reports (PDF) der evtl.
Zusätzlich verwendeten Software, sowie alle sonstigen
zur vollständigen Systemwiederherstellung
erforderlichen Daten in der jeweils aktuellsten Version
Menge: 1,000 psch

#### 02.11 Brandmeldeanlage (Hausalarmanlage)

##### Abschnitt 02.11.01 Brandmeldeanlage

*Hinweis: Hinweis*
Gefahrenmelde- und Alarmanlagen:

Gemäß Abstimmung des Brandschutzgutachtens wird keine BMA benötigt jedoch soll das Gebäude flächendeckend mit Druckknopfmeldern ausgestattet werden. Die Brandmeldungen werden nicht automatisch zur Feuerwehr weitergeleitet.
Die Brandmeldeanlage befindet sich im Technikraum im Untergeschoss.

*Hinweis: Brandmeldeanlage (Hausalarmanlage)*

**02.11.01.0001 Brandmeldeanlage**
Brandmeldezentrale mit vorstehend beschriebenen
Leistungsmerkmalen ausgebaut mit nachstehenden
Komponenten und Anschaltbaugruppen
Als voll funktionsfähige Anlage:

Ringbusmodule und Anschaltbaugruppen:

Ringbusmodule bestückt mit 25 Ringleitungen

Die Anzahl der Ringbusmodule muss mindestens auf bis zu
ca. 30 Ringleitungen erweiterbar sein (falls erforderlich, im Umschrank eine entsprechende
Platzreserve für die zusätzlichen Module vorsehen).

Anschaltmodul Feuerwehrschlüsseldepot SD 3.

Relaismodul mit 10 Kontakten, 250V/10A überwacht,
potentialfrei.

RS 232/V 24 Schnittstelle.

Bedienfeld.

Anschaltmodul Feuerwehrbedienfeld.

ÜE-Ansteuerung (GSM-Anschluss)

Netz-/Ladegerät und Akkumulatoren ausgelegt für eine
Überbrückungszeit von 72 Stunden und 0,5 Stunden
Alarmierungszeit für den Betrieb von: ca. 50 Sirenen sowie ca. 12 Druckknopfmelder.

Die Anzahl der Sirenen muss entsprechend der Anzahl der
Ringe erweiterbar sein (falls erforderlich, im
Umschrank eine entsprechende Platzreserve für größere
Akkumulatoren vorsehen).

Das zugehörige Feuerwehrbedienfeld sowie das Feuerwehrschlüsseldepot sind in den Einheitspreis einzukalkulieren

Zentrale im Gehäuse, komplett mit allem
systemspezifischen Zubehör. Einbau im zugehörigen Brandschutzumschrank einschl. Montageplatte und Befestigungsmittel.
Menge: 1,000 St

**02.11.01.0002 Druckknopfmelder AP-Ausführung**
Druckknopfmelder, Metall, blau, zum Anschluss an Ringbuszentralen. Mit Adressplatine und SMD Isolator zum Abtrennen einzelner Linienabschnitte im Kurzschlussfall.

Technische Daten:
Betriebsspannung:  17 - 28 V DC
Ruhestromaufnahme :  < 1 mA
Abmessungen (B×H×T):  125 × 125 × 36 mm
Schutzart :  IP 42
Temperaturbereich :  - 10° bis 50 °C
Material :  Metall
Farbe :  blau
Anschlussart:  2-Draht (Loop)
Adressierung:  Analogadressierung
VdS - Zulassung:  G297059
Menge: 10,000 St

**02.11.01.0003 Signalgeber akustisch Schallgeber elektronisch Gehäuse Kunststoff**
Signalgeber, akustisch, für Alarmierungseinrichtung einer Brandmeldeanlage, DIN EN 54-3, Warnsignal DIN 33404-3, als elektronischer Schallgeber, (für die Anwendung in Gebäuden), Schalldruckpegel mind. 95 dB(A), einschl. Sockel zur Aufnahme eines automatischen Brandmelders, in Aufputzausführung einschl. Systemgebundenem Zubehör (wie z.B. ballwurfsicheres Schutzgehäuse), Gehäuse aus Kunststoff, Umgebungstemperaturbereich für den bestimmungsgemäßen Betrieb von -10 bis 55 Grad C.
Menge: 40,000 St

**02.11.01.0004 Signalgeber akustisch Schallgeber elektronisch ballwurfsichere Ausführung**
Signalgeber, akustisch, für Alarmierungseinrichtung einer Brandmeldeanlage, DIN EN 54-3, Warnsignal DIN 33404-3, als elektronischer Schallgeber, Typ A (für die Anwendung in Gebäuden), Schalldruckpegel mind. 95 dB(A), einschl. Sockel zur Aufnahme eines automatischen Brandmelders, in Aufputzausführung einschl. Systemgebundenem Zubehör (wie z.B. ballwurfsicheres Schutzgehäuse), Gehäuse aus Kunststoff, Umgebungstemperaturbereich für den bestimmungsgemäßen Betrieb von -10 bis 55 Grad C.
Für die Montage im Deckenbereich der Halle und Schallausstrahlung nach unten.
Menge: 10,000 St

**02.11.01.0005 Lackierung Ballschutzkorb**
Menge: 10,000 St

**02.11.01.0006 Lackierung Sirene**
Menge: 10,000 St

**02.11.01.0007 Aufkleber Brandmeldezentrale**
Aufkleber mit Text «Brandmelderzentrale» zur Kennzeichnung der Brandmelder- zentrale.

Technische Daten:
Abmessungen: (B x H) 297 x 105 mm
Menge: 1,000 St

##### Abschnitt 02.11.02 Prüfungen und Nachweise

**02.11.02.0001 TÜV-Abnahme**
Der Auftragnehmer hat folgende Prüfungen und Nachweise zu erbringen und die Prüfprotokolle/Nachweise 2-fach etwaige Pläne 2-fach zu übergeben.
Die Prüfkosten trägt der Auftragnehmer
Prüfung der Aufzugtechnik durch den TÜV Süd.
Vorprüfung:
- Nachweis: Anzeigeunterlagen
Abnahmeprüfung:
- Nachweis: Prüfbuch in starkem Karton/Einband
Bereitstellung des Personals und der Prüfgewichte, einschl. Des Transportes innerhalb der Baustelle.
Einweisung und Prüfung durch den TÜV Süd inkl. SBW mit Ermittlung der Prüffristen gem. BetrSichV.
Prüfung elektrischer Betriebsmittel.
Der Auftragnehmer hat rechtzeitig vor der Abnahme schriftlich zu bestätigen, dass die elektrischen Anlagen und Betriebsmittel entsprechend den Bestimmungen der Berufsgenossenschaft BGV A3 beschaffen sind.
Die Bestätigung nach BGV und die Prüfungsunterlagen sind dem Auftraggeber rechtzeitig vor der Abnahme in 2-facher Fertigung vorzulegen.

Der Auftragnehmer hat folgende Unterlagen zu erstellen und dem Auftraggeber 14 Tage vor der Abnahme zu übergeben:
- Revidierte Ausführungszeichnungen und Bestandspläne in Papier und Datenform (Protokolle und Betriebs- und Wartungsanweisungen, sowie sonstige Unterlagen als PDF, Zeichnung und Pläne als DWG, Version 2002 oder höher)
- Protokoll über Messung nach DIN VDE 0100
- Instandhaltungs- und Wartungsanweisungen
- Stromlaufpläne in Datenformat
- Anleitung zur Störungsbeseitigung
- Gefährdungsbeurteilung
- Anzeigeunterlagen
- In Ordnern, maschinenbeschriftet, mit Register 2-fach
- DVD/CD, 1-fach virenfrei und bereinigt
Menge: 1,000 psch

**02.11.02.0002 Inbetriebnahme und Übergabe**
Inbetriebnahme und Übergabe der Brandmeldeanlage, mit Einweisung des vom Auftraggeber benannten Betriebspersonals  nach einvernehmlicher Terminabsprache.
Erstellung eines Übergabeberichtes + Prüfprotokolls einschl. Schriftlicher Bestätigung der eingewiesenen Personen über die erfolgte Einweisung und den Erhalt der vorgenannten Unterlagen.
Menge: 1,000 psch

**02.11.02.0003 Bestandsunterlagen**
Bestandsunterlagen nach EN 81, gem. Umfang LV
3Fach in Papierform
1Fach auf Datenträger (Montagepläne im DWG-Format)
Menge: 1,000 psch

##### Abschnitt 02.11.03 Wartung der Brandmeldeanlage

*Hinweis: Wartung*

*Hinweis: Hinweis:*
Hinweis:

Wartungsvertrag

Der Wartungsvertrag wird nach der Abnahme zwischen dem Auftraggeber und dem Auftragnehmer gesondert abgeschlossen.

Die angebotenen Kosten für die Wartungsarbeiten werden in der Feststellung der Angebotssumme gewertet.
WARTUNGSPAUSCHALE im Zeitraum der Gewährleistung
In die hier angegebene Wartungspauschale ist die Inspektion und Wartung für ein Jahr mit 4 Prüfungen einzukalkulieren.
Gegenstand des Wartungsvertrages ist die fachgerechte Wartung einschließlich der erforderlichen Inspektionen nach den einschlägigen und anerkannten technischen Regeln, den Wartungsanleitungen der AMEV, normativen Vorgaben sowie den Wartungsvorschriften der Hersteller.
Die Wartungsarbeiten müssen für die ausgeschriebene Gesamtleistung kalkuliert werden.

**02.11.03.0001 Wartungsarbeiten 1. Jahr**
*** Bedarfsposition ohne GB
Wartungsarbeiten 1. Jahr

Erforderliche Wartungsarbeiten an in diesem LV aufgeführter Brandmeldeanlage.

Fachgerechte Wartung einschließlich der erforderlichen Inspektionen
Nach den einschlägigen und anerkannten technischen Regeln,
Den Wartungsanleitungen der AMEV, normativen Vorgaben
Sowie den Wartungsvorschriften der Hersteller.
Gemäß zu erstellender Arbeitskarte.
Menge: 1,000 psch

**02.11.03.0002 Wartungsarbeiten 2. Jahr**
*** Bedarfsposition ohne GB
wie Pos. 1.3.1. jedoch für 2. Jahr
Menge: 1,000 psch

**02.11.03.0003 Wartungsarbeiten 3. Jahr**
*** Bedarfsposition ohne GB
wie Pos. 1.3.1. jedoch für 3. Jahr
Menge: 1,000 psch

**02.11.03.0004 Wartungsarbeiten 4. Jahr**
*** Bedarfsposition ohne GB
wie Pos. 1.3.1. jedoch für 4. Jahr
Menge: 1,000 psch

#### 02.12 Sicherheitsbeleuchtung

##### Abschnitt 02.12.01 Sicherheitsbeleuchtung

*Hinweis: Vorbemerkungen Sicherheitsbeleuchtung*
Vorbemerkungen Sicherheitsbeleuchtung

Das Gebäude ist mit einer batteriegestützten
Sicherheitsbeleuchtung auszustatten. Die
Nennbetriebsdauer ist nach V DIN V VDE 0108, DIN EN
50172, ASR A3.4/3, DIN EN 1838 und den jeweiligen LBO
auszulegen.

Das Batteriesystem wird mit einer
automatischen Prüfeinrichtung gemäß DIN EN 50171 und
BGV A3 zur Versorgung von Rettungszeichen- und
Sicherheitsleuchten gemäß EN 60598-2-22 und EN 1838.
Die Einzelleuchtenüberwachung mit individueller
Zustandsanzeige pro Leuchte und der Mischbetrieb
erfolgt in Verbindung mit Überwachungsmodulen in der
Leuchte.

Dem Angebot sind die entsprechenden
Qualitätszertifikate nach ISO 9001 beizulegen.

Um die Gleichwertigkeit der angebotenen Komponenten zu
werten, müssen folgende Unterlagen bei Abgabe des
Angebotes beigelegt werden:

EG-Konformitätserklärung des Herstellers der Anlagen
und Leuchten

Die Schaltungsart jedes einzelnen Sicherheits- und
Rettungszeichenleuchtenkreises muss im Steuerteil des Batteriesystems frei programmiert werde können.
Dauerlicht und Bereitschaftslichtbetrieb innerhalb eines
Stromkreises muss möglich sein (Mischbetrieb).

Das System verfügt über eine USB-Schnittstelle (zum Auslesen der Logbuch- und
Batteriedaten) und über einen Netzwerkanschluss RJ45.

Zu den Unterverteilern ist nur eine Leitung in
Funktionserhalt zu verlegen. Die Endstromkreise sind
frei programmierbar. Einzelumschaltung pro Stromkreis,
Überwachung der Sicherung, DC-Betrieb bei einpoligem
Erdschluss muss gewährleistet sein.

- Anschlussfertig auf Klemmen verdrahtet mit
  PE-Anschluss für die Ansteuerung von variablen
  Baugruppen
- Abgesicherte Abgänge zur Unterstation,
  Anschlussquerschnitt 10-25 qmm
- Abgangskreise mit 3,8 A Nennstrom, Sicherungswert 6,3 A
- Abgesicherter Abgang, zweipolig;
  Anschlussquerschnitt: 4 qmm
- Busklemmenmodul für 2 oder 4 Leiter

Das Batteriesystem besteht aus mehreren Komponenten:

Die Zentraleinheit:
Mikroprozessor-Steuerteil mit Konfigurationsspeicher
und Busanschluss.
Das Bussystem ist ausgelegt für interne und externe
Baugruppen wie Lichtschalterabfragen, Unterverteiler,
Anzeigen und Meldemodule.
Die Busverlegung erfolgt linear bis zu einer Länge von
1000 Meter (ohne Verstärkermodule).

Ladeeinrichtung:
Ladeeinrichtung mit mikroprozessorgesteuerter,
temperaturgeführter Ladung zur normgerechten Aufladung
der Batterie.

Anzeige- und Bedieneinheit:
Anzeige- und Bedieneinheit kann an der Anlage
extern verbaut werden.

Batterie:
Blockbatterie 216 V (Zuzüglich. 25% Alterungsreserve
gem. EUROBAT und DIN EN 50171)

Stahlblech-Standschrank:
Schutzart: IP 20
Schutzklasse: I

**02.12.01.0001 Gruppenbatterieanlage zur Versorgung von Sicherheits- u. Rettungszeichen**
Gruppenbatterieanlage mit automatischem mikroprozessorgesteuertem Prüf- und Überwachungssystem für Mischbetrieb von Notleuchten in Dauer- und Bereitschaftsschaltung innerhalb eines Stromkreises und standardmäßiger Einzelleuchtenüberwachung ohne zusätzliche Datenleitung, geeignet zum Anschluss von systemgebundenen Unterverteilern. Leuchten mit Baustein S10 und entsprechendem EVG sind vom Profil Batteriesystem steuerbar. Ausstattung gemäß DIN VDE 0108-100, DIN EN 50171, DIN EN 50172, DIN EN 50272-2, DIN EN 1838, DIN EN 4844-1 und DIN VDE 0100-718.

Das System muss das Qualitätszertifikat ISO 9001 tragen.

Die Einzelleuchtenüberwachung und der Mischbetrieb erfolgt in Verbindung mit Überwachungsmodulen in der Leuchte. Ladekreis und Batteriesymmetrie sind wahlweise überwachbar.

Die Stromkreisüberwachung erfolgt mit individueller Zustandsanzeige pro Kreis im Steuerteil und über LED auf den Abgangskreismodulen.

- Grüne LED: Abgangskreis in Ordnung
- Rote LED: Störung des Kreises
- Die Blinkfrequenz ist abhängig von der Störung

Freie Programmierung der Schaltungsart jeder einzelnen Sicherheits- und Rettungszeichenleuchte in der Leuchte.

Bestehend aus:
Mikroprozessor Steuerteil mit Konfigurationsspeicher und Busanschluss. Bussystem ausgelegt, interne und externe Baugruppen, wie EGM-Module, UV, Anzeigen und Meldemodule zu verwalten. Lineare Busverlegung ohne Verstärkermodule bis zu einer Länge von über 1000 Meter.

Das Anzeige - Display wird an der Anlage oder extern verbaut.

Leichte Programmierung der Anlage ohne spezielle Systemsoftware.

Eingabe oder Änderung von Leuchtentexten, sowie Programmierung der Schaltfunktionen für Kreise oder Leuchten können über handelsübliche Computer  (Notebook) jederzeit an die Bedürfnisse des Hauses angepasst werden. Schnittstellen, parallel und seriell für Peripherie  Geräte, wie Drucker, sind in diesem System Standard.

Ladeeinrichtung mit mikroprozessorgesteuerter, temperaturgeführter Ladung zur normgerechten Aufladung der Batterie bis zur max. Zu versorgenden Notlichtleistung. Ausgleichs- und Starkladung können automatisch oder manuell über die Bedieneinheit ausgelöst werden.

Kompaktschrank, vorbereitet für max. 44 Endstromkreise und Batteriefach, geeignet für die Unterbringung von Batterien bis 45Ah, max. Zu versorgende Notlichtleistung 6000W, Tür rechts gehangen.

Abmessungen:  H1800*B850*T600mm
Schutzart:  IP 20
Schutzklasse:  I

Kabeleinführung von oben durch Kabeleinführungsstutzen.

Jeder Stromkreis ist im Steuerteil frei programmierbar und anschlussfertig verdrahtet auf Klemmen, 4,0mm² ausgeführt.

Das System ist fertig verdrahtet für:

8 Endstromkreise, abgesichert mit 6,3A.

Die Überwachung der Sicherung im DC Betrieb bei einpoligem Erdschluss ist gewährleistet.
Sowohl der Status des Datenbusses als auch der Status jedes einzelnen Abgangs wird über LEDs angezeigt.

4 Stück potentialfreie Eingänge zur Lichtschalterabfrage. Busklemmen am Modul für 2 Leiter (CAT7).

1 Stück Eingangsmodul 8/230V
Über eine externe Fremdspannung aus der allgemeinen Lichtsteuerung kann jeder der 8 Schalteingänge einem oder mehreren Abgangskreisen der Sicherheitsbeleuchtung über den Daten-BUS zugeordnet werden (CAT7).

1 Stück Relaismodul ABG 6R
Über das Relaismodul mit 6 Wechslerkontakten können Störungsmeldungen an die Gebäudeleittechnik weitergeleitet werden.
Menge: 1,000 St

**02.12.01.0002 Stationäre Reinbleibatterie OGiV**
Stationäre Reinbleibatterie OGiV

Stationäre Batterie, ausgeführt als wartungsfreie
verschlossene Reinbleibatterie. Die Elektroden-Gitter
sind dabei aus Reinblei gegossen und gestanzt, wodurch
eine deutlich längere Gebrauchsdauer (nach
Eurobat-Norm) gewährleistet wird.

Nennspannung: 12V
Nennbetriebsdauer: 3h
Nennkapazität: 110Ah
(incl.25% Alterungsreserve gem. Eurobat u. DIN EN
50171)

Batterietyp: Reinblei OGiV
Gebrauchsdauer (Eurobat  Norm):>15 Jahre

Batterie untergebracht im separaten Stahlblech-Standschrank, Abmessungen passend zum Elektronikschrank.

Inkl. Anschlussarbeiten sowie Klein- und Befestigungsmaterial
Menge: 12,000 St

**02.12.01.0003 Batterieschrank**
Batterieschrank

Vorgenannte Batterie untergebracht im separaten
Stahlblech-Standschrank.
Abmessungen passend zum Elektronikschrank

Abmessungen: H1800*B850*T600mm (+/-10%)
Menge: 1,000 St

**02.12.01.0004 Fernmeldeeinrichtung**
Fernmeldeeinrichtung

Fernmeldeeinrichtung gemäß DIN VDE 0108-100, für die
Fernanzeige der Betriebszustände des
Zentralbatteriesystems.
Die Funktion ist auch bei Netzausfall über die Batterie
gewährleistet. Über einen Schalter ist die Blockierung
des Notlichtbetriebes während Betriebsruhezeiten
möglich. Durch die Blockierung des Notbetriebes wird
die Batterieerhaltungsladung nicht betroffen.

LED-Anzeigen:
Anlage betriebsbereit
Batteriebetrieb
Anlage gestört

Gehäuse: Kunststoff, reinweiß
Abmessungen: H80 x B80mm(+/- 10%)
Schutzart: mind IP20
Schutzklasse: II
Montageart:Wandeinbau/Wandaufbau
Menge: 1,000 St

**02.12.01.0005 BUS-Netz-Überwachungsmodul**
BUS-Netz-Überwachungsmodul

3-Phasenüberwachung gem. DIN EN 50172 für die
Überwachung von Verteilern und Stromkreisen der
Allgemeinbeleuchtung mit Kommunikationsüberwachung auf
Unterbrechung oder Kurzschluss in der Leitung. Fehler
werden als Störung über CAT7 übermittelt, kein
Funktionserhaltkabel erforderlich.

Folgende Daten müssen erfasst werden:
Ausfall Allgemeinstromversorgung
Unterspannungsmeldung VDE 0108-100, VDE 718
Ortsangabe
Kurzschluss im Leitungsweg
Unterbrechung

Über eine externe Fremdspannung aus der allgemeinen
Lichtsteuerung kann jeder der 5 Schalteingänge einem
oder mehreren Abgangskreisen der Sicherheitsbeleuchtung
über den Daten-BUS zugeordnet werden (CAT7).

Versorgungsspannung: 3N 400/230V, 50Hz
Toleranz:-30% bis +10%
Auslöseverzögerung: einstellbar <10ms oder >100ms
Eingänge: 5x 230 VAC +
1x 400/230 V
Messeingang
Montage: Hutschienenmontage (6 TE)
Abmessungen: H90 x B105 x T58mm (+/- 10%)

Die Programmierung erfolgt über DIP-Schalter.

Befestigung in Verteilern der AV-Versorgung oder im
Zentralgerät.
Menge: 6,000 St

*Hinweis: Rettungszeichen- und Sicherheitsleuchten*

**02.12.01.0006 Rettungszeichenleuchte Deckeneinbau**
Rettungszeichenleuchte Deckeneinbau
Scheibenleuchte im schlanken Design für die
Deckeneinbaumontage. Ausführung gem. DIN EN 60598 T
2-22, DIN EN 1838. Piktogramm gem. DIN 4844.

Gehäuse:  Stahlblech, Farbe nach Wahl des AG
Abmessungen:  L350 x H155 x T90mm (+/- 10%)

Schutzart:  mind. IP40
Schutzklasse:  I
Anschlussspannung:  230 V AC/DC
Anschlussleistung:  7,5 VA / 4,0 W
Erkennungsweite:  30m
Montageart:  Deckeneinbau
Ausführung mit:  Adressierbaustein
Menge: 10,000 St

**02.12.01.0007 Rettungszeichenleuchte Decken- Wandanbau**
Rettungszeichenleuchte Deckenanbau
Hochwertige Scheibenleuchte im schlanken Design für die
Deckenaufbaumontage. Ausführung gem. DIN EN 60598 T
2-22, DIN EN 1838. Piktogramm gem. DIN 4844.

Gehäuse:  Stahlblech, Farbe nach Wahl des AG
Abmessungen:  L320 x H200 x T55mm (+/- 10%)
Schutzart:  mind. IP40
Schutzklasse:  I
Anschlussspannung:  230 V AC/DC
Anschlussleistung:  7,5 VA / 4,0 W
Erkennungsweite:  30m
Montageart:  Decken- Wandaufbau
Ausführung mit:  Adressierbaustein
Menge: 5,000 St

**02.12.01.0008 Sicherheitsleuchte Deckeneinbau**
Sicherheitsleuchte Deckeneinbau

Downlight für die Deckeneinbaumontage in runder
Ausführung. Ausleuchtung für große Flächen. Ausführung gem. DIN EN 60598 T 2-22, DIN EN 1838.

Ausleuchtung mit mind. 1lx nach
DIN EN 1838 für Lichtpunkthöhen bis 7,0m.
Maximale Abstände Leuchte zu Leuchte:
> 8,5m ab 2,5m Lichtpunkthöhe
> 11,5m ab 4,0m Lichtpunkthöhe
(Berechnungsgrundlage: mind. 1lx auf Fluchtwegmitte:
Wartungsfaktor = 0,8, Reflexionsgrad 0%)

Gehäuse:  Stahlblech, Farbe nach Wahl des AG
Abmessungen:  Ø:80 x H5mm (+/- 10%)

Schutzart:  mind. IP20
Schutzklasse:  I
Anschlussspannung:  230 V AC/DC
Anschlussleistung:  7,0 VA / 4,0 W
Lichtstrom:  336 lm
Beleuchtung:  symmetrisch
Montageart:  Deckeneinbau
Ausführung mit:  Adressierbaustein
Menge: 20,000 St

**02.12.01.0009 Sicherheitsleuchte Deckenanbau**
Sicherheitsleuchte Deckenaufbau

Downlight für die Deckenaufbaumontage in runder
Ausführung. Ausleuchtung für große Flächen. Ausführung gem. DIN EN 60598 T 2-22, DIN EN 1838.

Ausleuchtung mit mind. 1lx nach
DIN EN 1838 für Lichtpunkthöhen bis 7,0m.
Maximale Abstände Leuchte zu Leuchte:
> 8,5m ab 2,5m Lichtpunkthöhe
> 11,5m ab 4,0m Lichtpunkthöhe
(Berechnungsgrundlage: mind. 1lx auf Fluchtwegmitte:
Wartungsfaktor = 0,8, Reflexionsgrad 0%)

Gehäuse:  Stahlblech, Farbe nach Wahl des AG
Abmessungen:  Ø:125 x H45 mm (+/- 10%)
Schutzart:  mind. IP20
Schutzklasse:  I
Anschlussspannung:  230 V AC/DC
Anschlussleistung:  7,0 VA / 4,0 W
Lichtstrom:  336 lm
Beleuchtung:  symmetrisch
Montageart:  Deckeneinbau
Ausführung mit:  Adressierbaustein
Menge: 15,000 St

*Hinweis: Rettungszeichen- und Sicherheitsleuchten Sporthalle*

**02.12.01.0010 Rettungszeichenleuchte Wandmontage ballwurfsicher**
Rettungszeichenleuchte Wandmontage ballwurfsicher
Ballwurfsichere Rettungszeichenleuchte. Eine Sicherung der Piktogrammscheibe muss durch eine Verschraubung gewährleistet sein. Ausführung gem. DIN EN 60598 T 2-22, DIN EN 1838. Piktogramm gem. DIN 4844.

Gehäuse:  Stahlblech verzinkt, Farbe nach Wahl des AG
Abmessungen:  L345 x H195 x T65mm (+/- 10%)
Schutzart:  mind. IP40
Schutzklasse:  I
Anschlussspannung:  230 V AC/DC
Anschlussleistung:  7,0 VA / 4,0 W
Erkennungsweite:  30m
Montageart:  Wandaufbau
Ausführung mit:  Adressierbaustein
Menge: 4,000 St

**02.12.01.0011 Sicherheitsleuchte Deckeneinbau**
Sicherheitsleuchte Deckeneinbau ballwurfsicher
Ballwurfsichere Sicherheitsleuchte. Eine Sicherung der Lichthaube muss durch eine Verschraubung gewährleistet sein Ausleuchtung für große Flächen.  Ausführung
gem. DIN EN 60598 T 2-22, DIN EN 1838.

Gehäuse:  Stahlblech verzinkt, Farbe nach Wahl des AG
Abmessungen:  L345 x B195 x H65mm (+/- 10%)
Schutzart:  mind. IP40
Schutzklasse:  I
Anschlussspannung:  230 V AC/DC
Anschlussleistung:  18,0 VA / 15,5 W
Lichtstrom:  1683 lm
Beleuchtung:  symmetrisch
Montageart:  Deckeneinbau
Ausführung mit:  Adressierbaustein
Menge: 25,000 St

*Hinweis: Sicherheitsleuchten - Außenbereich*
Rettungszeichen- Sicherheitsleuchten Tiefgarage / Außenbereich

**02.12.01.0012 Sicherheitsleuchte Wandmontage IP65 asymmetrisch**
Sicherheitsleuchte Deckenaufbau IP65 asymmetrisch
Sicherheitsleuchte mit robustem Metallgehäuse. Ausführung gem. DIN EN 60598 T 2-22, DIN EN 1838.
Besonders effiziente Ausleuchtung mit mind. 1lx nach DIN EN 1838.

Gehäuse: Stahlblech, Farbe nach Wahl des AG
Abmessungen: L170 x B170 x H60mm (+/- 10%)
Schutzart: mind. IP65
Schutzklasse: I
Anschlussspannung: 230 V AC/DC
Anschlussleistung: 10,0 VA / 7,0 W
Lichtstrom: 588 lm
Beleuchtung: asymmetrisch
Montageart: Wandanbau
Ausführung mit: Adressierbaustein
Menge: 5,000 St

*Hinweis: Inbetriebnahme*

**02.12.01.0013 Inbetriebnahme**
Inbetriebnahme

Inbetriebnahme der gesamten Sicherheitsbeleuchtungsanlage.

Inkl. Fahrkosten, Einweisung des Betriebspersonals und
Erstellung eines Übergabeprotokolls.

Die Batteriemontage und Programmierung der
Leuchtenzielortangabe ist nicht Bestandteil der
Inbetriebnahme.
Menge: 1,000 psch

**02.12.01.0014 Zielortprogrammierung pro Leuchte**
Zielortprogrammierung pro Leuchte

Zielortprogrammierung von Rettungs- bzw.
Sicherheitsleuchte mit Stromkreisnummer und Angabe des
Montageorts mit 2 Zeilen á 20 Zeichen nach Vorgabe des
Elektroinstallateurs.

Eine detaillierte Liste bzw. Schema ist dem
Servicetechniker vorab vollständig zur Verfügung zu
stellen.
Menge: 84,000 St

**02.12.01.0015 Stromkreis- und Leuchtenbezeichnung graviert**
Stromkreis- und Leuchtenbezeichnung graviert

Stromkreis- und Leuchtenbezeichnung graviert
Zur eindeutigen Kennzeichnung von Leuchten der
Sicherheitsbeleuchtung und Verbindungs- bzw.
Abzweigstellen, die ein Teil der
Sicherheitsbeleuchtungsanlage sind, gemäß DIN VDE
0108-100.

Schilder rot mit gravierter Beschriftung, Zahlen und
Trennungsstrich auf weißem Grund.
Größe: Durchmesser mindestens 30mm
Menge: 55,000 St

**02.12.01.0016 Stromkreis- und Leuchtenbezeichnung graviert Sporthalle**
Stromkreis- und Leuchtenbezeichnung graviert Sporthalle
Zur eindeutigen Kennzeichnung von Leuchten der
Sicherheitsbeleuchtung und Verbindungs- bzw.
Abzweigstellen, die ein Teil der
Sicherheitsbeleuchtungsanlage sind, gemäß DIN VDE
0108-100.

Schilder rot mit gravierter Beschriftung, Zahlen und
Trennungsstrich auf weißem Grund.
Größe: Durchmesser mindestens 100mm
Menge: 29,000 St

**02.12.01.0017 Sachverständigenabnahme**
Sachverständigenabnahme nach SPrüfV durch unabhängigen
Sachverständigen. Der Sachverständige wird durch den Bauherren gestellt und muss nicht kalkuliert werden.
Vom Anbieter muss lediglich ein Fachmonteur der Errichterfirma
gestellt werden.Diese Position umfasst sämtliche Sicherheitsbeleuchtungsanlagen.
Ohne Mängelfreibericht wird die Anlage nicht abgenommen.
Menge: 8,000 Std

#### 02.13 Beleuchtung

##### Abschnitt 02.13.01 Beleuchtung

*Hinweis: Montage Beleuchtung*

*Hinweis: Hinweis:*
Hinweis:

Montage der zuvor genannten gelieferten Leuchten
gemäß TVB Leuchtenmontage.

Hierbei sind folgenden Punkte zu berücksichtigen bzw.
Werden nochmals gesondert hervorgehoben:
- Die angelieferten Leuchten und Leuchtmittel sind am
Liefer-LKW auf der Baustelle in Empfang zu nehmen, auf Vollständigkeit zu prüfen, abzuladen, zu transportieren und diebstahlsicher in v.g. Lagercontainern zu lagern.
- Der Weg des Leuchtentransports vom LKW zum Lagercontainer ist im Baustelleneinrichtungsplan ersichtlich
- Der Abruf der Beleuchtungskörper erfolgt in
Abstimmung mit dem AN Elektro und ist separat zu terminieren
- Es sind mehrere Leuchtenliefertermine zu kalkulieren

Bei den hier aufgeführten Typenbezeichnungen (z.B. Typ 1) handelt es sich um eine projektspezifische Bezeichnung der einzelnen Leuchtenarten.

**02.13.01.0001 Bemusterung Leuchten**
Durch den AN ist eine Bemusterung der Leuchten zusammen mit der Bauherrschaft durchzuführen. Hierzu sind die angebotenen Leuchten mittels Muster oder Datenblätter für den Bauherrn zur Auswahl bereitzustellen. Das Ergebnis wird durch das Planungsbüro offiziell festgehalten und an alle Beteiligten verteilt.
Menge: 1,000 St

*Hinweis: Typ A1 - Flure, Treppenhaus, Treppenuntersicht*

**02.13.01.0002 Einbauleuchte linear**
Einbauleuchte, Einbau, linear, Leuchtenkörper stranggepresstes, CO2 reduziertes Aluminium, ähnlich RAL 9016, pulverbeschichtet, direktstrahlend, Abdeckung opal, 4000 K, CRI 80, BemessungsLichtstrom 2338 lm, BemessungsLeistung 20,90 W, Leuchtenlichtausbeute 112 lm/W, Mac Adams 3, UGR < 25, Leuchtdichte =65° 10171 cd/m², mittl. Bemessungslebensdauer L 80 B10 70.000 h (für Umgebungstemperatur 25°C), mit ausgelagertem elektrischen Betriebsgerät DALI dimmbar, elektrischer Anschluss über 3 + 2-polige Anschlussklemme bis 2,5mm², Netzspannung 220-240 V Netzart 50/60 Hz, Glühdrahtfestigkeit 650°C, Schutzklasse I, IP 20, Leuchten Breite 85 mm, Höhe 50 mm, Deckenausschnitt umlaufend 4 mm.

Montagehöhe bis 3,5 m einschl. Gerüstvorhaltung.

Die Leuchte ist zu liefern, montieren und anzuschließen,
Einschließlich des Befestigungsmaterials.
Klemmstelle in Leuchte
Menge: 55,000 St

*Hinweis: Typ A2 - Treppenhaus, Treppenuntersicht*

**02.13.01.0003 Anbauleuchte linear**
Anbauleuchte, Anbau, linear, Leuchtenkörper stranggepresstes, CO2 reduziertes Aluminium, ähnlich RAL 9016, pulverbeschichtet, direktstrahlend, Abdeckung opal, 4000 K, CRI 80, BemessungsLichtstrom 2338 lm, BemessungsLeistung 20,90 W, Leuchtenlichtausbeute 112 lm/W, Mac Adams 3, UGR < 25, Leuchtdichte =65° 10171 cd/m², mittl. Bemessungslebensdauer L 80 B10 70.000 h (für Umgebungstemperatur 25°C), mit integriertem Betriebsgerät DALI dimmbar, elektrischer Anschluss über 3 + 2-polige Anschlussklemme bis 2,5mm², Netzspannung 220-240 V Netzart 50/60 Hz, Glühdrahtfestigkeit 650°C, Schutzklasse I, IP 20, Leuchten Breite 67 mm, Höhe 80 mm, 2,3 kg/m, .

Montagehöhe bis 3,50 m einschl. Gerüstvorhaltung.

Die Leuchte ist zu liefern, montieren und anzuschließen,
Einschließlich des Befestigungsmaterials.
Menge: 25,000 St

*Hinweis: Typ D WC's und Umkleiden mit Rasterdecke*

**02.13.01.0004 Einbaudownlights**
Downlight, Einbau, rund, Leuchtenkörper Aluminium, ähnlich RAL 9016, pulverbeschichtet, direktstrahlend, breitstrahlend, Abdeckung opal, 4000 K, CRI 80, Bemessungslichtstrom 1130 lm, Bemessungsleistung 14 W, Leuchtenlichtausbeute 81 lm/W, Mac Adams 3, UGR < 28, Leuchtdichte =65° 29309 cd/m², mittl. Bemessungslebensdauer L 80 B10 70.000 h (für Umgebungstemperatur 25°C), mit ausgelagertem elektrischen Betriebsgerät DALI dimmbar, elektrischer Anschluss über 3 + 2-polige Anschlussklemme bis 2,5mm², Netzspannung 220-240 V Netzart 50/60 Hz, Glühdrahtfestigkeit 650°C, Schutzklasse II, IP 44, Außendurchmesser Ø 143 mm, Höhe 80 mm, Deckenausschnitt Ø 117-127 mm, für Deckenstärkebereich 1-25 mm, 0,3 kg, .

Montagehöhe bis 3,50 m einschl. Gerüstvorhaltung.

Die Leuchte ist zu liefern, montieren und anzuschließen,
Einschließlich des Befestigungsmaterials.
Menge: 75,000 St

*Hinweis: Typ F - Technikräume*

**02.13.01.0005 LED Feuchtraum Anbauleuchte**
LED-Feuchtraum-Anbauleuchte IP66 mit PC-Leuchtenkörper und PC-Diffusor.
Mit Cliplos-Verschlusstechnik zur schutzartgerechten, einfachen Montage von Diffusor-Abdeckwanne und Leuchtenkörper nach dem Anschluss.
Geeignet zur Anwendung in HACCP, IFS und/oder BRC Global Standard Food zertifizierten Unternehmen.
Mit begrenzter Oberflächentemperatur (DIN EN 60598-2-24, D-Kennung).
Mit symmetrisch breit strahlender Lichtstärkeverteilung.
Lichtstärkeverteilung: direkt
Material Reflektor: PC-Abdeckung
Leuchtenkörper aus recycelbarem, UV-beständigem PC.
Farbe Leuchtenkörper: grau (ähnlich RAL 7035)
Montageort: Wand ohne Einbauöffnung, Decke ohne Einbauöffnung, Outdoor Wand überdacht
Mit elektronischem Betriebsgerät, schaltbar
Betriebsgerät gemäß Ökodesign-Anforderungen austauschbar.
Mittlere Bemessungslebensdauer L80 (tq 25 °C) = 50.000 h.
Lichtquelle gemäß Ökodesign-Anforderungen austauschbar.
Leuchtenlichtstrom und Lichtfarbe fest eingestellt.
Bemessungslichtstrom 3900 lm,
Bemessungsleistung 28 W,
maximale Leuchten-Lichtausbeute 139 lm/W.
Leistungsfaktor  > 0,95,
Farbwiedergabeindex: Ra > 80
Lichtfarbe: neutralweiß
Farbtemperatur: 4000 K
Farborttoleranz (initial MacAdam) = 3 SDCM
Maße (L x B): 1552 mm x 102 mm, Leuchtenhöhe 91 mm.
Schutzklasse (DIN EN 61140): I
Schutzart (DIN EN 60529): IP66
Schutzart raumseitig: IP66
Prüftemperatur Glühdrahttest gemäß IEC 60695-2-11: 850 °C;
Gewicht: 2.5 kg.
ENEC zertifiziert

Montagehöhe bis 3,50 m einschl. Gerüstvorhaltung.

Die Leuchte ist zu liefern, montieren und anzuschließen,
Einschließlich des Befestigungsmaterials.
Menge: 30,000 St

*Hinweis: Typ G Sporthalle und Konditionsraum*

**02.13.01.0006 LED Einbauleuchte**
LED-Einbau-Einzelleuchte für Sport- und Mehrzweckhalle, ballwurfsicher. Gehäuse besteht aus hochfestem Aluminiumprofil. Montage an Rohdecke mit Gewindestangen. Auf Anfrage sind deckenspezifische Montage-Sets
erhältlich.
Abdeckung: Linsenoptik mit einem Abstrahlwinkel von 90°
Schutzklasse I, Schutzart IP 20
Gehäuse: Aluminium Strangpressprofil
Abmessungen: Breite x Höhe: 130 x 60 mm
Deckenausschnitt: 110 mm
Länge: ca. 1500mm
Ausführung ohne Dunkelzonen
Oberfläche: Pulverbeschichtung
Standardfarben: weiß
weitere RAL-Farben auf Anfrage
Lichttechnik: Direkt: 100%
Lichtfarbe: 4000K
Farbwiedergabe (CRI): > 80
Farborttoleranz (initial MacAdam): 3 SDCM
UGR < 19
Flickerfrei Pst < 0,5 SVM < 0,5
Lichtaustritt 90° Linsen
LED Linear-Module
Lebensdauer LED: L80B10 50.000 h
LED-Lichtstrom: 10000 lm
Leuchtenlichtstrom: 9490 lm
Effizienz netto: 156 lm/W
Anschlussleistung: 61 W
Die Trägerarmatur der eingesetzten LED-Module ermöglicht
den einfachen Austausch der LED-Technik
DALI dimmbar
DALI-Bus Stromaufnahme: 2mA
Tageslichtsensor / Präsenzmelder

Montagehöhe bis 6 m einschl. Gerüstvorhaltung.

Die Leuchte ist zu liefern, montieren und anzuschließen,
Einschließlich des Befestigungsmaterials.
Menge: 80,000 St

**02.13.01.0007 Sonderlackierung in RAL-Farben der vorgenannten Leuchte**
Menge: 80,000 St

*Hinweis: Typ I Umkleiden Rohdecke*

**02.13.01.0008 LED Anbauleuchte**
LED Anbau Downlight.

Lichtlenkung mit Linse, aus PMMA,
Entblendung mit Reflektor, hochglänzend,
UGR der Leuchte = 19
Reflexionsgrade 70/50/20),
Abstrahlwinkel: breit strahlend,
Lichtaustritt: direkt strahlend.
Montageart: Anbau,
Montageort: an der Decke.
Bemessungslichtstrom: 2.200lm,
Lichtfarbe: 940.
Farbtemperatur: 4000K,
Farbwiedergabe: CRI > 90.
mit Klemme, 3polig,
Netzanschluss: 220..240V, AC/DC, 0/50..60Hz.
Bemessungsleistung: 13,3W,
Lichtstrom an der Leuchte einstellbar in 8 Stufen
Komponente:
Gehäuse, rund, aus Aluminium-Druckguss,
pulverbeschichtet, verkehrsweiß (RAL 9016).
Durchmesser: 166mm.
Gewicht: 1,4 kg.
Schutzart: IP20,
Schutzart: IP54,
Schutzklasse: SK I (Schutzerdung),
Prüfzeichen: CE, ENEC,
Schlagfestigkeit: IK03,
zul. Umgebungstemperatur für Innenräume:
20..+25°C,
Norm: EN 60598-2-22.
Bemessungslebensdauer: 100.000h
(L80/B10) bei UT= 25°C

Montagehöhe bis 3,50 m einschl. Gerüstvorhaltung.

Die Leuchte ist zu liefern, montieren und anzuschließen,
Einschließlich des Befestigungsmaterials.
Menge: 15,000 St

#### 02.14 RWA-Anlage

##### Abschnitt 02.14.01 RWA-Anlagen

*Hinweis: Beschreibung der Anlage:*
Beschreibung der Anlage:

Im Bereich der 2-fach Sporthalle sind insgesamt
2 Oberlichter mit je 4 Fenstern zur Entrauchung vorgesehen.  Die erforderliche Entrauchungsfläche wird mittels dieser
Fenster gewährleistet.

Die Steuerzentrale ist mit einer stabilisierten
Ausgangsspannung zu liefern. Es sind insgesamt 2
Lüftungsgruppen zu bilden,alle Anschlüsse sind auf Reihenklemmen aufzulegen.

Die Lichtkuppeln werden bauseits geliefert und
eingebaut. Eine Abstimmung zum eingesetzten
System ist im Vorfeld zwingend erforderlich.

Alle Bedienungselemente sind
augenfällig zu kennzeichnen. Es sind hierfür
Hinweisschilder nach DIN 4066 (Mindestgröße 52x148 mm)
mit der Aufschrift "Rauchabzug" zu verwenden.
Ausführung entsprechend den aktuellen Vorschriften.

einschl. Werkplanung und Anpassung der Anlage an die
tatsächliche Anzahl und Leistung der Antriebe.

*Hinweis: Hinweis:*
Hinweis:

Die vorliegenden Positionen beschreiben
Entrauchungssysteme gemäß den Anforderungen und
Prüfmethoden für Systeme nach VdS 2594 und den
Richtlinien für Planung und Einbau VdS 2221.

Für das nachstehend ausgeschriebene Entrauchungssystem
dürfen nur Firmen oder deren Subunternehmer anbieten,
die eine Errichteranerkennung für RWA Systeme nach VdS
2222  vorweisen können. Eine Kopie der
VdS-Errichteranerkennung ist bei Angebotsabgabe
vorzulegen.
Für die Entrauchungssysteme in den Treppenräumen sind
ausschließlich elektrische Steuereinrichtungen
vorzusehen, die nach der Richtlinie VdS 2581 anerkannt
sind. Die elektrische Energieversorgungseinrichtung
muss der Richtlinie VdS 2593 entsprechen. Für die
Entrauchungssysteme in den Treppenräumen sind ausschließlich elektrische
Handsteuereinrichtungen vorzusehen, die nach der
Richtlinie VdS 2592 anerkannt sind.

Für das Gesamtsystem muss eine VdS-Systemanerkennung
nach der Richtlinie VdS 2594 vorgelegt werden.

Alle ankommenden Leitungen müssen auf Reihenklemmen
aufgelegt werden. Des Weitern wird je Anlage eine
Dokumentation der Steuerzentrale, Bedientaster und ein
Betriebsbuch benötigt. Dies ist in die Einheitspreise
mit einzukalkulieren

Sämtliche nachstehend beschriebenen RA Anlagen sind von einem Hersteller
anzubieten

*Hinweis: Schule - RWA -Zentrale*
2fach Sporthalle - RWA-Zentrale

**02.14.01.0001 RWA-Zentrale**
RA-Zentrale
Notstromzentrale für Rauch und Wärmeabzugsanlage, mit Warnanzeigen für Betrieb,
Fenster Auf, Störung, einschl. Anschluss-, Steuer- und
Auswerteelektronik zum Anschluss von Wind- und
Regensensor.
Mit Anschlussmöglichkeiten für Taster, Lüftungstaster,
Motoren, Rauch- und Wärmemelder, mit Pot. Freiem
Störmeldekontakt, mit Gehäuse auf Mauerwerkwand,
Montagehöhe bis 10,00 m, Schutzart IP 54,
Anschlussspannung 230 V AC, für bis zu vier bauseits gelieferte
Antriebsmotore,
einschl. Werkplanung und Anpassung der Anlage an die
tatsächliche Anzahl und Leistung der RA-Antriebe.

RA-Zentrale in Einschubtechnik:
230VAC/50Hz, Ausgang 230VAC ,ausgerüstet mit
abschließbarem AP-Stahlblechschrank in RAL 7035,
Schloss + 2 Schlüssel, Schutzart: IP 55, Montageplatte
Versorgungseinschub, Einschubplätze für Linien-,
Gruppen, Wetter- und Auslöseeinschübe, 2 Steckplätze
für zusätzliche Module
Brandmelder  je Linieneinschub. RA-Zentrale Einschub

Konfiguration:

2x Entrauchungslinie
2x Lüftungsgruppen
1x Eingangsmodul für zentrale Steuerbefehle (z.B Wind,
Regen)
Menge: 2,000 St

**02.14.01.0002 Akku 12V / 18Ah**
Akku 12V / 18Ah ±15% Doppelpack
VdS Anerkannt, BxHxT: 181x167x76mm

Im Zentralengehäuse integrierter Akku
Zur 72-stündigen Notstromversorgung

Technische Daten:
Spannung:  12 V DC
Akku-Kapazität:  18 Ah ± 15 %
Abmessungen:  ca. 181 x 167 x 76 mm
Menge: 2,000 St

**02.14.01.0003 Rauchabzugstaster**
Rauchabzugstaster mit Einschlagscheibe und
verschließbarer Drehtüre, gelbes Kunststoffgehäuse, ca.
125 x 125 x 35 mm, "AUF" "ZU", mit Sichtanzeige und
Netzkontrolle, Gehäuseaufschrift "Rauchabzug",
Ausführung als a. P.-Gehäuse
Menge: 4,000 St

**02.14.01.0004 Schlüsseltaster für Lüftung**
Schlüsseltaster für Lüftung RA-Fenster für DIN-Profil
Halbzylinder, inkl. Halbprofilzylinder + Schlüssel, in
u. P.-Ausführung, mit Schalterabdeckung und Rahmen
Farbe: weiß, passend zum angebotenen Schalterprogramm
Leistung: 10 A, 250 V
Menge: 2,000 St

**02.14.01.0005 Rauchmelder passend zur RA-Zentrale**
Auf Putz Rauchmelder passend zur RA-Zentrale
Betriebsspannung:  8 - 28 V
Alarmstrom:  9,2 mA
Schutzart:  IP40
Farbe:  weiß
Menge: 2,000 St

**02.14.01.0006 Anschluss RWA-Motor**
Anschluss RA-Motor und Inbetriebnahme eines bauseits
gelieferten und montierten RA-Motors, gemeinsam mit
dem Monteur des RA-Motors,
Menge: 4,000 St

**02.14.01.0007 Mehrfach-Satteldachdurchführung**
Schwanenhals Dachdurchführung inkl. Abdichtung
Multi-Satteldachdurchführung MSD 110

Einsatzbereich von 20° - 50° Dachschräge

Mehrfach-Satteldachdurchführung für 3 Kabel/Rohre Durchmesser 12-30mm

Dachziegel

incl. Gummi-Press-Dichtung GPD 150/G/2/ZxD

geteilt, EPDM-Gummi 2-lagig, mit Bohrungen, Metallteile aus V2A Edelstahl

und sämtlichem Zubehör liefern und betriebsfertig montieren
Menge: 2,000 St

**02.14.01.0008 Windregenwächter RWA**
Wind-Regen-Wächter
inkl. Antennenmast und Befestigung

Leistungsmerkmale:
für 24V RWA- und Lüftungssysteme,
Regenmelder mit beheizter Sensorfläche,
Regen-Signal wird für ca. 2 Minuten gespeichert,
Wind- Schaltschwelle über DIP-Schalter auf 4 oder 6 Bft. Einstellbar,
Speicherzeit des Wind-Signals für ca. 10 Minuten,
in Verbindung mit WE 516, WME 43 oder WRZ 8000 stufenlose Einstellung der Wind-Schaltschwelle zwischen 2 ... 8 Bft.Und Signalspeicherzeit zwischen 1 ... 15 Min möglich

Technische Daten:
Versorgung:  24 V DC / 0,2 A
Schutzart:  IP 54
Abmessungen BxHxT:  85 x 150 x 400 mm
Menge: 1,000 St

**02.14.01.0009 Inbetriebnahme/Dokumentation**
Inbetriebnahme,Funktionskontrolle und Einweisung des
Betreiberpersonals der vorgenannten RA-Anlagen im
Beisein des Lieferanten und Monteurs des RA-Antriebes
inkl. Schriftlicher Abnahme und erstellen einer
Anlagendokumentation in 3facher Ausfertigung im DIN
A4-Format.

Bei der Kalkulation ist von 3 Terminen a 3 Stunden auszugehen.
1.Termin Inbetriebnahme
2.Termin Abnahme
3.Termin Einweisung Personal
Menge: 1,000 St

**02.14.01.0010 Sachverständigenabnahme**
Sachverständigenabnahme nach SPrüfV durch unabhängigen
Sachverständigen ist vom AN zu beauftragen und durchzuführen.
Menge: 1,000 St

*Hinweis: Wartung*

*Hinweis: Hinweis:*
Hinweis:

Für die Kalkulation der Wartungspositionen müssen die beschriebenen
Anlagen im Titel RWA-Anlagen als Grundlage dienen

**02.14.01.0011 Wartung innerhalb der Verjährungsfrist für die Gewährleistung**
Wartung innerhalb der Verjährungsfrist für die Gewährleistung
Wartung / Instandhaltung Pauschale innerhalb der 4-
jährigen Verjährungsfrist für die Gewährleistung,
gemäß VOB

Preis pro Jahr
Menge: 4,000 St

#### 02.15 Übertragungsnetze

##### Abschnitt 02.15.01 Übertragungsnetze

*Hinweis: EDV-Schränke*

*Hinweis: Hinweis:*
Hinweis:

Es wird ein strukturiertes Kommunikationsnetz
entsprechend der aktuell gültigen DIN EN 50173
installiert. Als Übertragungsmedien werden im
Sekundärbereich Singlemode- und Multimode-
Glasfaserkabel eingesetzt. Im Tertiärbereich werden
Kupferkabel der Kategorie 7A verwendet.

Im IT-Hauptverteilerraum (Untergeschoss Grundschule) werden
7 Stück Verteilerschränke in 19 Zoll-Technik zur
Aufnahme der aktiven und passiven Netzwerkkomponenten
installiert. Weitere Verteilerschränke in 19
Zoll-Technik werden als Bereichs-/Geschossverteiler in
Technikräumen der Bereiche-/Geschosse angeordnet.
Abgehend von den Verteilerstandorten erfolgt die
gesamte Gebäudeerschließung (horizontal und vertikal).

Die Verbindung der Verteilerräume erfolgt über
Multimode bzw. Monomode - Glasfaserkabel und
hochpaarige Kupfer- Installationskabel. In den
Verteilern werden die Glasfaserkabelenden mit
konfektionierten Pigtails verspleißt und auf ein
LWL-Rangierfeld aufgelegt. Die Zugentlastung der
LWL-Kabel hat grundsätzlich mit breitflächigen,
gepolsterten Kabelschellen zu erfolgen. Kabelbinder
dürfen dazu nicht verwendet werden. Die angebotenen
Kabeltypen sowie die Zubehörteile sind zu bemustern.
Die Kupfer-Datenkabel, S/FTP, Kategorie 7A (bis mind.
1.000 MHz) sind auf 19 Zoll-Rangierfelder, Kategorie 6A
und an den Endpunkten / Datenanschlusspunkten auf
geschirmte RJ 45-Anschlussdosen, Kategorie 6A
aufzulegen. Pro Anschluss wird ein Datenkabel achtadrig
aufgelegt. Die Schirmung der Datenkabel ist durchgehend
vom Rangierfeld bis zur Anschlussdose zu führen. Die
Verdrillung der Adern zu einem Paar darf beim Auflegen
max. 13 mm vor der Klemmstelle geändert, aufgehoben
oder verstärkt werden. Pro Anschluss wird ein
Datenkabel achtadrig aufgelegt.
Die einzelnen verwendeten Komponenten der gesamten
Verkabelung müssen den in den technischen
Vorbemerkungen beschriebenen Merkmalen entsprechen

Alle angebotenen Schränke sind vom selben Hersteller
und der selben Baureihe zu liefern.

**02.15.01.0001 19"- Verteilerschrank 800x800**
19"- Verteilerschrank 800x800mm
Universal-Datenschrank komplett aufgebaut, (24 HE).

Montagerack:
Stabile, geschweißte Rahmenkonstruktion aus 2 mm
Stahlblech. Sämtliche Rahmenteile sind mit
einer kontinuierlichen Systemlochung nach DIN 43356
versehen. Vorder- und Rücktüren vertikal geteilt.Türe
Vorderseite: Bündig eingelassene, serienmäßig
zweigeteilte Türen mit großem verglastem Ausschnitt
(Sicherheitsglas) vorne.
Türe Rückseite: Rücktüre aus Stahlblech.
Türverschluss mit Schwenkhebel
für Profilhalbzylinder mit 3-Punkt-Verriegelung.
Seitenwände: Bündig eingelassene Seitenwände links und
rechts aus Stahlblech, mit Schnellverschlüsse, von
innen demontierbar.
Es muss zwischen der Glastüre und den Vertikalprofil
einen Mindestabstand von 10 cm geben. Schutzart mind.
IP 30
Komplettschrank bestehend aus:
- Montagerack
- 19"-Schrank 24 HE
- geteilte Glastüren vorne (bestehend aus 3 mm
Einscheiben Sicherheitsglas)
- geteilt Türen an der Rückwand Stahlblech
- Türöffnungswinkel für hinten und vorne mindestens
180°
- Seitenwand links
- Seitenwand rechts
- Belüftungseinheit mit Thermostat, Volumenstrom
  freiblasend 120 m3/h pro Lüfter, Geräusch 32 dB(A)
- 4 Nivellierfüße
- Befestigungsmaterial für Einbauteile
- Schrankleuchte mit automatischer Einschaltung wenn
Türen geöffnet werden
- Schwenkkabelgriff mit Sicherheitsschloss und Aufnahme
eines
  Schließzylinders  (bauseits über IT@M)
- Belastbarkeit 5000N statisch
- Seitentüren gegen Öffnen von innen sichern
- Plantaschen
- Beschriftung (einschließlich dauerhaft maschinell
erstellter
  Beschriftung gemäß Vorgabe AG.

Schrankabmessungen:
Höhe:  24 HE
Breite:  800 mm
Tiefe:  800 mm

Lieferung und Montage, sowie Anschließen von
Potentialausgleich und 230 V-Versorgung, Einrichtung,
Sowie allem erforderlichem Zubehör, Klein- und
Befestigungsmaterial; einschl. Anreihverbinder und
Einbau des bauseits gestellten Profil-Halbzylinders.
Menge: 1,000 St

*Hinweis: Schrankeinbauten*

**02.15.01.0002 Core Switch für technisches Netzwerk**
Core Switch für technisches Netzwerk
Gigabit Ethernet Switch
24-port Gigabit Ethernet Switch

- 16-Port 1000Mbps SFP
- 8-Port-Combo-Gigabit-TP/
SFP-Fibre-Dual-Media-Management Ethernet-Schalter
- Versorgung: 100-240 V AC, 50/60Hz
- Farbe: Aluminium Silber eloxiert
Menge: 1,000 St

**02.15.01.0003 SFP-Modul**
SFP-Modul
Gigabit Glasfaser SX SFP Modul, TX:850nm, RX: 850nm,
mit MM LC 500m, Temperaturbereich 0~70 °C
Menge: 4,000 St

**02.15.01.0004 19" - Blindplatte 1 HE**
19" - Blindplatte 1 HE
Ausführung in Stahlblech RAL7035 inkl. Käfigmuttern und
Linsenschrauben
Menge: 2,000 St

**02.15.01.0005 19" - Blindplatte wie vor, jedoch 2 HE**
Menge: 2,000 St

*Hinweis: Hinweis:*
Hinweis:

Die Position "Käfigmuttern und Linsenschrauben" dienen
nur zur Übergabe als Reserve für den Nutzer

**02.15.01.0006 Käfigmuttern und Linsenschrauben**
Käfigmuttern und Linsenschrauben zum Einklipsen in
Profilen mit Lochraster, passend zu vorgenannten
Schränken
Menge: 10,000 St

**02.15.01.0007 Kompletter Potentialausgleich des Datenverteilers**
Kompletter Potentialausgleich des Datenverteilers unter
Einbeziehung aller Metallteile des Verteilers, sowie
aller Schirmgeflechte und Beilaufdrähte der ankommenden
Leitungen. Hierfür muss eine separate
Potentialausgleichsschiene im Verteilerschrank
vorgesehen werden.
Die Anschlüsse haben über flexible Kupferdrähte mit
Kabelschuhen zu erfolgen. Der Potentialausgleich ist zu
messen und zu protokollieren.
Menge: 1,000 St

**02.15.01.0008 19"-Kabelführungsplatte, 1 HE, flexibel**
19"-Kabelführungsplatte, 1 HE, flexibel zur geordneten
und sicheren horizontalen Kabelführung von LWL- und
Cu-Patchkabeln.
Material/Oberfläche:
Frontplatte  Stahlblech 1,5 mm, pulverbeschichtet,
Farbe  Lichtgrau  RAL 7035
Rangierbügel  Stahl
Innenabmessungen: 72 x 33 mm
Lieferumfang:  19" Frontplatte mit 5 Kabelführungen
Menge: 5,000 St

*Hinweis: C-Profilschienen und Zubehör*

**02.15.01.0009 C-Profilschiene**
C-Profilschiene
Für die Montage zwischen Rahmenprofilen. Zum
Kabelabfang mittels Bügelschellen, Kabelabfangleisten
oder Kaskardierung. Universelle Befestigungsmöglichkeit
für Installationszubehör, Steckdosenleisten,
FM-Installationseinheiten, Montageplatten, etc. Mittels
Gewindeplatte M5.

Material/Oberfläche:  Stahlblech 1,5 mm, verzinkt
Lieferumfang:  1 C-Profilschiene u.
Montagematerial
  Kabel-Management
Abmessungen/
Einsatz:  Typ 1, T = 800 mm, L = 655 mm
Menge: 5,000 St

*Hinweis: Rangierbügel*

**02.15.01.0010 Rangierbügel rechteckig**
Rangierbügel rechteckig für die geordnete, vertikale
Kabelführung. Offene Ausführung, kein durchfädeln
erforderlich. Befestigung z. B. Seitlich am 19" Profil.
Frontseitiger Profilmindestabstand 130 oder 170 mm.
Einbauposition beliebig.
Abmessungen:  B x T = 80 mm x 300 mm
Material/Oberfläche:  Rundstahl 6 mm, verzinkt
Menge: 15,000 St

**02.15.01.0011 Bügelschelle zur Zugentlastung**
Bügelschelle zur Zugentlastung und Einführung von
Kabeln und Leitungen, bestehend aus:
Bügelschelle und Gegenwanne
Spannbereich 8-12 mm
Menge: 5,000 St

**02.15.01.0012 Bügelschelle, jedoch Spannbereich 12-16 mm**
Menge: 5,000 St

**02.15.01.0013 Bügelschelle, jedoch Spannbereich 16-22 mm**
Menge: 10,000 St

**02.15.01.0014 Bügelschelle, jedoch Spannbereich 22-28 mm**
Menge: 10,000 St

*Hinweis: Schuko-Steckdosenleiste*

**02.15.01.0015 Schuko-Steckdosenleiste**
Schuko-Steckdosenleiste 6fach (19") ohne Schalter
Zum Schutz vor transienten Überspannungen aus dem Netz,
Bei kritischen Überspannungen erfolgt eine Trennung vom
Netz.
Nach Auslösen des Schutzableiters erlischt die grüne
Funktionsanzeige. Die Schutzwirkung der Prüfklasse Typ
3 bzw. Der Anforderungsklasse D ist ein Geräteschutz,
d. h. Ein
Feinschutz.
Schukosteckdosen um 45 Grad gedreht.
Steckdosenabstand 50 mm, 19 " Einbaumöglichkeit
Zuleistung:  H05VV-F 3G 1,5 Quadratmillimeter mit
Angegossenem Schuko-Winkelstecker,
Länge 2,5 m
Material/Oberfläche: Gehäuse als geschlossenes
Stahlblechprofil, verzinkt, pulverbeschichtet,
Struktur.
Innenleiter:  Durchgehende Messing-Stromschienen.
Farbe:  X = 1 Lichtgrau RAL 7035, oder X = 6
  Pastellorange RAL 2003.
  Kunststoffteile RAL 7035
Zulassungen/
Zertifikate:  CE-Kennzeichnung gemäß Niederspannungsrichtlinie 73/23/EWG.
  EMV-Richtlinie 89/336/EWG
  CB-scheme
  VDE

Technische Daten:
Montageart:  senkrecht
Netzspannung:  230 VAC
Nennstrom:  max. 16 A
Grenzableitstoßstrom (8/20 ys):  10 kA
Ansprechzeit:  < 25 ns
Schutzpegel
(bei 100 A Varistor-Spitzenstrom):
      - L gegen N: < 800 V
      -  L/N gegen PE: < 1500 V
Überspannungsschutz:
Prüfklasse Typ 3 gemäß DIN EN 61643-11,
Anforderungsklasse D gemäß VDE 0675-6,
Netzfilter gemäß VDE 0565 (EN 60939)
Menge: 2,000 St

*Hinweis: Patchfelder und Zubehör*

**02.15.01.0016 RJ45-Modul KAT. 6A**
RJ45-Modul KAT. 6 A, für Übertragungsfrequenzen von
mind. 500 MHz, geeignet für n. g. Leer-Patchpanels und
Leer-Anschlussdosen mit:

-  Einzelschirmung,
-  Gehäuse aus Aluminium blank
-  Großflächige 360° - Schirmkontaktierung
-  Montage der Schirmungshaube direkt am Modul
-  RJ45-Modul werkzeuglos beschaltbar und
  wiederbeschaltbar
-  Integrierter Aderführungskamm mit aufgedrucktem
  Farbcode nach EIA/TIA 568 A  und B
-  Integrierte Staubschutzkappe
-  Einfaches Einrasten des Moduls im Gehäuse, dadurch
  Automatische Erdung

Lieferung, Auflegen der Leitungen und Montage, mit
allem erforderlichen Zubehör, Klein- und
Befestigungsmaterial; einschließlich beschriften der
Leitungsenden.
Menge: 50,000 St

**02.15.01.0017 19"-Cat. 3 Patchpaneel (1 HE)**
Patchpanel Category 3- 19"/1 HE, 25 RJ45-Steckbuchsen;
Klappbarer Einschub, Front lichtgrau (ähnlich RAL 7035)
Zugentlastung und Schirmkontakte sind unverlierbar mit
dem Einschub verbunden, radiale Schirmlager und
Schirmkontakte sind großflächig und bilden einen
optimalen Kontakt. Eindeutige Farbkennzeichnung der
LSA-Plus-Kontakte nach EIA/TIA 568 A und B -
LSA-Plus-Kontakte für Leiter 0,4 bis 0,6 mm,  AWG 26
bis AWG 22; Außendurchmesser 0,7 bis 1,1 mm;
Menge: 2,000 St

**02.15.01.0018 Universelle Leer-Anschlussdose 2-fach - UP**
Universelle Leer-Anschlussdose - UP, zum Einbau von
v. g. RJ45-Modulen mit:

- Vollgeschirmtem Metallgehäuse,
- Vorbereitet für die Aufnahme von vor genannten 2 St.
RJ45-Modulen, Kategorie 6A
- Neigungswinkel in Steckrichtung: 15° bis 45°
- Zuverlässiger Potentialausgleichsanschluss
- Kabelabfangung, Zugentlastung
- Einfaches Einrasten der Module im Gehäuse, dadurch
automatische Erdung der Module
- Beschriftungsfeld mit Klarabdeckung
- Farbe reinweiss, passend zum eingesetzten
Schalterprogramm. Der Angebotspreis versteht sich
einschließlich anteiligem Abdeckrahmen im
Schalterprogramm!
- Für Unterputz-, Bodentank- und Kanalmontage geeignet

Lieferung, Montage und Beschriftung mit allem
erforderlichen Zubehör, Klein und Befestigungsmaterial.
Menge: 25,000 St

**02.15.01.0019 Datenanschlusseinheit 1xRJ45 für anreihbare Hutschieneninstallation**
Universal-Datenanschlusseinheit 1xRJ45 für anreihbare
Hutschieneninstallation, Baubreite 1TE (> 18mm) DIN
42880, Schutzklasse I bzw. II je nach Einbauart.
Schutzart mind. IP 20 Kategorie 6 geprüfte Ausführung für
Datenübertragungsraten bis 10 GBit bis 500 MHz, nach
IEEE 802.3an vollgeschirmte Module mit Metallgehäuse
aus Zinkdruckguss, Oberflächen vernickelt mit
einzelgeschirmten RJ45-Buchsen, Modulgehäuse aus nur
zwei Teilen bestehend, großflächiger Schirmanschluss,
vom Schirmanschluss getrennte Zugentlastung zum
Anschluss von Kategorie 6 und 7-Kabeln Tragrahmen zur
Modulaufnahme aus Kunststoff mit
Potentialausgleichsfeder (herausnehmbar) Einhaltung der
Kategorie 6 12C-de-embedded nach ISO/IEC 11801:2002,
EN50173-1:2002 von einem akkreditierten Prüflabor
zertifiziert Einhaltung der Permanent-Link Klasse E /
250 MHz auf allen Paarbelegungen nach ISO/IEC
11801:2002, EN50173-1:2002 Einhaltung der EN 55022
Klasse B, EN 50082-1 mit integrierter farbig
kodierbarer Staubschutzklappe Metall und
Kunststoffteile recyclingfähig.
Menge: 5,000 St

**02.15.01.0020 19 Zoll Spleißbox Singlemode, 12 x E2000 APC**
19 Zoll Spleißbox Singlemode,  12 x E2000 APC mit:

-  Vollmetallgehäuse, 1 HE
-  Ausziehbare Spleißbox
-  12 Glasfaserkupplungen Typ E2000 APC mit
  Staubschutzkappen
-  Farbe der Kupplungen: grün
-  1 Spleißkassette für 12 LWL-Verbindungen mit
Deckel,
  Spleißkämme, Spleißschutz und Zugentlastung
-  Graviertem Resopalschild für Beschriftung

Liefern und betriebsfertige Montage mit
Kabelabfangungen. Beschriften mit allem erforderlichen
Klein- und Befestigungsmaterial, Absetzen des
Kabelmantels sowie Verlegung der Faserreserve in der
Spleißablage.
Menge: 1,000 St

**02.15.01.0021 Pigtail E2000 APC, SM**
Pigtail E2000 APC, SM mit einseitigem 1 x E2000
APC-Stecker mit:

-  Fasertyp: 1 x E9/125
-  Erste Seite: E2000 APC-Stecker
-  Farbe: grün
-  Erfüllt die Norm IEC 61754-15
-  Zweite Seite: offen
-  Länge: 3m
-  Knickschutztülle
-  Integrierter Staubschutzverschluss

Liefern und betriebsfertig konfektionieren.
Menge: 12,000 St

**02.15.01.0022 Spleiss Singlemode**
Spleiß Singlemode als thermischer Fusionsspleiss von
zwei Singlemodefasern, komplett betriebsbereit
Menge: 12,000 St

*Hinweis: EDV Kabel*

*Hinweis: Hinweis:*
Hinweis:

Verlegungsart: Leitungen einziehen

Die aufgeführten Positionen umfassen, die Lieferung der
Leitungen und Kabel, betriebsfertige Montage, einschl.
Klein- und Befestigungsmaterial.

Die Leitungen bzw. Kabel werden in Teillängen auf
vorhandenen Kabelwannen, Pritschen, Rohren, Kanälen,
Hohlwänden oder dergleichen verlegt bzw. Eingezogen.

Diese Einzelbeschreibung bezieht sich auf die
nachfolgenden Positionen.

*Hinweis: CAT 7 Leitungen*

**02.15.01.0023 S/FTP, Bandbreite1300 MHz, AWG 22/1**
S/FTP, Bandbreite1300 MHz, AWG 22/1, besser als
Kategorie 7a Installationskabel für den Einsatz in
strukturierte Gebäudeverkabelungen nach ISO/IEC 11801
und EN 50173 (2. Ausgabe). Bestens geeignet für alle
Anwendungen der Klassen D bis FA Multimedia (Video,
Daten, Sprache) >10 GbE nach IEEE 802.3 an, Cable
sharing, VoIP, PoE

Leistungsmerkmale:
Besser als Kategorie 7 nach EN 50288 und IEC 61156
hervorragendes NEXT, niedrige Dämpfung, exzellente
Schirmeigenschaften (Paar- und Gesamtschirmung),
niedriges Skew

Aufbau:
Leiter:  blanker Cu-Draht, AWG 22/1
Isolation:  Zell-PE, Ader-D.: Nennwert 1,6 mm
Verseilelement:  Paar
Einzelschirm:  Alu-kaschierte Polyesterfolie,
Metallseite  aussen (PiMF)
Verseilung:  4 Paare
Gesamtschirm:  verzinntes Cu-Geflecht
Aussenmantel:  halogenfreier, flammwidriger
  Compound
mind. Werte bei 1000 Mhz/100m:
Dämpfung (dB/100m):  61,9
NEXT(dB)  60,4
PS-NEXT(dB)  57,4
ACR(dB@100m)  -1,5
PS-ACR(dB@100m)  -4,5
RL(dB)  15,1

Brandverhalten:
Flammwidrigkeit:  nach IEC 60332-3-24
Halogenfreiheit:  nach IEC 60754-1/2
Rauchdichte:  nach IEC 61034-1/2
Brandlast (MJ/m):  0,7 (Richtwert)

Elektromagnetisches Verhalten:
Kopplungswiderstand bei 10 MHz (mOhm/m): 5 (Nennwert)
Schirmdämpfung bis 1000 MHz (dB): 70 (Nennwert)
Kopplungsdämpfung bis 1000 MHz (dB): 85 (Nennwert)

Chemische Eigenschaften:
Frei von gefährlichen Stoffen nach RoHS 2002/95/EG
Zertifikate und Approbationen:
Qualitätssiegel mit Fertigungsüberwachung: VDE-Zeichen
Link Performance: LEONI MegaLineNet Systeme und
weitere handelsübliche Steckverbindersysteme
Prüfzertifikate: nach DIN 55350-18-4.2.1 bzw. EN 10204
Konform zu LVD (73/23/EEC): CE-Zeichen

Ausführung gemäß Einzelbeschreibung
Menge: 2500,000 m

*Hinweis: LWL Singlemode*

**02.15.01.0024 LWL Singlemode 12 Adern**
LWL Singlemode, 12 Adern  9mikrom

Aufbau:
- Zentrale gefüllte Bündeladern
- Zugentlastung und metallfreier Nagetierschutz:
- Zwei diametral angeordnete Reißfäden unter dem Mantel
- Mantel: halogenfreiem flammwidrigen Außenmantel

Einsatzbereich:
Für ortsfeste Verlegung im Innen- und Außenbereich bei
erhöhten mechanischen Anforderungen und
Nagetiergefährdung, in Kabelkanälen und Rohren oder
direkt in Erde. Hauseinführungen ohne zusätzliche
Übergabepunkte (Spleiße) möglich.

Längswasserdichtigkeit:
IEC 60794-1-2 F5

Brandverhalten:
Flammwidrigkeit:  IEC 60332-1
  IEC 60332-3-24
Rauchdichte:  IEC 61034
Halogenfreiheit:  IEC 60754-2

Zugbelastbarkeit:  250N/25kg (max.)
Dämpfung:  1310nm: < 0.45dB / km; 1550nm:
  < 0.30DB / km

Ausführung gemäß Einzelbeschreibung
Menge: 200,000 m

*Hinweis: Messungen und Beschriftungen*

*Hinweis: Hinweis:*
Hinweis:

siehe Zusätzliche Technische Vorbemerkungen passive
Datennetze, Punkt 1.2 "Messungen und Testszenarien"

**02.15.01.0025 LWL-Kabel-Kennzeichnungsband**
LWL-Kabel-Kennzeichnungsband "ACHTUNG GLASFASERKABEL;
verlegen bzw. Einziehen in Teillängen, mit dem zu
verlegenden Glasfaserkabel, inkl. Klein- und
Befestigungsmaterial in  Bodenkanäle, Steigetrassen und
/ oder Kabelkanäle. Als Mischverlegung auf vorhandene
Kabelrinnen.
Menge: 100,000 m

**02.15.01.0026 Rückstreumessung mittels OTDR Singlemode**
Rückstreumessung einer Glasfaser Singlemode mittels
OTDR, Vorlauffaser mind. Verlegelänge, 2 Messungen pro
Faserbündel.
Menge: 12,000 St

**02.15.01.0027 Rückstreumessung mittels LSPM Singlemode**
Dämpfungsmessung einer Glasfaser Singlemode mittels
LSPM.
Menge: 12,000 St

**02.15.01.0028 Messung eines Channel-Links, Klasse EA**
Messung eines Channel-Links, Klasse EA.
Menge: 25,000 St

**02.15.01.0029 Gravierte Beschriftungsschilder**
Gravierte Beschriftungsschilder selbstklebend, bis zu
einer Größe von 1x2 cm
Menge: 20,000 St

**02.15.01.0030 s.w.v., jedoch bis zu einer Größe von 2x5 cm**
Menge: 50,000 St

**02.15.01.0031 Maschinell erstellte Kabelbeschriftungen aus Kunststoff**
Maschinell erstellte Kabelbeschriftungen aus Kunststoff
Diese werden mittels Kabelbinder an den Leitungen
befestigt.
Menge: 30,000 St

**02.15.01.0032 RJ45-Rangierkabel bis 1,5 m (Kat 7) geschirmt**
RJ45-Rangierkabel bis 1,5 m (Kat 7a) geschirmt
Menge: 25,000 St

**02.15.01.0033 RJ45-Rangierkabel 5 m (Kat 7) geschirmt**
RJ45-Rangierkabel 5 m (Kat 7a) geschirmt
Menge: 10,000 St

#### 02.16 Uhren-Anlage

##### Abschnitt 02.16.01 Uhren-Anlage

*Hinweis: Hinweis Uhrenanlage*
Hinweis:

Die Uhrenanlage bekommt das Signal zur Synchronisierung von einer Antennen-Empfängereinrichtung (DCF77). Dieses Signal wird über die Hauptuhr weiterverarbeitet. Dabei wird von der Hauptuhr ein komplettes Zeittelegramm kabelgebunden an alle angeschlossenen Nebenuhren gesendet, woraufhin sich diese unabhängig von der Polarität und den Zeigerpositionen selbstständig auf die aktuelle, funkgenaue Uhrzeit einstellen (selbstrichtende Uhren).

Die Hauptuhr befindet sich in dem EDV-Schrank (Standort UG Sporthalle).

.

**02.16.01.0001 Funkempfänger für Hauptuhr**
Funkempfänger für Hauptuhren. Empfang des DCF 77 Telegramm. Zeit und Datum werden automatisch in die Schaltcomputer eingelesen. Kontrolleuchte blinkt bei Empfang.  Gehäuse drehbar im Befestigungswinkel
Einbau in ELA-Zentrale,
Zuleitung: 2adrig, ohne Abschirmung,
Max. Leitungslänge zwischen FU und SC 200m
Menge: 1,000 St

**02.16.01.0002 Hauptuhr**
Hauptuhr
Zum Einbau in einen bauseitigen 19"-Schrank mit folgenden Funktionen:

- 2 selbstrichtende Nebenuhrenlinien
- Für min. 100 Nebenuhren (inkl. Netzteil für Nebenuhren)
- Kurzschlussfest
- Automatisches Richten der Nebenuhren
- Nachlaufeinrichtung der NU-Linie bei Spannungswiederkehr
 Wiederholung des letzten Sekunden-/Minutenimpulses
- Vollautomatische Sommerzeitumschaltung mit 60 -  zusätzlichen Impulsen bzw. Impulsunterdrückung 1 Std. Der NU-Linie
- Überwachung der NU-Linie
Funkempfang
- Funkempfänger FU 20 jederzeit
- Zeit und Datum werden automatisch in die Uhr gelesen

Schaltzentrale/Signaluhr
- 4 Schalt- bzw. Signalkreis
- Tages-, Wochen- und Jahresprogramm
- 300 Speicherplätze
- Schaltfunktionen EIN, AUS oder Impuls
- Ferienschaltung 1...99 Tage (Dauer EIN oder Dauer AUS)
- Kürzester Schaltabstand 1 Min. (bzw. 1 Sek. Bei Impuls)
- Schaltleistung 10 A
- Manuelle Schaltungsvorwegnahme
- Ändern der Schaltzeiten
- Freie Blockbildung von Wochentagen
- Perm EIN oder AUS über Handschalter

Einbau in 3HE Blende inkl. Taster für Ferienschaltung, Gong, Alarm Start und Stop
Menge: 1,000 St

**02.16.01.0003 Innenuhr 400 mm einseitig**
Innenuhr 400mm, selbstrichtend, rund, einseitig, Wandmontage, weiß lackiertes Metallgehäuse (RAL-Farbe nach Wahl des AG), Durchmesser ca. 400 mm, flaches stoßgeschütztes Acrylglas. Weißes Metallzifferblatt mit Balkenziffern und ohne Logo des Herstellers, Zifferblattdruck nach DIN 41091. Schwarze Balkenzeiger für Stunden- und Minutenanzeige, Betriebsspannung über DCFport 24 Impulstelegramm.
Menge: 5,000 St

**02.16.01.0004 Innenuhr 400 mm beidseitig**
Innenuhr 400mm, selbstrichtend, rund, beidseitig, Wandmontage, weiß lackiertes Metallgehäuse (RAL-Farbe nach Wahl des AG), Durchmesser ca. 400 mm, flaches stoßgeschütztes Acrylglas. Weißes Metallzifferblatt mit Balkenziffern und ohne Logo des Herstellers, Zifferblattdruck nach DIN 41091. Schwarze Balkenzeiger für Stunden- und Minutenanzeige, Betriebsspannung über DCFport 24 Impulstelegramm.
Menge: 5,000 St

**02.16.01.0005 Innenuhr Ballwurfsicher (Sport)**
Innenuhr Ballwurfsicher (Sport), selbstrichtend, rund, einseitig, Anbau in ballwurfsicherer Ausführung nach DIN 18032 Teil 3,
lackiertes Metallgehäuse in RAL-Farbe nach Wahl des AG, Durchmesser ca. 545 mm, mit aushebelsicherer 3-Punkt Befestigung und 2-Scheiben Verbundsicherheitsglas, 6mm, Weißes
Metallzifferblatt mit Balkenziffern und ohne Logo des Herstellers, Zifferblattdruck nach DIN 41091. Schwarze Balkenzeiger für Stunden- und Minutenanzeige, Betriebsspannung über DCFport 24 Impulstelegramm.

.
Menge: 2,000 St

**02.16.01.0006 Verteilerkasten symmetrisch VKA4**
Verteilerkasten symmetrisch VKA4 mit Erdungsanschluss DIN 47615, mit Erdungsschiene, aus Stahlblech, beschichtet.
Bestückt mit LSA-Plus 2 10x10DA (Anschlussleiste 10 DA, mit
Farbcode)
Menge: 4,000 St

#### 02.17 Teleofnanlage/Türsprechanlage

##### Abschnitt 02.17.01 Türsprechanlage

**02.17.01.0001 Türstation Kompaktbauweise freistehend**
Kompakte Tuerstation freistehend mit einer Klingeltasten für TwinBus Tuersprechanlagen Spannungsversorgung aus Netzgerät. Manipulationnssicherer Anschluss des Tueroeffners am Netzgerät. Anschluss der Tuerstation über nur 2 Adern inkl. Beleuchtung. Robustes Metallgehäuse. Klingeltaste und Namensschild LED-beleuchtet. Namensschild ohne Demontage der Tuerstation austauschbar. Sprachlautstaerke einstellbar, sowie Nachrüstbarkeit durch Modulbauweise.

Befestigung auf vorhandenes Fundament
Maße: BxHxT in mm:  210x1640x230
Farbe:  weiß
Menge: 1,000 St

**02.17.01.0002 Verbundankersystem**
Verbundankersystem bestehend aus:
- Injektionsmörtel
- Ankerstangen: Dübellänge 80 mm, Dübelgrößen M12,
Edelstahl Dübel
Menge: 1,000 St

**02.17.01.0003 Switch12 PoE**
Switch 48 PoE
Menge: 1,000 St

**02.17.01.0004 Gegensprechtelefon mit Läutwerk, Aufputzmontage**
Für TwinBus Tuersprechanlagen mit Gegensprechverkehr. Mikrorechnergesteuert und mithoergesperrt. Hochwertiges Elektretmikrofon, dynamische Hörkapsel, Lautsprecher für Rufsignale, magnetischer Gabelumschalter. Optimale Bedienerführung durch beleuchtete Funktionstasten. Nachtdesign. Rufunterscheidung (Tuerruf/Etagenruf), 5 melodische Ruftöne durch Endanwender wählbar. LED-Rufanzeige mit Rufspeicherfunktion. 4 Lautstärkestufen einstellbar mit Kontrollfunktion. Rufabschalter mit LED-Statusanzeige. Türöffnertaste. Lichtschaltfunktion. Parallelbetrieb von 3 Wohntelefonen möglich. 10 Speicher für unterschiedliche Rufnummern. 3 Steckplätze für zusätzliche Module. Vorverdrahtung durch steckbare Schraubklemme, Aufputzmontage.

Maße:  H220xB90xT18/42mm
Farben:  weiß
Menge: 2,000 St

**02.17.01.0005 Netzteil für Türsprechstelle**
Gerät für Verteilereinbau für drei Bus-Linien max. 30 Teilnehmer
Menge: 1,000 St

*Hinweis: Dienstleistung*

**02.17.01.0006 Errichtung und Inbetriebnahme**
Menge: 1,000 psch

**02.17.01.0007 Programmierung der Anlage**
Menge: 1,000 psch

**02.17.01.0008 Einweisung des Nutzerpersonals**
Menge: 1,000 psch

#### 02.18 Spielstandsanzeige

##### Abschnitt 02.18.01 Spielstandsanzeige

**02.18.01.0001 Multisportanzeige**
Multisportanzeige

- Stationäre Ausführungen mit Ziffernhöhen von 21,26 cm
- LEDs, 2/3-reihig angeordnet, mit einem Betrachtungswinkel
  Von 160°, LED-Farben rot und gelb
- Gehäuse aus Aluminiumprofilrahmen mit umlaufender Nut mit
  Einer Tiefe von 80 mm
- Installation mit Montagewinkel
- Schlagfeste, nicht reflektierende Acrylfrontscheibe mit
  Ballwurfschutz nach DIN 18 032, Teil 3
- SD-Karteninterface für Software-Updates bei
  Programmänderungen insbesondere bei
  Spielregeländerungen
- Integrierte Hupe mit 120 dB
- Funksteuerung (2,4 GHz) als Standard zur Datenübertragung
  Von Bedienpult, mit einer Reichweite von ca. 100 m

- Inklusive Komfort-Bedienpult, das für 9 Sportarten vor- programmiert ist (Hallenfußball, Handball, Volleyball, Basketball,
  Eishockey, Tennis, Wasserball, Unihockey, Minihockey).
- Bedienpult mit klare Zuordnung der Bedientasten und
  Menügeführte Displayanzeige

- Countdown in Zehntelsekunden
- Spielzeit (vor- oder rückwärtszählend); Spielzustandsanzeige
  Durch blinkenden bzw. Stehenden Doppelpunkt
- Spielzeitvorgaben individuell programmierbar
- Präzise Uhrzeitangabe auf Quarzbasis - außerhalb der
  Spielzeit

Funktionen:

Spielstand, Ergebnis:  Ziffernhöhe für 210 mm
Spielperiode:  Ziffernhöhe für 160 mm
Timeout: Zähler  3 Punkte
Strafzeit: Anzeige  3 Punkte
Uhrzeit:  Ziffernhöhe für 210 mm
Akustisches Signal:  Hupe automatisch / manuell
Inkl. Bedienpult

Ableseentfernung empf./max:  120 m
Abmessungen (BxHxT):  ca. 200x100x10 cm
Gewicht:  ca. 25 kg
Stromversorgung:  230 V AC, 50 Hz
Stromverbrauch:  max. 80 W

Die Einbauhöhe von über 7,50 m ist bei der Kalkulation zu berücksichtigen.
Menge: 1,000 St

#### 02.19 Blitzschutz- und Erdungsanlagen

##### Abschnitt 02.19.01 Blitzschutz- und Erdungsanlagen

*Hinweis: Äußerer Blitzschutz*

*Hinweis: Hinweis:*
Alle nachstehend aufgeführten Positionen sind inkl. Lieferung und Montage sowie notwendigem Befestigungsmaterial anzubieten und in die Einheitspreise einzukalkulieren

**02.19.01.0001 Runddrähte mit Kunststoff-Mantel**
Runddrähte mit Kunststoff-Mantel nach DIN EN 50164-2
(VDE 0185, Teil 202), für den Einsatz bei Blitzschutzanlagen als Ableitung
D. Leiter:  8 mm
Querschnitt:  50 mm2
Werkstoff:  AIMgSi
Eigenschaften Werkst.-Nr.:  weich
Normenbezug:  DIN EN 50164-2
D. Außen  11 mm

Direkt auf Beton, in Fertigbetonteile oder Mauerwerk befestigen
Der Ableiter ist mind. Alle 1,5 m zu befestigen.
Menge: 150,000 m

**02.19.01.0002 Fangltg Stahl niro Rd10 Dach**
Fangleitung DIN EN 62561-2 (VDE 0185-561-2), aus nichtrostendem Stahl Rd 10, Werkstoff-Nr 1.4301, auf Dach.
Menge: 100,000 m

**02.19.01.0003 Fangltg Stahl niro Rd10 Fassade**
Ableitung DIN EN 62561-2 (VDE 0185-561-2), aus nichtrostendem Stahl Rd 10, Werkstoff-Nr 1.4301, senkrecht an Fassade.
Menge: 75,000 m

**02.19.01.0004 Fangstangen freistehend mit Dreibeinstativ, 3,5 m**
Fangstangen freistehend mit Dreibeinstativ zum Schutz von Dachaufbauten, mit Anpassung an die Dachneigung bis max. 10 Grad. Die Fangstangen sind für eine Windgeschwindigkeit bis 145 km/h und 161 km/h (Windlastzone II + III nach DIN 4131) dimensioniert.
Einschl. Benötigte (stapelbare) Betonsockel, Unterlegplatte und Anschluss
Höhe:  ca. 3500 mm
Radius:  ca. 250 mm
Platzbedarf Stativ (lxb)  ca. 620 x 670 mm
Werkstoff Fangstange:  Niro
Werkstoff Stativ:  St/tZn
Normenbezug:  DIN EN 62561-(1+2)
Menge: 15,000 St

**02.19.01.0005 Fangstange Stahl niro Rd16 Standfuß Beton Dachkonstruktion**
Fangstange DIN EN 62561-2 (VDE 0185-561-2), aus nichtrostendem Stahl Rd 16, Länge 2 m, Werkstoff-Nr 1.4301, mit Standfuß aus Beton, mit Kunststoff-Unterlegplatte, auf der Dachkonstruktion.
Menge: 10,000 St

**02.19.01.0006 Anschlüsse mittels Spezialklemmen**
Anschlüsse mittels Spezialklemmen für Heizungs-,
Lüftungsrohre und dergl. Mit der Gebäudeleitung
Menge: 20,000 St

**02.19.01.0007 Anschlüsse an die Dacheinfassungen**
Anschlüsse an die Dacheinfassungen Attikaabdeckung,
Kehlblechen, Verzierung und dergl. Mittels
Anschlussklemmen
Menge: 25,000 St

**02.19.01.0008 Überbrückungsbänder, Länge 180 mm**
Überbrückungsbänder zum Verbinden von
Metallverkleidungen oder als Dehnungsausgleichsstück,
zum Nieten oder Schrauben,
Befestigungslöcher  1x 10,5 mm und 4x 5,2 mm
Werkstoff:  Al
Länge:  180mm
Befestigungslöcher D.: 1x10,5 / 2x6,5mm
Normenbezug:  DIN EN 50164-(1+2)
Menge: 2,000 St

**02.19.01.0009 Überbrückungsbänder, Länge 300 mm**
Überbrückungsbänder zum Verbinden von
Metallverkleidungen oder als Dehnungsausgleichsstück,
zum Nieten oder Schrauben,
Befestigungslöcher  1x 10,5 mm und 4x 5,2 mm
mit Mittelbohrung für Kreuzungspunkte
Werkstoff:  Al
Länge:  300mm
Befestigungslöcher D.:  1x10,5 / 4x5,2mm
Mittelbohrung D.:  10,5mm
Normenbezug:  DIN EN 50164-(1+2)
Menge: 2,000 St

**02.19.01.0010 Mehrzweck-Verbindungsklemme zur universellen Verwendung**
Mehrzweck-Verbindungsklemme zur universellen Verwendung
als Kreuz- und Parallelklemme  speziell für Fangstangen
und Rundleiter mit Flachrundschraube und Verdrehschutz
Werkstoff Klemme:  NIRO
Klemmbereich Rd:  8-10/16 mm
Materialdicke:  3,0/2,5 mm
Normenbezug;  DIN EN 50164-1
Menge: 30,000 St

**02.19.01.0011 Verbindungsklemme SV NIRO V4A**
Menge: 20,000 St

**02.19.01.0012 Rohrfangstangen zum Schutz von Dachaufbauten**
Rohrfangstangen zum Schutz von Dachaufbauten mit
Betonsockel. Leichte Ausführung
Gesamtlänge:  ca. 1000 mm
Werkstoff:  Niro
Normenbezug:  DIN EN 50164-2
Durchmesser:  16/10 (t1 3) mm
Menge: 5,000 St

**02.19.01.0013 Trennstelle a.P.**
Trennstelle a.P. Mit Isolierstück und Trennlasche zum
Verbinden der Ableitung mit der Erdeinführung
Werkstoff:  St/tZn
Normenbezug:  DIN EN 50164-1
Klemmbereich Rd / Fl:  8-10 / 30-40mm, einschl.
Trennstellenbezeichnung
Menge: 15,000 St

*Hinweis: Anmerkung:*
Anmerkung:
Es sind nur Sachverständige nach SVBau zugelassen. Es
wird ein Mängelfreibericht verlangt, evtl.
erforderliche Nachprüfungen werden nicht eigens
vergütet. Die von der Prüfstelle festgestellten Mängel
sind vom Auftragnehmer kostenlos zu beseitigen.

**02.19.01.0014 Prüfung und Messung der gesamten Blitzschutzanlage**
Prüfung und Messung der gesamten Blitzschutzanlage mit
Skizze  und Prüfbericht in 3-facher Ausfertigung durch
eine amtlich anerkannte Prüfstelle, Abmessungen siehe
unter Hinweis Gebäudeabmessungen
Menge: 1,000 psch

**02.19.01.0015 Fotodokumentation**
Fotodokumentation
über die durchgeführten Arbeiten, welche u.a.
folgendes beinhaltet:
- Trennstellen
- Ableitungen unter der Isolierung
- Fangleitungsverlegung
- Anschluss an Bestandsgebäude 47 Bauteil C

Die Unterlagen sind 3-fach in Papier und 1x auf CD dem
BH zu übergeben.
Menge: 1,000 psch

**02.19.01.0016 Dokumentation**
Anfertigen von Revisionszeichnungen und Bestandsplänen
für die gesamte Blitzschutzanlage, in 3-facher
Ausfertigung, gefaltet im DIN A 4 Ordner sowie auf 1 x
Datenträger
Menge: 1,000 psch

#### 02.20 Baustrom Baubeleuchtung

##### Abschnitt 02.20.01 Baustrom Baubeleuchtung

*Hinweis: Hinweis*
Baustrom:
Der Hauptanschlusskasten/Zählerschrank für den Baustrom soll entsprechend aufgebaut und von dort auf die Gruppenverteiler verkabelt werden.
Die genaue Positionierung und Verkabelung, sowie die Baustromerschließung erfolgt durch AN, ebenso das Errichten des Baustromhauptverteilers ist durch den Auftragnehmer mit dem EVU bei der Baustromantragsstellung zu klären.
Die Baustromanlage ist für den kompletten Zeitraum des Bauvorhabens aufzubauen und zur Verfügung zu stellen.
Der AN plant und baut seine, sowie für die
Baueinrichtungscontainer nötige Strominfrastruktur durch eine
Elektrofachkraft selbst auf und stimmt diese mit der
Hochbauleitung und evtl. Weiteren Gewerken ab. Dazu gehören
unter anderem Anzahl und Dimensionierung von
Baustromverteilern, Zuleitungen und Kabelwegen (Kabelbrücken,Kabelrohre, Kabelgräben), auch für
Baustelleneinrichtungscontainer. Die Baustromanlage ist für den gesamten Zeitraum der Baustellen zur Verfügung zu stellen und zu prüfen.

Der AN stellt die Zählerschränke für die Baustromzähler und erledigt entsprechende An- und Abmeldungen beim EVU.
Der AN prüft und wartet die Baustromanlage nach DIN VDE 0100-Teil7-704 und führt täglich einen Funktionstest der FI´s mittels Testtaste durch.
Mängel werden durch den AN sofort behoben
und sind mit einzukalkulieren. Der AN führt ein Prüfbuch und
protokolliert alle Prüfungen. Das Prüfbuch ist monatlich der
Bauüberwachung Elektro vorzulegen.

*Hinweis: Kompl. Baustrom/Baubeleuchtung gemäß DIN-VDE 0100-704*
Kompl. Baustrom/Baubeleuchtung gemäß DIN-VDE 0100-704 errichten.

Bauseits wird die übergeordnete Baustromversorgung
errichtet und für die gesamte Bauzeit instand gehalten.
Die übergeordnete Baustromversorgung besteht aus
einem Hauptverteiler sowie erforderlicher
Gruppen- und Endverteiler.

Alle von den Baustromverteilern der übergeordneten Baustromversorgung abgehenden
Einrichtungen (Kabel, Leitungen, Baustellenbeleuchtung usw.) sind vom jeweiligen
Auftragnehmer zu erbringen, ordnungsgemäß instand zu halten und zu betreiben.

*Hinweis: Baustromverteiler*

**02.20.01.0001 Grupppenverteiler**
Gruppenverteiler
Anschlussleistung:  173 kVA
Bestückt mit mind.:
1  NH1-Sicherungslasttrennschalter 250 A mit  Bolzenanschluss M10
6  NH00-Sicherungslasttrennschalter 100 A mit  Bügelklemmen 10-50 qmm
Nach IEC/EN 60439-4/A1+A2 (DIN/VDE 0660 T501/A1+A2)
Gehäuse (E04) aus elektrolytisch-verzinktem Stahlblech mit schwermetallfreier Kunststoff-Lackierung
Farbe RAL 2004 (reinorange) mit Kranösen und Wandbefestigungslasche mit Einfachtür und Fallriegel für Vorhängeschloss inkl. feuerverzinktem Untergestell
Schutzart:  IP 44
Größe ca.:  730x1050x390 mm (HxBxT)
Untergestell:  Höhe ca. 470 mm

Mit Schloss und drei Schlüssel liefern, montieren, vorhalten und abbauen.
Hauptverteiler auf Mietbasis für den Zeitraum von 15 Monaten, inkl. Erstellung eines Potentialausgleiches. Für die Kalkulation des Potentialausgleichs sind 20 m Leitungen (16 qmm) inkl. Klemmen und der Anschluss an der Potentialausgleichsschiene zu kalkulieren
Menge: 1,000 St

**02.20.01.0002 Miete Gruppenverteiler**
Baustrom-Gruppenverteiler für Miete je weiteres Monat pro Verteiler
Menge: 1,000 St

**02.20.01.0003 Endverteiler**
Baustrom-Endverteiler
Anschlussleistung: 22 kVA
bestückt mit mind:
1 CEE-Gerätestecker 5/32 A 400 V/6 h mit Phasenwender
1 CEE-Steckdose 5/32 A 400 V/6 h mit Leitungsschutzschalter
3/32A -C-,
2 CEE-Steckdosen 5/16 A 400 V/6 h mit je 1 Leitungsschutzschalter 3/16A -C-,
1 FI-Schutzschalter allstromsensitiv 4pol. 40 A/30 mA,
6 Schutzkontaktsteckdosen 2/16 A 230 V mit je 1 Leitungsschutzschalter 1/16 A -C

Nach IEC/EN 60439-4/A1+A2 (DIN/VDE 0660 T501/A1+A2)
Gehäuse (E04) aus elektrolytisch-verzinktem Stahlblech mit
schwermetallfreier Kunststoff-Lackierung
Farbe: RAL 2004 -reinorange- mit Kranösen und Wandbefestigungslasche
mit Einfachtür und Fallriegel für Vorhängeschloss
inkl. Feuerverzinktem Untergestell

Einbauten bis einschließlich FI-Schutzschalter schutzisoliert
Schutzart : IP 44
Größe ca.: 740 x 670 x 360 mm / H-B-T
Untergestell-Höhe: ca. 320 mm

Mit Schloss und drei Schlüssel.
Endverteiler auf Mietbasis für den Zeitraum von 15 Monaten, inkl. Erstellung eines Potentialausgleiches. Für die Kalkulation des Potentialausgleichs sind 20 m Leitungen (25
qmm) inkl. Klemmen und der Anschluss an der Potentialausgleichsschiene
zu kalkulieren.
Menge: 3,000 St

**02.20.01.0004 Miete Endverteiler**
Miete Baustrom-Endverteiler je weiteres Monat pro Verteiler
Menge: 1,000 St

**02.20.01.0005 Vorhandener Baustrom-Endverteiler umversetzen**
Vorhandener Baustrom-Endverteiler umversetzen, in Abstimmung mit der Bauleitung einschl. Aller Nebenarbeiten, wie freischalten, abklemmen, versetzen, sichern, Erdung und wieder anschließen, Messung, Prüfung und Protokollierung
Menge: 10,000 St

**02.20.01.0006 Prüfung aller Verteiler bei Inbetriebnahme**
Prüfung aller Verteiler bei Inbetriebnahme gemäß BGV-A3 bzw. Betriebssicherheitsverordnung der vorgenannten Baustromanlage. Anbringung der Prüfplakette sowie Erstellen eines Prüfprotokolls gemäß VDE 0100 Teil 610 einschl. An- und Abfahrt
Menge: 1,000 St

**02.20.01.0007 Prüfen aller Baustromverteiler monatlich**
Prüfen aller Baustromverteiler auf Funktion für den Nutzer nach den geltenden Vorschriften.
Aufgemessen wird jede Prüfung der gesamten Baustromversorgung
Prüfung im monatlichen Zyklus, einschl. Dokumentation und Eintrag in das vom AN zu beschaffende Betriebsbuch im Baubüro für die Bauzeit.
Menge: 6,000 St

*Hinweis: Gummischlauchleitungen*

**02.20.01.0008 H07-RNF 5x10 mm² Gummischlauchleitung**
Schwere Gummischlauchleitung H07-RNF 5x10 qmm auf Mietbasis für die Bauzeit in Teillängen verlegen inkl. beidseitigem Anschluss an Verteiler
Menge: 100,000 m

**02.20.01.0009 H07-RNF 5x16 mm² Gummischlauchleitung**
Schwere Gummischlauchleitung H07-RNF 5x16 qmm auf Mietbasis für die Bauzeit in Teillängen verlegen inkl. beidseitigem Anschluss an Verteiler
Menge: 100,000 m

**02.20.01.0010 H07-RNF 5x25 mm² Gummischlauchleitung**
Schwere Gummischlauchleitung H07-RNF 5x25 qmm auf Mietbasis für die Bauzeit in Teillängen verlegen inkl.  beidseitigem Anschluss an Verteiler
Menge: 100,000 m

**02.20.01.0011 Miete je weiteres Monat für den gesamten Kabelanteil**
Menge: 1,000 St

**02.20.01.0012 Vorhandene Kabel oder Leitungen umverlegen**
Gummikabel oder Leitungen 5x10-95qmm zurückziehen  und an neuen Verteilerstandorte umverlegen
Menge: 100,000 m

*Hinweis: Baubeleuchtung*

**02.20.01.0013 Beleuchtungskleinverteiler a.P.**
Beleuchtungskleinverteiler a.P. Mit Abgangsklemmen auf Mietbasis für den Zeitraum der Bauzeit bestehend aus:
Stahlblechgehäuse IP54
2 x FI-Schutzschalter 40/0,03 A
2 x Leitungsschutzschalter, 16 A, 3-polig, Typ C
2 x Leitungsschutzschalter, 10 A, 3-polig, Typ C
1 x Zeitschaltuhr
1 x Schütz, 3-polig, 25 A
(Miete)
Menge: 2,000 St

**02.20.01.0014 HO7RN-F 3 G 2,5 mm² Gummischlauchleitung**
Gummischlauchleitung HO7RN-F 3 G 2,5 qmm auf Mietbasis für die Bauzeit, für mittlere mech. Beanspruchungen, Aufbau entsprechend VDE 0282, Außenmantel ölbeständig und flammwidrig nach VDE 0472, Nennspannung UO/ U = 450/750 V, in Teillängen liefern und betriebsfertig montieren
Menge: 100,000 m

**02.20.01.0015 HO7RN-F 3 G 4 mm² Gummischlauchleitung**
Gummischlauchleitung HO7RN-F 3 G 4 qmm auf Mietbasis für die Bauzeit, für mittlere mech. Beanspruchungen, Aufbau entsprechend VDE 0282, Außenmantel ölbeständig und flammwidrig nach VDE 0472, Nennspannung UO/ U = 450/750 V, in Teillängen liefern und betriebsfertig montieren
Menge: 100,000 m

**02.20.01.0016 HO7RN-F 5 G 2,5 mm² Gummischlauchleitung**
Gummischlauchleitung HO7RN-F 5 G 2,5 qmm auf Mietbasis für die Bauzeit, für mittlere mech. Beanspruchungen, Aufbau entsprechend VDE 0282, Außenmantel ölbeständig und flammwidrig nach VDE 0472, Nennspannung UO/ U = 450/750 V, in Teillängen liefern und betriebsfertig montieren
Menge: 100,000 m

**02.20.01.0017 HO7RN-F 5 G 4 mm² Gummischlauchleitung**
Gummischlauchleitung HO7RN-F 5 G 4 qmm auf Mietbasis für die Bauzeit, für mittlere mech. Beanspruchungen, Aufbau entsprechend VDE 0282, Außenmantel ölbeständig und flammwidrig nach VDE 0472, Nennspannung UO/ U = 450/750 V, in Teillängen liefern und betriebsfertig montieren
Menge: 100,000 m

**02.20.01.0018 FR-Wannenleuchte LED auf Holzbrett montiert**
FR-Wannenleuchte LED auf Holzbrett montiert liefern inkl. Anschluss und Überwachung auf Funktion während der Bauphase zur Montage an Gebäuden bzw. Aufstellung und Ausleuchtung der Flure und Verkehrswege
Menge: 20,000 St

**02.20.01.0019 Versetzen von vorhandenen Leuchten**
Versetzen von vorhandenen Leuchten einschl. Klemm- und Befestigungsmaterial

Zu kalkulieren sind:
- Strahler demontieren (inkl. Holzbrett)
- abklemmen
- am neuem Standort wieder befestigen
- anklemmen
- auf Funktion prüfen
Menge: 10,000 St

**02.20.01.0020 Versetzen von vorhandenen Beleuchtungverteiler**
Versetzen von vorhandenen Beleuchtungsverteilern einschl. Klemm- und Befestigungsmaterial

Zu kalkulieren sind:
- Verteiler demontieren
- Verteiler abklemmen
- am neuem Standort wieder befestigen
- anklemmen
- auf Funktion prüfen
Menge: 5,000 St

**02.20.01.0021 Feuchtraumabzweigdose a. P.**
Feuchtraumabzweigdose a. P., IP 55, selbstdichtend ca. 100 x 100 mm mit Deckel, liefern und montieren
Menge: 20,000 St

**02.20.01.0022 Verbindungsdose als Abzweigkasten**
Verbindungsdose als Abzweigkasten nach DIN EN 60670-1 aus halogenfreiem Kunststoff, Grundfläche mind. 150 mm x 150 mm, Tiefe mind. 65 mm, mit Deckel mit Schraubbefestigung, Schutzart: IP 44 DIN EN 60529 auf Beton liefern und montieren.
Menge: 15,000 St
Leistungsbereichkatalog: 053 KatLB

**02.20.01.0023 Anschließen von Kabel oder Leitungen**
Anschließen von Kabel oder Leitungen 3 x 1,5 bis 4x16mm2
An Baustromhauptverteiler, Baubeleuchtung
Menge: 20,000 St

**02.20.01.0024 Steckdosen Zeitschaltuhr**
Steckdosen Zeitschaltuhr
Anzeige:  digital
Schaltzyklus:  Wochenprogramm
Einsatzort:  Außenbereich
Schutzart:  IP66
Schaltleistung:  max. 3500 W
Betriebsspannung:  230 V
Menge: 2,000 St

**02.20.01.0025 Inbetriebnahme Baubeleuchtung**
Prüfung der Baubeleuchtung bei Inbetriebnahme gemäß BGV-A3 bzw. Betriebssicherheitsverordnung inkl. Anbringung der Prüfplakette sowie Erstellen eines Prüfprotokolls gemäß VDE 0100 Teil 610
Menge: 1,000 psch

**02.20.01.0026 Überwachung und Wartung pro Monat**
Überwachung und Wartung
Die angebotenen Baustrombeleuchtung sind während der Nutzung über die Bauzeit  durch den AN elektrisch zu überprüfen. Das Prüfergebnis ist festzuhalten und zu protokollieren.
Festgestellte Mängel sind umgehend der Bauleitung mitzuteilen und auf Weisung der Bauleitung zu beheben.
Das Auswechseln defekter Leuchtmittel und dergleichen sind in die Position einzukalkulieren.
Menge: 12,000 Mon

**02.20.01.0027 Demontage und Rückbau**
Demontage und Rückbau der Baubeleuchtung einschl. Entsorgung nicht mehr nötiger Materialien
Menge: 1,000 St

#### 02.21 Montagegerüst

##### Abschnitt 02.21.01 Montagegerüst

*Hinweis: Montagegerüst*

**02.21.01.0001 Vorhalten und Bereitstellung eines Montagegerüstes**
Vorhalten und Bereitstellen eines fahrbaren
Montagegerüstes zur Montage der Leuchtenkörper sowie
zum Verlegen von Kabel und Leitungen bis zu einer
Montagehöhe bis zu 10 m, pro Woche
Menge: 20,000 Wo

**02.21.01.0002 Auf- und Abbauen Montagegerüst**
Auf- und  Abbauen des fahrbaren vorgenannten
Montagegerüstes zum räumlichen Umversetzen. 1 Stk =
einmaliger Auf- und Abbau
Menge: 10,000 St

#### 02.22 Außenanlagen

##### Abschnitt 02.22.01 Außenanlagen

*Hinweis: Dichteinsätze*

*Hinweis: Hinweis:*
Hinweis:

Sämtliche Grab-, Verdicht- und Verfüllungsarbeiten
erfolgen bauseits. Dies ist bei den nachfolgenden
Positionen zu beachten.

**02.22.01.0001 Dichtungseinsatz 63 mm**
Dichtungseinsatz 63 mm zur druckwasserdichten
Abdichtung eines gewellten Kabelschutzrohres,
Gestellringe aus Hochleistungskunststoff,
Elastomer-Dichtung mit einer dauerelastischen Einlage
inkl. Allen nötigen Kleinteilen und Werkzeugen.
Außendurchmesser 63 mm
Menge: 5,000 St

**02.22.01.0002 Ringraumdichtung mit doppelter Dichtung**
Ringraumdichtung mit doppelter Dichtung, Quetschbereich
bis 63 mm, zum Abdichten von Kabelschutzrohren
(Außendurchmesser 63), ohne aufliegendem Flansch,
für Kernbohrungen 63 mm, bei drückendem Wasser,
Dicht bis 5 bar Druck, komplett einschl. Sämtlichem
Klein- und Montagematerial

Komponenten:
- Flansch V2A
- Schrauben V4A
- Muttern V2A
- Unterlegscheiben V2A
- zwei Gummidichtungen
Menge: 5,000 St

*Hinweis: Kabelschutzrohre*

**02.22.01.0003 Kabelschutzrohr DN63**
Kabelschutzrohr DN80, flexibel, innen glatt, aus PE-HD,
UV-stabilisiert, geeignet zum Verlegen im Erdreich,
unter Bodenplatten und im Beton.
Maße: Ø:63 mm
Dichtheit: gas- und wasserdicht bis 2,5 bar
Inkl. Einzugschnur und Muffen
Menge: 150,000 m

*Hinweis: Kabel für Außenbereich*

*Hinweis: Verlegungsart: Kabel / Leitungen einziehen*
Verlegungsart: Kabel / Leitungen einziehen

Die Kabel / Leitungen bzw. Kabel werden in Teillängen
auf vorhandenen Kabelwannen, Pritschen, Kabelzugrohren
oder dergleichen verlegt bzw. Eingezogen.

Diese Einzelbeschreibung bezieht sich auf die
nachfolgenden Positionen.

**02.22.01.0004 Kabel NYY-J 5x6RE**
STLB-Bau 2019-10 053
Kabel DIN VDE 0276-603 (VDE 0276-603) NYY-J 5 x 6 RE,
Cu-Zahl 288, Ausführung gemäß Einzelbeschreibung.
Menge: 150,000 m
Leistungsbereichkatalog: 053 KatLB

**02.22.01.0005 Kabel NYY-J 5x10RE**
STLB-Bau 2019-10 053
Kabel DIN VDE 0276-603 (VDE 0276-603) NYY-J 5 x 10 RE,
Cu-Zahl 480, Ausführung gemäß Einzelbeschreibung.
Menge: 100,000 m
Leistungsbereichkatalog: 053 KatLB

**02.22.01.0006 Kabel NYY-J 5x16RE**
STLB-Bau 2019-10 053
Kabel DIN VDE 0276-603 (VDE 0276-603) NYY-J 5 x 16 RE,
Cu-Zahl 768, Ausführung gemäß Einzelbeschreibung.
Menge: 100,000 m
Leistungsbereichkatalog: 053 KatLB

**02.22.01.0007 Gießharz-Verbindungsgarnitur**
Gießharz-Verbindungsgarnitur für zwei Kabel
(i-Garnitur),
zweiteillige schlagfeste transparente Formschalen,
sofort betriebsfertig, längs- und querwasserdicht,
Kabeldurchmesser
8-24mm, Leiterquerschnitt von 3x 1,5 bis 4x10 bzw. 5x6
qmm, inkl. Klemmen und Systemzubehör
Menge: 5,000 St

**02.22.01.0008 wie vor jedoch, für drei Kabel**
Wie vor jedoch, für drei Kabel (Y-Garnitur)
Menge: 5,000 St

*Hinweis: Außenbeleuchtung*

*Hinweis: Außenbeleuchtung Wandleuchte*
Außenbeleuchtung Strahler

**02.22.01.0009 Wandleuchte**
Wandfluter. Symmetrische Lichtstärkeverteilung. Effizientes optisches System. LED, 19 W Leuchten-Anschlussleistung, Leuchten-Lichtstrom 2136 lm, Farbtemperatur 4000 K. Farbwiedergabeindex (CRI) > 80. Mit austauschbarem LED-Modul mit einer mittleren Bemessungslebensdauer von 154.000 Betriebsstunden (L80B50 bei ta = 25 °C). Nachliefergarantie auf das LED-Modul und die Verschleißteile. Mit LED-Netzteil, DALI-steuerbar, 220-240 V, 0/50-60 Hz. Schutzart IP 65. Leuchte aus Aluminiumguss, Aluminium und Edelstahl, Standardfarbton: Grafit. Sicherheitsglas. Reflektor aus eloxiertem Reinstaluminium. Zwei Leitungseinführungen zur Durchverdrahtung der Netzanschlussleitung bis Ø 10,5 mm, max. 5 x 1,5 qmm. Abmessungen: 260 x 75 x 155 mm.
Menge: 8,000 St

#### 02.23 Dokumentation

##### Abschnitt 02.23.01 Dokumentation

*Hinweis: Dokumentation*

**02.23.01.0001 Technische Dokumentation**
Technische Dokumentation
Die technische Dokumentation ist entsprechend den
Vorbemerkungen (Siehe "Zusätzliche Technische Vertragsbedingungen - Allgemein") und den DIN-Vorschriften zu erstellen.
Menge: 1,000 psch

**02.23.01.0002 Fotodokumentation**
Fotodokumentation im Rahmen der Abschlussdokumentation.
Für alle Installationsbereiche sind Fotos als aussagekräftige Fotodokumentation zu erstellen, vor allem sind Bereiche von Interesse, die später nicht mehr einsehbar sind z.B. Brandabschottungen. Die Brandschotts sind zu nummerieren und die Position in Bestandspläne einzutragen.
Ablage als JPG Datei mit ca. 5 MB.
Die Ablage erfolgt täglich in ein eigens
Unterverzeichnis mit
Datum und Kurztext (z.B. 120814_EG-Küche).
Übergabe auf USB-Stick
Menge: 1,000 psch

**02.23.01.0003 Sachverständigenabnahme/TÜV**
Sachverständigenabnahme/TÜV
Der Bauherr beabsichtigt einen unabhängigen
Sachverständigen (z.B. TÜV/DEKRA) für die Abnahme der
gesamten elektrotechnischen Anlagen zu beauftragen.
Vom AN ist hier entsprechendes Personal zur Verfügung
zu stellen. Es ist von einem Zeitwand von 80 Stunden
auszugehen. Die Abnahme beinhaltet Lieferung aller
erforderlichen Unterlagen (z.B. Schaltbilder,
Prüfzeugnisse etc.) für die externe Prüfung
einschließlich Gestellung der zur Abnahme notwendigen
Materialien, Werkzeuge, Geräte und des Hilfspersonals.

Sollten Nachprüfungen durch vom AN zu vertretende
Mängel erforderlich sein, so gehen die dadurch
enstehenden Kosten zu Lasten des AN.
Menge: 1,000 psch

#### 02.24 Bauleistungen im Stundenlohn

##### Abschnitt 02.24.01 Bauleistungen im Stundenlohn

*Hinweis: Bauleistungen im Stundenlohn*

*Hinweis: Hinweis*
Hinweis

Mit der Ausführung der im Leistungsverzeichnis
vorgesehenen Stundenlohnarbeiten ist erst nach
schriftlicher Anordnung des Auftraggebers zu beginnen.
Der Umfang der im Einzelfall zu erbringenden
Leistungen wird bei der Anordnung festgelegt.
Die Stundenlohnzettel sind wöchentlich einzureichen.
Stundensätze:
Die nachstehenden Verrechnungssätze sind unter
Beachtung der preisrechtlichen Vorschriften zu
ermitteln und gelten unabhängig von der Anzahl der
abzurechnenden Stunden. Sie enthalten den
tatsächlichen Lohn mit den Zuschlägen für Gemeinkosten,
Sozialkassenbeiträge, vermögenswirksame Leistungen und
dergl., sowie Lohn- und Gehaltsnebenkosten.
Zuschläge für Nacht-, Sonn- und Feiertagsarbeiten sind
jedoch nicht eingerechnet.
Für die Ausführung der Stundenlohnarbeiten sind
maximal Monteure mit einer Qualifikation nach
Entgeltgruppe G erforderlich. Arbeiten, die nur
Monteure mit höherer Qualifikation ausführen können,
sind vor deren Beginn mit der
Bauleitung abzustimmen. Die Stundensätze der einzelnen
Lohngruppen sind komplett auszufüllen.
Sollte der Bieter über eine nachfolgend angeführte
Berufsgruppe nicht verfügen, hat er die nächsthöher
qualifizierte einzusetzen.

Für die Erfassung und Ankündigung von
Stundenlohnarbeiten sind die Vorlagen des AG zu
verwenden.

BAULEISTUNGEN - LB 053 / 054  (E-Installation)

**02.24.01.0001 Gruppe I, Montageleiter**
Montageleiter,  Entgeltgruppe: I
Menge: 20,000 Std

**02.24.01.0002 Gruppe G, Selbständ. Install-Monteur**
Selbständ. Installationsmonteur, Entgeltgruppe: G
Menge: 20,000 Std

**02.24.01.0003 Gruppe F, Install-Monteur**
Installationsmonteur, Entgeltgruppe: F
Menge: 20,000 Std

**02.24.01.0004 Gruppe E, Monteur unter Aufsicht**
Monteur unter Aufsicht, Entgeltgruppe: E
Menge: 20,000 Std

**02.24.01.0005 Auszubild. 4.Lehrjahr**
Auszubildende,  4. Lehrjahr, 75 % v. Ecklohn
Menge: 20,000 Std

### Bereich 03 Elektroinstallation Energiezentrale

*Hinweis: Allgemeine Spezifikationen*
Allgemeine Spezifikationen für Ringkabel-Schaltanlagen bis zu 24 kV

Inhaltsverzeichnis:
1. Allgemeines
2. Normen
3. Servicebedingungen
4. Systemparameter
5. Anforderungen an die Funktion
6. Anforderungen an die Konfiguration
7. Allgemeine Festlegung des Designs und der Entwicklung der Schaltanlage
7.1 Einführung
7.2 Schaltanlagen
7.3 Dielektrikum
7.4 Erdung der Metallteile
7.5 Erdung des Hauptstromkreises
7.6 Einspeisung mit Lasttrennschalter
7.7 Transformatorschutz mit Vakuumschalter
7.8 Schnelle Rückstellung des Vakuumschalters
7.9 Transformatorschutz mit Vakuumschalter
7.10 MS-Messung
7.11 Kabeldurchführungen und Kabelendverschlüsse der Ringkabel-Schaltanlage
7.12 Verriegelungsvorrichtungen
7.13 Spannungsanzeiger und Phasenkomparatoren
7.14 Fehleranzeiger
7.15 Sicherheit von Personen
7.16 Betätigungshebel
7.17 Frontplatte
7.18 Prüfung der Kabelisolierung
7.19 Fernsteuerung der Ringkabel-Schaltanlagen
7.20 Abmessungen
7.21 Endfertigung
8. Typprüfung und Routinetests
9. Qualität
1. Allgemeines
Diese Spezifikationen gelten für die ab Werk gelieferten metallgekapselten, gasisolierten, SF6-freien
Innenraum-Schaltanlagen vom Typ Ringkabel-Schaltanlage.
Die Ausrüstung ist in Form einer Kompakt oder Anreihbaren Schaltanlage zu liefern und muss die folgenden
Anforderungen erfüllen:
1.1 Einfache Montage
1.2 Einfache und sichere Bedienung
1.3 Kompakte Ausführung
1.4 Geringer Wartungsbedarf
Der Lieferant muss den Nachweis erbringen, dass er im Bereich Mittelspannungs-Schaltanlagen große
Erfahrung besitzt und dass er bereits eine Anlage gleichen Typs und der gleichen Marke geliefert hat, die
seit mindestens drei Jahren in Betrieb ist.
Die Einheiten stehen auf Anfrage entweder als Standard-Kompakt-Anlage oder in erweiterbaren Versionen
zur Verfügung. Die Erweiterung kann vom Kunden einfach vor Ort vorgenommen werden, ohne mit dem
Isoliermedium zu hantieren, ohne besondere Vorbereitung des Bodens, ohne spezifische Werkzeuge und
auf jeder Seite der installierten, erweiterbaren Schaltanlage.
2. Normen
Für die Abnahme muss die Schaltanlage den Anforderungen der neusten Ausgaben der folgendenEmpfehlungen, Normen und Spezifikationen erfüllen:
2.1 IEC-Normen
2.1.1 IEC 62271-1: Gemeinsame Bestimmungen für Mittelspannungs-Schaltanlagen,
2.1.2 IEC 62271-200: Metallgekapselte Mittelspannungs-Schaltanlage
2.1.3 IEC 60265-1: Mittelspannungs-Lastschalter,
2.1.4 IEC 62271-102: Wechselstrom-Trennschalter und Erdungsschalter
2.1.5 IEC 62271-100: Mittelspannungs-Wechselstrom-Leistungsschalter
2.1.6 IEC 62271-105: Mittelspannungs-Lastschalter-Sicherungs-Kombinationen,
2.1.7 IEC 60529: Schutzarten durch Gehäuse (IP-Code).
3. Servicebedingungen
3.1 Die Ringkabel-Schaltanlage muss für den Betrieb in einer Höhe von bis zu 2000 Metern über dem
Meeresspiegel ohne Einschränkungen (Derating) geeignet sein.
3.2 Die Ringkabel-Schaltanlage muss normal im folgenden Temperaturbereich betrieben werden können:
Maximale Lufttemperatur: + 40 C (Option +55 °C)
Minimale Lufttemperatur: + 25 °C
Der Hersteller muss erklären, ob die Ringkabel-Schaltanlage bei einer höheren Lufttemperatur als + 40 °C
betrieben werden kann und gegebenenfalls die Einschränkungen offen legen.
3.3 Die Ringkabel-Schaltanlage muss einer hohen relativen Luftfeuchtigkeit und Luftverschmutzung der
Umgebung standhalten können.
3.4 Die Ringkabel-Schaltanlage muss entweder in einer Innenraumstation oder in Unterstationen und
Kompaktstationen in IP67 montiert werden können.
4. Systemparameter
Netz Drei Phasen
Bemessungsspannung 12 - 17,5 - 24 kV
Betriebsspannung .. kV
Bemessungsfrequenz 50/60 Hz
Stehblitzstoßspannung
Phase - Phase, Phase - Erde
Über die Trennstrecke
75 - 95 - 125 kV
85 - 110 - 145 kV
Stehwechselspannung 28 - 38 - 50 kV eff - 1 min
Bemessungsstrom
Einspeisung- Lasttrennschalter
Trafoabgang
Einspeisung Leistungsschalter
630 A
200 A
630 A
Bemessungs-Kurzschlussstrom (1 sec ) 12,5 - 16 - 20 - 25 kA
Bemessungs-KurzschlussstromKapazität der Haupt- und
Erdungsschalter
31,5 - 40 - 50 - 62,5 kA
Spitze der
Bemessungsspannung
Häufigkeit, mit der die Schaltanlage mit
Bemessungs-Kurzschlussstrom auf den
Haupt- und Erdungsschaltern und
Leistungsschaltern betrieben wird
5 Einschaltvorgänge
Bemessungs-Ausschaltwirkstrom
Lasttrennschalter 630 A eff
Bemessungs-Kabelausschaltstrom
Lasttrennschalter 30 A
Zahl der mechanischen Schaltspiele
Lasttrennschalter
Lastschalter-Sicherungs-Kombination
Leistungsschalter
Erdungsschalter
10000 O/C
5000 O/C
2000 O/C
2000 O/C
Zahl der Ausschaltungen bei
überwiegend Wirklast 100 O/C
Zahl der Schaltvorgänge bei
Bemessungs-Kurzschlussstrom
(Leistungsschalter)
50 Ausschaltvorgänge
Nach den Empfehlungen der IEC 62271-1 und IEC 62271-200 muss die gesamte Schaltanlage diesem
Strom ohne Beschädigung standhalten.5. Anforderungen an die Funktion
Die folgenden Funktionen müssen verfügbar sein:
- Einspeisung mit Lastrennschalter (I)
- Transformator-Schutz mit Vakuumschalter (B)
- Transformator-Schutz mit Sicherungskombination (Q)
- Sammelschienen-Hochführung mit Erdungsschalter (R)
- Mittelspannungs-Messung (M)
6. Anforderungen an die Konfiguration
Die folgenden Konfigurationen müssen verfügbar sein:
6.1 Design kompakt:
2 Funktionseinheiten: Reihenfolge der Funktionen frei konfigurierbar
3 Funktionseinheiten: Reihenfolge der Funktionen frei konfigurierbar
4 Funktionseinheiten: Reihenfolge der Funktionen frei konfigurierbar
6.2 Design erweiterbar:
1 Funktionseinheit: I / Q / R / B / M1
2 Funktionseinheiten: Reihenfolge der Funktionen frei konfigurierbar
3 Funktionseinheiten: Reihenfolge der Funktionen frei konfigurierbar
4 Funktionseinheiten: Reihenfolge der Funktionen frei konfigurierbar
7. Allgemeine Festlegung des Designs und der Entwicklung der Schaltanlage
7.1 Einführung
Die Ringkabel-Schaltanlage muss die Kriterien für metallgekapselte Kompakt-Schaltanlagen für InnenraumAufstellung nach der IEC 62271-200 erfüllen:
7.1.1 Einstufung der Schaltanlage: Klasse PM
7.1.2 Verlust der Kategorie der Betriebsverfügbarkeit: LSC2
Die Schaltanlage muss im gleichen Metallgehäuse die Anzahl der Mittelspannungs-Funktionseinheiten
enthalten, die für den Anschluss, die Stromversorgung und den Transformatorschutz notwendig sind, d.h.
7.1.3 Zwei oder drei Einspeisungen mit Lastrennschalter,
7.1.4 Eine oder zwei Einspeisungen mit Sicherungskombination für den Transformatorschutz,
7.1.5 Erdungsschalter.
7.2 Schaltanlagen
Die Schaltanlage und die Sammelschiene müssen in einem rostfreien Stahlgehäuse untergebracht werden,
das mit reiner Luft (kein alternatives Isoliermedium oder technische Luft) bei 0,4 bar (400 hPa) relativem
Druck bei 12 kV oder 1,5 bar (1500 hPa) bei 24kV gefüllt ist, um die Isolierung sicherzustellen.
Die Lichtbogen Löschung bei Lasttrenner und Sicherungs-Lasttrenner muss durch eine als
Nebenschluss-Strombahn eingebaute kleine Vakuum-Röhre übernommen werden.
Das Gehäuse ist für die gesamte Lebensdauer versiegelt und muss das Kriterium "Versiegeltes
Drucksystem" gemäß der Norm IEC 62271-1 (§ 3.6.5.4) erfüllen: "ein Volumen, für das während der
gesamten erwarteten Lebensdauer keine weitere Gasverarbeitung erforderlich ist". Zusätzlich muss der
Hersteller bestätigen, dass die maximale Ausflussmenge weniger als 0,1 % pro Jahr beträgt.
Die Schaltanlage muss vollständig isoliert sein, so dass sie gegen Umgebungseinflüsse unempfindlich ist
(zeitweise Überflutung, hohe Feuchtigkeit..); Schutzart IP67 nach der Empfehlung der IEC 60529 § 14.2.7.
So montiert, müssen die aktiven Teile der Schaltanlage wartungsfrei sein und die Schaltanlage nur
geringfügig gewartet werden.
Die Schaltanlagen-Antriebe müssen die Schutzart IP2X besitzen.
Der Behälter muss aus mindestens 2 mm unlackiertem, rostfreiem Stahl bestehen.
Der Kabelraum muss enthalten:
- Einstellbare Vorrichtungen zur Kabelbefestigung- Erdungsvorrichtung
- Metalltrennwand zwischen Kabelräumen und dem Druckentlastungs-Bereich des Gastanks.
Der Kabelraum muss so konzipiert sein, dass er lichtbogenfest ist und sich für die folgenden
Kabelanschlusssysteme eignet:
- Teilisolierte Kabelsteckverbinder
- Vollgeschirmte Kabelsteckverbinder
- Metallgekapselte Kabelsteckverbinder nach DIN EN 50181.
Die Farbe des Gehäuses und des Schalter-Antrieb-Panels muss RAL 9003 sein.
Die Schaltschränke müssen für die Montage auf einem Bodendurchbruch, einer Stellfläche oder Platte
geeignet sein.
Jeder Schaltschrank muss mit einem Schild in geeigneter Größe gekennzeichnet sein, auf dem die
Funktionseinheiten und ihre elektrischen Eigenschaften angegeben sind.
Die Schaltanlage und die Schaltschränke müssen so konzipiert sein, dass die Stellung der Geräte und auch
die Schaltvorgänge für den Bediener auf der Vorderseite des Schaltschranks zu sehen sind.
Nach den geltenden Normen müssen die Schaltschränke so konzipiert sein, dass während des Betriebs der
Zugriff auf alle unter Spannung stehenden Teile ohne Werkzeug verhindert wird.
7.3 Dielektrikum
Für Mittelspannungs-Ringkabel-Schaltanlagen ist reine Luft als dielektrisches Medium zwingend
vorgeschrieben, auch technische Luft (also Bestandteile der normalen Luft in einem geänderten
Mischungsverhältnis) ist nicht zu gelassen.
7.4 Erdung der Metallteile
Es muss weiterhin eine Betriebskontinuität zwischen den Metallteilen des Schaltschranks und der Kabel
bestehen, so dass in der Umgebung kein elektrisches Feld entstehen kann. Dabei muss die Sicherheit von
Personen gewährleistet werden.
Die Rahmen der Unterstationen müssen an die Erdungsschiene angeschlossen werden, ohne eine
Sammelschiene zu demontieren.
7.5 Erdung des Hauptstromkreises
Die Kabel werden mit einem Erdungsschalter mit Kurzschlusskapazität nach der IEC 62271-102 geerdet.
Der Erdungsschalter kann nur betätigt werden, wenn der Schalter geöffnet ist.
Der Erdungsschalter kann in seinen eigenen Betriebsmechanismus eingebaut werden. Eine manuelle
Schließung muss über eine Feder beschleunigt reagieren, mit vom Bediener unabhängiger Geschwindigkeit.
Die mechanischen Verriegelungssysteme müssen den Zugang zur Antriebswelle verhindern, um jegliche
Bedienungsfehler zu vermeiden, so zum Beispiel das Schließen des Erdungsschalters, während des
Einschaltens des Lasttrenners.
7.6 Einspeisung mit Lasttrennschalter (I)
Sie müssen wartungsfrei sein, mit Stromkreis-Unterbrechung durch eine Nebenschluss-Vakuum-Röhre. Die
Stellung der Strom- und Erdungskontakte muss auf der Vorderseite des Schaltschranks deutlich erkennbar
sein. Die Stellungsanzeige muss eine Anzeige der Zwangsöffnung nach IEC 60265-1 besitzen. Zusätzlich
muss der Hersteller die Zuverlässigkeit der Angabe nach IEC 62271-102 § 6.105 nachweisen.
Die Schalter müssen nach IEC 60265-1 § 3.104 von "erhöhter Bedienungsfrequenz" sein. Sie müssen
3 Stellungen besitzen, nämlich offen-getrennt, geschlossen und geerdet. Die Schalter werden so konstruiert,
dass eine Verriegelung eine Bedienung durch Unbefugte verhindert. Der Lasttrennschalter und der
Erdungsschalter müssen mit zwei voneinander getrennt betriebenen Eingangspunkten ausgestattet werden.
Die Schalter müssen im Werk vollständig montiert und geprüft werden.
Die manuelle Öffnung und Schließung erfolgt durch einen schnell reagierenden, vom Bediener
unabhängigen Mechanismus.Der Mechanismus des Schalters und des Erdungsschalter muss eine mechanische Lebensdauer von
mindestens 10.000 Schaltspielen besitzen.
7.7 Transformatorschutz mit Vakuumschalter (B)
Die Leistungsschalter müssen wartungsfreie Vakuumschalter sein. Die Stellung der Strom- und
Erdungskontakte muss auf der Vorderseite des Schaltschranks deutlich erkennbar sein. Die
Stellungsanzeige muss eine Anzeige der Zwangsöffnung nach IEC 62271-102 besitzen. Zusätzlich muss der
Hersteller die Zuverlässigkeit der Angabe nach IEC 62271-102 § 6.105 nachweisen.
Die Leistungsschalter müssen 2 Stellungen besitzen: Offen-Getrennt und geschlossen. Ein getrennter,
unabhängiger Erdungs- und Trennschalter muss die Kabel so öffnen und erden können, dass durch die
Verriegelungen alle unberechtigten Bedienungen verhindert werden.
Die Schalter müssen im Werk vollständig montiert und geprüft werden.
Über einen Bedienungsmechanismus kann der Leistungsschalter manuell geschlossen und gleichzeitig der
Mechanismus gespannt werden. Für den Dreistellungs-Erdungsschalter und den Trennschalter muss ein
unabhängiger Mechanismus eingebaut werden.
Der Vakuum-Leistungsschalter muss oberhalb des Trenn und Erdungsschalters eingebaut sein, damit der
Abgangserder direkt auf den Abgang und damit auf das angeschlossene Kabel wirkt.
Der Leistungsschalter muss mit einer integrierten Schutzeinheit verbunden sein, die ohne jegliche
Hilfsenergieversorgung läuft, und folgende Komponenten umfassen muss:
7.7.1 Drei in den Durchführungen integrierte Ring-Trafos,
7.7.2 Ein elektronisches-Schutz-Relais,
7.7.3 Ein energiearmer Ausschalt-Auslöser
7.7.4 Ein Systemschutz-Test (mit oder ohne Leistungsschalter-Auslösung)
7.8 Transformatorschutz mit Sicherungskombination (Q)
Diese Einheit muss eine Kombination aus dem Dreistellungs-Lasttrennschalter und einer Verbindung für HVSicherungen sein. All diese Geräte müssen vollständig in einen hermetisch abgedichteten Gasbehälter
integriert werden. Die Erdungsschalter müssen an beiden Enden der Sicherungsverbindungen platziert
werden.
Die Lasttrennschalter müssen wartungsfrei mit reiner Luft als Isoliergas sein. Die Stellung der Strom- und
Erdungskontakte muss auf der Vorderseite des Schaltschranks deutlich erkennbar sein. Die
Stellungsanzeige muss eine Anzeige der Zwangsöffnung nach IEC 60265-1 besitzen. Zusätzlich muss der
Hersteller die Zuverlässigkeit der Angabe nach IEC 62271-102 § 6.105 nachweisen.
Die Schalter müssen nach IEC 60265-1 § 3.104 von "erhöhter Bedienungsfrequenz" sein. Sie müssen
3 Stellungen besitzen, nämlich offen-getrennt, geschlossen und geerdet. Die Schalter werden so konstruiert,
dass eine Verriegelung eine Bedienung durch Unbefugte verhindert. Der Lasttrenner und der
Erdungsschalter müssen mit zwei voneinander getrennt betriebenen Eingangspunkten ausgestattet werden.
Mit einem Bedienungsmechanismus kann der Sicherungs-Lastschalter manuell geschlossen und der
Mechanismus in einer Bewegung geladen werden.
Die Sicherungen müssen im folgenden Betriebsmodus in Reihe mit dem Schalter montiert werden: Durch
das Auslösen eines in der Sicherung integrierten Schließbolzens, wird der 3-phasige Lasttrennschalter
geöffnet.
Die Schutzart des Sicherungsraums muss IP6X sein.
7.9 MS-Messung
Die MS-Messung muss als typgeprüfte, metallgekapselte, fabrikfertige Schaltzelle ausgeführt werden.
Der Meßschrank muss einem internen Lichtbogen standhalten. Der Anschluss mit den benachbarten Feldern
erfolgt über MS-Kabel-Verbindungen.Spannungs- und Stromwandler vom Hersteller oder nach DIN 42600 werden akzeptiert.
Die folgende Konfiguration muss verfügbar sein:
- 2 Spannungswandler Phase-Phase,
- 2 Spannungswandler Phase-Erde,
- 3 Spannungswandler Phase-Erde
- 2 oder 3 Stromwandler
7.10 Kabeldurchführungen und Kabelendverschlüsse der Ringkabel-Schaltanlage
7.10.1 Durchführungen
Ein Zugriff auf alle Durchführungen von der Vorderseite der Ringkabel-Schaltanlage aus ist vorzuziehen.
Durchführungen auf den Seiten oder auf der Rückseite der Ringkabel-Schaltanlage sind nicht akzeptabel.
Für jeden Kabelraum muss die Durchführung in der gleichen Höhe sein, um das Tauschen der Phasen zu
ermöglichen.
Die Durchführung sollte der spezifizierten Arbeit mit Kabeln angemessen untergebracht werden und den
Abschluss dieser Kabel ermöglichen:
.-.Mit 630 A M16 Bolzen versehene Anschlussstücke für ..Trennschalter und Vakuumschalter-Funktionen
.-.250 A Steck-Anschlussstücke für ..Transformatorschutz-Einspeisung mit ..Sicherungskombination.
Die Profile der Durchführung der Kabelendverschlüsse müssen der EN 50181 entsprechen.
7.10.2 Kabelklemmen
Für alle in der Ringkabel-Schaltanlage endenden Netzkabel ist eine Kabelklemm-Vorrichtung zur Verfügung
zu stellen.
7.11 Verriegelungsvorrichtungen
Leistungsschalter, Lastschalter-Sicherungs-Kombinationen, Schalter und Erdungsschalter können mit
mindestens einer Verriegelungsvorrichtung in offener oder geschlossener Stellung verriegelt werden.
7.12 Spannungsanzeiger und Phasen-Vergleicher (Drehfeld-Test)
Jede Schalt-Funktion muss auf der Vorderseite des Gerätes mit einer Anzeige für die kapazitive
Spannungsanzeige ausgestattet sein, um anzuzeigen, ob das Kabel spannungs-behaftet ist oder nicht.
Zur Prüfung der Synchronisation der Phasen können drei Eingänge verwendet werden.
Dieses Gerät muss die IEC 61958 oder IEC 61243-5 erfüllen.
7.13 Kurzschluss-Anzeiger
Die Lasttrenner-Funktionen müssen mit einem Kurzschluss-Anzeige-System ausgestattet sein, um die
fehlerhafte Komponente im Netz einfach festzustellen und zu lokalisieren.
Der Kurzschlussanzeiger muss die Kurzschluss- und Erdungsfehler voneinander trennen, permanent die
Phase-per-Phase-Lastströme anzeigen und eine Fernanzeige aktivieren.
Die zentralen Funktionen der Fehleranzeige müssen eigenständig mit Energie versorgt werden, ohne die
Hilfe einer externen Energieversorgung oder von eingebauten Batterien.
7.14 Sicherheit von Personen
Jeder zufällige Überdruck im versiegelten Raum wird durch die Öffnung einer Berstscheibe im unteren Teil
des Gastanks eingegrenzt. Gas wird zur Rückseite oder dem Boden des Schaltschranks hin vom Bediener
weg freigesetzt. Der Hersteller muss die Typprüfung als Nachweis für die Einhaltung der folgenden Normen
erbringen:
IEC 62271-200 Anhang A, Störlichtbogenqualifikation AFL mit 20 kA 1s für das MS-Gehäuse.
7.15 Betätigungshebel
Ein Anti-Reflex-Mechanismus des Betätigungshebels muss jeden Versuch verhindern, den Schalter oder
den Erdungsschalter nach dem Schließen unmittelbar wieder zu öffnen.
Jede manuelle Bedienung erfolgt auf der Vorderseite des Schaltschranks.
Die vom Bediener auf den Betätigungshebel ausgeübte Kraft sollte beim Leistungsschalter nicht mehr als
250 N betragen.7.16 Frontplatte
Die Frontplatte muss die Schutzart IP2X besitzen. Die Vorderseite muss ein Blockschaltbild-Diagramm
beinhalten, in welchem die verschiedenen Funktionen angezeigt werden.
Die Stellungsanzeigen müssen die Stellung der Hauptkontakte wahrheitsgemäß anzeigen. Sie müssen für
den Bediener deutlich sichtbar sein.
Die Richtung des Betätigungshebels muss im Blockschaubild-Diagramm deutlich angezeigt werden.
Das Typenschild muss die wichtigsten elektrischen Eigenschaften des Schaltschranks umfassen.
7.17 Prüfung der Kabelisolierung
Es muss möglich sein, den Kern oder die Isolierung der Ummantelung der Netzkabel zu testen, während die
Sammelschiene unter Bemessungsspannung steht. Dieser Phase-für-Phase-Test muss über eine
eingebaute Vorrichtung oder die Kabelanschlüsse erfolgen.
Um das Risiko einer schlechten, erneuten Montage auszuschließen, ist es nicht notwendig, für diesen Test
die Erdungsschiene zu demontieren.
7.18 Fernsteuerung der Ringkabel-Schaltanlagen
Für die Fernsteuerung der Ringkabel-Schaltanlage ist eine begrenzte Anzahl von Anwendungen erforderlich.
Es muss möglich sein, die Fernsteuerung der Lasttrenner der Ringkabel-Schaltanlagen mit in den für den
Betriebsmechanismus eingebauten Motoren zu verwenden.
Es muss möglich sein, die Motoren entweder komplett eingebaut zu liefern oder gegebenenfalls vor Ort
nachzurüsten. Die Montage vor Ort muss mit der vollständig unter Strom stehenden Ringkabel-Schaltanlage
möglich sein. Der Hersteller sollte detaillierte Anleitungen für die Montage in die Schaltanlage zur Verfügung
stellen. Hilfskontakte für die Anzeige des Schalterstatus über der Fernbedienung sind ebenfalls erforderlich.
Der Einbau der Motoren in den Mechanismus darf in keiner Weise den manuellen Betrieb der Schalter
behindern oder stören. Ein Hilfskontakt zur Verhinderung des Motorbetriebs des Mechanismus, während der
Betätigungsschalter in den Betriebspunkt gesetzt wird, muss ebenfalls zur Verfügung gestellt werden.
Der Ausschreiber möchte möglicherweise über Optionen und die Kosten der Fernsteuerungseinheiten der
Ringkabel-Schaltanlagen und des Überwachungssystems beraten werden.
7.19 Abmessungen
Die Gesamtabmessungen dürfen folgende Werte nicht überschreiten:
7.19.1 Standard-Kompakt-Reihe:
Höhe Tiefe Breite
2 Funktionen 1.625/1.400 mm 780 mm 770 mm
3 Funktionen 1.625/1.400 mm 780 mm 1.120 mm
4 Funktionen 1.625/1.400 mm 780 mm 1.470 mm
7.19.2 Erweiterbar*
Höhe Tiefe Breite
2 Funktionen 1.625/1.400 mm 780 mm 770 mm
3 Funktionen 1.625/1.400 mm 780 mm 1.120 mm
4 Funktionen 1.625/1.400 mm 780 mm 1.470 mm
7.20 Endfertigung
Das Gerät wurde vollständig für den Einsatz in einer heißen, feuchten Umgebung konzipiert und muss nur in
geringem Umfang gewartet werden. Alle Metallteile müssen mit einem Rostschutz versehen sein.
Auf der Oberseite der Schaltschränke müssen zwei Ringe für den Transport montiert sein.8. Typprüfung und Routinetests
8.1 Je nach Zusammensetzung des Schaltschranks können verschiedene Arten von Testzertifikaten
zur Verfügung gestellt werden:
8.1.1 Stoßspannungsprüfung
8.1.2 Test auf Temperaturverhalten
8.1.3 Kurzschlussstromprüfung
8.1.4 Mechanischer Betriebstest
8.1.5 Prüfung der Schutzart
8.1.6 Einschaltvermögen Lasttrenn-Schalter, Leistungsschalter, Erdungsschalter.
8.1.7 Ausschaltvermögen Lasttrenn-Schalter, Leistungsschalter.
8.1.8 Innere Lichtbogenprüfung
8.1.9 Teilentladungsprüfung
8.2 Die vom Hersteller ausgeführten Routine-Tests müssen durch von der
Qualitätssicherungsabteilung des Werks unterschriebene Testberichte belegt werden. Sie müssen
Folgendes enthalten:
8.2.1 Konformität mit Zeichnungen und Diagrammen,
8.2.1 Messung der Schließ- und Öffnungsgeschwindigkeiten,
8.2.3 Messungen des Betriebsdrehmoments,
8.2.4 Prüfung des Fülldrucks,
8.2.5 Prüfung der Gasdichtigkeit,
8.2.6 Prüfung der teilweisen Entladungen auf einzelne Bestandteile,
8.2.7 Test des Dielektrikums und Messung des Widerstands des Hauptstromkreises.
9. Qualität
Wenn der Kunde es verlangt, muss der Lieferant den Nachweis erbringen, dass er ein
Qualitätssicherungsverfahren gemäß den Normen eingeführt hat, nämlich:
9.1 Verwendung eines von einem Vertreter des obersten Managements genehmigten und unterzeichneten
Qualitätshandbuchs,
9.2 Regelmäßige Aktualisierung des Handbuchs, so dass es die derzeit eingesetzten Verfahren zur
Qualitätskontrolle widerspiegelt,
9.3 Zertifizierung nach ISO 9001

*Hinweis: Hinweis zur TAB VDE-AR-N 4110*
Die Anschluss- und Betriebsgrundlagen müssen nach der TAB VDE-AR-N-4110 erfolgen.
Die Anlage wird im Bayernwerk-Netz aufgebaut, somit sind alle Anforderungen der Bayernwerk-Netz GmbH zu beachten und zu erfüllen.

Alle Informationen der Anforderungen sind aus der Bayernwerk-Netz Homepage zu entnehmen.

Diese beinhalten unter anderem:

- Ergänzungen der Bayernwerk Netz GmbH zur TAR Mittelspannung
- Fernwirktechnische Anbindung von an das Mittelspannungsnetz angeschlossenen Kundenanlagen über IEC 608070-5-1 (NT-10-24)
- Information für Wandlermessanlagen
- Formulare und Merkblätter
- Prüfprotokolle

#### 03.01 Baustelleneinrichtung

##### Abschnitt 03.01.01 Lagercontainer/Mannschaftscontainer

**03.01.01.0010 Lagercontainer mit Elektroanschluss**
Bereitstellung eines Lagercontainers während der
gesamten Bauzeit (ca. 18 Monate), mit Elektroanschluss,
zur Einlagerung von bestellten und gelieferten Leuchten sowie Materialien, Installationsgeräte und Verlegesysteme.
Inkl. Entgegennahme, Kontrolle der Lieferscheine und Einlagerung der Materialien. (Es muss von mehreren Einzellieferungen
ausgegangen werden.)
inkl. An-Abfahrt und Aufstellung vor Ort. Die Lage der Container ist dem beigelegten Baustelleneinrichtungsplan zu entnehmen.
Containergröße (min.):
Länge Transport: 6000 mm
Höhe Transport: 2500 mm
Breite Transport: 2400 mm
Preis je Container
Menge: 0,080 St

**03.01.01.0020 Lagercontainer mit Elektroanschluss**
Bereitstellung eines Lagercontainers während der
gesamten Bauzeit (ca. 18 Monate), mit Elektroanschluss,
zur Einlagerung von bestellten und gelieferten Leuchten sowie Materialien, Installationsgeräte und Verlegesysteme.
Inkl. Entgegennahme, Kontrolle der Lieferscheine und Einlagerung der Materialien. (Es muss von mehreren Einzellieferungen
ausgegangen werden.)
inkl. An-Abfahrt und Aufstellung vor Ort. Die Lage der Container ist dem beigelegten Baustelleneinrichtungsplan zu entnehmen.
Containergröße (min.):
Länge Transport: 6000 mm
Höhe Transport: 2500 mm
Breite Transport: 2400 mm
Preis je Container
Menge: 0,080 St

**03.01.01.0030 Mannschaftscontainer mit Elektroanschluss**
Bereitstellung eines Mannschaftscontainers während der
gesamten Bauzeit (ca. 18 Monate), mit Elektroanschluss,
zur Einrichtung und Bearbeitung der Baustelle.
inkl. An-Abfahrt und Aufstellung vor Ort. Die Lage der Container ist dem beigelegten Baustelleneinrichtungsplan zu entnehmen.
Containergröße (min.):
Länge Transport: 6000 mm
Höhe Transport: 2500 mm
Breite Transport: 2400 mm
Preis je Container
Menge: 0,080 St

##### Abschnitt 03.01.02 Baustelleneinrichtung

**03.01.02.0010 Baustelleneinrichtung/ -räumung**
Baustelleneinrichtung/ -räumung
Geräte, Werkzeuge und sonstige Betriebsmittel, die zur
Durchführung der Arbeiten erforderlich sind, auf die
Baustelle bringen und aufbauen. Vorhaltekosten der
Baustelleneinrichtung sowie der benötigten Maschinen
sind in dieser Position einzurechnen. Nach Abschluss
der Arbeiten sind alle Geräte, Werkzeuge und sonstige
Betriebsmittel und Werkstoffreste wieder abzubauen bzw. abzufahren/zu entsorgen. Die in Anspruch genommenen Flächen sind sauber zu hinterlassen.
Menge: 0,080 St

#### 03.02 Trafo

##### Abschnitt 03.02.01 Trafo

**03.02.01.0001 Trafo 630 kVA**
Gießharz-Transformator nach DIN EN 60076
OS-Wicklungen unter Vakuum in Formen vergossen
US-Wicklungen mit Harz-vorimprägniertem Glasfasergewebe isoliert und verbacken
Isolierstoffklasse F / F (OS/US) - Kühlungsart AN - Betriebsart DB
Schutzart IP00 - für Innenraumaufstellung
Überlastbarkeit und Toleranzen im Rahmen der gültigen Vorschriften
Umgebungsklasse E4 - Klimaklasse C4 - Brandklasse F1
Wicklungsmaterial OS/US : Al/Al
Typ : AAoAk Ökodesign 2021, BIL Stufe 2
Nennleistung (kVA) : 630
OS im Leerlauf (KV)/Unterspannung im Leerlauf (KV) : 20/0,4
Anzapfungen (%) : +/-2x 2,5%
Frequenz (Hz) : 50
Schaltgruppe : Dyn5
Leerlaufverluste (W) (+0% Toleranz) : 990
Kurzschlussverluste bei 120°C (W) (+0% Toleranz) : 7100
Gesamt-Verluste : 8090
Kurzschlussspannung (%) ± 10% Toleranz : 6
Schalleistungspegel Lwa (dBA) : 62
Schalldruckpegel Lpa 1 m Abstand (dBA) : 49
Isolationspegel OS (AC/LI) KV : 50 / 125
Max. Umgebungstemperatur (°C) : 40
Mittlere Wicklungsübertemperatur OS/US (K) : 100/100
Max. Aufstellungshöhe über NN (m) : 1000

Inkl. Zubehör:
3 OS-Anschlüsse (Anordnung : oben)
4 US-Anschlüsse verbohrt nach DIN 46206 (Anordnung : oben)
1 Leistungsschild in deutscher Sprache
2 Erdungsanschlüsse DIN 48088-B-M12
4 Transportrollen für Längs- und Querfahrt
OS-Anzapfungen im spannungslosen Zustand mittels Schaltlaschen umklemmbar
Zugösen + Hebeösen + Zurrösen
Klemmleiste für Temperaturüberwachung
Inkl.: 2 PTC-Kaltleiter-Temperaturfühler je Schenkel für Warnung und Auslösung
Inkl.: Auslösegerät lose geliefert (ohne Verdrahtung zur Schaltwarte)

Gesamtabmessungen (ca. Angaben)
Länge ca. (mm) (+-200 mm) : 1480
Breite ca. (mm) (+-200 mm) : 830
Höhe ca. (mm) (+-200 mm) : 1770
Gesamtgewicht ca. (kg) : 1840
Rollenmittenabstand (mm) : 670
Menge: 1,000 St

#### 03.03 MS-Anlage

##### Abschnitt 03.03.01 MS-Anlage

**03.03.01.0001 Ringkabelfeld Eingang**
Ringkabelschaltanlage mit 2 Funktionen
Ringkabelschaltanlage mit folgenden Funktionen
1x Kabelschaltfeld I
Bemessungsspannung: 24kV
Betriebsspannung: 20kV
Bemessungsstrom der Lasttrennschalter: 630 kVA
Bemessungsstrom der Sammelschiene: 630 kVA

Abmessungen:
Feldbreite 1120 mm
Feldhöhe 1400 mm
Feldtiefe 780 mm

Eigenschaften:
Kabelraumwand geschlossen
Störlichtbogenkanal ohne
Rückabdeckung Glatte Rückwand
Manometeranbau Manometer
Druckentlastung
Druckentlastung nach unten
Bodenplatte ohne

Feldtyp (I) Abgangsfeld mit Lasttrennschalter
Feldnummer 1
Bemessungsstrom Abgang 630 kVA
Eigenschaften
Durchführungstyp 1 x Anschlusstyp C
Kabelanschluss 1 Kabel pro Phase
Niedrig-Energie-Spannungsw (LPVT) ohne
Kabeleisenlieferung mit
Kabelschellen verschraubte Kabelschelle
Kabeltyp Einpolig
Kabelquerschnitt 240 mm²
Winkelanbau für Kabeleisen ohne
Erdungsschiene am Kabeleisen nein
Kabelraumabdeckung ohne Sichtfenster
Kabelschellen Lieferung mit
Kabelschellengröße K24/38
Clamp Plastic Clamp
Erdungsleitungbefestigung M10
Kapazitive Spannungsanzeige
Kurzschlussanzeiger
Meßwertgeber L1,L2,L3 auf Kabel
Fernrückstellung 1 min. to 24 h
Ansprechwert 400 A
Fernmeldekontakt Wischkontakt
mit Verriegelung zwischen Erdungsschalter und Kabelraumblende
mitVerriegelung zwischen Lasttrennschalter und Kabelraumblende
Rändelschraube ohne
rote Erderstecklochumrandung mit
Halterung mit Erdung der Kabelprüfabdeckung ohne
NS-Schrank ohne

Primärbestückung:

1 Lasttrennschalter
Lasttrennschalter Antrieb Motorantrieb 110VDC
Ausschalthilfsauslöser 20kV BIL isoliert nein
Hilfsschalter für Lasttrennschalter 1 S + 1 Ö
Antriebsart SFU
verschließen der Anstecköffnungen Lasttrennschalter mit
Stellungsanzeige Lasttrennschalter schwarz

1 Erdungsschalter
Erdungsschalter Antrieb Motorantrieb 110VDC
Hilfsschalter für Erdungsschalter 1 S + 1 Ö
verschließen der Anstecköffnungen Erdungsschalter mit
Stellungsanzeige Erdungsschalter rot

Bei der Ausführung sind zwingend die aktuellen Anforderung des EVU zu beachten
Menge: 1,000 St

**03.03.01.0002 Ringkabelfeld Abgang**
Ringkabelschaltanlage mit 2 Funktionen
Ringkabelschaltanlage mit folgenden Funktionen
1x Kabelschaltfeld I
Bemessungsspannung: 24kV
Betriebsspannung: 20kV
Bemessungsstrom der Lasttrennschalter: 630 kVA
Bemessungsstrom der Sammelschiene: 630 kVA

Abmessungen:
Feldbreite 1120 mm
Feldhöhe 1400 mm
Feldtiefe 780 mm

Eigenschaften:
Kabelraumwand geschlossen
Störlichtbogenkanal ohne
Rückabdeckung Glatte Rückwand
Manometeranbau Manometer
Druckentlastung
Druckentlastung nach unten
Bodenplatte ohne

Feldtyp (I) Abgangsfeld mit Lasttrennschalter
Feldnummer 1
Bemessungsstrom Abgang 630 kVA
Eigenschaften
Durchführungstyp 1 x Anschlusstyp C
Kabelanschluss 1 Kabel pro Phase
Niedrig-Energie-Spannungsw (LPVT) ohne
Kabeleisenlieferung mit
Kabelschellen verschraubte Kabelschelle
Kabeltyp Einpolig
Kabelquerschnitt 240 mm²
Winkelanbau für Kabeleisen ohne
Erdungsschiene am Kabeleisen nein
Kabelraumabdeckung ohne Sichtfenster
Kabelschellen Lieferung mit
Kabelschellengröße K24/38
Clamp Plastic Clamp
Erdungsleitungbefestigung M10
Kapazitive Spannungsanzeige Wega 2
Kurzschlussanzeiger Compas B2.0
Meßwertgeber L1,L2,L3 auf Kabel
Fernrückstellung 1 min. to 24 h
Ansprechwert 400 A
Fernmeldekontakt Wischkontakt
mit Verriegelung zwischen Erdungsschalter und Kabelraumblende
mitVerriegelung zwischen Lasttrennschalter und Kabelraumblende
Rändelschraube ohne
rote Erderstecklochumrandung mit
Halterung mit Erdung der Kabelprüfabdeckung ohne
NS-Schrank ohne

Primärbestückung:

1 Lasttrennschalter
Lasttrennschalter Antrieb Motorantrieb 110VDC
Ausschalthilfsauslöser 20kV BIL isoliert nein
Hilfsschalter für Lasttrennschalter 1 S + 1 Ö
Antriebsart SFU
verschließen der Anstecköffnungen Lasttrennschalter mit
Stellungsanzeige Lasttrennschalter schwarz

1 Erdungsschalter
Erdungsschalter Antrieb Motorantrieb 110VDC
Hilfsschalter für Erdungsschalter 1 S + 1 Ö
verschließen der Anstecköffnungen Erdungsschalter mit
Stellungsanzeige Erdungsschalter rot

Bei der Ausführung sind zwingend die aktuellen Anforderung des EVU zu beachten
Menge: 1,000 St

**03.03.01.0003 Übergabestation**
Ringkabelschaltanlage mit 1 Funktion
Ringkabelschaltanlage mit folgenden Funktionen
1x Kabelschaltfeld I
links erweiterbar
entsprechend IEC 62271-200 (VDE 0671 Teil 200)
Bemessungsspannung: 24kV
Betriebsspannung: 20kV
Bemessungsstrom der Lasttrennschalter: 630 kVA
Bemessungsstrom der Sammelschiene: 630 kVA

Abmessungen:
Feldbreite 420 mm
Feldhöhe 1400 mm
Feldtiefe 780 mm

Eigenschaften:
Kabelraumwand geschlossen
Störlichtbogenkanal ohne
Rückabdeckung Glatte Rückwand
Manometeranbau Manometer
Druckentlastung
Druckentlastung nach unten
Bodenplatte ohne

Feldtyp (I) Abgangsfeld mit Lasttrennschalter
Feldnummer 3
Bemessungsstrom Abgang 630 kVA
Eigenschaften
Durchführungstyp 1 x Anschlusstyp C
Kabelanschluss 1 Kabel pro Phase
Niedrig-Energie-Spannungsw (LPVT) ohne
Kabeleisenlieferung mit
Kabelschellen verschraubte Kabelschelle
Kabeltyp Einpolig
Kabelquerschnitt 240 mm²
Winkelanbau für Kabeleisen ohne
Erdungsschiene am Kabeleisen nein
Kabelraumabdeckung ohne Sichtfenster
Kabelschellen Lieferung mit
Kabelschellengröße K24/38
Clamp Plastic Clamp
Erdungsleitungbefestigung M10
Kapazitive Spannungsanzeige
Kurzschlussanzeiger
Meßwertgeber L1,L2,L3 auf Kabel
Fernrückstellung 1 min. to 24 h
Ansprechwert 400 A
Fernmeldekontakt Wischkontakt
Verriegelung zwischen Erdungsschalter und Kabelraumblende mit
Verriegelung zwischen Lasttrennschalter und Kabelraumblende mit
Rändelschraube ohne
rote Erderstecklochumrandung mit
Halterung mit Erdung der Kabelprüfabdeckung ohne
NS-Schrank ohne

Primärbestückung:

1 Lasttrennschalter
Lasttrennschalter Antrieb Motorantrieb 110VDC
Ausschalthilfsauslöser 20kV BIL isoliert nein
Hilfsschalter für Lasttrennschalter 1 S + 1 Ö
Antriebsart SFU
verschließen der Anstecköffnungen Lasttrennschalter mit
Stellungsanzeige Lasttrennschalter schwarz

1 Erdungsschalter
Erdungsschalter Antrieb Motorantrieb 110VDC
Hilfsschalter für Erdungsschalter 1 S + 1 Ö
verschließen der Anstecköffnungen Erdungsschalter mit
Stellungsanzeige Erdungsschalter rot

Bei der Ausführung sind zwingend die aktuellen Anforderung des EVU zu beachten
Menge: 1,000 St

**03.03.01.0004 Messfeld**
Messfeld nicht erweiterbar
entsprechend IEC 62271-200 (VDE 0671 Teil 200)

Bemessungsspannung: 24kV
Betriebsspannung: 20kV
Bemessungsstrom der Sammelschiene: 630 kVA
Feldnummer 4
bestückt mit:

3 einpoligen Kabelanschlüssen,
vorbereitet zum Einbau beigestellter
Messwandler durch den EVU, Bauform gemäß DIN 42600

Abmessungen der Schaltanlage:
Höhe: 1400mm
Breite: 1000mm
Tiefe : 720mm

Erdungsfestpunkte,
Bestehend aus:
3 Kugelbolzen Ø20mm oder Ø25mm
für Erdungsfestpunkt M12
oder

Einbau beigestellter Messwandler
Bestehend aus:
1 Satz SS-Verschienung zum Anschluss von beigestellten
Messwandlern. max 3 Spannungs- und 3 Stromwandler
1 Klemmleiste für Sekundärklemmen der Wandler
1 Sekundärabsicherung der U-Wandler

Bei der Ausführung sind zwingend die aktuellen Anforderung des EVU zu beachten
Menge: 1,000 St

**03.03.01.0005 Trafo Abgangsfeld**
Abgangsfeld zum kundeneigenen Trafo

Abmessungen:
Feldbreite 1470 mm
Feldhöhe 1400 mm
Feldtiefe 780 mm

Eigenschaften:
Kabelraumwand geschlossen
Störlichtbogenkanal ohne
Rückabdeckung Glatte Rückwand
Manometeranbau Manometer
Druckentlastung
Druckentlastung nach unten
Bodenplatte ohne

Feldtyp (I) Abgangsfeld mit Lasttrennschalter
Feldnummer 5
Bemessungsstrom Abgang 630 kVA
Eigenschaften
Durchführungstyp 1 x Anschlusstyp C
Kabelanschluss 1 Kabel pro Phase
Niedrig-Energie-Spannungsw (LPVT) ohne
Kabeleisenlieferung mit
Kabelschellen verschraubte Kabelschelle
Kabeltyp Einpolig
Kabelquerschnitt 240 mm²
Winkelanbau für Kabeleisen ohne
Erdungsschiene am Kabeleisen nein
Kabelraumabdeckung ohne Sichtfenster
Kabelschellen Lieferung mit
Kabelschellengröße K24/38
Clamp Plastic Clamp
Erdungsleitungbefestigung M10
Kapazitive Spannungsanzeige
Kurzschlussanzeiger ohne
mit Verriegelung zwischen Erdungsschalter und Kabelraumblende
mit Verriegelung zwischen Lasttrennschalter und Kabelraumblende
Rändelschraube ohne
rote Erderstecklochumrandung mit
Halterung mit Erdung der Kabelprüfabdeckung ohne
NS-Schrank ohne

Primärbestückung:

1 Lasttrennschalter
Lasttrennschalter Antrieb Handantrieb
Ausschalthilfsauslöser 20kV BIL isoliert nein
Hilfsschalter für Lasttrennschalter 1 S + 1 Ö
Antriebsart SFU
verschließen der Anstecköffnungen Lasttrennschalter mit
Stellungsanzeige Lasttrennschalter schwarz

1 Erdungsschalter
Erdungsschalter Antrieb Handantrieb
Hilfsschalter für Erdungsschalter 1 S + 1 Ö
verschließen der Anstecköffnungen Erdungsschalter mit
Stellungsanzeige Erdungsschalter rot

Bei der Ausführung sind zwingend die aktuellen Anforderung des EVU zu beachten
Menge: 1,000 St

##### Abschnitt 03.03.02 Zubehör Schaltanlage

**03.03.02.0001 Zubehör Schaltanlage**
1 Doppelbartschlüssel zur Betätigung der Abdeckung für Sicherungsanbau bzw.
für den NS-Schrank
3 Steckhebel IS Standard für LTS, LS & TR
3 Steckhebel IS Standard für ES
1 Montageanleitung (Deutsch)
1 Montageanleitung von Hinweise zu Bauarbeiten (Deutsch)
1 Betriebsanleitung (Deutsch)
1 Transport- und Lagerungsanweisung (Deutsch+Englisch)
1 Anleitung für Umgehensweise mit Pure Air gefüllten Anlagen
Menge: 1,000 St

**03.03.02.0002 Druckberechnung**
Berechnung der maximalen Druckbelastung in einem Raum
(Schaltanlagenraum) während eines Störlichtbogens.
Ermittlung der erforderlichen Druckentlastungsöffnungen in einem Raum im Falle eines
Störlichtbogens, um den angegebenen maximalen Gasdruck nicht zu überschreiten.
Menge: 1,000 St

##### Abschnitt 03.03.03 DC-Anlage mit Batterien

**03.03.03.0001 DC-Verteiler**
DC-Verteiler passend zur vorher angebotenen MS-Anlage zur US-Versorgung der DC-Geräte

Bestehend aus

Schaltschrank

1 St. Schaltschrank für DC-Verteiler und Stromversorgungsanlage.

DC-Verteiler zur Spannungsversorgung der Steuerung der Mittelspannungsschaltanlage
Verteiler ist als
Niederspannungsschaltgerätekombinationen nach DIN EN
61439-1, -2 (DIN VDE 0660-600), NSK mit Bauartnachweis
durch Prüfung, Ableitung oder Berechnung auszuführen.

Komplett bestückt, verdrahtet, inkl. Allen notwendigen Zubehör,
Klemmen und Kleinteilen, betriebsfertig montiert

Stromversorgungsanlage
Stromversorgungsanlage modular zur gesicherten Versorgung von nachgeschalteten DC-Verbrauchern.
Die erforderlichen Bleiakkumulatoren werden im Lade- und Dauerladendieb versorgt. Batterien und Verbraucher sind in allen Betriebszuständen parallel geschaltet (Bereitschaftsparallelbetrieb).
Zur Umformung der 230/400V Wechselspannung in eine  Gleichspannung sind getaktete Gleichrichter zu verwenden.
Alle spannungsführenden Teile müssen einen Schutz gegen direktes und indirektes Berühren aufweisen.
Des Weiteren ist die Stromversorgungsanlage mit dem im folgenden beschriebenen Überwachungssystem ausgeführt.
Das Überwachungssystem ermöglicht die Steuerung und Überwachung der Stromversorgungsanlage vor Ort sowie aus der Ferne.
Die wesentlichen Komponenten bzw. Baugruppen des Überwachungssystems sind wie folgt:
- Basiskarte
Technische Systembeschreibung Gleichrichter:
GAR-Eingangsspannung:  400/230V AC
GR-Eingangsfrequenz:  50 Hz +- 5%
DC-Ausgangsspannung:  passend zur vorher angebotenen MS-Anlage
CD-Ausgangsstrom:  10-100 A
Batterietyp:  verschlossen
Direktspeisespannung:  2,0V pro Zelle
Erhaltungsladespannung:  2,27V pro Zelle
Ladespannung:  2,27V pro Zelle
Schranktyp:  UC mit integriertem
  Sockel
Restwelligkeit:  1% ss
Sockelblende:  unbelüftet
Kabelzuführung:  von unten
Türanschlag:  rechts
Türverschlussart:  Drehriegelverschluss mit  3mm Doppelbart
Schutzart:  IP20
Sprache-Schranklabel:  deutsch
Modulsprache:  deutsch
MCU-Sprache:  deutsch
Klima:  bis 75% r. Lf.
(ohne Betauung)
Max. Aufstellhöhe:  bis 1000m
Umgebungstemperatur:  von 0 bis
  +40 Grad C

Die Einbaugeräte sowie die externen bzw. Internen Verbindungsleitungen (Batterieschrank) sind komplett betriebsfertig zu verdrahten und anzuschließen.

Stationäre Batterieanlage inkl. Batterieschrank und Batterien

Die Verkabelung zu den Steuergeräten muss sternförmig und reduntant erfolgen. Die Ermittlung der geforderten Batterieanzahl erfolgt durch den AN. '..........'
Batterieschrank
Batterietyp:  verschlossen
Batteriestranganzahl  1
DC-Ausgangsspannung:  passend zur vorher angebotenen MS-Anlage
Türanschlag:  rechts
Türverschlussart:  Drehriegelverschluss mit  3mm Doppelbart
Farbe:  RAL 7035
Sockelblende:  unbelüftet
Kabelzuführung  von unten
Schutzart:  IP21 (+ 100mm Dach)
Umgebungstemperatur:  von 0 bis +40 Grad C

Die Leistung der Anlage ist entsprechend der gefoderten Überbrückungszeit laut TAB der Bayernwerke auszulegen und entsprechend in die Position einzukalkulieren.
Menge: 1,000 St

**03.03.03.0002 Netzberechnung DC System**
Netzberechnung  DC System
Erstellung einer Lastfluss- und Kurzschlussberechnung eines DC Netzes, basierend
auf den ausgeschriebenen Gleichspannungssystemen.
Die Versorgung der Endverbraucher ist durch
die min. und max. Leitungslänge und der
Belastung darzustellen.
Hierbei ist das gesamte Netz (Netzstruktur und
Netzaufbau) gemäß der Ausführungsplanung
Elektro vor Ort aufzunehmen, in ein Berechnungssystem umzusetzen und unter der
Berücksichtigung der tatsächlichen Einbauteile
und Leitungslängen die Simulation durchzuführen.

Es ist jeweils die ungünstigste Betriebsart
zu unterstellen.
Auf den Nachweis des wirksamen Schutzes und
auf die jeweiligen Fehlern  ist besonders hingewiesen.

Die Netzberechnung ist entsprechend für die vorher
beschriebene MS-Anlage und deren DC Komponentene
auszulegen und nachzuweisen.
Menge: 1,000 St

**03.03.03.0003 Prüfung Inbetriebnahme und Einweisung**
Menge: 1,000 St

##### Abschnitt 03.03.04 MS-Verkabelung 20kV

*Hinweis: Hinweis:*
Hinweis:

MS-Einzelkabel sind gemäß DIN EN 61936-1
Kurzschlussfest zu bündeln.
Grundlage für Auslegung des Befestigungsabstand und
Anzahl der Lagen für die Bündelung mit nachfolgend
beschriebenen Band: Ik 25 kA, Ip 63 kA

Kabel 1 x 35 - 1 x 50
Ergibt ein Bündelungsabstand von 40 cm und eine
Lagezahl von 2.

**03.03.04.0001 Mittelspannungskabel als VPE-Kabel, 1x35/16 (Cu = 518)**
Mittelspannungskabels, als VPE Kabel nach VDE
0276-620, mit fest verschweißter Leitschicht.
Nennspannung 12/20 kV, als Einleiterkabel
Typ: N2XSY 1 x 35 RM / 16 mm², Aussenmantel PVC rot
In Teillängen betriebsfertig verlegen
Arbeitshöhe bis 12 m
Menge: 250,000 m

**03.03.04.0002 Endverschluss für VPE-MS-Kabel, 1x25/16 - 1x95/16**
Typ N2XSY 1 x25 - 1 x 95 RM/16 mm² in
Wärmeschrumpftechnik, für Innenraum mit zusätzlichem
Schirm für erschwerte Bedingungen
Kompletter Satz Endverschluss
Liefern, betriebsfertig montieren und anschließen
Nennspannung 12/20 kV
Qualitätsstandard:
Fabr.:  Raychem oder gleichwertig
Menge: 6,000 St

**03.03.04.0003 Verbindungsmuffe für VPE-MS-Kabel, 1x25/16 - 1x95/16**
N2XSY 1 x35 - 1 x 50 RM/16 mm², Muffe in
Wärmeschrumpftechnik
Kompletter Satz Verbindungsmuffen liefern und
betriebsfertig montieren
Nennspannung 12/20 kV
Arbeitshöhe: 0 - 6 m
Qualitätsstandard:
Fabr.:  Raychem oder gleichwertig
Arbeitshöhe bis 12 m
Menge: 3,000 St

**03.03.04.0004 Kabelprüfung Isolierung**
Nach DIN VDE 0276 Teil 620.
Die Durchführung ist mit der örtlichen Bauleitung
abzusprechen. Für die einzelnen MS-Kabel ist vor
Inbetriebnahme ein Prüfnachweis (3-fach) zu erstellen,
er beinhaltet:
-  Spannungsprüfung an der Isolierung
-  Prüfwechselspannung 0,1 Hz, VLF
Prüfpegel 3 x Uo
für Kabel 12/20 kV mit 36 kV, Prüfdauer 60 min
Eine Prüfung umfasst ein Kabelsystem, bestehend aus
einem 3-Leiter-Kabel oder 3 Einzelleiter.

Sämtliche Nebenkosten wie z. B. Anfahrt des
Kabelprüfwagens (auch für jede Kabelprüfung einzeln bei
betrieblicher Erfordernis), Dienstleitung des Mess- und
Montagepersonals, Wartezeiten usw. Sind in die
Einheitspreise einzukalkulieren.
Menge: 3,000 St

**03.03.04.0005 Kabelprüfung Mantel**
Nach DIN VDE 0276 Teil 620.
Die Durchführung ist mit der örtlichen Bauleitung
abzusprechen. Für die einzelnen MS-Kabel ist vor
Inbetriebnahme ein Prüfnachweis (3-fach) zu erstellen,
er beinhaltet:
-  Gleichspannungsprüfung
-  PE-Mantel, Gleichspannung </= 5 kV
PVC-Mantel, Gleichspannung </= 3 kV
Eine Prüfung umfasst ein Kabelsystem, bestehend aus
einem 3-Leiter-Kabel oder 3 Einzelleiter.

Sämtliche Nebenkosten wie z. B. Anfahrt des
Kabelprüfwagens (auch für jede Kabelprüfung einzeln bei
betrieblicher Erfordernis), Dienstleitung des Mess- und
Montagepersonals, Wartezeiten usw. Sind in die
Einheitspreise einzukalkulieren.
Menge: 3,000 St

##### Abschnitt 03.03.05 Verkabelung Fernmeldetechnik

*Hinweis: Vortexte Arbeitshöhe und Inhalt der Einheitspreise*
Vortexte Arbeitshöhe und Inhalt der Einheitspreise
Hinsichtlich Arbeitshöhe und Inhalt der
Einheitspreise gelten die

*Hinweis: FS-Installations-Kabel I-Y (ST) Y*
FS-Installations-Kabel I-Y (ST) Y
Aufbau nach DIN VDE 0815, in Teillängen,
verlegen an Stahlkonstruktion, Ankerschiene
oder Winkeleisen, mit systemgebundenem Zubehör verlegen
durch einziehen in vorhandene Rohre, ungeteilte
Kabelkanalformsteine, Unterflurkanäle oder Maste sowie
auf vorhandene Pritschen und Wannen oder in offene
Kanäle liefern und montieren

**03.03.05.0001 FS-Installations-Kabel I-Y (ST) Y 20x2x0,8**
FS-Installations-Kabel I-Y (ST) Y 20x2x0,8
sonst wie vor beschrieben,
liefern und betriebsfertig verlegen
Menge: 50,000 m

*Hinweis: Anschlüsse Mantelleitungen, Brandmeldeleitung IY(ST)Y*
Anschlüsse Mantelleitungen, Brandmeldeleitung IY(ST)Y
in nachrichtentechnischen Verteilern
unterschiedlichster Bauart sowie in
nachrichtentechnische Geräte, Anschlußdosen, etc.
einführen, auf Mass schneiden, absetzen, befestigen
(Zugentlastung), ausprüfen und auflegen der Adern, in
lötfreier Schneid-/Klemmtechnik, einschl. Klein-,
Isolier- und Befestigungsmaterial und Inbetriebnahme
betriebsfertig montieren.
Die honorierung erfolgt je Kabelende (einseitig)

**03.03.05.0002 Kabelenden I-Y(ST)Y bzw. A-2Y(L)2 20x2x0,8**
Kabelenden I-Y(ST)Y bzw. A-2Y(L)2 20x2x0,8
sonst wie vor beschrieben, anschließen
Menge: 2,000 St

**03.03.05.0003 Rangierungen je DA**
Rangierungen je DA
in Hauptverteilern, Verteilern, Zentralen,
Unterzentralen betriebsfertig herstellen, Farben nach
BMW-Norm, einschließlich Rangierdraht sowie aller
Nebenarbeiten, wie Beschriftung der Rangier-leisten und
der einzelnen Leitungen mittels Kabelmarkern.
Menge: 2,000 St

##### Abschnitt 03.03.06 Potentialausgleich

*Hinweis: Die Erdung/Potentialausgleich ist entsprechend*
Die Erdung/Potentialausgleich ist entsprechend
-  VDE 0141
-  VDE 0100 Teil 410 und Teil 540
-  VDE 0101
auszuführen.
Außer den in VDE 0100 genannten metallenen Anlagenteile
sind auch Kabelbahnen, metallene
Schaltschrankgrundrahmen, Doppelböden in ELT-Räumen,
Türzargen und dergl. in das PA-System einzubeziehen.
Bei der Ausführung des Potentialausgleichsystems ist
ein erhöhtes Maß an Sorgfalt anzuwenden. Vor allem muss
ein Schutz gegen mechanische Beschädigungen und ein
dauerhafter Kontakt der Anschlüsse gewährleistet sein.
Die auszuführenden PA-Anschlüsse müssen in ihrer
Qualität gleichwertig zu den Richtlinien über
Schutzleiteranschlüsse nach VDE 0100, Teil 540 sein.
Sie sind gut sicht- und kontrollierbar anzubringen.
Jede von einer PA-Schiene abgehende Leitung ist zu
beschriften. Es sind unverlierbare, an der Leitung
befestigte Kabelmarken zu verwenden.
In Erweiterung des PA-Systems sind für den inneren
Blitzschutz weitere metallene Anlagenteile entsprechend
VDE 0185-305-3 in das PA-System einzubeziehen. Hierfür
gelten die gleichen Qualitätsanforderungen wie für den
Hauptpotentialausgleich.

**03.03.06.0001 Erdung MS-Station**
Pauschalpreis für betriebsfertige Ausführung des
gesamten Erdungs-/Potentialausgleichs ist entsprechend
- VDE 0141
- VDE 0100 Teil 410 und Teil 540
- VDE 0101
für alle gelieferten Anlagenteile der MS-Station und
Sprinklerzentrale sowie FM-Raum.
Außer den in VDE 0100 genannten metallenen Anlagenteile
sind auch Kabelbahnen, metallene
Schaltschrankgrundrahmen, Doppelböden in Elt.- Räumen,
Türzargen und dergleichen in das PA-System
einzubeziehen.
Bei der Ausführung des Potentialausgleichsystems ist
ein erhöhtes Maß an Sorgfalt anzuwenden. Vor allem muss
ein Schutz gegen mechanische Beschädigungen und ein
dauerhafter Kontakt der Anschlüsse gewährleistet sein.
Die auszuführenden PA-Anschlüsse müssen in ihrer
Qualität gleichwertig zu den Richtlinien über
Schutzleiteranschlüsse nach VDE 0100, Teil 540 sein.
Sie sind gut sicht- und kontrollierbar anzubringen.
Jede von einer PA-Schiene abgehende Leitung ist zu
beschriften. Es sind unverlierbare und dauerhaft
beschriftete an der Leitung befestigte Kabelmarken zu
verwenden. Alle erforderlichen PA-Schienen aus Cu mit
mind. 30 % Reserve der Position.
In Erweiterung des PA-Systems sind für den inneren
Blitzschutz weitere metallene Anlagenteile entsprechend
VDE 0185, Teil1, Abschnitt 6 in das PA-System
einzubeziehen. Hierfür gelten die gleichen
Qualitätsanforderungen wie für den
Hauptpotentialausgleich.
Es sind alle vom AN gelieferten und bauseits
vorhandenen Anlagenteile in den Technik- und
Nebenräumen einzubinden.
Der AN hat hierfür einen Erdungsplan zu erstellen und
zur Genehmigung vorzulegen.
Die erforderliche 2 Stück PA-Schienen mittels
isolierten Abstandshaltern an Beton, Mauerwerk oder
Stahlkonstruktion, Kabel, Anschlüsse uws. sind
Bestandteil der Position.
Im Mittelspannungsraum ist eine Erdungstrennstelle zur
Trennung von Schutz- und Betriebserde vorzunehmen.
Menge: 1,000 psch

**03.03.06.0002 NYY 1x95**
Kunststoffkabel NYY 1 x 95 rm, nach DIN VDE 0276,
Cu-Zahl 912
Menge: 30,000 m

**03.03.06.0003 Kabel NYY-I 1 x 6 - 95 anschließen**
einschl. aller erforderlichen Klein- und
Befestigungsmaterialien
Menge: 4,000 St

**03.03.06.0004 Pot.-Ausgleichsschiene 40 AS**
Potentialausgleichsschiene aus Kupfer 40 x 10 mm für 40
Anschlüsse
1  Flachbandanschluss 30 x 3,5 mm
bzw. Rundleiter 10 mm Durchmesser
10  Anschlüsse 16 mm2 - 50 mm2
30  Anschlüsse bis 120 mm2
mittels isolierten Abstandshaltern an Beton, Mauerwerk
oder Stahlkonstruktion
Menge: 2,000 St

**03.03.06.0005 Pot.-Ausgleichsschiene 10 AS**
Potentialausgleichsschiene mit Messingklemmschiene 10 x
10 mm und kontaktsicheren Reihenklemmen nach VDE 0609
mit Kunststoffabdeckhaube Größe ca. 200x65x65 mm an
Beton-, Mauerwerk oder Stahlkonstruktion Ausführung A:
7 Anschlüsse bis 16 mm²
2 Anschlüsse 16 mm² - 50 mm²
1 Anschluss  flach  30 x 3,5 mm
bzw. rund 10 mm Durchmesser
Menge: 2,000 St

#### 03.04 NSHV

##### Abschnitt 03.04.01 NSHV

*Hinweis: Hinweis*
Hinweis:

Die NSHV wird im NSHV-Raum der Energiezentraleaufgebaut. Der Raum befindet sich im EG und ist dadurch ebenerdig zu erreichen. Diese wird vom angrenzenden Trafo gespeist. Diese NSHV versorgt wiederum die GHV's in den Neubauten Sporthalle und Schule sowie das später umgebaute Bestandsgebäude. Im Zuge der Sanierung des Bestandsgebäudes  Bauteil A+B werden diese ebenfalls über eine neue GHV verfügen wird. Dementsprechend ist die NSHV für 1000A und den beschreibenen Ausbau auszulegen.

*Hinweis: Allgemeine Beschreibung zur Ausführung der*
Allgemeine Beschreibung zur Ausführung der
Schaltanlage

Die Niederspannungsschaltanlage ist als
stahlblechgekapselte Energie-Schaltgerätekombination
mit Bauartnachweis nach DIN EN 61439-2 (VDE
0660-600-2) auszuführen. Mehrfach- Schrankbauform für
Reihenaufstellung und Eckaufstellung anschlussfertig
und verdrahtet liefern. Der Stücknachweis für die
Schaltanlage ist dem Auftraggeber mit Auslieferung der
Anlage zu erbringen. Nachfolgende Beschreibungen sind
Kalkulations- und Vertragsbestandteile. Sie sind bei
den Beschreibungen der Einzelfelder und der
Betriebsmittel, auch wenn sie nicht mehr im Detail
erwähnt werden, zu berücksichtigen.

Die Schaltanlage ist nach TAB des EVU zu
errichten!

Gehäuseeigenschaften
Alle Gerüstteile bestehen aus einem verwindungssteifen,
verzinkten Stahlblechprofil mit Lochraster 25 mm, nach
DIN 43660. Die Gerüstteile sind mit gewindeformenden
bzw. gewindesichernden Schrauben wartungsfrei zu
verschrauben Die abnehmbaren Außenverkleidungen
bestehen aus min. 1,5 mm verzinktem Stahlblech, Türen
sind min. 1,5 mm starkem Stahlblech auszuführen. Durch
die Verwendung gewindeformender Schrauben wird eine
mechanisch hoch stabile Konstruktion sowie die sichere
Erdung der Einbauten erreicht. Alle Konstruktionsteile
für den Innenausbau sind verzinkt und im Raster 25 mm
(12,5 mm) nach DIN 43660 gelocht. Die Umhüllungsteile
wie z.B. Türen Front- sowie Seitenverkleidungen sind
zusätzlich pulverbeschichtet.

Geräte- und Kabelräume sind durch Trennwände gegen das
Nachbarfeld abzuschotten. Zwischen den Funktionsräumen
eines Schaltfeldes (Sammelschienen-, Geräte- und
Anschlussraum) ist die Art der inneren Unterteilung
gemäß EN 61439 nach Form 4a, optional 3a auszulegen.

Feldübergreifend ist ein Steuerleitungskanal im
vorderen oberen Bereich des Geräte- und Kabelraumes zur
Aufnahme der Steuerleitungen vorzusehen, an dem auch
zusätzliche Hilfsgeräte auf Tragschiene montiert werden
können.

Die Front des Schaltfeldes ist durch getrennte Türen
für Schaltgerät, Messnische und Kabel- bzw.
Schieneneinführung zu verschließen. Die Bedienung der
Leistungsschalter sowie das Verfahren der ausfahrbaren
Leistungsschalter erfolgt generell bei geschlossener
Fronttür.

Die Schaltfeldtüren sollen sich mindestens um 90°
öffnen lassen und in Fluchtrichtung schließen,
Schließung mit 5 mm Doppelbartschlüssel. Die
Schaltfeldtüren sind mit störlichtbogenfesten
Verschlüssen auszurüsten. Türanschlag ist wechselbar.

Jedes Anlagenfeld erhält eine Kennzeichnungsleiste mit
Feldbezeichnung sowie ein Blindschaltbild zur einfachen
Identifizierung der Feldfunktion. Alle elektrischen
Betriebsmittel sind mit dauerhaft, gravierten Schildern
zu kennzeichnen. Die Befestigung der Schilder erfolgt
geschraubt oder mittels dauerhafter hochfester
Klebeverbindung.  Die Einzelfelder sind auch bei
Wandaufstellung von vorne beliebig seitlich erweiterbar
/ anreihbar.

Sockel
Die Anlage kann mit einem Standsockel ausgeführt
werden. Der Sockel kann wahlweise auch mit abnehmbaren
Seiten-, Front- und Rückblenden ausgeführt werden.

Hauptsammelschienensystem
Haupt- und Verteilsammelschienen sind aus Flachkupfer
auszuführen. Für das Hauptsammelschienensystem ist ein
eigener Funktionsraum im hinteren Bereich der Felder
vorzusehen. Es müsse bis zu 2
Hauptsammelschienensysteme einbaubar sein. Alle
Schraubverbindungen an Hauptsammel- und
Feldverteilschienen sind wartungsfrei auszuführen.
Außenleiterschienen sowie N- und PEN sind, in EMV
gerechter, räumlicher Anordnung auszuführen. Die
Verbindungsstellen des Hauptsammelschienensystems sind
jederzeit von vorne, ggf. Nach Entfernung der
entsprechenden Abdeckungen, zugänglich. Alle
Schienen sind in den Endfeldern erweiterungsfähig
auszuführen, die Transporttrennungen kann wahlweise von
Feld zu Feld oder nach Transporteinheiten erfolgen.

Leistungsschalterfelder
Die Schaltfelder bestehen aus drei voneinander
abgetrennten Funktionsräumen: Geräteraum und dem
dahinter liegenden Sammelschienenraum, einem Steuer-
und Messraum, einem Kabel- oder Schienenanschlussraum
einschl. Anschlusskonstruktion und einem
feldübergreifendem Steuerleitungsraum. Bedien-, Mess-
und Meldegeräte sind berührungssicher in Steuer- und
Messraum zu montieren. Die dahinter liegende
ausklappbare Messnische bietet Platz für diverse
Einbaugeräte. Die Feldbreite ist auf den
Bemessungsstrom und die Baugröße des Schalters
anzupassen. Der Leistungsschalter kann sowohl als
Festeinbau als auch in Einschubtechnik ausgeführt
werden. Für Leistungsschalter in Einschubtechnik muss
der Schalter innerhalb des Feldes bei geschlossener Tür
von der Betriebs-, über Test- zur Trennstellung
verfahren werden können. Bei allen Schalterpositionen
muss der Schutz erhalten bleiben.

Abgangs-Schaltfelder für NH-Schalteisten waagrecht und
/ oder Leistungsschalter in Einsatztechnik
Die Schaltfelder für Einschub- und Einsatzmodule sowie
NH-Schaltleistenabgänge haben einen einheitlichen
Grundaufbau und bestehen aus folgenden Funktionsräumen:
Geräteraum, Sammelschienenraum, Steuer- und Messraum,
Kabelanschlussraum, feldübergreifender
Steuerleitungsraum.
Es muss gewährleistet sein, dass sowohl die Einschub-
bzw. Einsatzmodule als auch die NH-Schaltleistenabgänge
bei unter Spannung stehender Anlage gewechselt, ergänzt
oder entfernt werden können.
Die vertikalen Steckschienen (Außenleiter L1, L2, L3)
sind hinten im Feld anzuordnen und mit einem
Berührungsschutz prüffingersicher (IP 20B) abzudecken.
Die PE-, PEN- bzw N-Leiterschienen werden im
Kabelanschlussraum angebracht. Bei 4-polig geschalteten
Netzen ist der N- Leiter den Außenleitern L1, L2, L3
hinten im Feld zuzuordnen. Der Kabelanschlussraum muss
sich auf der rechten Seite befinden und 400 mm bzw. 600
mm breit sein.

In den Abgangsfeldern sind mindestens 25% Platzreserve
für späteren Ausbau vorzuhalten. Sämtliche für die
Herstellung der ausgeschriebenen Schutzart
erforderlichen Umhüllungsteile der nachfolgend
aufgeführten Schaltfelder sind mit anzubieten und in
die Feldpreise einzurechnen.

Abgangs-Schaltfelder für NH-Schalteisten senkrecht
Leistenfelder zum Einbau von
Sicherungslastrennschaltern in Leistenbauform in
senkrechter Einbaulage haben einen einheitlichen
Grundaufbau und bestehen aus folgenden Funktionsräumen:
Geräteraum, Sammelschienenraum, Steuer- und Messraum,
Kabelanschlussraum, feldübergreifender Steuerleitungsraum. Der Einbau der Leisten kann wie folgt vorgenommen werden: Festeinbau auf die Feldverteilschiene mittels Schraub- oder
Klemmverbindung Alternativ mittels Stecktechnik zum
Wechseln/Montieren unter Spannung. Die
Hauptsammelschiene und die Feldverteilschiene sind
berührungssicher abzudecken. Leerplätze im
Türausschnitt werden mit Leerblenden abgedeckt. Je nach
Lage des Kabelabganges wird oberhalb oder unterhalb der
Leisten eine Montageplatte als Steuernische eingebaut.

Eckfeld
Das Eckfeld ermöglicht die Richtungsänderung des
Hauptsammelschienensystems um 90 Grad und ermöglicht
die Schaltanlage in L-, oder U-Aufstellung auszuführen.
Die frontseitige Außenverkleidung des Eckfeldes ist
strukturpulverbeschichtet in Anlagenfarbe auszuführen.
Die Türen der direkt angrenzenden Nachbarfelder müssen
sich im 90-Grad-Winkel öffnen lassen.

Richtlinien und Normen
Das Schaltanlagensystem hat im vollen Umfang den
folgenden Normen und Richtlinien zu entsprechen.
- Bauartprüfungen nach IEC/EN 61439-1/-2 (DIN VDE 0660
Teil 600-2)
- Berührungsschutz nach DIN EN 50274 (VDE 0660 Teil
514)
- Personensicherheit: IEC 1641, EN 61439 Beiblatt 2
- Umweltanforderung nach 2002/95/EG RoHs
- Stücknachweis nach IEC 61439-2, DIN EN 61439-2 (VDE
0660, Teil 600)
- EMV-Richtline (VDE 0100 Teil 444 und VDE 0800 -
2-548)

Dokumentationen:
Folgende Prüfungen und Dokumentationen sind vom
Errichter der Anlage durchzuführen, zu belegen, zu
dokumentieren und abgeheftet in Ordnern dem
Auftraggeber in einfacher Ausfertigung zu
Übergeben:
Erforderliche Stückprüfungen nach DIN EN
61439-1 (VDE 0660 Teil 600) - Stückprüfungszeugnisse
Mess- und Prüfprotokolle nach Fertigung
Mess- und Prüfprotokolle nach Montage und
Inbetriebnahme
Prüfzertifikate/Lizenznehmerberechtigungen für
Fertigung gemäß Bauartnachweis.
Konstruktionszeichnungen entsprechend den angebotenen
Fabrikaten Frontansicht der Anlage (Werkstattzeichnung)
allpolige Stromlaufpläne
Klemmenlisten und Gerätelisten
sämtliche Bedienungs- und Wartungsanleitungen, sowie
erforderliche Mess- und Prüfprotokolle
sämtliche Kontrolllisten für Überwachungs- und
Meldeeinrichtungen
CE-Zertifikat gemäß Niederspannungsrichtlinien

Netzberechnung mit Lastflussanalyse,
Kurzschlussstromberechnung,
Betriebsmitteldimensionierung sowie der
Selektivitätsnachweis in der Anlage, zu den vor- und
nachgeschalteten Anlagen und Netzen.

Ein kompletter Satz Stromlaufpläne mit
Ansichtszeichnungen und Klemmenanschlussplänen ist
jeweils in einer Schaltplantasche in der Schaltanlage
zu hinterlegen. Alle Zeichnungen und Pläne sind vor
Fertigungsbeginn dem Planungsbüro zur Genehmigung
vorzulegen.

Die NSHV wird über einen Kundeneigenentrafo und eine zugehörige MS-Schaltanlage versorgt.
Die NSHV soll im späteren Ausbau die folgenden GHV's versorgen:
- Schule
- Sporthalle
- Bauteil  A
- Bauteil B

Die Bauteile A und B sollen erst nach der Errichtung der Schule und Sporthalle saniert werden und in diesem Zuge dann die hier neu aufgebaute GHV ebenfalls von der NSHV der Energiezentrale eingespeist werden.

**03.04.01.0001 Einspeisefeld mit senkrechten Leisten - Feld 01**
Sicherungslasttrennleisten für vertikalen Einbau Türart: Segmenttüren (2-teilig),
Türverschluss: Schwenkgriff Für Profilhalbzylinder,Türanschlag: rechts,
bestückt mit:
HSS:
Hauptsammelschienenposition: hinten unten,Bemessungsstrom des HSS: min. Ie = 1000A,Bemessungsstoßstromfestigkeit Ipk des HSS:165kA /0,1s,Bemessungskurzzeitstromfestigkeit Icw der Sammelschienen: 75kA /1s,
Cu-Querschnitt: 2 x 40 x 10 mm
VSS:
Bemessungsstrom der Cu-Schienen: Ie = 1600A,Bemessungsstoßstromfestigkeit Ipk der Cu-Schienen: 165kA /0,1s,
Bemessungskurzzeitstromfestigkeit Icw der Sammelschienen: 75kA /1s,
Cu-Querschnitt: 1 x 80 x 10 mm
MSR-Fach schwenkbare Lage: unten Leitungseinführung von oben
über Flanschplatte geschlossen,
Abmessungen H/B/T: 1900 + 100 / 860 /625 mm (+/- 5%) vorbereitet für den Einbau von:
Sicherungslastrennleisten, 3-polig für vertikalen Einbau nach IEC/EN 60947-3 für Sicherungen der Größen NH 00,1,2 oder 3mit einem Phasenabstand von 185mm.
Allgemeine technischen Daten: Normen: IEC/EN 60 947-3,Unterteile nach IEC60269-2-1
Berührungsschutz: mind. IP20 offen und mind. IP30 frontseitiger Kunststoff: V0 (selbstverlöschend) nach UL94 Gebrauchskategorien: AC 21 - 23B (in Abhängigkeit von der Bemessungsspannung)
Bemessungsfrequenz: 50 - 60 Hz Nennisolationsspannung: 1000 V Bemessungsbetriebsspannung: 400 - 690 V Sicherungsbehaftete Kurzschlussfestigkeit: min. 100 kA
Sicherungsbehaftetes Kurzschlusseinschaltvermögen: min. 100 kA einschließlich allem notwendigen Systemzubehör
Menge: 1,000 St

**03.04.01.0002 Sicherungslast-Trennleiste für NH2 Sicherungen für v.g. Feld**
Sicherungslast-Trennleiste für NH2 Sicherungen für v.g.
Feld
Zubehör: Doppelanschluss mit M12
Stehbolzen für Kabelschuhe bis 240mm² und
Kabelabdeckung für Anschluss.
Fabrikat: Zulassung nach TAB des EVU
Menge: 5,000 St

**03.04.01.0003 Kuppelfeld als Hauptschalter 1000A - Feld 02**
Hauptschalterfeld 600mm 1000A
Schaltfeld für Einspeisungen zur Ausrüstung mit einem
offenen Leistungsschalter für 1000 A mit Hauptsammel-
und Feldverteilschiene gemäß den Vorbemerkungen. Das
Schaltfeld ist gemäß den geltenden DIN VDE-Bestimmungen
komplett zusammengebaut und anschlussfertig verdrahtet,
einschließlich aller notwendigen konstruktiven
Montageteilen, sowie notwendigem Systemzubehör zu
liefern.
Abmessungen:
Höhe: 2200 mm
Breite: 600 mm
Tiefe: 600 mm

mit Einschubkassette für den nachgenannten ausfahrbaren
offenen Leistungsschalter, einschließlich der
systembedingten Feldverschiebung und allen
erforderlichen Quertraversen, Stützern usw.
Mit werksseitiger Shutterabdeckung. Türdichtungsrahmen
in der Schutzart mind. IP30, werksseitig geliefert
Bemessungsstrom 1000 A
Menge: 1,000 St

**03.04.01.0004 Offener Leistungsschalter für v.g. Feld**
Offener Leistungsschalter für v.g. Feld
für Anlagenschutz gemäß EN60947-2 bzw. DIN VDE 0660, Teil 101 mit doppelter Isolierung.
Bemessungsbetriebsspannung: 690 V Ac Wählbare Netzfrequenz: 50/60 Hz Bemessungsdauerstrom Iu bei 40°C: 1000 A
Bemessungskurzschlussausschaltvermögen Icu/Ics: 42 kA bei 415 V Bemessungskurzzeitstromfestigkeit Icw(1s/3s): 42/24 kA
ausfahrbar bei geschlossener Schaltfeldtür,3-polig, Haupt-Anschlüsse drehbar
mit elektronischem, selbst überwachendem Überstromauslöser Bemessungsstrommodul mit: 1000A Überlastschutz L: I1=0,4 - 1x In,
Auslösezeit einstellbar mit I = 3 x I1, t1 = 3 - 144s in Selektivem Kurzschlussschutz S: I2 = 0,6 - 10 x In,Auslösezeit einstellbar mit t2 = 0,05 - 0,8s,Unverzögerbarem Kurzschlussschutz I: I3 = 1,5 - 15 x In,
Auslösezeit unverzögert, Anlauf Aktivierung: 1,5 - 15 x In, Bereich: 0,1 - 30s
Menge: 1,000 St

**03.04.01.0005 Niederspannungs- Mess- und Bedienmodul für v.g. Feld**
Niederspannungs- Mess- und Bedienmodul
berührungssicher in einem Gerätetableau oberhalb des
Leistungsschalters mit folgenden eingebauten Modulen
ausgerüstet:
Leitungsschutzschalter für Motorantrieb (wenn
vorhanden), Dienstauslöser, Netzgeräte- und
Steuerspannungsabgriffen, Fernsteuer- / Ansteuermodul
Leistungsschalter, Schaltschütze für Motorantrieb (wenn
vorhanden), Netzteil 230V AV/ 24 DC,
2,5A für Hutschienenmontage, Leuchtdrucktaster,
Fronteinbau 22,5 mm für Leistungsschalter, EIN und AUS
Steuerschalter, Fronteinbau 22,5 mm, mit Stellung ORT-
AUS-FERN, Klemmleiste mit Reihen-Trennklemmen für
Steuerbefehle u. -spannung, Rückmeldungen, usw.
Steuerspannungsabsicherung 230V AC für von extern zur
Verfügung gestellte Steuerspannung. Im Rahmen der
Ausführungsplanung ist dafür der erforderliche
Leistungsbedarf für die Versorgung aller
Geräte/Funktionen zu ermitteln.
Menge: 1,000 St

**03.04.01.0006 Stromwandler als Aufsteckwandler für v.g. Feld**
Stromwandler als Aufsteckwandler
Genauigkeitsklasse: 1 - min. 10VA
Sekundärer Bemessungsstrom 5A, primärer Bemessungsstrom
entsprechend dem Betriebsbemessungsstrom liefern,
komplett mit allen erforderlichen Zubehörteilen
montieren
Menge: 3,000 St

**03.04.01.0007 Abgangsfeld ungezählt mit senkrechten Leisten - Feld 03**
Türart: Segmenttüren (2-teilig),
Türverschluss: Schwenkgriff Für Profilhalbzylinder,Türanschlag: rechts,
bestückt mit:
HSS:
Hauptsammelschienenposition: hinten oben,Bemessungsstrom des HSS: Ie = 1000A,Bemessungsstoßstromfestigkeit Ipk des HSS:165kA /0,1s,Bemessungskurzzeitstromfestigkeit Icw der Sammelschienen: 75kA /1s,
Cu-Querschnitt: 2 x 40 x 10 mm
VSS:
Bemessungsstrom der Cu-Schienen: Ie = 1000A,Bemessungsstoßstromfestigkeit Ipk der Cu-Schienen: 165kA /0,1s,
Bemessungskurzzeitstromfestigkeit Icw der Sammelschienen: 75kA /1s,

Cu-Querschnitt: 1 x 80 x 10 mm MSR-Fach schwenkbar
Lage: unten Leitungseinführung von oben
über Flanschplatte geschlossen,
Abmessungen H/B/T: 1900 + 100 / 860 / 625 mm (+/- 5%) vorbereitet für den Einbau von:
Sicherungslastrennleisten, 3-polig für vertikalen Einbau nach IEC/EN 60947-3 für Sicherungen der Größen NH 00,1,2 oder 3 mit einem Phasenabstand von 185mm.
Allgemeine technischen Daten: Normen: IEC/EN 60 947-3,Unterteile nach IEC60269-2-1
Berührungsschutz: mind. IP20 offen und mind. IP30 frontseitiger Kunststoff: V0 (selbstverlöschend) nach UL94 Gebrauchskategorien: AC 21 - 23B (in Abhängigkeit von der Bemessungsspannung)
Bemessungsfrequenz: 50 - 60 Hz
Nennisolationsspannung: 1000 V Bemessungsbetriebsspannung: 400 - 690 V Sicherungsbehaftete Kurzschlussfestigkeit: 100 kA Sicherungsbehaftetes Kurzschlusseinschaltvermögen: 100 kA einschließlich allem notwendigen Systemzubehör
Menge: 1,000 St

**03.04.01.0008 Sicherungslast-Trennleiste für NH2 Sicherungen für v.g. Feld**
Sicherungslast-Trennleiste für NH2 Sicherungen
Zubehör: Doppelanschluss mit M12
Stehbolzen für Kabelschuhe bis 240mm² und
Kabelabdeckung für Anschluss.
Fabrikat: Zulassung nach TAB EVU
Menge: 3,000 St

**03.04.01.0009 Überspannungsableiter Typ1 incl. Vorsicherung für v.g. Feld**
Überspannungsableiter Typ1 incl. Vorsicherung
Blitzstrom-Ableiter mit
Fernmeldung Mehrpoliger Blitzstromableiter für 3phasige
TT- (auchTN-)Systeme, aufrastbar auf Hutschiene 35 mm,
zum Schutz von Niederspannungs- Verbraucheranlagen vor
Überspannungen, auch bei direkten Blitzeinschlägen,
nicht ausblasende Funkenstrecke, Schutzgerät zum
Einsatz in Niederspannungsverteilungen, auch in
Hauptstromversorgungssystemen gemäß VDN-Richtlinie
einsetzbar, Doppelklemmen für V-Verdrahtung,
integrierte Betriebsanzeige mit Fernmeldung,
SPD Class 1 nach IEC 61643-1 SPD Typ 1 nach DIN EN
61643-11 (VDE 0675 Teil 6-11)
Fernanzeige mit Wechsler, potentialfrei
Menge: 1,000 St

**03.04.01.0010 Abgang gezählt zu GHV Schule und Sporthalle Feld 4**
Abgang gezählt zu Schule und Sporthalle Feld 4

Abgang gezählt zu Schule und Sporthalle  Feld 4
(wie in den Ausführungsangaben beschrieben)Türart: Segmenttüren (3-teilig),
Türverschluss: Schwenkgriff Für Profilhalbzylinder,Türanschlag: rechts,
bestückt mit:
HSS:
Hauptsammelschienenposition: hinten oben,Bemessungsstrom des HSS: Ie = 1000A,Bemessungsstoßstromfestigkeit Ipk des HSS:165kA /0,1s,Bemessungskurzzeitstromfestigkeit Icw der Sammelschienen: 75kA /1s,
Cu-Querschnitt: 2 x 40 x 10 mm
MSR-Fach schwenkbar
Lage: unten Leitungseinführung von oben über Flanschplatte geschlossen,
Abmessungen H/B/T: 1900 + 100 / 490 / 625 mm (+/- 5%) einschließlich allem notwendigen Systemzubehör
vorbereitet für den Einbau von:
Menge: 2,000 St

**03.04.01.0011 Leistungsschalter 630A für v.g. Feld**
Leistungsschalter 1000A für v.g. Feld

Leistungsschalter 1000A für v.g. Feld Bemessungsbetriebsspannung: 690V AC Bemessungsdauerstrom: 1000 A
Bemessungsgrenzkurzschlussausschaltvermögen 50kA bei
415 V
ausfahrbar, ausgestattet mit selektivem elektronischem Überstromauslöser
- Überlastauslöser L: 0,4 - 1x In
Trägheit einstellbar: 3 - 12s
- Selektiver Kurzschlussausl. S: 1 - 10 x In
Verzögerungszeit einstellbar: 100 - 250 ms
(alternativ zur Funktion I)
- Unverzög. Kurzschlussausl. I: 1 - 10 x In
(alternativ zur Funktion S)
- Neutralleiterschutz bis 100%
- Testbuchse
Arbeitsstromauslöser,
Hilfskontakte (3 W) und Ausgelöstmeldung (1 W)Drehantrieb auf der Schaltfeldltür
Menge: 2,000 St

**03.04.01.0012 Sicherungslast-Trennleiste für NH00 Sicherungen für v.g. Feld**
Sicherungslast-Trennleiste für NH00 Sicherungen für v.g. Feld
Zubehör: Doppelanschluss mit M8 Stehbolzen für Querschnitte bis 95mm² und Kabelabdeckung für Anschluss
Menge: 2,000 St

**03.04.01.0013 Sicherungslast-Trennleiste für NH1 Sicherungen für v.g. Feld**
Sicherungslast-Trennleiste für NH1 Sicherungen für v.g. Feld
Zubehör: Doppelanschluss mit M12 Stehbolzen für Querschnitte bis 240mm² und Kabelabdeckung für Anschluss
Menge: 2,000 St

##### Abschnitt 03.04.02 Verteiler

*Hinweis: Hinweis:*
Hinweis:

Siehe zusätzliche Technische Vorbemerkungen zum
Kostenangebot für Verteilungen

*Hinweis: Verteilerschränke*

**03.04.02.0001 Beschriftungsschild**
Beschriftungsschild aus Resopal, weißer Grund mit
schwarzer Schrift, Größe: 100x50mm zweizeilig
Beschriftet mit UV Bezeichnung und UV-Nr. Dauerhaft auf
Türe der nachstehenden Installationsverteiler
befestigt.
Menge: 1,000 St

*Hinweis: Standschrank*

**03.04.02.0002 Installationsverteiler 3Hauptleiter PE- N-Schiene 250 A**
Installationsverteiler 3 Hauptleiter PE- N-Schiene 250 A
Installationsverteiler als
Niederspannungs-Schaltgerätekombination DIN EN 60439-1
(VDE 0660-500), mit Seitenwänden, Rückwand,
Tragschienen DIN EN 60715, Berührungsschutzabdeckungen
DIN EN 50274 (VDE 0660-514), Rangier- und
Verdrahtungskanäle, Kabeleinführungen, Zugentlastung
für alle eingeführten Kabel/Leitungen, Beschriftung
aller Geräte, Kabel/Leitungen, Einzel- oder
Sammelschienen und Abdeckungen, mit Plantasche,
Stromkreisliste und Stromlaufplan, partiell typgeprüft
(PTSK), als Standschrank, Schutzklasse I, Gehäuse aus
Stahl, Dicke 1 mm, beschichtet, Schutzart mind. IP 20
DIN EN
60529 (VDE 0470-1), mit undurchsichtiger Tür an
Bedienfront, abschließbar,
Verschlussart 'Dreipunkt Stangenverschluss mit
Knebelgriff inkl. EW-Zylinder und Schlüssel'
Maße H/B/T in mm (+/- 10%) '1850 x 1050 x 275'
Sockelrahmen/Standsockel, Höhe 100 mm (+/- 10%),
Sammelschienensystem mit 3 Hauptleitern, PE- und
N-Schiene, aus Kupfer, Bemessungsstrom 250 A,
Bemessungskurzzeitstromfestigkeit
40 kA.
Menge: 1,000 St

##### Abschnitt 03.04.03 NH-Sicherungslasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: NH-Sicherungslasttrennschalter*

**03.04.03.0001 NH-Sicherungsunterteil 3-polig Gr.00 400VAC Sicherungseinsatz 100A**
NH-Sicherungsunterteil DIN 43620-3 und DIN VDE 0636-2
(VDE 0636-2), 3-polig mit 2 Trennwänden, Baugröße 00,
Bemessungsbetriebsspannung 400 V AC, mit
Berührungsschutzabdeckungen, mit Sicherungseinsatz,
Bemessungsstrom 100 A.
Menge: 1,000 St

**03.04.03.0002 NH-Sicherungsunterteil 3-polig Gr.00 400VAC Sicherungseinsatz 125A**
STLB-Bau 2020-04 054
NH-Sicherungsunterteil DIN 43620-3 und DIN VDE 0636-2
(VDE 0636-2), 3-polig mit 2 Trennwänden, Baugröße 00,
Bemessungsbetriebsspannung 400 V AC, mit
Berührungsschutzabdeckungen, mit Sicherungseinsatz,
Bemessungsstrom 125 A.
Menge: 2,000 St
Leistungsbereichkatalog: 054 KatLB

**03.04.03.0003 NH-Sicherungsunterteil 3-polig Gr.00 400VAC Sicherungseinsatz 160A**
STLB-Bau 2020-04 054
NH-Sicherungsunterteil DIN 43620-3 und DIN VDE 0636-2
(VDE 0636-2), 3-polig mit 2 Trennwänden, Baugröße 00,
Bemessungsbetriebsspannung 400 V AC, mit
Berührungsschutzabdeckungen, mit Sicherungseinsatz,
Bemessungsstrom 160 A.
Menge: 2,000 St
Leistungsbereichkatalog: 054 KatLB

**03.04.03.0004 NH-Sicherungsunterteil 3-polig Gr.1 400VAC Sicherungseinsatz 250A**
STLB-Bau 2020-04 054
NH-Sicherungsunterteil DIN 43620-3 und DIN VDE 0636-2
(VDE 0636-2), 3-polig mit 2 Trennwänden, Baugröße 1,
Bemessungsbetriebsspannung 400 V AC, mit
Berührungsschutzabdeckungen, mit Sicherungseinsatz,
Bemessungsstrom 250 A.
Menge: 1,000 St
Leistungsbereichkatalog: 054 KatLB

##### Abschnitt 03.04.04 Sicherungslasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Sicherungslasttrennschalter*

**03.04.04.0001 Sicherungssockel Gr.D02 400VAC 3-polig Sicherungseinsatz 25A**
STLB-Bau 2020-04 054
Schaltbarer Sicherungssockel DIN EN 60947-3 (VDE
0660-107), als Reiheneinbaugerät, Maße DIN 43880, mit
Sicherungshalter, bedingter Bemessungskurzschlussstrom
50 kA, fingersicher DIN EN 50274 (VDE 0660-514), zur
Montage auf Tragschiene DIN EN 60715, Baugröße D 02,
Bemessungsbetriebsspannung 400 V, 3-polig, mit
Sicherungseinsatz, Bemessungsstrom 25 A.
Menge: 5,000 St
Leistungsbereichkatalog: 054 KatLB

**03.04.04.0002 Sicherungssockel Gr.D02 400VAC 3-polig Sicherungseinsatz 35A**
STLB-Bau 2020-04 054
Schaltbarer Sicherungssockel DIN EN 60947-3 (VDE
0660-107), als Reiheneinbaugerät, Maße DIN 43880, mit
Sicherungshalter, bedingter Bemessungskurzschlussstrom
50 kA, fingersicher DIN EN 50274 (VDE 0660-514), zur
Montage auf Tragschiene DIN EN 60715, Baugröße D 02,
Bemessungsbetriebsspannung 400 V, 3-polig, mit
Sicherungseinsatz, Bemessungsstrom 35 A.
Menge: 10,000 St
Leistungsbereichkatalog: 054 KatLB

**03.04.04.0003 Sicherungssockel Gr.D02 400VAC 3-polig Sicherungseinsatz 40A**
STLB-Bau 2020-04 054
Schaltbarer Sicherungssockel DIN EN 60947-3 (VDE
0660-107), als Reiheneinbaugerät, Maße DIN 43880, mit
Sicherungshalter, bedingter Bemessungskurzschlussstrom
50 kA, fingersicher DIN EN 50274 (VDE 0660-514), zur
Montage auf Tragschiene DIN EN 60715, Baugröße D 02,
Bemessungsbetriebsspannung 400 V, 3-polig, mit
Sicherungseinsatz, Bemessungsstrom 40 A.
Menge: 5,000 St
Leistungsbereichkatalog: 054 KatLB

##### Abschnitt 03.04.05 Lasttrennschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Lasttrennschalter*

**03.04.05.0001 Lasttrennschalter Hauptschalter 3-polig 690VAC AC-22 160A**
STLB-Bau 2019-10 054
Lasttrennschalter DIN EN 60947-3 (VDE 0660-107), als
Hauptschalter, gekapselt, 3-polig,
Bemessungsbetriebsspannung 690 V AC, in
Festeinbautechnik, mit Handantrieb, zur Montage auf
Tragschiene DIN EN 60715, fingersicher DIN EN 50274
(VDE 0660-514), Gebrauchskategorie AC-22,
Bemessungsbetriebsstrom 160 A, Gehäuse aus Kunststoff.
Menge: 2,000 St
Leistungsbereichkatalog: 054 KatLB

**03.04.05.0002 Lasttrennschalter Hauptschalter 3-polig 690VAC AC-22 100A**
STLB-Bau 2019-10 054
Lasttrennschalter DIN EN 60947-3 (VDE 0660-107), als
Hauptschalter, gekapselt, 3-polig,
Bemessungsbetriebsspannung 690 V AC, in
Festeinbautechnik, mit Handantrieb, zur Montage auf
Tragschiene DIN EN 60715, fingersicher DIN EN 50274
(VDE 0660-514), Gebrauchskategorie AC-22,
Bemessungsbetriebsstrom 100 A, Gehäuse aus Kunststoff.
Menge: 2,000 St
Leistungsbereichkatalog: 054 KatLB

##### Abschnitt 03.04.06 Fehlerstromschutzschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Fehlerstromschutzschalter 30mA*
Fehlerstromschutzschalter

**03.04.06.0001 Fehlerstromschutzschalter RCCB Typ A 40A Fehlerstrom 30mA 3-polig+N 400VAC**
STLB-Bau 2019-10 054
Fehlerstromschutzschalter (RCCB) DIN EN 61008-1 (VDE
0664-10), als Reiheneinbaugerät, Maße DIN 43880,
fingersicher DIN EN 50274 (VDE 0660-514), Typ A
pulsstromsensitiv, Auslösung unverzögert,
Bemessungsstrom 40 A, Bemessungsfehlerstrom 30 mA,
3-polig + N, 400 V AC, Kurzschlussfestigkeit 6 kA,
stoßstromfest bis 250 A, mit Handbetätigung.
Menge: 10,000 St
Leistungsbereichkatalog: 054 KatLB

**03.04.06.0002 Fehlerstromschutzschalter RCCB Typ A 63A Fehlerstrom 30mA 3-polig+N 400VAC**
STLB-Bau 2019-10 054
Fehlerstromschutzschalter (RCCB) DIN EN 61008-1 (VDE
0664-10), als Reiheneinbaugerät, Maße DIN 43880,
fingersicher DIN EN 50274 (VDE 0660-514), Typ A
pulsstromsensitiv, Auslösung unverzögert,
Bemessungsstrom 63 A, Bemessungsfehlerstrom 30 mA,
3-polig + N, 400 V AC, Kurzschlussfestigkeit 6 kA,
stoßstromfest bis 250 A, mit Handbetätigung.
Menge: 5,000 St
Leistungsbereichkatalog: 054 KatLB

*Hinweis: allstromsensitiv 300mA*

**03.04.06.0003 Fehlerstromschutzschalter B 63A Fehlerstrom 300mA 3-polig+N 400VAC**
Fehlerstromschutzschalter DIN EN 61008-1 (VDE 0664-10),
als Reiheneinbaugerät, Maße DIN 43880, fingersicher DIN
EN 50274 (VDE 0660-514), Typ B allstromsensitiv,
Personenschutz, Bemessungsstrom 63 A,
Bemessungsfehlerstrom 300 mA, 3-polig + N, 400 V AC,
Kurzschlussfestigkeit 10 kA, stoßstromfest bis 5000 A,
Auslösung selektiv, mit Handbetätigung.
Menge: 1,000 St

##### Abschnitt 03.04.07 Fehlerstrom- / Leitungsschutzschalter

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Fehlerstrom- / Leitungsschutzschalter*

**03.04.07.0001 Fehlerstromschutzschalter RCBO Typ A unverzögert Charakter.B 10A Fehlerstrom 30mA 1-polig+N 230VAC**
STLB-Bau 2020-04 054
Fehlerstromschutzschalter mit Überstromschutz (RCBO)
DIN EN 61009-1 (VDE 0664-20), als Reiheneinbaugerät,
Maße DIN 43880, fingersicher DIN EN 50274 (VDE
0660-514), Typ A pulsstromsensitiv, Auslösung
unverzögert, Auslösecharakteristik B, DIN EN 60898-1
(VDE 0641-11), Bemessungsstrom 10 A,
Bemessungsfehlerstrom 30 mA, 1-polig + N, 230 V AC,
Kurzschlussfestigkeit 6 kA, stoßstromfest bis 250 A,
mit Handbetätigung.
Menge: 5,000 St
Leistungsbereichkatalog: 054 KatLB

**03.04.07.0002 Fehlerstromschutzschalter RCBO Typ A unverzögert Charakter.B 16A Fehlerstrom 30mA 1-polig+N 230VAC**
STLB-Bau 2020-04 054
Fehlerstromschutzschalter mit Überstromschutz (RCBO)
DIN EN 61009-1 (VDE 0664-20), als Reiheneinbaugerät,
Maße DIN 43880, fingersicher DIN EN 50274 (VDE
0660-514), Typ A pulsstromsensitiv, Auslösung
unverzögert, Auslösecharakteristik B, DIN EN 60898-1
(VDE 0641-11), Bemessungsstrom 16 A,
Bemessungsfehlerstrom 30 mA, 1-polig + N, 230 V AC,
Kurzschlussfestigkeit 6 kA, stoßstromfest bis 250 A,
mit Handbetätigung.
Menge: 5,000 St
Leistungsbereichkatalog: 054 KatLB

*Hinweis: Leitungsschutzschalter 1-polig:*

**03.04.07.0003 Leitungsschutzschalter 230/400VAC Ausschaltvermögen 6kA 1-polig Charakter.B 6A**
Leitungsschutzschalter DIN EN 60898-1 (VDE 0641-11),
als Reiheneinbaugerät, Maße DIN 43880, fingersicher DIN
EN 50274 (VDE 0660-514),
Bemessungsbetriebsspannung 230/400 V AC,
Bemessungsausschaltvermögen 6 kA, mit beidseitiger
Klemmenabdeckung, 1-polig, Auslösecharakteristik B, Bemessungsstrom 6 A.
Menge: 5,000 St

**03.04.07.0004 Leitungsschutzschalter 230/400VAC Ausschaltvermögen 6kA 1-polig Charakter.B 10A**
Leitungsschutzschalter DIN EN 60898-1 (VDE 0641-11),
als Reiheneinbaugerät, Maße DIN 43880, fingersicher DIN
EN 50274 (VDE 0660-514),
Bemessungsbetriebsspannung 230/400 V AC,
Bemessungsausschaltvermögen 6 kA, mit beidseitiger
Klemmenabdeckung, 1-polig, Auslösecharakteristik B, Bemessungsstrom 10 A.
Menge: 15,000 St
Leistungsbereichkatalog: 054 KatLB

**03.04.07.0005 Leitungsschutzschalter 230/400VAC Ausschaltvermögen 6kA 1-polig Charakter.B 16A**
Leitungsschutzschalter DIN EN 60898-1 (VDE 0641-11),
als Reiheneinbaugerät, Maße DIN 43880, fingersicher DIN
EN 50274 (VDE 0660-514),
Bemessungsbetriebsspannung 230/400 V AC,
Bemessungsausschaltvermögen 6 kA, mit beidseitiger
Klemmenabdeckung, 1-polig, Auslösecharakteristik B, Bemessungsstrom 16 A.
Menge: 32,000 St
Leistungsbereichkatalog: 054 KatLB

**03.04.07.0006 Leitungsschutzschalter 230/400VAC Ausschaltvermögen 6kA 1-polig Charakter.B 20A**
Leitungsschutzschalter DIN EN 60898-1 (VDE 0641-11),
als Reiheneinbaugerät, Maße DIN 43880, fingersicher DIN
EN 50274 (VDE 0660-514),
Bemessungsbetriebsspannung 230/400 V AC,
Bemessungsausschaltvermögen 6 kA, mit beidseitiger
Klemmenabdeckung, 1-polig, Auslösecharakteristik B, Bemessungsstrom 20 A.
Menge: 4,000 St
Leistungsbereichkatalog: 054 KatLB

*Hinweis: Leitungsschutzschalter 3-polig Charakteristik B:*

**03.04.07.0007 Leitungsschutzschalter 230/400VAC Ausschaltvermögen 6kA 3-polig Charakter.B 16A**
Leitungsschutzschalter DIN EN 60898-1 (VDE 0641-11),
als Reiheneinbaugerät, Maße DIN 43880, fingersicher DIN
EN 50274 (VDE 0660-514),
Bemessungsbetriebsspannung 230/400 V AC,
Bemessungsausschaltvermögen 6 kA, mit beidseitiger
Klemmenabdeckung, 3-polig, Auslösecharakteristik B, Bemessungsstrom 16 A.
Menge: 3,000 St
Leistungsbereichkatalog: 054 KatLB

**03.04.07.0008 Leitungsschutzschalter 230/400VAC Ausschaltvermögen 6kA 3-polig Charakter.B 25A**
Leitungsschutzschalter DIN EN 60898-1 (VDE 0641-11),
als Reiheneinbaugerät, Maße DIN 43880, fingersicher DIN
EN 50274 (VDE 0660-514),
Bemessungsbetriebsspannung 230/400 V AC,
Bemessungsausschaltvermögen 6 kA, mit beidseitiger
Klemmenabdeckung, 3-polig,
Auslösecharakteristik B, Bemessungsstrom 25 A.
Menge: 5,000 St
Leistungsbereichkatalog: 054 KatLB

**03.04.07.0009 Leitungsschutzschalter 230/400VAC Ausschaltvermögen 6kA 3-polig Charakter.B 32A**
Leitungsschutzschalter DIN EN 60898-1 (VDE 0641-11),
als Reiheneinbaugerät, Maße DIN 43880, fingersicher DIN
EN 50274 (VDE 0660-514),
Bemessungsbetriebsspannung 230/400 V AC,
Bemessungsausschaltvermögen 6 kA, mit beidseitiger
Klemmenabdeckung, 3-polig, Auslösecharakteristik B, Bemessungsstrom 32 A.
Menge: 5,000 St
Leistungsbereichkatalog: 054 KatLB

**03.04.07.0010 Leitungsschutzschalter 230/400VAC Ausschaltvermögen 6kA 3-polig Charakter.B 40A**
Leitungsschutzschalter DIN EN 60898-1 (VDE 0641-11),
als Reiheneinbaugerät, Maße DIN 43880, fingersicher DIN
EN 50274 (VDE 0660-514),
Bemessungsbetriebsspannung 230/400 V AC,
Bemessungsausschaltvermögen 6 kA, mit beidseitiger
Klemmenabdeckung, 3-polig, Auslösecharakteristik B, Bemessungsstrom 40 A.
Menge: 2,000 St
Leistungsbereichkatalog: 054 KatLB

**03.04.07.0011 Hilfsschalter anbaubar**
Hilfsschalter anbaubar an Leitungsschutzschalter und
Fehlerstromschutzschalter
Anzahl der Schließer 1x, Anzahl Öffner 1x
Menge: 35,000 St

##### Abschnitt 03.04.08 Installationsschütze

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Installationsschütze*

**03.04.08.0001 Installationsschütz 4-polig AC-3 40A 400VAC**
STLB-Bau 2020-04 054
Installationsschütz DIN EN 61095 (VDE 0637-3), als
Reiheneinbaugerät, Maße DIN 43880, fingersicher DIN EN
50274 (VDE 0660-514), Bemessungsisolationsspannung 500
V AC, 4-polig, zur Montage auf Tragschiene DIN EN
60715, Gebrauchskategorie AC-3, Bemessungsbetriebsstrom
mind. 40 A, Bemessungsbetriebsspannung 400 V AC,
Bemessungsbetätigungsspannung 230 V AC.
Menge: 5,000 St
Leistungsbereichkatalog: 054 KatLB

**03.04.08.0002 Installationsschütz 4-polig AC-3 63A 400VAC**
STLB-Bau 2020-04 054
Installationsschütz DIN EN 61095 (VDE 0637-3), als
Reiheneinbaugerät, Maße DIN 43880, fingersicher DIN EN
50274 (VDE 0660-514), Bemessungsisolationsspannung 500
V AC, 4-polig, zur Montage auf Tragschiene DIN EN
60715, Gebrauchskategorie AC-3, Bemessungsbetriebsstrom
mind. 63 A, Bemessungsbetriebsspannung 400 V AC,
Bemessungsbetätigungsspannung 230 V AC.
Menge: 5,000 St
Leistungsbereichkatalog: 054 KatLB

##### Abschnitt 03.04.09 Überspannungsschutzgeräte und Fehlerlichtbogenschutzeinrichtung

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Überspannungsschutzgeräte*

**03.04.09.0001 Überspannungsschutzgerät Typ 2 Reiheneinbau 230/400VAC Nennableitstoßstrom min.20kA je Leiter einphasig TN-S-System Schutzpegel 1,5kV**
STLB-Bau 2019-10 050
Überspannungsschutzgerät DIN EN 61643-11 (VDE
0675-6-11), Typ 2, am oder in der Nähe des
Speisepunktes der elektrischen Anlage, zum Schutz von
Betriebsmitteln der Schutzklasse II DIN EN 61140 (VDE
0140-1), als Reiheneinbaugerät, Maße DIN 43880, mit
Funktionsanzeige und potentialfreiem Kontakt für
Fernanzeige, Bemessungsbetriebsspannung 230/400 V AC,
1+0-Schaltung (L-N oder L-PEN), Nennableitstoßstrom
(8/20) je Leiter mind. 20 kA, einphasig, für
TN-S-System mit Schutzschaltung nach DIN VDE 0100-534,
Schutzpegel max. 1,5 kV.
Menge: 2,000 St
Leistungsbereichkatalog: 050 KatLB

**03.04.09.0002 Überspannungsableiter Typ 2 für Abzweigkästen**
Überspannungsableiter Typ 2 für Abzweigkästen nach EN
61643-11 mit Leitungen zur Montage im Außenbereich
mind. IP65
Höchste Dauerspannung: 275 V Ac
Schutzpegel: <= 1,5 KV
Nennableitstoßstrom (8/20): 5 kA
Gesamtableitstoßstrom (8/20): 20 kA
Folgestromlöschfähigkeit [N-PE]: 100 A eff
Max. netzseitiger Überstromschutz: 16 A GG
Max. Laststrom AC: 10 A
Energetische Koordination nach DIN EN 62305-4
Menge: 2,000 St

##### Abschnitt 03.04.10 Klemmen

*Hinweis: Verteiler Einbauten:*
Verteiler Einbauten:

Die nachfolgend aufgeführten Geräte sind in vorstehende
Verteilungen einzubauen, einschließlich Verdrahtung auf
Reihenklemmen, sowie allem benötigten Einbau-, Montage
und Befestigungsmaterial.
Die Einbauten sind in wasserunlöslicher Normschrift
(Beschriftungsstreifen) sauber und dauerhaft  zu
beschriften.
Der Aufwand für das Auflegen von zugehenden bzw.
Abgehenden Kabeln und Leitungen, einschl. Aller
erforderlicher Nebenarbeiten wie z. B. Einführen, Absetzen
usw. der Leitungen ist in nachfolgende Positionen mit
einzuberechnen und wird nicht besonders vergütet

Die Geräte sind einheitlich von einem Hersteller
anzubieten.

Angabe des angebotenen Produktes:

Hersteller:___________________________

Fabrikat:___________________________

*Hinweis: Hinweis:*
Hinweis:

Bei der Kalkulation nachfolgend genannter
Klemmen-Positionen ist die Montage in vorgenannte
Verteiler, als zusätzliche
Klemmen für Mehrfachabgänge und Steuerleitungsklemmen
zu kalkulieren.

Die Kosten für die anteilige Verdrahtung,Profilleisten,
Unterkonstruktion und die Verdrahtungskanäle bis zur
Klemmleiste im Verteiler, sind mit den Einheitspreisen
abgegolten.

Achtung!!
Die Verdrahtung der Verteilungsanlagen muss mit
PVC-FREIEN Aderleitungen erfolgen!

**03.04.10.0001 Reihenklemme 690V 3-stöckig NT-L-PE bis 2,5mm2 Tragschiene**
STLB-Bau 2019-10 054
Reihenklemme DIN EN 60947-7-1 (VDE 0611-1),
Bemessungsisolationsspannung 690 V AC, Isolationsgruppe
C, 3-stöckig, für NT-L-PE-Anschluss, für
Leiterquerschnitt bis 2,5 mm2, mit schraubenlosen
Anschlüssen, Klemmenträger aus selbstlöschendem oder
nichtbrennbarem Isolierstoff, zur Montage auf
Tragschiene DIN EN 60715, einschl. systemgebundenem
Zubehör mit dauerhafter Anschlussbezeichnung.
Menge: 15,000 St
Leistungsbereichkatalog: 054 KatLB

**03.04.10.0002 Reihenklemme 690V 3-stöckig L-L-L bis 2,5mm2 Tragschiene**
STLB-Bau 2019-10 054
Reihenklemme DIN EN 60947-7-1 (VDE 0611-1),
Bemessungsisolationsspannung 690 V AC, Isolationsgruppe
C, 3-stöckig, für L-L-L-Anschluss, für
Leiterquerschnitt bis 2,5 mm2, mit schraubenlosen
Anschlüssen, Klemmenträger aus selbstlöschendem oder
nichtbrennbarem Isolierstoff, zur Montage auf
Tragschiene DIN EN 60715, einschl. systemgebundenem
Zubehör mit dauerhafter Anschlussbezeichnung.
Menge: 15,000 St
Leistungsbereichkatalog: 054 KatLB

**03.04.10.0003 Reihenklemme 690V einstöckig bis 4mm2 Tragschiene**
STLB-Bau 2019-10 054
Reihenklemme DIN EN 60947-7-1 (VDE 0611-1),
Bemessungsisolationsspannung 690 V AC, Isolationsgruppe
C, einstöckig, für Leiterquerschnitt bis 4 mm2, mit
schraubenlosen Anschlüssen, Klemmenträger aus
selbstlöschendem oder nichtbrennbarem Isolierstoff, zur
Montage auf Tragschiene DIN EN 60715, einschl.
systemgebundenem Zubehör mit dauerhafter
Anschlussbezeichnung.
Menge: 105,000 St
Leistungsbereichkatalog: 054 KatLB

**03.04.10.0004 Neutralleiter-Reihenklemme 690V bis 4mm2 Tragschiene**
STLB-Bau 2019-10 054
Neutralleiter-Reihenklemme DIN EN 60947-7-1 (VDE
0611-1), Bemessungsisolationsspannung 690 V AC, für
Leiterquerschnitt bis 4 mm2, mit schraubenlosen
Anschlüssen, Klemmenträger aus selbstlöschendem oder
nichtbrennbarem Isolierstoff, zur Montage auf
Tragschiene DIN EN 60715, einschl. systemgebundenem
Zubehör mit dauerhafter Anschlussbezeichnung.
Menge: 75,000 St
Leistungsbereichkatalog: 054 KatLB

**03.04.10.0005 Schutzleiter-Reihenklemme bis 4mm2 Tragschiene**
STLB-Bau 2019-10 054
Schutzleiter-Reihenklemme DIN EN 60947-7-2 (VDE
0611-3), für Leiterquerschnitt bis 4 mm2, mit
schraubenlosen Anschlüssen, Klemmenträger aus
selbstlöschendem oder nichtbrennbarem Isolierstoff, zur
Montage auf Tragschiene DIN EN 60715, einschl.
systemgebundenem Zubehör mit dauerhafter
Anschlussbezeichnung.
Menge: 75,000 St
Leistungsbereichkatalog: 054 KatLB

**03.04.10.0006 Reihenklemme 690V einstöckig bis 6mm2 Tragschiene**
STLB-Bau 2019-10 054
Reihenklemme DIN EN 60947-7-1 (VDE 0611-1),
Bemessungsisolationsspannung 690 V AC, Isolationsgruppe
C, einstöckig, für Leiterquerschnitt bis 6 mm2, mit
schraubenlosen Anschlüssen, Klemmenträger aus
selbstlöschendem oder nichtbrennbarem Isolierstoff, zur
Montage auf Tragschiene DIN EN 60715, einschl.
systemgebundenem Zubehör mit dauerhafter
Anschlussbezeichnung.
Menge: 30,000 St
Leistungsbereichkatalog: 054 KatLB

**03.04.10.0007 Neutralleiter-Reihenklemme 690V bis 6mm2 Tragschiene**
STLB-Bau 2019-10 054
Neutralleiter-Reihenklemme DIN EN 60947-7-1 (VDE
0611-1), Bemessungsisolationsspannung 690 V AC, für
Leiterquerschnitt bis 6 mm2, mit schraubenlosen
Anschlüssen, Klemmenträger aus selbstlöschendem oder
nichtbrennbarem Isolierstoff, zur Montage auf
Tragschiene DIN EN 60715, einschl. systemgebundenem
Zubehör mit dauerhafter Anschlussbezeichnung.
Menge: 20,000 St
Leistungsbereichkatalog: 054 KatLB

**03.04.10.0008 Schutzleiter-Reihenklemme bis 6mm2 Tragschiene**
STLB-Bau 2019-10 054
Schutzleiter-Reihenklemme DIN EN 60947-7-2 (VDE
0611-3), für Leiterquerschnitt bis 6 mm2, mit
schraubenlosen Anschlüssen, Klemmenträger aus
selbstlöschendem oder nichtbrennbarem Isolierstoff, zur
Montage auf Tragschiene DIN EN 60715, einschl.
systemgebundenem Zubehör mit dauerhafter
Anschlussbezeichnung.
Menge: 20,000 St
Leistungsbereichkatalog: 054 KatLB

**03.04.10.0009 Reihenklemme 690V einstöckig bis 10mm2 Tragschiene**
STLB-Bau 2019-10 054
Reihenklemme DIN EN 60947-7-1 (VDE 0611-1),
Bemessungsisolationsspannung 690 V AC, Isolationsgruppe
C, einstöckig, für Leiterquerschnitt bis 10 mm2, mit
schraubenlosen Anschlüssen, Klemmenträger aus
selbstlöschendem oder nichtbrennbarem Isolierstoff, zur
Montage auf Tragschiene DIN EN 60715, einschl.
systemgebundenem Zubehör mit dauerhafter
Anschlussbezeichnung.
Menge: 15,000 St
Leistungsbereichkatalog: 054 KatLB

**03.04.10.0010 Neutralleiter-Reihenklemme 690V bis 10mm2 Tragschiene**
STLB-Bau 2019-10 054
Neutralleiter-Reihenklemme DIN EN 60947-7-1 (VDE
0611-1), Bemessungsisolationsspannung 690 V AC, für
Leiterquerschnitt bis 10 mm2, mit schraubenlosen
Anschlüssen, Klemmenträger aus selbstlöschendem oder
nichtbrennbarem Isolierstoff, zur Montage auf
Tragschiene DIN EN 60715, einschl. systemgebundenem
Zubehör mit dauerhafter Anschlussbezeichnung.
Menge: 10,000 St
Leistungsbereichkatalog: 054 KatLB

**03.04.10.0011 Schutzleiter-Reihenklemme bis 10mm2 Tragschiene**
STLB-Bau 2019-10 054
Schutzleiter-Reihenklemme DIN EN 60947-7-2 (VDE
0611-3), für Leiterquerschnitt bis 10 mm2, mit
schraubenlosen Anschlüssen, Klemmenträger aus
selbstlöschendem oder nichtbrennbarem Isolierstoff, zur
Montage auf Tragschiene DIN EN 60715, einschl.
systemgebundenem Zubehör mit dauerhafter
Anschlussbezeichnung.
Menge: 10,000 St
Leistungsbereichkatalog: 054 KatLB

**03.04.10.0012 Reihenklemme 690V einstöckig bis 16mm2 Tragschiene**
STLB-Bau 2020-04 054
Reihenklemme DIN EN 60947-7-1 (VDE 0611-1),
Bemessungsisolationsspannung 690 V AC, Isolationsgruppe
C, einstöckig, für Leiterquerschnitt bis 16 mm2,
Klemmenträger aus selbstlöschendem oder nichtbrennbarem
Isolierstoff, zur Montage auf Tragschiene DIN EN 60715,
einschl. systemgebundenem Zubehör mit dauerhafter
Anschlussbezeichnung.
Menge: 20,000 St
Leistungsbereichkatalog: 054 KatLB

**03.04.10.0013 Neutralleiter-Reihenklemme 690V bis 16mm2 Tragschiene**
STLB-Bau 2020-04 054
Neutralleiter-Reihenklemme DIN EN 60947-7-1 (VDE
0611-1), Bemessungsisolationsspannung 690 V AC, für
Leiterquerschnitt bis 16 mm2, Klemmenträger aus
selbstlöschendem oder nichtbrennbarem Isolierstoff, zur
Montage auf Tragschiene DIN EN 60715, einschl.
systemgebundenem Zubehör mit dauerhafter
Anschlussbezeichnung.
Menge: 6,000 St
Leistungsbereichkatalog: 054 KatLB

**03.04.10.0014 Schutzleiter-Reihenklemme bis 16mm2 Tragschiene**
STLB-Bau 2020-04 054
Schutzleiter-Reihenklemme DIN EN 60947-7-2 (VDE
0611-3), für Leiterquerschnitt bis 16 mm2,
Klemmenträger aus selbstlöschendem oder nichtbrennbarem
Isolierstoff, zur Montage auf Tragschiene DIN EN 60715,
einschl. systemgebundenem Zubehör mit dauerhafter
Anschlussbezeichnung.
Menge: 6,000 St
Leistungsbereichkatalog: 054 KatLB

#### 03.05 Beleuchtung

##### Abschnitt 03.05.01 Beleuchtung

*Hinweis: Typ F - Technikräume C1 und C2*

**03.05.01.0001 LED Feuchtraum Anbauleuchte**
LED-Feuchtraum-Anbauleuchte IP66 mit PC-Leuchtenkörper und PC-Diffusor.
Mit Cliplos-Verschlusstechnik zur schutzartgerechten, einfachen Montage von Diffusor-Abdeckwanne und Leuchtenkörper nach dem Anschluss.
Geeignet zur Anwendung in HACCP, IFS und/oder BRC Global Standard Food zertifizierten Unternehmen.
Mit begrenzter Oberflächentemperatur (DIN EN 60598-2-24, D-Kennung).
Mit symmetrisch breit strahlender Lichtstärkeverteilung.
Lichtstärkeverteilung: direkt
Material Reflektor: PC-Abdeckung
Leuchtenkörper aus recycelbarem, UV-beständigem PC.
Farbe Leuchtenkörper: grau (ähnlich RAL 7035)
Montageort: Wand ohne Einbauöffnung, Decke ohne Einbauöffnung, Outdoor Wand überdacht
Mit elektronischem Betriebsgerät, schaltbar
Betriebsgerät gemäß Ökodesign-Anforderungen austauschbar.
Mittlere Bemessungslebensdauer L80 (tq 25 °C) = 50.000 h.
Lichtquelle gemäß Ökodesign-Anforderungen austauschbar.
Leuchtenlichtstrom und Lichtfarbe fest eingestellt.
Bemessungslichtstrom 3900 lm,
Bemessungsleistung 28 W,
maximale Leuchten-Lichtausbeute 139 lm/W.
Leistungsfaktor  > 0,95,
Farbwiedergabeindex: Ra > 80
Lichtfarbe: neutralweiß
Farbtemperatur: 4000 K
Farborttoleranz (initial MacAdam) = 3 SDCM
Maße (L x B): 1552 mm x 102 mm, Leuchtenhöhe 91 mm.
Schutzklasse (DIN EN 61140): I
Schutzart (DIN EN 60529): IP66
Schutzart raumseitig: IP66
Prüftemperatur Glühdrahttest gemäß IEC 60695-2-11: 850 °C;
Gewicht: 2.5 kg.
ENEC zertifiziert

Montagehöhe bis 5m m einschl. Gerüstvorhaltung.

Die Leuchte ist zu liefern, montieren und anzuschließen,
Einschließlich benötigtem Befestigungsmaterials.
Menge: 55,000 St

#### 03.06 Elektroinstallationsgeräte

##### Abschnitt 03.06.01 Elektroinstallationsgeräte

*Hinweis: Auf-Putz-Geräte*

*Hinweis: Nachfolgende auf-Putz Schalt- und Steckgeräte sind*
Nachfolgende auf-Putz Schalt- und Steckgeräte sind
komplett einschl. Allem Zubehör zu liefern und
betriebsfertig zu montieren. Sämtliche Steckdosen sind
dauerhaft zu beschriften.
Für nachfolgende Installationsgeräte ist jeweils ein
Einheitliches Programm eines Fabrikates / Typs zu verwenden.

Die Installationsgeräte verstehen sich einschl.
Anteiligem Rahmen und erforderlichen Abdeckungen und Gehäusen bzw. Bedienteilen (Wippe usw.).

Hersteller:_____________________

Fabrikat:______________________

**03.06.01.0001 Bemusterung Schalterprogramm**
Durch den AN ist eine Bemusterung des Schalterprogamms zusammen mit der Bauherrschaft durchzuführen. Hierzu sind mehrere Schalterprogramme mittels Muster für den Bauherrn zur Auswahl bereitzustellen. Das Ergebnis wird durch das Planungsbüro offiziell festgehalten und an alle Beteiligten verteilt.
Menge: 1,000 St

**03.06.01.0002 Wippschalter 1-polig Aus/Wechsel 10A 250V AP-Ausführung Beschriftungsfeld mind. IP44**
Wippschalter DIN EN 60669-1 (VDE 0632-1) 1-polig,
Aus/Wechsel, 10 A, 250 V AC, in Aufputzausführung, mit
Beschriftungsfeld, Schutzart mind. IP 44 DIN EN 60529
(VDE 0470-1), Einsatz mit Schrauben befestigen.
Menge: 10,000 St

**03.06.01.0003 Schutzkontaktsteckdose 250V 16A Klappdeckel AP-Ausführung Beschriftungsfeld mind. IP44**
Schutzkontaktsteckdose DIN VDE 0620-1 (VDE 0620-1), 250
V AC, 16 A, mit Klappdeckel, in Aufputzausführung, mit
Beschriftungsfeld, Schutzart mind. IP 44 DIN EN 60529
(VDE 0470-1), Einsatz mit Schrauben befestigen.
Menge: 5,000 St

**03.06.01.0004 Schutzkontaktsteckdose 250V 16A 2fach Klappdeckel AP-Ausführung Beschriftungsfeld mind. IP44**
Schutzkontaktsteckdose DIN VDE 0620-1 (VDE 0620-1), 250
V AC, 16 A, 2-fach, mit Klappdeckel, in
Aufputzausführung, mit Beschriftungsfeld, Schutzart
mind. IP 44 DIN EN 60529 (VDE 0470-1), Einsatz mit
Schrauben befestigen.
Menge: 10,000 St

**03.06.01.0005 CEE-Steckdose Klappdeckel 5-polig 230/400VAC 16A AP-Ausführung Beschriftungsfeld mind. IP44**
CEE-Steckdose DIN EN 60309-2 (VDE 0623-2), mit
Klappdeckel, 5-polig, Bemessungsbetriebsspannung
230/400 V AC, 16 A, in Aufputzausführung, mit
Beschriftungsfeld, Schutzart mind. IP 44 DIN EN 60529
(VDE 0470-1), Einsatz mit Schrauben befestigen.
Menge: 5,000 St

**03.06.01.0006 CEE-Steckdose Klappdeckel 5-polig 230/400VAC 32A AP-Ausführung Beschriftungsfeld mind. IP44**
CEE-Steckdose DIN EN 60309-2 (VDE 0623-2), mit
Klappdeckel, 5-polig, Bemessungsbetriebsspannung
230/400 V AC, 32 A, in Aufputzausführung, mit
Beschriftungsfeld, Schutzart mind. IP 44 DIN EN 60529
(VDE 0470-1), Einsatz mit Schrauben befestigen.
Menge: 5,000 St

#### 03.07 Kabel und Leitungen

##### Abschnitt 03.07.01 Kabel und Leitungen

*Hinweis: Verlegungsart: Hauptleitungen einziehen*
Verlegungsart:

Hauptleitungen einziehen

Einzelbeschreibung für nachfolgende
Hauptleitungspositionen:

Die nachfolgend aufgeführten Positionen umfassen, die
Lieferung der Hauptleitungen, betriebsfertige Montage,
einschl. Klein- und Befestigungsmaterial.

Die Hauptleitungen werden in Teillängen auf vorhandenen
Kabelwannen, Pritschen, Kanälen, Rohren, Sammelhalter
oder dergleichen verlegt bzw. Eingezogen.

**03.07.01.0001 Kabel halogenfrei N2XCH 4x95SM/50**
STLB-Bau 2019-10 053
Halogenfreies Kabel DIN VDE 0276-604 (VDE 0276-604)
N2XCH 4 x 95 SM/50, Cu-Zahl 4208, Ausführung gemäß
Einzelbeschreibung.
Menge: 100,000 m
Leistungsbereichkatalog: 053 KatLB

**03.07.01.0002 Kabel halogenfrei N2XCH 4x120RM/70**
STLB-Bau 2020-04 053
Halogenfreies Kabel DIN VDE 0276-604 (VDE 0276-604)
N2XCH 4 x 120 RM/70, Cu-Zahl 5388, Ausführung gemäß
Einzelbeschreibung.
Menge: 100,000 m
Leistungsbereichkatalog: 053 KatLB

**03.07.01.0003 Kabel halogenfrei N2XCH 4x150RM/70**
STLB-Bau 2019-10 053
Halogenfreies Kabel DIN VDE 0276-604 (VDE 0276-604)
N2XCH 4 x 150 RM/70, Cu-Zahl 6540, Ausführung gemäß
Einzelbeschreibung.
Menge: 100,000 m
Leistungsbereichkatalog: 053 KatLB

**03.07.01.0004 Kabel halogenfrei N2XCH 4x185SM/95**
STLB-Bau 2019-10 053
Halogenfreies Kabel DIN VDE 0276-604 (VDE 0276-604)
N2XCH 4 x 185 SM/95, Cu-Zahl 8159, Ausführung gemäß
Einzelbeschreibung.
Menge: 100,000 m
Leistungsbereichkatalog: 053 KatLB

*Hinweis: Verlegungsart: Hauptleitungen in Kabelschutzrohr*
Verlegungsart: Hauptleitungen in Kabelschutzrohr

Einzelbeschreibung für nachfolgende
Hauptleitungspositionen:

Die nachfolgend aufgeführten Positionen umfassen, die
Lieferung der Hauptleitungen, betriebsfertige Montage,
einschl. Klein- und Befestigungsmaterial.

Die Hauptleitungen werden in Teillängen in vorhandene
Kabelschutzrohre DN 150 eingezogen zur Anbindung der Sporthalle und des Kindergartens.

**03.07.01.0005 Kabel halogenfrei N2XCH 4x150RM/70**
STLB-Bau 2020-04 053
Halogenfreies Kabel DIN VDE 0276-604 (VDE 0276-604)
N2XCH 4 x 150 RM/70, Cu-Zahl 6540, Ausführung gemäß
Einzelbeschreibung.
Menge: 250,000 m
Leistungsbereichkatalog: 053 KatLB

**03.07.01.0006 Kabel halogenfrei N2XCH 4x120RM/70**
STLB-Bau 2020-04 053
Halogenfreies Kabel DIN VDE 0276-604 (VDE 0276-604)
N2XCH 4 x 120 RM/70, Cu-Zahl 5388, Ausführung gemäß
Einzelbeschreibung.
Menge: 200,000 m
Leistungsbereichkatalog: 053 KatLB

*Hinweis: Starkstromkabel / -leitungen allgemein*

*Hinweis: Verlegungsart: Leitungen einziehen*
Verlegungsart: Leitungen einziehen

Die aufgeführten Positionen umfassen, die Lieferung der
Leitungen und Kabel, betriebsfertige Montage, einschl.
Klein- und Befestigungsmaterial.

Die Leitungen bzw. Kabel werden in Teillängen auf
vorhandenen Kabelwannen, Pritschen, Rohren, Kanälen,
Hohlwänden, Sammelhalter oder dergleichen verlegt bzw.
Eingezogen.

Diese Einzelbeschreibung bezieht sich auf die
nachfolgenden Positionen.
Die Montagehöhen bis 8 m sind in die Einzelpositionen einzukalkulieren, notwendige Montagegerüste sind über eine separate Position abgefragt.

**03.07.01.0007 Installationsleitung halogenfrei NHXMH-J 3x2,5RE**
Halogenfreie Installationsleitung DIN VDE 0250-214 (VDE
0250-214) NHXMH-J 3 x 2,5 RE, Cu-Zahl 72, Ausführung
gemäß Einzelbeschreibung.
Menge: 200,000 m
Leistungsbereichkatalog: 053 KatLB

**03.07.01.0008 Installationsleitung halogenfrei NHXMH-J 5x2,5RE**
Halogenfreie Installationsleitung DIN VDE 0250-214 (VDE
0250-214) NHXMH-J 5 x 2,5 RE, Cu-Zahl 120, Ausführung
gemäß Einzelbeschreibung.
Menge: 150,000 m
Leistungsbereichkatalog: 053 KatLB

**03.07.01.0009 Installationsleitung halogenfrei NHXMH-J 3x4RE**
Halogenfreie Installationsleitung DIN VDE 0250-214 (VDE
0250-214) NHXMH-J 3 x 4 RE, Cu-Zahl 115, Ausführung
gemäß Einzelbeschreibung.
Menge: 100,000 m
Leistungsbereichkatalog: 053 KatLB

**03.07.01.0010 Installationsleitung halogenfrei NHXMH-J 5x4RE**
Halogenfreie Installationsleitung DIN VDE 0250-214 (VDE
0250-214) NHXMH-J 5 x 4 RE, Cu-Zahl 192, Ausführung
gemäß Einzelbeschreibung.
Menge: 200,000 m
Leistungsbereichkatalog: 053 KatLB

#### 03.08 Verlegesysteme

##### Abschnitt 03.08.01 Kabelrinnen und Befestigungen

*Hinweis: Hinweis Allgemein:*
Hinweis:

Nachfolgend aufgeführte Kabelrinnen und Kabelträger verstehen sich einschl. Der Lieferung der Kleinteile wie Erdungsschrauben, Befestigungsmaterial usw.. Die Kabelrinnen und Kabelträger sind zu liefern und betriebsfertig zu montieren. Die Formstücke wie T-Rinnen, Winkelrinnen, etc., sind getrennt aufgeführt Diese Befestigungen sind so anzulegen, dass eine optimale Belastung der jeweiligen Verlegesysteme gewährleistet ist. Vor Ausführung der Montage ist mit der Bauleitung die Art des anzuwendenden Systems
abzuklären.

Hinweis:
Die Decken werden als HBV-Decken (Holz-Beton-Verbunddecke) ausgeführt. Dies ist entsprechend zu berücksichtigen.

Die Lage der Trassen ist mit den anderen Gewerken abzusprechen. Die Kabelrinnen sind in feuerverzinkter Ausführung zu
liefern. Die Deckenhöhe beträgt in allen Räumen  bis 5 m, im Bereich der Sporthalle bis 10 m Deckenhöhe.
Die Außenfassade soll im Sockel bzw. EG Bereich als Betonwand ausgeführt werden. Im OG Bereich werden die Geschosse mittels Holzvorhangfassade getrennt.
Dies ist in die Einheitspreise mit einzukalkulieren.

*Hinweis: Kabelrinnen*

**03.08.01.0001 Kabelrinne Stahl feuerverz H 60mm B 200mm**
STLB-Bau 2019-10 053
Kabelrinne für Kabelträgersystem DIN EN 61537 (VDE
0639), gelocht, aus feuerverzinktem Stahl DIN EN ISO
1461, Dicke 1 mm, Seitenhöhe mind. 60 mm, Breite mind.
200 mm.
Menge: 20,000 m
Leistungsbereichkatalog: 053 KatLB

**03.08.01.0002 Kabelrinne Stahl feuerverz H 60mm B 400mm**
STLB-Bau 2019-10 053
Kabelrinne für Kabelträgersystem DIN EN 61537 (VDE
0639), gelocht, aus feuerverzinktem Stahl DIN EN ISO
1461, Dicke 1 mm, Seitenhöhe mind. 60 mm, Breite mind.
400 mm.
Menge: 35,000 m
Leistungsbereichkatalog: 053 KatLB

**03.08.01.0003 Kabelrinne Stahl feuerverz H 60mm B 600mm**
STLB-Bau 2020-04 053
Kabelrinne für Kabelträgersystem DIN EN 61537 (VDE
0639), gelocht, aus feuerverzinktem Stahl DIN EN ISO
1461, Dicke 1 mm, Seitenhöhe mind. 60 mm, Breite mind.
600 mm.
Menge: 30,000 m
Leistungsbereichkatalog: 053 KatLB

**03.08.01.0004 Trennsteg Höhe 60mm**
Trennsteg aus Stahl verzinkt, Höhe 60mm,
Zum Einsetzen in vor beschriebene Kabelrinnensysteme,
Schraubverbindung.
Menge: 105,000 m

**03.08.01.0005 Mehraufwand Kabelrinnenanpassung B 200mm**
Mehraufwand Kabelrinnenanpassung B 200mm
zur Anpassung von v.g. Trassen
Menge: 5,000 St

**03.08.01.0006 Mehraufwand Kabelrinnenanpassung B 400mm**
Mehraufwand Kabelrinnenanpassung B 400mm
zur Anpassung von v.g. Trassen
Menge: 5,000 St

**03.08.01.0007 Mehraufwand Kabelrinnenanpassung B 600mm**
Mehraufwand Kabelrinnenanpassung B 600mm
zur Anpassung von v.g. Trassen
Menge: 5,000 St

*Hinweis: Kabelleiter*

**03.08.01.0008 Kabelleiter Stahl feuerverz H 60mm B 600mm**
STLB-Bau 2020-04 053
Kabelleiter für Kabelträgersystem DIN EN 61537 (VDE
0639), einschl. aller systembedingten Form- und
Verbindungsstücke, aus feuerverzinktem Stahl DIN EN ISO
1461, Seitenhöhe mind. 60 mm, Breite mind. 600 mm.
Menge: 20,000 m
Leistungsbereichkatalog: 053 KatLB

*Hinweis: Hinweis*
Sämtliche nachfolgend aufgeführten Stiele, Ausleger und Schienen müssen mit Schutzkappen versehen
werden. Dies ist in die Preise mit
einzukalkulieren.

*Hinweis: Stiele*

**03.08.01.0009 Stiel Ausleger Stahl feuerverz U-Profil bis 5kN Deckenbefestigung L bis 200mm**
STLB-Bau 2020-04 053
Stiel für Ausleger für Kabelrinne, aus feuerverzinktem
Stahl DIN EN ISO 1461, als U-Profil, Tragfähigkeit bis
5 kN, an Decke befestigen mit bauaufsichtlich
zugelassenen Dübeln, mit angeschraubter Kopfplatte und
angeschweißter Fußplatte, Stiellänge bis 200 mm.
Menge: 10,000 St
Leistungsbereichkatalog: 053 KatLB

**03.08.01.0010 Stiel Ausleger Stahl feuerverz U-Profil bis 5kN Deckenbefestigung L bis 400mm**
STLB-Bau 2020-04 053
Stiel für Ausleger für Kabelrinne, aus feuerverzinktem
Stahl DIN EN ISO 1461, als U-Profil, Tragfähigkeit bis
5 kN, an Decke befestigen mit bauaufsichtlich
zugelassenen Dübeln, mit angeschraubter Kopfplatte und
angeschweißter Fußplatte, Stiellänge bis 400 mm.
Menge: 10,000 St
Leistungsbereichkatalog: 053 KatLB

*Hinweis: Ausleger an Stielen*

**03.08.01.0011 Ausleger Stahl feuerverz bis 3,5kN L 200mm an Stielen**
STLB-Bau 2019-10 053
Ausleger für Kabelrinne, aus feuerverzinktem Stahl DIN
EN ISO 1461, Tragfähigkeit bis 3,5 kN, Länge 200 mm, an
Stielen, einseitig, Stiele werden gesondert vergütet.
Menge: 10,000 St
Leistungsbereichkatalog: 053 KatLB

**03.08.01.0012 Ausleger Stahl feuerverz bis 3,5kN L 400mm an Stielen**
STLB-Bau 2019-10 053
Ausleger für Kabelrinne, aus feuerverzinktem Stahl DIN
EN ISO 1461, Tragfähigkeit bis 3,5 kN, Länge 400 mm, an
Stielen, einseitig, Stiele werden gesondert vergütet.
Menge: 5,000 St
Leistungsbereichkatalog: 053 KatLB

**03.08.01.0013 Ausleger Stahl feuerverz bis 3,5kN L 600mm an Stielen**
STLB-Bau 2020-04 053
Ausleger für Kabelrinne, aus feuerverzinktem Stahl DIN
EN ISO 1461, Tragfähigkeit bis 3,5 kN, Länge 600 mm, an
Stielen, einseitig, Stiele werden gesondert vergütet.
Menge: 10,000 St
Leistungsbereichkatalog: 053 KatLB

*Hinweis: Ausleger an Wände*

**03.08.01.0014 Ausleger Stahl feuerverz bis 3,5kN L 300mm Wandbefestigung**
Ausleger für Kabelrinne, aus feuerverzinktem Stahl DIN
EN ISO 1461, Tragfähigkeit bis 3,5 kN, Länge 300 mm, an
der Wand aus Beton befestigen mit bauaufsichtlich
zugelassenen Dübeln.
Menge: 20,000 St

**03.08.01.0015 Ausleger Stahl feuerverz bis 3,5kN L 400mm Wandbefestigung**
Ausleger für Kabelrinne, aus feuerverzinktem Stahl DIN
EN ISO 1461, Tragfähigkeit bis 3,5 kN, Länge 400 mm, an
der Wand aus Beton befestigen mit bauaufsichtlich
zugelassenen Dübeln.
Menge: 15,000 St

**03.08.01.0016 Ausleger Stahl feuerverz bis 3,5kN L 600mm Wandbefestigung**
STLB-Bau 2020-04 053
Ausleger für Kabelrinne, aus feuerverzinktem Stahl DIN
EN ISO 1461, Tragfähigkeit bis 3,5 kN, Länge 600 mm, an
der Wand aus Beton befestigen mit bauaufsichtlich
zugelassenen Dübeln.
Menge: 20,000 St
Leistungsbereichkatalog: 053 KatLB

*Hinweis: Steigleiter*

**03.08.01.0017 Steigleiter Stahl feuerverz H 80mm B 600mm**
Steigleiter, gelocht, Sprossenabstand 300 mm, einschl.
aller systembedingten Form- und Verbindungsstücke, aus
feuerverzinktem Stahl DIN EN ISO 1461, Seitenhöhe mind.
80 mm, Breite mind. 600 mm.
Menge: 30,000 m
Leistungsbereichkatalog: 053 KatLB

*Hinweis: C-Profil-Schienen*

**03.08.01.0018 C-Profilschiene Stahl feuerverz Wandbefestigung**
STLB-Bau 2020-04 053
C-Profilschiene, Breite 35 mm, Höhe 18 mm, gelocht, aus
feuerverzinktem Stahl DIN EN ISO 1461, Dicke 2 mm, an
der Wand aus Beton befestigen mit bauaufsichtlich
zugelassenen Dübeln.
Menge: 16,000 m
Leistungsbereichkatalog: 053 KatLB

*Hinweis: Bügelschellen*
Bügelschellen

Hinweis:
Nachfolgende Bügelschellen sind für die Verlegung der
Kabeln in Steigtrassen und Kabelleitern vorgesehen.
Die Kabel und Leitungen sind in Strängen bei zu 6
Leitungen von 3x1,5 qmm bis 5x4 qmm oder bis zu 3
Leitungen von 5x6 qmm bis 5x25 qmm gebündelt zu
befestigen.
Ab 5x16 qmm sind die Leitungen einzeln zu befestigen.
Leitungen dürfen nicht verdreht im Strang verlegt
werden.

**03.08.01.0019 Bügelschelle bis 26 mm**
Universal-Bügelschelle mit Druckwanne für
vorbeschriebene Steigtrasse, Kabeldurchmesser bis 26
mm, einschließlich Gegenwanne.
Menge: 25,000 St

**03.08.01.0020 Bügelschelle bis 60 mm**
Universal-Bügelschelle mit Druckwanne für
vorbeschriebene Steigtrasse, Kabeldurchmesser bis 60mm,
einschließlich Gegenwanne.
Menge: 75,000 St

*Hinweis: Sammelhalter / Kabelklammer Kunststoff*

**03.08.01.0021 Kabelklammer Kunststoff für 16 Leitungen**
Kabelklammer Kunststoff max. 16 Leitungen
Aus halogenfreiem Kunststoff, für Wand- und
Deckenmontage für die Aufnahme bis zu 16 Leitungen, bis
zu 10 mm Durchmesser
Menge: 25,000 St

**03.08.01.0022 Sammelhalterung Kunststoff max. 20 Leitungen**
Sammelhalter Kunststoff max. 20 Leitungen
Aus halogenfreiem Kunststoff, für Wand- und
Deckenmontage für die Aufnahme bis zu 20 Leitungen bis
zu 10 mm Durchmesser
Menge: 25,000 St

**03.08.01.0023 Sammelhalterung Kunststoff max. 40 Leitungen**
Sammelhalterung Kunststoff max. 40 Leitungen
Aus halogenfreiem Kunststoff, für Wand- und
Deckenmontage für die Aufnahme bis zu 40 Leitungen, bis
zu 10 mm Durchmesser
Menge: 25,000 St

##### Abschnitt 03.08.02 Kabelrinnen Formstücke

*Hinweis: Hinweis:*
Hinweis:
Die Positionen "Kabelrinnen Formstücke" gelten für die Grundschule, Haus für Kinder und der Sporthalle

*Hinweis: Bögen*

**03.08.02.0001 Bogen 90Grad Stahl feuerverz H 60mm B 400mm**
STLB-Bau 2020-04 053
Bogen, für Kabelrinne, 90 Grad, waagerecht, aus
feuerverzinktem Stahl DIN EN ISO 1461, Dicke 1 mm,
Seitenhöhe mind. 60 mm, Breite mind. 400 mm.
Menge: 3,000 St
Leistungsbereichkatalog: 053 KatLB

**03.08.02.0002 Bogen 90Grad Stahl feuerverz H 60mm B 600mm**
STLB-Bau 2020-04 053
Bogen, für Kabelrinne, 90 Grad, waagerecht, aus
feuerverzinktem Stahl DIN EN ISO 1461, Dicke 1 mm,
Seitenhöhe mind. 60 mm, Breite mind. 600 mm.
Menge: 10,000 St
Leistungsbereichkatalog: 053 KatLB

*Hinweis: Gelenke*

**03.08.02.0003 Gelenkstück Stahl feuerverz H 60mm B 400mm**
STLB-Bau 2020-04 053
Gelenkstück, für Kabelrinne, aus feuerverzinktem Stahl
DIN EN ISO 1461, Dicke 1 mm, Seitenhöhe mind. 60 mm,
Breite mind. 400 mm.
Menge: 5,000 St
Leistungsbereichkatalog: 053 KatLB

**03.08.02.0004 Gelenkstück Stahl feuerverz H 60mm B 600mm**
STLB-Bau 2020-04 053
Gelenkstück, für Kabelrinne, aus feuerverzinktem Stahl
DIN EN ISO 1461, Dicke 1 mm, Seitenhöhe mind. 60 mm,
Breite mind. 600 mm.
Menge: 10,000 St
Leistungsbereichkatalog: 053 KatLB

*Hinweis: T-Abzweige*

**03.08.02.0005 Anbau-Abzweigstück Stahl feuerverz H 60mm B 200mm**
STLB-Bau 2020-04 053
Anbau-Abzweigstück, für Kabelrinne, aus feuerverzinktem
Stahl DIN EN ISO 1461, Dicke 1 mm, Seitenhöhe mind. 60
mm, Breite mind. 200 mm.
Menge: 1,000 St
Leistungsbereichkatalog: 053 KatLB

**03.08.02.0006 Anbau-Abzweigstück Stahl feuerverz H 60mm B 400mm**
STLB-Bau 2020-04 053
Anbau-Abzweigstück, für Kabelrinne, aus feuerverzinktem
Stahl DIN EN ISO 1461, Dicke 1 mm, Seitenhöhe mind. 60
mm, Breite mind. 400 mm.
Menge: 2,000 St
Leistungsbereichkatalog: 053 KatLB

**03.08.02.0007 Anbau-Abzweigstück Stahl feuerverz H 60mm B 600mm**
STLB-Bau 2020-04 053
Anbau-Abzweigstück, für Kabelrinne, aus feuerverzinktem
Stahl DIN EN ISO 1461, Dicke 1 mm, Seitenhöhe mind. 60
mm, Breite mind. 600 mm.
Menge: 6,000 St
Leistungsbereichkatalog: 053 KatLB

##### Abschnitt 03.08.03 Installationsrohre

*Hinweis: Installationsrohr Ausführung für a. P. Montage*

*Hinweis: Hinweis:*
Hinweis:

Nachfolgende Installationsrohre auf Putz sind mit
Abstandsschellen als Klemmschellen auszuführen.
Um geringen Wandabstand zu erlangen.
Montage erfolgt auf Beton, Mauerwerkswand oder auf
Stahlträger mit Trägerschellen.
Die Schellen sind in den Einheitspreis der Rohre
einzukalkulieren.

*Hinweis: Edelstahlrohr*

**03.08.03.0001 Elektroinstallationsrohr Stahl niro AD 25mm AP Abstandsschellen**
STLB-Bau 2020-04 053
Elektroinstallationsrohr DIN EN 61386 (VDE 0605), Maße
DIN EN 60423, aus nichtrostendem Stahl, einwandig,
glatt, starr, mit angeformter Muffe, Außendurchmesser
25 mm, Druckfestigkeit Klasse 3 - mittel (750 N) DIN EN
61386-1 (VDE 0605-1), Klasse Schlagbeanspruchung 3 -
mittel DIN EN 61386-1 (VDE 0605-1), Verlegung offen,
auf Putz, mit Abstandsschellen.
Menge: 15,000 m
Leistungsbereichkatalog: 053 KatLB

**03.08.03.0002 Elektroinstallationsrohr Stahl niro AD 32mm AP Abstandsschellen**
STLB-Bau 2020-04 053
Elektroinstallationsrohr DIN EN 61386 (VDE 0605), Maße
DIN EN 60423, aus nichtrostendem Stahl, einwandig,
glatt, starr, Außendurchmesser 32 mm, Druckfestigkeit
Klasse 3 - mittel (750 N) DIN EN 61386-1 (VDE 0605-1),
Klasse Schlagbeanspruchung 3 - mittel DIN EN 61386-1
(VDE 0605-1), Verlegung offen, auf Putz, mit
Abstandsschellen.
Menge: 15,000 m
Leistungsbereichkatalog: 053 KatLB

**03.08.03.0003 Elektroinstallationsrohr Stahl niro AD 40mm AP Abstandsschellen**
STLB-Bau 2020-04 053
Elektroinstallationsrohr DIN EN 61386 (VDE 0605), Maße
DIN EN 60423, aus nichtrostendem Stahl, einwandig,
glatt, starr, mit angeformter Muffe, Außendurchmesser
40 mm, Druckfestigkeit Klasse 3 - mittel (750 N) DIN EN
61386-1 (VDE 0605-1), Klasse Schlagbeanspruchung 3 -
mittel DIN EN 61386-1 (VDE 0605-1), Verlegung offen,
auf Putz, mit Abstandsschellen.
Menge: 15,000 m
Leistungsbereichkatalog: 053 KatLB

*Hinweis: Kunststoffrohr*

**03.08.03.0004 Elektroinstallationsrohr halogenfr.Kunststoff AD 20mm AP Abstandsschellen**
STLB-Bau 2019-10 053
Elektroinstallationsrohr DIN EN 61386 (VDE 0605), Maße
DIN EN 60423, aus Kunststoff, halogenfrei, einwandig,
glatt, starr, mit angeformter Muffe, Außendurchmesser
20 mm, Druckfestigkeit Klasse 3 - mittel (750 N) DIN EN
61386-1 (VDE 0605-1), Klasse Schlagbeanspruchung 3 -
mittel DIN EN 61386-1 (VDE 0605-1), Verlegung offen,
auf Putz, mit Abstandsschellen.
Menge: 25,000 m
Leistungsbereichkatalog: 053 KatLB

**03.08.03.0005 Elektroinstallationsrohr halogenfr.Kunststoff AD 25mm AP Abstandsschellen**
STLB-Bau 2019-10 053
Elektroinstallationsrohr DIN EN 61386 (VDE 0605), Maße
DIN EN 60423, aus Kunststoff, halogenfrei, einwandig,
glatt, starr, mit angeformter Muffe, Außendurchmesser
25 mm, Druckfestigkeit Klasse 3 - mittel (750 N) DIN EN
61386-1 (VDE 0605-1), Klasse Schlagbeanspruchung 3 -
mittel DIN EN 61386-1 (VDE 0605-1), Verlegung offen,
auf Putz, mit Abstandsschellen.
Menge: 50,000 m
Leistungsbereichkatalog: 053 KatLB

**03.08.03.0006 Elektroinstallationsrohr halogenfr.Kunststoff AD 32mm AP Abstandsschellen**
STLB-Bau 2019-10 053
Elektroinstallationsrohr DIN EN 61386 (VDE 0605), Maße
DIN EN 60423, aus Kunststoff, halogenfrei, einwandig,
glatt, starr, mit angeformter Muffe, Außendurchmesser
32 mm, Druckfestigkeit Klasse 3 - mittel (750 N) DIN EN
61386-1 (VDE 0605-1), Klasse Schlagbeanspruchung 3 -
mittel DIN EN 61386-1 (VDE 0605-1), Verlegung offen,
auf Putz, mit Abstandsschellen.
Menge: 50,000 m
Leistungsbereichkatalog: 053 KatLB

**03.08.03.0007 Elektroinstallationsrohr halogenfr.Kunststoff AD 40mm AP Abstandsschellen**
STLB-Bau 2020-04 053
Elektroinstallationsrohr DIN EN 61386 (VDE 0605), Maße
DIN EN 60423, aus Kunststoff, halogenfrei, einwandig,
glatt, starr, mit angeformter Muffe, Außendurchmesser
40 mm, Druckfestigkeit Klasse 3 - mittel (750 N) DIN EN
61386-1 (VDE 0605-1), Klasse Schlagbeanspruchung 3 -
mittel DIN EN 61386-1 (VDE 0605-1), Verlegung offen,
auf Putz, mit Abstandsschellen.
Menge: 50,000 m
Leistungsbereichkatalog: 053 KatLB

#### 03.09 Außenbeleuchtung

##### Abschnitt 03.09.01 Außenbeleuchtung

*Hinweis: Dichteinsätze*

*Hinweis: Hinweis:*
Hinweis:

Sämtliche Grab-, Verdicht- und Verfüllungsarbeiten
erfolgen bauseits. Dies ist bei den nachfolgenden
Positionen zu beachten.

**03.09.01.0001 Dichtungseinsatz 63 mm**
Dichtungseinsatz 63 mm zur druckwasserdichten
Abdichtung eines gewellten Kabelschutzrohres,
Gestellringe aus Hochleistungskunststoff,
Elastomer-Dichtung mit einer dauerelastischen Einlage
inkl. Allen nötigen Kleinteilen und Werkzeugen.
Außendurchmesser 63 mm
Menge: 5,000 St

**03.09.01.0002 Ringraumdichtung mit doppelter Dichtung**
Ringraumdichtung mit doppelter Dichtung, Quetschbereich
bis 63 mm, zum Abdichten von Kabelschutzrohren
(Außendurchmesser 63), ohne aufliegendem Flansch,
für Kernbohrungen 63 mm, bei drückendem Wasser,
Dicht bis 5 bar Druck, komplett einschl. Sämtlichem
Klein- und Montagematerial

Komponenten:
- Flansch V2A
- Schrauben V4A
- Muttern V2A
- Unterlegscheiben V2A
- zwei Gummidichtungen
Menge: 5,000 St

*Hinweis: Kabelschutzrohre*

**03.09.01.0003 Kabelschutzrohr DN63**
Kabelschutzrohr DN80, flexibel, innen glatt, aus PE-HD,
UV-stabilisiert, geeignet zum Verlegen im Erdreich,
unter Bodenplatten und im Beton.
Maße: Ø:63 mm
Dichtheit: gas- und wasserdicht bis 2,5 bar
Inkl. Einzugschnur und Muffen
Menge: 150,000 m

*Hinweis: Kabel für Außenbereich*

*Hinweis: Verlegungsart: Kabel / Leitungen einziehen*
Verlegungsart: Kabel / Leitungen einziehen

Die Kabel / Leitungen bzw. Kabel werden in Teillängen
auf vorhandenen Kabelwannen, Pritschen, Kabelzugrohren
oder dergleichen verlegt bzw. Eingezogen.

Diese Einzelbeschreibung bezieht sich auf die
nachfolgenden Positionen.

**03.09.01.0004 Kabel NYY-J 5x6RE**
STLB-Bau 2019-10 053
Kabel DIN VDE 0276-603 (VDE 0276-603) NYY-J 5 x 6 RE,
Cu-Zahl 288, Ausführung gemäß Einzelbeschreibung.
Menge: 100,000 m
Leistungsbereichkatalog: 053 KatLB

**03.09.01.0005 Kabel NYY-J 5x10RE**
STLB-Bau 2019-10 053
Kabel DIN VDE 0276-603 (VDE 0276-603) NYY-J 5 x 10 RE,
Cu-Zahl 480, Ausführung gemäß Einzelbeschreibung.
Menge: 100,000 m
Leistungsbereichkatalog: 053 KatLB

**03.09.01.0006 Kabel NYY-J 5x16RE**
STLB-Bau 2019-10 053
Kabel DIN VDE 0276-603 (VDE 0276-603) NYY-J 5 x 16 RE,
Cu-Zahl 768, Ausführung gemäß Einzelbeschreibung.
Menge: 100,000 m
Leistungsbereichkatalog: 053 KatLB

**03.09.01.0007 Gießharz-Verbindungsgarnitur**
Gießharz-Verbindungsgarnitur für zwei Kabel
(i-Garnitur),
zweiteillige schlagfeste transparente Formschalen,
sofort betriebsfertig, längs- und querwasserdicht,
Kabeldurchmesser
8-24Mm, Leiterquerschnitt von 3x 1,5 bis 4x10 bzw. 5x6
qmm, inkl. Klemmen und Systemzubehör
Menge: 5,000 St

**03.09.01.0008 wie vor jedoch, für drei Kabel**
Wie vor jedoch, für drei Kabel (Y-Garnitur)
Menge: 5,000 St

*Hinweis: Außenbeleuchtung Wandleuchte*
Außenbeleuchtung Strahler

**03.09.01.0009 Wandleuchte**
Wandfluter. Symmetrische Lichtstärkeverteilung. Effizientes optisches System. LED, 19 W Leuchten-Anschlussleistung, Leuchten-Lichtstrom 2136 lm, Farbtemperatur 4000 K. Farbwiedergabeindex (CRI) > 80. Mit austauschbarem LED-Modul mit einer mittleren Bemessungslebensdauer von 154.000 Betriebsstunden (L80B50 bei ta = 25 °C). Nachliefergarantie auf das LED-Modul und die Verschleißteile. Mit LED-Netzteil, DALI-steuerbar, 220-240 V, 0/50-60 Hz. Schutzart IP 65. Leuchte aus Aluminiumguss, Aluminium und Edelstahl, Standardfarbton: Grafit. Sicherheitsglas. Reflektor aus eloxiertem Reinstaluminium. Zwei Leitungseinführungen zur Durchverdrahtung der Netzanschlussleitung bis Ø 10,5 mm, max. 5 x 1,5 qmm. Abmessungen: 260 x 75 x 155 mm.
Menge: 4,000 St

*Hinweis: Außenbeleuchtung Mastleuchte*

**03.09.01.0010 Mastleuchte 1-fach,**
Mastleuchte in 1-fach-Anordnung. Bandförmige Lichtstärkeverteilung. : Effizientes optisches System.
LED 21,5 W Leuchten-Anschlussleistung, Leuchten-Lichtstrom 2694 lm, Farbtemperatur 4000 K. Farbwiedergabeindex (CRI) > 80 je Leuchtenkörper. Mit austauschbaren LED-Modulen mit Übertemperaturschutz und einer Lebenserwartung von mindestens 50.000 Betriebsstunden.
Nachliefergarantie auf LED-Module und Verschleißteile. Mit LED-Netzteil, DALI-steuerbar, 220-240 V, 0/50-60 Hz. Schutzart IP 65. Leuchte aus Aluminiumguss, Aluminium und Edelstahl, Standardfarbton: Grafit. Sicherheitsgläser. Reflektoren aus eloxiertem Reinstaluminium. Mit zwei fest angeschlossenen Anschlussleitungen X05BQ-F 5 G 1 mm², Länge 4 m. Mit Tür und eingebautem Anschlusskasten. Zur Durchverdrahtung für 2 Kabel bis 5 x 10 qmm mit 2 Schmelzsicherungen Neozed D 01 · 6 A. Anstellwinkel einstellbar auf 0° oder 10°. Abmessungen: 95 x 155 x 2100 mm. Höhe der Leuchte über Flur 4600 mm. Befestigung des Lichtmast mit Erdstück oder Aufschraubsockel zum Aufschrauben auf ein Fundament.
Menge: 2,000 St

**03.09.01.0011 Mastleuchte 2-fach,**
Mastleuchte in 2-fach-Anordnung. Bandförmige Lichtstärkeverteilung. : Effizientes optisches System.
LED 21,5 W Leuchten-Anschlussleistung, Leuchten-Lichtstrom 2694 lm, Farbtemperatur 4000 K. Farbwiedergabeindex (CRI) > 80 je Leuchtenkörper. Mit austauschbaren LED-Modulen mit Übertemperaturschutz und einer Lebenserwartung von mindestens 50.000 Betriebsstunden.
Nachliefergarantie auf LED-Module und Verschleißteile. Mit LED-Netzteil, DALI-steuerbar, 220-240 V, 0/50-60 Hz. Schutzart IP 65. Leuchte aus Aluminiumguss, Aluminium und Edelstahl, Standardfarbton: Grafit. Sicherheitsgläser. Reflektoren aus eloxiertem Reinstaluminium. Mit zwei fest angeschlossenen Anschlussleitungen X05BQ-F 5 G 1 mm², Länge 4 m. Mit Tür und eingebautem Anschlusskasten. Zur Durchverdrahtung für 2 Kabel bis 5 x 10 qmm mit 2 Schmelzsicherungen Neozed D 01 · 6 A. Anstellwinkel einstellbar auf 0° oder 10°. Abmessungen: 95 x 155 x 2100 mm. Höhe der Leuchte über Flur 4600 mm. Befestigung des Lichtmast mit Erdstück oder Aufschraubsockel zum Aufschrauben auf ein Fundament.
Menge: 2,000 St

#### 03.10 Technische Dokumentation/Einweisung/Inbetriebnahme und Abnahme

##### Abschnitt 03.10.01 Technische Dokumentation/Einweisung/Inbetriebnahme und Abnahme

**03.10.01.0001 Technische Dokumentation/Einweisung/Inbetriebnahme und Abnahme**
Inbetriebnahme und Einweisung
Inbetriebnahme
Die Inbetriebnahme beinhaltet die erstmalige
Einschaltung der betriebsfertigen Gesamtanlage einschl.
Befüllung oder Bestückung mit den für die Einschaltung
erforderlichen Betriebsmitteln wie Sicherungen usw.
Die Funktionsprüfungen, entsprechend den technischen
Vorschriften und den betrieblichen Erfordernissen,
müssen zur Inbetriebnahme abgeschlossen sein.

Einweisung
Die Einweisung ist vom AG zu bestätigen.
Für die Einweisung sind spätestens 15 Kalendertage vor
der Inbetriebnahmesetzung ausführliche Funktions- und
Betriebsbeschreibungen für alle Geräte und Anlagenteile
sowie Fließ- und Regelschemen zur Verfügung zu stellen.

Während der Inbetriebnahme ist das Betriebspersonal
einzuweisen und zu schulen. Umfang und Art der Schulung
ist mit dem AG abzustimmen. Es sind bis zu 3 Schichten
an voraussichtlich verschiedenen Terminen zu schulen.

Die Betriebs- und Wartungsanleitungen sind zu
übergeben.
Vor der Abnahme seiner Leistung hat der Auftragnehmer
die Inbetriebnahme der Anlagen gemeinsam mit den daran
abhängigen Gewerken vorzunehmen.

Der Auftragnehmer rechnet alle Personal- und
Materialanforderungen ein, die sich aus der
Inbetriebnahme
und dem Probebetrieb ergeben, insbesondere für die
vollständigen Sicht- und Funktionsprüfungen.

1. Mitwirken Inbetriebnahme der technischen
Anlagenteile
- Einstellen von Parametern, wie Grenzwerte
Aus-/Einschaltzeiten usw.
- Einstellung und Funktionsprüfung aller
Sicherheitsfunktionen, Steuer- und Verriegelungsfunktionen, Meldesysteme
- Nachweis der Garantiewerte
- Abnahme und Übergabe der gelieferten Anlage
- Einweisung des Bedienpersonals in Funktion,
Bedienung,
Programmierung und Wartung der gesamten Anlage

2. Inbetriebnahme der mechanischen Anlagenteile
- Reinigung aller Komponenten
- Dichtigkeitsprüfung der Kanalnetze
- Einstellung und Nachweis aller Sollwerte
- Funktionsnachweis aller Anlagenteile

Die Position bezieht sich auf alle im
Leistungsverzeichnis beschriebenen Anlagen.

Erstellen digitaler Dokumenation bauseitiger Pläne
Digitalisieren einer bauseitigen Schaltplanunterlage
aus Papier (z.B. Schaltunterlagen
der Stadtwerke Landshut, oder Rangierungs- und
Schaltunterlagen der Synchronisationseinheiten
der angeschlossenen Generatoren)
und Dokumentation im E-Plan- System: ca. 20 Seiten
Schaltanlagenprüfung Isolierung
nach DIN VDE 0276 Teil 620.
Die Durchführung ist mit der örtlichen Bauleitung
abzusprechen. Für die einzelnen Anlagenteile ist vor
Inbetriebnahme ein Prüfnachweis (3-fach) zu erstellen,
er beinhaltet:
-  Spannungsprüfung an der Isolierung
-  Prüfwechselspannung 0,1 Hz, VLF
Prüfpegel 3 x Uo
für Kabel 20/24 kV mit 48 kV, Prüfdauer 60 min

Sämtliche Nebenkosten wie z. B. Anfahrt des
Prüfwagens Dienstleitung des Mess- und
Montagepersonals, Wartezeiten usw. sind in die
Einheitspreise einzukalkulieren.

Messung der Übergangswiderstände
in den beiden Mittelspannungsschaltanlagen getrennt,
Messung mitttels höherer Strombelastung (mind. 200A
gemäß Richtlinie für die Optimierung von MS
Schaltanlagen
die nach Bedarf angefordert werden können.
Diese positione versteht sich komplett inkl.
Dokumentation.

VDE- Prüfungen und Dokumentation
der installierten NS Elektroanlage gemäß
DIN VDE 0100 Teil 610.
- Besichtigung und Erprobung der gesamten Anlage
- Messung des Isolationswiderstandes für alle
Stromkreise, Zu- und Hauptzuleitungen etc.
- Messung der Schleifenimpedanz bzw. Kurzschlussstrom
für alle Stromkreise, Zu- und Hauptzuleitungen etc.
- Prüfung der Verbindung des Hauptpotentialausgleichs.
- Prüfung der Verbindungen des zusätzlichen
Potentialausgleichs für alle Erdungsanschlüsse.
- Messtechnische Überprüfung von Funktion und
Wirksamkeit der Schutzmaßnahmen von Steckdosen.
- Messpunkte zur Feststellung der Ableitfähigkeit von
Fussböden einschl. erstellen eines Protokolls mit
Eintrag der Messtellen und Messwerte.
- Prüfung der Funktionsfähigkeit der jeweiligen
Betriebsmittel
- Nachweis EMV-Verträglichkeit

Die VDE-Prüfungen sind in einem Prüfprotokoll je
zugehörigem Anlagenteil zu dokumentieren.
Zusätzlich ist in den jeweiligen Anlagenteilen eine
Prüfpakete mit entsprechendem Prüfdatum anzubringen.

TÜV-Abnahme
Überprüfung der betriebsfertig erstellten Anlage durch
ein behördlich zugelassenes Unternehmen
durch den Zivil-Ingenieur (Herrn Hubert Kraus) .
Erstellen und übergeben der Messprotokolle,
Prüfzeugnisse und Atteste in 3-facher Ausfertigung
als Beilage zu den Bestandsunterlagen oder
zur Übergabe an die Behörden.

Es ist jeweils die ungünstigste Betriebsart
zu unterstellen.
Auf den Nachweis des wirksamen Schutzes und
auf die jeweiligen Fehlern  ist besonders hingewiesen.

Die vorher beschriebenen Punkte werden auf die gesamte MS-Anlage mit allen zugehörigen sonstigen Anlagen angewendet und entsprechend zu liefern
Menge: 1,000 St

### Bereich 04 Elektroinstallation Nebengebäude

#### 04.01 Beleuchtung

##### Abschnitt 04.01.01 Beleuchtung

*Hinweis: Montage Beleuchtung*

*Hinweis: Typ F - Technikräume C1 und C2*

**04.01.01.0001 LED Feuchtraum Anbauleuchte**
LED-Feuchtraum-Anbauleuchte IP66 mit PC-Leuchtenkörper und PC-Diffusor.
Mit Cliplos-Verschlusstechnik zur schutzartgerechten, einfachen Montage von Diffusor-Abdeckwanne und Leuchtenkörper nach dem Anschluss.
Geeignet zur Anwendung in HACCP, IFS und/oder BRC Global Standard Food zertifizierten Unternehmen.
Mit begrenzter Oberflächentemperatur (DIN EN 60598-2-24, D-Kennung).
Mit symmetrisch breit strahlender Lichtstärkeverteilung.
Lichtstärkeverteilung: direkt
Material Reflektor: PC-Abdeckung
Leuchtenkörper aus recycelbarem, UV-beständigem PC.
Farbe Leuchtenkörper: grau (ähnlich RAL 7035)
Montageort: Wand ohne Einbauöffnung, Decke ohne Einbauöffnung, Outdoor Wand überdacht
Mit elektronischem Betriebsgerät, schaltbar
Betriebsgerät gemäß Ökodesign-Anforderungen austauschbar.
Mittlere Bemessungslebensdauer L80 (tq 25 °C) = 50.000 h.
Lichtquelle gemäß Ökodesign-Anforderungen austauschbar.
Leuchtenlichtstrom und Lichtfarbe fest eingestellt.
Bemessungslichtstrom 3900 lm,
Bemessungsleistung 28 W,
maximale Leuchten-Lichtausbeute 139 lm/W.
Leistungsfaktor  > 0,95,
Farbwiedergabeindex: Ra > 80
Lichtfarbe: neutralweiß
Farbtemperatur: 4000 K
Farborttoleranz (initial MacAdam) = 3 SDCM
Maße (L x B): 1552 mm x 102 mm, Leuchtenhöhe 91 mm.
Schutzklasse (DIN EN 61140): I
Schutzart (DIN EN 60529): IP66
Schutzart raumseitig: IP66
Prüftemperatur Glühdrahttest gemäß IEC 60695-2-11: 850 °C;
Gewicht: 2.5 kg.
ENEC zertifiziert

Montagehöhe bis 3,50 m einschl. Gerüstvorhaltung.

Die Leuchte ist zu liefern, montieren und anzuschließen,
Einschließlich des Befestigungsmaterials.
Menge: 4,000 St

#### 04.02 Elektroinstallationsgeräte

##### Abschnitt 04.02.01 Elektroinstallationsgeräte

*Hinweis: Auf-Putz-Geräte*

*Hinweis: Nachfolgende auf-Putz Schalt- und Steckgeräte sind*
Nachfolgende auf-Putz Schalt- und Steckgeräte sind
komplett einschl. Allem Zubehör zu liefern und
betriebsfertig zu montieren. Sämtliche Steckdosen sind
dauerhaft zu beschriften.
Für nachfolgende Installationsgeräte ist jeweils ein
Einheitliches Programm eines Fabrikates / Typs zu verwenden.

Die Installationsgeräte verstehen sich einschl.
Anteiligem Rahmen und erforderlichen Abdeckungen bzw.
Bedienteilen (Wippe usw.).

Hersteller:_____________________

Fabrikat:______________________

**04.02.01.0001 Bemusterung Schalterprogramm**
Durch den AN ist eine Bemusterung des Schalterprogamms zusammen mit der Bauherrschaft durchzuführen. Hierzu sind mehrere Schalterprogramme mittels Muster für den Bauherrn zur Auswahl bereitzustellen. Das Ergebnis wird durch das Planungsbüro offiziell festgehalten und an alle Beteiligten verteilt.
Menge: 1,000 St

**04.02.01.0002 Wippschalter 1-polig Aus/Wechsel 10A 250V AP-Ausführung Beschriftungsfeld mind. IP44**
Wippschalter DIN EN 60669-1 (VDE 0632-1) 1-polig,
Aus/Wechsel, 10 A, 250 V AC, in Aufputzausführung, mit
Beschriftungsfeld, Schutzart mind. IP 44 DIN EN 60529
(VDE 0470-1), Einsatz mit Schrauben befestigen.
Menge: 1,000 St

**04.02.01.0003 Schutzkontaktsteckdose 250V 16A Klappdeckel AP-Ausführung Beschriftungsfeld mind. IP44**
Schutzkontaktsteckdose DIN VDE 0620-1 (VDE 0620-1), 250
V AC, 16 A, mit Klappdeckel, in Aufputzausführung, mit
Beschriftungsfeld, Schutzart mind. IP 44 DIN EN 60529
(VDE 0470-1), Einsatz mit Schrauben befestigen.
Menge: 2,000 St

**04.02.01.0004 Schutzkontaktsteckdose 250V 16A 2fach Klappdeckel AP-Ausführung Beschriftungsfeld mind. IP44**
Schutzkontaktsteckdose DIN VDE 0620-1 (VDE 0620-1), 250
V AC, 16 A, 2-fach, mit Klappdeckel, in
Aufputzausführung, mit Beschriftungsfeld, Schutzart
mind. IP 44 DIN EN 60529 (VDE 0470-1), Einsatz mit
Schrauben befestigen.
Menge: 2,000 St

**04.02.01.0005 CEE-Steckdose Klappdeckel 5-polig 230/400VAC 16A AP-Ausführung Beschriftungsfeld mind. IP44**
CEE-Steckdose DIN EN 60309-2 (VDE 0623-2), mit
Klappdeckel, 5-polig, Bemessungsbetriebsspannung
230/400 V AC, 16 A, in Aufputzausführung, mit
Beschriftungsfeld, Schutzart mind. IP 44 DIN EN 60529
(VDE 0470-1), Einsatz mit Schrauben befestigen.
Menge: 1,000 St

**04.02.01.0006 CEE-Steckdose Klappdeckel 5-polig 230/400VAC 32A AP-Ausführung Beschriftungsfeld mind. IP44**
CEE-Steckdose DIN EN 60309-2 (VDE 0623-2), mit
Klappdeckel, 5-polig, Bemessungsbetriebsspannung
230/400 V AC, 32 A, in Aufputzausführung, mit
Beschriftungsfeld, Schutzart mind. IP 44 DIN EN 60529
(VDE 0470-1), Einsatz mit Schrauben befestigen.
Menge: 1,000 St

*Hinweis: Hinweis:*
Hinweis:

Nachfolgende Aufputzgehäuse sind passend zum oben
angebotenen Schalterprogramm anzubieten.

**04.02.01.0007 Aufputzgehäuse 1-fach,**
Aufputzgehäuse 1-fach,
Passend zum angebotenen Schalterprogramm, mit
Leitungseinführung, zur Aufnahme von
Unterputzkomponenten,
An Betonwand inkl. Befestigungsmaterial und
Systemzubehör
Menge: 5,000 St

**04.02.01.0008 wie vor jedoch 2-fach,**
Menge: 5,000 St

**04.02.01.0009 Abzweigkasten Einführungen halogenfr.Kunststoff 100/100mm T 50mm mind. IP20 5x4mm2 AP Beton**
Verbindungsdose DIN EN 60670-1 (VDE 0606-1) als
Abzweigkasten, mit Einführungen für Mantelleitungen für
ortsfeste Installation, aus halogenfreiem Kunststoff,
Grundfläche mind. 100/100 mm, Tiefe mind. 50 mm, mit
Deckel, Schutzart mind. IP 20 DIN EN 60529 (VDE
0470-1), mit 5 Klemmen 4 mm2, Aufputz, auf Beton.
Menge: 1,000 St

**04.02.01.0010 Abzweigkasten Einführungen halogenfr.Kunststoff 200/100mm T 75mm mind. IP2X 5x6mm2 AP Beton**
Verbindungsdose DIN EN 60670-1 (VDE 0606-1) als
Abzweigkasten, mit Einführungen für Mantelleitungen für
ortsfeste Installation, aus halogenfreiem Kunststoff,
Grundfläche mind. 200/100 mm, Tiefe mind. 75 mm, mit
Deckel mit Schraubbefestigung, Schutzart mind. IP 20
DIN EN 60529 (VDE 0470-1), mit 5 Klemmen 6 mm2,
Aufputz, auf Beton.
Menge: 1,000 St

#### 04.03 Kabel und Leitungen

##### Abschnitt 04.03.01 Kabel und Leitungen

*Hinweis: Starkstromkabel / -leitungen allgemein*

*Hinweis: Verlegungsart: Leitungen einziehen*
Verlegungsart: Leitungen einziehen

Die aufgeführten Positionen umfassen, die Lieferung der
Leitungen und Kabel, betriebsfertige Montage, einschl.
Klein- und Befestigungsmaterial.

Die Leitungen bzw. Kabel werden in Teillängen auf
vorhandenen Kabelwannen, Pritschen, Rohren, Kanälen,
Hohlwänden, Sammelhalter oder dergleichen verlegt bzw.
Eingezogen.

Diese Einzelbeschreibung bezieht sich auf die
nachfolgenden Positionen.
Die Montagehöhen bis 8 m sind in die Einzelpositionen einzukalkulieren, notwendige Montagegerüste sind über eine separate Position abgefragt.

**04.03.01.0001 Installationsleitung halogenfrei NHXMH-J 3x2,5RE**
Halogenfreie Installationsleitung DIN VDE 0250-214 (VDE
0250-214) NHXMH-J 3 x 2,5 RE, Cu-Zahl 72, Ausführung
gemäß Einzelbeschreibung.
Menge: 100,000 m
Leistungsbereichkatalog: 053 KatLB

**04.03.01.0002 Installationsleitung halogenfrei NHXMH-J 5x2,5RE**
Halogenfreie Installationsleitung DIN VDE 0250-214 (VDE
0250-214) NHXMH-J 5 x 2,5 RE, Cu-Zahl 120, Ausführung
gemäß Einzelbeschreibung.
Menge: 50,000 m
Leistungsbereichkatalog: 053 KatLB

**04.03.01.0003 Installationsleitung halogenfrei NHXMH-J 3x4RE**
Halogenfreie Installationsleitung DIN VDE 0250-214 (VDE
0250-214) NHXMH-J 3 x 4 RE, Cu-Zahl 115, Ausführung
gemäß Einzelbeschreibung.
Menge: 50,000 m
Leistungsbereichkatalog: 053 KatLB

**04.03.01.0004 Installationsleitung halogenfrei NHXMH-J 5x4RE**
Halogenfreie Installationsleitung DIN VDE 0250-214 (VDE
0250-214) NHXMH-J 5 x 4 RE, Cu-Zahl 192, Ausführung
gemäß Einzelbeschreibung.
Menge: 100,000 m
Leistungsbereichkatalog: 053 KatLB

#### 04.04 Verlegesysteme/Außenanlagen

##### Abschnitt 04.04.01 Verlegesysteme/Außenanlagen

*Hinweis: Installationsrohr Ausführung für a. P. Montage*

*Hinweis: Hinweis:*
Hinweis:

Nachfolgende Installationsrohre auf Putz sind mit
Abstandsschellen als Klemmschellen auszuführen.
Um geringen Wandabstand zu erlangen.
Montage erfolgt auf Beton, Mauerwerkswand oder auf
Stahlträger mit Trägerschellen.
Die Schellen sind in den Einheitspreis der Rohre
einzukalkulieren.

*Hinweis: Stahlpanzerrohr*

**04.04.01.0001 Elektroinstallationsrohr Stahl verz AD 25mm AP Abstandsschellen**
STLB-Bau 2019-10 053
Elektroinstallationsrohr DIN EN 61386 (VDE 0605), Maße
DIN EN 60423, aus verzinktem Stahl, einwandig, glatt,
starr, mit angeformter Muffe, Außendurchmesser 25 mm,
Druckfestigkeit Klasse 3 - mittel (750 N) DIN EN
61386-1 (VDE 0605-1), Klasse Schlagbeanspruchung 3 -
mittel DIN EN 61386-1 (VDE 0605-1), Verlegung offen,
auf Putz, mit Abstandsschellen.
Menge: 25,000 m
Leistungsbereichkatalog: 053 KatLB

**04.04.01.0002 Elektroinstallationsrohr Stahl verz AD 32mm AP Abstandsschellen**
STLB-Bau 2020-04 053
Elektroinstallationsrohr DIN EN 61386 (VDE 0605), Maße
DIN EN 60423, aus verzinktem Stahl, einwandig, glatt,
starr, mit angeformter Muffe, Außendurchmesser 32 mm,
Druckfestigkeit Klasse 3 - mittel (750 N) DIN EN
61386-1 (VDE 0605-1), Klasse Schlagbeanspruchung 3 -
mittel DIN EN 61386-1 (VDE 0605-1), Verlegung offen,
auf Putz, mit Abstandsschellen.
Menge: 25,000 m
Leistungsbereichkatalog: 053 KatLB

*Hinweis: Hinweis:*
Hinweis:

Sämtliche Grab-, Verdicht- und Verfüllungsarbeiten
erfolgen bauseits. Dies ist bei den nachfolgenden
Positionen zu beachten.

*Hinweis: Kabelschutzrohre*

**04.04.01.0003 Kabelschutzrohr DN63**
Kabelschutzrohr DN80, flexibel, innen glatt, aus PE-HD,
UV-stabilisiert, geeignet zum Verlegen im Erdreich,
unter Bodenplatten und im Beton.
Maße: Ø:63 mm
Dichtheit: gas- und wasserdicht bis 2,5 bar
Inkl. Einzugschnur und Muffen
Menge: 50,000 m

*Hinweis: Kabel für Außenbereich*

*Hinweis: Verlegungsart: Kabel / Leitungen einziehen*
Verlegungsart: Kabel / Leitungen einziehen

Die Kabel / Leitungen bzw. Kabel werden in Teillängen
auf vorhandenen Kabelwannen, Pritschen, Kabelzugrohren
oder dergleichen verlegt bzw. Eingezogen.

Diese Einzelbeschreibung bezieht sich auf die
nachfolgenden Positionen.

**04.04.01.0004 Kabel NYY-J 5x6RE**
STLB-Bau 2019-10 053
Kabel DIN VDE 0276-603 (VDE 0276-603) NYY-J 5 x 6 RE,
Cu-Zahl 288, Ausführung gemäß Einzelbeschreibung.
Menge: 150,000 m
Leistungsbereichkatalog: 053 KatLB

USt %: 19,00
